# BASE DE PRECIOS DE REFERENCIA DE LA DGC

- Propiedad del archivo: RIB Spain
- Formato: FIEBDC-3/2012
- Programa: Presto 17.03
- Tipo: lista de precios
- Fecha de los precios: 15/11/1998
- Divisa: EUR
- Costes indirectos: 6 %

## 01 EXPLANACIONES

### 01.01 DEMOLICIONES

**301.0010** m3 DEMOLICIÓN DE VOLUMEN APARENTE DE EDIFICACIÓN EXISTENTE (17/04/2012)
Precio: 8.58
DEMOLICIÓN DE VOLUMEN APARENTE DE EDIFICACIÓN EXISTENTE i/ DEMOLICIÓN DE LA CIMENTACIÓN, DESESCOMBRO, CARGA Y TRANSPORTE DE MATERIAL DEMOLIDO A GESTOR AUTORIZADO HASTA UNA DISTANCIA DE 60 km.

| Código | Ud | Descripción | Rendimiento | Precio | Importe |
|---|---|---|---|---|---|
| MO00000002 | h | Capataz (mano de obra; 17/04/2012) | 0.009 | 21.32 | 0.19 |
| MO00000003 | h | Oficial 1ª (mano de obra; 17/04/2012) | 0.018 | 20.87 | 0.38 |
| MO00000006 | h | Peón especialista (mano de obra; 17/04/2012) | 0.036 | 19.97 | 0.72 |
| Q040201A10 | h | Retrocargadoras sobre ruedas. De 75 kW de potencia (maquinaria; 17/04/2012) | 0.018 | 44.39 | 0.80 |
| Q030001A10 | h | Martillos demoledores hidráulicos. De 600 kg de masa (maquinaria; 17/03/2014) | 0.018 | 5.26 | 0.09 |
| Q040101C01 | h | Cargadoras sobre ruedas. De 125 kW de potencia (3 m³) (maquinaria; 17/04/2012) | 0.018 | 74.48 | 1.34 |
| Q060204A01 | h | Camión. Con caja basculante 6x6. De 258 kW de potencia (maquinaria; 17/04/2012) | 0.054 | 87.45 | 4.72 |
| Q160302A01 | h | Equipo oxicorte (maquinaria; 26/06/2014) | 0.018 | 2.7 | 0.05 |
| Q010000A30 | h | Grupo electrógeno. Con motor diesel. De 80 kVA de potencia (maquinaria; 17/04/2012) | 0.018 | 16.01 | 0.29 |
|  |  | Total |  |  | 8.58 |

Claves: material, edificación, carga, cimiento, transporte, demolición, permiso

**301.0020** m3 DEMOLICIÓN DE FÁBRICA HORMIGÓN ARMADO (17/04/2012)
Precio: 31.04
DEMOLICIÓN DE FÁBRICA HORMIGÓN ARMADO i/ DESESCOMBRO, CARGA Y TRANSPORTE DE MATERIAL DEMOLIDO A GESTOR AUTORIZADO HASTA UNA DISTANCIA DE 60 km.

| Código | Ud | Descripción | Rendimiento | Precio | Importe |
|---|---|---|---|---|---|
| MO00000002 | h | Capataz | 0.03 | 21.32 | 0.64 |
| MO00000003 | h | Oficial 1ª | 0.06 | 20.87 | 1.25 |
| MO00000006 | h | Peón especialista | 0.12 | 19.97 | 2.40 |
| Q040006B10 | h | Excavadora hidráulica sobre rueda. De 22 t de masa (maquinaria; 17/03/2014) | 0.06 | 82.7 | 4.96 |
| Q030001A15 | h | Martillos demoledores hidráulicos. De 1000 kg de masa (maquinaria; 17/03/2014) | 0.06 | 7.74 | 0.46 |
| Q040101C01 | h | Cargadoras sobre ruedas. De 125 kW de potencia (3 m³) | 0.06 | 74.48 | 4.47 |
| Q060204A01 | h | Camión. Con caja basculante 6x6. De 258 kW de potencia | 0.18 | 87.45 | 15.74 |
| Q160302A01 | h | Equipo oxicorte | 0.06 | 2.7 | 0.16 |
| Q010000A30 | h | Grupo electrógeno. Con motor diesel. De 80 kVA de potencia | 0.06 | 16.01 | 0.96 |
|  |  | Total |  |  | 31.04 |

Claves: carga, transporte, permiso, demolición, fábrica, material, hormigón, armadura

**301.0030** m3 DEMOLICIÓN DE FÁBRICA HORMIGÓN EN MASA (17/04/2012)
Precio: 28.36
DEMOLICIÓN DE FÁBRICA HORMIGÓN EN MASA i/ DESESCOMBRO, CARGA Y TRANSPORTE DE MATERIAL DEMOLIDO A GESTOR AUTORIZADO HASTA UNA DISTANCIA DE 60 km.

| Código | Ud | Descripción | Rendimiento | Precio | Importe |
|---|---|---|---|---|---|
| MO00000002 | h | Capataz | 0.027 | 21.32 | 0.58 |
| MO00000003 | h | Oficial 1ª | 0.055 | 20.87 | 1.15 |
| MO00000006 | h | Peón especialista | 0.109 | 19.97 | 2.18 |
| Q040006B10 | h | Excavadora hidráulica sobre rueda. De 22 t de masa | 0.055 | 82.7 | 4.55 |
| Q030001A15 | h | Martillos demoledores hidráulicos. De 1000 kg de masa | 0.055 | 7.74 | 0.43 |
| Q040101C01 | h | Cargadoras sobre ruedas. De 125 kW de potencia (3 m³) | 0.055 | 74.48 | 4.10 |
| Q060204A01 | h | Camión. Con caja basculante 6x6. De 258 kW de potencia | 0.164 | 87.45 | 14.34 |
| Q160302A01 | h | Equipo oxicorte | 0.055 | 2.7 | 0.15 |
| Q010000A30 | h | Grupo electrógeno. Con motor diesel. De 80 kVA de potencia | 0.055 | 16.01 | 0.88 |
|  |  | Total |  |  | 28.36 |

Claves: hormigón, permiso, fábrica, carga, demolición, material, masa, transporte

**301.0040** m2 DEMOLICIÓN DE FIRME O PAVIMENTO EXISTENTE (17/04/2012)
Precio: 3.67
DEMOLICIÓN DE FIRME O PAVIMENTO EXISTENTE DE CUALQUIER TIPO O ESPESOR i/ BAJAS POR RENDIMIENTO POR PASO DE VEHÍCULOS, DEMOLICIÓN DE ACERAS, ISLETAS, BORDILLOS Y TODA CLASE DE PIEZAS ESPECIALES DE PAVIMENTACIÓN, DESESCOMBRO, CARGA Y TRANSPORTE DE MATERIAL DEMOLIDO A GESTOR AUTORIZADO HASTA UNA DISTANCIA DE 60 km.

| Código | Ud | Descripción | Rendimiento | Precio | Importe |
|---|---|---|---|---|---|
| MO00000002 | h | Capataz | 0.004 | 21.32 | 0.09 |
| MO00000006 | h | Peón especialista | 0.008 | 19.97 | 0.16 |
| Q040006B10 | h | Excavadora hidráulica sobre rueda. De 22 t de masa | 0.008 | 82.7 | 0.66 |
| Q030001A15 | h | Martillos demoledores hidráulicos. De 1000 kg de masa | 0.008 | 7.74 | 0.06 |
| Q040101C01 | h | Cargadoras sobre ruedas. De 125 kW de potencia (3 m³) | 0.008 | 74.48 | 0.60 |
| Q060204A01 | h | Camión. Con caja basculante 6x6. De 258 kW de potencia | 0.024 | 87.45 | 2.10 |
|  |  | Total |  |  | 3.67 |

Claves: hormigón, demolición, material, masa, permiso, fábrica, transporte, carga

**301.0050** m3 DEMOLICIÓN DE FÁBRICA DE MAMPOSTERÍA (17/04/2012)
Precio: 23.47
DEMOLICIÓN DE FÁBRICA DE MAMPOSTERÍA i/ DESESCOMBRO, CARGA Y TRANSPORTE DE MATERIAL DEMOLIDO A GESTOR AUTORIZADO HASTA UNA DISTANCIA DE 60 km.

| Código | Ud | Descripción | Rendimiento | Precio | Importe |
|---|---|---|---|---|---|
| MO00000002 | h | Capataz | 0.026 | 21.32 | 0.55 |
| MO00000003 | h | Oficial 1ª | 0.051 | 20.87 | 1.06 |
| MO00000006 | h | Peón especialista | 0.103 | 19.97 | 2.06 |
| Q040201A10 | h | Retrocargadoras sobre ruedas. De 75 kW de potencia | 0.051 | 44.39 | 2.26 |
| Q030001A10 | h | Martillos demoledores hidráulicos. De 600 kg de masa | 0.051 | 5.26 | 0.27 |
| Q040101C01 | h | Cargadoras sobre ruedas. De 125 kW de potencia (3 m³) | 0.051 | 74.48 | 3.80 |
| Q060204A01 | h | Camión. Con caja basculante 6x6. De 258 kW de potencia | 0.154 | 87.45 | 13.47 |
|  |  | Total |  |  | 23.47 |

Claves: fábrica, demolición, carga, material, transporte, mampostería, permiso

**301.0060** m3 DEMOLICIÓN DE CUALQUIER TIPO DE CERRAMIENTO (17/04/2012)
Precio: 7.17
DEMOLICIÓN DE CUALQUIER TIPO DE CERRAMIENTO i/ DESESCOMBRO, CARGA Y TRANSPORTE DE MATERIAL DEMOLIDO A GESTOR AUTORIZADO HASTA UNA DISTANCIA DE 60 km.

| Código | Ud | Descripción | Rendimiento | Precio | Importe |
|---|---|---|---|---|---|
| MO00000002 | h | Capataz | 0.008 | 21.32 | 0.17 |
| MO00000003 | h | Oficial 1ª | 0.015 | 20.87 | 0.31 |
| MO00000006 | h | Peón especialista | 0.03 | 19.97 | 0.60 |
| Q040201A10 | h | Retrocargadoras sobre ruedas. De 75 kW de potencia | 0.015 | 44.39 | 0.67 |
| Q030001A10 | h | Martillos demoledores hidráulicos. De 600 kg de masa | 0.015 | 5.26 | 0.08 |
| Q040101C01 | h | Cargadoras sobre ruedas. De 125 kW de potencia (3 m³) | 0.015 | 74.48 | 1.12 |
| Q060204A01 | h | Camión. Con caja basculante 6x6. De 258 kW de potencia | 0.045 | 87.45 | 3.94 |
| Q160302A01 | h | Equipo oxicorte | 0.015 | 2.7 | 0.04 |
| Q010000A30 | h | Grupo electrógeno. Con motor diesel. De 80 kVA de potencia | 0.015 | 16.01 | 0.24 |
|  |  | Total |  |  | 7.17 |

Claves: cerramiento, material, transporte, demolición, carga, permiso

**301.0070** m3 DEMOLICIÓN LOCALIZADA DE MURO DE HORMIGÓN ARMADO EN MUROS PANTALLA (17/04/2012)
Precio: 47.68
DEMOLICIÓN LOCALIZADA DE MURO DE HORMIGÓN ARMADO EN MUROS PANTALLA i/ DESESCOMBRO, CARGA Y TRANSPORTE DE MATERIAL DEMOLIDO A GESTOR AUTORIZADO HASTA UNA DISTANCIA DE 60 km.

| Código | Ud | Descripción | Rendimiento | Precio | Importe |
|---|---|---|---|---|---|
| MO00000002 | h | Capataz | 0.05 | 21.32 | 1.07 |
| MO00000003 | h | Oficial 1ª | 0.1 | 20.87 | 2.09 |
| MO00000006 | h | Peón especialista | 0.2 | 19.97 | 3.99 |
| Q040201A10 | h | Retrocargadoras sobre ruedas. De 75 kW de potencia | 0.1 | 44.39 | 4.44 |
| Q030001A10 | h | Martillos demoledores hidráulicos. De 600 kg de masa | 0.1 | 5.26 | 0.53 |
| Q040101C01 | h | Cargadoras sobre ruedas. De 125 kW de potencia (3 m³) | 0.1 | 74.48 | 7.45 |
| Q060204A01 | h | Camión. Con caja basculante 6x6. De 258 kW de potencia | 0.3 | 87.45 | 26.24 |
| Q160302A01 | h | Equipo oxicorte | 0.1 | 2.7 | 0.27 |
| Q010000A30 | h | Grupo electrógeno. Con motor diesel. De 80 kVA de potencia | 0.1 | 16.01 | 1.60 |
|  |  | Total |  |  | 47.68 |

Claves: permiso, muro, transporte, material, hormigón, armadura, pantalla, demolición, carga

**301.0080** m3 DEMOLICIÓN DE LOSA DE HORMIGÓN ARMADO O PRETENSADO, EN TABLERO
Precio: 397.02
DEMOLICIÓN DE LOSA DE HORMIGÓN ARMADO O PRETENSADO, EN TABLERO DE ESTRUCTURAS, i/ DESESCOMBRO, CARGA Y TRANSPORTE DE MATERIAL DEMOLIDO A GESTOR AUTORIZADO HASTA UNA DISTANCIA DE 60 km.

| Código | Ud | Descripción | Rendimiento | Precio | Importe |
|---|---|---|---|---|---|
| MO00000002 | h | Capataz | 0.225 | 21.32 | 4.80 |
| MO00000003 | h | Oficial 1ª | 1.35 | 20.87 | 28.17 |
| MO00000006 | h | Peón especialista | 1.35 | 19.97 | 26.96 |
| MT01010001 | m3 | Agua (material) | 0.025 | 0.58 | 0.01 |
| Q010302C10 | h | Compresor transportable con motor diésel. De pistones. Alta presión (1000 a 2000kpa). De 8 m3/minuto de caudal (maquinaria; 25/03/2014) | 0.9 | 17.61 | 15.85 |
| Q040101C01 | h | Cargadoras sobre ruedas. De 125 kW de potencia (3 m³) | 0.45 | 74.48 | 33.52 |
| Q060204A01 | h | Camión. Con caja basculante 6x6. De 258 kW de potencia | 1.35 | 87.45 | 118.06 |
| Q140000B10 | h | Grúas de carretera (desplazamiento rápido) hasta 100 t. Para carga máxima de 100 t (maquinaria; 17/04/2012) | 0.8 | 174.58 | 139.66 |
| Q030000C01 | h | Martillo picador neumático. De 22 kg de masa (maquinaria; 17/04/2012) | 1.35 | 0.63 | 0.85 |
| Q030004A01 | h | Equipo aspiración de polvo (maquinaria; 10/09/2009) | 1.35 | 5.58 | 7.53 |
| Q010000A30 | h | Grupo electrógeno. Con motor diesel. De 80 kVA de potencia | 1.35 | 16.01 | 21.61 |
|  |  | Total |  |  | 397.02 |

Claves: permiso, material, transporte, pretensado, losa, armadura, carga, demolición, hormigón

**301.0085** m3 HIDRODEMOLICIÓN AUTOMATIZADA
Precio: 1724.85
HIDRODEMOLICIÓN AUTOMATIZADA DE CUALQUIER ELEMENTO HASTA DEJAR ARMADURAS A LA VISTA Y SIN RASTRO DE OXIDACIÓN, EJECUTADA CON TÉCNICAS DE HIDRODEMOLICIÓN CON ROBOT ESPECÍFICO DE ALTA PRESIÓN (1000 BAR O SUPERIOR), QUE PERMITA LA EJECUCIÓN CONTROLADA AUTOMÁTICAMENTE. INCLUIDO PARTE PROPORCIONAL DE REPLANTEO, LIMPIEZA, MEDIOS AUXILIARES, HERRAMIENTAS, MAQUINARIA Y MANO DE OBRA ESPECIALIZADA, ACOPIOS INTERMEDIOS, CONTROL, ASEGURAMIENTO DE LA CALIDAD Y CARGA Y TRANSPORTE DE MATERIAL DEMOLIDO A GESTOR AUTORIZADO HASTA UNA DISTANCIA DE 60 km.

| Código | Ud | Descripción | Rendimiento | Precio | Importe |
|---|---|---|---|---|---|
| MO00000002 | h | Capataz | 0.25 | 21.32 | 5.33 |
| MO00000003 | h | Oficial 1ª | 2.25 | 20.87 | 46.96 |
| MO00000006 | h | Peón especialista | 2.25 | 19.97 | 44.93 |
| MT01010001 | m3 | Agua | 25 | 0.58 | 14.50 |
| Q010302C15 | h | Equipo y medios auxiliares de Hidrodemolición automatizada de alta presión (1000 bar o superior) (maquinaria; 25/03/2014) | 2.25 | 700 | 1575.00 |
| Q040201A10 | h | Retrocargadoras sobre ruedas. De 75 kW de potencia | 0.1 | 44.39 | 4.44 |
| Q040101C01 | h | Cargadoras sobre ruedas. De 125 kW de potencia (3 m³) | 0.1 | 74.48 | 7.45 |
| Q060204A01 | h | Camión. Con caja basculante 6x6. De 258 kW de potencia | 0.3 | 87.45 | 26.24 |
|  |  | Total |  |  | 1724.85 |

Claves: material, demolición, carga, permiso, transporte, pretensado, hormigón, losa, armadura

**301.0090** m2 CORTE CON DISCO
Precio: 585.06
CORTE CON DISCO i/DESESCOMBRO, CARGA Y TRANSPORTE DE MATERIAL DEMOLIDO A GESTOR AUTORIZADO HASTA UNA DISTANCIA DE 60 km.

| Código | Ud | Descripción | Rendimiento | Precio | Importe |
|---|---|---|---|---|---|
| MO00000002 | h | Capataz | 0.45 | 21.32 | 9.59 |
| MO00000003 | h | Oficial 1ª | 2.7 | 20.87 | 56.35 |
| MO00000006 | h | Peón especialista | 2.7 | 19.97 | 53.92 |
| MT01010001 | m3 | Agua | 0.05 | 0.58 | 0.03 |
| Q040101C01 | h | Cargadoras sobre ruedas. De 125 kW de potencia (3 m³) | 1.8 | 74.48 | 134.06 |
| Q060204A01 | h | Camión. Con caja basculante 6x6. De 258 kW de potencia | 2.7 | 87.45 | 236.12 |
| Q160301A02 | h | Equipo de máquina de sierra de disco de diamante para cortar (maquinaria; 29/06/2021) | 2.7 | 13.59 | 36.69 |
| Q030004A01 | h | Equipo aspiración de polvo | 2.7 | 5.58 | 15.07 |
| Q010000A30 | h | Grupo electrógeno. Con motor diesel. De 80 kVA de potencia | 2.7 | 16.01 | 43.23 |
|  |  | Total |  |  | 585.06 |

Claves: demolición, material, transporte, carga, disco, corte, permiso

**301.0100** m2 CORTE CON HILO DE DIAMANTE
Precio: 568.16
CORTE CON HILO DE DIAMANTE i/ DESESCOMBRO, CARGA Y TRANSPORTE DE MATERIAL DEMOLIDO A GESTOR AUTORIZADO HASTA UNA DISTANCIA DE 60 km.

| Código | Ud | Descripción | Rendimiento | Precio | Importe |
|---|---|---|---|---|---|
| MO00000002 | h | Capataz | 0.45 | 21.32 | 9.59 |
| MO00000003 | h | Oficial 1ª | 2.7 | 20.87 | 56.35 |
| MO00000006 | h | Peón especialista | 2.7 | 19.97 | 53.92 |
| MT01010001 | m3 | Agua | 0.05 | 0.58 | 0.03 |
| Q040101C01 | h | Cargadoras sobre ruedas. De 125 kW de potencia (3 m³) | 1.8 | 74.48 | 134.06 |
| Q060204A01 | h | Camión. Con caja basculante 6x6. De 258 kW de potencia | 2.7 | 87.45 | 236.12 |
| Q030004A01 | h | Equipo aspiración de polvo | 2.7 | 5.58 | 15.07 |
| Q160301A01 | h | Equipo de corte con hilo de diamante (maquinaria; 01/01/2010) | 2.7 | 7.33 | 19.79 |
| Q010000A30 | h | Grupo electrógeno. Con motor diesel. De 80 kVA de potencia | 2.7 | 16.01 | 43.23 |
|  |  | Total |  |  | 568.16 |

Claves: diamante, carga, transporte, demolición, permiso, material, corte, cable

**301.0110** m DEMOLICIÓN DE BORDILLO (17/04/2012)
Precio: 11.11
DEMOLICIÓN DE BORDILLO, CARGA Y TRANSPORTE DE MATERIAL DEMOLIDO A GESTOR AUTORIZADO HASTA UNA DISTANCIA DE 60 km.

| Código | Ud | Descripción | Rendimiento | Precio | Importe |
|---|---|---|---|---|---|
| MO00000002 | h | Capataz | 0.006 | 21.32 | 0.13 |
| MO00000006 | h | Peón especialista | 0.051 | 19.97 | 1.02 |
| Q040201A10 | h | Retrocargadoras sobre ruedas. De 75 kW de potencia | 0.026 | 44.39 | 1.15 |
| Q030001A10 | h | Martillos demoledores hidráulicos. De 600 kg de masa | 0.026 | 5.26 | 0.14 |
| Q060204A01 | h | Camión. Con caja basculante 6x6. De 258 kW de potencia | 0.077 | 87.45 | 6.73 |
| Q040101C01 | h | Cargadoras sobre ruedas. De 125 kW de potencia (3 m³) | 0.026 | 74.48 | 1.94 |
|  |  | Total |  |  | 11.11 |

**301.0120** m LEVANTAMIENTO DE VALLAS METÁLICAS (17/04/2012)
Precio: 3.55
LEVANTAMIENTO DE VALLAS METÁLICAS i/ DESMONTAJE, DEMOLICIÓN, DESESCOMBRO, CARGA Y TRANSPORTE DE MATERIAL DEMOLIDO A GESTOR AUTORIZADO HASTA UNA DISTANCIA DE 60 km.

| Código | Ud | Descripción | Rendimiento | Precio | Importe |
|---|---|---|---|---|---|
| MO00000002 | h | Capataz | 0.003 | 21.32 | 0.06 |
| MO00000003 | h | Oficial 1ª | 0.015 | 20.87 | 0.31 |
| MO00000006 | h | Peón especialista | 0.03 | 19.97 | 0.60 |
| Q040201A10 | h | Retrocargadoras sobre ruedas. De 75 kW de potencia | 0.015 | 44.39 | 0.67 |
| Q060200A01 | h | Camión. Con caja fija. Para 10 t (maquinaria; 17/04/2012) | 0.03 | 44.95 | 1.35 |
| Q160302A01 | h | Equipo oxicorte | 0.03 | 2.7 | 0.08 |
| Q010000A30 | h | Grupo electrógeno. Con motor diesel. De 80 kVA de potencia | 0.03 | 16.01 | 0.48 |
|  |  | Total |  |  | 3.55 |

Claves: metal, permiso, desmontable, transporte, material, levantar, valla, demolición, carga

**301.0130** m LEVANTAMIENTO DE BARRERA METÁLICA BIONDA (17/04/2012)
Precio: 4.84
LEVANTAMIENTO DE BARRERA METÁLICA BIONDA i/ DESMONTAJE, ARRANQUE DE POSTES, DEMOLICIÓN, DESESCOMBRO, CARGA Y TRANSPORTE DE MATERIAL DEMOLIDO A GESTOR AUTORIZADO HASTA UNA DISTANCIA DE 60 km.

| Código | Ud | Descripción | Rendimiento | Precio | Importe |
|---|---|---|---|---|---|
| MO00000002 | h | Capataz | 0.004 | 21.32 | 0.09 |
| MO00000007 | h | Peón ordinario (mano de obra; 17/04/2012) | 0.036 | 19.6 | 0.71 |
| Q060204A01 | h | Camión. Con caja basculante 6x6. De 258 kW de potencia | 0.036 | 87.45 | 3.15 |
| Q040201A10 | h | Retrocargadoras sobre ruedas. De 75 kW de potencia | 0.018 | 44.39 | 0.80 |
| Q030001A10 | h | Martillos demoledores hidráulicos. De 600 kg de masa | 0.018 | 5.26 | 0.09 |
|  |  | Total |  |  | 4.84 |

**301.0140** m²cm FRESADO DE PAVIMENTO BITUMINOSO O DE HORMIGÓN EXISTENTE (17/04/2012)
Precio: 0.49
FRESADO DE PAVIMENTO BITUMINOSO O DE HORMIGÓN EXISTENTE i/ CARGA, BARRIDO, RETIRADA Y TRANSPORTE DE RESIDUOS A LUGAR DE EMPLEO Y/O GESTOR AUTORIZADO HASTA UNA DISTANCIA DE 60 km.

| Código | Ud | Descripción | Rendimiento | Precio | Importe |
|---|---|---|---|---|---|
| MO00000002 | h | Capataz | 0.0004 | 21.32 | 0.01 |
| MO00000007 | h | Peón ordinario | 0.002 | 19.6 | 0.04 |
| Q060202A01 | h | Camión. Con caja basculante 4x4. De 199 kW de potencia (maquinaria; 17/04/2012) | 0.0031 | 72.23 | 0.22 |
| Q090600A15 | h | Fresadora .De 2000 mm anchura y 297 kW de potencia (maquinaria; 17/04/2012) | 0.001 | 157.49 | 0.16 |
| Q040201A10 | h | Retrocargadoras sobre ruedas. De 75 kW de potencia | 0.001 | 44.39 | 0.04 |
| Q100003A05 | h | Barredora y aspirador de polvo. Autopropulsada de 9 m³ (maquinaria; 17/04/2012) | 0.0002 | 109.56 | 0.02 |
|  |  | Total |  |  | 0.49 |

**301.0150** m2 DESMONTAJE DE CUBIERTAS DE FIBROCEMENTO (10/09/2009)
Precio: 25.34
DESMONTAJE DE CUBIERTAS DE FIBROCEMENTO i/ CARGA, RETIRADA Y TRANSPORTE DE RESIDUOS A GESTOR AUTORIZADO HASTA UNA DISTANCIA DE 60 km.

| Código | Ud | Descripción | Rendimiento | Precio | Importe |
|---|---|---|---|---|---|
| MO00000002 | h | Capataz | 0.0075 | 21.32 | 0.16 |
| MO00000003 | h | Oficial 1ª | 0.078 | 20.87 | 1.63 |
| MO00000007 | h | Peón ordinario | 0.166 | 19.6 | 3.25 |
| Q040007A01 | h | Retroexcavadora hidráulica sobre ruedas. De 7 t de masa (maquinaria; 17/04/2012) | 0.0321 | 56.72 | 1.82 |
| Q060202A01 | h | Camión. Con caja basculante 4x4. De 199 kW de potencia | 0.0643 | 72.23 | 4.64 |
| Q140000A05 | h | Grúa autopropulsada (sin accesorios). Grúas todoterreno (desplazamiento lento). Para carga máxima de 30 t (maquinaria; 17/04/2012) | 0.042 | 95.03 | 3.99 |
| Q030000B05 | h | Martillo manual picador neumático. De 12 kg de masa (maquinaria; 17/03/2014) | 0.0964 | 1.5 | 0.14 |
| Q160302A01 | h | Equipo oxicorte | 0.0321 | 2.7 | 0.09 |
| Q010000A30 | h | Grupo electrógeno. Con motor diesel. De 80 kVA de potencia | 0.1607 | 16.01 | 2.57 |
| Q030004A01 | h | Equipo aspiración de polvo | 0.0321 | 5.58 | 0.18 |
| MT13GR0005 | ud | Estudio y tramitación de demolición y retirada de materiales peligrosos (material; 16/06/2021) | 0.01 | 390 | 3.90 |
| MT01080020 | ud | Palet de madera 100x100mm (material; 16/06/2021) | 0.33 | 9 | 2.97 |
|  |  | Total |  |  | 25.34 |

**301.0160** m DESMONTAJE DE CONDUCCIÓN DE FIBROCEMENTO (10/09/2009)
Precio: 27.32
DESMONTAJE DE CONDUCCIÓN DE FIBROCEMENTO i/ CARGA, RETIRADA Y TRANSPORTE DE RESIDUOS A LUGAR DE EMPLEO Y/O GESTOR AUTORIZADO HASTA UNA DISTANCIA DE 60 km.

| Código | Ud | Descripción | Rendimiento | Precio | Importe |
|---|---|---|---|---|---|
| MO00000002 | h | Capataz | 0.008 | 21.32 | 0.17 |
| MO00000003 | h | Oficial 1ª | 0.072 | 20.87 | 1.50 |
| MO00000007 | h | Peón ordinario | 0.144 | 19.6 | 2.82 |
| Q040007A01 | h | Retroexcavadora hidráulica sobre ruedas. De 7 t de masa | 0.036 | 56.72 | 2.04 |
| Q060202A01 | h | Camión. Con caja basculante 4x4. De 199 kW de potencia | 0.108 | 72.23 | 7.80 |
| Q030000B05 | h | Martillo manual picador neumático. De 12 kg de masa | 0.108 | 1.5 | 0.16 |
| Q160302A01 | h | Equipo oxicorte | 0.036 | 2.7 | 0.10 |
| Q010000A30 | h | Grupo electrógeno. Con motor diesel. De 80 kVA de potencia | 0.18 | 16.01 | 2.88 |
| Q030004A01 | h | Equipo aspiración de polvo | 0.036 | 5.58 | 0.20 |
| MT13GR0005 | ud | Estudio y tramitación de demolición y retirada de materiales peligrosos | 0.01 | 390 | 3.90 |
| MT01080020 | ud | Palet de madera 100x100mm | 0.3 | 9 | 2.70 |
| Q140000A05 | h | Grúa autopropulsada (sin accesorios). Grúas todoterreno (desplazamiento lento). Para carga máxima de 30 t | 0.0321 | 95.03 | 3.05 |
|  |  | Total |  |  | 27.32 |

### 01.02 DESPEJE Y DESBROCE DEL TERRENO (17/04/2012)

**300.0010** m2 DESPEJE Y DESBROCE DEL TERRENO POR MEDIOS MECÁNICOS (17/04/2012)
Precio: 0.56
DESPEJE Y DESBROCE DEL TERRENO POR MEDIOS MECÁNICOS i/ DESTOCONADO, ARRANQUE, CARGA Y TRANSPORTE A VERTEDERO O GESTOR AUTORIZADO HASTA UNA DISTANCIA DE 60 km.

| Código | Ud | Descripción | Rendimiento | Precio | Importe |
|---|---|---|---|---|---|
| MO00000002 | h | Capataz | 0.0004 | 21.32 | 0.01 |
| MO00000007 | h | Peón ordinario | 0.0008 | 19.6 | 0.02 |
| Q040007A10 | h | Retroexcavadora hidráulica sobre ruedas. De 11 t de masa. (maquinaria; 17/04/2012) | 0.002 | 65.92 | 0.13 |
| Q040401B01 | h | Tractores sobre cadenas. De 138 kW de potencia (19,8 t) (maquinaria; 17/03/2014) | 0.0008 | 94.61 | 0.08 |
| Q060203A01 | h | Camión. Con caja basculante 4x4. De 221 kW de potencia (maquinaria; 17/04/2012) | 0.004 | 78.93 | 0.32 |
|  |  | Total |  |  | 0.56 |

**300.0020** ud TALA Y TRANSPORTE DE ÁRBOL DE GRAN PORTE (17/04/2012)
Precio: 46.09
TALA Y TRANSPORTE DE ÁRBOL DE GRAN PORTE i/ ELIMINACIÓN DEL TOCÓN RESTANTE, CARGA Y TRANSPORTE DE MATERIAL A VERTEDERO O GESTOR AUTORIZADO HASTA UNA DISTANCIA DE 60 km.

| Código | Ud | Descripción | Rendimiento | Precio | Importe |
|---|---|---|---|---|---|
| MO00000002 | h | Capataz | 0.0235 | 21.32 | 0.50 |
| MO00000003 | h | Oficial 1ª | 0.2118 | 20.87 | 4.42 |
| MO00000006 | h | Peón especialista | 0.4235 | 19.97 | 8.46 |
| Q040201A10 | h | Retrocargadoras sobre ruedas. De 75 kW de potencia | 0.2118 | 44.39 | 9.40 |
| Q060202A01 | h | Camión. Con caja basculante 4x4. De 199 kW de potencia | 0.3176 | 72.23 | 22.94 |
| Q160303A01 | h | Motosierra eléctrica (maquinaria; 26/06/2014) | 0.2118 | 1.76 | 0.37 |
|  |  | Total |  |  | 46.09 |

Claves: transporte, árbol, carga, material

### 01.03 EXCAVACIONES (17/04/2012)

**320.0010** m3 EXCAVACIÓN DE TIERRA VEGETAL (17/04/2012)
Precio: 1.88
EXCAVACIÓN DE TIERRA VEGETAL i/ CARGA Y TRANSPORTE A VERTEDERO HASTA UNA DISTANCIA DE 10 km O ACOPIO DENTRO DE LA OBRA, DEPOSITO DE TIERRA VEGETAL EN ZONA ADECUADA PARA SU REUTILIZACIÓN Y ACONDICIONAMIENTO Y MANTENIMIENTO DE ACOPIOS, FORMACIÓN Y MANTENIMIENTO DE LOS CABALLEROS.

| Código | Ud | Descripción | Rendimiento | Precio | Importe |
|---|---|---|---|---|---|
| MO00000002 | h | Capataz | 0.0007 | 21.32 | 0.01 |
| MO00000007 | h | Peón ordinario | 0.003 | 19.6 | 0.06 |
| Q040006B10 | h | Excavadora hidráulica sobre rueda. De 22 t de masa | 0.006 | 82.7 | 0.50 |
| Q060204A01 | h | Camión. Con caja basculante 6x6. De 258 kW de potencia | 0.015 | 87.45 | 1.31 |
|  |  | Total |  |  | 1.88 |

Claves: tierra, EXCAVACIÓN, carga, acondicionar, acopiar, vegetal

**320.0020** m3 EXCAVACIÓN EN DESMONTE EN TIERRA CON MEDIOS MECÁNICOS SIN EXPLOSIVOS (17/04/2012)
Precio: 1.85
EXCAVACIÓN EN DESMONTE EN TIERRA CON MEDIOS MECÁNICOS (TIPO EXCAVADORA O SIMILAR) SIN EXPLOSIVOS i/ AGOTAMIENTO Y DRENAJE DURANTE LA EJECUCIÓN, SANEO DE DESPRENDIMIENTOS, FORMACIÓN, Y PERFILADO DE CUNETAS, REFINO DE TALUDES, CARGA Y TRANSPORTE A VERTEDERO HASTA UNA DISTANCIA DE 10 km O AL LUGAR DE UTILIZACIÓN DENTRO DE LA OBRA SEA CUAL SEA LA DISTANCIA.

| Código | Ud | Descripción | Rendimiento | Precio | Importe |
|---|---|---|---|---|---|
| MO00000002 | h | Capataz | 0.0004 | 21.32 | 0.01 |
| MO00000007 | h | Peón ordinario | 0.0019 | 19.6 | 0.04 |
| Q040005C05 | h | Excavadora hidráulica sobre cadenas de 45 t de masa (maquinaria; 30/05/2014) | 0.0038 | 129.02 | 0.49 |
| Q060204A01 | h | Camión. Con caja basculante 6x6. De 258 kW de potencia | 0.015 | 87.45 | 1.31 |
|  |  | Total |  |  | 1.85 |

Claves: medio, carga, EXCAVACIÓN, transporte, mecánico, explosivo, vertedero

**320.0030** m3 EXCAVACIÓN EN DESMONTE EN TRÁNSITO CON MEDIOS MECÁNICOS SIN EXPLOSIVOS (17/04/2012)
Precio: 2.23
EXCAVACIÓN EN DESMONTE EN TRÁNSITO CON MEDIOS MECÁNICOS (TIPO RIPPER O SIMILAR) SIN EXPLOSIVOS i/ AGOTAMIENTO Y DRENAJE DURANTE LA EJECUCIÓN, SANEO DE DESPRENDIMIENTOS, FORMACIÓN Y PERFILADO DE CUNETAS, REFINO DE TALUDES, CARGA Y TRANSPORTE A VERTEDERO HASTA UNA DISTANCIA DE 10 km O AL LUGAR DE UTILIZACIÓN DENTRO DE LA OBRA SEA CUAL SEA LA DISTANCIA.

| Código | Ud | Descripción | Rendimiento | Precio | Importe |
|---|---|---|---|---|---|
| MO00000002 | h | Capataz | 0.0005 | 21.32 | 0.01 |
| MO00000007 | h | Peón ordinario | 0.0021 | 19.6 | 0.04 |
| Q040005C05 | h | Excavadora hidráulica sobre cadenas de 45 t de masa | 0.0043 | 129.02 | 0.55 |
| Q060204A01 | h | Camión. Con caja basculante 6x6. De 258 kW de potencia | 0.0171 | 87.45 | 1.50 |
| Q040401B01 | h | Tractores sobre cadenas. De 138 kW de potencia (19,8 t) | 0.0014 | 94.61 | 0.13 |
|  |  | Total |  |  | 2.23 |

**320.0040** m3 EXCAVACIÓN EN DESMONTE EN ROCA CON EMPLEO DE EXPLOSIVOS (17/04/2012)
Precio: 5.47
EXCAVACIÓN EN DESMONTE EN ROCA CON EMPLEO DE EXPLOSIVOS, i/ AGOTAMIENTO Y DRENAJE DURANTE LA EJECUCIÓN, SANEO DE DESPRENDIMIENTOS, FORMACIÓN Y PERFILADO DE CUNETAS, CARGA Y TRANSPORTE A VERTEDERO HASTA UNA DISTANCIA DE 10 km O AL LUGAR DE UTILIZACIÓN DENTRO DE LA OBRA SEA CUAL SEA LA DISTANCIA, PERFORACIÓN DEL TERRENO, COLOCACIÓN DE EXPLOSIVOS Y VOLADURA Y LIMPIEZA DE FONDO DE EXCAVACIÓN. EXCEPTO PRECORTE.

| Código | Ud | Descripción | Rendimiento | Precio | Importe |
|---|---|---|---|---|---|
| MO00000002 | h | Capataz | 0.001 | 21.32 | 0.02 |
| MO00000003 | h | Oficial 1ª | 0.004 | 20.87 | 0.08 |
| MO00000006 | h | Peón especialista | 0.008 | 19.97 | 0.16 |
| MO00000007 | h | Peón ordinario | 0.008 | 19.6 | 0.16 |
| MT01020001 | kg | Dinamita con p.p. de mecha y detonante (material; 29/06/2021) | 0.915 | 3.12 | 2.85 |
| Q030002F05 | h | Carros perforadores. Equipos con martillo en fondo. De 95 a 152 mm de diámetro. (maquinaria; 17/04/2012) | 0.008 | 72.34 | 0.58 |
| Q040005C05 | h | Excavadora hidráulica sobre cadenas de 45 t de masa | 0.004 | 129.02 | 0.52 |
| Q060204A01 | h | Camión. Con caja basculante 6x6. De 258 kW de potencia | 0.012 | 87.45 | 1.05 |
| Q040401B01 | h | Tractores sobre cadenas. De 138 kW de potencia (19,8 t) | 0.0005 | 94.61 | 0.05 |
|  |  | Total |  |  | 5.47 |

Claves: transporte, perforación, limpieza, EXCAVACIÓN, colocación, vertedero, volar, carga, explosivo, terreno

**320.0050** m3 EXCAVACIÓN EN VACIADO ENTRE PANTALLAS EN CUALQUIER TIPO DE TERRENO A CIELO ABIERTO (17/04/2012)
Precio: 4.07
EXCAVACIÓN EN VACIADO ENTRE PANTALLAS EN CUALQUIER TIPO DE TERRENO A CIELO ABIERTO i/ CARGA Y TRANSPORTE A VERTEDERO HASTA UNA DISTANCIA DE 10 km O AL LUGAR DE UTILIZACIÓN DENTRO DE LA OBRA SEA CUAL SEA LA DISTANCIA.

| Código | Ud | Descripción | Rendimiento | Precio | Importe |
|---|---|---|---|---|---|
| MO00000002 | h | Capataz | 0.0025 | 21.32 | 0.05 |
| MO00000006 | h | Peón especialista | 0.011 | 19.97 | 0.22 |
| Q040006B10 | h | Excavadora hidráulica sobre rueda. De 22 t de masa | 0.011 | 82.7 | 0.91 |
| Q060204A01 | h | Camión. Con caja basculante 6x6. De 258 kW de potencia | 0.033 | 87.45 | 2.89 |
|  |  | Total |  |  | 4.07 |

Claves: EXCAVACIÓN, cielo, pantalla, transporte, vaciado, abierto, terreno, vertedero, carga

**320.0060** m3 EXCAVACIÓN EN VACIADO ENTRE PANTALLAS EN CUALQUIER TIPO DE TERRENO EN ZONAS CUBIERTAS (17/04/2012)
Precio: 7.39
EXCAVACIÓN EN VACIADO ENTRE PANTALLAS EN CUALQUIER TIPO DE TERRENO EN ZONAS CUBIERTAS i/ CARGA Y TRANSPORTE A VERTEDERO HASTA UNA DISTANCIA DE 10 km O AL LUGAR DE UTILIZACIÓN DENTRO DE LA OBRA SEA CUAL SEA LA DISTANCIA.

| Código | Ud | Descripción | Rendimiento | Precio | Importe |
|---|---|---|---|---|---|
| MO00000002 | h | Capataz | 0.0044 | 21.32 | 0.09 |
| MO00000006 | h | Peón especialista | 0.02 | 19.97 | 0.40 |
| Q040006B10 | h | Excavadora hidráulica sobre rueda. De 22 t de masa | 0.02 | 82.7 | 1.65 |
| Q060204A01 | h | Camión. Con caja basculante 6x6. De 258 kW de potencia | 0.06 | 87.45 | 5.25 |
|  |  | Total |  |  | 7.39 |

Claves: vaciado, vertedero, EXCAVACIÓN, carga, terreno, pantalla, transporte, cubierta

**320.0070** m3 EXCAVACIÓN EN TIERRA PARA FORMACIÓN DE ESCALONADO EN CIMIENTOS, EN VACIADO O SANEO (17/04/2012)
Precio: 2.08
EXCAVACIÓN EN TIERRA PARA FORMACIÓN DE ESCALONADO EN CIMIENTOS, EN VACIADO O SANEO CON UNAS DIMENSIONES EN PLANTA SUPERIORES A 3 m O POR DEBAJO DE LA COTA DE FONDO DE EXCAVACIÓN DE DESMONTE O APOYO DE TERRAPLENES HASTA UNA PROFUNDIDAD DEFINIDA EN PROYECTO i/ CARGA Y TRANSPORTE A VERTEDERO HASTA UNA DISTANCIA DE 10 km O AL LUGAR DE UTILIZACIÓN DENTRO DE LA OBRA SEA CUAL SEA LA DISTANCIA.

| Código | Ud | Descripción | Rendimiento | Precio | Importe |
|---|---|---|---|---|---|
| MO00000002 | h | Capataz | 0.0011 | 21.32 | 0.02 |
| MO00000007 | h | Peón ordinario | 0.005 | 19.6 | 0.10 |
| Q040005C05 | h | Excavadora hidráulica sobre cadenas de 45 t de masa | 0.005 | 129.02 | 0.65 |
| Q060204A01 | h | Camión. Con caja basculante 6x6. De 258 kW de potencia | 0.015 | 87.45 | 1.31 |
|  |  | Total |  |  | 2.08 |

Claves: carga, transporte, EXCAVACIÓN, vaciado, desmonte, proyección, cota, vertedero, sanear, apoyo, planta, terraplén, dimensión

**320.0080** m3 EXCAVACIÓN EN TRÁNSITO PARA FORMACIÓN DE ESCALONADO EN CIMIENTOS, EN VACIADO O SANEO (17/04/2012)
Precio: 3.2
EXCAVACIÓN EN TRÁNSITO PARA FORMACIÓN DE ESCALONADO EN CIMIENTOS, EN VACIADO O SANEO CON UNAS DIMENSIONES EN PLANTA SUPERIORES A 3 m O POR DEBAJO DE LA COTA DE FONDO DE EXCAVACIÓN DE DESMONTE O APOYO DE TERRAPLENES HASTA UNA PROFUNDIDAD DEFINIDA EN PROYECTO i/ CARGA Y TRANSPORTE A VERTEDERO HASTA UNA DISTANCIA DE 10 km O AL LUGAR DE UTILIZACIÓN DENTRO DE LA OBRA SEA CUAL SEA LA DISTANCIA.

| Código | Ud | Descripción | Rendimiento | Precio | Importe |
|---|---|---|---|---|---|
| MO00000002 | h | Capataz | 0.0017 | 21.32 | 0.04 |
| MO00000007 | h | Peón ordinario | 0.0075 | 19.6 | 0.15 |
| Q040005C05 | h | Excavadora hidráulica sobre cadenas de 45 t de masa | 0.0075 | 129.02 | 0.97 |
| Q040401B01 | h | Tractores sobre cadenas. De 138 kW de potencia (19,8 t) | 0.0008 | 94.61 | 0.08 |
| Q060204A01 | h | Camión. Con caja basculante 6x6. De 258 kW de potencia | 0.0224 | 87.45 | 1.96 |
|  |  | Total |  |  | 3.2 |

**320.0090** m3 EXCAVACIÓN SUPLEMENTARIA EN RETALUZADO SIN EXPLOSIVOS (17/04/2012)
Precio: 2.76
EXCAVACIÓN SUPLEMENTARIA EN RETALUZADO SIN EXPLOSIVOS, CONSIDERÁNDOSE TRABAJO DE RETALUZADO CUANDO LA ALTURA ENTRE EL PIE DEL TALUD, EN EL MOMENTO DE EFECTUAR EL TRABAJO, Y LA CORONACIÓN DEL MISMO SEA IGUAL O SUPERIOR A 8 m i/CARGA Y TRANSPORTE A VERTEDERO HASTA UNA DISTANCIA DE 10 km O AL LUGAR DE UTILIZACIÓN DENTRO DE LA OBRA SEA CUAL SEA LA DISTANCIA.

| Código | Ud | Descripción | Rendimiento | Precio | Importe |
|---|---|---|---|---|---|
| MO00000002 | h | Capataz | 0.0008 | 21.32 | 0.02 |
| MO00000007 | h | Peón ordinario | 0.0075 | 19.6 | 0.15 |
| Q040006B10 | h | Excavadora hidráulica sobre rueda. De 22 t de masa | 0.0075 | 82.7 | 0.62 |
| Q060204A01 | h | Camión. Con caja basculante 6x6. De 258 kW de potencia | 0.0225 | 87.45 | 1.97 |
|  |  | Total |  |  | 2.76 |

Claves: vertedero, coronación, pie, transporte, talud, trabajo, suplemento, EXCAVACIÓN, explosivo, carga

**320.0100** m3 EXCAVACIÓN SUPLEMENTARIA EN RETALUZADO CON EXPLOSIVOS (17/04/2012)
Precio: 14.49
EXCAVACIÓN SUPLEMENTARIA EN RETALUZADO CON EXPLOSIVOS CONSIDERÁNDOSE TRABAJO DE RETALUZADO CUANDO LA ALTURA ENTRE EL PIE DEL TALUD, EN EL MOMENTO DE EFECTUAR EL TRABAJO, Y LA CORONACIÓN DEL MISMO SEA IGUAL O SUPERIOR A 8 m i/ CARGA Y TRANSPORTE A VERTEDERO HASTA UNA DISTANCIA DE 10 km O AL LUGAR DE UTILIZACIÓN DENTRO DE LA OBRA SEA CUAL SEA LA DISTANCIA.

| Código | Ud | Descripción | Rendimiento | Precio | Importe |
|---|---|---|---|---|---|
| MO00000002 | h | Capataz | 0.0056 | 21.32 | 0.12 |
| MO00000006 | h | Peón especialista | 0.025 | 19.97 | 0.50 |
| MO00000007 | h | Peón ordinario | 0.025 | 19.6 | 0.49 |
| MT01020001 | kg | Dinamita con p.p. de mecha y detonante | 0.9417 | 3.12 | 2.94 |
| Q030002F05 | h | Carros perforadores. Equipos con martillo en fondo. De 95 a 152 mm de diámetro. | 0.015 | 72.34 | 1.09 |
| Q040005C05 | h | Excavadora hidráulica sobre cadenas de 45 t de masa | 0.025 | 129.02 | 3.23 |
| Q060204A01 | h | Camión. Con caja basculante 6x6. De 258 kW de potencia | 0.07 | 87.45 | 6.12 |
|  |  | Total |  |  | 14.49 |

Claves: vertedero, explosivo, coronación, transporte, EXCAVACIÓN, suplemento, pie, talud, trabajo, carga

**321.0010** m3 EXCAVACIÓN MECÁNICA DE ZANJAS, POZOS O CIMIENTOS EN CUALQUIER TIPO DE TERRENO (17/04/2012)
Precio: 6.3
EXCAVACIÓN MECÁNICA DE ZANJAS, POZOS O CIMIENTOS EN CUALQUIER TIPO DE TERRENO, CONSIDERÁNDOSE ZANJAS Y CIMIENTOS AQUELLOS QUE TENGAN UNA ANCHURA < 3 m Y UNA PROFUNDIDAD< 6 m, Y POZOS LOS QUE TENGAN UNA PROFUNDIDAD < 2 VECES EL DIÁMETRO O ANCHO i/ ENTIBACIÓN, AGOTAMIENTO Y DRENAJE DURANTE LA EJECUCIÓN, SANEO DE DESPRENDIMIENTOS, CARGA Y TRANSPORTE A LUGAR DE EMPLEO O A VERTEDERO HASTA UNA DISTANCIA DE 10 km.

| Código | Ud | Descripción | Rendimiento | Precio | Importe |
|---|---|---|---|---|---|
| MO00000002 | h | Capataz | 0.0019 | 21.32 | 0.04 |
| MO00000007 | h | Peón ordinario | 0.0167 | 19.6 | 0.33 |
| Q040006B10 | h | Excavadora hidráulica sobre rueda. De 22 t de masa | 0.0167 | 82.7 | 1.38 |
| Q060204A01 | h | Camión. Con caja basculante 6x6. De 258 kW de potencia | 0.033 | 87.45 | 2.89 |
| Q020001A10 | h | Bomba sumergible. Para aguas sucias, motor eléctrico. De 2,5 kW de potencia (maquinaria; 17/04/2012) | 0.0167 | 1.05 | 0.02 |
| MT01100321 | kg | Puntas 20 x 100 (material; 26/06/2014) | 0.0267 | 7.84 | 0.21 |
| MT01120046 | m3 | Madera de pino para entibaciones (material; 26/06/2014) | 0.008 | 179.01 | 1.43 |
|  |  | Total |  |  | 6.3 |

**321.0020** m3 EXCAVACIÓN MANUAL EN ZANJAS, POZOS Y CIMIENTOS (17/04/2012)
Precio: 43.46
EXCAVACIÓN MANUAL EN ZANJAS, POZOS Y CIMIENTOS, CONSIDERÁNDOSE ZANJAS Y CIMIENTOS AQUELLOS QUE TENGAN UNA ANCHURA < 3 m Y UNA PROFUNDIDAD < 6 m Y POZOS LOS QUE TENGAN UNA PROFUNDIDAD < 2 VECES EL DIÁMETRO O ANCHO i/ ENTIBACIÓN, CARGA Y TRANSPORTE A VERTEDERO HASTA UNA DISTANCIA DE 10 km O AL LUGAR DE UTILIZACIÓN DENTRO DE LA OBRA SEA CUAL SEA LA DISTANCIA.

| Código | Ud | Descripción | Rendimiento | Precio | Importe |
|---|---|---|---|---|---|
| MO00000002 | h | Capataz | 0.05 | 21.32 | 1.07 |
| MO00000007 | h | Peón ordinario | 1.4 | 19.6 | 27.44 |
| Q040201A10 | h | Retrocargadoras sobre ruedas. De 75 kW de potencia | 0.05 | 44.39 | 2.22 |
| Q060202A01 | h | Camión. Con caja basculante 4x4. De 199 kW de potencia | 0.15 | 72.23 | 10.83 |
| Q020001A10 | h | Bomba sumergible. Para aguas sucias, motor eléctrico. De 2,5 kW de potencia | 0.25 | 1.05 | 0.26 |
| MT01100321 | kg | Puntas 20 x 100 | 0.0267 | 7.84 | 0.21 |
| MT01120046 | m3 | Madera de pino para entibaciones | 0.008 | 179.01 | 1.43 |
|  |  | Total |  |  | 43.46 |

**322.0010** m2 PRECORTE PARA TALUDES EN ROCA (17/04/2012)
Precio: 9.98
PRECORTE PARA TALUDES EN ROCA PARA CUALQUIER INCLINACIÓN DEL TALUD (INCLUSO ESCALONADO EN CIMIENTOS EN ROCA) CON TALADROS i/ EJECUCIÓN DE TALADROS, REGULARIZACIÓN O SANEO TRAS REALIZAR EL PRECORTE.

| Código | Ud | Descripción | Rendimiento | Precio | Importe |
|---|---|---|---|---|---|
| MO00000002 | h | Capataz | 0.005 | 21.32 | 0.11 |
| MO00000003 | h | Oficial 1ª | 0.04 | 20.87 | 0.83 |
| MO00000006 | h | Peón especialista | 0.04 | 19.97 | 0.80 |
| MO00000007 | h | Peón ordinario | 0.04 | 19.6 | 0.78 |
| MT01020001 | kg | Dinamita con p.p. de mecha y detonante | 1.695 | 3.12 | 5.29 |
| Q030002F05 | h | Carros perforadores. Equipos con martillo en fondo. De 95 a 152 mm de diámetro. | 0.03 | 72.34 | 2.17 |
|  |  | Total |  |  | 9.98 |

Claves: regulación, ejecución, inclinación, colocación, sanear, corte, roca, taladro, talud

**320.0110** m3 EXCAVACIÓN EN DESMONTE EN ROCA CON MEDIOS MECÁNICOS SIN EXPLOSIVOS (17/04/2012)
Precio: 16.51
EXCAVACIÓN EN DESMONTE EN ROCA CON MEDIOS MECÁNICOS (TIPO MARTILLO HIDRÁULICO) SIN EXPLOSIVOS i/ AGOTAMIENTO Y DRENAJE DURANTE LA EJECUCIÓN, SANEO DE DESPRENDIMIENTOS, FORMACIÓN Y PERFILADO DE CUNETAS, REFINO DE TALUDES, CARGA Y TRANSPORTE A VERTEDERO HASTA UNA DISTANCIA DE 10 km O AL LUGAR DE UTILIZACIÓN DENTRO DE LA OBRA SEA CUAL SEA LA DISTANCIA.

| Código | Ud | Descripción | Rendimiento | Precio | Importe |
|---|---|---|---|---|---|
| MO00000002 | h | Capataz | 0.0008 | 21.32 | 0.02 |
| MO00000007 | h | Peón ordinario | 0.005 | 19.6 | 0.10 |
| Q040005C05 | h | Excavadora hidráulica sobre cadenas de 45 t de masa | 0.1073 | 129.02 | 13.84 |
| Q060204A01 | h | Camión. Con caja basculante 6x6. De 258 kW de potencia | 0.018 | 87.45 | 1.57 |
| Q040401B01 | h | Tractores sobre cadenas. De 138 kW de potencia (19,8 t) | 0.002 | 94.61 | 0.19 |
| Q030001A10 | h | Martillos demoledores hidráulicos. De 600 kg de masa | 0.15 | 5.26 | 0.79 |
|  |  | Total |  |  | 16.51 |

### 01.04 RELLENOS

**330.0020** m3 TERRAPLÉN O PEDRAPLEN O RELLENO TODO-UNO CON MATERIAL PROCEDENTE DE LA EXCAVACIÓN
Precio: 1.03
TERRAPLÉN, PEDRAPLÉN O RELLENO TODO-UNO CON MATERIALES PROCEDENTES DE LA EXCAVACIÓN, i/ EXTENDIDO, HUMECTACIÓN, NIVELACIÓN, COMPACTACIÓN, TERMINACIÓN Y REFINO DE TALUDES TOTALMENTE TERMINADO.
(EN CASO DE QUE LOS MATERIALES SEAN PROVISTOS POR LA ADMINISTRACIÓN, SE PAGARÁ, SI PROCEDE, EL SUPLEMENTO DE TRANSPORTE POR LA DISTANCIA ADICIONAL).

| Código | Ud | Descripción | Rendimiento | Precio | Importe |
|---|---|---|---|---|---|
| MO00000002 | h | Capataz | 0.0006 | 21.32 | 0.01 |
| MO00000006 | h | Peón especialista | 0.0027 | 19.97 | 0.05 |
| MT01010001 | m3 | Agua | 0.25 | 0.58 | 0.15 |
| Q040401B01 | h | Tractores sobre cadenas. De 138 kW de potencia (19,8 t) | 0.0027 | 94.61 | 0.26 |
| Q040601B01 | h | Motoniveladoras. De 104 kW de potencia (maquinaria; 17/04/2012) | 0.0027 | 80.28 | 0.22 |
| Q050202C01 | h | Compactador vibrante autopropulsado, de un cilindro, liso. De 16 t de masa (maquinaria; 17/04/2012) | 0.0054 | 50.62 | 0.27 |
| Q090201B01 | h | Camión cisterna para riego. Para una cantidad de 8000 litros (maquinaria; 17/04/2012) | 0.0009 | 80.74 | 0.07 |
|  |  | Total |  |  | 1.03 |

Claves: EXCAVACIÓN, terminación, talud, trazar, compacto, nivel, terraplén, material, humedad, refino

**330.0030** m3 TERRAPLÉN O RELLENO TODO-UNO CON MATERIAL PROCEDENTE DE PRÉSTAMOS
Precio: 4.35
TERRAPLÉN O RELLENO TODO-UNO CON MATERIALES PROCEDENTES DE PRÉSTAMO O CANTERA, i/ EXTENDIDO, HUMECTACIÓN, NIVELACIÓN, COMPACTACIÓN, TERMINACIÓN Y REFINO DE LA SUPERFICIE DE CORONACIÓN Y REFINO DE TALUDES CON P.P. DE SOBREANCHOS S/PG-3, COMPLETAMENTE TERMINADO i/ MATERIAL, CANON DE PRÉSTAMO Y TRANSPORTE HASTA UNA DISTANCIA DE 2 km.

| Código | Ud | Descripción | Rendimiento | Precio | Importe |
|---|---|---|---|---|---|
| MO00000002 | h | Capataz | 0.0007 | 21.32 | 0.01 |
| MO00000006 | h | Peón especialista | 0.0032 | 19.97 | 0.06 |
| MT01010001 | m3 | Agua | 0.25 | 0.58 | 0.15 |
| MT01030200 | m3 | Canon tierras de préstamos (material; 26/06/2014) | 1 | 2 | 2.00 |
| Q040401B01 | h | Tractores sobre cadenas. De 138 kW de potencia (19,8 t) | 0.0032 | 94.61 | 0.30 |
| Q040601B01 | h | Motoniveladoras. De 104 kW de potencia | 0.0032 | 80.28 | 0.26 |
| Q050202C01 | h | Compactador vibrante autopropulsado, de un cilindro, liso. De 16 t de masa | 0.0063 | 50.62 | 0.32 |
| Q090201B01 | h | Camión cisterna para riego. Para una cantidad de 8000 litros | 0.0011 | 80.74 | 0.09 |
| Q060204A01 | h | Camión. Con caja basculante 6x6. De 258 kW de potencia | 0.0133 | 87.45 | 1.16 |
|  |  | Total |  |  | 4.35 |

Claves: transporte, nivel, refino, material, terminación, talud, humedad, superficie, terraplén, coronación, préstamo, compacto

**331.0010** m3 PEDRAPLÉN CON MATERIALES PROCEDENTES DE CANTERA
Precio: 8.48
PEDRAPLÉN CON MATERIALES PROCEDENTES DE CANTERA, EXTENDIDO, HUMECTADO, NIVELADO Y COMPACTADO, INCLUSO P.P. DE SOBREANCHOS S/PG-3, COMPLETAMENTE TERMINADO i/ MATERIAL, CANON DE PRÉSTAMO Y TRANSPORTE HASTA UNA DISTANCIA DE 5 km, TERMINACIÓN Y REFINO DE LA SUPERFICIE DE CORONACIÓN Y REFINO DE TALUDES.

| Código | Ud | Descripción | Rendimiento | Precio | Importe |
|---|---|---|---|---|---|
| MO00000002 | h | Capataz | 0.0007 | 21.32 | 0.01 |
| MO00000006 | h | Peón especialista | 0.003 | 19.97 | 0.06 |
| MT01010001 | m3 | Agua | 0.25 | 0.58 | 0.15 |
| MT01030201 | m3 | Canon tierras de cantera (material; 26/06/2014) | 1 | 4.95 | 4.95 |
| Q040401B01 | h | Tractores sobre cadenas. De 138 kW de potencia (19,8 t) | 0.0061 | 94.61 | 0.58 |
| Q040601B01 | h | Motoniveladoras. De 104 kW de potencia | 0.003 | 80.28 | 0.24 |
| Q050202C01 | h | Compactador vibrante autopropulsado, de un cilindro, liso. De 16 t de masa | 0.0061 | 50.62 | 0.31 |
| Q090201B01 | h | Camión cisterna para riego. Para una cantidad de 8000 litros | 0.001 | 80.74 | 0.08 |
| Q060204A01 | h | Camión. Con caja basculante 6x6. De 258 kW de potencia | 0.024 | 87.45 | 2.10 |
|  |  | Total |  |  | 8.48 |

**330.0040** m3 SUELO ADECUADO PROCEDENTE DE PRÉSTAMO, YACIMIENTO GRANULAR O CANTERA PARA FORMACIÓN DE EXPLANADA
Precio: 6.13
SUELO ADECUADO PROCEDENTE DE PRÉSTAMO, YACIMIENTO GRANULAR O CANTERA PARA FORMACIÓN DE EXPLANADA EN CORONACIÓN DE TERRAPLÉN Y EN FONDO DE DESMONTE i/ CANON DE PRÉSTAMO, EXCAVACIÓN DEL MATERIAL, CARGA Y TRANSPORTE AL LUGAR DE EMPLEO HASTA UNA DISTANCIA DE 5 km, EXTENDIDO, HUMECTACIÓN, COMPACTACIÓN, TERMINACIÓN Y REFINO DE LA SUPERFICIE DE LA CORONACIÓN Y REFINO DE TALUDES.

| Código | Ud | Descripción | Rendimiento | Precio | Importe |
|---|---|---|---|---|---|
| MO00000002 | h | Capataz | 0.0007 | 21.32 | 0.01 |
| MO00000006 | h | Peón especialista | 0.0032 | 19.97 | 0.06 |
| MT01010001 | m3 | Agua | 0.25 | 0.58 | 0.15 |
| MT01030203 | m3 | Canon suelo adecuado de préstamo o cantera (material; 26/06/2014) | 1 | 2.4 | 2.40 |
| Q040601B01 | h | Motoniveladoras. De 104 kW de potencia | 0.0063 | 80.28 | 0.51 |
| Q050202C01 | h | Compactador vibrante autopropulsado, de un cilindro, liso. De 16 t de masa | 0.0063 | 50.62 | 0.32 |
| Q090201B01 | h | Camión cisterna para riego. Para una cantidad de 8000 litros | 0.0011 | 80.74 | 0.09 |
| Q060204A01 | h | Camión. Con caja basculante 6x6. De 258 kW de potencia | 0.024 | 87.45 | 2.10 |
| Q040005C05 | h | Excavadora hidráulica sobre cadenas de 45 t de masa | 0.0038 | 129.02 | 0.49 |
|  |  | Total |  |  | 6.13 |

**330.0050** m3 SUELO SELECCIONADO PROCEDENTE DE PRESTAMO, YACIMIENTO GRANULAR O CANTERA PARA FORMACION DE EXPLANADA
Precio: 6.98
SUELO SELECCIONADO PROCEDENTE DE PRÉSTAMO, YACIMIENTO GRANULAR O CANTERA PARA FORMACIÓN DE EXPLANADA EN CORONACIÓN DE TERRAPLÉN Y EN FONDO DE DESMONTE i/ CANON DE CANTERA, EXCAVACIÓN DEL MATERIAL, CARGA Y TRANSPORTE AL LUGAR DE EMPLEO HASTA UNA DISTANCIA DE 5 km, EXTENDIDO, HUMECTACIÓN, COMPACTACIÓN, TERMINACIÓN Y REFINO DE LA SUPERFICIE DE LA CORONACIÓN Y REFINO DE TALUDES.

| Código | Ud | Descripción | Rendimiento | Precio | Importe |
|---|---|---|---|---|---|
| MO00000002 | h | Capataz | 0.0007 | 21.32 | 0.01 |
| MO00000006 | h | Peón especialista | 0.0032 | 19.97 | 0.06 |
| MT01010001 | m3 | Agua | 0.25 | 0.58 | 0.15 |
| MT01030202 | m3 | CANON SUELO SELECCIONADO DE PRÉSTAMO O CANTERA (material; 17/12/2004) | 1 | 3.25 | 3.25 |
| Q040601B01 | h | Motoniveladoras. De 104 kW de potencia | 0.0063 | 80.28 | 0.51 |
| Q050202C01 | h | Compactador vibrante autopropulsado, de un cilindro, liso. De 16 t de masa | 0.0063 | 50.62 | 0.32 |
| Q090201B01 | h | Camión cisterna para riego. Para una cantidad de 8000 litros | 0.0011 | 80.74 | 0.09 |
| Q060204A01 | h | Camión. Con caja basculante 6x6. De 258 kW de potencia | 0.024 | 87.45 | 2.10 |
| Q040005C05 | h | Excavadora hidráulica sobre cadenas de 45 t de masa | 0.0038 | 129.02 | 0.49 |
|  |  | Total |  |  | 6.98 |

**332.0010** m3 RELLENO LOCALIZADO TRATADO CON CEMENTO EN CUÑAS DE TRANSICIÓN, CON MATERIAL PROCEDENTE DE PRÉSTAMO, YACIMIENTO GRANULAR O CANTER
Precio: 19.07
RELLENO LOCALIZADO CON MATERIAL PROCEDENTE DE PRÉSTAMO, YACIMIENTO GRANULAR O CANTERA, TRATADO CON CEMENTO EN CUÑAS DE TRANSICIÓN i/ CANON DE CANTERA Y TRANSPORTE AL LUGAR DE EMPLEO HASTA UNA DISTANCIA DE 5 km.

| Código | Ud | Descripción | Rendimiento | Precio | Importe |
|---|---|---|---|---|---|
| MO00000002 | h | Capataz | 0.0026 | 21.32 | 0.06 |
| MO00000006 | h | Peón especialista | 0.0438 | 19.97 | 0.87 |
| MT01010001 | m3 | Agua | 0.25 | 0.58 | 0.15 |
| Q040101C01 | h | Cargadoras sobre ruedas. De 125 kW de potencia (3 m³) | 0.0319 | 74.48 | 2.38 |
| Q040601B01 | h | Motoniveladoras. De 104 kW de potencia | 0.0438 | 80.28 | 3.52 |
| Q050202B05 | h | Compactador vibrante autopropulsado, de un cilindro, liso. De 12 t de masa (maquinaria; 17/04/2012) | 0.0338 | 48.17 | 1.63 |
| Q090201B01 | h | Camión cisterna para riego. Para una cantidad de 8000 litros | 0.005 | 80.74 | 0.40 |
| MT01030204 | m3 | Canon extracción de material granular (material; 26/06/2014) | 1 | 1.14 | 1.14 |
| MT01050009 | t | Cemento a granel para relleno localizado en cuñas de transición (material; 26/06/2014) | 0.075 | 71.18 | 5.34 |
| Q060204A01 | h | Camión. Con caja basculante 6x6. De 258 kW de potencia | 0.024 | 87.45 | 2.10 |
| Q090002A01 | h | Estabilizadores de suelos autopropulsados. Para anchura de 2,50 m. De 370 kW de potencia (25 t) (maquinaria; 17/04/2012) | 0.007 | 197.7 | 1.38 |
| Q090003A05 | h | Estabilización de suelos. Distribuidor de pulverulentos. En seco. Remolcado de 17 m³ (maquinaria; 17/04/2012) | 0.003 | 34.95 | 0.10 |
|  |  | Total |  |  | 19.07 |

Claves: transporte, cemento, cuña, transición, carga, material, especial, relleno

**332.0015** m3 RELLENO LOCALIZADO TRATADO CON CEMENTO EN CUÑAS DE TRANSICICIÓN, CON MATERIAL PROCEDENTE DE LA EXCAVACIÓN
Precio: 15.83
RELLENO LOCALIZADO CON MATERIAL PROCEDENTE DE LA EXCAVACIÓN, TRATADO CON CEMENTO EN CUÑAS DE TRANSICIÓN.

| Código | Ud | Descripción | Rendimiento | Precio | Importe |
|---|---|---|---|---|---|
| MO00000002 | h | Capataz | 0.0026 | 21.32 | 0.06 |
| MO00000006 | h | Peón especialista | 0.0438 | 19.97 | 0.87 |
| MT01010001 | m3 | Agua | 0.25 | 0.58 | 0.15 |
| Q040101C01 | h | Cargadoras sobre ruedas. De 125 kW de potencia (3 m³) | 0.0319 | 74.48 | 2.38 |
| Q040601B01 | h | Motoniveladoras. De 104 kW de potencia | 0.0438 | 80.28 | 3.52 |
| Q050202B05 | h | Compactador vibrante autopropulsado, de un cilindro, liso. De 12 t de masa | 0.0338 | 48.17 | 1.63 |
| Q090201B01 | h | Camión cisterna para riego. Para una cantidad de 8000 litros | 0.005 | 80.74 | 0.40 |
| MT01050009 | t | Cemento a granel para relleno localizado en cuñas de transición | 0.075 | 71.18 | 5.34 |
| Q090002A01 | h | Estabilizadores de suelos autopropulsados. Para anchura de 2,50 m. De 370 kW de potencia (25 t) | 0.007 | 197.7 | 1.38 |
| Q090003A05 | h | Estabilización de suelos. Distribuidor de pulverulentos. En seco. Remolcado de 17 m³ | 0.003 | 34.95 | 0.10 |
|  |  | Total |  |  | 15.83 |

**332.0020** m3 RELLENO SANEO EN DESMONTE CON MATERIAL PROCEDENTE DE LA EXCAVACIÓN DE LA TRAZA
Precio: 1.14

| Código | Ud | Descripción | Rendimiento | Precio | Importe |
|---|---|---|---|---|---|
| MO00000002 | h | Capataz | 0.0007 | 21.32 | 0.01 |
| MO00000006 | h | Peón especialista | 0.0032 | 19.97 | 0.06 |
| MT01010001 | m3 | Agua | 0.25 | 0.58 | 0.15 |
| Q040601B01 | h | Motoniveladoras. De 104 kW de potencia | 0.0063 | 80.28 | 0.51 |
| Q050202C01 | h | Compactador vibrante autopropulsado, de un cilindro, liso. De 16 t de masa | 0.0063 | 50.62 | 0.32 |
| Q090201B01 | h | Camión cisterna para riego. Para una cantidad de 8000 litros | 0.0011 | 80.74 | 0.09 |
|  |  | Total |  |  | 1.14 |

Claves: trazar, EXCAVACIÓN, material, relleno, carga, desmonte, sanear, transporte

**332.0030** m3 RELLENO SANEO EN DESMONTE CON MATERIAL DE PRÉSTAMOS YACIMIENTO GRANULAR Y/O CANTERA
Precio: 5.31
RELLENO SANEO EN DESMONTE CON MATERIAL DE PRÉSTAMO, YACIMIENTO GRANULAR Y/O CANTERA i/ TRANSPORTE HASTA UNA DISTANCIA DE 30 km.

| Código | Ud | Descripción | Rendimiento | Precio | Importe |
|---|---|---|---|---|---|
| MO00000002 | h | Capataz | 0.0007 | 21.32 | 0.01 |
| MO00000006 | h | Peón especialista | 0.0063 | 19.97 | 0.13 |
| MT01010001 | m3 | Agua | 0.25 | 0.58 | 0.15 |
| MT01030200 | m3 | Canon tierras de préstamos | 1 | 2 | 2.00 |
| Q040601B01 | h | Motoniveladoras. De 104 kW de potencia | 0.0063 | 80.28 | 0.51 |
| Q050202C01 | h | Compactador vibrante autopropulsado, de un cilindro, liso. De 16 t de masa | 0.0063 | 50.62 | 0.32 |
| Q090201B01 | h | Camión cisterna para riego. Para una cantidad de 8000 litros | 0.0011 | 80.74 | 0.09 |
| Q060204A01 | h | Camión. Con caja basculante 6x6. De 258 kW de potencia | 0.024 | 87.45 | 2.10 |
|  |  | Total |  |  | 5.31 |

Claves: transporte, sanear, desmonte, préstamo, carga, material, relleno

**332.0040** m3 RELLENO LOCALIZADO EN ZANJAS, POZOS Y CIMIENTOS CON MATERIAL PROCEDENTE DE LA EXCAVACIÓN DE LA TRAZA
Precio: 3.23
RELLENO LOCALIZADO EN ZANJAS, POZOS Y CIMIENTOS CON MATERIAL PROCEDENTE DE LA TRAZA i/ EXTENDIDO, HUMECTACIÓN, COMPACTACIÓN, TERMINACIÓN Y REFINO DE LA SUPERFICIE DE LA CORONACIÓN Y REFINO DE TALUDES (EN SU CASO).

| Código | Ud | Descripción | Rendimiento | Precio | Importe |
|---|---|---|---|---|---|
| MO00000002 | h | Capataz | 0.0051 | 21.32 | 0.11 |
| MO00000006 | h | Peón especialista | 0.0457 | 19.97 | 0.91 |
| MT01010001 | m3 | Agua | 0.25 | 0.58 | 0.15 |
| Q040201A10 | h | Retrocargadoras sobre ruedas. De 75 kW de potencia | 0.0229 | 44.39 | 1.02 |
| Q050000A15 | h | Compactadores de conducción manual. Bandejas vibrantes. De 1000 kg de masa (maquinaria; 17/04/2012) | 0.0457 | 9.37 | 0.43 |
| Q090201B01 | h | Camión cisterna para riego. Para una cantidad de 8000 litros | 0.0076 | 80.74 | 0.61 |
|  |  | Total |  |  | 3.23 |

Claves: material, fábrica, coronación, transporte, superficie, zanja, humedad, muro, carga, talud, estribo, trasdosado, pozo, compacto, relleno, trazar, terminación, refino, EXCAVACIÓN

**332.0050** m3 RELLENO LOCALIZADO EN ZANJAS, POZOS Y CIMIENTOS CON MATERIAL PROCEDENTE DE PRÉSTAMOS Y/O CANTERA
Precio: 7.92
RELLENO LOCALIZADO EN ZANJAS, POZOS Y CIMIENTOS CON MATERIAL PROCEDENTE DE PRÉSTAMO, YACIMIENTO GRANULAR Y/O CANTERA i/ CANON DE PRÉSTAMO O CANTERA, CARGA Y TRANSPORTE AL LUGAR DE EMPLEO HASTA UNA DISTANCIA DE 5 km, EXTENDIDO, HUMECTACIÓN, COMPACTACIÓN, TERMINACIÓN Y REFINO DE LA SUPERFICIE DE LA CORONACIÓN Y REFINO DE TALUDES (EN SU CASO).

| Código | Ud | Descripción | Rendimiento | Precio | Importe |
|---|---|---|---|---|---|
| MO00000002 | h | Capataz | 0.0061 | 21.32 | 0.13 |
| MO00000006 | h | Peón especialista | 0.0545 | 19.97 | 1.09 |
| MT01010001 | m3 | Agua | 0.25 | 0.58 | 0.15 |
| MT01030200 | m3 | Canon tierras de préstamos | 1 | 2 | 2.00 |
| Q040201A10 | h | Retrocargadoras sobre ruedas. De 75 kW de potencia | 0.0273 | 44.39 | 1.21 |
| Q050000A15 | h | Compactadores de conducción manual. Bandejas vibrantes. De 1000 kg de masa | 0.0545 | 9.37 | 0.51 |
| Q090201B01 | h | Camión cisterna para riego. Para una cantidad de 8000 litros | 0.0091 | 80.74 | 0.73 |
| Q060204A01 | h | Camión. Con caja basculante 6x6. De 258 kW de potencia | 0.024 | 87.45 | 2.10 |
|  |  | Total |  |  | 7.92 |

Claves: zanja, estribo, terminación, carga, coronación, préstamo, cantera, talud, superficie, relleno, muro, fábrica, compacto, pozo, trasdosado, transporte, humedad, refino, material

**332.0060** m3 RELLENO CON MATERIAL GRANULAR PROCEDENTE DE PRÉSTAMO, YACIMIENTO GRANULAR Y/O CANTERA
Precio: 6.31
RELLENO CON MATERIAL GRANULAR PROCEDENTE DE PRÉSTAMO, YACIMIENTO GRANULAR Y/O CANTERA EN TRASDÓS DE ESTRUCTURAS U OBRAS DE DRENAJE i/ CANON DE PRÉSTAMO O CANTERA, CARGA Y TRANSPORTE HASTA UNA DISTANCIA DE 5 km, EXTENDIDO, HUMECTACIÓN, COMPACTACIÓN POR TONGADAS Y TERMINACIÓN Y REFINO DE LA SUPERFICIE DE LA CORONACIÓN Y REFINO DE TALUDES (EN SU CASO).

| Código | Ud | Descripción | Rendimiento | Precio | Importe |
|---|---|---|---|---|---|
| MO00000002 | h | Capataz | 0.001 | 21.32 | 0.02 |
| MO00000006 | h | Peón especialista | 0.006 | 19.97 | 0.12 |
| MT01010001 | m3 | Agua | 0.25 | 0.58 | 0.15 |
| MT01030202 | m3 | CANON SUELO SELECCIONADO DE PRÉSTAMO O CANTERA | 1 | 3.25 | 3.25 |
| Q040601B01 | h | Motoniveladoras. De 104 kW de potencia | 0.0032 | 80.28 | 0.26 |
| Q050202C01 | h | Compactador vibrante autopropulsado, de un cilindro, liso. De 16 t de masa | 0.0063 | 50.62 | 0.32 |
| Q090201B01 | h | Camión cisterna para riego. Para una cantidad de 8000 litros | 0.0011 | 80.74 | 0.09 |
| Q060204A01 | h | Camión. Con caja basculante 6x6. De 258 kW de potencia | 0.024 | 87.45 | 2.10 |
|  |  | Total |  |  | 6.31 |

**330.0060** m3 RELLENO EN FORMACIÓN DE VERTEDERO
Precio: 0.48
RELLENO EN FORMACIÓN DE VERTEDERO i/ EXTENDIDO DEL MATERIAL Y DEMÁS ACTUACIONES COMPLEMENTARIAS PARA REALIZAR LA UNIDAD.

| Código | Ud | Descripción | Rendimiento | Precio | Importe |
|---|---|---|---|---|---|
| MO00000002 | h | Capataz | 0.0006 | 21.32 | 0.01 |
| MO00000006 | h | Peón especialista | 0.0011 | 19.97 | 0.02 |
| MT01010001 | m3 | Agua | 0.25 | 0.58 | 0.15 |
| Q040401B01 | h | Tractores sobre cadenas. De 138 kW de potencia (19,8 t) | 0.0011 | 94.61 | 0.10 |
| Q040601B01 | h | Motoniveladoras. De 104 kW de potencia | 0.0011 | 80.28 | 0.09 |
| Q050202C01 | h | Compactador vibrante autopropulsado, de un cilindro, liso. De 16 t de masa | 0.0011 | 50.62 | 0.06 |
| Q090201B01 | h | Camión cisterna para riego. Para una cantidad de 8000 litros | 0.0006 | 80.74 | 0.05 |
|  |  | Total |  |  | 0.48 |

Claves: vertedero, relleno, transporte, material, complementario, carga

**332.0080** m3 RELLENO PARA IMPERMEABILIZACIÓN DE BERMAS CON MATERIAL PROCEDENTE DE LA EXCAVACIÓN DE LA TRAZA (17/04/2012)
Precio: 2.76
RELLENO PARA IMPERMEABILIZACIÓN DE BERMAS CON MATERIAL PROCEDENTE DE LA TRAZA i/ EXTENDIDO Y COMPACTACIÓN, MEDIDO SOBRE PERFIL TEÓRICO.

| Código | Ud | Descripción | Rendimiento | Precio | Importe |
|---|---|---|---|---|---|
| MO00000002 | h | Capataz | 0.001 | 21.32 | 0.02 |
| MO00000007 | h | Peón ordinario | 0.002 | 19.6 | 0.04 |
| Q040601B01 | h | Motoniveladoras. De 104 kW de potencia | 0.014 | 80.28 | 1.12 |
| Q050202B05 | h | Compactador vibrante autopropulsado, de un cilindro, liso. De 12 t de masa | 0.02 | 48.17 | 0.96 |
| Q090201B01 | h | Camión cisterna para riego. Para una cantidad de 8000 litros | 0.0077 | 80.74 | 0.62 |
|  |  | Total |  |  | 2.76 |

**332.0090** m3 RELLENO PARA IMPERMEABILIZACIÓN DE BERMAS CON MATERIAL PROCEDENTE DE PRÉSTAMO, YACIMIENTO Y/O CANTERA (17/04/2012)
Precio: 6.28
RELLENO PARA IMPERMEABILIZACIÓN DE BERMAS CON MATERIAL PROCEDENTE DE PRÉSTAMO, YACIMIENTO GRANULAR Y/O CANTERA i/ TRANSPORTE, EXTENDIDO Y COMPACTACIÓN, MEDIDO SOBRE PERFIL TEÓRICO

| Código | Ud | Descripción | Rendimiento | Precio | Importe |
|---|---|---|---|---|---|
| MO00000002 | h | Capataz | 0.001 | 21.32 | 0.02 |
| MO00000007 | h | Peón ordinario | 0.002 | 19.6 | 0.04 |
| Q040601B01 | h | Motoniveladoras. De 104 kW de potencia | 0.014 | 80.28 | 1.12 |
| Q050202B05 | h | Compactador vibrante autopropulsado, de un cilindro, liso. De 12 t de masa | 0.02 | 48.17 | 0.96 |
| Q090201B01 | h | Camión cisterna para riego. Para una cantidad de 8000 litros | 0.0077 | 80.74 | 0.62 |
| MT01030015 | m3 | Suelo Tolerable, Adecuado o Seleccionado para impermeabilización de Bermas. (material; 16/06/2021) | 1 | 1.9 | 1.90 |
| Q060204A01 | h | Camión. Con caja basculante 6x6. De 258 kW de potencia | 0.0185 | 87.45 | 1.62 |
|  |  | Total |  |  | 6.28 |

### 01.05 SUPLEMENTOS DE TRANSPORTE (17/04/2012)

**800.0010** m³km TRANSPORTE SUPLEMENTARIO DE CUALQUIER TIPO DE MATERIAL (17/04/2012)
Precio: 0.23
TRANSPORTE SUPLEMENTARIO DE CUALQUIER TIPO DE MATERIAL PROVENIENTE DE LA EJECUCIÓN DE EXCAVACIONES O PARA LA CONSTRUCCIÓN DE RELLENOS (TERRAPLENES, PEDRAPLENES, TODO-UNO Y LOCALIZADOS), MEDIDO SOBRE PLANOS DE PROYECTO Y AUTORIZADO EXPRESAMENTE POR LA DIRECCIÓN DE OBRA.

| Código | Ud | Descripción | Rendimiento | Precio | Importe |
|---|---|---|---|---|---|
| MO00000007 | h | Peón ordinario | 0.0006 | 19.6 | 0.01 |
| Q060206A01 | h | Camión. Con caja basculante 8x4. De 323 kW de potencia (maquinaria; 17/04/2012) | 0.0021 | 103.43 | 0.22 |
|  |  | Total |  |  | 0.23 |

Claves: préstamo, transporte, cantera, vertedero, suplemento, material

**800.0020** m³km TRANSPORTE SUPLEMENTARIO DE RCD's (17/04/2012)
Precio: 0.23
TRANSPORTE SUPLEMENTARIO DE RCD´S O CUALQUIER OTRO TIPO DE MATERIAL, EXPRESAMENTE AUTORIZADO POR LA DIRECCIÓN DE OBRA.

| Código | Ud | Descripción | Rendimiento | Precio | Importe |
|---|---|---|---|---|---|
| MO00000007 | h | Peón ordinario | 0.0006 | 19.6 | 0.01 |
| Q060206A01 | h | Camión. Con caja basculante 8x4. De 323 kW de potencia | 0.0021 | 103.43 | 0.22 |
|  |  | Total |  |  | 0.23 |

Claves: vertedero, material, suplemento, transporte, préstamo, cantera

### 01.06 PROTECCIÓN DE TALUDES

**342.0010** m2 PROTECCIÓN DE TALUDES CON MALLA METÁLICA, UNA DE TRIPLE TORSIÓN, PASO DE MALLA HASTA 50 mm Y DIÁMETRO HASTA 1,5 mm, ANCLADA CON
Precio: 9.5
PROTECCIÓN DE TALUDES CON MALLA METÁLICA, UNA DE TRIPLE TORSIÓN, PASO DE MALLA HASTA 50 mm Y DIÁMETRO HASTA 1,5 mm, ANCLADA CON BARRAS DE ACERO CORRUGADAS Y SUJETA CON CABLES.

| Código | Ud | Descripción | Rendimiento | Precio | Importe |
|---|---|---|---|---|---|
| MO00000002 | h | Capataz | 0.005 | 21.32 | 0.11 |
| MO00000003 | h | Oficial 1ª | 0.085 | 20.87 | 1.77 |
| MO00000007 | h | Peón ordinario | 0.1 | 19.6 | 1.96 |
| MT02030030 | m2 | Tela metálica de triple torsión de alambre galvanizado de 50 mm de paso de malla y de ø 1,5 mm (material; 29/06/2021) | 1 | 2.32 | 2.32 |
| MT01110009 | kg | Acero corrugado B 500 S o B 500 SD en barras (material) | 0.8 | 0.84 | 0.67 |
| MT02030001 | m | Cable de acero para sujeción de mallas protectoras (material) | 0.6 | 1.94 | 1.16 |
| MT01050030 | t | Lechada de cemento para inyectar (material) | 0.001 | 61.11 | 0.06 |
| Q060201A01 | h | Camión. Con caja fija y grúa auxiliar. Para 16 t (maquinaria; 17/04/2012) | 0.012 | 58.08 | 0.70 |
| Q140506B10 | h | Elevadoras autopropulsadas: Elevador de tijera configuración "X" o "Z". Para 15 m de altura, diesel (maquinaria; 02/07/2014) | 0.05 | 15.08 | 0.75 |
|  |  | Total |  |  | 9.5 |

Claves: acero, barra, torsión, paso, diámetro, cable, talud, triple, anclaje, malla, corrugado, protección, metal

**342.0020** m2 PROTECCIÓN DE TALUDES CON MALLA METÁLICA, UNA DE TRIPLE TORSIÓN, PASO DE MALLA HASTA 50 mm Y DIÁMETRO HASTA 1,5 mm, ANCLADA CON
Precio: 10.2
PROTECCIÓN DE TALUDES CON MALLA METÁLICA, UNA DE TRIPLE TORSIÓN, PASO DE MALLA HASTA 50 mm Y DIÁMETRO HASTA 1,5 mm, ANCLADA CON BARRAS DE ACERO CORRUGADAS Y SUJETA CON PIQUETAS DE ANCLAJE.

| Código | Ud | Descripción | Rendimiento | Precio | Importe |
|---|---|---|---|---|---|
| MO00000002 | h | Capataz | 0.006 | 21.32 | 0.13 |
| MO00000003 | h | Oficial 1ª | 0.09 | 20.87 | 1.88 |
| MO00000007 | h | Peón ordinario | 0.125 | 19.6 | 2.45 |
| MT02030030 | m2 | Tela metálica de triple torsión de alambre galvanizado de 50 mm de paso de malla y de ø 1,5 mm | 1 | 2.32 | 2.32 |
| MT01110009 | kg | Acero corrugado B 500 S o B 500 SD en barras | 0.8 | 0.84 | 0.67 |
| MT02030025 | ud | PIQUETA ACERO CORRUGADO Ø 8 mm, 20-8-20 (material; 29/06/2021) | 3 | 0.29 | 0.87 |
| MT01050030 | t | Lechada de cemento para inyectar | 0.001 | 61.11 | 0.06 |
| Q060201A01 | h | Camión. Con caja fija y grúa auxiliar. Para 16 t | 0.017 | 58.08 | 0.99 |
| Q140506B10 | h | Elevadoras autopropulsadas: Elevador de tijera configuración "X" o "Z". Para 15 m de altura, diesel | 0.055 | 15.08 | 0.83 |
|  |  | Total |  |  | 10.2 |

Claves: anclaje, metal, torsión, talud, corrugado, malla, barra, protección, diámetro, acero, paso, triple

**342.0030** m2 PROTECCIÓN DE TALUDES CON MALLA METÁLICA, UNA DE TRIPLE TORSIÓN, PASO DE MALLA HASTA 80 mm Y DIÁMETRO HASTA 2,4 mm, ANCLADA CON
Precio: 9.44
PROTECCIÓN DE TALUDES CON MALLA METÁLICA, UNA DE TRIPLE TORSIÓN, PASO DE MALLA HASTA 80 mm Y DIÁMETRO HASTA 2,4 mm, ANCLADA CON BARRAS DE ACERO CORRUGADAS Y SUJETA CON CABLES.

| Código | Ud | Descripción | Rendimiento | Precio | Importe |
|---|---|---|---|---|---|
| MO00000002 | h | Capataz | 0.005 | 21.32 | 0.11 |
| MO00000003 | h | Oficial 1ª | 0.085 | 20.87 | 1.77 |
| MO00000007 | h | Peón ordinario | 0.1 | 19.6 | 1.96 |
| MT02030035 | m2 | Tela metálica de triple torsión de alambre galvanizado de 80 mm de paso de malla y de ø 2,4 mm (material; 29/06/2021) | 1 | 2.26 | 2.26 |
| MT01110009 | kg | Acero corrugado B 500 S o B 500 SD en barras | 0.8 | 0.84 | 0.67 |
| MT02030001 | m | Cable de acero para sujeción de mallas protectoras | 0.6 | 1.94 | 1.16 |
| MT01050030 | t | Lechada de cemento para inyectar | 0.001 | 61.11 | 0.06 |
| Q060201A01 | h | Camión. Con caja fija y grúa auxiliar. Para 16 t | 0.012 | 58.08 | 0.70 |
| Q140506B10 | h | Elevadoras autopropulsadas: Elevador de tijera configuración "X" o "Z". Para 15 m de altura, diesel | 0.05 | 15.08 | 0.75 |
|  |  | Total |  |  | 9.44 |

Claves: malla, barra, torsión, protección, triple, talud, anclaje, cable, paso, diámetro, acero, metal, corrugado

**342.0040** m2 PROTECCIÓN DE TALUDES CON MALLA METÁLICA, UNA DE TRIPLE TORSIÓN, PASO DE MALLA HASTA 80 mm Y DIÁMETRO HASTA 2,4 mm, ANCLADA CON
Precio: 10.14
PROTECCIÓN DE TALUDES CON MALLA METÁLICA, UNA DE TRIPLE TORSIÓN, PASO DE MALLA HASTA 80 mm Y DIÁMETRO HASTA 2,4 mm, ANCLADA CON BARRAS DE ACERO CORRUGADAS Y SUJETA CON PIQUETAS DE ANCLAJE.

| Código | Ud | Descripción | Rendimiento | Precio | Importe |
|---|---|---|---|---|---|
| MO00000002 | h | Capataz | 0.006 | 21.32 | 0.13 |
| MO00000003 | h | Oficial 1ª | 0.09 | 20.87 | 1.88 |
| MO00000007 | h | Peón ordinario | 0.125 | 19.6 | 2.45 |
| MT02030035 | m2 | Tela metálica de triple torsión de alambre galvanizado de 80 mm de paso de malla y de ø 2,4 mm | 1 | 2.26 | 2.26 |
| MT01110009 | kg | Acero corrugado B 500 S o B 500 SD en barras | 0.8 | 0.84 | 0.67 |
| MT02030025 | ud | PIQUETA ACERO CORRUGADO Ø 8 mm, 20-8-20 | 3 | 0.29 | 0.87 |
| MT01050030 | t | Lechada de cemento para inyectar | 0.001 | 61.11 | 0.06 |
| Q060201A01 | h | Camión. Con caja fija y grúa auxiliar. Para 16 t | 0.017 | 58.08 | 0.99 |
| Q140506B10 | h | Elevadoras autopropulsadas: Elevador de tijera configuración "X" o "Z". Para 15 m de altura, diesel | 0.055 | 15.08 | 0.83 |
|  |  | Total |  |  | 10.14 |

Claves: torsión, metal, talud, diámetro, barra, acero, malla, triple, anclaje, paso, protección, corrugado

**342.0050** m2 MALLA DE CABLES DE ACERO DE ALTO LÍMITE ELÁSTICO EN TALUDES, CUADRICULA HASTA 4 x 4
Precio: 43.71
MALLA DE CABLES DE ACERO DE ALTO LÍMITE ELÁSTICO, ANCLADA CON BARRAS DE SUJECIÓN EN CUADRÍCULA DE HASTA 4 X 4 m Ó 15 kN/m² DE CONTENCIÓN PARA ESTABILIZACIÓN DE TALUDES i/ SUMINISTRO Y COLOCACIÓN, BARRAS, ANCLAJES, ETC.

| Código | Ud | Descripción | Rendimiento | Precio | Importe |
|---|---|---|---|---|---|
| MO00000002 | h | Capataz | 0.1 | 21.32 | 2.13 |
| MO00000003 | h | Oficial 1ª | 0.2 | 20.87 | 4.17 |
| MO00000007 | h | Peón ordinario | 0.25 | 19.6 | 4.90 |
| MT02030090 | m2 | Malla de cables de acero de alto límite elástico con una cuadrícula hasta 4 X 4 para protección de taludes (material) | 1 | 19.46 | 19.46 |
| MT01110009 | kg | Acero corrugado B 500 S o B 500 SD en barras | 1.85 | 0.84 | 1.55 |
| MT01050030 | t | Lechada de cemento para inyectar | 0.005 | 61.11 | 0.31 |
| MT02030001 | m | Cable de acero para sujeción de mallas protectoras | 0.75 | 1.94 | 1.46 |
| Q060201A01 | h | Camión. Con caja fija y grúa auxiliar. Para 16 t | 0.1 | 58.08 | 5.81 |
| Q140506B10 | h | Elevadoras autopropulsadas: Elevador de tijera configuración "X" o "Z". Para 15 m de altura, diesel | 0.2 | 15.08 | 3.02 |
| Q030002F05 | h | Carros perforadores. Equipos con martillo en fondo. De 95 a 152 mm de diámetro. | 0.01 | 72.34 | 0.72 |
| Q030601C01 | h | Equipo para anclaje de pernos con compresor (maquinaria) | 0.01 | 17.94 | 0.18 |
|  |  | Total |  |  | 43.71 |

**342.0060** m2 MALLA DE CABLES DE ACERO DE ALTO LÍMITE ELÁSTICO EN TALUDES, CUADRICULA HASTA 3 x 3
Precio: 52.45
MALLA DE CABLES DE ACERO DE ALTO LÍMITE ELÁSTICO, ANCLADA CON BARRAS DE SUJECIÓN EN CUADRÍCULA DE HASTA 3 X 3 m Ó 25 kN/m² DE CONTENCIÓN PARA ESTABILIZACIÓN DE TALUDES i/ SUMINISTRO Y COLOCACIÓN, BARRAS, ANCLAJES, ETC.

| Código | Ud | Descripción | Rendimiento | Precio | Importe |
|---|---|---|---|---|---|
| MO00000002 | h | Capataz | 0.105 | 21.32 | 2.24 |
| MO00000003 | h | Oficial 1ª | 0.205 | 20.87 | 4.28 |
| MO00000007 | h | Peón ordinario | 0.255 | 19.6 | 5.00 |
| MT02030090 | m2 | Malla de cables de acero de alto límite elástico | 1 | 19.46 | 19.46 |
| MT01110009 | kg | Acero corrugado B 500 S o B 500 SD en barras | 1.9 | 0.84 | 1.60 |
| MT01050030 | t | Lechada de cemento para inyectar | 0.007 | 61.11 | 0.43 |
| MT02030001 | m | Cable de acero para sujeción de mallas protectoras | 1 | 1.94 | 1.94 |
| Q060201A01 | h | Camión. Con caja fija y grúa auxiliar. Para 16 t | 0.2 | 58.08 | 11.62 |
| Q140506B10 | h | Elevadoras autopropulsadas: Elevador de tijera configuración "X" o "Z". Para 15 m de altura, diesel | 0.3 | 15.08 | 4.52 |
| Q030002F05 | h | Carros perforadores. Equipos con martillo en fondo. De 95 a 152 mm de diámetro. | 0.015 | 72.34 | 1.09 |
| Q030601C01 | h | Equipo para anclaje de pernos con compresor | 0.015 | 17.94 | 0.27 |
|  |  | Total |  |  | 52.45 |

**342.0070** m2 MALLA DE CABLES DE ACERO DE ALTO LÍMITE ELÁSTICO EN TALUDES, CUADRICULA HASTA 2 x 2
Precio: 61.71
MALLA DE CABLES DE ACERO DE ALTO LÍMITE ELÁSTICO, ANCLADA CON BARRAS DE SUJECIÓN EN CUADRÍCULA DE HASTA 2 X 2 m Ó MÁS DE 25 kN/m² DE CONTENCIÓN PARA ESTABILIZACIÓN DE TALUDES i/ SUMINISTRO Y COLOCACIÓN, BARRAS, ANCLAJES, ETC.

| Código | Ud | Descripción | Rendimiento | Precio | Importe |
|---|---|---|---|---|---|
| MO00000002 | h | Capataz | 0.11 | 21.32 | 2.35 |
| MO00000003 | h | Oficial 1ª | 0.21 | 20.87 | 4.38 |
| MO00000007 | h | Peón ordinario | 0.26 | 19.6 | 5.10 |
| MT02030090 | m2 | Malla de cables de acero de alto límite elástico | 1 | 19.46 | 19.46 |
| MT01110009 | kg | Acero corrugado B 500 S o B 500 SD en barras | 1.95 | 0.84 | 1.64 |
| MT01050030 | t | Lechada de cemento para inyectar | 0.01 | 61.11 | 0.61 |
| MT02030001 | m | Cable de acero para sujeción de mallas protectoras | 1.5 | 1.94 | 2.91 |
| Q060201A01 | h | Camión. Con caja fija y grúa auxiliar. Para 16 t | 0.3 | 58.08 | 17.42 |
| Q140506B10 | h | Elevadoras autopropulsadas: Elevador de tijera configuración "X" o "Z". Para 15 m de altura, diesel | 0.4 | 15.08 | 6.03 |
| Q030002F05 | h | Carros perforadores. Equipos con martillo en fondo. De 95 a 152 mm de diámetro. | 0.02 | 72.34 | 1.45 |
| Q030601C01 | h | Equipo para anclaje de pernos con compresor | 0.02 | 17.94 | 0.36 |
|  |  | Total |  |  | 61.71 |

**342.0080** m2 MALLA DE TRIPLE TORSIÓN REFORZADA PARA ESTABILIZACIÓN DE TALUDES
Precio: 14.57
MALLA DE TRIPLE TORSIÓN REFORZADA (SUJECIÓN A BASE DE BULONES EN DISTRIBUCIÓN TRIANGULAR DE LADO 4 m Y DE 2 m DE LONGITUD UNIDOS ENTRE SÍ CON CABLES) PARA ESTABILIZACIÓN DE TALUDES i/ SUMINISTRO Y EJECUCIÓN DE ANCLAJES Y TODAS LAS OPERACIONES Y MEDIOS NECESARIOS PARA LA COMPLETA EJECUCIÓN DE LA UNIDAD.

| Código | Ud | Descripción | Rendimiento | Precio | Importe |
|---|---|---|---|---|---|
| MO00000002 | h | Capataz | 0.006 | 21.32 | 0.13 |
| MO00000003 | h | Oficial 1ª | 0.05 | 20.87 | 1.04 |
| MO00000007 | h | Peón ordinario | 0.15 | 19.6 | 2.94 |
| MT01110050 | m2 | MALLA DE TRIPLE TORSIÓN REFORZADA (material; 29/06/2021) | 1 | 2.32 | 2.32 |
| MT02030001 | m | Cable de acero para sujeción de mallas protectoras | 1.75 | 1.94 | 3.40 |
| MT01110009 | kg | Acero corrugado B 500 S o B 500 SD en barras | 1.2 | 0.84 | 1.01 |
| MT01050030 | t | Lechada de cemento para inyectar | 0.01 | 61.11 | 0.61 |
| Q060201A01 | h | Camión. Con caja fija y grúa auxiliar. Para 16 t | 0.02 | 58.08 | 1.16 |
| Q140506B10 | h | Elevadoras autopropulsadas: Elevador de tijera configuración "X" o "Z". Para 15 m de altura, diesel | 0.07 | 15.08 | 1.06 |
| Q030002F05 | h | Carros perforadores. Equipos con martillo en fondo. De 95 a 152 mm de diámetro. | 0.01 | 72.34 | 0.72 |
| Q030601C01 | h | Equipo para anclaje de pernos con compresor | 0.01 | 17.94 | 0.18 |
|  |  | Total |  |  | 14.57 |

**658.0010** m3 ESCOLLERA DE 200/400 kg EN DRENAJE O PROTECCION FLUVIAL (17/04/2012)
Precio: 31.06
ESCOLLERA COLOCADA DE 200/400 kg EN ELEMENTOS DE DRENAJE O PROTECCIÓN FLUVIAL, EN CONTRAFUERTES DRENANTES, O PARA CIMENTACIÓN DE MUROS Y OTRAS ESTRUCTURAS.

| Código | Ud | Descripción | Rendimiento | Precio | Importe |
|---|---|---|---|---|---|
| MO00000003 | h | Oficial 1ª | 0.022 | 20.87 | 0.46 |
| MO00000007 | h | Peón ordinario | 0.022 | 19.6 | 0.43 |
| Q040103A01 | h | Cargadoras sobre cadenas. De 90 kW de potencia (1,7 m³) (maquinaria; 17/04/2012) | 0.21 | 73.32 | 15.40 |
| Q060206A01 | h | Camión. Con caja basculante 8x4. De 323 kW de potencia | 0.022 | 103.43 | 2.28 |
| MT01040005 | m3 | Bloque de piedra para formación de escollera de 200 a 400 kg de peso (material; 27/06/2014) | 1 | 12.49 | 12.49 |
|  |  | Total |  |  | 31.06 |

**658.0020** m3 ESCOLLERA DE 400/800 kg EN DRENAJE O PROTECCION FLUVIAL (17/04/2012)
Precio: 36.18
ESCOLLERA COLOCADA DE 400/800 kg EN ELEMENTOS DE DRENAJE O PROTECCIÓN FLUVIAL, EN CONTRAFUERTES DRENANTES, O PARA CIMENTACIÓN DE MUROS Y OTRAS ESTRUCTURAS.

| Código | Ud | Descripción | Rendimiento | Precio | Importe |
|---|---|---|---|---|---|
| MO00000003 | h | Oficial 1ª | 0.044 | 20.87 | 0.92 |
| MO00000007 | h | Peón ordinario | 0.044 | 19.6 | 0.86 |
| Q040103A01 | h | Cargadoras sobre cadenas. De 90 kW de potencia (1,7 m³) | 0.23 | 73.32 | 16.86 |
| Q060206A01 | h | Camión. Con caja basculante 8x4. De 323 kW de potencia | 0.044 | 103.43 | 4.55 |
| MT01040015 | m3 | Bloque de piedra para formación de escollera de 400 a 800 kg de peso (material; 27/06/2014) | 1 | 12.99 | 12.99 |
|  |  | Total |  |  | 36.18 |

**658.0030** m3 ESCOLLERA DE 1200/2000 kg EN DRENAJE O PROTECCION FLUVIAL (17/04/2012)
Precio: 48.01
ESCOLLERA COLOCADA DE 1200/2000 kg EN ELEMENTOS DE DRENAJE O PROTECCIÓN FLUVIAL, EN CONTRAFUERTES DRENANTES, O PARA CIMENTACIÓN DE MUROS Y OTRAS ESTRUCTURAS.

| Código | Ud | Descripción | Rendimiento | Precio | Importe |
|---|---|---|---|---|---|
| MO00000003 | h | Oficial 1ª | 0.088 | 20.87 | 1.84 |
| MO00000007 | h | Peón ordinario | 0.088 | 19.6 | 1.72 |
| Q040103A05 | h | Cargadoras sobre cadenas. De 119 kW de potencia (2,4 m³) (maquinaria; 17/03/2014) | 0.25 | 87.06 | 21.77 |
| Q060206A01 | h | Camión. Con caja basculante 8x4. De 323 kW de potencia | 0.088 | 103.43 | 9.10 |
| MT01040025 | m3 | Bloque de piedra para formación de escollera de 1200 a 2000 kg de peso (material; 27/06/2014) | 1 | 13.58 | 13.58 |
|  |  | Total |  |  | 48.01 |

**658.0040** m3 ESCOLLERA DE 3000/4000 KG EN DRENAJE O PROTECCION FLUVIAL (17/04/2012)
Precio: 63
ESCOLLERA COLOCADA DE 3000/4000 kg EN ELEMENTOS DE DRENAJE O PROTECCIÓN FLUVIAL, EN CONTRAFUERTES DRENANTES, O PARA CIMENTACIÓN DE MUROS Y OTRAS ESTRUCTURAS.

| Código | Ud | Descripción | Rendimiento | Precio | Importe |
|---|---|---|---|---|---|
| MO00000003 | h | Oficial 1ª | 0.176 | 20.87 | 3.67 |
| MO00000007 | h | Peón ordinario | 0.176 | 19.6 | 3.45 |
| Q040103A05 | h | Cargadoras sobre cadenas. De 119 kW de potencia (2,4 m³) | 0.27 | 87.06 | 23.51 |
| Q060206A01 | h | Camión. Con caja basculante 8x4. De 323 kW de potencia | 0.176 | 103.43 | 18.20 |
| MT01040030 | m3 | Bloque de piedra para formación de escollera de 3000 a 4000 kg de peso (material; 27/06/2014) | 1 | 14.17 | 14.17 |
|  |  | Total |  |  | 63 |

**658.0050** m3 MURO DE ESCOLLERA HORMIGONADA DE 50/300 kg
Precio: 53.21
MURO DE ESCOLLERA HORMIGONADA DE 50/300 kg, CONFORME A UNE EN 13383-1 i/ RELLENO DEL TRASDÓS CON MATERIAL FILTRANTE, TOTALMENTE COLOCADA.

| Código | Ud | Descripción | Rendimiento | Precio | Importe |
|---|---|---|---|---|---|
| MO00000003 | h | Oficial 1ª | 0.1 | 20.87 | 2.09 |
| MO00000007 | h | Peón ordinario | 0.25 | 19.6 | 4.90 |
| MT01040001 | m3 | BLOQUE DE PIEDRA PARA FORMACIÓN DE ESCOLLERA DE 50 A 300 KG DE PESO (material; 02/07/2014) | 1 | 12.1 | 12.10 |
| MT01060015 | m3 | HORMIGÓN EN MASA HM-20 DE CONSISTENCIA PLÁSTICA Y TAMAÑO MÁXIMO DEL ÁRIDO 20 mm (material) | 0.11 | 60.14 | 6.62 |
| MT01030010 | m3 | ZAHORRA DRENANTE EN BERMAS (material; 26/03/2014) | 0.5 | 9.1 | 4.55 |
| MT05050005 | m2 | SUMINISTRO DE GEOTEXTIL NO TEJIDO TIPO 2 (material; 17/02/2010) | 0.51 | 1.5 | 0.77 |
| Q040005B15 | h | Excavadora hidráulica sobre cadenas. De 23,8 t de masa (maquinaria; 17/03/2014) | 0.02 | 82.6 | 1.65 |
| Q040103A01 | h | Cargadoras sobre cadenas. De 90 kW de potencia (1,7 m³) | 0.129 | 73.32 | 9.46 |
| Q060206A01 | h | Camión. Con caja basculante 8x4. De 323 kW de potencia | 0.107 | 103.43 | 11.07 |
|  |  | Total |  |  | 53.21 |

**658.0060** m3 MURO DE ESCOLLERA CON BLOQUES 50 A 300 kg
Precio: 36.08
MURO DE ESCOLLERA COLOCADA CON BLOQUES DE 50 A 300 kg (USO HMB 50/300), CONFORME A UNE EN 13383-1 i/ RELLENO DEL TRASDÓS CON MATERIAL FILTRANTE.

| Código | Ud | Descripción | Rendimiento | Precio | Importe |
|---|---|---|---|---|---|
| MO00000003 | h | Oficial 1ª | 0.022 | 20.87 | 0.46 |
| MO00000007 | h | Peón ordinario | 0.022 | 19.6 | 0.43 |
| MT01040001 | m3 | BLOQUE DE PIEDRA PARA FORMACIÓN DE ESCOLLERA DE 50 A 300 KG DE PESO | 1 | 12.1 | 12.10 |
| MT01060015 | m3 | HORMIGÓN EN MASA HM-20 DE CONSISTENCIA PLÁSTICA Y TAMAÑO MÁXIMO DEL ÁRIDO 20 mm | 0.07 | 60.14 | 4.21 |
| MT01030010 | m3 | ZAHORRA DRENANTE EN BERMAS | 0.5 | 9.1 | 4.55 |
| MT05050005 | m2 | SUMINISTRO DE GEOTEXTIL NO TEJIDO TIPO 2 | 0.51 | 1.5 | 0.77 |
| Q040005B15 | h | Excavadora hidráulica sobre cadenas. De 23,8 t de masa | 0.022 | 82.6 | 1.82 |
| Q040103A01 | h | Cargadoras sobre cadenas. De 90 kW de potencia (1,7 m³) | 0.129 | 73.32 | 9.46 |
| Q060206A01 | h | Camión. Con caja basculante 8x4. De 323 kW de potencia | 0.022 | 103.43 | 2.28 |
|  |  | Total |  |  | 36.08 |

**658.0070** m3 MURO DE ESCOLLERA CON BLOQUES DE 300 A 1000 kg
Precio: 41.01
MURO DE ESCOLLERA COLOCADA CON BLOQUES DE 300 A 1000 kg (USO HMB 300/1000), CONFORME A UNE EN 13383-1 i/ RELLENO DEL TRASDÓS CON MATERIAL FILTRANTE.

| Código | Ud | Descripción | Rendimiento | Precio | Importe |
|---|---|---|---|---|---|
| MO00000003 | h | Oficial 1ª | 0.033 | 20.87 | 0.69 |
| MO00000007 | h | Peón ordinario | 0.033 | 19.6 | 0.65 |
| MT01040010 | m3 | BLOQUE DE PIEDRA PARA FORMACIÓN DE ESCOLLERA DE 300 A 1000 KG DE PESO (material; 02/07/2014) | 1 | 13 | 13.00 |
| MT01060015 | m3 | HORMIGÓN EN MASA HM-20 DE CONSISTENCIA PLÁSTICA Y TAMAÑO MÁXIMO DEL ÁRIDO 20 mm | 0.07 | 60.14 | 4.21 |
| MT01030010 | m3 | ZAHORRA DRENANTE EN BERMAS | 0.5 | 9.1 | 4.55 |
| MT05050005 | m2 | SUMINISTRO DE GEOTEXTIL NO TEJIDO TIPO 2 | 0.51 | 1.5 | 0.77 |
| Q040005B15 | h | Excavadora hidráulica sobre cadenas. De 23,8 t de masa | 0.033 | 82.6 | 2.73 |
| Q040103A01 | h | Cargadoras sobre cadenas. De 90 kW de potencia (1,7 m³) | 0.15 | 73.32 | 11.00 |
| Q060206A01 | h | Camión. Con caja basculante 8x4. De 323 kW de potencia | 0.033 | 103.43 | 3.41 |
|  |  | Total |  |  | 41.01 |

**658.0080** m3 MURO DE ESCOLLERA CON BLOQUES DE 1000 A 3000 kg O SUPERIOR
Precio: 58.12
MURO DE ESCOLLERA COLOCADA CON BLOQUES DE 1000 A 3000 kg (USO HMB 1000/3000) O DE PESO SUPERIOR, CONFORME A UNE EN 13383-1 i/ RELLENO DEL TRASDÓS CON MATERIAL FILTRANTE.

| Código | Ud | Descripción | Rendimiento | Precio | Importe |
|---|---|---|---|---|---|
| MO00000003 | h | Oficial 1ª | 0.12 | 20.87 | 2.50 |
| MO00000007 | h | Peón ordinario | 0.12 | 19.6 | 2.35 |
| MT01040020 | m3 | BLOQUE DE PIEDRA PARA FORMACIÓN DE ESCOLLERA DE 1000 A 3000 KG DE PESO (material; 02/07/2014) | 1 | 14 | 14.00 |
| MT01060015 | m3 | HORMIGÓN EN MASA HM-20 DE CONSISTENCIA PLÁSTICA Y TAMAÑO MÁXIMO DEL ÁRIDO 20 mm | 0.07 | 60.14 | 4.21 |
| MT01030010 | m3 | ZAHORRA DRENANTE EN BERMAS | 0.5 | 9.1 | 4.55 |
| MT05050005 | m2 | SUMINISTRO DE GEOTEXTIL NO TEJIDO TIPO 2 | 0.51 | 1.5 | 0.77 |
| Q040005B15 | h | Excavadora hidráulica sobre cadenas. De 23,8 t de masa | 0.12 | 82.6 | 9.91 |
| Q040103A01 | h | Cargadoras sobre cadenas. De 90 kW de potencia (1,7 m³) | 0.2 | 73.32 | 14.66 |
| Q060206A01 | h | Camión. Con caja basculante 8x4. De 323 kW de potencia | 0.05 | 103.43 | 5.17 |
|  |  | Total |  |  | 58.12 |

**659.0010** m3 MURO DE GAVIONES
Precio: 69.4
MURO DE GAVIONES, TOTALMENTE TERMINADO.

| Código | Ud | Descripción | Rendimiento | Precio | Importe |
|---|---|---|---|---|---|
| MO00000002 | h | Capataz | 0.095 | 21.32 | 2.03 |
| MO00000003 | h | Oficial 1ª | 0.47 | 20.87 | 9.81 |
| MO00000006 | h | Peón especialista | 1.415 | 19.97 | 28.26 |
| Q040201A05 | h | Retrocargadoras sobre ruedas. De 65 kW de potencia (maquinaria; 17/03/2014) | 0.236 | 42.65 | 10.07 |
| MT02010001 | m3 | GAVIÓN DE BLOQUE DE PIEDRA, TELA METÁLICA DE ALAMBRE DE ACERO GALVANIZADO DE Ø 2,4 mm Y 8 X 10 cm DE PASO DE MALLA (material) | 1 | 19.23 | 19.23 |
|  |  | Total |  |  | 69.4 |

**342.0200** m BULÓN DE ANCLAJE PASIVO CON BARRAS DE ACERO CORRUGADO B500S DE 25 mm DE DIÁMETRO
Precio: 19.64
BULÓN DE ANCLAJE PASIVO PARA PROTECCIÓN DE TALUDES CON BARRA DE ACERO CORRUGADO DE 25 mm DE DIÁMETRO, CON ANCLAJE CONTINUO MEDIANTE RESINA O MORTERO i/ PERFORACIÓN, SUMINISTRO DE MATERIALES, PLACA, TUERCA, COLOCACIÓN Y DEMÁS OPERACIONES NECESARIAS.

| Código | Ud | Descripción | Rendimiento | Precio | Importe |
|---|---|---|---|---|---|
| MO00000002 | h | Capataz | 0.015 | 21.32 | 0.32 |
| MO00000003 | h | Oficial 1ª | 0.1 | 20.87 | 2.09 |
| MO00000007 | h | Peón ordinario | 0.1 | 19.6 | 1.96 |
| MT01100025 | m | PERNO METÁLICO Ø 25 mm (material) | 1 | 2.31 | 2.31 |
| MT01100330 | ud | ARANDELA CUADRADA DE 200 X 200 mm, PARA PERNO CON TUERCA (material) | 0.25 | 1.53 | 0.38 |
| MT13020010 | ud | CARTUCHO DE RESINA PARA EMPERNAJES (material) | 2.5 | 1 | 2.50 |
| Q140506B10 | h | Elevadoras autopropulsadas: Elevador de tijera configuración "X" o "Z". Para 15 m de altura, diesel | 0.016 | 15.08 | 0.24 |
| Q030002F05 | h | Carros perforadores. Equipos con martillo en fondo. De 95 a 152 mm de diámetro. | 0.064 | 72.34 | 4.63 |
| Q030601C01 | h | Equipo para anclaje de pernos con compresor | 0.01 | 17.94 | 0.18 |
| Q060201A01 | h | Camión. Con caja fija y grúa auxiliar. Para 16 t | 0.016 | 58.08 | 0.93 |
| Q010000C01 | h | Grupo electrógeno. Con motor diesel. De 500 kVA de potencia (maquinaria; 17/04/2012) | 0.01 | 79.5 | 0.80 |
| Q030603A01 | h | Inyectoras hidráulicas (con grupo). De 120 litros/minuto (maquinaria; 17/04/2012) | 0.1 | 33.02 | 3.30 |
|  |  | Total |  |  | 19.64 |

**342.0210** m BULÓN DE ANCLAJE PASIVO CON BARRAS DE ACERO CORRUGADO B500S DE 32 mm DE DIÁMETRO
Precio: 21.7
BULÓN DE ANCLAJE PASIVO PARA PROTECCIÓN DE TALUDES CON BARRA DE ACERO CORRUGADO DE 32 mm DE DIÁMETRO, CON ANCLAJE CONTINUO MEDIANTE RESINA O MORTERO i/ PERFORACIÓN, SUMINISTRO DE MATERIALES, PLACA, TUERCA, COLOCACIÓN Y DEMÁS OPERACIONES NECESARIAS.

| Código | Ud | Descripción | Rendimiento | Precio | Importe |
|---|---|---|---|---|---|
| MO00000002 | h | Capataz | 0.015 | 21.32 | 0.32 |
| MO00000003 | h | Oficial 1ª | 0.1 | 20.87 | 2.09 |
| MO00000007 | h | Peón ordinario | 0.1 | 19.6 | 1.96 |
| MT01100030 | m | PERNO METÁLICO Ø 32 mm (material; 03/12/2002) | 1 | 3.79 | 3.79 |
| MT01100330 | ud | ARANDELA CUADRADA DE 200 X 200 mm, PARA PERNO CON TUERCA | 0.25 | 1.53 | 0.38 |
| MT13020010 | ud | CARTUCHO DE RESINA PARA EMPERNAJES | 2.5 | 1 | 2.50 |
| Q140506B10 | h | Elevadoras autopropulsadas: Elevador de tijera configuración "X" o "Z". Para 15 m de altura, diesel | 0.018 | 15.08 | 0.27 |
| Q030002F05 | h | Carros perforadores. Equipos con martillo en fondo. De 95 a 152 mm de diámetro. | 0.07 | 72.34 | 5.06 |
| Q030601C01 | h | Equipo para anclaje de pernos con compresor | 0.01 | 17.94 | 0.18 |
| Q060201A01 | h | Camión. Con caja fija y grúa auxiliar. Para 16 t | 0.018 | 58.08 | 1.05 |
| Q010000C01 | h | Grupo electrógeno. Con motor diesel. De 500 kVA de potencia | 0.01 | 79.5 | 0.80 |
| Q030603A01 | h | Inyectoras hidráulicas (con grupo). De 120 litros/minuto | 0.1 | 33.02 | 3.30 |
|  |  | Total |  |  | 21.7 |

**342.0220** m BULÓN ACTIVO PARA PROTECCIÓN DE TALUDES DE 25 mm DE DIÁMETRO
Precio: 29.55
BULÓN ACTIVO PARA PROTECCIÓN DE TALUDES DE 25 mm DE DIÁMETRO, COLOCADO EN ESTABILIZACIÓN DE TALUDES, i/ PERFORACIÓN DEL TALADRO, INYECCIÓN CON CEMENTO DE ALTA RESISTENCIA INICIAL Y TESADO DEL BULÓN CON GATO HIDRÁULICO.

| Código | Ud | Descripción | Rendimiento | Precio | Importe |
|---|---|---|---|---|---|
| MO00000002 | h | Capataz | 0.03 | 21.32 | 0.64 |
| MO00000003 | h | Oficial 1ª | 0.2 | 20.87 | 4.17 |
| MO00000007 | h | Peón ordinario | 0.2 | 19.6 | 3.92 |
| MT03050025 | kg | ACERO EN BARRAS PARA BULONES TESADOS (material; 01/01/2010) | 3.85 | 1.29 | 4.97 |
| MT01050010 | t | CEMENTO CEM II/A-P 42,5 R GRANEL (material; 01/01/2010) | 0.01 | 101.27 | 1.01 |
| MT01010001 | m3 | Agua | 0.009 | 0.58 | 0.01 |
| Q140506B10 | h | Elevadoras autopropulsadas: Elevador de tijera configuración "X" o "Z". Para 15 m de altura, diesel | 0.025 | 15.08 | 0.38 |
| Q030002F05 | h | Carros perforadores. Equipos con martillo en fondo. De 95 a 152 mm de diámetro. | 0.064 | 72.34 | 4.63 |
| Q030603A01 | h | Inyectoras hidráulicas (con grupo). De 120 litros/minuto | 0.1 | 33.02 | 3.30 |
| Q081200A01 | h | EQUIPO DE TESADO (maquinaria; 01/01/2010) | 0.12 | 31.45 | 3.77 |
| Q010302C10 | h | Compresor transportable con motor diésel. De pistones. Alta presión (1000 a 2000kpa). De 8 m3/minuto de caudal | 0.1 | 17.61 | 1.76 |
| Q060201A01 | h | Camión. Con caja fija y grúa auxiliar. Para 16 t | 0.017 | 58.08 | 0.99 |
|  |  | Total |  |  | 29.55 |

Claves: diámetro, perforación, alto, colocación, activar, protección, inyección, talud, llave, resistencia, cemento, estable, taladro

**342.0230** m BULÓN ACTIVO PARA PROTECCIÓN DE TALUDES DE 32 mm DE DIÁMETRO
Precio: 35.79
BULÓN ACTIVO PARA PROTECCIÓN DE TALUDES DE 32 mm DE DIÁMETRO, COLOCADO EN ESTABILIZACIÓN DE TALUDES, i/ PERFORACIÓN DEL TALADRO, INYECCIÓN CON CEMENTO DE ALTA RESISTENCIA INICIAL Y TESADO DEL BULÓN CON GATO HIDRÁULICO.

| Código | Ud | Descripción | Rendimiento | Precio | Importe |
|---|---|---|---|---|---|
| MO00000002 | h | Capataz | 0.03 | 21.32 | 0.64 |
| MO00000003 | h | Oficial 1ª | 0.2 | 20.87 | 4.17 |
| MO00000007 | h | Peón ordinario | 0.2 | 19.6 | 3.92 |
| MT03050025 | kg | ACERO EN BARRAS PARA BULONES TESADOS | 6.31 | 1.29 | 8.14 |
| MT01050010 | t | CEMENTO CEM II/A-P 42,5 R GRANEL | 0.015 | 101.27 | 1.52 |
| MT01010001 | m3 | Agua | 0.009 | 0.58 | 0.01 |
| Q140506B10 | h | Elevadoras autopropulsadas: Elevador de tijera configuración "X" o "Z". Para 15 m de altura, diesel | 0.025 | 15.08 | 0.38 |
| Q030002F05 | h | Carros perforadores. Equipos con martillo en fondo. De 95 a 152 mm de diámetro. | 0.07 | 72.34 | 5.06 |
| Q030603A01 | h | Inyectoras hidráulicas (con grupo). De 120 litros/minuto | 0.12 | 33.02 | 3.96 |
| Q081200A01 | h | Equipo de tesado | 0.15 | 31.45 | 4.72 |
| Q010302C10 | h | Compresor transportable con motor diésel. De pistones. Alta presión (1000 a 2000kpa). De 8 m3/minuto de caudal | 0.12 | 17.61 | 2.11 |
| Q060201A01 | h | Camión. Con caja fija y grúa auxiliar. Para 16 t | 0.02 | 58.08 | 1.16 |
|  |  | Total |  |  | 35.79 |

Claves: colocación, llave, resistencia, cemento, taladro, diámetro, talud, activar, protección, estable, alto, perforación, inyección

**342.0240** m BULÓN AUTOPERFORANTE DE 22 t DE CARGA DE ROTURA
Precio: 55.74
BULÓN AUTOPERFORANTE DE 22 t DE CARGA DE ROTURA, COLOCADO EN TALUDES, INYECTADO CON LECHADA O MORTERO DE CEMENTO i/ P.P. DE BOCA DE PERFORACIÓN PERDIDA Y MANGUITOS DE UNIÓN ROSCADOS CON JUNTA Y TOPE CENTRAL Y PLACA DE ANCLAJE.

| Código | Ud | Descripción | Rendimiento | Precio | Importe |
|---|---|---|---|---|---|
| MO00000002 | h | Capataz | 0.052 | 21.32 | 1.11 |
| MO00000003 | h | Oficial 1ª | 0.15 | 20.87 | 3.13 |
| MO00000005 | h | Ayudante (mano de obra; 17/04/2012) | 0.225 | 19.36 | 4.36 |
| MO00000007 | h | Peón ordinario | 0.225 | 19.6 | 4.41 |
| MT01100225 | ud | PLACA DE ANCLAJE PARA BARRAS DE 30/16 Y 22 t (material; 14/01/2011) | 0.11 | 6.25 | 0.69 |
| MT01100285 | ud | TUERCA SEMIESFÉRICA PARA BULONES DE 22 t (material; 14/01/2011) | 0.11 | 4.15 | 0.46 |
| MT01100075 | m | BARRA DE BULÓN AUTOPERFORANTE 30/16 Y 22 t DE CARGA DE ROTURA (material; 14/01/2011) | 1 | 12.83 | 12.83 |
| MT01100145 | ud | BROCA DE CRUZ A ROTOPERCUSIÓN DE 55 mm DE DIÁMETRO (material; 14/01/2011) | 0.11 | 31.47 | 3.46 |
| MT01100175 | ud | MANGUITO DE EMPALME PARA BARRA 30/16 DE 22 t (material; 14/01/2011) | 0.33 | 10.82 | 3.57 |
| MT01010001 | m3 | Agua | 0.05 | 0.58 | 0.03 |
| MT01050005 | t | CEMENTO PORTLAND CEM II/B-S/42,5 (material) | 0.02 | 84.11 | 1.68 |
| Q140506B10 | h | Elevadoras autopropulsadas: Elevador de tijera configuración "X" o "Z". Para 15 m de altura, diesel | 0.018 | 15.08 | 0.27 |
| Q060201A01 | h | Camión. Con caja fija y grúa auxiliar. Para 16 t | 0.017 | 58.08 | 0.99 |
| Q030603A01 | h | Inyectoras hidráulicas (con grupo). De 120 litros/minuto | 0.02 | 33.02 | 0.66 |
| Q030002F05 | h | Carros perforadores. Equipos con martillo en fondo. De 95 a 152 mm de diámetro. | 0.25 | 72.34 | 18.09 |
|  |  | Total |  |  | 55.74 |

Claves: pérdida, perforación, manguito, cemento, talud, central, junta, inyección, carga, boca, anclaje, colocación, rosca, mortero, rotura, lechada, unión, placa

**342.0250** m BULÓN AUTOPERFORANTE DE 32 t DE CARGA DE ROTURA
Precio: 61.08
BULÓN AUTOPERFORANTE DE 32 t DE CARGA DE ROTURA, COLOCADO EN TALUDES, INYECTADO CON LECHADA O MORTERO DE CEMENTO i/ P.P. DE BROCA DE PERFORACIÓN PERDIDA Y MANGUITOS DE UNIÓN ROSCADOS CON JUNTA Y TOPE CENTRAL Y PLACA DE ANCLAJE.

| Código | Ud | Descripción | Rendimiento | Precio | Importe |
|---|---|---|---|---|---|
| MO00000002 | h | Capataz | 0.062 | 21.32 | 1.32 |
| MO00000003 | h | Oficial 1ª | 0.18 | 20.87 | 3.76 |
| MO00000005 | h | Ayudante | 0.25 | 19.36 | 4.84 |
| MO00000007 | h | Peón ordinario | 0.25 | 19.6 | 4.90 |
| MT01100210 | ud | PLACA DE ANCLAJE PARA BARRAS DE 30/11 Y 32 t (material; 14/01/2011) | 0.11 | 9.95 | 1.09 |
| MT01100300 | ud | TUERCA SEMIESFÉRICA PARA BULONES DE 32 t (material; 14/01/2011) | 0.11 | 5.94 | 0.65 |
| MT01100085 | m | BARRA DE BULÓN AUTOPERFORANTE 30/11 Y 32 t DE CARGA DE ROTURA (material; 14/01/2011) | 1 | 14.96 | 14.96 |
| MT01100145 | ud | BROCA DE CRUZ A ROTOPERCUSIÓN DE 55 mm DE DIÁMETRO | 0.11 | 31.47 | 3.46 |
| MT01100165 | ud | MANGUITO DE EMPALME PARA BARRA 30/11 DE 32 t (material; 14/01/2011) | 0.33 | 12.84 | 4.24 |
| MT01010001 | m3 | Agua | 0.05 | 0.58 | 0.03 |
| MT01050005 | t | CEMENTO PORTLAND CEM II/B-S/42,5 | 0.02 | 84.11 | 1.68 |
| Q140506B10 | h | Elevadoras autopropulsadas: Elevador de tijera configuración "X" o "Z". Para 15 m de altura, diesel | 0.02 | 15.08 | 0.30 |
| Q060201A01 | h | Camión. Con caja fija y grúa auxiliar. Para 16 t | 0.019 | 58.08 | 1.10 |
| Q030603A01 | h | Inyectoras hidráulicas (con grupo). De 120 litros/minuto | 0.02 | 33.02 | 0.66 |
| Q030002F05 | h | Carros perforadores. Equipos con martillo en fondo. De 95 a 152 mm de diámetro. | 0.25 | 72.34 | 18.09 |
|  |  | Total |  |  | 61.08 |

Claves: manguito, rotura, cemento, anclaje, placa, carga, unión, mortero, central, pérdida, lechada, rosca, junta, colocación, talud, inyección, perforación, boca

### 01.07 SUELOS ESTABILIZADOS

**512.0010** m3 SUELO ESTABILIZADO "IN SITU" CON CEMENTO O CAL, TIPO S-EST1 CON TIERRAS DE LA PROPIA EXCAVACIÓN
Precio: 3.53
SUELO ESTABILIZADO "IN SITU" CON CEMENTO O CAL, TIPO S-EST1 CON TIERRAS DE LA PROPIA EXCAVACIÓN, EXTENDIDO Y COMPACTADO, HUMECTACIÓN O SECADO Y PREPARACIÓN DE LA SUPERFICIE DE ASIENTO, TOTALMENTE TERMINADO, SIN INCLUIR CONGLOMERANTE.

| Código | Ud | Descripción | Rendimiento | Precio | Importe |
|---|---|---|---|---|---|
| MO00000002 | h | Capataz | 0.001 | 21.32 | 0.02 |
| MO00000007 | h | Peón ordinario | 0.012 | 19.6 | 0.24 |
| Q040601B05 | h | Motoniveladoras. De 121 kW de potencia (maquinaria; 17/04/2012) | 0.006 | 88.25 | 0.53 |
| Q050102A05 | h | Compactadores de ruedas múltiples, autopropulsados. De 7 ruedas, 35 t lastrado (maquinaria; 24/06/2014) | 0.006 | 71.92 | 0.43 |
| Q050202C01 | h | Compactador vibrante autopropulsado, de un cilindro, liso. De 16 t de masa | 0.012 | 50.62 | 0.61 |
| Q090201B01 | h | Camión cisterna para riego. Para una cantidad de 8000 litros | 0.002 | 80.74 | 0.16 |
| Q090003A05 | h | Estabilización de suelos. Distribuidor de pulverulentos. En seco. Remolcado de 17 m³ | 0.003 | 34.95 | 0.10 |
| Q090002A01 | h | Estabilizadores de suelos autopropulsados. Para anchura de 2,50 m. De 370 kW de potencia (25 t) | 0.007 | 197.7 | 1.38 |
| MT01010001 | m3 | Agua | 0.1 | 0.58 | 0.06 |
|  |  | Total |  |  | 3.53 |

**512.0020** m3 SUELO ESTABILIZADO "IN SITU" CON CEMENTO O CAL, TIPO S-EST2 CON TIERRAS DE LA PROPIA EXCAVACIÓN
Precio: 3.53
SUELO ESTABILIZADO "IN SITU" CON CEMENTO O CAL, TIPO S-EST2 CON TIERRAS DE LA PROPIA EXCAVACIÓN, EXTENDIDO Y COMPACTADO, HUMECTACIÓN O SECADO Y PREPARACIÓN DE LA SUPERFICIE DE ASIENTO, TOTALMENTE TERMINADO, SIN INCLUIR CONGLOMERANTE.

| Código | Ud | Descripción | Rendimiento | Precio | Importe |
|---|---|---|---|---|---|
| MO00000002 | h | Capataz | 0.001 | 21.32 | 0.02 |
| MO00000007 | h | Peón ordinario | 0.012 | 19.6 | 0.24 |
| Q040601B05 | h | Motoniveladoras. De 121 kW de potencia | 0.006 | 88.25 | 0.53 |
| Q050102A05 | h | Compactadores de ruedas múltiples, autopropulsados. De 7 ruedas, 35 t lastrado | 0.006 | 71.92 | 0.43 |
| Q050202C01 | h | Compactador vibrante autopropulsado, de un cilindro, liso. De 16 t de masa | 0.012 | 50.62 | 0.61 |
| Q090201B01 | h | Camión cisterna para riego. Para una cantidad de 8000 litros | 0.002 | 80.74 | 0.16 |
| Q090003A05 | h | Estabilización de suelos. Distribuidor de pulverulentos. En seco. Remolcado de 17 m³ | 0.003 | 34.95 | 0.10 |
| Q090002A01 | h | Estabilizadores de suelos autopropulsados. Para anchura de 2,50 m. De 370 kW de potencia (25 t) | 0.007 | 197.7 | 1.38 |
| MT01010001 | m3 | Agua | 0.1 | 0.58 | 0.06 |
|  |  | Total |  |  | 3.53 |

**512.0030** m3 SUELO ESTABILIZADO "IN SITU" CON CEMENTO, TIPO S-EST3, TIERRAS DE LA PROPIA EXCAVACIÓN
Precio: 3.63
SUELO ESTABILIZADO "IN SITU" CON CEMENTO, TIPO S-EST3, CON TIERRAS DE LA PROPIA EXCAVACIÓN, EXTENDIDO Y COMPACTADO, HUMECTACIÓN O SECADO Y PREPARACIÓN DE LA SUPERFICIE DE ASIENTO, TOTALMENTE TERMINADO, SIN INCLUIR CEMENTO.

| Código | Ud | Descripción | Rendimiento | Precio | Importe |
|---|---|---|---|---|---|
| MO00000002 | h | Capataz | 0.001 | 21.32 | 0.02 |
| MO00000007 | h | Peón ordinario | 0.012 | 19.6 | 0.24 |
| Q040601B05 | h | Motoniveladoras. De 121 kW de potencia | 0.006 | 88.25 | 0.53 |
| Q050102A05 | h | Compactadores de ruedas múltiples, autopropulsados. De 7 ruedas, 35 t lastrado | 0.006 | 71.92 | 0.43 |
| Q050202C01 | h | Compactador vibrante autopropulsado, de un cilindro, liso. De 16 t de masa | 0.014 | 50.62 | 0.71 |
| Q090201B01 | h | Camión cisterna para riego. Para una cantidad de 8000 litros | 0.002 | 80.74 | 0.16 |
| Q090003A05 | h | Estabilización de suelos. Distribuidor de pulverulentos. En seco. Remolcado de 17 m³ | 0.003 | 34.95 | 0.10 |
| Q090002A01 | h | Estabilizadores de suelos autopropulsados. Para anchura de 2,50 m. De 370 kW de potencia (25 t) | 0.007 | 197.7 | 1.38 |
| MT01010001 | m3 | Agua | 0.1 | 0.58 | 0.06 |
|  |  | Total |  |  | 3.63 |

**512.0040** m3 SUELO ESTABILIZADO "IN SITU" CON CEMENTO O CAL, TIPO S-EST1, TIERRAS DE PRÉSTAMO
Precio: 6.88
SUELO ESTABILIZADO "IN SITU" CON CEMENTO O CAL, TIPO S-EST1 CON TIERRAS DE PRÉSTAMO, EXTENDIDO Y COMPACTADO i/ CANON DE PRÉSTAMO, CARGA Y TRANSPORTE HASTA UNA DISTANCIA DE 10 km, PREPARACIÓN DE LA MEZCLA, HUMECTACIÓN O SECADO Y PREPARACIÓN DE LA SUPERFICIE TOTALMENTE TERMINADO, SIN INCLUIR CONGLOMERANTE.

| Código | Ud | Descripción | Rendimiento | Precio | Importe |
|---|---|---|---|---|---|
| MO00000002 | h | Capataz | 0.001 | 21.32 | 0.02 |
| MO00000007 | h | Peón ordinario | 0.012 | 19.6 | 0.24 |
| Q040601B05 | h | Motoniveladoras. De 121 kW de potencia | 0.006 | 88.25 | 0.53 |
| Q050102A05 | h | Compactadores de ruedas múltiples, autopropulsados. De 7 ruedas, 35 t lastrado | 0.006 | 71.92 | 0.43 |
| Q050202C01 | h | Compactador vibrante autopropulsado, de un cilindro, liso. De 16 t de masa | 0.012 | 50.62 | 0.61 |
| Q090201B01 | h | Camión cisterna para riego. Para una cantidad de 8000 litros | 0.002 | 80.74 | 0.16 |
| Q090003A05 | h | Estabilización de suelos. Distribuidor de pulverulentos. En seco. Remolcado de 17 m³ | 0.003 | 34.95 | 0.10 |
| Q090002A01 | h | Estabilizadores de suelos autopropulsados. Para anchura de 2,50 m. De 370 kW de potencia (25 t) | 0.007 | 197.7 | 1.38 |
| Q060202A01 | h | Camión. Con caja basculante 4x4. De 199 kW de potencia | 0.028 | 72.23 | 2.02 |
| Q040005B20 | h | Excavadora hidráulica sobre cadenas. De 28 t de masa (maquinaria; 24/06/2014) | 0.002 | 93.1 | 0.19 |
| MT01030205 | m3 | CANON DE EXTRACCIÓN DE SUELO APTO PARA ESTABILIZAR TIPO 1 (material; 24/06/2014) | 1 | 1.14 | 1.14 |
| MT01010001 | m3 | Agua | 0.1 | 0.58 | 0.06 |
|  |  | Total |  |  | 6.88 |

**512.0050** m3 SUELO ESTABILIZADO "IN SITU" CON CEMENTO O CAL, TIPO S-EST2, TIERRAS DE PRÉSTAMO
Precio: 7.61
SUELO ESTABILIZADO "IN SITU" CON CEMENTO O CAL, TIPO S-EST2, CON TIERRAS DE PRÉSTAMO, EXTENDIDO Y COMPACTADO i/ CANON DE PRÉSTAMO, CARGA Y TRANSPORTE HASTA UNA DISTANCIA DE 10 km, PREPARACIÓN DE LA MEZCLA, HUMECTACIÓN O SECADO Y PREPARACIÓN DE LA SUPERFICIE TOTALMENTE TERMINADO, SIN INCLUIR CONGLOMERANTE.

| Código | Ud | Descripción | Rendimiento | Precio | Importe |
|---|---|---|---|---|---|
| MO00000002 | h | Capataz | 0.001 | 21.32 | 0.02 |
| MO00000007 | h | Peón ordinario | 0.012 | 19.6 | 0.24 |
| Q040601B05 | h | Motoniveladoras. De 121 kW de potencia | 0.006 | 88.25 | 0.53 |
| Q050102A05 | h | Compactadores de ruedas múltiples, autopropulsados. De 7 ruedas, 35 t lastrado | 0.006 | 71.92 | 0.43 |
| Q050202C01 | h | Compactador vibrante autopropulsado, de un cilindro, liso. De 16 t de masa | 0.012 | 50.62 | 0.61 |
| Q090201B01 | h | Camión cisterna para riego. Para una cantidad de 8000 litros | 0.002 | 80.74 | 0.16 |
| Q090003A05 | h | Estabilización de suelos. Distribuidor de pulverulentos. En seco. Remolcado de 17 m³ | 0.003 | 34.95 | 0.10 |
| Q090002A01 | h | Estabilizadores de suelos autopropulsados. Para anchura de 2,50 m. De 370 kW de potencia (25 t) | 0.007 | 197.7 | 1.38 |
| Q060202A01 | h | Camión. Con caja basculante 4x4. De 199 kW de potencia | 0.028 | 72.23 | 2.02 |
| Q040005B20 | h | Excavadora hidráulica sobre cadenas. De 28 t de masa | 0.002 | 93.1 | 0.19 |
| MT01030206 | m3 | CANON DE EXTRACCIÓN DE SUELO APTO PARA ESTABILIZAR TIPO 2 (material; 24/06/2014) | 1 | 1.87 | 1.87 |
| MT01010001 | m3 | Agua | 0.1 | 0.58 | 0.06 |
|  |  | Total |  |  | 7.61 |

**512.0060** m3 SUELO ESTABILIZADO "IN SITU" CON CEMENTO, TIPO S-EST3, TIERRAS DE PRÉSTAMO
Precio: 7.83
SUELO ESTABILIZADO "IN SITU" CON CEMENTO, TIPO S-EST3, CON TIERRAS DE PRÉSTAMO, EXTENDIDO Y COMPACTADO i/ CANON DE PRÉSTAMO, CARGA Y TRANSPORTE HASTA UNA DISTANCIA DE 10 km, PREPARACIÓN DE LA MEZCLA, HUMECTACIÓN O SECADO Y PREPARACIÓN DE LA SUPERFICIE TOTALMENTE TERMINADO, SIN INCLUIR CEMENTO.

| Código | Ud | Descripción | Rendimiento | Precio | Importe |
|---|---|---|---|---|---|
| MO00000002 | h | Capataz | 0.001 | 21.32 | 0.02 |
| MO00000007 | h | Peón ordinario | 0.012 | 19.6 | 0.24 |
| Q040601B05 | h | Motoniveladoras. De 121 kW de potencia | 0.006 | 88.25 | 0.53 |
| Q050102A05 | h | Compactadores de ruedas múltiples, autopropulsados. De 7 ruedas, 35 t lastrado | 0.006 | 71.92 | 0.43 |
| Q050202C01 | h | Compactador vibrante autopropulsado, de un cilindro, liso. De 16 t de masa | 0.014 | 50.62 | 0.71 |
| Q090201B01 | h | Camión cisterna para riego. Para una cantidad de 8000 litros | 0.002 | 80.74 | 0.16 |
| Q090003A05 | h | Estabilización de suelos. Distribuidor de pulverulentos. En seco. Remolcado de 17 m³ | 0.003 | 34.95 | 0.10 |
| Q090002A01 | h | Estabilizadores de suelos autopropulsados. Para anchura de 2,50 m. De 370 kW de potencia (25 t) | 0.007 | 197.7 | 1.38 |
| Q060202A01 | h | Camión. Con caja basculante 4x4. De 199 kW de potencia | 0.028 | 72.23 | 2.02 |
| Q040005B20 | h | Excavadora hidráulica sobre cadenas. De 28 t de masa | 0.002 | 93.1 | 0.19 |
| MT01030207 | m3 | CANON DE EXTRACCIÓN DE SUELO APTO PARA ESTABILIZAR TIPO 3 (material; 24/06/2014) | 1 | 1.99 | 1.99 |
| MT01010001 | m3 | Agua | 0.1 | 0.58 | 0.06 |
|  |  | Total |  |  | 7.83 |

**200.0010** t CAL CL 90-S PARA ESTABILIZACIÓN DE SUELOS (29/09/2011)
Precio: 63.86
CAL CL 90-S PARA TRATAMIENTO O ESTABILIZACIÓN DE SUELOS i/ SUMINISTRO, CARGA Y TRANSPORTE A LUGAR DE EMPLEO.

| Código | Ud | Descripción | Rendimiento | Precio | Importe |
|---|---|---|---|---|---|
| MO00000002 | h | Capataz | 0.003 | 21.32 | 0.06 |
| MT01050025 | t | CAL PARA ESTABILIZACIÓN DE SUELOS (material; 29/09/2011) | 1 | 56.6 | 56.60 |
| Q060202A01 | h | Camión. Con caja basculante 4x4. De 199 kW de potencia | 0.09 | 72.23 | 6.50 |
| Q040101B10 | h | Cargadoras sobre ruedas. De 100 kW de potencia (2,5 m³) (maquinaria; 17/03/2014) | 0.01 | 70.46 | 0.70 |
|  |  | Total |  |  | 63.86 |

## 02 DRENAJE

### 02.01 TUBOS PREFABRICADOS DE HORMIGÓN PARA OBRAS DE DRENAJE (27/02/2008)

**414.0010** m TUBO DE HORMIGÓN ARMADO DE DIÁMETRO 300 mm CLASE 135 (19/05/2010)
Precio: 50.06
TUBO DE HORMIGÓN ARMADO SOBRE CAMA DE HORMIGÓN NO ESTRUCTURAL HNE-20 DE 10 CM DE ESPESOR Y DIÁMETRO 300MM CLASE 135 (UNE-EN1916) CON UNIÓN ELÉSTICA Y JUNTA DE GOMA i/SUMINISTRO, TRANSPORTE A OBRA Y COLOCACIÓN

| Código | Ud | Descripción | Rendimiento | Precio | Importe |
|---|---|---|---|---|---|
| MO00000002 | h | Capataz | 0.11 | 21.32 | 2.35 |
| MO00000003 | h | Oficial 1ª | 0.21 | 20.87 | 4.38 |
| MO00000006 | h | Peón especialista | 0.43 | 19.97 | 8.59 |
| Q040006B10 | h | Excavadora hidráulica sobre rueda. De 22 t de masa | 0.11 | 82.7 | 9.10 |
| MT10010210 | m | TUBO DE HORMIGÓN ARMADO DE DIÁMETRO NOMINAL 300 mm CLASE 135 (material; 19/05/2010) | 1 | 20.83 | 20.83 |
| MT01060010 | m3 | HORMIGÓN NO ESTRUCTURAL DE 20 N/mm² (HNE-20), CON CONSISTENCIA PLÁSTICA I GRANULADO 20 mm (material; 29/06/2021) | 0.08 | 60.14 | 4.81 |
|  |  | Total |  |  | 50.06 |

Claves: diámetro, elástico, colocación, estructura, unión, armadura, transporte, suministro, hormigón, clase, junta, tubo, goma

**414.0020** m TUBO DE HORMIGÓN ARMADO DE DIÁMETRO 300 mm CLASE 180 (19/05/2010)
Precio: 50.24
TUBO DE HORMIGÓN ARMADO SOBRE CAMA DE HORMIGÓN NO ESTRUCTURAL HNE-20 DE 10 CM DE ESPESOR Y DIÁMETRO 300MM CLASE 180 (UNE-EN1916) CON UNIÓN ELÉSTICA Y JUNTA DE GOMA i/SUMINISTRO, TRANSPORTE A OBRA Y COLOCACIÓN

| Código | Ud | Descripción | Rendimiento | Precio | Importe |
|---|---|---|---|---|---|
| MO00000002 | h | Capataz | 0.11 | 21.32 | 2.35 |
| MO00000003 | h | Oficial 1ª | 0.21 | 20.87 | 4.38 |
| MO00000006 | h | Peón especialista | 0.43 | 19.97 | 8.59 |
| Q040006B10 | h | Excavadora hidráulica sobre rueda. De 22 t de masa | 0.11 | 82.7 | 9.10 |
| MT10010205 | m | TUBO DE HORMIGÓN ARMADO DE DIÁMETRO NOMINAL 300 mm CLASE 180 (material; 19/05/2010) | 1 | 21.01 | 21.01 |
| MT01060010 | m3 | HORMIGÓN NO ESTRUCTURAL DE 20 N/mm² (HNE-20), CON CONSISTENCIA PLÁSTICA I GRANULADO 20 mm | 0.08 | 60.14 | 4.81 |
|  |  | Total |  |  | 50.24 |

Claves: suministro, armadura, estructura, colocación, goma, unión, tubo, diámetro, elástico, junta, transporte, clase, hormigón

**414.0030** m TUBO DE HORMIGÓN ARMADO DE DIÁMETRO 400 mm CLASE 135 (19/05/2010)
Precio: 56.94
TUBO DE HORMIGÓN ARMADO SOBRE CAMA DE HORMIGÓN NO ESTRUCTURAL HNE-20 DE 10 CM DE ESPESOR Y DIÁMETRO 400MM CLASE 135 (UNE-EN1916) CON UNIÓN ELÉSTICA Y JUNTA DE GOMA i/SUMINISTRO, TRANSPORTE A OBRA Y COLOCACIÓN

| Código | Ud | Descripción | Rendimiento | Precio | Importe |
|---|---|---|---|---|---|
| MO00000002 | h | Capataz | 0.11 | 21.32 | 2.35 |
| MO00000003 | h | Oficial 1ª | 0.21 | 20.87 | 4.38 |
| MO00000006 | h | Peón especialista | 0.43 | 19.97 | 8.59 |
| Q040006B10 | h | Excavadora hidráulica sobre rueda. De 22 t de masa | 0.11 | 82.7 | 9.10 |
| MT10010200 | m | TUBO DE HORMIGÓN ARMADO DE DIÁMETRO NOMINAL 400 mm CLASE 135 (material; 19/05/2010) | 1 | 25.9 | 25.90 |
| MT01060010 | m3 | HORMIGÓN NO ESTRUCTURAL DE 20 N/mm² (HNE-20), CON CONSISTENCIA PLÁSTICA I GRANULADO 20 mm | 0.11 | 60.14 | 6.62 |
|  |  | Total |  |  | 56.94 |

Claves: junta, diámetro, estructura, unión, goma, hormigón, suministro, colocación, armadura, clase, elástico, transporte, tubo

**414.0040** m TUBO DE HORMIGÓN ARMADO DE DIÁMETRO 400 mm CLASE 180 (19/05/2010)
Precio: 57.15
TUBO DE HORMIGÓN ARMADO SOBRE CAMA DE HORMIGÓN NO ESTRUCTURAL HNE-20 DE 10 CM DE ESPESOR Y DIÁMETRO 400MM CLASE 180 (UNE-EN1916) CON UNIÓN ELÉSTICA Y JUNTA DE GOMA i/SUMINISTRO, TRANSPORTE A OBRA Y COLOCACIÓN

| Código | Ud | Descripción | Rendimiento | Precio | Importe |
|---|---|---|---|---|---|
| MO00000002 | h | Capataz | 0.11 | 21.32 | 2.35 |
| MO00000003 | h | Oficial 1ª | 0.21 | 20.87 | 4.38 |
| MO00000006 | h | Peón especialista | 0.43 | 19.97 | 8.59 |
| Q040006B10 | h | Excavadora hidráulica sobre rueda. De 22 t de masa | 0.11 | 82.7 | 9.10 |
| MT10010195 | m | TUBO DE HORMIGÓN ARMADO DE DIÁMETRO NOMINAL 400 mm CLASE 180 (material; 19/05/2010) | 1 | 26.11 | 26.11 |
| MT01060010 | m3 | HORMIGÓN NO ESTRUCTURAL DE 20 N/mm² (HNE-20), CON CONSISTENCIA PLÁSTICA I GRANULADO 20 mm | 0.11 | 60.14 | 6.62 |
|  |  | Total |  |  | 57.15 |

Claves: tubo, elástico, suministro, armadura, goma, clase, diámetro, colocación, estructura, hormigón, transporte, junta, unión

**414.0050** m TUBO DE HORMIGÓN ARMADO DE DIÁMETRO 500 mm CLASE 135 (19/05/2010)
Precio: 69.24
TUBO DE HORMIGÓN ARMADO SOBRE CAMA DE HORMIGÓN NO ESTRUCTURAL HNE-20 DE 10 CM DE ESPESOR Y DIÁMETRO 500MM CLASE 135(UNE-EN1916) CON UNIÓN ELÉSTICA Y JUNTA DE GOMA i/SUMINISTRO, TRANSPORTE A OBRA Y COLOCACIÓN

| Código | Ud | Descripción | Rendimiento | Precio | Importe |
|---|---|---|---|---|---|
| MO00000002 | h | Capataz | 0.13 | 21.32 | 2.77 |
| MO00000003 | h | Oficial 1ª | 0.25 | 20.87 | 5.22 |
| MO00000006 | h | Peón especialista | 0.5 | 19.97 | 9.99 |
| Q040006B10 | h | Excavadora hidráulica sobre rueda. De 22 t de masa | 0.13 | 82.7 | 10.75 |
| MT10010190 | m | TUBO DE HORMIGÓN ARMADO DE DIÁMETRO NOMINAL 500 mm CLASE 135 (material; 19/05/2010) | 1 | 33.29 | 33.29 |
| MT01060010 | m3 | HORMIGÓN NO ESTRUCTURAL DE 20 N/mm² (HNE-20), CON CONSISTENCIA PLÁSTICA I GRANULADO 20 mm | 0.12 | 60.14 | 7.22 |
|  |  | Total |  |  | 69.24 |

Claves: diámetro, unión, clase, goma, transporte, estructura, tubo, junta, armadura, colocación, suministro, hormigón, elástico

**414.0060** m TUBO DE HORMIGÓN ARMADO DE DIÁMETRO 500 mm CLASE 180 (19/05/2010)
Precio: 70.03
TUBO DE HORMIGÓN ARMADO SOBRE CAMA DE HORMIGÓN NO ESTRUCTURAL HNE-20 DE 10 CM DE ESPESOR Y DIÁMETRO 500MM CLASE 180(UNE-EN1916) CON UNIÓN ELÉSTICA Y JUNTA DE GOMA i/SUMINISTRO, TRANSPORTE A OBRA Y COLOCACIÓN

| Código | Ud | Descripción | Rendimiento | Precio | Importe |
|---|---|---|---|---|---|
| MO00000002 | h | Capataz | 0.13 | 21.32 | 2.77 |
| MO00000003 | h | Oficial 1ª | 0.25 | 20.87 | 5.22 |
| MO00000006 | h | Peón especialista | 0.5 | 19.97 | 9.99 |
| Q040006B10 | h | Excavadora hidráulica sobre rueda. De 22 t de masa | 0.13 | 82.7 | 10.75 |
| MT10010185 | m | TUBO DE HORMIGÓN ARMADO DE DIÁMETRO NOMINAL 500 mm CLASE 180 (material; 19/05/2010) | 1 | 34.08 | 34.08 |
| MT01060010 | m3 | HORMIGÓN NO ESTRUCTURAL DE 20 N/mm² (HNE-20), CON CONSISTENCIA PLÁSTICA I GRANULADO 20 mm | 0.12 | 60.14 | 7.22 |
|  |  | Total |  |  | 70.03 |

Claves: junta, transporte, colocación, unión, estructura, elástico, armadura, diámetro, tubo, hormigón, suministro, goma, clase

**414.0070** m TUBO DE HORMIGÓN ARMADO DE DIÁMETRO 600 mm CLASE 90 (25/04/2008)
Precio: 77.94
TUBO DE HORMIGÓN ARMADO SOBRE CAMA DE HORMIGÓN NO ESTRUCTURAL HNE-20 DE 10 CM DE ESPESOR Y DIÁMETRO 600MM CLASE 90(UNE-EN1916) CON UNIÓN ELÉSTICA Y JUNTA DE GOMA i/SUMINISTRO, TRANSPORTE A OBRA Y COLOCACIÓN

| Código | Ud | Descripción | Rendimiento | Precio | Importe |
|---|---|---|---|---|---|
| MO00000002 | h | Capataz | 0.13 | 21.32 | 2.77 |
| MO00000003 | h | Oficial 1ª | 0.25 | 20.87 | 5.22 |
| MO00000006 | h | Peón especialista | 0.5 | 19.97 | 9.99 |
| Q040006B10 | h | Excavadora hidráulica sobre rueda. De 22 t de masa | 0.13 | 82.7 | 10.75 |
| MT10010180 | m | TUBO DE HORMIGÓN ARMADO DE DIÁMETRO NOMINAL 600 mm CLASE 90 (material; 25/04/2008) | 1 | 41.39 | 41.39 |
| MT01060010 | m3 | HORMIGÓN NO ESTRUCTURAL DE 20 N/mm² (HNE-20), CON CONSISTENCIA PLÁSTICA I GRANULADO 20 mm | 0.13 | 60.14 | 7.82 |
|  |  | Total |  |  | 77.94 |

Claves: goma, unión, clase, tubo, colocación, junta, transporte, elástico, diámetro, suministro, hormigón, armadura, estructura

**414.0080** m TUBO DE HORMIGÓN ARMADO DE DIÁMETRO 600 mm CLASE 135 (19/05/2010)
Precio: 80.54
TUBO DE HORMIGÓN ARMADO SOBRE CAMA DE HORMIGÓN NO ESTRUCTURAL HNE-20 DE 10 CM DE ESPESOR Y DIÁMETRO 600MM CLASE 135(UNE-EN1916) CON UNIÓN ELÉSTICA Y JUNTA DE GOMA i/SUMINISTRO, TRANSPORTE A OBRA Y COLOCACIÓN

| Código | Ud | Descripción | Rendimiento | Precio | Importe |
|---|---|---|---|---|---|
| MO00000002 | h | Capataz | 0.13 | 21.32 | 2.77 |
| MO00000003 | h | Oficial 1ª | 0.25 | 20.87 | 5.22 |
| MO00000006 | h | Peón especialista | 0.5 | 19.97 | 9.99 |
| Q040006B10 | h | Excavadora hidráulica sobre rueda. De 22 t de masa | 0.13 | 82.7 | 10.75 |
| MT10010175 | m | TUBO DE HORMIGÓN ARMADO DE DIÁMETRO NOMINAL 600 mm CLASE 135 (material; 19/05/2010) | 1 | 43.99 | 43.99 |
| MT01060010 | m3 | HORMIGÓN NO ESTRUCTURAL DE 20 N/mm² (HNE-20), CON CONSISTENCIA PLÁSTICA I GRANULADO 20 mm | 0.13 | 60.14 | 7.82 |
|  |  | Total |  |  | 80.54 |

Claves: junta, unión, armadura, suministro, colocación, diámetro, estructura, hormigón, tubo, goma, elástico, clase, transporte

**414.0090** m TUBO DE HORMIGÓN ARMADO DE DIÁMETRO 600 mm CLASE 180 (19/05/2010)
Precio: 82.55
TUBO DE HORMIGÓN ARMADO SOBRE CAMA DE HORMIGÓN NO ESTRUCTURAL HNE-20 DE 10 CM DE ESPESOR Y DIÁMETRO 600MM CLASE 180(UNE-EN1916) CON UNIÓN ELÉSTICA Y JUNTA DE GOMA i/SUMINISTRO, TRANSPORTE A OBRA Y COLOCACIÓN

| Código | Ud | Descripción | Rendimiento | Precio | Importe |
|---|---|---|---|---|---|
| MO00000002 | h | Capataz | 0.13 | 21.32 | 2.77 |
| MO00000003 | h | Oficial 1ª | 0.25 | 20.87 | 5.22 |
| MO00000006 | h | Peón especialista | 0.5 | 19.97 | 9.99 |
| Q040006B10 | h | Excavadora hidráulica sobre rueda. De 22 t de masa | 0.13 | 82.7 | 10.75 |
| MT10010170 | m | TUBO DE HORMIGÓN ARMADO DE DIÁMETRO NOMINAL 600 mm CLASE 180 (material; 19/05/2010) | 1 | 46 | 46.00 |
| MT01060010 | m3 | HORMIGÓN NO ESTRUCTURAL DE 20 N/mm² (HNE-20), CON CONSISTENCIA PLÁSTICA I GRANULADO 20 mm | 0.13 | 60.14 | 7.82 |
|  |  | Total |  |  | 82.55 |

Claves: armadura, unión, estructura, goma, tubo, elástico, junta, colocación, hormigón, clase, suministro, transporte, diámetro

**414.0100** m TUBO DE HORMIGÓN ARMADO DE DIÁMETRO 800 mm CLASE 90 (25/04/2008)
Precio: 113.59
TUBO DE HORMIGÓN ARMADO SOBRE CAMA DE HORMIGÓN NO ESTRUCTURAL HNE-20 DE 10 CM DE ESPESOR Y DIÁMETRO 800MM CLASE 90(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010165 | m | TUBO DE HORMIGÓN ARMADO DE DIÁMETRO NOMINAL 800 mm CLASE 90 (material; 25/04/2008) | 1 | 69.52 | 69.52 |
| MT01060010 | m3 | HORMIGÓN NO ESTRUCTURAL DE 20 N/mm² (HNE-20), CON CONSISTENCIA PLÁSTICA I GRANULADO 20 mm | 0.17 | 60.14 | 10.22 |
|  |  | Total |  |  | 113.59 |

Claves: hormigón, transporte, tubo, goma, diámetro, suministro, junta, colocación, estructura, armadura, clase, unión, elástico

**414.0110** m TUBO DE HORMIGÓN ARMADO DE DIÁMETRO 800 mm CLASE 135 (19/05/2010)
Precio: 116.19
TUBO DE HORMIGÓN ARMADO SOBRE CAMA DE HORMIGÓN NO ESTRUCTURAL HNE-20 DE 10 CM DE ESPESOR Y DIÁMETRO 800MM CLASE 135(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010160 | m | TUBO DE HORMIGÓN ARMADO DE DIÁMETRO NOMINAL 800 mm CLASE 135 (material; 19/05/2010) | 1 | 72.12 | 72.12 |
| MT01060010 | m3 | HORMIGÓN NO ESTRUCTURAL DE 20 N/mm² (HNE-20), CON CONSISTENCIA PLÁSTICA I GRANULADO 20 mm | 0.17 | 60.14 | 10.22 |
|  |  | Total |  |  | 116.19 |

Claves: goma, junta, tubo, diámetro, elástico, estructura, suministro, colocación, clase, armadura, transporte, hormigón, unión

**414.0120** m TUBO DE HORMIGÓN ARMADO DE DIÁMETRO 800 mm CLASE 180 (19/05/2010)
Precio: 121.11
TUBO DE HORMIGÓN ARMADO SOBRE CAMA DE HORMIGÓN NO ESTRUCTURAL HNE-20 DE 10 CM DE ESPESOR Y DIÁMETRO 800MM CLASE 180(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010155 | m | TUBO DE HORMIGÓN ARMADO DE DIÁMETRO NOMINAL 800 mm CLASE 180 (material; 19/05/2010) | 1 | 77.04 | 77.04 |
| MT01060010 | m3 | HORMIGÓN NO ESTRUCTURAL DE 20 N/mm² (HNE-20), CON CONSISTENCIA PLÁSTICA I GRANULADO 20 mm | 0.17 | 60.14 | 10.22 |
|  |  | Total |  |  | 121.11 |

Claves: suministro, estructura, junta, goma, elástico, colocación, transporte, clase, armadura, hormigón, diámetro, unión, tubo

**414.0130** m TUBO DE HORMIGÓN ARMADO DE DIÁMETRO 1000 mm CLASE 90 (19/05/2010)
Precio: 143.73
TUBO DE HORMIGÓN ARMADO SOBRE CAMA DE HORMIGÓN NO ESTRUCTURAL HNE-20 DE 10 CM DE ESPESOR Y DIÁMETRO 1000MM CLASE 90(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010150 | m | TUBO DE HORMIGÓN ARMADO DE DIÁMETRO NOMINAL 1000 mm CLASE 90 (material; 19/05/2010) | 1 | 98.45 | 98.45 |
| MT01060010 | m3 | HORMIGÓN NO ESTRUCTURAL DE 20 N/mm² (HNE-20), CON CONSISTENCIA PLÁSTICA I GRANULADO 20 mm | 0.19 | 60.14 | 11.43 |
|  |  | Total |  |  | 143.73 |

Claves: unión, estructura, armadura, junta, clase, hormigón, colocación, suministro, elástico, goma, diámetro, tubo, transporte

**414.0140** m TUBO DE HORMIGÓN ARMADO DE DIÁMETRO 1000 mm CLASE 135 (19/05/2010)
Precio: 149.28
TUBO DE HORMIGÓN ARMADO SOBRE CAMA DE HORMIGÓN NO ESTRUCTURAL HNE-20 DE 10 CM DE ESPESOR Y DIÁMETRO 1000MM CLASE 135(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010145 | m | TUBO DE HORMIGÓN ARMADO DE DIÁMETRO NOMINAL 1000 mm CLASE 135 (material; 19/05/2010) | 1 | 104 | 104.00 |
| MT01060010 | m3 | HORMIGÓN NO ESTRUCTURAL DE 20 N/mm² (HNE-20), CON CONSISTENCIA PLÁSTICA I GRANULADO 20 mm | 0.19 | 60.14 | 11.43 |
|  |  | Total |  |  | 149.28 |

Claves: colocación, suministro, diámetro, goma, elástico, hormigón, transporte, junta, clase, estructura, tubo, unión, armadura

**414.0150** m TUBO DE HORMIGÓN ARMADO DE DIÁMETRO 1000 mm CLASE 180 (19/05/2010)
Precio: 158.36
TUBO DE HORMIGÓN ARMADO SOBRE CAMA DE HORMIGÓN NO ESTRUCTURAL HNE-20 DE 10 CM DE ESPESOR Y DIÁMETRO 1000MM CLASE 180(UNE-EN1916) CON UNIÓN ELÉSTICA Y JUNTA DE GOMA i/SUMINISTRO, TRANSPORTE A OBRA Y COLOCACIÓN

| Código | Ud | Descripción | Rendimiento | Precio | Importe |
|---|---|---|---|---|---|
| MO00000002 | h | Capataz | 0.15 | 21.32 | 3.20 |
| MO00000003 | h | Oficial 1ª | 0.3 | 20.87 | 6.26 |
| MO00000006 | h | Peón especialista | 0.6 | 19.97 | 11.98 |
| Q040006B10 | h | Excavadora hidráulica sobre rueda. De 22 t de masa | 0.15 | 82.7 | 12.41 |
| MT10010140 | m | TUBO DE HORMIGÓN ARMADO DE DIÁMETRO NOMINAL 1000 mm CLASE 180 (material; 19/05/2010) | 1 | 113.08 | 113.08 |
| MT01060010 | m3 | HORMIGÓN NO ESTRUCTURAL DE 20 N/mm² (HNE-20), CON CONSISTENCIA PLÁSTICA I GRANULADO 20 mm | 0.19 | 60.14 | 11.43 |
|  |  | Total |  |  | 158.36 |

Claves: colocación, diámetro, junta, armadura, unión, elástico, transporte, clase, hormigón, goma, estructura, suministro, tubo

**414.0160** m TUBO DE HORMIGÓN ARMADO DE DIÁMETRO 1200 mm CLASE 90 (20/05/2010)
Precio: 190.25
TUBO DE HORMIGÓN ARMADO SOBRE CAMA DE HORMIGÓN NO ESTRUCTURAL HNE-20 DE 10 CM DE ESPESOR Y DIÁMETRO 1200MM CLASE 90(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010135 | m | TUBO DE HORMIGÓN ARMADO DE DIÁMETRO NOMINAL 1200 mm CLASE 90 (material; 20/05/2010) | 1 | 132.6 | 132.60 |
| MT01060010 | m3 | HORMIGÓN NO ESTRUCTURAL DE 20 N/mm² (HNE-20), CON CONSISTENCIA PLÁSTICA I GRANULADO 20 mm | 0.21 | 60.14 | 12.63 |
|  |  | Total |  |  | 190.25 |

Claves: goma, estructura, elástico, unión, diámetro, tubo, junta, suministro, transporte, colocación, armadura, clase, hormigón

**414.0170** m TUBO DE HORMIGÓN ARMADO DE DIÁMETRO 1200 mm CLASE 135 (27/02/2008)
Precio: 199.68
TUBO DE HORMIGÓN ARMADO SOBRE CAMA DE HORMIGÓN NO ESTRUCTURAL HNE-20 DE 10 CM DE ESPESOR Y DIÁMETRO 1200MM CLASE 135(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010130 | m | TUBO DE HORMIGÓN ARMADO DE DIÁMETRO NOMINAL 1200 mm CLASE 135 (material; 27/02/2008) | 1 | 142.03 | 142.03 |
| MT01060010 | m3 | HORMIGÓN NO ESTRUCTURAL DE 20 N/mm² (HNE-20), CON CONSISTENCIA PLÁSTICA I GRANULADO 20 mm | 0.21 | 60.14 | 12.63 |
|  |  | Total |  |  | 199.68 |

Claves: junta, elástico, hormigón, estructura, tubo, armadura, clase, colocación, diámetro, unión, suministro, goma, transporte

**414.0180** m TUBO DE HORMIGÓN ARMADO DE DIÁMETRO 1200 mm CLASE 180 (20/05/2010)
Precio: 222.09
TUBO DE HORMIGÓN ARMADO SOBRE CAMA DE HORMIGÓN NO ESTRUCTURAL HNE-20 DE 10 CM DE ESPESOR Y DIÁMETRO 1200MM CLASE 180(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010125 | m | TUBO DE HORMIGÓN ARMADO DE DIÁMETRO NOMINAL 1200 mm CLASE 180 (material; 20/05/2010) | 1 | 164.44 | 164.44 |
| MT01060010 | m3 | HORMIGÓN NO ESTRUCTURAL DE 20 N/mm² (HNE-20), CON CONSISTENCIA PLÁSTICA I GRANULADO 20 mm | 0.21 | 60.14 | 12.63 |
|  |  | Total |  |  | 222.09 |

Claves: suministro, armadura, diámetro, transporte, estructura, junta, clase, colocación, unión, hormigón, tubo, goma, elástico

**414.0190** m TUBO DE HORMIGÓN ARMADO DE DIÁMETRO 1500 mm CLASE 90 (20/05/2010)
Precio: 246.72
TUBO DE HORMIGÓN ARMADO SOBRE CAMA DE HORMIGÓN NO ESTRUCTURAL HNE-20 DE 10 CM DE ESPESOR Y DIÁMETRO 1500MM CLASE 90(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010120 | m | TUBO DE HORMIGÓN ARMADO DE DIÁMETRO NOMINAL 1500 mm CLASE 90 (material; 20/05/2010) | 1 | 186.66 | 186.66 |
| MT01060010 | m3 | HORMIGÓN NO ESTRUCTURAL DE 20 N/mm² (HNE-20), CON CONSISTENCIA PLÁSTICA I GRANULADO 20 mm | 0.25 | 60.14 | 15.04 |
|  |  | Total |  |  | 246.72 |

Claves: hormigón, elástico, diámetro, unión, tubo, junta, estructura, goma, armadura, suministro, colocación, transporte, clase

**414.0200** m TUBO DE HORMIGÓN ARMADO DE DIÁMETRO 1500 mm CLASE 135 (20/05/2010)
Precio: 256.85
TUBO DE HORMIGÓN ARMADO SOBRE CAMA DE HORMIGÓN NO ESTRUCTURAL HNE-20 DE 10 CM DE ESPESOR Y DIÁMETRO 1500MM CLASE 135(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010115 | m | TUBO DE HORMIGÓN ARMADO DE DIÁMETRO NOMINAL 1500 mm CLASE 135 (material; 20/05/2010) | 1 | 196.79 | 196.79 |
| MT01060010 | m3 | HORMIGÓN NO ESTRUCTURAL DE 20 N/mm² (HNE-20), CON CONSISTENCIA PLÁSTICA I GRANULADO 20 mm | 0.25 | 60.14 | 15.04 |
|  |  | Total |  |  | 256.85 |

Claves: junta, transporte, estructura, suministro, unión, hormigón, clase, tubo, colocación, armadura, diámetro, elástico, goma

**414.0210** m TUBO DE HORMIGÓN ARMADO DE DIÁMETRO 1500 mm CLASE 180 (20/05/2010)
Precio: 273.6
TUBO DE HORMIGÓN ARMADO SOBRE CAMA DE HORMIGÓN NO ESTRUCTURAL HNE-20 DE 10 CM DE ESPESOR Y DIÁMETRO 1500MM CLASE 180(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010110 | m | TUBO DE HORMIGÓN ARMADO DE DIÁMETRO NOMINAL 1500 mm CLASE 180 (material; 20/05/2010) | 1 | 213.54 | 213.54 |
| MT01060010 | m3 | HORMIGÓN NO ESTRUCTURAL DE 20 N/mm² (HNE-20), CON CONSISTENCIA PLÁSTICA I GRANULADO 20 mm | 0.25 | 60.14 | 15.04 |
|  |  | Total |  |  | 273.6 |

Claves: estructura, transporte, tubo, hormigón, goma, junta, suministro, colocación, diámetro, unión, elástico, clase, armadura

**414.0220** m TUBO DE HORMIGÓN ARMADO DE DIÁMETRO 1800 mm CLASE 90 (27/02/2008)
Precio: 341.79
TUBO DE HORMIGÓN ARMADO SOBRE CAMA DE HORMIGÓN NO ESTRUCTURAL HNE-20 DE 10 CM DE ESPESOR Y DIÁMETRO 1800MM CLASE 90(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010105 | m | TUBO DE HORMIGÓN ARMADO DE DIÁMETRO NOMINAL 1800 mm CLASE 90 (material; 27/02/2008) | 1 | 279.93 | 279.93 |
| MT01060010 | m3 | HORMIGÓN NO ESTRUCTURAL DE 20 N/mm² (HNE-20), CON CONSISTENCIA PLÁSTICA I GRANULADO 20 mm | 0.28 | 60.14 | 16.84 |
|  |  | Total |  |  | 341.79 |

Claves: tubo, goma, elástico, armadura, colocación, diámetro, hormigón, suministro, unión, transporte, junta, estructura, clase

**414.0230** m TUBO DE HORMIGÓN ARMADO DE DIÁMETRO 1800 mm CLASE 135 (27/02/2008)
Precio: 351.59
TUBO DE HORMIGÓN ARMADO SOBRE CAMA DE HORMIGÓN NO ESTRUCTURAL HNE-20 DE 10 CM DE ESPESOR Y DIÁMETRO 1800MM CLASE 135(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010100 | m | TUBO DE HORMIGÓN ARMADO DE DIÁMETRO NOMINAL 1800 mm CLASE 135 (material; 27/02/2008) | 1 | 289.73 | 289.73 |
| MT01060010 | m3 | HORMIGÓN NO ESTRUCTURAL DE 20 N/mm² (HNE-20), CON CONSISTENCIA PLÁSTICA I GRANULADO 20 mm | 0.28 | 60.14 | 16.84 |
|  |  | Total |  |  | 351.59 |

Claves: unión, diámetro, transporte, suministro, colocación, goma, estructura, junta, hormigón, clase, elástico, armadura, tubo

**414.0240** m TUBO DE HORMIGÓN ARMADO DE DIÁMETRO 1800 mm CLASE 180 (20/05/2010)
Precio: 387.31
TUBO DE HORMIGÓN ARMADO SOBRE CAMA DE HORMIGÓN NO ESTRUCTURAL HNE-20 DE 10 CM DE ESPESOR Y DIÁMETRO 1800MM CLASE 180(UNE-EN1916) CON UNIÓN ELÉSTICA Y JUNTA DE GOMA i/SUMINISTRO, TRANSPORTE A OBRA Y COLOCACIÓN

| Código | Ud | Descripción | Rendimiento | Precio | Importe |
|---|---|---|---|---|---|
| MO00000002 | h | Capataz | 0.19 | 21.32 | 4.05 |
| MO00000003 | h | Oficial 1ª | 0.38 | 20.87 | 7.93 |
| MO00000006 | h | Peón especialista | 0.75 | 19.97 | 14.98 |
| Q140000A05 | h | Grúa autopropulsada (sin accesorios). Grúas todoterreno (desplazamiento lento). Para carga máxima de 30 t | 0.19 | 95.03 | 18.06 |
| MT10010095 | m | TUBO DE HORMIGÓN ARMADO DE DIÁMETRO NOMINAL 1800 mm CLASE 180 (material; 20/05/2010) | 1 | 325.45 | 325.45 |
| MT01060010 | m3 | HORMIGÓN NO ESTRUCTURAL DE 20 N/mm² (HNE-20), CON CONSISTENCIA PLÁSTICA I GRANULADO 20 mm | 0.28 | 60.14 | 16.84 |
|  |  | Total |  |  | 387.31 |

Claves: tubo, diámetro, transporte, goma, junta, elástico, estructura, hormigón, suministro, unión, clase, armadura, colocación

**414.0250** m TUBO DE HORMIGÓN ARMADO DE DIÁMETRO 2000 mm CLASE 90 (20/05/2010)
Precio: 431.34
TUBO DE HORMIGÓN ARMADO SOBRE CAMA DE HORMIGÓN NO ESTRUCTURAL HNE-20 DE 10 CM DE ESPESOR Y DIÁMETRO 2000MM CLASE 90(UNE-EN1916) CON UNIÓN ELÉSTICA Y JUNTA DE GOMA i/SUMINISTRO, TRANSPORTE A OBRA Y COLOCACIÓN

| Código | Ud | Descripción | Rendimiento | Precio | Importe |
|---|---|---|---|---|---|
| MO00000002 | h | Capataz | 0.25 | 21.32 | 5.33 |
| MO00000003 | h | Oficial 1ª | 0.5 | 20.87 | 10.44 |
| MO00000006 | h | Peón especialista | 1 | 19.97 | 19.97 |
| Q140000A05 | h | Grúa autopropulsada (sin accesorios). Grúas todoterreno (desplazamiento lento). Para carga máxima de 30 t | 0.25 | 95.03 | 23.76 |
| MT10010090 | m | TUBO DE HORMIGÓN ARMADO DE DIÁMETRO NOMINAL 2000 mm CLASE 90 (material; 20/05/2010) | 1 | 353.8 | 353.80 |
| MT01060010 | m3 | HORMIGÓN NO ESTRUCTURAL DE 20 N/mm² (HNE-20), CON CONSISTENCIA PLÁSTICA I GRANULADO 20 mm | 0.3 | 60.14 | 18.04 |
|  |  | Total |  |  | 431.34 |

Claves: clase, goma, unión, colocación, estructura, armadura, suministro, transporte, junta, elástico, diámetro, tubo, hormigón

**414.0260** m TUBO DE HORMIGÓN ARMADO DE DIÁMETRO 2000 mm CLASE 135 (20/05/2010)
Precio: 446.78
TUBO DE HORMIGÓN ARMADO SOBRE CAMA DE HORMIGÓN NO ESTRUCTURAL HNE-20 DE 10 CM DE ESPESOR Y DIÁMETRO 2000MM CLASE 135(UNE-EN1916) CON UNIÓN ELÉSTICA Y JUNTA DE GOMA i/SUMINISTRO, TRANSPORTE A OBRA Y COLOCACIÓN

| Código | Ud | Descripción | Rendimiento | Precio | Importe |
|---|---|---|---|---|---|
| MO00000002 | h | Capataz | 0.25 | 21.32 | 5.33 |
| MO00000003 | h | Oficial 1ª | 0.5 | 20.87 | 10.44 |
| MO00000006 | h | Peón especialista | 1 | 19.97 | 19.97 |
| Q140000A05 | h | Grúa autopropulsada (sin accesorios). Grúas todoterreno (desplazamiento lento). Para carga máxima de 30 t | 0.25 | 95.03 | 23.76 |
| MT10010085 | m | TUBO DE HORMIGÓN ARMADO DE DIÁMETRO NOMINAL 2000 mm CLASE 135 (material; 20/05/2010) | 1 | 369.24 | 369.24 |
| MT01060010 | m3 | HORMIGÓN NO ESTRUCTURAL DE 20 N/mm² (HNE-20), CON CONSISTENCIA PLÁSTICA I GRANULADO 20 mm | 0.3 | 60.14 | 18.04 |
|  |  | Total |  |  | 446.78 |

Claves: estructura, transporte, suministro, goma, colocación, hormigón, tubo, clase, diámetro, unión, armadura, elástico, junta

**414.0270** m TUBO DE HORMIGÓN ARMADO DE DIÁMETRO 2000 mm CLASE 180 (20/05/2010)
Precio: 480.95
TUBO DE HORMIGÓN ARMADO SOBRE CAMA DE HORMIGÓN NO ESTRUCTURAL HNE-20 DE 10 cm DE ESPESOR Y DIÁMETRO 2000 mm CLASE 180 (UNE-EN 1916) CON UNIÓN ELÁSTICA Y JUNTA DE GOMA i/ SUMINISTRO, TRANSPORTE A OBRA Y COLOCACIÓN.

| Código | Ud | Descripción | Rendimiento | Precio | Importe |
|---|---|---|---|---|---|
| MO00000002 | h | Capataz | 0.25 | 21.32 | 5.33 |
| MO00000003 | h | Oficial 1ª | 0.5 | 20.87 | 10.44 |
| MO00000006 | h | Peón especialista | 1 | 19.97 | 19.97 |
| Q140000A05 | h | Grúa autopropulsada (sin accesorios). Grúas todoterreno (desplazamiento lento). Para carga máxima de 30 t | 0.25 | 95.03 | 23.76 |
| MT10010080 | m | TUBO DE HORMIGÓN ARMADO DE DIÁMETRO NOMINAL 2000 mm CLASE 180 (material; 20/05/2010) | 1 | 403.41 | 403.41 |
| MT01060010 | m3 | HORMIGÓN NO ESTRUCTURAL DE 20 N/mm² (HNE-20), CON CONSISTENCIA PLÁSTICA I GRANULADO 20 mm | 0.3 | 60.14 | 18.04 |
|  |  | Total |  |  | 480.95 |

Claves: goma, armadura, elástico, suministro, clase, transporte, estructura, hormigón, tubo, unión, junta, colocación, diámetro

### 02.02 CUNETAS REVESTIDAS DE HORMIGÓN

**400.0010** m3 HORMIGÓN EN MASA HM-20 EN FORMACIÓN DE CUNETA i/ ENCOFRADO, FRATASADO, ACABADOS Y JUNTAS SIN INCLUIR EXCAVACIÓN
Precio: 86.42

| Código | Ud | Descripción | Rendimiento | Precio | Importe |
|---|---|---|---|---|---|
| MO00000002 | h | Capataz | 0.162 | 21.32 | 3.45 |
| MO00000003 | h | Oficial 1ª | 0.33 | 20.87 | 6.89 |
| MO00000007 | h | Peón ordinario | 0.65 | 19.6 | 12.74 |
| MT01060015 | m3 | HORMIGÓN EN MASA HM-20 DE CONSISTENCIA PLÁSTICA Y TAMAÑO MÁXIMO DEL ÁRIDO 20 mm | 1.05 | 60.14 | 63.15 |
| MT01120020 | m2 | AMORTIZACIÓN DE PANEL METÁLICO PLANO PARA 40 USOS (material) | 0.03 | 1.94 | 0.06 |
| MT01120050 | l | DESENCOFRANTE (material) | 0.02 | 1.75 | 0.04 |
| MT01100320 | kg | CLAVOS DE ACERO (material) | 0.07 | 1.27 | 0.09 |
|  |  | Total |  |  | 86.42 |

Claves: encofrar, masa, junta, fratasado, hormigón

**400.0020** m3 HORMIGÓN ARMADO HA-25 EN FORMACIÓN DE CUNETÓN TIPO RITCHIE I/ ENCOFRADO, FRATASADO, ACABADOS Y JUNTAS SIN INCLUIR EXCAVACIÓN NI
Precio: 98.7
HORMIGÓN ARMADO HA-25 EN FORMACIÓN DE CUNETÓN TIPO RITCHIE I/ ENCOFRADO, FRATASADO, ACABADOS Y JUNTAS SIN INCLUIR EXCAVACIÓN NI ARMADURAS

| Código | Ud | Descripción | Rendimiento | Precio | Importe |
|---|---|---|---|---|---|
| MO00000002 | h | Capataz | 0.18 | 21.32 | 3.84 |
| MO00000003 | h | Oficial 1ª | 0.36 | 20.87 | 7.51 |
| MO00000007 | h | Peón ordinario | 0.9 | 19.6 | 17.64 |
| MT01060045 | m3 | HORMIGÓN ARMADO HA-25 DE CONSISTENCIA FLUIDA Y TAMAÑO MÁXIMO DEL ÁRIDO 20 mm (material) | 1.05 | 66.21 | 69.52 |
| MT01120020 | m2 | AMORTIZACIÓN DE PANEL METÁLICO PLANO PARA 40 USOS | 0.03 | 1.94 | 0.06 |
| MT01120050 | l | DESENCOFRANTE | 0.02 | 1.75 | 0.04 |
| MT01100320 | kg | CLAVOS DE ACERO | 0.07 | 1.27 | 0.09 |
|  |  | Total |  |  | 98.7 |

Claves: encofrar, junta, fratasado, hormigón, armadura

### 02.03 TUBOS DE PVC PARA OBRAS DE DRENAJE

**417.0010** m TUBO DE PVC DE DIÁMETRO 50 mm
Precio: 7.67
TUBO DE PVC DE DIÁMETRO 50mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010001 | m | TUBO DE PVC DE DIÁMETRO 50 mm (material; 16/12/2008) | 1 | 2.02 | 2.02 |
| MT01030001 | m3 | ARENA SILÍCEA DE 0 A 5 mm (material) | 0.11 | 19.77 | 2.17 |
| Q040201A01 | h | Retrocargadoras sobre ruedas. De 60 kW de potencia (maquinaria; 17/04/2012) | 0.02 | 40.8 | 0.82 |
|  |  | Total |  |  | 7.67 |

Claves: tubo, relleno, medio, areno, diámetro, PVC, colocación, auxiliar

**417.0020** m TUBO DE PVC DE DIÁMETRO 110 mm
Precio: 10.13
TUBO DE PVC DE DIÁMETRO 110mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010006 | m | TUBO DE PVC DE DIÁMETRO 110 mm (material; 09/03/2010) | 1 | 4.08 | 4.08 |
| MT01030001 | m3 | ARENA SILÍCEA DE 0 A 5 mm | 0.13 | 19.77 | 2.57 |
| Q040201A01 | h | Retrocargadoras sobre ruedas. De 60 kW de potencia | 0.02 | 40.8 | 0.82 |
|  |  | Total |  |  | 10.13 |

Claves: PVC, diámetro, auxiliar, areno, tubo, colocación, medio, relleno

**417.0030** m TUBO DE PVC DE DIÁMETRO 160 mm
Precio: 13.24
TUBO DE PVC DE DIÁMETRO 160mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010011 | m | TUBO DE PVC DE DIÁMETRO 160 mm (material) | 1 | 6.4 | 6.40 |
| MT01030001 | m3 | ARENA SILÍCEA DE 0 A 5 mm | 0.17 | 19.77 | 3.36 |
| Q040201A01 | h | Retrocargadoras sobre ruedas. De 60 kW de potencia | 0.02 | 40.8 | 0.82 |
|  |  | Total |  |  | 13.24 |

Claves: medio, colocación, relleno, areno, PVC, tubo, diámetro, auxiliar

**417.0040** m TUBO DE PVC DE DIÁMETRO 250 mm
Precio: 16.65
TUBO DE PVC DE DIÁMETRO 250mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010015 | m | TUBO DE PVC DE DIÁMETRO 250 mm (material; 26/01/2010) | 1 | 8.43 | 8.43 |
| MT01030001 | m3 | ARENA SILÍCEA DE 0 A 5 mm | 0.24 | 19.77 | 4.74 |
| Q040201A01 | h | Retrocargadoras sobre ruedas. De 60 kW de potencia | 0.02 | 40.8 | 0.82 |
|  |  | Total |  |  | 16.65 |

Claves: auxiliar, areno, tubo, PVC, relleno, colocación, diámetro, medio

**417.0050** m TUBO DE PVC DE DIÁMETRO 315 mm
Precio: 21.22
TUBO DE PVC DE DIÁMETRO 315mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010021 | m | TUBO DE PVC DE DIÁMETRO 315 mm (material; 26/01/2010) | 1 | 12.4 | 12.40 |
| MT01030001 | m3 | ARENA SILÍCEA DE 0 A 5 mm | 0.27 | 19.77 | 5.34 |
| Q040201A01 | h | Retrocargadoras sobre ruedas. De 60 kW de potencia | 0.02 | 40.8 | 0.82 |
|  |  | Total |  |  | 21.22 |

Claves: colocación, medio, tubo, diámetro, auxiliar, PVC, areno, relleno

**417.0060** m TUBO DE PVC DE DIÁMETRO 400 mm
Precio: 25.73
TUBO DE PVC DE DIÁMETRO 400mm SOBRE CAMA DE ARENA DE 10 cm DE ESPESOR , RELLENO CON ARENA HASTA 25 cm POR ENCIMA DEL TUBO CON P.P. DE MEDIOS AUXILIARES COLOCADO.HASTA 25 CM POR ENCIMA DEL TUBO CON P.P. DE MEDIOS AUXILIARES COLOCADO . SIN INCLUIR EXCAVACIÓN.

| Código | Ud | Descripción | Rendimiento | Precio | Importe |
|---|---|---|---|---|---|
| MO00000002 | h | Capataz | 0.02 | 21.32 | 0.43 |
| MO00000003 | h | Oficial 1ª | 0.04 | 20.87 | 0.83 |
| MO00000006 | h | Peón especialista | 0.07 | 19.97 | 1.40 |
| MT10010025 | m | TUBO DE PVC DE DIÁMETRO 400 mm (material; 26/01/2010) | 1 | 15.33 | 15.33 |
| MT01030001 | m3 | ARENA SILÍCEA DE 0 A 5 mm | 0.35 | 19.77 | 6.92 |
| Q040201A01 | h | Retrocargadoras sobre ruedas. De 60 kW de potencia | 0.02 | 40.8 | 0.82 |
|  |  | Total |  |  | 25.73 |

Claves: areno, colocación, tubo, medio, auxiliar, diámetro, PVC, relleno

**424.0010** m TUBO DE PVC RANURADO DE DIÁMETRO 110 mm
Precio: 10.49
TUBO DE PVC DE DIÁMETRO 110 RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.02 | 21.32 | 0.43 |
| MO00000003 | h | Oficial 1ª | 0.04 | 20.87 | 0.83 |
| MO00000006 | h | Peón especialista | 0.07 | 19.97 | 1.40 |
| MT10010046 | m | TUBO RANURADO DE PVC Ø 110 mm (material; 27/09/2007) | 1 | 3.12 | 3.12 |
| MT01030020 | m3 | GRAVA SILÍCEA DE 20 A 40 mm (material) | 0.13 | 11 | 1.43 |
| MT05050001 | m2 | SUMINISTRO DE GEOTEXTIL NO TEJIDO TIPO 1 (material; 17/02/2010) | 2.05 | 1.2 | 2.46 |
| Q040201A01 | h | Retrocargadoras sobre ruedas. De 60 kW de potencia | 0.02 | 40.8 | 0.82 |
|  |  | Total |  |  | 10.49 |

Claves: medio, doble, solapa, geotextil, revestir, PVC, grava, diámetro, relleno, auxiliar, tubo, filtro, ranura, areno, cierre, colocación

**424.0020** m TUBO DE PVC RANURADO DE DIÁMETRO 160 mm
Precio: 14.02
TUBO DE PVC DE DIÁMETRO 160 RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.02 | 21.32 | 0.43 |
| MO00000003 | h | Oficial 1ª | 0.04 | 20.87 | 0.83 |
| MO00000006 | h | Peón especialista | 0.07 | 19.97 | 1.40 |
| MT10010051 | m | TUBO RANURADO DE PVC Ø 160 mm (material; 02/12/2004) | 1 | 5.87 | 5.87 |
| MT01030020 | m3 | GRAVA SILÍCEA DE 20 A 40 mm | 0.17 | 11 | 1.87 |
| MT05050001 | m2 | SUMINISTRO DE GEOTEXTIL NO TEJIDO TIPO 1 | 2.33 | 1.2 | 2.80 |
| Q040201A01 | h | Retrocargadoras sobre ruedas. De 60 kW de potencia | 0.02 | 40.8 | 0.82 |
|  |  | Total |  |  | 14.02 |

Claves: areno, ranura, relleno, PVC, geotextil, grava, revestir, filtro, tubo, auxiliar, diámetro, cierre, doble, solapa, colocación, medio

**424.0030** m TUBO DE PVC RANURADO DE DIÁMETRO 250 mm
Precio: 21.42
TUBO DE PVC DE DIÁMETRO 250 mm RANURADO SOBRE CAMA DE ARENA DE 10 cm DE ESPESOR, REVESTIDA CON GEOTEXTIL Y RELLENA CON GRAVA FILTRANTE HASTA 25 cm POR ENCIMA DEL TUBO Y CIERRE DE DOBLE SOLAPA DEL PAQUETE FILTRANTE REALIZADO CON EL PROPIO GEOTEXTIL CON P.P. DE MEDIOS AUXILIARES COLOCADO.

| Código | Ud | Descripción | Rendimiento | Precio | Importe |
|---|---|---|---|---|---|
| MO00000002 | h | Capataz | 0.02 | 21.32 | 0.43 |
| MO00000003 | h | Oficial 1ª | 0.04 | 20.87 | 0.83 |
| MO00000006 | h | Peón especialista | 0.07 | 19.97 | 1.40 |
| MT10010055 | m | TUBO RANURADO DE PVC Ø 250 mm (material; 26/02/2009) | 1 | 11.82 | 11.82 |
| MT01030020 | m3 | GRAVA SILÍCEA DE 20 A 40 mm | 0.24 | 11 | 2.64 |
| MT05050001 | m2 | SUMINISTRO DE GEOTEXTIL NO TEJIDO TIPO 1 | 2.9 | 1.2 | 3.48 |
| Q040201A01 | h | Retrocargadoras sobre ruedas. De 60 kW de potencia | 0.02 | 40.8 | 0.82 |
|  |  | Total |  |  | 21.42 |

Claves: auxiliar, tubo, diámetro, cierre, colocación, filtro, relleno, revestir, solapa, PVC, areno, ranura, medio, doble, grava, geotextil

**424.0040** m TUBO DE PVC RANURADO DE DIÁMETRO 315 mm
Precio: 25.19
TUBO DE PVC DE DIÁMETRO 315mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.02 | 21.32 | 0.43 |
| MO00000003 | h | Oficial 1ª | 0.04 | 20.87 | 0.83 |
| MO00000006 | h | Peón especialista | 0.07 | 19.97 | 1.40 |
| MT10010061 | m | TUBO RANURADO DE PVC Ø 315 mm (material; 08/04/2010) | 1 | 14.61 | 14.61 |
| MT01030020 | m3 | GRAVA SILÍCEA DE 20 A 40 mm | 0.3 | 11 | 3.30 |
| MT05050001 | m2 | SUMINISTRO DE GEOTEXTIL NO TEJIDO TIPO 1 | 3.17 | 1.2 | 3.80 |
| Q040201A01 | h | Retrocargadoras sobre ruedas. De 60 kW de potencia | 0.02 | 40.8 | 0.82 |
|  |  | Total |  |  | 25.19 |

Claves: diámetro, relleno, doble, filtro, medio, tubo, colocación, auxiliar, grava, revestir, geotextil, cierre, PVC, areno, ranura, solapa

**424.0050** m TUBO DE PVC RANURADO DE DIÁMETRO 400 mm
Precio: 30.33
TUBO DE PVC DE DIÁMETRO 400mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.02 | 21.32 | 0.43 |
| MO00000003 | h | Oficial 1ª | 0.04 | 20.87 | 0.83 |
| MO00000006 | h | Peón especialista | 0.07 | 19.97 | 1.40 |
| MT10010065 | m | TUBO RANURADO DE PVC Ø 400 mm (material) | 1 | 18.51 | 18.51 |
| MT01030020 | m3 | GRAVA SILÍCEA DE 20 A 40 mm | 0.35 | 11 | 3.85 |
| MT05050001 | m2 | SUMINISTRO DE GEOTEXTIL NO TEJIDO TIPO 1 | 3.74 | 1.2 | 4.49 |
| Q040201A01 | h | Retrocargadoras sobre ruedas. De 60 kW de potencia | 0.02 | 40.8 | 0.82 |
|  |  | Total |  |  | 30.33 |

Claves: tubo, medio, solapa, auxiliar, colocación, revestir, areno, relleno, cierre, ranura, filtro, geotextil, grava, diámetro, PVC, doble

**424.0060** m TUBO DE PVC RANURADO DE DIÁMETRO 600 mm
Precio: 42.44
TUBO DE PVC DE DIÁMETRO 600mm RANURADO SOBRE CAMA DE ARENA DE 10cm DE ESPESOR REVESTIDO CON GEOTEXTIL Y RELLENO CON GRAVA FILTRANTE HASTA 25cm POR ENCIMA DEL TUBO Y CIERRE DE DOBLE SOLAPA DEL PAQUETE FILTRANTE REALIZADO CON EL PROPIO GEOTEXTIL CON P.P. DE MEDIOS AUXILIARES COLOCADO. EXCLUIDO EXCAVACIÓN EN ZANJA.

| Código | Ud | Descripción | Rendimiento | Precio | Importe |
|---|---|---|---|---|---|
| MO00000002 | h | Capataz | 0.02 | 21.32 | 0.43 |
| MO00000003 | h | Oficial 1ª | 0.04 | 20.87 | 0.83 |
| MO00000006 | h | Peón especialista | 0.07 | 19.97 | 1.40 |
| MT10010070 | m | TUBO RANURADO DE PVC Ø 600 mm (material; 30/06/2009) | 1 | 27.42 | 27.42 |
| MT01030020 | m3 | GRAVA SILÍCEA DE 20 A 40 mm | 0.52 | 11 | 5.72 |
| MT05050001 | m2 | SUMINISTRO DE GEOTEXTIL NO TEJIDO TIPO 1 | 4.85 | 1.2 | 5.82 |
| Q040201A01 | h | Retrocargadoras sobre ruedas. De 60 kW de potencia | 0.02 | 40.8 | 0.82 |
|  |  | Total |  |  | 42.44 |

Claves: revestir, tubo, solapa, auxiliar, medio, doble, grava, colocación, areno, relleno, diámetro, ranura, filtro, PVC, geotextil, cierre

### 02.04 ARQUETAS, BAJANTES Y EMBOCADURAS DE HORMIGÓN PARA OBRAS DE DRENAJE

**430.0010** m BAJANTE PREFABRICADA DE HORMIGÓN DE 0,30 m DE ANCHO INTERIOR
Precio: 21.47
BAJANTE PREFABRICADA DE HORMIGÓN DE 0,30 m DE ANCHO INTERIOR i/SUMINISTRO,TRANSPORTE, EXCAVACIÓN , PREPARACIÓN DE LA SUPERFICIE DE ASIENTO REJUNTADO CON HORMIGÓN O MORTERO Y P.P. DE EMBOCADURAS Y REMATES

| Código | Ud | Descripción | Rendimiento | Precio | Importe |
|---|---|---|---|---|---|
| MO00000002 | h | Capataz | 0.02 | 21.32 | 0.43 |
| MO00000003 | h | Oficial 1ª | 0.04 | 20.87 | 0.83 |
| MO00000006 | h | Peón especialista | 0.05 | 19.97 | 1.00 |
| MT01060015 | m3 | HORMIGÓN EN MASA HM-20 DE CONSISTENCIA PLÁSTICA Y TAMAÑO MÁXIMO DEL ÁRIDO 20 mm | 0.04 | 60.14 | 2.41 |
| MT01070010 | m3 | MORTERO M-80 (material) | 0.003 | 69.95 | 0.21 |
| MT10010215 | m | BAJANTE PREFABRICADA DE 0,30 m DE ANCHO (material; 09/03/2010) | 1 | 14.61 | 14.61 |
| Q040201A01 | h | Retrocargadoras sobre ruedas. De 60 kW de potencia | 0.02 | 40.8 | 0.82 |
| Q060201A01 | h | Camión. Con caja fija y grúa auxiliar. Para 16 t | 0.02 | 58.08 | 1.16 |
|  |  | Total |  |  | 21.47 |

Claves: superficie, preparación, asiento, junta, mortero, bajante, EXCAVACIÓN, prefabricado, interior, transporte, hormigón, suministro, remate

**430.0020** m BAJANTE PREFABRICADA DE HORMIGÓN DE 0,40 m DE ANCHO INTERIOR
Precio: 31.12
BAJANTE PREFABRICADA DE HORMIGÓN DE 0,40 m DE ANCHO INTERIOR i/SUMINISTRO,TRANSPORTE, EXCAVACIÓN , PREPARACIÓN DE LA SUPERFICIE DE ASIENTO REJUNTADO CON HORMIGÓN O MORTERO Y P.P. DE EMBOCADURAS Y REMATES

| Código | Ud | Descripción | Rendimiento | Precio | Importe |
|---|---|---|---|---|---|
| MO00000002 | h | Capataz | 0.02 | 21.32 | 0.43 |
| MO00000003 | h | Oficial 1ª | 0.04 | 20.87 | 0.83 |
| MO00000006 | h | Peón especialista | 0.05 | 19.97 | 1.00 |
| MT01060015 | m3 | HORMIGÓN EN MASA HM-20 DE CONSISTENCIA PLÁSTICA Y TAMAÑO MÁXIMO DEL ÁRIDO 20 mm | 0.05 | 60.14 | 3.01 |
| MT01070010 | m3 | MORTERO M-80 | 0.003 | 69.95 | 0.21 |
| MT10010220 | m | BAJANTE PREFABRICADA DE 0,40 m DE ANCHO (material; 17/03/2009) | 1 | 23.66 | 23.66 |
| Q040201A01 | h | Retrocargadoras sobre ruedas. De 60 kW de potencia | 0.02 | 40.8 | 0.82 |
| Q060201A01 | h | Camión. Con caja fija y grúa auxiliar. Para 16 t | 0.02 | 58.08 | 1.16 |
|  |  | Total |  |  | 31.12 |

Claves: junta, preparación, EXCAVACIÓN, prefabricado, asiento, remate, superficie, transporte, interior, suministro, bajante, hormigón, mortero

**430.0030** m BAJANTE PREFABRICADA DE HORMIGÓN DE 0,50 m DE ANCHO INTERIOR
Precio: 32.21
BAJANTE PREFABRICADA DE HORMIGÓN DE 0,50 m DE ANCHO INTERIOR i/SUMINISTRO,TRANSPORTE, EXCAVACIÓN , PREPARACIÓN DE LA SUPERFICIE DE ASIENTO REJUNTADO CON HORMIGÓN O MORTERO Y P.P. DE EMBOCADURAS Y REMATES

| Código | Ud | Descripción | Rendimiento | Precio | Importe |
|---|---|---|---|---|---|
| MO00000002 | h | Capataz | 0.02 | 21.32 | 0.43 |
| MO00000003 | h | Oficial 1ª | 0.04 | 20.87 | 0.83 |
| MO00000006 | h | Peón especialista | 0.05 | 19.97 | 1.00 |
| MT01060015 | m3 | HORMIGÓN EN MASA HM-20 DE CONSISTENCIA PLÁSTICA Y TAMAÑO MÁXIMO DEL ÁRIDO 20 mm | 0.06 | 60.14 | 3.61 |
| MT01070010 | m3 | MORTERO M-80 | 0.003 | 69.95 | 0.21 |
| MT10010225 | m | BAJANTE PREFABRICADA DE 0,50 m DE ANCHO (material; 31/03/2009) | 1 | 24.15 | 24.15 |
| Q040201A01 | h | Retrocargadoras sobre ruedas. De 60 kW de potencia | 0.02 | 40.8 | 0.82 |
| Q060201A01 | h | Camión. Con caja fija y grúa auxiliar. Para 16 t | 0.02 | 58.08 | 1.16 |
|  |  | Total |  |  | 32.21 |

Claves: EXCAVACIÓN, asiento, hormigón, prefabricado, interior, suministro, transporte, preparación, junta, mortero, remate, bajante, superficie

**430.0040** m BAJANTE PREFABRICADA DE HORMIGÓN DE 0,60 m DE ANCHO INTERIOR
Precio: 35.3
BAJANTE PREFABRICADA DE HORMIGÓN DE 0,60 m DE ANCHO INTERIOR i/SUMINISTRO,TRANSPORTE, EXCAVACIÓN , PREPARACIÓN DE LA SUPERFICIE DE ASIENTO REJUNTADO CON HORMIGÓN O MORTERO Y P.P. DE EMBOCADURAS Y REMATES

| Código | Ud | Descripción | Rendimiento | Precio | Importe |
|---|---|---|---|---|---|
| MO00000002 | h | Capataz | 0.02 | 21.32 | 0.43 |
| MO00000003 | h | Oficial 1ª | 0.04 | 20.87 | 0.83 |
| MO00000006 | h | Peón especialista | 0.05 | 19.97 | 1.00 |
| MT01060015 | m3 | HORMIGÓN EN MASA HM-20 DE CONSISTENCIA PLÁSTICA Y TAMAÑO MÁXIMO DEL ÁRIDO 20 mm | 0.07 | 60.14 | 4.21 |
| MT01070010 | m3 | MORTERO M-80 | 0.003 | 69.95 | 0.21 |
| MT10010230 | m | BAJANTE PREFABRICADA DE 0,60 m DE ANCHO (material) | 1 | 26.64 | 26.64 |
| Q040201A01 | h | Retrocargadoras sobre ruedas. De 60 kW de potencia | 0.02 | 40.8 | 0.82 |
| Q060201A01 | h | Camión. Con caja fija y grúa auxiliar. Para 16 t | 0.02 | 58.08 | 1.16 |
|  |  | Total |  |  | 35.3 |

Claves: junta, prefabricado, EXCAVACIÓN, interior, remate, hormigón, transporte, mortero, preparación, suministro, asiento, superficie, bajante

**430.0050** m BAJANTE PREFABRICADA DE HORMIGÓN DE 0,70 m DE ANCHO INTERIOR
Precio: 39.05
BAJANTE PREFABRICADA DE HORMIGÓN DE 0,70 m DE ANCHO INTERIOR i/SUMINISTRO,TRANSPORTE, EXCAVACIÓN , PREPARACIÓN DE LA SUPERFICIE DE ASIENTO REJUNTADO CON HORMIGÓN O MORTERO Y P.P. DE EMBOCADURAS Y REMATES

| Código | Ud | Descripción | Rendimiento | Precio | Importe |
|---|---|---|---|---|---|
| MO00000002 | h | Capataz | 0.02 | 21.32 | 0.43 |
| MO00000003 | h | Oficial 1ª | 0.04 | 20.87 | 0.83 |
| MO00000006 | h | Peón especialista | 0.05 | 19.97 | 1.00 |
| MT01060015 | m3 | HORMIGÓN EN MASA HM-20 DE CONSISTENCIA PLÁSTICA Y TAMAÑO MÁXIMO DEL ÁRIDO 20 mm | 0.08 | 60.14 | 4.81 |
| MT01070010 | m3 | MORTERO M-80 | 0.01 | 69.95 | 0.70 |
| MT10010235 | m | BAJANTE PREFABRICADA DE 0,70 m DE ANCHO (material; 01/10/2009) | 1 | 29.3 | 29.30 |
| Q040201A01 | h | Retrocargadoras sobre ruedas. De 60 kW de potencia | 0.02 | 40.8 | 0.82 |
| Q060201A01 | h | Camión. Con caja fija y grúa auxiliar. Para 16 t | 0.02 | 58.08 | 1.16 |
|  |  | Total |  |  | 39.05 |

Claves: prefabricado, EXCAVACIÓN, remate, interior, junta, hormigón, suministro, asiento, mortero, bajante, superficie, transporte, preparación

**430.0060** m BAJANTE ESCALONADA DE 1,00 m ANCHO INTERIOR
Precio: 204.45
BAJANTE ESCALONADA DE HORMIGÓN EN MASA HM-20 EJECUTADA "IN SITU" DE 1,00 m ANCHO INTERIOR PARA TALUDES DE HASTA 2H/3V i/ENCOFRADO Y EXCAVACIÓN DEFINIDA EN PLANOS DE PROYECTO

| Código | Ud | Descripción | Rendimiento | Precio | Importe |
|---|---|---|---|---|---|
| MO00000002 | h | Capataz | 0.35 | 21.32 | 7.46 |
| MO00000003 | h | Oficial 1ª | 1.25 | 20.87 | 26.09 |
| MO00000006 | h | Peón especialista | 2.5 | 19.97 | 49.93 |
| MT01060015 | m3 | HORMIGÓN EN MASA HM-20 DE CONSISTENCIA PLÁSTICA Y TAMAÑO MÁXIMO DEL ÁRIDO 20 mm | 1.24 | 60.14 | 74.57 |
| MT01100320 | kg | CLAVOS DE ACERO | 0.69 | 1.27 | 0.88 |
| MT01120001 | m | AMORTIZACIÓN DE TABLÓN DE MADERA DE PINO PARA 10 USOS (material) | 2 | 0.39 | 0.78 |
| MT01120005 | m2 | AMORTIZACIÓN DE TABLÓN DE MADERA DE PINO DE 22 mm PLANO PARA 10 USOS (material) | 0.86 | 1.25 | 1.08 |
| MT01120050 | l | DESENCOFRANTE | 0.21 | 1.75 | 0.37 |
| Q040201A01 | h | Retrocargadoras sobre ruedas. De 60 kW de potencia | 0.36 | 40.8 | 14.69 |
| Q060203A01 | h | Camión. Con caja basculante 4x4. De 221 kW de potencia | 0.36 | 78.93 | 28.41 |
| Q081100A01 | h | Vibradores de hormigones. De 36 mm de diámetro (maquinaria; 17/03/2014) | 0.11 | 0.38 | 0.04 |
| Q081101A10 | h | Convertidores y grupos electrógenos de alta frecuencia para vibradores de hormigón (4,9 kW de potencia) (maquinaria; 29/04/2014) | 0.11 | 1.36 | 0.15 |
|  |  | Total |  |  | 204.45 |

Claves: ejecución, masa, encofrar, interior, bajante, escalón, plano, hormigón, EXCAVACIÓN, proyección

**430.0070** m BAJANTE ESCALONADA DE 1,80 m ANCHO INTERIOR
Precio: 346.92
BAJANTE ESCALONADA DE HORMIGÓN EN MASA HM-20 EJECUTADA "IN SITU" DE 1,80 m ANCHO INTERIOR PARA TALUDES DE HASTA 2H/3V i/ENCOFRADO Y EXCAVACIÓN DEFINIDA EN PLANOS DE PROYECTO

| Código | Ud | Descripción | Rendimiento | Precio | Importe |
|---|---|---|---|---|---|
| MO00000002 | h | Capataz | 1 | 21.32 | 21.32 |
| MO00000003 | h | Oficial 1ª | 2 | 20.87 | 41.74 |
| MO00000006 | h | Peón especialista | 3 | 19.97 | 59.91 |
| MT01060015 | m3 | HORMIGÓN EN MASA HM-20 DE CONSISTENCIA PLÁSTICA Y TAMAÑO MÁXIMO DEL ÁRIDO 20 mm | 2.45 | 60.14 | 147.34 |
| MT01100320 | kg | CLAVOS DE ACERO | 1.26 | 1.27 | 1.60 |
| MT01120001 | m | AMORTIZACIÓN DE TABLÓN DE MADERA DE PINO PARA 10 USOS | 2.5 | 0.39 | 0.98 |
| MT01120005 | m2 | AMORTIZACIÓN DE TABLÓN DE MADERA DE PINO DE 22 mm PLANO PARA 10 USOS | 1.15 | 1.25 | 1.44 |
| MT01120050 | l | DESENCOFRANTE | 0.26 | 1.75 | 0.46 |
| Q040201A01 | h | Retrocargadoras sobre ruedas. De 60 kW de potencia | 0.6 | 40.8 | 24.48 |
| Q060203A01 | h | Camión. Con caja basculante 4x4. De 221 kW de potencia | 0.6 | 78.93 | 47.36 |
| Q081100A01 | h | Vibradores de hormigones. De 36 mm de diámetro | 0.17 | 0.38 | 0.06 |
| Q081101A10 | h | Convertidores y grupos electrógenos de alta frecuencia para vibradores de hormigón (4,9 kW de potencia) | 0.17 | 1.36 | 0.23 |
|  |  | Total |  |  | 346.92 |

Claves: EXCAVACIÓN, bajante, encofrar, plano, proyección, interior, escalón, hormigón, masa, ejecución

**430.0080** ud TAPA DE HORMIGÓN PREFABRICADO PARA ARQUETA, I/SUMINISTRO, TRANSPORTE Y COLOCACIÓN. (17/04/2012)
Precio: 19.29

| Código | Ud | Descripción | Rendimiento | Precio | Importe |
|---|---|---|---|---|---|
| MO00000002 | h | Capataz | 0.002 | 21.32 | 0.04 |
| MO00000003 | h | Oficial 1ª | 0.01 | 20.87 | 0.21 |
| MO00000007 | h | Peón ordinario | 0.02 | 19.6 | 0.39 |
| Q060201A01 | h | Camión. Con caja fija y grúa auxiliar. Para 16 t | 0.1 | 58.08 | 5.81 |
| MT10030010 | m2 | TAPA DE HORMIGÓN ARMADO PARA ARQUETA (material; 16/06/2021) | 1.05 | 12.23 | 12.84 |
|  |  | Total |  |  | 19.29 |

**430.0090** ud TAPA DE ACERO, TIPO REJILLA PARA ARQUETA, I/SUMINISTRO, TRANSPORTE Y COLOCACIÓN. (17/04/2012)
Precio: 55.58

| Código | Ud | Descripción | Rendimiento | Precio | Importe |
|---|---|---|---|---|---|
| MO00000002 | h | Capataz | 0.004 | 21.32 | 0.09 |
| MO00000003 | h | Oficial 1ª | 0.02 | 20.87 | 0.42 |
| MO00000007 | h | Peón ordinario | 0.04 | 19.6 | 0.78 |
| MT10030015 | m2 | REJILLA ACERO SISTEMA TRAMEX, INCLUSO ANCLAJES (material; 29/06/2021) | 1.05 | 51.7 | 54.29 |
|  |  | Total |  |  | 55.58 |

**430.0100** ud MARCO CIRCULAR DE FUNDICIÓN DÚCTIL PARA POZO DE REGISTRO Y TAPA ABATIBLE, PASO LIBRE DE 600 MM DE DIÁMETRO Y CLASE D400 SEGÚN NO (17/04/2012)
Precio: 101.95
MARCO CIRCULAR DE FUNDICIÓN DÚCTIL PARA POZO DE REGISTRO Y TAPA ABATIBLE, PASO LIBRE DE 600 MM DE DIÁMETRO Y CLASE D400 SEGÚN NORMA UNE-EN 124, COLOCADO CON MORTERO

| Código | Ud | Descripción | Rendimiento | Precio | Importe |
|---|---|---|---|---|---|
| MO00000002 | h | Capataz | 0.05 | 21.32 | 1.07 |
| MO00000003 | h | Oficial 1ª | 0.25 | 20.87 | 5.22 |
| MO00000007 | h | Peón ordinario | 0.5 | 19.6 | 9.80 |
| MT10030020 | ud | MARCO CIRCULAR DE FUNDICIÓN DÚCTIL PARA POZO DE REGISTRO Y TAPA ABATIBLE, PASO LIBRE DE 600 MM DE DIÁMETRO Y CLASE D400 SEGÚN NORMA UNE-EN 124, COLOCADO CON MORTERO (material; 29/06/2021) | 1 | 85.86 | 85.86 |
|  |  | Total |  |  | 101.95 |

### 02.05 ENCACHADO DE PIEDRA

**660.0010** m2 ENCACHADO DE PIEDRA
Precio: 23.59
ENCACHADO DE PIEDRA EJECUTADO MEDIANTE PIEDRA DE CANTERA PARA ENCACHADO , HORMIGÓN EN MASA HM-20 Y MORTERO DE CEMENTO PORTLAND MCP-5 DE DOSIFICACIÓN 1:4 SIN INCLUIR ARMADURAS

| Código | Ud | Descripción | Rendimiento | Precio | Importe |
|---|---|---|---|---|---|
| MO00000002 | h | Capataz | 0.04 | 21.32 | 0.85 |
| MO00000003 | h | Oficial 1ª | 0.08 | 20.87 | 1.67 |
| MO00000007 | h | Peón ordinario | 0.2 | 19.6 | 3.92 |
| MT01030030 | m3 | PIEDRA DE CANTERA PARA ENCACHADO (material) | 0.3 | 16.1 | 4.83 |
| MT01060015 | m3 | HORMIGÓN EN MASA HM-20 DE CONSISTENCIA PLÁSTICA Y TAMAÑO MÁXIMO DEL ÁRIDO 20 mm | 0.05 | 60.14 | 3.01 |
| MT01070005 | m3 | MORTERO DE CEMENTO PORTLAND, MCP-5, DE DOSIFICACIÓN 1:4 (material) | 0.03 | 77.67 | 2.33 |
| Q060201A01 | h | Camión. Con caja fija y grúa auxiliar. Para 16 t | 0.12 | 58.08 | 6.97 |
| MT01010001 | m3 | Agua | 0.01 | 0.58 | 0.01 |
|  |  | Total |  |  | 23.59 |

Claves: dosificación, mortero, ejecución, piedra, masa, cantera, hormigón, cemento, encachado

### 02.06 PATE DE ACERO

**418.0010** ud PATE DE ACERO REVESTIDO CON POLIPROPILENO
Precio: 6.61

| Código | Ud | Descripción | Rendimiento | Precio | Importe |
|---|---|---|---|---|---|
| MO00000007 | h | Peón ordinario | 0.1 | 19.6 | 1.96 |
| MT10030001 | ud | PELDAÑO DE POLIPROPILENO ARMADO DE 300 X 300 X 300 mm (material; 29/06/2021) | 1 | 4.57 | 4.57 |
| MT01070010 | m3 | MORTERO M-80 | 0.001 | 69.95 | 0.07 |
| MT01010001 | m3 | Agua | 0.012 | 0.58 | 0.01 |
|  |  | Total |  |  | 6.61 |

Claves: acero, revestir, polipropileno

### 02.07 VARIOS DRENAJE

**413.0010** m CAZ DE HORMIGÓN PREFABRICADO
Precio: 45.2
CAZ DE HORMIGÓN PREFABRICADO DE HASTA DIÁMETRO DE 300 mm i/ SUMINISTRO DEL CAZ Y TRANSPORTE A LUGAR DE EMPLEO, EXCAVACIÓN , AGOTAMIENTO, Y ENTIBACIÓN SI FUESE NECESARIO, CARGA Y TRANSPORTE DE PRODUCTOS SOBRANTES A VERTEDERO, NIVELACIÓN Y PREPARACIÓN DE LECHO DE ASIENTO Y PERFILADO.

| Código | Ud | Descripción | Rendimiento | Precio | Importe |
|---|---|---|---|---|---|
| MO00000002 | h | Capataz | 0.18 | 21.32 | 3.84 |
| MO00000003 | h | Oficial 1ª | 0.09 | 20.87 | 1.88 |
| MO00000007 | h | Peón ordinario | 0.18 | 19.6 | 3.53 |
| MT10020005 | m | CAZ PREFABRICADO (material; 29/09/2011) | 1 | 30 | 30.00 |
| MT01010001 | m3 | Agua | 0.01 | 0.58 | 0.01 |
| MT01070005 | m3 | MORTERO DE CEMENTO PORTLAND, MCP-5, DE DOSIFICACIÓN 1:4 | 0.001 | 77.67 | 0.08 |
| MT01060015 | m3 | HORMIGÓN EN MASA HM-20 DE CONSISTENCIA PLÁSTICA Y TAMAÑO MÁXIMO DEL ÁRIDO 20 mm | 0.07 | 60.14 | 4.21 |
| MT01120045 | m3 | MADERA PARA ENCOFRAR (material) | 0.001 | 211.52 | 0.21 |
| MT01120040 | kg | MATERIALES AUXILIARES PARA ENCOFRAR (material) | 0.02 | 1.25 | 0.03 |
| MT01120050 | l | DESENCOFRANTE | 0.01 | 1.75 | 0.02 |
| Q020001A10 | h | Bomba sumergible. Para aguas sucias, motor eléctrico. De 2,5 kW de potencia | 0.03 | 1.05 | 0.03 |
| Q050000A05 | h | Compactadores de conducción manual. Bandejas vibrantes. De 400 kg de masa (maquinaria; 17/04/2012) | 0.03 | 4.75 | 0.14 |
| Q040201A01 | h | Retrocargadoras sobre ruedas. De 60 kW de potencia | 0.03 | 40.8 | 1.22 |
|  |  | Total |  |  | 45.2 |

**413.0020** m DREN CALIFORNIANO FORMADO POR TUBO DE PVC DE DIÁMETRO 65 mm RANURADO PARA DRENAJE EN TALUD DE DESMONTE i/SUMINISTRO TRANSPORTE A
Precio: 10.03
DREN CALIFORNIANO FORMADO POR TUBO DE PVC DE DIÁMETRO 65 mm RANURADO PARA DRENAJE EN TALUD DE DESMONTE i/SUMINISTRO TRANSPORTE A OBRA PERFORACIÓN Y TODOS LOS MATERIALES Y MEDIOS NECESARIOS PARA LA COMPLETA EJECUCIÓN DE LA UNIDAD

| Código | Ud | Descripción | Rendimiento | Precio | Importe |
|---|---|---|---|---|---|
| MO00000002 | h | Capataz | 0.01 | 21.32 | 0.21 |
| MO00000003 | h | Oficial 1ª | 0.07 | 20.87 | 1.46 |
| MO00000007 | h | Peón ordinario | 0.14 | 19.6 | 2.74 |
| MT05050015 | m2 | SUMINISTRO DE GEOTEXTIL NO TEJIDO TIPO 4 (material; 17/02/2010) | 0.2 | 1.18 | 0.24 |
| MT10010035 | m | TUBO RANURADO DE PVC Ø 65 mm (material) | 1 | 1.59 | 1.59 |
| Q060201A01 | h | Camión. Con caja fija y grúa auxiliar. Para 16 t | 0.04 | 58.08 | 2.32 |
| Q030002E01 | h | Máquinas para perforación, sondeos, hinca y pantalla, de neumáticos con martillo en fondo. De 51 a 76 mm de diámetro de perforac (maquinaria; 23/06/2014) | 0.04 | 36.72 | 1.47 |
|  |  | Total |  |  | 10.03 |

Claves: diámetro, equipamiento, perforación, material, drenaje

**413.0030** m DREN CALIFORNIANO FORMADO POR TUBO DE PVC DE DIÁMETRO 75 mm RANURADO PARA DRENAJE EN TALUD DE DESMONTE i/SUMINISTRO TRANSPORTE A
Precio: 10.91
DREN CALIFORNIANO FORMADO POR TUBO DE PVC DE DIÁMETRO 75 mm RANURADO PARA DRENAJE EN TALUD DE DESMONTE i/SUMINISTRO TRANSPORTE A OBRA PERFORACIÓN Y TODOS LOS MATERIALES Y MEDIOS NECESARIOS PARA LA COMPLETA EJECUCIÓN DE LA UNIDAD

| Código | Ud | Descripción | Rendimiento | Precio | Importe |
|---|---|---|---|---|---|
| MO00000002 | h | Capataz | 0.01 | 21.32 | 0.21 |
| MO00000003 | h | Oficial 1ª | 0.07 | 20.87 | 1.46 |
| MO00000007 | h | Peón ordinario | 0.14 | 19.6 | 2.74 |
| MT05050015 | m2 | SUMINISTRO DE GEOTEXTIL NO TEJIDO TIPO 4 | 0.24 | 1.18 | 0.28 |
| MT10010040 | m | TUBO RANURADO DE PVC Ø 75 mm (material) | 1 | 2.43 | 2.43 |
| Q060201A01 | h | Camión. Con caja fija y grúa auxiliar. Para 16 t | 0.04 | 58.08 | 2.32 |
| Q030002E01 | h | Máquinas para perforación, sondeos, hinca y pantalla, de neumáticos con martillo en fondo. De 51 a 76 mm de diámetro de perforac | 0.04 | 36.72 | 1.47 |
|  |  | Total |  |  | 10.91 |

Claves: drenaje, diámetro, perforación, equipamiento, material

**332.1000** m3 RELLENO EN ZANJA PARA DRENAJE CON MATERIAL GRANULAR DEL TIPO GRAVA SILÍCEA DE 20 A 40 mm DE GRANULOMETRÍA Y FIELTRO DE POLIPROPI
Precio: 20.76
RELLENO EN ZANJA PARA DRENAJE CON MATERIAL GRANULAR DEL TIPO GRAVA SILÍCEA DE 20 A 40 mm DE GRANULOMETRÍA Y FIELTRO DE POLIPROPILENO CON UN PESO MÍNIMO DE 80g/m2 PARA TODAS LAS PERMEABILIDADES

| Código | Ud | Descripción | Rendimiento | Precio | Importe |
|---|---|---|---|---|---|
| MO00000002 | h | Capataz | 0.01 | 21.32 | 0.21 |
| MO00000006 | h | Peón especialista | 0.24 | 19.97 | 4.79 |
| MT01030020 | m3 | GRAVA SILÍCEA DE 20 A 40 mm | 1 | 11 | 11.00 |
| Q040201A01 | h | Retrocargadoras sobre ruedas. De 60 kW de potencia | 0.06 | 40.8 | 2.45 |
| MT03050040 | kg | MACROFIBRA ESTRUCTURAL DE POLIPROPILENO DE 50 mm DE LONGITUD DESARROLLADA Y 0,70 mm (material; 14/01/2011) | 0.62 | 3.72 | 2.31 |
|  |  | Total |  |  | 20.76 |

Claves: peso, permeabilidad, relleno, polipropileno, fieltro, drenaje, material, granular, granulometría, zanja, grava

## 03 ESTRUCTURAS

### 03.01 VIGAS, MARCOS Y MUROS PREFABRICADOS

#### 03.01.01 MUROS DE SUELO REFORZADO

**630.0010** m2 MURO DE ESCAMAS PREFABRICADAS DE HORMIGÓN DE MENOS DE 6 m DE ALTURA
Precio: 147.42
MURO DE ESCAMAS PREFABRICADAS DE HORMIGÓN Y ARMADURAS DE ACERO GALVANIZADO O SINTÉTICAS H<=6 m i/ HORMIGÓN DE REGLAJE, JUNTAS, FLEJES, P.P. DE RELLENO DE SUELO REFORZADO Y CIMENTACIÓN.

| Código | Ud | Descripción | Rendimiento | Precio | Importe |
|---|---|---|---|---|---|
| MO00000002 | h | Capataz | 0.087 | 21.32 | 1.85 |
| MO00000003 | h | Oficial 1ª | 0.2 | 20.87 | 4.17 |
| MO00000007 | h | Peón ordinario | 0.431 | 19.6 | 8.45 |
| MT02040020 | m2 | MURO DE ESCAMAS PREFABRICADO DE MENOS DE 6 m DE ALTO i/JUNTAS Y FLEJES (material; 17/07/2009) | 1 | 71.32 | 71.32 |
| MT01060015 | m3 | HORMIGÓN EN MASA HM-20 DE CONSISTENCIA PLÁSTICA Y TAMAÑO MÁXIMO DEL ÁRIDO 20 mm | 0.015 | 60.14 | 0.90 |
| Q140000A05 | h | Grúa autopropulsada (sin accesorios). Grúas todoterreno (desplazamiento lento). Para carga máxima de 30 t | 0.165 | 95.03 | 15.68 |
| AUX332.0100 | m3 | Relleno localizado en trasdós de muro de escamas prefabricadas (17/04/2012) | 4.5 | 10.01 | 45.05 |
|  |  | Total |  |  | 147.42 |

**630.0020** m2 MURO DE ESCAMAS PREFABRICADAS DE HORMIGÓN DE 6 m A 12 m DE ALTURA
Precio: 181.71
MURO DE ESCAMAS PREFABRICADAS DE HORMIGÓN Y ARMADURAS DE ACERO GALVANIZADO O SINTÉTICAS 6 m < H <= 12 m i/ HORMIGÓN DE REGLAJE, JUNTAS, FLEJES, P.P. DE RELLENO DE SUELO REFORZADO Y CIMENTACIÓN.

| Código | Ud | Descripción | Rendimiento | Precio | Importe |
|---|---|---|---|---|---|
| MO00000002 | h | Capataz | 0.097 | 21.32 | 2.07 |
| MO00000003 | h | Oficial 1ª | 0.224 | 20.87 | 4.67 |
| MO00000007 | h | Peón ordinario | 0.485 | 19.6 | 9.51 |
| MT02040025 | m2 | MURO DE ESCAMAS PREFABRICADO DE 6 m A 12 m DE ALTO i/JUNTAS Y FLEJES (material; 17/07/2009) | 1 | 90.84 | 90.84 |
| MT01060015 | m3 | HORMIGÓN EN MASA HM-20 DE CONSISTENCIA PLÁSTICA Y TAMAÑO MÁXIMO DEL ÁRIDO 20 mm | 0.015 | 60.14 | 0.90 |
| Q140000A10 | h | Grúa autopropulsada (sin accesorios). Grúas todoterreno (desplazamiento lento). Para carga máxima de 55 t (maquinaria; 17/03/2014) | 0.17 | 124.54 | 21.17 |
| AUX332.0100 | m3 | Relleno localizado en trasdós de muro de escamas prefabricadas | 5.25 | 10.01 | 52.55 |
|  |  | Total |  |  | 181.71 |

**630.0030** m2 MURO DE ESCAMAS PREFABRICADAS DE HORMIGÓN DE 12 m A 18 m DE ALTURA
Precio: 240.41
MURO DE ESCAMAS PREFABRICADAS DE HORMIGÓN Y ARMADURAS DE ACERO GALVANIZADO O SINTÉTICAS 12 m < H <= 18 m i/ HORMIGÓN DE REGLAJE, JUNTAS, FLEJES, P.P. DE RELLENO DE SUELO REFORZADO Y CIMENTACIÓN.

| Código | Ud | Descripción | Rendimiento | Precio | Importe |
|---|---|---|---|---|---|
| MO00000002 | h | Capataz | 0.111 | 21.32 | 2.37 |
| MO00000003 | h | Oficial 1ª | 0.252 | 20.87 | 5.26 |
| MO00000007 | h | Peón ordinario | 0.549 | 19.6 | 10.76 |
| MT02040030 | m2 | MURO DE ESCAMAS PREFABRICADO DE 12 m A 18 m DE ALTO i/ JUNTAS Y FLEJES (material; 17/07/2009) | 1 | 124.44 | 124.44 |
| MT01060015 | m3 | HORMIGÓN EN MASA HM-20 DE CONSISTENCIA PLÁSTICA Y TAMAÑO MÁXIMO DEL ÁRIDO 20 mm | 0.015 | 60.14 | 0.90 |
| Q140000A15 | h | Grúa autopropulsada (sin accesorios). Grúas todoterreno (desplazamiento lento). Para carga máxima de 80 t (maquinaria; 17/04/2012) | 0.195 | 162.09 | 31.61 |
| AUX332.0100 | m3 | Relleno localizado en trasdós de muro de escamas prefabricadas | 6.5 | 10.01 | 65.07 |
|  |  | Total |  |  | 240.41 |

**630.0040** m2 MURO DE ESCAMAS PREFABRICADAS DE HORMIGÓN DE 18 m A 24 m DE ALTURA
Precio: 323.61
MURO DE ESCAMAS PREFABRICADAS DE HORMIGÓN Y ARMADURAS DE ACERO GALVANIZADO O SINTÉTICAS 18 m < H <= 24 m i/ HORMIGÓN DE REGLAJE, JUNTAS, FLEJES, P.P. DE RELLENO DE SUELO REFORZADO Y CIMENTACIÓN.

| Código | Ud | Descripción | Rendimiento | Precio | Importe |
|---|---|---|---|---|---|
| MO00000002 | h | Capataz | 0.134 | 21.32 | 2.86 |
| MO00000003 | h | Oficial 1ª | 0.305 | 20.87 | 6.37 |
| MO00000007 | h | Peón ordinario | 0.662 | 19.6 | 12.98 |
| MT02040035 | m2 | MURO DE ESCAMAS PREFABRICADO DE 18 m A 24 m DE ALTO i/JUNTAS Y FLEJES (material; 17/07/2009) | 1 | 176.37 | 176.37 |
| MT01060015 | m3 | HORMIGÓN EN MASA HM-20 DE CONSISTENCIA PLÁSTICA Y TAMAÑO MÁXIMO DEL ÁRIDO 20 mm | 0.015 | 60.14 | 0.90 |
| Q140000A15 | h | Grúa autopropulsada (sin accesorios). Grúas todoterreno (desplazamiento lento). Para carga máxima de 80 t | 0.21 | 162.09 | 34.04 |
| AUX332.0100 | m3 | Relleno localizado en trasdós de muro de escamas prefabricadas | 9 | 10.01 | 90.09 |
|  |  | Total |  |  | 323.61 |

#### 03.01.02 VIGAS PREFABRICADAS TIPO ARTESA

**614.0010** m VIGA PREFABRICADA PRETENSADA TIPO ARTESA DE H=90 cm
Precio: 1045.78
VIGA PREFABRICADA PRETENSADA TIPO ARTESA DE H=90 cm i/ TRANSPORTE, COLOCACIÓN Y TODOS LOS MATERIALES Y MEDIOS NECESARIOS PARA LA CORRECTA EJECUCIÓN DE LA UNIDAD DE OBRA.

| Código | Ud | Descripción | Rendimiento | Precio | Importe |
|---|---|---|---|---|---|
| MO00000002 | h | Capataz | 0.038 | 21.32 | 0.81 |
| MO00000003 | h | Oficial 1ª | 0.2 | 20.87 | 4.17 |
| MO00000007 | h | Peón ordinario | 0.3 | 19.6 | 5.88 |
| MT03020060 | m | VIGA PREFABRICADA TIPO ARTESA DE 90 cm (material) | 1 | 1000 | 1000.00 |
| Q140000B10 | h | Grúas de carretera (desplazamiento rápido) hasta 100 t. Para carga máxima de 100 t | 0.2 | 174.58 | 34.92 |
|  |  | Total |  |  | 1045.78 |

**614.0020** m VIGA PREFABRICADA PRETENSADA TIPO ARTESA DE H=100 cm
Precio: 1082.99
VIGA PREFABRICADA PRETENSADA TIPO ARTESA DE H=100 cm i/ TRANSPORTE, COLOCACIÓN Y TODOS LOS MATERIALES Y MEDIOS NECESARIOS PARA LA CORRECTA EJECUCIÓN DE LA UNIDAD DE OBRA.

| Código | Ud | Descripción | Rendimiento | Precio | Importe |
|---|---|---|---|---|---|
| MO00000002 | h | Capataz | 0.041 | 21.32 | 0.87 |
| MO00000003 | h | Oficial 1ª | 0.21 | 20.87 | 4.38 |
| MO00000007 | h | Peón ordinario | 0.31 | 19.6 | 6.08 |
| MT03020065 | m | VIGA PREFABRICADA TIPO ARTESA DE 100 cm (material) | 1 | 1035 | 1035.00 |
| Q140000B10 | h | Grúas de carretera (desplazamiento rápido) hasta 100 t. Para carga máxima de 100 t | 0.21 | 174.58 | 36.66 |
|  |  | Total |  |  | 1082.99 |

**614.0030** m VIGA PREFABRICADA PRETENSADA TIPO ARTESA DE H=120 cm
Precio: 1124.49
VIGA PREFABRICADA PRETENSADA TIPO ARTESA DE H=120 cm i/ TRANSPORTE, COLOCACIÓN Y TODOS LOS MATERIALES Y MEDIOS NECESARIOS PARA LA CORRECTA EJECUCIÓN DE LA UNIDAD DE OBRA.

| Código | Ud | Descripción | Rendimiento | Precio | Importe |
|---|---|---|---|---|---|
| MO00000002 | h | Capataz | 0.043 | 21.32 | 0.92 |
| MO00000003 | h | Oficial 1ª | 0.24 | 20.87 | 5.01 |
| MO00000007 | h | Peón ordinario | 0.34 | 19.6 | 6.66 |
| MT03020070 | m | VIGA PREFABRICADA TIPO ARTESA DE 120 cm (material) | 1 | 1070 | 1070.00 |
| Q140000B10 | h | Grúas de carretera (desplazamiento rápido) hasta 100 t. Para carga máxima de 100 t | 0.24 | 174.58 | 41.90 |
|  |  | Total |  |  | 1124.49 |

**614.0040** m VIGA PREFABRICADA PRETENSADA TIPO ARTESA DE H=140 cm
Precio: 1179.43
VIGA PREFABRICADA PRETENSADA TIPO ARTESA DE H=140 cm i/ TRANSPORTE, COLOCACIÓN Y TODOS LOS MATERIALES Y MEDIOS NECESARIOS PARA LA CORRECTA EJECUCIÓN DE LA UNIDAD DE OBRA.

| Código | Ud | Descripción | Rendimiento | Precio | Importe |
|---|---|---|---|---|---|
| MO00000002 | h | Capataz | 0.047 | 21.32 | 1.00 |
| MO00000003 | h | Oficial 1ª | 0.27 | 20.87 | 5.63 |
| MO00000007 | h | Peón ordinario | 0.37 | 19.6 | 7.25 |
| MT03020075 | m | VIGA PREFABRICADA TIPO ARTESA DE 140 cm (material) | 1 | 1105 | 1105.00 |
| Q140000C05 | h | Grúas de carretera (desplazamiento rápido) de 101 t a 220 t. Para carga máxima de 180 t (maquinaria; 17/04/2012) | 0.27 | 224.26 | 60.55 |
|  |  | Total |  |  | 1179.43 |

**614.0050** m VIGA PREFABRICADA PRETENSADA TIPO ARTESA DE H=160 cm
Precio: 1222.45
VIGA PREFABRICADA PRETENSADA TIPO ARTESA DE H=160 cm i/ TRANSPORTE, COLOCACIÓN Y TODOS LOS MATERIALES Y MEDIOS NECESARIOS PARA LA CORRECTA EJECUCIÓN DE LA UNIDAD DE OBRA.

| Código | Ud | Descripción | Rendimiento | Precio | Importe |
|---|---|---|---|---|---|
| MO00000002 | h | Capataz | 0.05 | 21.32 | 1.07 |
| MO00000003 | h | Oficial 1ª | 0.3 | 20.87 | 6.26 |
| MO00000007 | h | Peón ordinario | 0.4 | 19.6 | 7.84 |
| MT03020080 | m | VIGA PREFABRICADA TIPO ARTESA DE 160 cm (material) | 1 | 1140 | 1140.00 |
| Q140000C05 | h | Grúas de carretera (desplazamiento rápido) de 101 t a 220 t. Para carga máxima de 180 t | 0.3 | 224.26 | 67.28 |
|  |  | Total |  |  | 1222.45 |

**614.0060** m VIGA PREFABRICADA PRETENSADA TIPO ARTESA DE H=180 cm
Precio: 1265.57
VIGA PREFABRICADA PRETENSADA TIPO ARTESA DE H=180 cm i/ TRANSPORTE, COLOCACIÓN Y TODOS LOS MATERIALES Y MEDIOS NECESARIOS PARA LA CORRECTA EJECUCIÓN DE LA UNIDAD DE OBRA.

| Código | Ud | Descripción | Rendimiento | Precio | Importe |
|---|---|---|---|---|---|
| MO00000002 | h | Capataz | 0.058 | 21.32 | 1.24 |
| MO00000003 | h | Oficial 1ª | 0.33 | 20.87 | 6.89 |
| MO00000007 | h | Peón ordinario | 0.43 | 19.6 | 8.43 |
| MT03020085 | m | VIGA PREFABRICADA TIPO ARTESA DE 180 cm (material) | 1 | 1175 | 1175.00 |
| Q140000C05 | h | Grúas de carretera (desplazamiento rápido) de 101 t a 220 t. Para carga máxima de 180 t | 0.33 | 224.26 | 74.01 |
|  |  | Total |  |  | 1265.57 |

**614.0070** m VIGA PREFABRICADA PRETENSADA TIPO ARTESA DE H=200 cm
Precio: 1329.74
VIGA PREFABRICADA PRETENSADA TIPO ARTESA DE H=200 cm i/ TRANSPORTE, COLOCACIÓN Y TODOS LOS MATERIALES Y MEDIOS NECESARIOS PARA LA CORRECTA EJECUCIÓN DE LA UNIDAD DE OBRA.

| Código | Ud | Descripción | Rendimiento | Precio | Importe |
|---|---|---|---|---|---|
| MO00000002 | h | Capataz | 0.064 | 21.32 | 1.36 |
| MO00000003 | h | Oficial 1ª | 0.36 | 20.87 | 7.51 |
| MO00000007 | h | Peón ordinario | 0.46 | 19.6 | 9.02 |
| MT03020090 | m | VIGA PREFABRICADA TIPO ARTESA DE 200 cm (material) | 1 | 1230 | 1230.00 |
| Q140000C05 | h | Grúas de carretera (desplazamiento rápido) de 101 t a 220 t. Para carga máxima de 180 t | 0.365 | 224.26 | 81.85 |
|  |  | Total |  |  | 1329.74 |

**614.0080** m VIGA PREFABRICADA PRETENSADA TIPO ARTESA DE H=220 cm
Precio: 1509.34
VIGA PREFABRICADA PRETENSADA TIPO ARTESA DE H=220 cm i/ TRANSPORTE, COLOCACIÓN Y TODOS LOS MATERIALES Y MEDIOS NECESARIOS PARA LA CORRECTA EJECUCIÓN DE LA UNIDAD DE OBRA.

| Código | Ud | Descripción | Rendimiento | Precio | Importe |
|---|---|---|---|---|---|
| MO00000002 | h | Capataz | 0.07 | 21.32 | 1.49 |
| MO00000003 | h | Oficial 1ª | 0.4 | 20.87 | 8.35 |
| MO00000007 | h | Peón ordinario | 0.5 | 19.6 | 9.80 |
| MT03020095 | m | VIGA PREFABRICADA TIPO ARTESA DE 220 cm (material) | 1 | 1400 | 1400.00 |
| Q140000C05 | h | Grúas de carretera (desplazamiento rápido) de 101 t a 220 t. Para carga máxima de 180 t | 0.4 | 224.26 | 89.70 |
|  |  | Total |  |  | 1509.34 |

**614.0090** m VIGA PREFABRICADA PRETENSADA ARTESA TIPO MONOCAJÓN DE H=90 cm
Precio: 1511.56
VIGA PREFABRICADA PRETENSADA ARTESA TIPO MONOCAJÓN DE H=90 cm, ANCHO DE LOSA INFERIOR > 3 m i/ TRANSPORTE, COLOCACIÓN Y TODOS LOS MATERIALES Y MEDIOS NECESARIOS PARA LA CORRECTA EJECUCIÓN DE LA UNIDAD DE OBRA.

| Código | Ud | Descripción | Rendimiento | Precio | Importe |
|---|---|---|---|---|---|
| MO00000002 | h | Capataz | 0.076 | 21.32 | 1.62 |
| MO00000003 | h | Oficial 1ª | 0.4 | 20.87 | 8.35 |
| MO00000007 | h | Peón ordinario | 0.6 | 19.6 | 11.76 |
| MT03020195 | m | VIGA PREFABRICADA TIPO ARTESA MONOCAJÓN DE 90 cm DE CANTO DE 20 m HASTA 33 m (material) | 1 | 1420 | 1420.00 |
| Q140000B10 | h | Grúas de carretera (desplazamiento rápido) hasta 100 t. Para carga máxima de 100 t | 0.4 | 174.58 | 69.83 |
|  |  | Total |  |  | 1511.56 |

**614.0100** m VIGA PREFABRICADA PRETENSADA ARTESA TIPO MONOCAJÓN DE H=120 cm
Precio: 1578.98
VIGA PREFABRICADA PRETENSADA ARTESA TIPO MONOCAJÓN DE H=120 cm, ANCHO DE LOSA INFERIOR > 3 m i/ TRANSPORTE, COLOCACIÓN Y TODOS LOS MATERIALES Y MEDIOS NECESARIOS PARA LA CORRECTA EJECUCIÓN DE LA UNIDAD DE OBRA.

| Código | Ud | Descripción | Rendimiento | Precio | Importe |
|---|---|---|---|---|---|
| MO00000002 | h | Capataz | 0.086 | 21.32 | 1.83 |
| MO00000003 | h | Oficial 1ª | 0.48 | 20.87 | 10.02 |
| MO00000007 | h | Peón ordinario | 0.68 | 19.6 | 13.33 |
| MT03020200 | m | VIGA PREFABRICADA TIPO ARTESA MONOCAJÓN DE 120 cm DE CANTO DE 20 m HASTA 33 m (material) | 1 | 1470 | 1470.00 |
| Q140000B10 | h | Grúas de carretera (desplazamiento rápido) hasta 100 t. Para carga máxima de 100 t | 0.48 | 174.58 | 83.80 |
|  |  | Total |  |  | 1578.98 |

**614.0110** m VIGA PREFABRICADA PRETENSADA ARTESA TIPO MONOCAJÓN DE H=140 cm
Precio: 1742.04
VIGA PREFABRICADA PRETENSADA ARTESA TIPO MONOCAJÓN DE H=140 cm, ANCHO DE LOSA INFERIOR > 3 m i/ TRANSPORTE, COLOCACIÓN Y TODOS LOS MATERIALES Y MEDIOS NECESARIOS PARA LA CORRECTA EJECUCIÓN DE LA UNIDAD DE OBRA.

| Código | Ud | Descripción | Rendimiento | Precio | Importe |
|---|---|---|---|---|---|
| MO00000002 | h | Capataz | 0.094 | 21.32 | 2.00 |
| MO00000003 | h | Oficial 1ª | 0.54 | 20.87 | 11.27 |
| MO00000007 | h | Peón ordinario | 0.74 | 19.6 | 14.50 |
| MT03020205 | m | VIGA PREFABRICADA TIPO ARTESA MONOCAJÓN DE 140 cm DE CANTO DE 20 m HASTA 33 m (material) | 1 | 1620 | 1620.00 |
| Q140000B10 | h | Grúas de carretera (desplazamiento rápido) hasta 100 t. Para carga máxima de 100 t | 0.54 | 174.58 | 94.27 |
|  |  | Total |  |  | 1742.04 |

**614.0120** m VIGA PREFABRICADA PRETENSADA ARTESA TIPO MONOCAJÓN DE H=160 cm
Precio: 1804.89
VIGA PREFABRICADA PRETENSADA ARTESA TIPO MONOCAJÓN DE H=160 cm, ANCHO DE LOSA INFERIOR > 3 m i/ TRANSPORTE, COLOCACIÓN Y TODOS LOS MATERIALES Y MEDIOS NECESARIOS PARA LA CORRECTA EJECUCIÓN DE LA UNIDAD DE OBRA.

| Código | Ud | Descripción | Rendimiento | Precio | Importe |
|---|---|---|---|---|---|
| MO00000002 | h | Capataz | 0.1 | 21.32 | 2.13 |
| MO00000003 | h | Oficial 1ª | 0.6 | 20.87 | 12.52 |
| MO00000007 | h | Peón ordinario | 0.8 | 19.6 | 15.68 |
| MT03020210 | m | VIGA PREFABRICADA TIPO ARTESA MONOCAJÓN DE 160 cm DE CANTO DE 20 m HASTA 33 m (material) | 1 | 1640 | 1640.00 |
| Q140000C05 | h | Grúas de carretera (desplazamiento rápido) de 101 t a 220 t. Para carga máxima de 180 t | 0.6 | 224.26 | 134.56 |
|  |  | Total |  |  | 1804.89 |

**614.0130** m VIGA PREFABRICADA PRETENSADA ARTESA TIPO MONOCAJÓN DE H=180 cm
Precio: 1881.11
VIGA PREFABRICADA PRETENSADA ARTESA TIPO MONOCAJÓN DE H=180 cm, ANCHO DE LOSA INFERIOR > 3 m i/ TRANSPORTE, COLOCACIÓN Y TODOS LOS MATERIALES Y MEDIOS NECESARIOS PARA LA CORRECTA EJECUCIÓN DE LA UNIDAD DE OBRA.

| Código | Ud | Descripción | Rendimiento | Precio | Importe |
|---|---|---|---|---|---|
| MO00000002 | h | Capataz | 0.116 | 21.32 | 2.47 |
| MO00000003 | h | Oficial 1ª | 0.66 | 20.87 | 13.77 |
| MO00000007 | h | Peón ordinario | 0.86 | 19.6 | 16.86 |
| MT03020215 | m | VIGA PREFABRICADA TIPO ARTESA MONOCAJÓN DE 180 cm DE CANTO DE 20 m HASTA 33 m (material) | 1 | 1700 | 1700.00 |
| Q140000C05 | h | Grúas de carretera (desplazamiento rápido) de 101 t a 220 t. Para carga máxima de 180 t | 0.66 | 224.26 | 148.01 |
|  |  | Total |  |  | 1881.11 |

**614.0140** m VIGA PREFABRICADA PRETENSADA ARTESA TIPO MONOCAJÓN DE H=200 cm
Precio: 2099.5
VIGA PREFABRICADA PRETENSADA ARTESA TIPO MONOCAJÓN DE H=200 cm, ANCHO DE LOSA INFERIOR > 3 m i/ TRANSPORTE, COLOCACIÓN Y TODOS LOS MATERIALES Y MEDIOS NECESARIOS PARA LA CORRECTA EJECUCIÓN DE LA UNIDAD DE OBRA.

| Código | Ud | Descripción | Rendimiento | Precio | Importe |
|---|---|---|---|---|---|
| MO00000002 | h | Capataz | 0.128 | 21.32 | 2.73 |
| MO00000003 | h | Oficial 1ª | 0.72 | 20.87 | 15.03 |
| MO00000007 | h | Peón ordinario | 0.92 | 19.6 | 18.03 |
| MT03020220 | m | VIGA PREFABRICADA TIPO ARTESA MONOCAJÓN DE 200 cm DE CANTO DE 20 m HASTA 33 m (material) | 1 | 1900 | 1900.00 |
| Q140000C05 | h | Grúas de carretera (desplazamiento rápido) de 101 t a 220 t. Para carga máxima de 180 t | 0.73 | 224.26 | 163.71 |
|  |  | Total |  |  | 2099.5 |

#### 03.01.03 VIGAS PREFABRICADAS TIPO DOBLE T

**614.1000** m VIGA PREFABRICADA DOBLE T DE H=90 cm
Precio: 315.8
VIGA PREFABRICADA DOBLE T DE H=90 cm i/ TRANSPORTE, COLOCACIÓN Y TODOS LOS MATERIALES Y MEDIOS NECESARIOS PARA LA CORRECTA EJECUCIÓN DE LA UNIDAD DE OBRA.

| Código | Ud | Descripción | Rendimiento | Precio | Importe |
|---|---|---|---|---|---|
| MO00000003 | h | Oficial 1ª | 0.027 | 20.87 | 0.56 |
| MO00000002 | h | Capataz | 0.14 | 21.32 | 2.98 |
| MO00000007 | h | Peón ordinario | 0.21 | 19.6 | 4.12 |
| MT03020155 | m | VIGA PREFABRICADA DOBLE T DE 90 cm CANTO DE MÁS DE 33 m (material) | 1 | 285.45 | 285.45 |
| Q140000A15 | h | Grúa autopropulsada (sin accesorios). Grúas todoterreno (desplazamiento lento). Para carga máxima de 80 t | 0.14 | 162.09 | 22.69 |
|  |  | Total |  |  | 315.8 |

**614.1010** m VIGA PREFABRICADA DOBLE T DE H=100 cm
Precio: 320.32
VIGA PREFABRICADA DOBLE T DE H=100 cm i/ TRANSPORTE, COLOCACIÓN Y TODOS LOS MATERIALES Y MEDIOS NECESARIOS PARA LA CORRECTA EJECUCIÓN DE LA UNIDAD DE OBRA.

| Código | Ud | Descripción | Rendimiento | Precio | Importe |
|---|---|---|---|---|---|
| MO00000003 | h | Oficial 1ª | 0.029 | 20.87 | 0.61 |
| MO00000002 | h | Capataz | 0.147 | 21.32 | 3.13 |
| MO00000007 | h | Peón ordinario | 0.217 | 19.6 | 4.25 |
| MT03020160 | m | VIGA PREFABRICADA DOBLE T DE 100 cm CANTO DE MÁS DE 33 m (material) | 1 | 288.5 | 288.50 |
| Q140000A15 | h | Grúa autopropulsada (sin accesorios). Grúas todoterreno (desplazamiento lento). Para carga máxima de 80 t | 0.147 | 162.09 | 23.83 |
|  |  | Total |  |  | 320.32 |

**614.1020** m VIGA PREFABRICADA DOBLE T DE H=120 cm
Precio: 359.03
VIGA PREFABRICADA DOBLE T DE H=120 cm i/ TRANSPORTE, COLOCACIÓN Y TODOS LOS MATERIALES Y MEDIOS NECESARIOS PARA LA CORRECTA EJECUCIÓN DE LA UNIDAD DE OBRA.

| Código | Ud | Descripción | Rendimiento | Precio | Importe |
|---|---|---|---|---|---|
| MO00000003 | h | Oficial 1ª | 0.03 | 20.87 | 0.63 |
| MO00000002 | h | Capataz | 0.168 | 21.32 | 3.58 |
| MO00000007 | h | Peón ordinario | 0.238 | 19.6 | 4.66 |
| MT03020165 | m | VIGA PREFABRICADA DOBLE T DE 120 cm CANTO DE MÁS DE 33 m (material) | 1 | 322.93 | 322.93 |
| Q140000A15 | h | Grúa autopropulsada (sin accesorios). Grúas todoterreno (desplazamiento lento). Para carga máxima de 80 t | 0.168 | 162.09 | 27.23 |
|  |  | Total |  |  | 359.03 |

**614.1030** m VIGA PREFABRICADA DOBLE T DE H=140 cm
Precio: 405.76
VIGA PREFABRICADA DOBLE T DE H=140 cm i/ TRANSPORTE, COLOCACIÓN Y TODOS LOS MATERIALES Y MEDIOS NECESARIOS PARA LA CORRECTA EJECUCIÓN DE LA UNIDAD DE OBRA.

| Código | Ud | Descripción | Rendimiento | Precio | Importe |
|---|---|---|---|---|---|
| MO00000003 | h | Oficial 1ª | 0.033 | 20.87 | 0.69 |
| MO00000002 | h | Capataz | 0.189 | 21.32 | 4.03 |
| MO00000007 | h | Peón ordinario | 0.259 | 19.6 | 5.08 |
| MT03020170 | m | VIGA PREFABRICADA DOBLE T DE 140 cm CANTO DE MÁS DE 33 m (material) | 1 | 365.32 | 365.32 |
| Q140000A15 | h | Grúa autopropulsada (sin accesorios). Grúas todoterreno (desplazamiento lento). Para carga máxima de 80 t | 0.189 | 162.09 | 30.64 |
|  |  | Total |  |  | 405.76 |

**614.1040** m VIGA PREFABRICADA DOBLE T DE H=160 cm
Precio: 444.99
VIGA PREFABRICADA DOBLE T DE H=160 cm i/ TRANSPORTE, COLOCACIÓN Y TODOS LOS MATERIALES Y MEDIOS NECESARIOS PARA LA CORRECTA EJECUCIÓN DE LA UNIDAD DE OBRA.

| Código | Ud | Descripción | Rendimiento | Precio | Importe |
|---|---|---|---|---|---|
| MO00000003 | h | Oficial 1ª | 0.035 | 20.87 | 0.73 |
| MO00000002 | h | Capataz | 0.21 | 21.32 | 4.48 |
| MO00000007 | h | Peón ordinario | 0.28 | 19.6 | 5.49 |
| MT03020175 | m | VIGA PREFABRICADA DOBLE T DE 160 cm CANTO DE MÁS DE 33 m (material) | 1 | 400.25 | 400.25 |
| Q140000A15 | h | Grúa autopropulsada (sin accesorios). Grúas todoterreno (desplazamiento lento). Para carga máxima de 80 t | 0.21 | 162.09 | 34.04 |
|  |  | Total |  |  | 444.99 |

**614.1050** m VIGA PREFABRICADA DOBLE T DE H=180 cm
Precio: 465.96
VIGA PREFABRICADA DOBLE T DE H=180 cm i/ TRANSPORTE, COLOCACIÓN Y TODOS LOS MATERIALES Y MEDIOS NECESARIOS PARA LA CORRECTA EJECUCIÓN DE LA UNIDAD DE OBRA.

| Código | Ud | Descripción | Rendimiento | Precio | Importe |
|---|---|---|---|---|---|
| MO00000003 | h | Oficial 1ª | 0.041 | 20.87 | 0.86 |
| MO00000002 | h | Capataz | 0.231 | 21.32 | 4.92 |
| MO00000007 | h | Peón ordinario | 0.301 | 19.6 | 5.90 |
| MT03020180 | m | VIGA PREFABRICADA DOBLE T DE 180 cm CANTO DE MÁS DE 33 m (material) | 1 | 416.84 | 416.84 |
| Q140000A15 | h | Grúa autopropulsada (sin accesorios). Grúas todoterreno (desplazamiento lento). Para carga máxima de 80 t | 0.231 | 162.09 | 37.44 |
|  |  | Total |  |  | 465.96 |

**614.1060** m VIGA PREFABRICADA DOBLE T DE H=200 cm
Precio: 554.64
VIGA PREFABRICADA DOBLE T DE H=200 cm i/ TRANSPORTE, COLOCACIÓN Y TODOS LOS MATERIALES Y MEDIOS NECESARIOS PARA LA CORRECTA EJECUCIÓN DE LA UNIDAD DE OBRA.

| Código | Ud | Descripción | Rendimiento | Precio | Importe |
|---|---|---|---|---|---|
| MO00000003 | h | Oficial 1ª | 0.045 | 20.87 | 0.94 |
| MO00000002 | h | Capataz | 0.252 | 21.32 | 5.37 |
| MO00000007 | h | Peón ordinario | 0.322 | 19.6 | 6.31 |
| MT03020185 | m | VIGA PREFABRICADA DOBLE T DE 200 cm CANTO DE MÁS DE 33 m (material) | 1 | 500.52 | 500.52 |
| Q140000A15 | h | Grúa autopropulsada (sin accesorios). Grúas todoterreno (desplazamiento lento). Para carga máxima de 80 t | 0.256 | 162.09 | 41.50 |
|  |  | Total |  |  | 554.64 |

**614.1070** m VIGA PREFABRICADA DOBLE T DE H=220 cm
Precio: 751.51
VIGA PREFABRICADA DOBLE T DE H=220 cm i/ TRANSPORTE, COLOCACIÓN Y TODOS LOS MATERIALES Y MEDIOS NECESARIOS PARA LA CORRECTA EJECUCIÓN DE LA UNIDAD DE OBRA.

| Código | Ud | Descripción | Rendimiento | Precio | Importe |
|---|---|---|---|---|---|
| MO00000003 | h | Oficial 1ª | 0.049 | 20.87 | 1.02 |
| MO00000002 | h | Capataz | 0.28 | 21.32 | 5.97 |
| MO00000007 | h | Peón ordinario | 0.35 | 19.6 | 6.86 |
| MT03020190 | m | VIGA PREFABRICADA DOBLE T DE 220 cm CANTO DE MÁS DE 33 m (material) | 1 | 692.27 | 692.27 |
| Q140000A15 | h | Grúa autopropulsada (sin accesorios). Grúas todoterreno (desplazamiento lento). Para carga máxima de 80 t | 0.28 | 162.09 | 45.39 |
|  |  | Total |  |  | 751.51 |

#### 03.01.04 MARCOS PREFABRICADOS DE HORMIGÓN

**630.1000** m MARCO PREFABRICADO DE HORMIGÓN ARMADO DE MEDIDAS INTERIORES H:2,00 X V:1,25 m
Precio: 453.78
MARCO PREFABRICADO DE HORMIGÓN ARMADO DE MEDIDAS INTERIORES H:2,00 X V:1,25 m SEGÚN PLANOS i/ SUMINISTRO, ALTURA DE TIERRAS SOBRE CLAVE < 8 m, MONTAJE, SOLERA DE HORMIGÓN EN MASA HM-20 DE 15 cm DE ESPESOR, ARENA DE NIVELACIÓN DE 10 cm DE ESPESOR, JUNTA, TOTALMENTE INSTALADO.

| Código | Ud | Descripción | Rendimiento | Precio | Importe |
|---|---|---|---|---|---|
| MO00000002 | h | Capataz | 0.008 | 21.32 | 0.17 |
| MO00000003 | h | Oficial 1ª | 0.252 | 20.87 | 5.26 |
| MO00000006 | h | Peón especialista | 0.406 | 19.97 | 8.11 |
| MT10040001 | m | MARCO PREFABRICADO, 2,00 X 1,25 mm (material; 10/07/2007) | 1 | 305.25 | 305.25 |
| MT01060015 | m3 | HORMIGÓN EN MASA HM-20 DE CONSISTENCIA PLÁSTICA Y TAMAÑO MÁXIMO DEL ÁRIDO 20 mm | 0.33 | 60.14 | 19.85 |
| MT01030050 | t | ARENAS CALIZAS (material) | 0.22 | 8.18 | 1.80 |
| Q140000D01 | h | Grúas de carretera (desplazamiento rápido) de más de 221 t. Para carga máxima de 300 t (maquinaria; 17/04/2012) | 0.4 | 283.34 | 113.34 |
|  |  | Total |  |  | 453.78 |

Claves: suministro, marco, armadura, junta, hormigón, solera, interior, prefabricado, masa, nivel, montaje, areno, plano

**630.1010** m MARCO PREFABRICADO DE HORMIGÓN ARMADO DE MEDIDAS INTERIORES H:2,00 X V:1,50 m
Precio: 478.49
MARCO PREFABRICADO DE HORMIGÓN ARMADO DE MEDIDAS INTERIORES H:2,00 X V:1,50 m SEGÚN PLANOS i/ SUMINISTRO, ALTURA DE TIERRAS SOBRE CLAVE < 8 m, MONTAJE, SOLERA DE HORMIGÓN EN MASA HM-20 DE 15 cm DE ESPESOR, ARENA DE NIVELACIÓN DE 10 cm DE ESPESOR, JUNTA, TOTALMENTE INSTALADO.

| Código | Ud | Descripción | Rendimiento | Precio | Importe |
|---|---|---|---|---|---|
| MO00000002 | h | Capataz | 0.01 | 21.32 | 0.21 |
| MO00000003 | h | Oficial 1ª | 0.302 | 20.87 | 6.30 |
| MO00000006 | h | Peón especialista | 0.487 | 19.97 | 9.73 |
| MT10040005 | m | MARCO PREFABRICADO, 2,00 X 1,50 m (material; 10/07/2007) | 1 | 321.6 | 321.60 |
| MT01060015 | m3 | HORMIGÓN EN MASA HM-20 DE CONSISTENCIA PLÁSTICA Y TAMAÑO MÁXIMO DEL ÁRIDO 20 mm | 0.33 | 60.14 | 19.85 |
| MT01030050 | t | ARENAS CALIZAS | 0.22 | 8.18 | 1.80 |
| Q140000D01 | h | Grúas de carretera (desplazamiento rápido) de más de 221 t. Para carga máxima de 300 t | 0.42 | 283.34 | 119.00 |
|  |  | Total |  |  | 478.49 |

Claves: solera, areno, junta, plano, masa, prefabricado, marco, suministro, montaje, armadura, hormigón, nivel, interior

**630.1020** m MARCO PREFABRICADO DE HORMIGÓN ARMADO DE MEDIDAS INTERIORES H:2,00 X V:2,00 m
Precio: 602.46
MARCO PREFABRICADO DE HORMIGÓN ARMADO DE MEDIDAS INTERIORES H:2,00 X V:2,00 m SEGÚN PLANOS i/ SUMINISTRO, ALTURA DE TIERRAS SOBRE CLAVE < 8 m, MONTAJE, SOLERA DE HORMIGÓN EN MASA HM-20 DE 15 cm DE ESPESOR, ARENA DE NIVELACIÓN DE 10 cm DE ESPESOR, JUNTA, TOTALMENTE INSTALADO.

| Código | Ud | Descripción | Rendimiento | Precio | Importe |
|---|---|---|---|---|---|
| MO00000002 | h | Capataz | 0.013 | 21.32 | 0.28 |
| MO00000003 | h | Oficial 1ª | 0.403 | 20.87 | 8.41 |
| MO00000006 | h | Peón especialista | 0.65 | 19.97 | 12.98 |
| MT10040010 | m | MARCO PREFABRICADO, 2,00 X 2,00 m (material; 10/07/2007) | 1 | 428.8 | 428.80 |
| MT01060015 | m3 | HORMIGÓN EN MASA HM-20 DE CONSISTENCIA PLÁSTICA Y TAMAÑO MÁXIMO DEL ÁRIDO 20 mm | 0.33 | 60.14 | 19.85 |
| MT01030050 | t | ARENAS CALIZAS | 0.22 | 8.18 | 1.80 |
| Q140000D01 | h | Grúas de carretera (desplazamiento rápido) de más de 221 t. Para carga máxima de 300 t | 0.46 | 283.34 | 130.34 |
|  |  | Total |  |  | 602.46 |

Claves: marco, prefabricado, plano, hormigón, junta, masa, nivel, solera, interior, suministro, areno, montaje, armadura

**630.1030** m MARCO PREFABRICADO DE HORMIGÓN ARMADO DE MEDIDAS INTERIORES H:2,00 X V:2,50 m
Precio: 726.4
MARCO PREFABRICADO DE HORMIGÓN ARMADO DE MEDIDAS INTERIORES H:2,00 X V:2,50 m SEGÚN PLANOS i/ SUMINISTRO, ALTURA DE TIERRAS SOBRE CLAVE < 8 m, MONTAJE, SOLERA DE HORMIGÓN EN MASA HM-20 DE 15 cm DE ESPESOR, ARENA DE NIVELACIÓN DE 10 cm DE ESPESOR, JUNTA, TOTALMENTE INSTALADO.

| Código | Ud | Descripción | Rendimiento | Precio | Importe |
|---|---|---|---|---|---|
| MO00000002 | h | Capataz | 0.016 | 21.32 | 0.34 |
| MO00000003 | h | Oficial 1ª | 0.504 | 20.87 | 10.52 |
| MO00000006 | h | Peón especialista | 0.812 | 19.97 | 16.22 |
| MT10040015 | m | MARCO PREFABRICADO, 2,00 X 2,50 m (material; 27/09/2007) | 1 | 536 | 536.00 |
| MT01060015 | m3 | HORMIGÓN EN MASA HM-20 DE CONSISTENCIA PLÁSTICA Y TAMAÑO MÁXIMO DEL ÁRIDO 20 mm | 0.33 | 60.14 | 19.85 |
| MT01030050 | t | ARENAS CALIZAS | 0.22 | 8.18 | 1.80 |
| Q140000D01 | h | Grúas de carretera (desplazamiento rápido) de más de 221 t. Para carga máxima de 300 t | 0.5 | 283.34 | 141.67 |
|  |  | Total |  |  | 726.4 |

Claves: interior, solera, plano, suministro, marco, prefabricado, hormigón, montaje, masa, areno, junta, nivel, armadura

**630.1040** m MARCO PREFABRICADO DE HORMIGÓN ARMADO DE MEDIDAS INTERIORES H:2,50 X V:2,00 m
Precio: 733.32
MARCO PREFABRICADO DE HORMIGÓN ARMADO DE MEDIDAS INTERIORES H:2,50 X V:2,00 m SEGÚN PLANOS i/ SUMINISTRO, ALTURA DE TIERRAS SOBRE CLAVE < 8 m, MONTAJE, SOLERA DE HORMIGÓN EN MASA HM-20 DE 15 cm DE ESPESOR, ARENA DE NIVELACIÓN DE 10 cm DE ESPESOR, JUNTA, TOTALMENTE INSTALADO.

| Código | Ud | Descripción | Rendimiento | Precio | Importe |
|---|---|---|---|---|---|
| MO00000002 | h | Capataz | 0.016 | 21.32 | 0.34 |
| MO00000003 | h | Oficial 1ª | 0.504 | 20.87 | 10.52 |
| MO00000006 | h | Peón especialista | 0.812 | 19.97 | 16.22 |
| MT10040020 | m | MARCO PREFABRICADO, 2,50 X 2,00 m (material; 17/12/2007) | 1 | 538 | 538.00 |
| MT01060015 | m3 | HORMIGÓN EN MASA HM-20 DE CONSISTENCIA PLÁSTICA Y TAMAÑO MÁXIMO DEL ÁRIDO 20 mm | 0.405 | 60.14 | 24.36 |
| MT01030050 | t | ARENAS CALIZAS | 0.27 | 8.18 | 2.21 |
| Q140000D01 | h | Grúas de carretera (desplazamiento rápido) de más de 221 t. Para carga máxima de 300 t | 0.5 | 283.34 | 141.67 |
|  |  | Total |  |  | 733.32 |

Claves: interior, nivel, junta, armadura, hormigón, montaje, marco, areno, masa, prefabricado, plano, solera, suministro

**630.1050** m MARCO PREFABRICADO DE HORMIGÓN ARMADO DE MEDIDAS INTERIORES H:2,50 X V:2,50 m
Precio: 889.09
MARCO PREFABRICADO DE HORMIGÓN ARMADO DE MEDIDAS INTERIORES H:2,50 X V:2,50 m SEGÚN PLANOS i/ SUMINISTRO, ALTURA DE TIERRAS SOBRE CLAVE < 8 m, MONTAJE, SOLERA DE HORMIGÓN EN MASA HM-20 DE 15 cm DE ESPESOR, ARENA DE NIVELACIÓN DE 10 cm DE ESPESOR, JUNTA, TOTALMENTE INSTALADO.

| Código | Ud | Descripción | Rendimiento | Precio | Importe |
|---|---|---|---|---|---|
| MO00000002 | h | Capataz | 0.02 | 21.32 | 0.43 |
| MO00000003 | h | Oficial 1ª | 0.63 | 20.87 | 13.15 |
| MO00000006 | h | Peón especialista | 1.015 | 19.97 | 20.27 |
| MT10040025 | m | MARCO PREFABRICADO, 2,50 X 2,50 m (material; 27/09/2007) | 1 | 670 | 670.00 |
| MT01060015 | m3 | HORMIGÓN EN MASA HM-20 DE CONSISTENCIA PLÁSTICA Y TAMAÑO MÁXIMO DEL ÁRIDO 20 mm | 0.405 | 60.14 | 24.36 |
| MT01030050 | t | ARENAS CALIZAS | 0.27 | 8.18 | 2.21 |
| Q140000D01 | h | Grúas de carretera (desplazamiento rápido) de más de 221 t. Para carga máxima de 300 t | 0.56 | 283.34 | 158.67 |
|  |  | Total |  |  | 889.09 |

Claves: armadura, solera, areno, masa, montaje, marco, hormigón, suministro, plano, junta, nivel, interior, prefabricado

**630.1060** m MARCO PREFABRICADO DE HORMIGÓN ARMADO DE MEDIDAS INTERIORES H:3,00 X V:2,00 m
Precio: 863.02
MARCO PREFABRICADO DE HORMIGÓN ARMADO DE MEDIDAS INTERIORES H:3,00 X V:2,00 m SEGÚN PLANOS i/ SUMINISTRO, ALTURA DE TIERRAS SOBRE CLAVE < 8 m, MONTAJE, SOLERA DE HORMIGÓN EN MASA HM-20 DE 15 cm DE ESPESOR, ARENA DE NIVELACIÓN DE 10 cm DE ESPESOR, JUNTA, TOTALMENTE INSTALADO.

| Código | Ud | Descripción | Rendimiento | Precio | Importe |
|---|---|---|---|---|---|
| MO00000002 | h | Capataz | 0.019 | 21.32 | 0.41 |
| MO00000003 | h | Oficial 1ª | 0.605 | 20.87 | 12.63 |
| MO00000006 | h | Peón especialista | 0.974 | 19.97 | 19.45 |
| MT10040030 | m | MARCO PREFABRICADO, 3,00 X 2,00 m (material; 17/12/2007) | 1 | 643.2 | 643.20 |
| MT01060015 | m3 | HORMIGÓN EN MASA HM-20 DE CONSISTENCIA PLÁSTICA Y TAMAÑO MÁXIMO DEL ÁRIDO 20 mm | 0.48 | 60.14 | 28.87 |
| MT01030050 | t | ARENAS CALIZAS | 0.32 | 8.18 | 2.62 |
| Q140000D01 | h | Grúas de carretera (desplazamiento rápido) de más de 221 t. Para carga máxima de 300 t | 0.55 | 283.34 | 155.84 |
|  |  | Total |  |  | 863.02 |

Claves: armadura, marco, solera, nivel, interior, prefabricado, montaje, hormigón, suministro, areno, junta, plano, masa

**630.1070** m MARCO PREFABRICADO DE HORMIGÓN ARMADO DE MEDIDAS INTERIORES H:3,00 X V:2,50 m
Precio: 1046.1
MARCO PREFABRICADO DE HORMIGÓN ARMADO DE MEDIDAS INTERIORES H:3,00 X V:2,50 m SEGÚN PLANOS i/ SUMINISTRO, ALTURA DE TIERRAS SOBRE CLAVE < 8 m, MONTAJE, SOLERA DE HORMIGÓN EN MASA HM-20 DE 15 cm DE ESPESOR, ARENA DE NIVELACIÓN DE 10 cm DE ESPESOR, JUNTA, TOTALMENTE INSTALADO.

| Código | Ud | Descripción | Rendimiento | Precio | Importe |
|---|---|---|---|---|---|
| MO00000002 | h | Capataz | 0.024 | 21.32 | 0.51 |
| MO00000003 | h | Oficial 1ª | 0.756 | 20.87 | 15.78 |
| MO00000006 | h | Peón especialista | 1.218 | 19.97 | 24.32 |
| MT10040035 | m | MARCO PREFABRICADO, 3,00 X 2,50 m (material; 27/09/2007) | 1 | 804 | 804.00 |
| MT01060015 | m3 | HORMIGÓN EN MASA HM-20 DE CONSISTENCIA PLÁSTICA Y TAMAÑO MÁXIMO DEL ÁRIDO 20 mm | 0.48 | 60.14 | 28.87 |
| MT01030050 | t | ARENAS CALIZAS | 0.32 | 8.18 | 2.62 |
| Q140000D01 | h | Grúas de carretera (desplazamiento rápido) de más de 221 t. Para carga máxima de 300 t | 0.6 | 283.34 | 170.00 |
|  |  | Total |  |  | 1046.1 |

Claves: plano, prefabricado, suministro, masa, junta, areno, montaje, interior, hormigón, nivel, solera, marco, armadura

**630.1080** m MARCO PREFABRICADO DE HORMIGÓN ARMADO DE MEDIDAS INTERIORES H:3,00 X V:3,00 m
Precio: 1242.84
MARCO PREFABRICADO DE HORMIGÓN ARMADO DE MEDIDAS INTERIORES H:3,00 X V:3,00 m SEGÚN PLANOS i/ SUMINISTRO, ALTURA DE TIERRAS SOBRE CLAVE < 8 m, MONTAJE, SOLERA DE HORMIGÓN EN MASA HM-20 DE 15 cm DE ESPESOR, ARENA DE NIVELACIÓN DE 10 cm DE ESPESOR, JUNTA, TOTALMENTE INSTALADO.

| Código | Ud | Descripción | Rendimiento | Precio | Importe |
|---|---|---|---|---|---|
| MO00000002 | h | Capataz | 0.029 | 21.32 | 0.62 |
| MO00000003 | h | Oficial 1ª | 0.907 | 20.87 | 18.93 |
| MO00000007 | h | Peón ordinario | 1.462 | 19.6 | 28.66 |
| MT10040040 | m | MARCO PREFABRICADO, 3,00 X 3,00 m (material; 01/01/2010) | 1 | 964.8 | 964.80 |
| MT01060015 | m3 | HORMIGÓN EN MASA HM-20 DE CONSISTENCIA PLÁSTICA Y TAMAÑO MÁXIMO DEL ÁRIDO 20 mm | 0.48 | 60.14 | 28.87 |
| MT01030050 | t | ARENAS CALIZAS | 0.32 | 8.18 | 2.62 |
| Q140000D01 | h | Grúas de carretera (desplazamiento rápido) de más de 221 t. Para carga máxima de 300 t | 0.7 | 283.34 | 198.34 |
|  |  | Total |  |  | 1242.84 |

Claves: nivel, hormigón, solera, junta, montaje, areno, prefabricado, suministro, masa, plano, interior, marco, armadura

**630.1090** m MARCO PREFABRICADO DE HORMIGÓN ARMADO DE MEDIDAS INTERIORES H:3,50 X V:2,50 m
Precio: 1205.97
MARCO PREFABRICADO DE HORMIGÓN ARMADO DE MEDIDAS INTERIORES H:3,50 X V:2,50 m SEGÚN PLANOS i/ SUMINISTRO, ALTURA DE TIERRAS SOBRE CLAVE < 8 m, MONTAJE, SOLERA DE HORMIGÓN EN MASA HM-20 DE 15 cm DE ESPESOR, ARENA DE NIVELACIÓN DE 10 cm DE ESPESOR, JUNTA, TOTALMENTE INSTALADO.

| Código | Ud | Descripción | Rendimiento | Precio | Importe |
|---|---|---|---|---|---|
| MO00000002 | h | Capataz | 0.028 | 21.32 | 0.60 |
| MO00000003 | h | Oficial 1ª | 0.882 | 20.87 | 18.41 |
| MO00000006 | h | Peón especialista | 1.421 | 19.97 | 28.38 |
| MT10040045 | m | MARCO PREFABRICADO, 3,50 X 2,50 m (material; 17/12/2007) | 1 | 938 | 938.00 |
| MT01060015 | m3 | HORMIGÓN EN MASA HM-20 DE CONSISTENCIA PLÁSTICA Y TAMAÑO MÁXIMO DEL ÁRIDO 20 mm | 0.555 | 60.14 | 33.38 |
| MT01030050 | t | ARENAS CALIZAS | 0.37 | 8.18 | 3.03 |
| Q140000D01 | h | Grúas de carretera (desplazamiento rápido) de más de 221 t. Para carga máxima de 300 t | 0.65 | 283.34 | 184.17 |
|  |  | Total |  |  | 1205.97 |

Claves: junta, solera, interior, marco, prefabricado, armadura, plano, montaje, areno, nivel, hormigón, suministro, masa

**630.1100** m MARCO PREFABRICADO DE HORMIGÓN ARMADO DE MEDIDAS INTERIORES H:3,50 X V:3,50 m
Precio: 1642.6
MARCO PREFABRICADO DE HORMIGÓN ARMADO DE MEDIDAS INTERIORES H:3,50 X V:3,50 m SEGÚN PLANOS i/ SUMINISTRO, ALTURA DE TIERRAS SOBRE CLAVE < 8 m, MONTAJE, SOLERA DE HORMIGÓN EN MASA HM-20 DE 15 cm DE ESPESOR, ARENA DE NIVELACIÓN DE 10 cm DE ESPESOR, JUNTA, TOTALMENTE INSTALADO.

| Código | Ud | Descripción | Rendimiento | Precio | Importe |
|---|---|---|---|---|---|
| MO00000002 | h | Capataz | 0.039 | 21.32 | 0.83 |
| MO00000003 | h | Oficial 1ª | 1.235 | 20.87 | 25.77 |
| MO00000006 | h | Peón especialista | 1.989 | 19.97 | 39.72 |
| MT10050050 | m | MARCO PREFABRICADO, 3,50 X 3,50 m (material; 25/04/2008) | 1 | 1313.2 | 1313.20 |
| MT01060015 | m3 | HORMIGÓN EN MASA HM-20 DE CONSISTENCIA PLÁSTICA Y TAMAÑO MÁXIMO DEL ÁRIDO 20 mm | 0.555 | 60.14 | 33.38 |
| MT01030050 | t | ARENAS CALIZAS | 0.37 | 8.18 | 3.03 |
| Q140000D01 | h | Grúas de carretera (desplazamiento rápido) de más de 221 t. Para carga máxima de 300 t | 0.8 | 283.34 | 226.67 |
|  |  | Total |  |  | 1642.6 |

Claves: junta, suministro, plano, prefabricado, montaje, nivel, armadura, interior, solera, areno, marco, hormigón, masa

#### 03.01.05 MURO DE HORMIGÓN PREFABRICADO (17/07/2009)

**630.2000** m2 MURO DE HORMIGÓN ARMADO PREFABRICADO MENOR O IGUAL A 6 m DE ALTURA (17/07/2009)
Precio: 119.87
MURO DE HORMIGÓN ARMADO PREFABRICADO MENOR O IGUAL A 6 m DE ALTURA, TOTALMENTE TERMINADO (NO INCLUYE CIMENTACIÓN).

| Código | Ud | Descripción | Rendimiento | Precio | Importe |
|---|---|---|---|---|---|
| MO00000003 | h | Oficial 1ª | 0.08 | 20.87 | 1.67 |
| MO00000005 | h | Ayudante | 0.15 | 19.36 | 2.90 |
| MO00000007 | h | Peón ordinario | 0.09 | 19.6 | 1.76 |
| MT02040001 | m2 | MURO HA PREFABRICADO MENOR O IGUAL 6 m DE ALTO (material; 17/07/2009) | 1 | 97.88 | 97.88 |
| Q140000A05 | h | Grúa autopropulsada (sin accesorios). Grúas todoterreno (desplazamiento lento). Para carga máxima de 30 t | 0.1 | 95.03 | 9.50 |
| Q060203A01 | h | Camión. Con caja basculante 4x4. De 221 kW de potencia | 0.078 | 78.93 | 6.16 |
|  |  | Total |  |  | 119.87 |

Claves: hormigón, armadura, terminación, prefabricado, muro

**630.2010** m2 MURO DE HORMIGÓN ARMADO PREFABRICADO DE 6 m A 9 m DE ALTURA (17/07/2009)
Precio: 144.5
MURO DE HORMIGÓN ARMADO PREFABRICADO DE 6 m A 9 m DE ALTURA, TOTALMENTE TERMINADO (NO INCLUYE CIMENTACIÓN).

| Código | Ud | Descripción | Rendimiento | Precio | Importe |
|---|---|---|---|---|---|
| MO00000003 | h | Oficial 1ª | 0.103 | 20.87 | 2.15 |
| MO00000005 | h | Ayudante | 0.2 | 19.36 | 3.87 |
| MO00000007 | h | Peón ordinario | 0.133 | 19.6 | 2.61 |
| MT02040005 | m2 | MURO HA PREFABRICADO DE 6 A 9 m DE ALTO (material; 17/07/2009) | 1 | 114.91 | 114.91 |
| Q140000A05 | h | Grúa autopropulsada (sin accesorios). Grúas todoterreno (desplazamiento lento). Para carga máxima de 30 t | 0.15 | 95.03 | 14.25 |
| Q060203A01 | h | Camión. Con caja basculante 4x4. De 221 kW de potencia | 0.085 | 78.93 | 6.71 |
|  |  | Total |  |  | 144.5 |

Claves: terminación, muro, hormigón, armadura, prefabricado

**630.2020** m2 MURO DE HORMIGÓN ARMADO PREFABRICADO DE 9 m A 12 m DE ALTURA (17/07/2009)
Precio: 204.23
MURO DE HORMIGÓN ARMADO PREFABRICADO DE 9 m A 12 m DE ALTURA, TOTALMENTE TERMINADO (NO INCLUYE CIMENTACIÓN).

| Código | Ud | Descripción | Rendimiento | Precio | Importe |
|---|---|---|---|---|---|
| MO00000003 | h | Oficial 1ª | 0.126 | 20.87 | 2.63 |
| MO00000005 | h | Ayudante | 0.25 | 19.36 | 4.84 |
| MO00000007 | h | Peón ordinario | 0.176 | 19.6 | 3.45 |
| MT02040010 | m2 | MURO HA PREFABRICADO DE 9 A 12 m DE ALTO (material; 17/07/2009) | 1 | 166.25 | 166.25 |
| Q140000A05 | h | Grúa autopropulsada (sin accesorios). Grúas todoterreno (desplazamiento lento). Para carga máxima de 30 t | 0.2 | 95.03 | 19.01 |
| Q060204A01 | h | Camión. Con caja basculante 6x6. De 258 kW de potencia | 0.092 | 87.45 | 8.05 |
|  |  | Total |  |  | 204.23 |

Claves: prefabricado, muro, terminación, hormigón, armadura

**630.2030** m2 MURO DE HORMIGÓN ARMADO PREFABRICADO DE 12 m A 15 m DE ALTURA (17/07/2009)
Precio: 243.91
MURO DE HORMIGÓN ARMADO PREFABRICADO DE 12 m A 15 m DE ALTURA, TOTALMENTE TERMINADO (NO INCLUYE CIMENTACIÓN).

| Código | Ud | Descripción | Rendimiento | Precio | Importe |
|---|---|---|---|---|---|
| MO00000003 | h | Oficial 1ª | 0.15 | 20.87 | 3.13 |
| MO00000005 | h | Ayudante | 0.3 | 19.36 | 5.81 |
| MO00000007 | h | Peón ordinario | 0.22 | 19.6 | 4.31 |
| MT02040015 | m2 | MURO HA PREFABRICADO DE 12 A 15 m DE ALTO (material; 17/07/2009) | 1 | 196.56 | 196.56 |
| Q140000A05 | h | Grúa autopropulsada (sin accesorios). Grúas todoterreno (desplazamiento lento). Para carga máxima de 30 t | 0.25 | 95.03 | 23.76 |
| Q060206A01 | h | Camión. Con caja basculante 8x4. De 323 kW de potencia | 0.1 | 103.43 | 10.34 |
|  |  | Total |  |  | 243.91 |

Claves: muro, prefabricado, terminación, hormigón, armadura

#### 03.01.06 PRELOSAS PREFABRICADAS (19/03/2008)

**630.3000** m2 PRELOSA PREFABRICADA DE HORMIGÓN DE HASTA 6 cm DE ESPESOR (19/03/2008)
Precio: 45.79
PRELOSA PREFABRICADA DE HORMIGÓN DE HASTA 6 cm DE ESPESOR, COMPLETAMENTE EJECUTADA i/ SUMINISTRO, TRANSPORTE Y COLOCACIÓN.

| Código | Ud | Descripción | Rendimiento | Precio | Importe |
|---|---|---|---|---|---|
| MO00000002 | h | Capataz | 0.018 | 21.32 | 0.38 |
| MO00000003 | h | Oficial 1ª | 0.15 | 20.87 | 3.13 |
| MO00000007 | h | Peón ordinario | 0.25 | 19.6 | 4.90 |
| MT03030005 | m2 | PRELOSA COLABORANTE DE HORMIGÓN ARMADADO HA-25 (material; 19/03/2008) | 1 | 24.41 | 24.41 |
| Q140000A15 | h | Grúa autopropulsada (sin accesorios). Grúas todoterreno (desplazamiento lento). Para carga máxima de 80 t | 0.08 | 162.09 | 12.97 |
|  |  | Total |  |  | 45.79 |

**630.3010** m2 PRELOSA PREFABRICADA DE HORMIGÓN CON CELOSÍA DE HASTA 8 cm DE ESPESOR (19/03/2008)
Precio: 69.26
PRELOSA PREFABRICADA DE HORMIGÓN CON CELOSÍA DE HASTA 8 cm DE ESPESOR, COMPLETAMENTE EJECUTADA i/ SUMINISTRO, TRANSPORTE Y COLOCACIÓN.

| Código | Ud | Descripción | Rendimiento | Precio | Importe |
|---|---|---|---|---|---|
| MO00000002 | h | Capataz | 0.024 | 21.32 | 0.51 |
| MO00000003 | h | Oficial 1ª | 0.18 | 20.87 | 3.76 |
| MO00000007 | h | Peón ordinario | 0.28 | 19.6 | 5.49 |
| MT03030001 | m2 | PRELOSA COLABORANTE DE HORMIGÓN ARMADO HA-25 ARMADO CON CELOSÍA (material; 19/03/2008) | 1 | 40.05 | 40.05 |
| Q140000A15 | h | Grúa autopropulsada (sin accesorios). Grúas todoterreno (desplazamiento lento). Para carga máxima de 80 t | 0.12 | 162.09 | 19.45 |
|  |  | Total |  |  | 69.26 |

### 03.02 HORMIGONADO DE ESTRUCTURAS Y OBRAS DE FÁBRICA

#### 03.02.01 HORMIGONES

**610.0010** m3 HORMIGÓN DE LIMPIEZA HL-150 EN CIMIENTOS DE SOLERAS Y DE PEQUEÑAS OBRAS DE FÁBRICA (12/11/2009)
Precio: 48.93
HORMIGÓN DE LIMPIEZA HL-150 EN CIMIENTOS DE SOLERAS Y DE PEQUEÑAS OBRAS DE FÁBRICA PUESTO EN OBRA.

| Código | Ud | Descripción | Rendimiento | Precio | Importe |
|---|---|---|---|---|---|
| MO00000002 | h | Capataz | 0.01 | 21.32 | 0.21 |
| MO00000003 | h | Oficial 1ª | 0.03 | 20.87 | 0.63 |
| MO00000007 | h | Peón ordinario | 0.04 | 19.6 | 0.78 |
| MT01060001 | m3 | HORMIGÓN DE LIMPIEZA HL-150 DE CONSISTENCIA BLANDA Y TAMAÑO MÁXIMO DEL ÁRIDO 20 mm (material; 12/11/2009) | 1.05 | 44.83 | 47.07 |
| Q081100A05 | h | Vibradores de hormigones. De 56 mm de diámetro (maquinaria; 17/03/2014) | 0.13 | 0.44 | 0.06 |
| Q081101A10 | h | Convertidores y grupos electrógenos de alta frecuencia para vibradores de hormigón (4,9 kW de potencia) | 0.13 | 1.36 | 0.18 |
|  |  | Total |  |  | 48.93 |

Claves: cimiento, solera, hormigón, fábrica, limpieza

**610.0020** m3 HORMIGÓN EN MASA HM-20 VERTIDO
Precio: 66.2
HORMIGÓN EN MASA HM-20 VERTIDO, VIBRADO Y TOTALMENTE COLOCADO.

| Código | Ud | Descripción | Rendimiento | Precio | Importe |
|---|---|---|---|---|---|
| MO00000002 | h | Capataz | 0.026 | 21.32 | 0.55 |
| MO00000003 | h | Oficial 1ª | 0.051 | 20.87 | 1.06 |
| MO00000007 | h | Peón ordinario | 0.061 | 19.6 | 1.20 |
| MT01060015 | m3 | HORMIGÓN EN MASA HM-20 DE CONSISTENCIA PLÁSTICA Y TAMAÑO MÁXIMO DEL ÁRIDO 20 mm | 1.05 | 60.14 | 63.15 |
| Q081100A05 | h | Vibradores de hormigones. De 56 mm de diámetro | 0.13 | 0.44 | 0.06 |
| Q081101A10 | h | Convertidores y grupos electrógenos de alta frecuencia para vibradores de hormigón (4,9 kW de potencia) | 0.13 | 1.36 | 0.18 |
|  |  | Total |  |  | 66.2 |

Claves: hormigón, solera, fábrica, masa, cimiento

**610.0030** m3 HORMIGÓN PARA ARMAR HA-25 EN CIMENTACIONES, PILOTES, PANTALLAS, ENCEPADOS Y ACERAS
Precio: 84.02

| Código | Ud | Descripción | Rendimiento | Precio | Importe |
|---|---|---|---|---|---|
| MO00000002 | h | Capataz | 0.045 | 21.32 | 0.96 |
| MO00000003 | h | Oficial 1ª | 0.2 | 20.87 | 4.17 |
| MO00000007 | h | Peón ordinario | 0.25 | 19.6 | 4.90 |
| MT01060045 | m3 | HORMIGÓN ARMADO HA-25 DE CONSISTENCIA FLUIDA Y TAMAÑO MÁXIMO DEL ÁRIDO 20 mm | 1.05 | 66.21 | 69.52 |
| Q081100A05 | h | Vibradores de hormigones. De 56 mm de diámetro | 0.15 | 0.44 | 0.07 |
| Q081101A10 | h | Convertidores y grupos electrógenos de alta frecuencia para vibradores de hormigón (4,9 kW de potencia) | 0.15 | 1.36 | 0.20 |
| Q080702C01 | h | Bombas para hormigones sobre camión, con pluma. Para una producción de 60 m³/h. Con pluma de 42 m (maquinaria; 17/04/2012) | 0.022 | 190.85 | 4.20 |
|  |  | Total |  |  | 84.02 |

Claves: hormigón, armadura, pantalla, cimiento, encepado, pilote, acera

**610.0040** m3 HORMIGÓN PARA ARMAR HA-25 EN ESCALERAS E IMPOSTAS
Precio: 91.94

| Código | Ud | Descripción | Rendimiento | Precio | Importe |
|---|---|---|---|---|---|
| MO00000002 | h | Capataz | 0.056 | 21.32 | 1.19 |
| MO00000003 | h | Oficial 1ª | 0.25 | 20.87 | 5.22 |
| MO00000007 | h | Peón ordinario | 0.313 | 19.6 | 6.13 |
| MT01060045 | m3 | HORMIGÓN ARMADO HA-25 DE CONSISTENCIA FLUIDA Y TAMAÑO MÁXIMO DEL ÁRIDO 20 mm | 1.05 | 66.21 | 69.52 |
| Q081100A05 | h | Vibradores de hormigones. De 56 mm de diámetro | 0.188 | 0.44 | 0.08 |
| Q081101A10 | h | Convertidores y grupos electrógenos de alta frecuencia para vibradores de hormigón (4,9 kW de potencia) | 0.188 | 1.36 | 0.26 |
| Q080702C01 | h | Bombas para hormigones sobre camión, con pluma. Para una producción de 60 m³/h. Con pluma de 42 m | 0.05 | 190.85 | 9.54 |
|  |  | Total |  |  | 91.94 |

Claves: escalera, hormigón, armadura

**610.0050** m3 HORMIGÓN PARA ARMAR HA-25 EN ALZADOS DE PILAS, ESTRIBOS, CABECEROS, VIGAS, TABLEROS, LOSAS, MUROS Y MARCOS
Precio: 88.26

| Código | Ud | Descripción | Rendimiento | Precio | Importe |
|---|---|---|---|---|---|
| MO00000002 | h | Capataz | 0.052 | 21.32 | 1.11 |
| MO00000003 | h | Oficial 1ª | 0.23 | 20.87 | 4.80 |
| MO00000007 | h | Peón ordinario | 0.288 | 19.6 | 5.64 |
| MT01060045 | m3 | HORMIGÓN ARMADO HA-25 DE CONSISTENCIA FLUIDA Y TAMAÑO MÁXIMO DEL ÁRIDO 20 mm | 1.05 | 66.21 | 69.52 |
| Q081100A05 | h | Vibradores de hormigones. De 56 mm de diámetro | 0.173 | 0.44 | 0.08 |
| Q081101A10 | h | Convertidores y grupos electrógenos de alta frecuencia para vibradores de hormigón (4,9 kW de potencia) | 0.173 | 1.36 | 0.24 |
| Q080702C01 | h | Bombas para hormigones sobre camión, con pluma. Para una producción de 60 m³/h. Con pluma de 42 m | 0.036 | 190.85 | 6.87 |
|  |  | Total |  |  | 88.26 |

**610.0060** m3 HORMIGÓN PARA ARMAR HA-30 EN CIMENTACIONES, PILOTES, PANTALLAS, ENCEPADOS Y ACERAS
Precio: 91.94

| Código | Ud | Descripción | Rendimiento | Precio | Importe |
|---|---|---|---|---|---|
| MO00000002 | h | Capataz | 0.045 | 21.32 | 0.96 |
| MO00000003 | h | Oficial 1ª | 0.2 | 20.87 | 4.17 |
| MO00000007 | h | Peón ordinario | 0.25 | 19.6 | 4.90 |
| MT01060050 | m3 | HORMIGÓN ARMADO HA-30 DE CONSISTENCIA FLUIDA Y TAMAÑO MÁXIMO DEL ÁRIDO 20 mm (material) | 1.05 | 73.75 | 77.44 |
| Q081100A05 | h | Vibradores de hormigones. De 56 mm de diámetro | 0.15 | 0.44 | 0.07 |
| Q081101A10 | h | Convertidores y grupos electrógenos de alta frecuencia para vibradores de hormigón (4,9 kW de potencia) | 0.15 | 1.36 | 0.20 |
| Q080702C01 | h | Bombas para hormigones sobre camión, con pluma. Para una producción de 60 m³/h. Con pluma de 42 m | 0.022 | 190.85 | 4.20 |
|  |  | Total |  |  | 91.94 |

Claves: hormigón, armadura, encepado, pantalla, cimiento, acera, pilote

**610.0070** m3 HORMIGÓN PARA ARMAR HA-30 EN ALZADOS DE PILAS, ESTRIBOS, CABECEROS, VIGAS, TABLEROS, LOSAS, MUROS Y MARCOS
Precio: 96.18

| Código | Ud | Descripción | Rendimiento | Precio | Importe |
|---|---|---|---|---|---|
| MO00000002 | h | Capataz | 0.052 | 21.32 | 1.11 |
| MO00000003 | h | Oficial 1ª | 0.23 | 20.87 | 4.80 |
| MO00000007 | h | Peón ordinario | 0.288 | 19.6 | 5.64 |
| MT01060050 | m3 | HORMIGÓN ARMADO HA-30 DE CONSISTENCIA FLUIDA Y TAMAÑO MÁXIMO DEL ÁRIDO 20 mm | 1.05 | 73.75 | 77.44 |
| Q081100A05 | h | Vibradores de hormigones. De 56 mm de diámetro | 0.173 | 0.44 | 0.08 |
| Q081101A10 | h | Convertidores y grupos electrógenos de alta frecuencia para vibradores de hormigón (4,9 kW de potencia) | 0.173 | 1.36 | 0.24 |
| Q080702C01 | h | Bombas para hormigones sobre camión, con pluma. Para una producción de 60 m³/h. Con pluma de 42 m | 0.036 | 190.85 | 6.87 |
|  |  | Total |  |  | 96.18 |

Claves: armadura, marco, muro, estribo, tablero, losa, hormigón, viga

**610.0080** m3 HORMIGÓN PARA ARMAR HA-30 EN ESCALERAS E IMPOSTAS
Precio: 99.86

| Código | Ud | Descripción | Rendimiento | Precio | Importe |
|---|---|---|---|---|---|
| MO00000002 | h | Capataz | 0.056 | 21.32 | 1.19 |
| MO00000003 | h | Oficial 1ª | 0.25 | 20.87 | 5.22 |
| MO00000007 | h | Peón ordinario | 0.313 | 19.6 | 6.13 |
| MT01060050 | m3 | HORMIGÓN ARMADO HA-30 DE CONSISTENCIA FLUIDA Y TAMAÑO MÁXIMO DEL ÁRIDO 20 mm | 1.05 | 73.75 | 77.44 |
| Q081100A05 | h | Vibradores de hormigones. De 56 mm de diámetro | 0.188 | 0.44 | 0.08 |
| Q081101A10 | h | Convertidores y grupos electrógenos de alta frecuencia para vibradores de hormigón (4,9 kW de potencia) | 0.188 | 1.36 | 0.26 |
| Q080702C01 | h | Bombas para hormigones sobre camión, con pluma. Para una producción de 60 m³/h. Con pluma de 42 m | 0.05 | 190.85 | 9.54 |
|  |  | Total |  |  | 99.86 |

Claves: hormigón, escalera, armadura

**610.0090** m3 HORMIGÓN PARA ARMAR HA-35 EN CIMENTACIONES, PILOTES, PANTALLAS, ENCEPADOS Y ACERAS (01/01/2010)
Precio: 94.72

| Código | Ud | Descripción | Rendimiento | Precio | Importe |
|---|---|---|---|---|---|
| MO00000002 | h | Capataz | 0.045 | 21.32 | 0.96 |
| MO00000003 | h | Oficial 1ª | 0.2 | 20.87 | 4.17 |
| MO00000007 | h | Peón ordinario | 0.25 | 19.6 | 4.90 |
| MT01060055 | m3 | HORMIGÓN ARMADO HA-35 DE CONSISTENCIA FLUIDA Y TAMAÑO MÁXIMO DEL ÁRIDO 20 mm (material; 01/01/2010) | 1.05 | 76.4 | 80.22 |
| Q081100A05 | h | Vibradores de hormigones. De 56 mm de diámetro | 0.15 | 0.44 | 0.07 |
| Q081101A10 | h | Convertidores y grupos electrógenos de alta frecuencia para vibradores de hormigón (4,9 kW de potencia) | 0.15 | 1.36 | 0.20 |
| Q080702C01 | h | Bombas para hormigones sobre camión, con pluma. Para una producción de 60 m³/h. Con pluma de 42 m | 0.022 | 190.85 | 4.20 |
|  |  | Total |  |  | 94.72 |

Claves: armadura, hormigón, encepado, acera, cimiento, pantalla, pilote

**610.0100** m3 HORMIGÓN PARA ARMAR HA-35 EN ALZADOS DE PILAS, ESTRIBOS, CABECEROS, VIGAS, TABLEROS, LOSAS, MUROS Y MARCOS (01/01/2010)
Precio: 98.96

| Código | Ud | Descripción | Rendimiento | Precio | Importe |
|---|---|---|---|---|---|
| MO00000002 | h | Capataz | 0.052 | 21.32 | 1.11 |
| MO00000003 | h | Oficial 1ª | 0.23 | 20.87 | 4.80 |
| MO00000007 | h | Peón ordinario | 0.288 | 19.6 | 5.64 |
| MT01060055 | m3 | HORMIGÓN ARMADO HA-35 DE CONSISTENCIA FLUIDA Y TAMAÑO MÁXIMO DEL ÁRIDO 20 mm | 1.05 | 76.4 | 80.22 |
| Q081100A05 | h | Vibradores de hormigones. De 56 mm de diámetro | 0.173 | 0.44 | 0.08 |
| Q081101A10 | h | Convertidores y grupos electrógenos de alta frecuencia para vibradores de hormigón (4,9 kW de potencia) | 0.173 | 1.36 | 0.24 |
| Q080702C01 | h | Bombas para hormigones sobre camión, con pluma. Para una producción de 60 m³/h. Con pluma de 42 m | 0.036 | 190.85 | 6.87 |
|  |  | Total |  |  | 98.96 |

Claves: estribo, muro, hormigón, losa, armadura, viga, marco, tablero

**610.0110** m3 HORMIGÓN PARA ARMAR HA-35 EN ESCALERAS E IMPOSTAS (01/01/2010)
Precio: 102.64

| Código | Ud | Descripción | Rendimiento | Precio | Importe |
|---|---|---|---|---|---|
| MO00000002 | h | Capataz | 0.056 | 21.32 | 1.19 |
| MO00000003 | h | Oficial 1ª | 0.25 | 20.87 | 5.22 |
| MO00000007 | h | Peón ordinario | 0.313 | 19.6 | 6.13 |
| MT01060055 | m3 | HORMIGÓN ARMADO HA-35 DE CONSISTENCIA FLUIDA Y TAMAÑO MÁXIMO DEL ÁRIDO 20 mm | 1.05 | 76.4 | 80.22 |
| Q081100A05 | h | Vibradores de hormigones. De 56 mm de diámetro | 0.188 | 0.44 | 0.08 |
| Q081101A10 | h | Convertidores y grupos electrógenos de alta frecuencia para vibradores de hormigón (4,9 kW de potencia) | 0.188 | 1.36 | 0.26 |
| Q080702C01 | h | Bombas para hormigones sobre camión, con pluma. Para una producción de 60 m³/h. Con pluma de 42 m | 0.05 | 190.85 | 9.54 |
|  |  | Total |  |  | 102.64 |

Claves: armadura, hormigón, escalera

**610.0120** m3 HORMIGÓN PARA ARMAR HA-40 EN CIMENTACIONES, PILOTES, PANTALLAS, ENCEPADOS Y ACERAS (01/01/2010)
Precio: 98.51

| Código | Ud | Descripción | Rendimiento | Precio | Importe |
|---|---|---|---|---|---|
| MO00000002 | h | Capataz | 0.045 | 21.32 | 0.96 |
| MO00000003 | h | Oficial 1ª | 0.2 | 20.87 | 4.17 |
| MO00000007 | h | Peón ordinario | 0.25 | 19.6 | 4.90 |
| MT01060056 | m3 | HORMIGÓN ARMADO HA-40 DE CONSISTENCIA PLÁSTICA Y TAMAÑO MÁXIMO DEL ÁRIDO 20 mm (material; 01/01/2010) | 1.05 | 80.01 | 84.01 |
| Q081100A05 | h | Vibradores de hormigones. De 56 mm de diámetro | 0.15 | 0.44 | 0.07 |
| Q081101A10 | h | Convertidores y grupos electrógenos de alta frecuencia para vibradores de hormigón (4,9 kW de potencia) | 0.15 | 1.36 | 0.20 |
| Q080702C01 | h | Bombas para hormigones sobre camión, con pluma. Para una producción de 60 m³/h. Con pluma de 42 m | 0.022 | 190.85 | 4.20 |
|  |  | Total |  |  | 98.51 |

Claves: encepado, pilote, armadura, hormigón, pantalla, cimiento, acera

**610.0130** m3 HORMIGÓN PARA ARMAR HA-40 EN ALZADOS DE PILAS, ESTRIBOS, CABECEROS, VIGAS, TABLEROS, LOSAS, MUROS Y MARCOS (01/01/2010)
Precio: 102.75

| Código | Ud | Descripción | Rendimiento | Precio | Importe |
|---|---|---|---|---|---|
| MO00000002 | h | Capataz | 0.052 | 21.32 | 1.11 |
| MO00000003 | h | Oficial 1ª | 0.23 | 20.87 | 4.80 |
| MO00000007 | h | Peón ordinario | 0.288 | 19.6 | 5.64 |
| MT01060056 | m3 | HORMIGÓN ARMADO HA-40 DE CONSISTENCIA PLÁSTICA Y TAMAÑO MÁXIMO DEL ÁRIDO 20 mm | 1.05 | 80.01 | 84.01 |
| Q081100A05 | h | Vibradores de hormigones. De 56 mm de diámetro | 0.173 | 0.44 | 0.08 |
| Q081101A10 | h | Convertidores y grupos electrógenos de alta frecuencia para vibradores de hormigón (4,9 kW de potencia) | 0.173 | 1.36 | 0.24 |
| Q080702C01 | h | Bombas para hormigones sobre camión, con pluma. Para una producción de 60 m³/h. Con pluma de 42 m | 0.036 | 190.85 | 6.87 |
|  |  | Total |  |  | 102.75 |

Claves: muro, hormigón, estribo, armadura, losa, tablero, marco, viga

**610.0140** m3 HORMIGÓN PARA ARMAR HA-40 EN ESCALERAS E IMPOSTAS (01/01/2010)
Precio: 106.43

| Código | Ud | Descripción | Rendimiento | Precio | Importe |
|---|---|---|---|---|---|
| MO00000002 | h | Capataz | 0.056 | 21.32 | 1.19 |
| MO00000003 | h | Oficial 1ª | 0.25 | 20.87 | 5.22 |
| MO00000007 | h | Peón ordinario | 0.313 | 19.6 | 6.13 |
| MT01060056 | m3 | HORMIGÓN ARMADO HA-40 DE CONSISTENCIA PLÁSTICA Y TAMAÑO MÁXIMO DEL ÁRIDO 20 mm | 1.05 | 80.01 | 84.01 |
| Q081100A05 | h | Vibradores de hormigones. De 56 mm de diámetro | 0.188 | 0.44 | 0.08 |
| Q081101A10 | h | Convertidores y grupos electrógenos de alta frecuencia para vibradores de hormigón (4,9 kW de potencia) | 0.188 | 1.36 | 0.26 |
| Q080702C01 | h | Bombas para hormigones sobre camión, con pluma. Para una producción de 60 m³/h. Con pluma de 42 m | 0.05 | 190.85 | 9.54 |
|  |  | Total |  |  | 106.43 |

Claves: escalera, armadura, hormigón

**610.0150** m3 HORMIGÓN PARA PRETENSAR HP-40
Precio: 110.95
HORMIGÓN PARA PRETENSAR HP-40, VIBRADO Y CURADO, TOTALMENTE COLOCADO.

| Código | Ud | Descripción | Rendimiento | Precio | Importe |
|---|---|---|---|---|---|
| MO00000002 | h | Capataz | 0.057 | 21.32 | 1.22 |
| MO00000003 | h | Oficial 1ª | 0.269 | 20.87 | 5.61 |
| MO00000005 | h | Ayudante | 0.269 | 19.36 | 5.21 |
| MO00000007 | h | Peón ordinario | 0.269 | 19.6 | 5.27 |
| MT01060085 | m3 | HORMIGÓN PRETENSADO HP-40 DE CONSISTENCIA FLUIDA Y TAMAÑO MÁXIMO DEL ÁRIDO 20 mm (material) | 1.05 | 69 | 72.45 |
| Q081100A05 | h | Vibradores de hormigones. De 56 mm de diámetro | 0.323 | 0.44 | 0.14 |
| Q081101A10 | h | Convertidores y grupos electrógenos de alta frecuencia para vibradores de hormigón (4,9 kW de potencia) | 0.323 | 1.36 | 0.44 |
| Q080702C01 | h | Bombas para hormigones sobre camión, con pluma. Para una producción de 60 m³/h. Con pluma de 42 m | 0.108 | 190.85 | 20.61 |
|  |  | Total |  |  | 110.95 |

Claves: tablero, viga, losa, pretensado, hormigón

**610.0160** m3 HORMIGÓN PARA ARMAR Y/O PRETENSAR HA-45 Y/O HP-45 (01/01/2010)
Precio: 113.13
HORMIGÓN PARA ARMAR Y/O PRETENSAR HA-45 Y/O HP-45, VIBRADO Y CURADO, TOTALMENTE COLOCADO.

| Código | Ud | Descripción | Rendimiento | Precio | Importe |
|---|---|---|---|---|---|
| MO00000002 | h | Capataz | 0.057 | 21.32 | 1.22 |
| MO00000003 | h | Oficial 1ª | 0.269 | 20.87 | 5.61 |
| MO00000005 | h | Ayudante | 0.269 | 19.36 | 5.21 |
| MO00000007 | h | Peón ordinario | 0.269 | 19.6 | 5.27 |
| MT01060095 | m3 | HORMIGÓN HP-45 S/HORMIGÓN DE PLANTA (material; 01/01/2010) | 1.05 | 71.08 | 74.63 |
| Q081100A05 | h | Vibradores de hormigones. De 56 mm de diámetro | 0.323 | 0.44 | 0.14 |
| Q081101A10 | h | Convertidores y grupos electrógenos de alta frecuencia para vibradores de hormigón (4,9 kW de potencia) | 0.323 | 1.36 | 0.44 |
| Q080702C01 | h | Bombas para hormigones sobre camión, con pluma. Para una producción de 60 m³/h. Con pluma de 42 m | 0.108 | 190.85 | 20.61 |
|  |  | Total |  |  | 113.13 |

Claves: pretensado, losa, viga, hormigón, tablero

**610.0170** m3 HORMIGÓN PARA ARMAR Y/O PRETENSAR HA-50 Y/O HP-50 (01/01/2010)
Precio: 129.81
HORMIGÓN PARA ARMAR Y/O PRETENSAR HA-50 Y/O HP-50, VIBRADO Y CURADO, TOTALMENTE COLOCADO.

| Código | Ud | Descripción | Rendimiento | Precio | Importe |
|---|---|---|---|---|---|
| MO00000002 | h | Capataz | 0.057 | 21.32 | 1.22 |
| MO00000003 | h | Oficial 1ª | 0.269 | 20.87 | 5.61 |
| MO00000005 | h | Ayudante | 0.269 | 19.36 | 5.21 |
| MO00000007 | h | Peón ordinario | 0.269 | 19.6 | 5.27 |
| MT01060065 | m3 | HORMIGÓN ARMADO HA-50 DE CONSISTENCIA PLÁSTICA Y TAMAÑO MÁXIMO DEL ÁRIDO 20 mm (material; 01/01/2010) | 1.05 | 86.96 | 91.31 |
| Q081100A05 | h | Vibradores de hormigones. De 56 mm de diámetro | 0.323 | 0.44 | 0.14 |
| Q081101A10 | h | Convertidores y grupos electrógenos de alta frecuencia para vibradores de hormigón (4,9 kW de potencia) | 0.323 | 1.36 | 0.44 |
| Q080702C01 | h | Bombas para hormigones sobre camión, con pluma. Para una producción de 60 m³/h. Con pluma de 42 m | 0.108 | 190.85 | 20.61 |
|  |  | Total |  |  | 129.81 |

Claves: marco, estribo, armadura, tablero, losa, viga, muro, hormigón

**610.0180** m3 HORMIGÓN PARA PRETENSAR HP-60 EN VIGAS, TABLEROS Y LOSAS (09/03/2010)
Precio: 141.23

| Código | Ud | Descripción | Rendimiento | Precio | Importe |
|---|---|---|---|---|---|
| MO00000002 | h | Capataz | 0.057 | 21.32 | 1.22 |
| MO00000003 | h | Oficial 1ª | 0.269 | 20.87 | 5.61 |
| MO00000005 | h | Ayudante | 0.269 | 19.36 | 5.21 |
| MO00000007 | h | Peón ordinario | 0.269 | 19.6 | 5.27 |
| MT01060200 | m3 | HORMIGÓN PRETENSADO HP-60 DE CONSISTENCIA FLUIDA Y TAMAÑO MÁXIMO DEL ÁRIDO 20 mm (material; 09/03/2010) | 1.05 | 97.84 | 102.73 |
| Q081100A05 | h | Vibradores de hormigones. De 56 mm de diámetro | 0.323 | 0.44 | 0.14 |
| Q081101A10 | h | Convertidores y grupos electrógenos de alta frecuencia para vibradores de hormigón (4,9 kW de potencia) | 0.323 | 1.36 | 0.44 |
| Q080702C01 | h | Bombas para hormigones sobre camión, con pluma. Para una producción de 60 m³/h. Con pluma de 42 m | 0.108 | 190.85 | 20.61 |
|  |  | Total |  |  | 141.23 |

Claves: hormigón, viga, pretensado, tablero, losa

**610.0190** m3 HORMIGÓN PARA ARMAR Y/O PRETENSAR HA-80 Y/O HP-80 (09/03/2010)
Precio: 238.03
HORMIGÓN PARA ARMAR Y/O PRETENSAR HA-80 Ó HP-80, VIBRADO Y CURADO, TOTALMENTE COLOCADO.

| Código | Ud | Descripción | Rendimiento | Precio | Importe |
|---|---|---|---|---|---|
| MO00000002 | h | Capataz | 0.057 | 21.32 | 1.22 |
| MO00000003 | h | Oficial 1ª | 0.269 | 20.87 | 5.61 |
| MO00000005 | h | Ayudante | 0.269 | 19.36 | 5.21 |
| MO00000007 | h | Peón ordinario | 0.269 | 19.6 | 5.27 |
| MT01060210 | m3 | HORMIGÓN ARMADO HA-80 CON TAMAÑO MÁXIMO DEL ÁRIDO 12 mm (material; 09/03/2010) | 1.05 | 190.03 | 199.53 |
| Q081100A05 | h | Vibradores de hormigones. De 56 mm de diámetro | 0.323 | 0.44 | 0.14 |
| Q081101A10 | h | Convertidores y grupos electrógenos de alta frecuencia para vibradores de hormigón (4,9 kW de potencia) | 0.323 | 1.36 | 0.44 |
| Q080702C01 | h | Bombas para hormigones sobre camión, con pluma. Para una producción de 60 m³/h. Con pluma de 42 m | 0.108 | 190.85 | 20.61 |
|  |  | Total |  |  | 238.03 |

**610.0200** m3 HORMIGÓN CICLÓPEO PARA RELLENOS (12/11/2009)
Precio: 56.46

| Código | Ud | Descripción | Rendimiento | Precio | Importe |
|---|---|---|---|---|---|
| MO00000002 | h | Capataz | 0.03 | 21.32 | 0.64 |
| MO00000003 | h | Oficial 1ª | 0.055 | 20.87 | 1.15 |
| MO00000007 | h | Peón ordinario | 0.065 | 19.6 | 1.27 |
| MT01030035 | m3 | PIEDRA PARA HORMIGÓN CICLÓPEO DE TAMAÑO MÍNIMO 200 mm (material; 09/03/2010) | 0.75 | 8.2 | 6.15 |
| MT01060001 | m3 | HORMIGÓN DE LIMPIEZA HL-150 DE CONSISTENCIA BLANDA Y TAMAÑO MÁXIMO DEL ÁRIDO 20 mm | 1.05 | 44.83 | 47.07 |
| Q081100A05 | h | Vibradores de hormigones. De 56 mm de diámetro | 0.1 | 0.44 | 0.04 |
| Q081101A10 | h | Convertidores y grupos electrógenos de alta frecuencia para vibradores de hormigón (4,9 kW de potencia) | 0.1 | 1.36 | 0.14 |
|  |  | Total |  |  | 56.46 |

Claves: ciclópeo, hormigón, relleno

**610.0210** kg SUPLEMENTO DE CUALQUIER TIPO DE ADITIVO PARA m³ DE HORMIGÓN (10/06/2010)
Precio: 1.21
SUPLEMENTO DE CUALQUIER TIPO O CLASE DE ADITIVO PARA m³ DE HORMIGÓN.

| Código | Ud | Descripción | Rendimiento | Precio | Importe |
|---|---|---|---|---|---|
| MT01050020 | kg | SUPLEMENTO DE CUALQUIER TIPO DE ADITIVO PARA m³ DE HORMIGÓN (material; 10/06/2010) | 1 | 1.21 | 1.21 |
|  |  | Total |  |  | 1.21 |

Claves: clase, aditivo, hormigón, suplemento

#### 03.02.02 ENCOFRADOS DE ESTRUCTURAS Y OBRAS DE FÁBRICA

**680.0010** m2 ENCOFRADO OCULTO PLANO
Precio: 26.16
ENCOFRADO PARA PARAMENTOS OCULTOS PLANOS Y POSTERIOR DESENCOFRADO i/ LIMPIEZA, HUMEDECIDO, APLICACIÓN DE DESENCOFRANTE, P.P. DE ELEMENTOS COMPLEMENTARIOS PARA SU ESTABILIDAD Y ADECUADA EJECUCIÓN.

| Código | Ud | Descripción | Rendimiento | Precio | Importe |
|---|---|---|---|---|---|
| MO00000002 | h | Capataz | 0.02 | 21.32 | 0.43 |
| MO00000003 | h | Oficial 1ª | 0.25 | 20.87 | 5.22 |
| MO00000007 | h | Peón ordinario | 0.4 | 19.6 | 7.84 |
| MT01120001 | m | AMORTIZACIÓN DE TABLÓN DE MADERA DE PINO PARA 10 USOS | 3 | 0.39 | 1.17 |
| MT01120015 | ud | AMORTIZACIÓN DE PUNTAL METÁLICO Y TELESCÓPICO DE 5 m Y 150 USOS (material) | 3 | 0.18 | 0.54 |
| MT01120005 | m2 | AMORTIZACIÓN DE TABLÓN DE MADERA DE PINO DE 22 mm PLANO PARA 10 USOS | 1 | 1.25 | 1.25 |
| MT01120050 | l | DESENCOFRANTE | 0.2 | 1.75 | 0.35 |
| MT01120040 | kg | MATERIALES AUXILIARES PARA ENCOFRAR | 0.4 | 1.25 | 0.50 |
| Q140000A01 | h | Grúa autopropulsada (sin accesorios). Grúas todoterreno (desplazamiento lento). Para carga máxima de 20 t (maquinaria; 16/04/2014) | 0.1 | 88.62 | 8.86 |
|  |  | Total |  |  | 26.16 |

Claves: complementario, desencofrante, aplicación, estable, limpieza, ejecución, paramento, humedad, plano, encofrar

**680.0020** m2 ENCOFRADO OCULTO CURVO
Precio: 36.33
ENCOFRADO PARA PARAMENTOS OCULTOS CURVOS Y POSTERIOR DESENCOFRADO i/ LIMPIEZA, HUMEDECIDO, APLICACIÓN DE DESENCOFRANTE, P.P. DE ELEMENTOS COMPLEMENTARIOS PARA SU ESTABILIDAD Y ADECUADA EJECUCIÓN.

| Código | Ud | Descripción | Rendimiento | Precio | Importe |
|---|---|---|---|---|---|
| MO00000002 | h | Capataz | 0.1 | 21.32 | 2.13 |
| MO00000003 | h | Oficial 1ª | 0.35 | 20.87 | 7.30 |
| MO00000007 | h | Peón ordinario | 0.5 | 19.6 | 9.80 |
| MT01120001 | m | AMORTIZACIÓN DE TABLÓN DE MADERA DE PINO PARA 10 USOS | 3 | 0.39 | 1.17 |
| MT01120015 | ud | AMORTIZACIÓN DE PUNTAL METÁLICO Y TELESCÓPICO DE 5 m Y 150 USOS | 3 | 0.18 | 0.54 |
| MT01120005 | m2 | AMORTIZACIÓN DE TABLÓN DE MADERA DE PINO DE 22 mm PLANO PARA 10 USOS | 1 | 1.25 | 1.25 |
| MT01120050 | l | DESENCOFRANTE | 0.2 | 1.75 | 0.35 |
| MT01120040 | kg | MATERIALES AUXILIARES PARA ENCOFRAR | 0.4 | 1.25 | 0.50 |
| Q140000A01 | h | Grúa autopropulsada (sin accesorios). Grúas todoterreno (desplazamiento lento). Para carga máxima de 20 t | 0.15 | 88.62 | 13.29 |
|  |  | Total |  |  | 36.33 |

Claves: ejecución, humedad, curva, desencofrante, limpieza, complementario, paramento, aplicación, encofrar, estable

**680.0030** m2 ENCOFRADO VISTO PLANO
Precio: 31.32
ENCOFRADO PARA PARAMENTOS VISTOS PLANOS Y POSTERIOR DESENCOFRADO, EJECUTADO CON MADERA MACHIHEMBRADA i/ LIMPIEZA, HUMEDECIDO, APLICACIÓN DE DESENCOFRANTE, P.P. DE ELEMENTOS COMPLEMENTARIOS PARA SU ESTABILIDAD Y ADECUADA EJECUCIÓN.

| Código | Ud | Descripción | Rendimiento | Precio | Importe |
|---|---|---|---|---|---|
| MO00000002 | h | Capataz | 0.02 | 21.32 | 0.43 |
| MO00000003 | h | Oficial 1ª | 0.25 | 20.87 | 5.22 |
| MO00000007 | h | Peón ordinario | 0.4 | 19.6 | 7.84 |
| MT01120001 | m | AMORTIZACIÓN DE TABLÓN DE MADERA DE PINO PARA 10 USOS | 3 | 0.39 | 1.17 |
| MT01120015 | ud | AMORTIZACIÓN DE PUNTAL METÁLICO Y TELESCÓPICO DE 5 m Y 150 USOS | 3 | 0.18 | 0.54 |
| MT01120010 | m2 | AMORTIZACIÓN DE TABLÓN MACHIHEMBRADO DE MADERA DE PINO DE 22 mm PLANO PARA 3 USOS (material) | 1 | 6.41 | 6.41 |
| MT01120050 | l | DESENCOFRANTE | 0.2 | 1.75 | 0.35 |
| MT01120040 | kg | MATERIALES AUXILIARES PARA ENCOFRAR | 0.4 | 1.25 | 0.50 |
| Q140000A01 | h | Grúa autopropulsada (sin accesorios). Grúas todoterreno (desplazamiento lento). Para carga máxima de 20 t | 0.1 | 88.62 | 8.86 |
|  |  | Total |  |  | 31.32 |

Claves: encofrar, desencofrante, plano, complementario, estable, paramento, aplicación, ejecución, humedad, limpieza

**680.0040** m2 ENCOFRADO VISTO CURVO
Precio: 41.49
ENCOFRADO PARA PARAMENTOS VISTOS CURVOS Y POSTERIOR DESENCOFRADO i/ LIMPIEZA, HUMEDECIDO, APLICACIÓN DE DESENCOFRANTE, P.P. DE ELEMENTOS COMPLEMENTARIOS PARA SU ESTABILIDAD Y ADECUADA EJECUCIÓN.

| Código | Ud | Descripción | Rendimiento | Precio | Importe |
|---|---|---|---|---|---|
| MO00000002 | h | Capataz | 0.1 | 21.32 | 2.13 |
| MO00000003 | h | Oficial 1ª | 0.35 | 20.87 | 7.30 |
| MO00000007 | h | Peón ordinario | 0.5 | 19.6 | 9.80 |
| MT01120001 | m | AMORTIZACIÓN DE TABLÓN DE MADERA DE PINO PARA 10 USOS | 3 | 0.39 | 1.17 |
| MT01120015 | ud | AMORTIZACIÓN DE PUNTAL METÁLICO Y TELESCÓPICO DE 5 m Y 150 USOS | 3 | 0.18 | 0.54 |
| MT01120010 | m2 | AMORTIZACIÓN DE TABLÓN MACHIHEMBRADO DE MADERA DE PINO DE 22 mm PLANO PARA 3 USOS | 1 | 6.41 | 6.41 |
| MT01120050 | l | DESENCOFRANTE | 0.2 | 1.75 | 0.35 |
| MT01120040 | kg | MATERIALES AUXILIARES PARA ENCOFRAR | 0.4 | 1.25 | 0.50 |
| Q140000A01 | h | Grúa autopropulsada (sin accesorios). Grúas todoterreno (desplazamiento lento). Para carga máxima de 20 t | 0.15 | 88.62 | 13.29 |
|  |  | Total |  |  | 41.49 |

Claves: estable, limpieza, desencofrante, ejecución, encofrar, aplicación, humedad, complementario, curva, paramento

**680.0050** m2 ENCOFRADO PERDIDO
Precio: 30.89
ENCOFRADO PERDIDO i/ CONSTRUCCIÓN Y MONTAJE.

| Código | Ud | Descripción | Rendimiento | Precio | Importe |
|---|---|---|---|---|---|
| MO00000002 | h | Capataz | 0.01 | 21.32 | 0.21 |
| MO00000003 | h | Oficial 1ª | 0.5 | 20.87 | 10.44 |
| MO00000007 | h | Peón ordinario | 0.3 | 19.6 | 5.88 |
| Q140000A01 | h | Grúa autopropulsada (sin accesorios). Grúas todoterreno (desplazamiento lento). Para carga máxima de 20 t | 0.1 | 88.62 | 8.86 |
| MT01120045 | m3 | MADERA PARA ENCOFRAR | 0.026 | 211.52 | 5.50 |
|  |  | Total |  |  | 30.89 |

Claves: pérdida, montaje, encofrar, construcción

**682.0010** m3 ALIGERAMIENTO DE POLIESTIRENO EXPANDIDO
Precio: 74.4

| Código | Ud | Descripción | Rendimiento | Precio | Importe |
|---|---|---|---|---|---|
| MO00000002 | h | Capataz | 0.015 | 21.32 | 0.32 |
| MO00000003 | h | Oficial 1ª | 0.15 | 20.87 | 3.13 |
| MO00000007 | h | Peón ordinario | 0.15 | 19.6 | 2.94 |
| MT01120070 | m3 | POLIESTIRENO EXPANDIDO (material) | 1 | 65 | 65.00 |
| Q060200A01 | h | Camión. Con caja fija. Para 10 t | 0.067 | 44.95 | 3.01 |
|  |  | Total |  |  | 74.4 |

Claves: poliestireno, expandido

#### 03.02.03 CIMBRAS PARA ENCOFRADOS DE LOSAS Y TABLEROS DE PUENTES

**681.0010** m3 CIMBRA CUAJADA
Precio: 11
CIMBRA CUAJADA i/ PROYECTO, PREPARACIÓN DE LA SUPERFICIE DE APOYO, NIVELACIÓN Y APUNTALAMIENTO DE LA CIMBRA, PRUEBAS DE CARGA, TRANSPORTES, MONTAJE Y DESMONTAJE, TOTALMENTE TERMINADA Y MONTADA.

| Código | Ud | Descripción | Rendimiento | Precio | Importe |
|---|---|---|---|---|---|
| MO00000002 | h | Capataz | 0.005 | 21.32 | 0.11 |
| MO00000003 | h | Oficial 1ª | 0.07 | 20.87 | 1.46 |
| MO00000007 | h | Peón ordinario | 0.15 | 19.6 | 2.94 |
| MT01030040 | m3 | ZAHORRA (material) | 0.033 | 8 | 0.26 |
| MT01120001 | m | AMORTIZACIÓN DE TABLÓN DE MADERA DE PINO PARA 10 USOS | 0.2 | 0.39 | 0.08 |
| MT01120065 | m3 | CIMBRA METÁLICA (material) | 1 | 5.13 | 5.13 |
| Q040007A01 | h | Retroexcavadora hidráulica sobre ruedas. De 7 t de masa | 0.001 | 56.72 | 0.06 |
| Q140000A01 | h | Grúa autopropulsada (sin accesorios). Grúas todoterreno (desplazamiento lento). Para carga máxima de 20 t | 0.002 | 88.62 | 0.18 |
| Q060200A05 | h | Camión. Con caja fija. Para 16 t (maquinaria; 17/04/2012) | 0.013 | 55.87 | 0.73 |
| Q050000A05 | h | Compactadores de conducción manual. Bandejas vibrantes. De 400 kg de masa | 0.01 | 4.75 | 0.05 |
|  |  | Total |  |  | 11 |

Claves: desmontable, prueba, cimbra, montaje, transporte, puntal, carga, apoyo, terminación, nivel, superficie, preparación, proyección

**681.0020** m3 CIMBRA PÓRTICO
Precio: 23.46
CIMBRA PÓRTICO i/ PROYECTO, PREPARACIÓN DE LA SUPERFICIE DE APOYO, NIVELACIÓN Y APUNTALAMIENTO DE LA CIMBRA, PRUEBAS DE CARGA, TRANSPORTES, MONTAJE Y DESMONTAJE, TOTALMENTE TERMINADA Y MONTADA.

| Código | Ud | Descripción | Rendimiento | Precio | Importe |
|---|---|---|---|---|---|
| MO00000002 | h | Capataz | 0.01 | 21.32 | 0.21 |
| MO00000003 | h | Oficial 1ª | 0.2 | 20.87 | 4.17 |
| MO00000007 | h | Peón ordinario | 0.4 | 19.6 | 7.84 |
| MT01030040 | m3 | ZAHORRA | 0.02 | 8 | 0.16 |
| MT01120001 | m | AMORTIZACIÓN DE TABLÓN DE MADERA DE PINO PARA 10 USOS | 0.15 | 0.39 | 0.06 |
| MT03060001 | m2 | CIMBRA PÓRTICO (material; 04/12/2009) | 1 | 9.3 | 9.30 |
| Q040007A01 | h | Retroexcavadora hidráulica sobre ruedas. De 7 t de masa | 0.001 | 56.72 | 0.06 |
| Q140000A01 | h | Grúa autopropulsada (sin accesorios). Grúas todoterreno (desplazamiento lento). Para carga máxima de 20 t | 0.01 | 88.62 | 0.89 |
| Q060200A05 | h | Camión. Con caja fija. Para 16 t | 0.013 | 55.87 | 0.73 |
| Q050000A05 | h | Compactadores de conducción manual. Bandejas vibrantes. De 400 kg de masa | 0.008 | 4.75 | 0.04 |
|  |  | Total |  |  | 23.46 |

Claves: prueba, montaje, transporte, cimbra, terminación, pórtico, superficie, carga, puntal, nivel, apoyo, proyección, desmontable, preparación

#### 03.02.04 ARMADURAS

**600.0010** kg ACERO EN BARRAS CORRUGADAS B 500 S
Precio: 1.3
ACERO EN BARRAS CORRUGADAS B 500 S COLOCADO EN ARMADURAS PASIVAS, i/ CORTE Y DOBLADO, COLOCACIÓN SOLAPES, DESPUNTES Y P.P. DE ATADO CON ALAMBRE RECOCIDO Y SEPARADORES.

| Código | Ud | Descripción | Rendimiento | Precio | Importe |
|---|---|---|---|---|---|
| MO00000002 | h | Capataz | 0.001 | 21.32 | 0.02 |
| MO00000003 | h | Oficial 1ª | 0.006 | 20.87 | 0.13 |
| MO00000005 | h | Ayudante | 0.006 | 19.36 | 0.12 |
| MT01100005 | kg | ALAMBRE DE ATAR RECOCIDO Ø 1,3 mm (material) | 0.01 | 0.94 | 0.01 |
| MT01110005 | kg | ACERO CORRUGADO B 500 S EN BARRAS (material) | 1.05 | 0.84 | 0.88 |
| Q060202A01 | h | Camión. Con caja basculante 4x4. De 199 kW de potencia | 0.001 | 72.23 | 0.07 |
| Q160202A01 | h | Dobladora 35 mm de diámetro (maquinaria; 17/04/2012) | 0.005 | 6.61 | 0.03 |
| Q160201A01 | h | Cizalla eléctrica de 35 mm de diámetro (maquinaria; 17/04/2012) | 0.005 | 8.38 | 0.04 |
|  |  | Total |  |  | 1.3 |

Claves: colocación, barra, doblado, armadura, acero, solape, separador, alambre, corrugado, corte, recocido

**600.0020** kg ACERO EN BARRAS CORRUGADAS B 500 SD
Precio: 1.3
ACERO EN BARRAS CORRUGADAS B 500 SD COLOCADO EN ARMADURAS PASIVAS, i/ CORTE Y DOBLADO, COLOCACIÓN, SOLAPES, DESPUNTES Y P.P. DE ATADO CON ALAMBRE RECOCIDO Y SEPARADORES.

| Código | Ud | Descripción | Rendimiento | Precio | Importe |
|---|---|---|---|---|---|
| MO00000002 | h | Capataz | 0.001 | 21.32 | 0.02 |
| MO00000003 | h | Oficial 1ª | 0.006 | 20.87 | 0.13 |
| MO00000005 | h | Ayudante | 0.006 | 19.36 | 0.12 |
| MT01100005 | kg | ALAMBRE DE ATAR RECOCIDO Ø 1,3 mm | 0.01 | 0.94 | 0.01 |
| MT01110008 | kg | ACERO CORRUGADO B 500 SD EN BARRAS (material) | 1.05 | 0.84 | 0.88 |
| Q060202A01 | h | Camión. Con caja basculante 4x4. De 199 kW de potencia | 0.001 | 72.23 | 0.07 |
| Q160202A01 | h | Dobladora 35 mm de diámetro | 0.005 | 6.61 | 0.03 |
| Q160201A01 | h | Cizalla eléctrica de 35 mm de diámetro | 0.005 | 8.38 | 0.04 |
|  |  | Total |  |  | 1.3 |

Claves: corte, colocación, armadura, recocido, barra, separador, corrugado, acero, solape, alambre, doblado

**601.0010** kg ACERO ESPECIAL Y 1860 S7 EN CORDONES PARA PRETENSAR
Precio: 2.92
ACERO ESPECIAL Y 1860 S7 EN CORDONES PARA PRETENSAR i/ VAINAS Y TODOS LOS ACCESORIOS NECESARIOS, LOS ANCLAJES ACTIVO Y PASIVO, ACOPLADORES, TODAS LAS OPERACIONES Y EQUIPOS DE TESADO, LAS OPERACIONES Y EQUIPOS DE INYECCIÓN, EL SELLADO DE CAJETINES.

| Código | Ud | Descripción | Rendimiento | Precio | Importe |
|---|---|---|---|---|---|
| MO00000002 | h | Capataz | 0.001 | 21.32 | 0.02 |
| MO00000003 | h | Oficial 1ª | 0.006 | 20.87 | 0.13 |
| MO00000005 | h | Ayudante | 0.006 | 19.36 | 0.12 |
| MT01050031 | t | LECHADA DE CEMENTO PARA INYECTAR (material) | 0.002 | 61.11 | 0.12 |
| MT03010005 | kg | ACERO ESPECIAL Y 1860 S7 EN CORDONES PARA PRETENSAR (material) | 1.05 | 1.03 | 1.08 |
| MT01100900 | ud | P.P. de vainas, anclajes activo y pasivo, acopladores y todos los accesorios necesarios (material; 25/07/2014) | 1 | 1.1 | 1.10 |
| Q140000A01 | h | Grúa autopropulsada (sin accesorios). Grúas todoterreno (desplazamiento lento). Para carga máxima de 20 t | 0.001 | 88.62 | 0.09 |
| Q081200A01 | h | Equipo de tesado | 0.004 | 31.45 | 0.13 |
| Q030603A01 | h | Inyectoras hidráulicas (con grupo). De 120 litros/minuto | 0.004 | 33.02 | 0.13 |
|  |  | Total |  |  | 2.92 |

Claves: inyección, activar, anclaje, acoplador, acero, equipo, cordón, especial, accesorio, cajetín

**601.0020** kg ACERO ESPECIAL EN BARRAS PARA PRETENSAR
Precio: 3.66

| Código | Ud | Descripción | Rendimiento | Precio | Importe |
|---|---|---|---|---|---|
| MO00000002 | h | Capataz | 0.002 | 21.32 | 0.04 |
| MO00000003 | h | Oficial 1ª | 0.008 | 20.87 | 0.17 |
| MO00000005 | h | Ayudante | 0.008 | 19.36 | 0.15 |
| MT01050031 | t | LECHADA DE CEMENTO PARA INYECTAR | 0.002 | 61.11 | 0.12 |
| MT01111000 | kg | Barra para pretensar (material; 25/07/2014) | 1.05 | 1.65 | 1.73 |
| MT01100900 | ud | P.P. de vainas, anclajes activo y pasivo, acopladores y todos los accesorios necesarios | 1 | 1.1 | 1.10 |
| Q140000A01 | h | Grúa autopropulsada (sin accesorios). Grúas todoterreno (desplazamiento lento). Para carga máxima de 20 t | 0.001 | 88.62 | 0.09 |
| Q081200A01 | h | Equipo de tesado | 0.004 | 31.45 | 0.13 |
| Q030603A01 | h | Inyectoras hidráulicas (con grupo). De 120 litros/minuto | 0.004 | 33.02 | 0.13 |
|  |  | Total |  |  | 3.66 |

Claves: barra, especial, acero

#### 03.02.05 BARRAS CORRUGADAS ANCLADAS A POSTERIORI

**675.0010** ud BARRA Ø16 DE ACERO CORRUGADO B 500 S O B 500 SD ANCLADA A POSTERIORI L<0,70 m
Precio: 15.14
BARRA ø 16 DE ACERO CORRUGADO B 500 S O B 500 SD ANCLADA A POSTERIORI i/ PERFORACIÓN, COLOCACIÓN E INYECCIÓN DE RESINA EPOXI, SEGÚN DEFINICIÓN EN PLANOS (LONGITUD < 0,70 m).

| Código | Ud | Descripción | Rendimiento | Precio | Importe |
|---|---|---|---|---|---|
| MO00000003 | h | Oficial 1ª | 0.118 | 20.87 | 2.46 |
| MO00000007 | h | Peón ordinario | 0.208 | 19.6 | 4.08 |
| MT01110009 | kg | Acero corrugado B 500 S o B 500 SD en barras | 1.1 | 0.84 | 0.92 |
| MT01010001 | m3 | Agua | 0.009 | 0.58 | 0.01 |
| MT01090005 | ud | CARTUCHO DE RESINA EPOXI PARA ANCLAJES (material; 27/03/2008) | 1.95 | 1.8 | 3.51 |
| Q010000A30 | h | Grupo electrógeno. Con motor diesel. De 80 kVA de potencia | 0.178 | 16.01 | 2.85 |
| Q010301A10 | h | Compresor transportable con motor eléctrico. De pistones. Presión normal (700 kPa). De 7 m³/minuto de caudal (maquinaria; 17/04/2012) | 0.15 | 8.73 | 1.31 |
|  |  | Total |  |  | 15.14 |

Claves: inyección, corrugado, barra, resina, acero, perforación, epoxi, plano, colocación, anclaje

**675.0020** ud BARRA Ø20 DE ACERO CORRUGADO B 500 S O B 500 SD ANCLADA A POSTERIORI L<0,70 m
Precio: 16.94
BARRA ø 20 DE ACERO CORRUGADO B 500 S O B 500 SD ANCLADA A POSTERIORI i/ PERFORACIÓN, COLOCACIÓN E INYECCIÓN DE RESINA EPOXI, SEGÚN DEFINICIÓN EN PLANOS (LONGITUD < 0,70 m).

| Código | Ud | Descripción | Rendimiento | Precio | Importe |
|---|---|---|---|---|---|
| MO00000003 | h | Oficial 1ª | 0.138 | 20.87 | 2.88 |
| MO00000007 | h | Peón ordinario | 0.228 | 19.6 | 4.47 |
| MT01110009 | kg | Acero corrugado B 500 S o B 500 SD en barras | 1.73 | 0.84 | 1.45 |
| MT01010001 | m3 | Agua | 0.009 | 0.58 | 0.01 |
| MT01090005 | ud | CARTUCHO DE RESINA EPOXI PARA ANCLAJES | 2 | 1.8 | 3.60 |
| Q010000A30 | h | Grupo electrógeno. Con motor diesel. De 80 kVA de potencia | 0.201 | 16.01 | 3.22 |
| Q010301A10 | h | Compresor transportable con motor eléctrico. De pistones. Presión normal (700 kPa). De 7 m³/minuto de caudal | 0.15 | 8.73 | 1.31 |
|  |  | Total |  |  | 16.94 |

Claves: inyección, colocación, barra, corrugado, acero, resina, anclaje, epoxi, perforación, plano

**675.0030** ud BARRA Ø25 DE ACERO CORRUGADO B 500 S O B 500 SD ANCLADA A POSTERIORI L<0,70 m
Precio: 18.75
BARRA ø 25 DE ACERO CORRUGADO B 500 S O B 500 SD ANCLADA A POSTERIORI i/ PERFORACIÓN, COLOCACIÓN E INYECCIÓN DE RESINA EPOXI, SEGÚN DEFINICIÓN EN PLANOS (LONGITUD < 0,70 m).

| Código | Ud | Descripción | Rendimiento | Precio | Importe |
|---|---|---|---|---|---|
| MO00000003 | h | Oficial 1ª | 0.158 | 20.87 | 3.30 |
| MO00000007 | h | Peón ordinario | 0.248 | 19.6 | 4.86 |
| MT01110009 | kg | Acero corrugado B 500 S o B 500 SD en barras | 2.7 | 0.84 | 2.27 |
| MT01010001 | m3 | Agua | 0.009 | 0.58 | 0.01 |
| MT01090005 | ud | CARTUCHO DE RESINA EPOXI PARA ANCLAJES | 2.1 | 1.8 | 3.78 |
| Q010000A30 | h | Grupo electrógeno. Con motor diesel. De 80 kVA de potencia | 0.201 | 16.01 | 3.22 |
| Q010301A10 | h | Compresor transportable con motor eléctrico. De pistones. Presión normal (700 kPa). De 7 m³/minuto de caudal | 0.15 | 8.73 | 1.31 |
|  |  | Total |  |  | 18.75 |

Claves: corrugado, anclaje, colocación, inyección, resina, barra, perforación, plano, epoxi, acero

**675.0040** ud BARRA Ø25 DE ACERO CORRUGADO B 500 S O B 500 SD ANCLADA A POSTERIORI L<1,50 m
Precio: 24.96
BARRA ø 25 DE ACERO CORRUGADO B 500 S O B 500 SD ANCLADA A POSTERIORI i/ PERFORACIÓN, COLOCACIÓN E INYECCIÓN DE RESINA EPOXI, SEGÚN DEFINICIÓN EN PLANOS (LONGITUD < 1,50 m).

| Código | Ud | Descripción | Rendimiento | Precio | Importe |
|---|---|---|---|---|---|
| MO00000003 | h | Oficial 1ª | 0.158 | 20.87 | 3.30 |
| MO00000007 | h | Peón ordinario | 0.299 | 19.6 | 5.86 |
| MT01110009 | kg | Acero corrugado B 500 S o B 500 SD en barras | 5.8 | 0.84 | 4.87 |
| MT01010001 | m3 | Agua | 0.015 | 0.58 | 0.01 |
| MT01090005 | ud | CARTUCHO DE RESINA EPOXI PARA ANCLAJES | 2.73 | 1.8 | 4.91 |
| Q010000A30 | h | Grupo electrógeno. Con motor diesel. De 80 kVA de potencia | 0.266 | 16.01 | 4.26 |
| Q010301A10 | h | Compresor transportable con motor eléctrico. De pistones. Presión normal (700 kPa). De 7 m³/minuto de caudal | 0.2 | 8.73 | 1.75 |
|  |  | Total |  |  | 24.96 |

Claves: plano, anclaje, barra, epoxi, perforación, acero, corrugado, colocación, inyección, resina

**675.0050** ud BARRA Ø32 DE ACERO CORRUGADO B 500 S O B 500 SD ANCLADA A POSTERIORI L<1,50 m
Precio: 33.22
BARRA ø 32 DE ACERO CORRUGADO B 500 S O B 500 SD ANCLADA A POSTERIORI i/ PERFORACIÓN, COLOCACIÓN E INYECCIÓN DE RESINA EPOXI, SEGÚN DEFINICIÓN EN PLANOS (LONGITUD < 1,50 m).

| Código | Ud | Descripción | Rendimiento | Precio | Importe |
|---|---|---|---|---|---|
| MO00000003 | h | Oficial 1ª | 0.178 | 20.87 | 3.71 |
| MO00000007 | h | Peón ordinario | 0.44 | 19.6 | 8.62 |
| MT01110009 | kg | Acero corrugado B 500 S o B 500 SD en barras | 9.47 | 0.84 | 7.95 |
| MT01010001 | m3 | Agua | 0.02 | 0.58 | 0.01 |
| MT01090005 | ud | CARTUCHO DE RESINA EPOXI PARA ANCLAJES | 3.25 | 1.8 | 5.85 |
| Q010000A30 | h | Grupo electrógeno. Con motor diesel. De 80 kVA de potencia | 0.306 | 16.01 | 4.90 |
| Q010301A10 | h | Compresor transportable con motor eléctrico. De pistones. Presión normal (700 kPa). De 7 m³/minuto de caudal | 0.25 | 8.73 | 2.18 |
|  |  | Total |  |  | 33.22 |

Claves: perforación, epoxi, anclaje, inyección, barra, resina, plano, colocación, acero, corrugado

### 03.03 ACERO ESTRUCTURAL (30/06/2009)

**620.0010** kg ACERO S235JR EN CHAPAS Y PERFILES LAMINADOS (17/04/2012)
Precio: 2.62
ACERO LAMINADO ESTRUCTURAL S235JR EN CHAPAS Y PERFILES LAMINADOS i/ P.P. DE DESPUNTES, CORTE, DOBLADO, SOLDADURAS, TRANSPORTE, POSICIONAMIENTO Y COLOCACIÓN EN OBRA, PROTECCIÓN ANTI-CORROSIÓN TOTALMENTE MONTADO.

| Código | Ud | Descripción | Rendimiento | Precio | Importe |
|---|---|---|---|---|---|
| MO00000002 | h | Capataz | 0.002 | 21.32 | 0.04 |
| MO00000003 | h | Oficial 1ª | 0.008 | 20.87 | 0.17 |
| MO00000006 | h | Peón especialista | 0.008 | 19.97 | 0.16 |
| MT01100345 | kg | ACERO S235JRC CORTADO A MEDIDA Y CON UNA CAPA DE IMPRIMACIÓN ANTIOXIDANTE (material; 29/06/2021) | 1 | 0.86 | 0.86 |
| Q060201A01 | h | Camión. Con caja fija y grúa auxiliar. Para 16 t | 0.024 | 58.08 | 1.39 |
|  |  | Total |  |  | 2.62 |

Claves: oxidación, soldadura, lámina, chapa, corte, estructura, montaje, colocación, perfil, capa, transporte, acero, doblado

**620.0020** kg ACERO S275JR EN CHAPAS Y PERFILES LAMINADOS (30/06/2009)
Precio: 2.69
ACERO LAMINADO ESTRUCTURAL S275JR EN CHAPAS Y PERFILES LAMINADOS i/ P.P. DE DESPUNTES, CORTE, DOBLADO, SOLDADURAS, TRANSPORTE, POSICIONAMIENTO Y COLOCACIÓN EN OBRA, PROTECCIÓN ANTI-CORROSIÓN TOTALMENTE MONTADO.

| Código | Ud | Descripción | Rendimiento | Precio | Importe |
|---|---|---|---|---|---|
| MO00000002 | h | Capataz | 0.002 | 21.32 | 0.04 |
| MO00000003 | h | Oficial 1ª | 0.008 | 20.87 | 0.17 |
| MO00000006 | h | Peón especialista | 0.008 | 19.97 | 0.16 |
| MT01100340 | kg | ACERO LAMINADO S275JR, CORTADO A MEDIDA Y CON UNA CAPA DE IMPRIMACIÓN ANTIOXIDANTE (material; 30/06/2009) | 1 | 0.93 | 0.93 |
| Q060201A01 | h | Camión. Con caja fija y grúa auxiliar. Para 16 t | 0.024 | 58.08 | 1.39 |
|  |  | Total |  |  | 2.69 |

Claves: oxidación, colocación, acero, soldadura, transporte, estructura, capa, montaje, corte, chapa, perfil, lámina, doblado

**620.0030** kg ACERO LAMINADO ESTRUCTURAL S355 J2G3 EN CHAPAS (26/01/2010)
Precio: 2.89
ACERO LAMINADO ESTRUCTURAL S355 J2G3 EN CHAPAS i/ P.P. DE DESPUNTES, CORTE, DOBLADO, SOLDADURAS, TRANSPORTE, POSICIONAMIENTO Y COLOCACIÓN EN OBRA, PROTECCIÓN ANTI-CORROSIÓN TOTALMENTE MONTADO.

| Código | Ud | Descripción | Rendimiento | Precio | Importe |
|---|---|---|---|---|---|
| MO00000002 | h | Capataz | 0.002 | 21.32 | 0.04 |
| MO00000003 | h | Oficial 1ª | 0.008 | 20.87 | 0.17 |
| MO00000006 | h | Peón especialista | 0.008 | 19.97 | 0.16 |
| MT03010040 | kg | ACERO LAMINADO S355JR, CORTADO A MEDIDA Y CON UNA CAPA DE IMPRIMACIÓN ANTIOXIDANTE (material; 26/01/2010) | 1 | 1.13 | 1.13 |
| Q060201A01 | h | Camión. Con caja fija y grúa auxiliar. Para 16 t | 0.024 | 58.08 | 1.39 |
|  |  | Total |  |  | 2.89 |

Claves: capa, perfil, transporte, montaje, oxidación, chapa, estructura, lámina, corte, doblado, soldadura, colocación, acero

**620.0040** kg ACERO LAMINADO ESTRUCTURAL S355 J2W EN CHAPAS (17/04/2012)
Precio: 3.47
ACERO LAMINADO ESTRUCTURAL S355 J2W EN CHAPAS, RESISTENTE A LA CORROSIÓN i/ P.P. DE DESPUNTES, CORTE, DOBLADO, SOLDADURAS, TRANSPORTE POSICIONAMIENTO Y COLOCACIÓN EN OBRA, RESISTENTE A LA CORROSIÓN.

| Código | Ud | Descripción | Rendimiento | Precio | Importe |
|---|---|---|---|---|---|
| MO00000002 | h | Capataz | 0.002 | 21.32 | 0.04 |
| MO00000003 | h | Oficial 1ª | 0.008 | 20.87 | 0.17 |
| MO00000006 | h | Peón especialista | 0.008 | 19.97 | 0.16 |
| MT03010020 | kg | ACERO S355J2W RESISTENTE A LA CORROSIÓN FORMADO POR PIEZA SIMPLE, EN PERFILES HUECOS LAMINADOS EN CALIENTE SERIE REDONDO, CUADRADO Y RECTANGULAR, CORTADO A MEDIDA Y CON UNA CAPA DE IMPRIMACIÓN ANTIOXIDANTE (material; 29/06/2021) | 1 | 1.71 | 1.71 |
| Q060201A01 | h | Camión. Con caja fija y grúa auxiliar. Para 16 t | 0.024 | 58.08 | 1.39 |
|  |  | Total |  |  | 3.47 |

Claves: corrosión, doblado, transporte, colocación, soldadura, resistencia, estructura, acero, lámina, corte, chapa

### 03.04 APOYOS

#### 03.04.01 APARATO DE APOYO DE NEOPRENO

**692.0100** dm3 APARATO DE APOYO DE NEOPRENO ZUNCHADO (STANDARD, ANCLADO O GOFRADO) SUSTITUIBLE
Precio: 26.8
APARATO DE APOYO DE NEOPRENO ZUNCHADO (STANDARD, ANCLADO O GOFRADO) SUSTITUIBLE, TOTALMENTE COLOCADO i/ NIVELACIÓN DEL APOYO CON MORTERO ESPECIAL DE ALTA RESISTENCIA Y AUTONIVELANTE.

| Código | Ud | Descripción | Rendimiento | Precio | Importe |
|---|---|---|---|---|---|
| MO00000002 | h | Capataz | 0.029 | 21.32 | 0.62 |
| MO00000003 | h | Oficial 1ª | 0.111 | 20.87 | 2.32 |
| MO00000007 | h | Peón ordinario | 0.2 | 19.6 | 3.92 |
| MT01070005 | m3 | MORTERO DE CEMENTO PORTLAND, MCP-5, DE DOSIFICACIÓN 1:4 | 0.015 | 77.67 | 1.17 |
| MT03040275 | dm² | NEOPRENO ARMADO PARA APOYOS SUSTITUIBLE (material) | 1 | 15.85 | 15.85 |
| Q140000A01 | h | Grúa autopropulsada (sin accesorios). Grúas todoterreno (desplazamiento lento). Para carga máxima de 20 t | 0.033 | 88.62 | 2.92 |
|  |  | Total |  |  | 26.8 |

Claves: neopreno, zuncho, apoyo, base

#### 03.04.02 APARATOS DE APOYO TIPO POT

**697.0010** ud APOYO DE NEOPRENO CONFINADO-TEFLÓN TIPO POT PL-200, SUSTITUIBLE
Precio: 1204.78

| Código | Ud | Descripción | Rendimiento | Precio | Importe |
|---|---|---|---|---|---|
| MO00000002 | h | Capataz | 1.01 | 21.32 | 21.53 |
| MO00000003 | h | Oficial 1ª | 5.02 | 20.87 | 104.77 |
| MO00000007 | h | Peón ordinario | 5.02 | 19.6 | 98.39 |
| MT03040040 | ud | APOYO DE NEOPRENO CONFINADO-TEFLÓN TIPO POT PL-200 SUSTITUIBLE (material) | 1 | 891.47 | 891.47 |
| Q140000A01 | h | Grúa autopropulsada (sin accesorios). Grúas todoterreno (desplazamiento lento). Para carga máxima de 20 t | 1 | 88.62 | 88.62 |
|  |  | Total |  |  | 1204.78 |

Claves: neopreno, apoyo

**697.0020** ud APOYO DE NEOPRENO CONFINADO-TEFLÓN TIPO POT PL-300, SUSTITUIBLE (02/01/2008)
Precio: 1717.09

| Código | Ud | Descripción | Rendimiento | Precio | Importe |
|---|---|---|---|---|---|
| MO00000002 | h | Capataz | 1.015 | 21.32 | 21.64 |
| MO00000003 | h | Oficial 1ª | 5.025 | 20.87 | 104.87 |
| MO00000007 | h | Peón ordinario | 5.025 | 19.6 | 98.49 |
| MT03040045 | ud | APOYO DE NEOPRENO CONFINADO-TEFLÓN TIPO POT PL-300 SUSTITUIBLE (material; 02/01/2008) | 1 | 1403.03 | 1403.03 |
| Q140000A01 | h | Grúa autopropulsada (sin accesorios). Grúas todoterreno (desplazamiento lento). Para carga máxima de 20 t | 1.005 | 88.62 | 89.06 |
|  |  | Total |  |  | 1717.09 |

Claves: neopreno, apoyo

**697.0030** ud APOYO DE NEOPRENO CONFINADO-TEFLÓN TIPO POT PL-400, SUSTITUIBLE (23/04/2008)
Precio: 2224.84

| Código | Ud | Descripción | Rendimiento | Precio | Importe |
|---|---|---|---|---|---|
| MO00000002 | h | Capataz | 1.02 | 21.32 | 21.75 |
| MO00000003 | h | Oficial 1ª | 5.03 | 20.87 | 104.98 |
| MO00000007 | h | Peón ordinario | 5.03 | 19.6 | 98.59 |
| MT03040050 | ud | APOYO DE NEOPRENO CONFINADO-TEFLÓN TIPO POT PL-400 SUSTITUIBLE (material; 23/04/2008) | 1 | 1910.01 | 1910.01 |
| Q140000A01 | h | Grúa autopropulsada (sin accesorios). Grúas todoterreno (desplazamiento lento). Para carga máxima de 20 t | 1.01 | 88.62 | 89.51 |
|  |  | Total |  |  | 2224.84 |

Claves: apoyo, neopreno

**697.0040** ud APOYO DE NEOPRENO CONFINADO-TEFLÓN TIPO POT PL-500, SUSTITUIBLE (29/01/2008)
Precio: 2680.93

| Código | Ud | Descripción | Rendimiento | Precio | Importe |
|---|---|---|---|---|---|
| MO00000002 | h | Capataz | 1.025 | 21.32 | 21.85 |
| MO00000003 | h | Oficial 1ª | 5.035 | 20.87 | 105.08 |
| MO00000007 | h | Peón ordinario | 5.035 | 19.6 | 98.69 |
| MT03040055 | ud | APOYO DE NEOPRENO CONFINADO-TEFLÓN TIPO POT PL-500 SUSTITUIBLE (material; 29/01/2008) | 1 | 2365.36 | 2365.36 |
| Q140000A01 | h | Grúa autopropulsada (sin accesorios). Grúas todoterreno (desplazamiento lento). Para carga máxima de 20 t | 1.015 | 88.62 | 89.95 |
|  |  | Total |  |  | 2680.93 |

Claves: neopreno, apoyo

**697.0050** ud APOYO DE NEOPRENO CONFINADO-TEFLÓN TIPO POT PL-600, SUSTITUIBLE (29/01/2008)
Precio: 3098.5

| Código | Ud | Descripción | Rendimiento | Precio | Importe |
|---|---|---|---|---|---|
| MO00000002 | h | Capataz | 1.03 | 21.32 | 21.96 |
| MO00000003 | h | Oficial 1ª | 5.04 | 20.87 | 105.18 |
| MO00000007 | h | Peón ordinario | 5.04 | 19.6 | 98.78 |
| MT03040060 | ud | APOYO DE NEOPRENO CONFINADO-TEFLÓN TIPO POT PL-600 SUSTITUIBLE (material; 29/01/2008) | 1 | 2782.19 | 2782.19 |
| Q140000A01 | h | Grúa autopropulsada (sin accesorios). Grúas todoterreno (desplazamiento lento). Para carga máxima de 20 t | 1.02 | 88.62 | 90.39 |
|  |  | Total |  |  | 3098.5 |

Claves: apoyo, neopreno

**697.0060** ud APOYO DE NEOPRENO CONFINADO-TEFLÓN TIPO POT PL-700, SUSTITUIBLE (02/01/2008)
Precio: 3559.84

| Código | Ud | Descripción | Rendimiento | Precio | Importe |
|---|---|---|---|---|---|
| MO00000002 | h | Capataz | 1.035 | 21.32 | 22.07 |
| MO00000003 | h | Oficial 1ª | 5.045 | 20.87 | 105.29 |
| MO00000007 | h | Peón ordinario | 5.045 | 19.6 | 98.88 |
| MT03040065 | ud | APOYO DE NEOPRENO CONFINADO-TEFLÓN TIPO POT PL-700 SUSTITUIBLE (material; 02/01/2008) | 1 | 3242.76 | 3242.76 |
| Q140000A01 | h | Grúa autopropulsada (sin accesorios). Grúas todoterreno (desplazamiento lento). Para carga máxima de 20 t | 1.025 | 88.62 | 90.84 |
|  |  | Total |  |  | 3559.84 |

Claves: apoyo, neopreno

**697.0070** ud APOYO DE NEOPRENO CONFINADO-TEFLÓN TIPO POT PL-800, SUSTITUIBLE (29/05/2009)
Precio: 3924.93

| Código | Ud | Descripción | Rendimiento | Precio | Importe |
|---|---|---|---|---|---|
| MO00000002 | h | Capataz | 1.04 | 21.32 | 22.17 |
| MO00000003 | h | Oficial 1ª | 5.05 | 20.87 | 105.39 |
| MO00000007 | h | Peón ordinario | 5.05 | 19.6 | 98.98 |
| MT03040070 | ud | APOYO DE NEOPRENO CONFINADO-TEFLÓN TIPO POT PL-800 SUSTITUIBLE (material; 29/05/2009) | 1 | 3607.11 | 3607.11 |
| Q140000A01 | h | Grúa autopropulsada (sin accesorios). Grúas todoterreno (desplazamiento lento). Para carga máxima de 20 t | 1.03 | 88.62 | 91.28 |
|  |  | Total |  |  | 3924.93 |

Claves: apoyo, neopreno

**697.0080** ud APOYO DE NEOPRENO CONFINADO-TEFLÓN TIPO POT PL-900, SUSTITUIBLE (02/01/2008)
Precio: 4341.06

| Código | Ud | Descripción | Rendimiento | Precio | Importe |
|---|---|---|---|---|---|
| MO00000002 | h | Capataz | 1.045 | 21.32 | 22.28 |
| MO00000003 | h | Oficial 1ª | 5.055 | 20.87 | 105.50 |
| MO00000007 | h | Peón ordinario | 5.055 | 19.6 | 99.08 |
| MT03040075 | ud | APOYO DE NEOPRENO CONFINADO-TEFLÓN TIPO POT PL-900 SUSTITUIBLE (material; 02/01/2008) | 1 | 4022.48 | 4022.48 |
| Q140000A01 | h | Grúa autopropulsada (sin accesorios). Grúas todoterreno (desplazamiento lento). Para carga máxima de 20 t | 1.035 | 88.62 | 91.72 |
|  |  | Total |  |  | 4341.06 |

Claves: neopreno, apoyo

**697.0090** ud APOYO DE NEOPRENO CONFINADO-TEFLÓN TIPO POT PL-1000, SUSTITUIBLE (02/01/2008)
Precio: 4768.99

| Código | Ud | Descripción | Rendimiento | Precio | Importe |
|---|---|---|---|---|---|
| MO00000002 | h | Capataz | 1.05 | 21.32 | 22.39 |
| MO00000003 | h | Oficial 1ª | 5.06 | 20.87 | 105.60 |
| MO00000007 | h | Peón ordinario | 5.06 | 19.6 | 99.18 |
| MT03040080 | ud | APOYO DE NEOPRENO CONFINADO-TEFLÓN TIPO POT PL-1000 SUSTITUIBLE (material; 02/01/2008) | 1 | 4449.66 | 4449.66 |
| Q140000A01 | h | Grúa autopropulsada (sin accesorios). Grúas todoterreno (desplazamiento lento). Para carga máxima de 20 t | 1.04 | 88.62 | 92.16 |
|  |  | Total |  |  | 4768.99 |

Claves: neopreno, apoyo

**697.0100** ud APOYO DE NEOPRENO CONFINADO-TEFLÓN TIPO POT PL-1100, SUSTITUIBLE (02/01/2008)
Precio: 5185

| Código | Ud | Descripción | Rendimiento | Precio | Importe |
|---|---|---|---|---|---|
| MO00000002 | h | Capataz | 1.055 | 21.32 | 22.49 |
| MO00000003 | h | Oficial 1ª | 5.065 | 20.87 | 105.71 |
| MO00000007 | h | Peón ordinario | 5.065 | 19.6 | 99.27 |
| MT03040085 | ud | APOYO DE NEOPRENO CONFINADO-TEFLÓN TIPO POT PL-1100 SUSTITUIBLE (material; 02/01/2008) | 1 | 4864.92 | 4864.92 |
| Q140000A01 | h | Grúa autopropulsada (sin accesorios). Grúas todoterreno (desplazamiento lento). Para carga máxima de 20 t | 1.045 | 88.62 | 92.61 |
|  |  | Total |  |  | 5185 |

Claves: apoyo, neopreno

**697.0110** ud APOYO DE NEOPRENO CONFINADO-TEFLÓN TIPO POT PL-1200, SUSTITUIBLE (11/03/2008)
Precio: 5601.02

| Código | Ud | Descripción | Rendimiento | Precio | Importe |
|---|---|---|---|---|---|
| MO00000002 | h | Capataz | 1.06 | 21.32 | 22.60 |
| MO00000003 | h | Oficial 1ª | 5.07 | 20.87 | 105.81 |
| MO00000007 | h | Peón ordinario | 5.07 | 19.6 | 99.37 |
| MT03040090 | ud | APOYO DE NEOPRENO CONFINADO-TEFLÓN TIPO POT PL-1200 SUSTITUIBLE (material; 11/03/2008) | 1 | 5280.19 | 5280.19 |
| Q140000A01 | h | Grúa autopropulsada (sin accesorios). Grúas todoterreno (desplazamiento lento). Para carga máxima de 20 t | 1.05 | 88.62 | 93.05 |
|  |  | Total |  |  | 5601.02 |

Claves: neopreno, apoyo

**697.0120** ud APOYO DE NEOPRENO CONFINADO-TEFLÓN TIPO POT PL-1300, SUSTITUIBLE (29/03/2006)
Precio: 6024.19

| Código | Ud | Descripción | Rendimiento | Precio | Importe |
|---|---|---|---|---|---|
| MO00000002 | h | Capataz | 1.065 | 21.32 | 22.71 |
| MO00000003 | h | Oficial 1ª | 5.075 | 20.87 | 105.92 |
| MO00000007 | h | Peón ordinario | 5.075 | 19.6 | 99.47 |
| MT03040095 | ud | APOYO DE NEOPRENO CONFINADO-TEFLÓN TIPO POT PL-1300 SUSTITUIBLE (material; 29/03/2006) | 1 | 5702.6 | 5702.60 |
| Q140000A01 | h | Grúa autopropulsada (sin accesorios). Grúas todoterreno (desplazamiento lento). Para carga máxima de 20 t | 1.055 | 88.62 | 93.49 |
|  |  | Total |  |  | 6024.19 |

Claves: neopreno, apoyo

**697.0130** ud APOYO DE NEOPRENO CONFINADO-TEFLÓN TIPO POT PL-1400, SUSTITUIBLE (12/03/2008)
Precio: 6483.9

| Código | Ud | Descripción | Rendimiento | Precio | Importe |
|---|---|---|---|---|---|
| MO00000002 | h | Capataz | 1.07 | 21.32 | 22.81 |
| MO00000003 | h | Oficial 1ª | 5.08 | 20.87 | 106.02 |
| MO00000007 | h | Peón ordinario | 5.08 | 19.6 | 99.57 |
| MT03040100 | ud | APOYO DE NEOPRENO CONFINADO-TEFLÓN TIPO POT PL-1400 SUSTITUIBLE (material; 12/03/2008) | 1 | 6161.56 | 6161.56 |
| Q140000A01 | h | Grúa autopropulsada (sin accesorios). Grúas todoterreno (desplazamiento lento). Para carga máxima de 20 t | 1.06 | 88.62 | 93.94 |
|  |  | Total |  |  | 6483.9 |

Claves: neopreno, apoyo

**697.0140** ud APOYO DE NEOPRENO CONFINADO-TEFLÓN TIPO POT PL-1600, SUSTITUIBLE (12/03/2008)
Precio: 7597.03

| Código | Ud | Descripción | Rendimiento | Precio | Importe |
|---|---|---|---|---|---|
| MO00000002 | h | Capataz | 1.08 | 21.32 | 23.03 |
| MO00000003 | h | Oficial 1ª | 5.09 | 20.87 | 106.23 |
| MO00000007 | h | Peón ordinario | 5.09 | 19.6 | 99.76 |
| MT03040105 | ud | APOYO DE NEOPRENO CONFINADO-TEFLÓN TIPO POT PL-1600 SUSTITUIBLE (material; 12/03/2008) | 1 | 7273.19 | 7273.19 |
| Q140000A01 | h | Grúa autopropulsada (sin accesorios). Grúas todoterreno (desplazamiento lento). Para carga máxima de 20 t | 1.07 | 88.62 | 94.82 |
|  |  | Total |  |  | 7597.03 |

Claves: neopreno, apoyo

**697.0150** ud APOYO DE NEOPRENO CONFINADO-TEFLÓN TIPO POT PL-1800, SUSTITUIBLE (12/03/2008)
Precio: 9204.04

| Código | Ud | Descripción | Rendimiento | Precio | Importe |
|---|---|---|---|---|---|
| MO00000002 | h | Capataz | 1.09 | 21.32 | 23.24 |
| MO00000003 | h | Oficial 1ª | 5.1 | 20.87 | 106.44 |
| MO00000007 | h | Peón ordinario | 5.1 | 19.6 | 99.96 |
| MT03040110 | ud | APOYO DE NEOPRENO CONFINADO-TEFLÓN TIPO POT PL-1800 SUSTITUIBLE (material; 12/03/2008) | 1 | 8878.69 | 8878.69 |
| Q140000A01 | h | Grúa autopropulsada (sin accesorios). Grúas todoterreno (desplazamiento lento). Para carga máxima de 20 t | 1.08 | 88.62 | 95.71 |
|  |  | Total |  |  | 9204.04 |

Claves: apoyo, neopreno

**697.0160** ud APOYO DE NEOPRENO CONFINADO-TEFLÓN TIPO POT PL-2000, SUSTITUIBLE (13/03/2008)
Precio: 10045.36

| Código | Ud | Descripción | Rendimiento | Precio | Importe |
|---|---|---|---|---|---|
| MO00000002 | h | Capataz | 1.1 | 21.32 | 23.45 |
| MO00000003 | h | Oficial 1ª | 5.11 | 20.87 | 106.65 |
| MO00000007 | h | Peón ordinario | 5.11 | 19.6 | 100.16 |
| MT03040115 | ud | APOYO DE NEOPRENO CONFINADO-TEFLÓN TIPO POT PL-2000 SUSTITUIBLE (material; 13/03/2008) | 1 | 9718.5 | 9718.50 |
| Q140000A01 | h | Grúa autopropulsada (sin accesorios). Grúas todoterreno (desplazamiento lento). Para carga máxima de 20 t | 1.09 | 88.62 | 96.60 |
|  |  | Total |  |  | 10045.36 |

Claves: neopreno, apoyo

**697.0170** ud APOYO DE NEOPRENO CONFINADO-TEFLÓN TIPO POT PL-2500, SUSTITUIBLE (13/03/2008)
Precio: 11023.52

| Código | Ud | Descripción | Rendimiento | Precio | Importe |
|---|---|---|---|---|---|
| MO00000002 | h | Capataz | 1.2 | 21.32 | 25.58 |
| MO00000003 | h | Oficial 1ª | 5.148 | 20.87 | 107.44 |
| MO00000007 | h | Peón ordinario | 5.148 | 19.6 | 100.90 |
| MT03040120 | ud | APOYO DE NEOPRENO CONFINADO-TEFLÓN TIPO POT PL-2500 SUSTITUIBLE (material; 13/03/2008) | 1 | 10690.35 | 10690.35 |
| Q140000A01 | h | Grúa autopropulsada (sin accesorios). Grúas todoterreno (desplazamiento lento). Para carga máxima de 20 t | 1.12 | 88.62 | 99.25 |
|  |  | Total |  |  | 11023.52 |

Claves: apoyo, neopreno

**697.0180** ud APOYO DE NEOPRENO CONFINADO-TEFLÓN TIPO POT PU-200, SUSTITUIBLE (29/05/2009)
Precio: 1739.2

| Código | Ud | Descripción | Rendimiento | Precio | Importe |
|---|---|---|---|---|---|
| MO00000002 | h | Capataz | 1.01 | 21.32 | 21.53 |
| MO00000003 | h | Oficial 1ª | 5.02 | 20.87 | 104.77 |
| MO00000007 | h | Peón ordinario | 5.02 | 19.6 | 98.39 |
| MT03040125 | ud | APOYO DE NEOPRENO CONFINADO-TEFLÓN TIPO POT PU-200 SUSTITUIBLE (material; 29/05/2009) | 1 | 1425.89 | 1425.89 |
| Q140000A01 | h | Grúa autopropulsada (sin accesorios). Grúas todoterreno (desplazamiento lento). Para carga máxima de 20 t | 1 | 88.62 | 88.62 |
|  |  | Total |  |  | 1739.2 |

Claves: neopreno, apoyo

**697.0190** ud APOYO DE NEOPRENO CONFINADO-TEFLÓN TIPO POT PU-300, SUSTITUIBLE (02/01/2008)
Precio: 2036.41

| Código | Ud | Descripción | Rendimiento | Precio | Importe |
|---|---|---|---|---|---|
| MO00000002 | h | Capataz | 1.015 | 21.32 | 21.64 |
| MO00000003 | h | Oficial 1ª | 5.025 | 20.87 | 104.87 |
| MO00000007 | h | Peón ordinario | 5.025 | 19.6 | 98.49 |
| MT03040130 | ud | APOYO DE NEOPRENO CONFINADO-TEFLÓN TIPO POT PU-300 SUSTITUIBLE (material; 02/01/2008) | 1 | 1722.35 | 1722.35 |
| Q140000A01 | h | Grúa autopropulsada (sin accesorios). Grúas todoterreno (desplazamiento lento). Para carga máxima de 20 t | 1.005 | 88.62 | 89.06 |
|  |  | Total |  |  | 2036.41 |

Claves: neopreno, apoyo

**697.0200** ud APOYO DE NEOPRENO CONFINADO-TEFLÓN TIPO POT PU-400, SUSTITUIBLE (23/04/2008)
Precio: 2562.29

| Código | Ud | Descripción | Rendimiento | Precio | Importe |
|---|---|---|---|---|---|
| MO00000002 | h | Capataz | 1.02 | 21.32 | 21.75 |
| MO00000003 | h | Oficial 1ª | 5.03 | 20.87 | 104.98 |
| MO00000007 | h | Peón ordinario | 5.03 | 19.6 | 98.59 |
| MT03040135 | ud | APOYO DE NEOPRENO CONFINADO-TEFLÓN TIPO POT PU-400 SUSTITUIBLE (material; 23/04/2008) | 1 | 2247.46 | 2247.46 |
| Q140000A01 | h | Grúa autopropulsada (sin accesorios). Grúas todoterreno (desplazamiento lento). Para carga máxima de 20 t | 1.01 | 88.62 | 89.51 |
|  |  | Total |  |  | 2562.29 |

Claves: neopreno, apoyo

**697.0210** ud APOYO DE NEOPRENO CONFINADO-TEFLÓN TIPO POT PU-500, SUSTITUIBLE (29/01/2008)
Precio: 3030.8

| Código | Ud | Descripción | Rendimiento | Precio | Importe |
|---|---|---|---|---|---|
| MO00000002 | h | Capataz | 1.025 | 21.32 | 21.85 |
| MO00000003 | h | Oficial 1ª | 5.035 | 20.87 | 105.08 |
| MO00000007 | h | Peón ordinario | 5.035 | 19.6 | 98.69 |
| MT03040140 | ud | APOYO DE NEOPRENO CONFINADO-TEFLÓN TIPO POT PU-500 SUSTITUIBLE (material; 29/01/2008) | 1 | 2715.23 | 2715.23 |
| Q140000A01 | h | Grúa autopropulsada (sin accesorios). Grúas todoterreno (desplazamiento lento). Para carga máxima de 20 t | 1.015 | 88.62 | 89.95 |
|  |  | Total |  |  | 3030.8 |

Claves: apoyo, neopreno

**697.0220** ud APOYO DE NEOPRENO CONFINADO-TEFLÓN TIPO POT PU-600, SUSTITUIBLE (29/01/2008)
Precio: 3424.1

| Código | Ud | Descripción | Rendimiento | Precio | Importe |
|---|---|---|---|---|---|
| MO00000002 | h | Capataz | 1.03 | 21.32 | 21.96 |
| MO00000003 | h | Oficial 1ª | 5.04 | 20.87 | 105.18 |
| MO00000007 | h | Peón ordinario | 5.04 | 19.6 | 98.78 |
| MT03040145 | ud | APOYO DE NEOPRENO CONFINADO-TEFLÓN TIPO POT PU-600 SUSTITUIBLE (material; 29/01/2008) | 1 | 3107.79 | 3107.79 |
| Q140000A01 | h | Grúa autopropulsada (sin accesorios). Grúas todoterreno (desplazamiento lento). Para carga máxima de 20 t | 1.02 | 88.62 | 90.39 |
|  |  | Total |  |  | 3424.1 |

Claves: neopreno, apoyo

**697.0230** ud APOYO DE NEOPRENO CONFINADO-TEFLÓN TIPO POT PU-700, SUSTITUIBLE (02/01/2008)
Precio: 3877.45

| Código | Ud | Descripción | Rendimiento | Precio | Importe |
|---|---|---|---|---|---|
| MO00000002 | h | Capataz | 1.035 | 21.32 | 22.07 |
| MO00000003 | h | Oficial 1ª | 5.045 | 20.87 | 105.29 |
| MO00000007 | h | Peón ordinario | 5.045 | 19.6 | 98.88 |
| MT03040150 | ud | APOYO DE NEOPRENO CONFINADO-TEFLÓN TIPO POT PU-700 SUSTITUIBLE (material; 02/01/2008) | 1 | 3560.37 | 3560.37 |
| Q140000A01 | h | Grúa autopropulsada (sin accesorios). Grúas todoterreno (desplazamiento lento). Para carga máxima de 20 t | 1.025 | 88.62 | 90.84 |
|  |  | Total |  |  | 3877.45 |

Claves: apoyo, neopreno

**697.0240** ud APOYO DE NEOPRENO CONFINADO-TEFLÓN TIPO POT PU-800, SUSTITUIBLE (29/05/2009)
Precio: 4257.75

| Código | Ud | Descripción | Rendimiento | Precio | Importe |
|---|---|---|---|---|---|
| MO00000002 | h | Capataz | 1.04 | 21.32 | 22.17 |
| MO00000003 | h | Oficial 1ª | 5.05 | 20.87 | 105.39 |
| MO00000007 | h | Peón ordinario | 5.05 | 19.6 | 98.98 |
| MT03040155 | ud | APOYO DE NEOPRENO CONFINADO-TEFLÓN TIPO POT PU-800 SUSTITUIBLE (material; 29/05/2009) | 1 | 3939.93 | 3939.93 |
| Q140000A01 | h | Grúa autopropulsada (sin accesorios). Grúas todoterreno (desplazamiento lento). Para carga máxima de 20 t | 1.03 | 88.62 | 91.28 |
|  |  | Total |  |  | 4257.75 |

Claves: apoyo, neopreno

**697.0250** ud APOYO DE NEOPRENO CONFINADO-TEFLÓN TIPO POT PU-900, SUSTITUIBLE (02/01/2008)
Precio: 4618.96

| Código | Ud | Descripción | Rendimiento | Precio | Importe |
|---|---|---|---|---|---|
| MO00000002 | h | Capataz | 1.045 | 21.32 | 22.28 |
| MO00000003 | h | Oficial 1ª | 5.055 | 20.87 | 105.50 |
| MO00000007 | h | Peón ordinario | 5.055 | 19.6 | 99.08 |
| MT03040160 | ud | APOYO DE NEOPRENO CONFINADO-TEFLÓN TIPO POT PU-900 SUSTITUIBLE (material; 02/01/2008) | 1 | 4300.38 | 4300.38 |
| Q140000A01 | h | Grúa autopropulsada (sin accesorios). Grúas todoterreno (desplazamiento lento). Para carga máxima de 20 t | 1.035 | 88.62 | 91.72 |
|  |  | Total |  |  | 4618.96 |

Claves: apoyo, neopreno

**697.0260** ud APOYO DE NEOPRENO CONFINADO-TEFLÓN TIPO POT PU-1000, SUSTITUIBLE (02/01/2008)
Precio: 5181.88

| Código | Ud | Descripción | Rendimiento | Precio | Importe |
|---|---|---|---|---|---|
| MO00000002 | h | Capataz | 1.05 | 21.32 | 22.39 |
| MO00000003 | h | Oficial 1ª | 5.06 | 20.87 | 105.60 |
| MO00000007 | h | Peón ordinario | 5.06 | 19.6 | 99.18 |
| MT03040165 | ud | APOYO DE NEOPRENO CONFINADO-TEFLÓN TIPO POT PU-1000 SUSTITUIBLE (material; 02/01/2008) | 1 | 4862.55 | 4862.55 |
| Q140000A01 | h | Grúa autopropulsada (sin accesorios). Grúas todoterreno (desplazamiento lento). Para carga máxima de 20 t | 1.04 | 88.62 | 92.16 |
|  |  | Total |  |  | 5181.88 |

Claves: apoyo, neopreno

**697.0270** ud APOYO DE NEOPRENO CONFINADO-TEFLÓN TIPO POT PU-1100, SUSTITUIBLE (02/01/2008)
Precio: 6181.87

| Código | Ud | Descripción | Rendimiento | Precio | Importe |
|---|---|---|---|---|---|
| MO00000002 | h | Capataz | 1.055 | 21.32 | 22.49 |
| MO00000003 | h | Oficial 1ª | 5.065 | 20.87 | 105.71 |
| MO00000007 | h | Peón ordinario | 5.065 | 19.6 | 99.27 |
| MT03040170 | ud | APOYO DE NEOPRENO CONFINADO-TEFLÓN TIPO POT PU-1100 SUSTITUIBLE (material; 02/01/2008) | 1 | 5861.79 | 5861.79 |
| Q140000A01 | h | Grúa autopropulsada (sin accesorios). Grúas todoterreno (desplazamiento lento). Para carga máxima de 20 t | 1.045 | 88.62 | 92.61 |
|  |  | Total |  |  | 6181.87 |

Claves: apoyo, neopreno

**697.0280** ud APOYO DE NEOPRENO CONFINADO-TEFLÓN TIPO POT PU-1200, SUSTITUIBLE (09/09/2009)
Precio: 6768.52

| Código | Ud | Descripción | Rendimiento | Precio | Importe |
|---|---|---|---|---|---|
| MO00000002 | h | Capataz | 1.06 | 21.32 | 22.60 |
| MO00000003 | h | Oficial 1ª | 5.07 | 20.87 | 105.81 |
| MO00000007 | h | Peón ordinario | 5.07 | 19.6 | 99.37 |
| MT03040175 | ud | APOYO DE NEOPRENO CONFINADO-TEFLÓN TIPO POT PU-1200 SUSTITUIBLE (material; 09/09/2009) | 1 | 6447.69 | 6447.69 |
| Q140000A01 | h | Grúa autopropulsada (sin accesorios). Grúas todoterreno (desplazamiento lento). Para carga máxima de 20 t | 1.05 | 88.62 | 93.05 |
|  |  | Total |  |  | 6768.52 |

Claves: apoyo, neopreno

**697.0290** ud APOYO DE NEOPRENO CONFINADO-TEFLÓN TIPO POT PU-1300, SUSTITUIBLE (29/03/2006)
Precio: 7091.99

| Código | Ud | Descripción | Rendimiento | Precio | Importe |
|---|---|---|---|---|---|
| MO00000002 | h | Capataz | 1.065 | 21.32 | 22.71 |
| MO00000003 | h | Oficial 1ª | 5.075 | 20.87 | 105.92 |
| MO00000007 | h | Peón ordinario | 5.075 | 19.6 | 99.47 |
| MT03040180 | ud | APOYO DE NEOPRENO CONFINADO-TEFLÓN TIPO POT PU-1300 SUSTITUIBLE (material; 29/03/2006) | 1 | 6770.4 | 6770.40 |
| Q140000A01 | h | Grúa autopropulsada (sin accesorios). Grúas todoterreno (desplazamiento lento). Para carga máxima de 20 t | 1.055 | 88.62 | 93.49 |
|  |  | Total |  |  | 7091.99 |

Claves: apoyo, neopreno

**697.0300** ud APOYO DE NEOPRENO CONFINADO-TEFLÓN TIPO POT PU-1400, SUSTITUIBLE (12/03/2008)
Precio: 7230.28

| Código | Ud | Descripción | Rendimiento | Precio | Importe |
|---|---|---|---|---|---|
| MO00000002 | h | Capataz | 1.07 | 21.32 | 22.81 |
| MO00000003 | h | Oficial 1ª | 5.08 | 20.87 | 106.02 |
| MO00000007 | h | Peón ordinario | 5.08 | 19.6 | 99.57 |
| MT03040185 | ud | APOYO DE NEOPRENO CONFINADO-TEFLÓN TIPO POT PU-1400 SUSTITUIBLE (material; 12/03/2008) | 1 | 6907.94 | 6907.94 |
| Q140000A01 | h | Grúa autopropulsada (sin accesorios). Grúas todoterreno (desplazamiento lento). Para carga máxima de 20 t | 1.06 | 88.62 | 93.94 |
|  |  | Total |  |  | 7230.28 |

Claves: apoyo, neopreno

**697.0310** ud APOYO DE NEOPRENO CONFINADO-TEFLÓN TIPO POT PU-1600, SUSTITUIBLE (12/03/2008)
Precio: 8224.3

| Código | Ud | Descripción | Rendimiento | Precio | Importe |
|---|---|---|---|---|---|
| MO00000002 | h | Capataz | 1.08 | 21.32 | 23.03 |
| MO00000003 | h | Oficial 1ª | 5.09 | 20.87 | 106.23 |
| MO00000007 | h | Peón ordinario | 5.09 | 19.6 | 99.76 |
| MT03040190 | ud | APOYO DE NEOPRENO CONFINADO-TEFLÓN TIPO POT PU-1600 SUSTITUIBLE (material; 12/03/2008) | 1 | 7900.46 | 7900.46 |
| Q140000A01 | h | Grúa autopropulsada (sin accesorios). Grúas todoterreno (desplazamiento lento). Para carga máxima de 20 t | 1.07 | 88.62 | 94.82 |
|  |  | Total |  |  | 8224.3 |

Claves: apoyo, neopreno

**697.0320** ud APOYO DE NEOPRENO CONFINADO-TEFLÓN TIPO POT PU-1800, SUSTITUIBLE (29/03/2006)
Precio: 9016.2

| Código | Ud | Descripción | Rendimiento | Precio | Importe |
|---|---|---|---|---|---|
| MO00000002 | h | Capataz | 1.09 | 21.32 | 23.24 |
| MO00000003 | h | Oficial 1ª | 5.1 | 20.87 | 106.44 |
| MO00000007 | h | Peón ordinario | 5.1 | 19.6 | 99.96 |
| MT03040195 | ud | APOYO DE NEOPRENO CONFINADO-TEFLÓN TIPO POT PU-1800 SUSTITUIBLE (material; 29/03/2006) | 1 | 8690.85 | 8690.85 |
| Q140000A01 | h | Grúa autopropulsada (sin accesorios). Grúas todoterreno (desplazamiento lento). Para carga máxima de 20 t | 1.08 | 88.62 | 95.71 |
|  |  | Total |  |  | 9016.2 |

Claves: apoyo, neopreno

**697.0330** ud APOYO DE NEOPRENO CONFINADO-TEFLÓN TIPO POT PU-2000, SUSTITUIBLE (09/03/2010)
Precio: 10091.86

| Código | Ud | Descripción | Rendimiento | Precio | Importe |
|---|---|---|---|---|---|
| MO00000002 | h | Capataz | 1.1 | 21.32 | 23.45 |
| MO00000003 | h | Oficial 1ª | 5.11 | 20.87 | 106.65 |
| MO00000007 | h | Peón ordinario | 5.11 | 19.6 | 100.16 |
| MT03040200 | ud | APOYO DE NEOPRENO CONFINADO-TEFLÓN TIPO POT PU-2000 SUSTITUIBLE (material; 09/03/2010) | 1 | 9765 | 9765.00 |
| Q140000A01 | h | Grúa autopropulsada (sin accesorios). Grúas todoterreno (desplazamiento lento). Para carga máxima de 20 t | 1.09 | 88.62 | 96.60 |
|  |  | Total |  |  | 10091.86 |

Claves: apoyo, neopreno

**697.0340** ud APOYO DE NEOPRENO CONFINADO-TEFLÓN TIPO POT PU-2500, SUSTITUIBLE (09/03/2010)
Precio: 11072.97

| Código | Ud | Descripción | Rendimiento | Precio | Importe |
|---|---|---|---|---|---|
| MO00000002 | h | Capataz | 1.12 | 21.32 | 23.88 |
| MO00000003 | h | Oficial 1ª | 5.148 | 20.87 | 107.44 |
| MO00000007 | h | Peón ordinario | 5.148 | 19.6 | 100.90 |
| MT03040205 | ud | APOYO DE NEOPRENO CONFINADO-TEFLÓN TIPO POT PU-2500 SUSTITUIBLE (material; 09/03/2010) | 1 | 10741.5 | 10741.50 |
| Q140000A01 | h | Grúa autopropulsada (sin accesorios). Grúas todoterreno (desplazamiento lento). Para carga máxima de 20 t | 1.12 | 88.62 | 99.25 |
|  |  | Total |  |  | 11072.97 |

Claves: neopreno, apoyo

**697.0350** ud APOYO DE NEOPRENO CONFINADO-TEFLÓN TIPO POT PU-4500, SUSTITUIBLE (09/03/2010)
Precio: 15392.2

| Código | Ud | Descripción | Rendimiento | Precio | Importe |
|---|---|---|---|---|---|
| MO00000002 | h | Capataz | 1.4 | 21.32 | 29.85 |
| MO00000003 | h | Oficial 1ª | 5.45 | 20.87 | 113.74 |
| MO00000007 | h | Peón ordinario | 5.45 | 19.6 | 106.82 |
| MT03040210 | ud | APOYO DE NEOPRENO CONFINADO-TEFLÓN TIPO POT PU-4500 SUSTITUIBLE (material; 09/03/2010) | 1 | 15038.1 | 15038.10 |
| Q140000A01 | h | Grúa autopropulsada (sin accesorios). Grúas todoterreno (desplazamiento lento). Para carga máxima de 20 t | 1.17 | 88.62 | 103.69 |
|  |  | Total |  |  | 15392.2 |

Claves: apoyo, neopreno

**697.0360** ud APOYO DE NEOPRENO CONFINADO-TEFLÓN TIPO POT PF-300, SUSTITUIBLE (23/04/2008)
Precio: 1408.97

| Código | Ud | Descripción | Rendimiento | Precio | Importe |
|---|---|---|---|---|---|
| MO00000002 | h | Capataz | 1.015 | 21.32 | 21.64 |
| MO00000003 | h | Oficial 1ª | 5.025 | 20.87 | 104.87 |
| MO00000007 | h | Peón ordinario | 5.025 | 19.6 | 98.49 |
| MT03040001 | ud | APOYO DE NEOPRENO CONFINADO-TEFLÓN TIPO POT PF-300 SUSTITUIBLE (material; 23/04/2008) | 1 | 1094.91 | 1094.91 |
| Q140000A01 | h | Grúa autopropulsada (sin accesorios). Grúas todoterreno (desplazamiento lento). Para carga máxima de 20 t | 1.005 | 88.62 | 89.06 |
|  |  | Total |  |  | 1408.97 |

Claves: apoyo, neopreno

**697.0370** ud APOYO DE NEOPRENO CONFINADO-TEFLÓN TIPO POT PF-400, SUSTITUIBLE (23/04/2008)
Precio: 1815.32

| Código | Ud | Descripción | Rendimiento | Precio | Importe |
|---|---|---|---|---|---|
| MO00000002 | h | Capataz | 1.02 | 21.32 | 21.75 |
| MO00000003 | h | Oficial 1ª | 5.03 | 20.87 | 104.98 |
| MO00000007 | h | Peón ordinario | 5.03 | 19.6 | 98.59 |
| MT03040005 | ud | APOYO DE NEOPRENO CONFINADO-TEFLÓN TIPO POT PF-400 SUSTITUIBLE (material; 23/04/2008) | 1 | 1500.49 | 1500.49 |
| Q140000A01 | h | Grúa autopropulsada (sin accesorios). Grúas todoterreno (desplazamiento lento). Para carga máxima de 20 t | 1.01 | 88.62 | 89.51 |
|  |  | Total |  |  | 1815.32 |

Claves: apoyo, neopreno

**697.0380** ud APOYO DE NEOPRENO CONFINADO-TEFLÓN TIPO POT PF-500, SUSTITUIBLE (13/01/2009)
Precio: 2380.17

| Código | Ud | Descripción | Rendimiento | Precio | Importe |
|---|---|---|---|---|---|
| MO00000002 | h | Capataz | 1.025 | 21.32 | 21.85 |
| MO00000003 | h | Oficial 1ª | 5.035 | 20.87 | 105.08 |
| MO00000007 | h | Peón ordinario | 5.035 | 19.6 | 98.69 |
| MT03040010 | ud | APOYO DE NEOPRENO CONFINADO-TEFLÓN TIPO POT PF-500 SUSTITUIBLE (material; 13/01/2009) | 1 | 2064.6 | 2064.60 |
| Q140000A01 | h | Grúa autopropulsada (sin accesorios). Grúas todoterreno (desplazamiento lento). Para carga máxima de 20 t | 1.015 | 88.62 | 89.95 |
|  |  | Total |  |  | 2380.17 |

Claves: apoyo, neopreno

**697.0390** ud APOYO DE NEOPRENO CONFINADO-TEFLÓN TIPO POT PF-600, SUSTITUIBLE (23/04/2008)
Precio: 2644.22

| Código | Ud | Descripción | Rendimiento | Precio | Importe |
|---|---|---|---|---|---|
| MO00000002 | h | Capataz | 1.03 | 21.32 | 21.96 |
| MO00000003 | h | Oficial 1ª | 5.04 | 20.87 | 105.18 |
| MO00000007 | h | Peón ordinario | 5.04 | 19.6 | 98.78 |
| MT03040015 | ud | APOYO DE NEOPRENO CONFINADO-TEFLÓN TIPO POT PF-600 SUSTITUIBLE (material; 23/04/2008) | 1 | 2327.91 | 2327.91 |
| Q140000A01 | h | Grúa autopropulsada (sin accesorios). Grúas todoterreno (desplazamiento lento). Para carga máxima de 20 t | 1.02 | 88.62 | 90.39 |
|  |  | Total |  |  | 2644.22 |

Claves: neopreno, apoyo

**697.0400** ud APOYO DE NEOPRENO CONFINADO-TEFLÓN TIPO POT PF-700, SUSTITUIBLE (23/04/2008)
Precio: 2908.29

| Código | Ud | Descripción | Rendimiento | Precio | Importe |
|---|---|---|---|---|---|
| MO00000002 | h | Capataz | 1.035 | 21.32 | 22.07 |
| MO00000003 | h | Oficial 1ª | 5.045 | 20.87 | 105.29 |
| MO00000007 | h | Peón ordinario | 5.045 | 19.6 | 98.88 |
| MT03040020 | ud | APOYO DE NEOPRENO CONFINADO-TEFLÓN TIPO POT PF-700 SUSTITUIBLE (material; 23/04/2008) | 1 | 2591.21 | 2591.21 |
| Q140000A01 | h | Grúa autopropulsada (sin accesorios). Grúas todoterreno (desplazamiento lento). Para carga máxima de 20 t | 1.025 | 88.62 | 90.84 |
|  |  | Total |  |  | 2908.29 |

Claves: neopreno, apoyo

**697.0410** ud APOYO DE NEOPRENO CONFINADO-TEFLÓN TIPO POT PF-800, SUSTITUIBLE (23/04/2008)
Precio: 3133.34

| Código | Ud | Descripción | Rendimiento | Precio | Importe |
|---|---|---|---|---|---|
| MO00000002 | h | Capataz | 1.04 | 21.32 | 22.17 |
| MO00000003 | h | Oficial 1ª | 5.05 | 20.87 | 105.39 |
| MO00000007 | h | Peón ordinario | 5.05 | 19.6 | 98.98 |
| MT03040025 | ud | APOYO DE NEOPRENO CONFINADO-TEFLÓN TIPO POT PF-800 SUSTITUIBLE (material; 23/04/2008) | 1 | 2815.52 | 2815.52 |
| Q140000A01 | h | Grúa autopropulsada (sin accesorios). Grúas todoterreno (desplazamiento lento). Para carga máxima de 20 t | 1.03 | 88.62 | 91.28 |
|  |  | Total |  |  | 3133.34 |

Claves: neopreno, apoyo

**697.0420** ud APOYO DE NEOPRENO CONFINADO-TEFLÓN TIPO POT PF-900, SUSTITUIBLE (23/04/2008)
Precio: 3351.24

| Código | Ud | Descripción | Rendimiento | Precio | Importe |
|---|---|---|---|---|---|
| MO00000002 | h | Capataz | 1.045 | 21.32 | 22.28 |
| MO00000003 | h | Oficial 1ª | 5.055 | 20.87 | 105.50 |
| MO00000007 | h | Peón ordinario | 5.055 | 19.6 | 99.08 |
| MT03040030 | ud | APOYO DE NEOPRENO CONFINADO-TEFLÓN TIPO POT PF-900 SUSTITUIBLE (material; 23/04/2008) | 1 | 3032.66 | 3032.66 |
| Q140000A01 | h | Grúa autopropulsada (sin accesorios). Grúas todoterreno (desplazamiento lento). Para carga máxima de 20 t | 1.035 | 88.62 | 91.72 |
|  |  | Total |  |  | 3351.24 |

Claves: apoyo, neopreno

**697.0430** ud APOYO DE NEOPRENO CONFINADO-TEFLÓN TIPO POT PF-1000, SUSTITUIBLE (23/04/2008)
Precio: 3656.93

| Código | Ud | Descripción | Rendimiento | Precio | Importe |
|---|---|---|---|---|---|
| MO00000002 | h | Capataz | 1.05 | 21.32 | 22.39 |
| MO00000003 | h | Oficial 1ª | 5.06 | 20.87 | 105.60 |
| MO00000007 | h | Peón ordinario | 5.06 | 19.6 | 99.18 |
| MT03040035 | ud | APOYO DE NEOPRENO CONFINADO-TEFLÓN TIPO POT PF-1000 SUSTITUIBLE (material; 23/04/2008) | 1 | 3337.6 | 3337.60 |
| Q140000A01 | h | Grúa autopropulsada (sin accesorios). Grúas todoterreno (desplazamiento lento). Para carga máxima de 20 t | 1.04 | 88.62 | 92.16 |
|  |  | Total |  |  | 3656.93 |

Claves: apoyo, neopreno

#### 03.04.03 APARATOS DE APOYO ESFÉRICOS

**698.0010** ud APOYO ESFÉRICO TIPO KGA O SIMILAR, LIBRE LONGITUDINAL Y TRANSVERSAL, FUERZA VERTICAL MÁXIMA DE 600 t (27/07/2009)
Precio: 3484.8
APOYO ESFÉRICO TIPO KGA O SIMILAR, LIBRE EN LONGITUDINAL Y TRANSVERSAL, PARA UNA FUERZA VERTICAL MÁXIMA EN SERVICIO DE 600 t, DEFINIDO SEGÚN PLANOS Y TOTALMENTE COLOCADO.

| Código | Ud | Descripción | Rendimiento | Precio | Importe |
|---|---|---|---|---|---|
| MO00000002 | h | Capataz | 1 | 21.32 | 21.32 |
| MO00000003 | h | Oficial 1ª | 4.95 | 20.87 | 103.31 |
| MO00000007 | h | Peón ordinario | 4.95 | 19.6 | 97.02 |
| MT03040215 | ud | APOYO ESFÉRICO KGA CARGA EN SERVICIO 600 t (material; 27/07/2009) | 1 | 3183.39 | 3183.39 |
| Q140000A01 | h | Grúa autopropulsada (sin accesorios). Grúas todoterreno (desplazamiento lento). Para carga máxima de 20 t | 0.9 | 88.62 | 79.76 |
|  |  | Total |  |  | 3484.8 |

Claves: apoyo, fuerza, esfera, vertical, máximo, plano, colocación, servicio

**698.0020** ud APOYO ESFÉRICO TIPO KGE O SIMILAR, LIBRE LONGITUDINAL Y FIJO TRANSVERSAL, FUERZA VERTICAL MÁXIMA DE 600 t (27/07/2009)
Precio: 5066.73
APOYO ESFÉRICO TIPO KGE O SIMILAR, LIBRE EN LONGITUDINAL Y FIJO EN TRANSVERSAL, PARA UNA FUERZA VERTICAL MÁXIMA EN SERVICIO DE 600 t, DEFINIDO SEGÚN PLANOS Y TOTALMENTE COLOCADO.

| Código | Ud | Descripción | Rendimiento | Precio | Importe |
|---|---|---|---|---|---|
| MO00000002 | h | Capataz | 1 | 21.32 | 21.32 |
| MO00000003 | h | Oficial 1ª | 4.95 | 20.87 | 103.31 |
| MO00000007 | h | Peón ordinario | 4.95 | 19.6 | 97.02 |
| MT03040220 | ud | APOYO ESFÉRICO KGE CARGA EN SERVICIO 600 t (material; 27/07/2009) | 1 | 4765.32 | 4765.32 |
| Q140000A01 | h | Grúa autopropulsada (sin accesorios). Grúas todoterreno (desplazamiento lento). Para carga máxima de 20 t | 0.9 | 88.62 | 79.76 |
|  |  | Total |  |  | 5066.73 |

Claves: vertical, colocación, esfera, plano, fuerza, apoyo, máximo, servicio

**698.0030** ud APOYO ESFÉRICO TIPO KGA O SIMILAR, LIBRE LONGITUDINAL Y TRANSVERSAL, FUERZA VERTICAL MÁXIMA DE 900 t
Precio: 4227.69
APOYO ESFÉRICO TIPO KGA O SIMILAR, LIBRE EN LONGITUDINAL Y TRANSVERSAL, PARA UNA FUERZA VERTICAL MÁXIMA EN SERVICIO DE 900 t, DEFINIDO SEGÚN PLANOS Y TOTALMENTE COLOCADO.

| Código | Ud | Descripción | Rendimiento | Precio | Importe |
|---|---|---|---|---|---|
| MO00000002 | h | Capataz | 1 | 21.32 | 21.32 |
| MO00000003 | h | Oficial 1ª | 4.955 | 20.87 | 103.41 |
| MO00000007 | h | Peón ordinario | 4.955 | 19.6 | 97.12 |
| MT03040225 | ud | APOYO ESFÉRICO KGA CARGA EN SERVICIO 900 t (material) | 1 | 3925.64 | 3925.64 |
| Q140000A01 | h | Grúa autopropulsada (sin accesorios). Grúas todoterreno (desplazamiento lento). Para carga máxima de 20 t | 0.905 | 88.62 | 80.20 |
|  |  | Total |  |  | 4227.69 |

Claves: fuerza, apoyo, colocación, máximo, servicio, esfera, plano, vertical

**698.0040** ud APOYO ESFÉRICO TIPO KGE O SIMILAR, LIBRE LONGITUDINAL Y FIJO TRANSVERSAL, FUERZA VERTICAL MÁXIMA DE 900 t
Precio: 5678.49
APOYO ESFÉRICO TIPO KGE O SIMILAR, LIBRE EN LONGITUDINAL Y FIJO EN TRANSVERSAL, PARA UNA FUERZA VERTICAL MÁXIMA EN SERVICIO DE 900 t, DEFINIDO SEGÚN PLANOS Y TOTALMENTE COLOCADO.

| Código | Ud | Descripción | Rendimiento | Precio | Importe |
|---|---|---|---|---|---|
| MO00000002 | h | Capataz | 1 | 21.32 | 21.32 |
| MO00000003 | h | Oficial 1ª | 4.955 | 20.87 | 103.41 |
| MO00000007 | h | Peón ordinario | 4.955 | 19.6 | 97.12 |
| MT03040230 | ud | APOYO ESFÉRICO KGE CARGA EN SERVICIO 900 t (material) | 1 | 5376.44 | 5376.44 |
| Q140000A01 | h | Grúa autopropulsada (sin accesorios). Grúas todoterreno (desplazamiento lento). Para carga máxima de 20 t | 0.905 | 88.62 | 80.20 |
|  |  | Total |  |  | 5678.49 |

Claves: plano, servicio, fuerza, colocación, vertical, máximo, apoyo, esfera

**698.0050** ud APOYO ESFÉRICO TIPO KGA O SIMILAR, LIBRE LONGITUDINAL Y TRANSVERSAL, FUERZA VERTICAL MÁXIMA DE 1600 t (27/07/2009)
Precio: 5122.25
APOYO ESFÉRICO TIPO KGA O SIMILAR, LIBRE EN LONGITUDINAL Y TRANSVERSAL, PARA UNA FUERZA VERTICAL MÁXIMA EN SERVICIO DE 1600 t, DEFINIDO SEGÚN PLANOS Y TOTALMENTE COLOCADO.

| Código | Ud | Descripción | Rendimiento | Precio | Importe |
|---|---|---|---|---|---|
| MO00000002 | h | Capataz | 1 | 21.32 | 21.32 |
| MO00000003 | h | Oficial 1ª | 5 | 20.87 | 104.35 |
| MO00000007 | h | Peón ordinario | 5 | 19.6 | 98.00 |
| MT03040235 | ud | APOYO ESFÉRICO KGA CARGA EN SERVICIO 1600 t (material; 27/07/2009) | 1 | 4809.96 | 4809.96 |
| Q140000A01 | h | Grúa autopropulsada (sin accesorios). Grúas todoterreno (desplazamiento lento). Para carga máxima de 20 t | 1 | 88.62 | 88.62 |
|  |  | Total |  |  | 5122.25 |

Claves: plano, esfera, fuerza, máximo, apoyo, colocación, servicio, vertical

**698.0060** ud APOYO ESFÉRICO TIPO KGE O SIMILAR, LIBRE LONGITUDINAL Y FIJO TRANSVERSAL, FUERZA VERTICAL MÁXIMA DE 1600 t (27/07/2009)
Precio: 6896.69
APOYO ESFÉRICO TIPO KGE O SIMILAR, LIBRE EN LONGITUDINAL Y FIJO EN TRANSVERSAL, PARA UNA FUERZA VERTICAL MÁXIMA EN SERVICIO DE 1600 t, DEFINIDO SEGÚN PLANOS Y TOTALMENTE COLOCADO.

| Código | Ud | Descripción | Rendimiento | Precio | Importe |
|---|---|---|---|---|---|
| MO00000002 | h | Capataz | 1 | 21.32 | 21.32 |
| MO00000003 | h | Oficial 1ª | 5 | 20.87 | 104.35 |
| MO00000007 | h | Peón ordinario | 5 | 19.6 | 98.00 |
| MT03040240 | ud | APOYO ESFÉRICO KGE CARGA EN SERVICIO 1600 t (material; 27/07/2009) | 1 | 6584.4 | 6584.40 |
| Q140000A01 | h | Grúa autopropulsada (sin accesorios). Grúas todoterreno (desplazamiento lento). Para carga máxima de 20 t | 1 | 88.62 | 88.62 |
|  |  | Total |  |  | 6896.69 |

Claves: vertical, esfera, fuerza, servicio, colocación, plano, apoyo, máximo

**698.0070** ud APOYO ESFÉRICO TIPO KGA O SIMILAR, LIBRE LONGITUDINAL Y TRANSVERSAL, FUERZA VERTICAL MÁXIMA DE 1900 t (27/07/2009)
Precio: 5747.19
APOYO ESFÉRICO TIPO KGA O SIMILAR, LIBRE EN LONGITUDINAL Y TRANSVERSAL, PARA UNA FUERZA VERTICAL MÁXIMA EN SERVICIO DE 1900 t, DEFINIDO SEGÚN PLANOS Y TOTALMENTE COLOCADO.

| Código | Ud | Descripción | Rendimiento | Precio | Importe |
|---|---|---|---|---|---|
| MO00000002 | h | Capataz | 1 | 21.32 | 21.32 |
| MO00000003 | h | Oficial 1ª | 5.05 | 20.87 | 105.39 |
| MO00000007 | h | Peón ordinario | 5.05 | 19.6 | 98.98 |
| MT03040245 | ud | APOYO ESFÉRICO KGA CARGA EN SERVICIO 1900 t (material; 27/07/2009) | 1 | 5429.34 | 5429.34 |
| Q140000A01 | h | Grúa autopropulsada (sin accesorios). Grúas todoterreno (desplazamiento lento). Para carga máxima de 20 t | 1.04 | 88.62 | 92.16 |
|  |  | Total |  |  | 5747.19 |

Claves: plano, máximo, fuerza, esfera, vertical, servicio, colocación, apoyo

**698.0080** ud APOYO ESFÉRICO TIPO KGE O SIMILAR, LIBRE LONGITUDINAL Y FIJO TRANSVERSAL, FUERZA VERTICAL MÁXIMA DE 1900 t (27/07/2009)
Precio: 8608.8
APOYO ESFÉRICO TIPO KGE O SIMILAR, LIBRE EN LONGITUDINAL Y FIJO EN TRANSVERSAL, PARA UNA FUERZA VERTICAL MÁXIMA EN SERVICIO DE 1900 t, DEFINIDO SEGÚN PLANOS Y TOTALMENTE COLOCADO.

| Código | Ud | Descripción | Rendimiento | Precio | Importe |
|---|---|---|---|---|---|
| MO00000002 | h | Capataz | 1 | 21.32 | 21.32 |
| MO00000003 | h | Oficial 1ª | 5.05 | 20.87 | 105.39 |
| MO00000007 | h | Peón ordinario | 5.05 | 19.6 | 98.98 |
| MT03040250 | ud | APOYO ESFÉRICO KGE CARGA EN SERVICIO 1900 t (material; 27/07/2009) | 1 | 8290.95 | 8290.95 |
| Q140000A01 | h | Grúa autopropulsada (sin accesorios). Grúas todoterreno (desplazamiento lento). Para carga máxima de 20 t | 1.04 | 88.62 | 92.16 |
|  |  | Total |  |  | 8608.8 |

Claves: fuerza, máximo, plano, servicio, vertical, esfera, apoyo, colocación

**698.0090** ud APOYO ESFÉRICO TIPO KGA O SIMILAR, LIBRE LONGITUDINAL Y TRANSVERSAL, FUERZA VERTICAL MÁXIMA DE 2200 t
Precio: 7418.4
APOYO ESFÉRICO TIPO KGA O SIMILAR, LIBRE EN LONGITUDINAL Y TRANSVERSAL, PARA UNA FUERZA VERTICAL MÁXIMA EN SERVICIO DE 2200 t, DEFINIDO SEGÚN PLANOS Y TOTALMENTE COLOCADO.

| Código | Ud | Descripción | Rendimiento | Precio | Importe |
|---|---|---|---|---|---|
| MO00000002 | h | Capataz | 1 | 21.32 | 21.32 |
| MO00000003 | h | Oficial 1ª | 5.1 | 20.87 | 106.44 |
| MO00000007 | h | Peón ordinario | 5.1 | 19.6 | 99.96 |
| MT03040255 | ud | APOYO ESFÉRICO KGA CARGA EN SERVICIO 2200 t (material) | 1 | 7094.97 | 7094.97 |
| Q140000A01 | h | Grúa autopropulsada (sin accesorios). Grúas todoterreno (desplazamiento lento). Para carga máxima de 20 t | 1.08 | 88.62 | 95.71 |
|  |  | Total |  |  | 7418.4 |

Claves: servicio, esfera, fuerza, vertical, apoyo, colocación, plano, máximo

**698.0100** ud APOYO ESFÉRICO TIPO KGE O SIMILAR, LIBRE LONGITUDINAL Y FIJO TRANSVERSAL, FUERZA VERTICAL MÁXIMA DE 2200 t
Precio: 11391.36
APOYO ESFÉRICO TIPO KGE O SIMILAR, LIBRE EN LONGITUDINAL Y FIJO EN TRANSVERSAL, PARA UNA FUERZA VERTICAL MÁXIMA EN SERVICIO DE 2200 t, DEFINIDO SEGÚN PLANOS Y TOTALMENTE COLOCADO.

| Código | Ud | Descripción | Rendimiento | Precio | Importe |
|---|---|---|---|---|---|
| MO00000002 | h | Capataz | 1 | 21.32 | 21.32 |
| MO00000003 | h | Oficial 1ª | 5.1 | 20.87 | 106.44 |
| MO00000007 | h | Peón ordinario | 5.1 | 19.6 | 99.96 |
| MT03040260 | ud | APOYO ESFÉRICO KGE CARGA EN SERVICIO 2200 t (material) | 1 | 11067.93 | 11067.93 |
| Q140000A01 | h | Grúa autopropulsada (sin accesorios). Grúas todoterreno (desplazamiento lento). Para carga máxima de 20 t | 1.08 | 88.62 | 95.71 |
|  |  | Total |  |  | 11391.36 |

Claves: esfera, apoyo, fuerza, servicio, vertical, máximo, plano, colocación

**698.0110** ud APOYO ESFÉRICO TIPO KGA O SIMILAR, LIBRE LONGITUDINAL Y TRANSVERSAL, FUERZA VERTICAL MÁXIMA DE 3200 t (27/07/2009)
Precio: 10951.45
APOYO ESFÉRICO TIPO KGA O SIMILAR, LIBRE EN LONGITUDINAL Y TRANSVERSAL, PARA UNA FUERZA VERTICAL MÁXIMA EN SERVICIO DE 3200 t, DEFINIDO SEGÚN PLANOS Y TOTALMENTE COLOCADO.

| Código | Ud | Descripción | Rendimiento | Precio | Importe |
|---|---|---|---|---|---|
| MO00000002 | h | Capataz | 1 | 21.32 | 21.32 |
| MO00000003 | h | Oficial 1ª | 5.15 | 20.87 | 107.48 |
| MO00000007 | h | Peón ordinario | 5.15 | 19.6 | 100.94 |
| MT03040265 | ud | APOYO ESFÉRICO KGA CARGA EN SERVICIO 3200 t (material; 27/07/2009) | 1 | 10622.46 | 10622.46 |
| Q140000A01 | h | Grúa autopropulsada (sin accesorios). Grúas todoterreno (desplazamiento lento). Para carga máxima de 20 t | 1.12 | 88.62 | 99.25 |
|  |  | Total |  |  | 10951.45 |

Claves: apoyo, fuerza, colocación, plano, esfera, servicio, vertical, máximo

**698.0120** ud APOYO ESFÉRICO TIPO KGE O SIMILAR, LIBRE LONGITUDINAL Y FIJO TRANSVERSAL, FUERZA VERTICAL MÁXIMA DE 3200 t (27/07/2009)
Precio: 15153.19
APOYO ESFÉRICO TIPO KGE O SIMILAR, LIBRE EN LONGITUDINAL Y FIJO EN TRANSVERSAL, PARA UNA FUERZA VERTICAL MÁXIMA EN SERVICIO DE 3200 t, DEFINIDO SEGÚN PLANOS Y TOTALMENTE COLOCADO.

| Código | Ud | Descripción | Rendimiento | Precio | Importe |
|---|---|---|---|---|---|
| MO00000002 | h | Capataz | 1 | 21.32 | 21.32 |
| MO00000003 | h | Oficial 1ª | 5.15 | 20.87 | 107.48 |
| MO00000007 | h | Peón ordinario | 5.15 | 19.6 | 100.94 |
| MT03040270 | ud | APOYO ESFÉRICO KGE CARGA EN SERVICIO 3200 t (material; 27/07/2009) | 1 | 14824.2 | 14824.20 |
| Q140000A01 | h | Grúa autopropulsada (sin accesorios). Grúas todoterreno (desplazamiento lento). Para carga máxima de 20 t | 1.12 | 88.62 | 99.25 |
|  |  | Total |  |  | 15153.19 |

Claves: servicio, vertical, plano, fuerza, esfera, colocación, máximo, apoyo

### 03.05 JUNTAS Y VARIOS

**694.0010** m JUNTA DE DILATACIÓN PARA TABLERO DE 50 mm DE MOVIMIENTO MÁXIMO, TIPO JNA O SIMILAR (04/10/2011)
Precio: 265.42
JUNTA DE DILATACIÓN PARA TABLERO DE 50 mm DE MOVIMIENTO MÁXIMO, TIPO JNA O SIMILAR, TOTALMENTE COLOCADA i/ P.P. DE OPERACIONES DE CORTE Y DEMOLICIÓN, PERFORACIONES, RESINA EPOXI, PERNOS, ANCLAJES QUÍMICOS Y SELLADORES.

| Código | Ud | Descripción | Rendimiento | Precio | Importe |
|---|---|---|---|---|---|
| MO00000002 | h | Capataz | 0.5 | 21.32 | 10.66 |
| MO00000003 | h | Oficial 1ª | 1 | 20.87 | 20.87 |
| MO00000007 | h | Peón ordinario | 3 | 19.6 | 58.80 |
| Q010302C10 | h | Compresor transportable con motor diésel. De pistones. Alta presión (1000 a 2000kpa). De 8 m3/minuto de caudal | 1.5 | 17.61 | 26.42 |
| Q090503A01 | h | Equipos auxiliares para pavimentación. Cortadora de juntas. Para hormigón. Disco de 450 mm de diámetro (maquinaria; 17/04/2012) | 1.5 | 6.21 | 9.32 |
| Q030000B01 | h | Martillo manual picador neumático. De 9 kg de masa (maquinaria; 17/03/2014) | 1 | 1.07 | 1.07 |
| MT05045000 | m | JUNTA DE DILATACIÓN CALZADA DE 50 mm DE RECORRIDO MÁXIMO (material; 04/10/2011) | 1.05 | 66.25 | 69.56 |
| MT05041000 | kg | MORTERO DE ALTA RESISTENCIA (material; 17/07/2014) | 40 | 0.9 | 36.00 |
| MT05041010 | kg | Resina de adherencia hormigón (material; 17/07/2014) | 0.5 | 13.54 | 6.77 |
| MT05041020 | kg | Mástico bituminoso (material; 17/07/2014) | 25 | 0.8 | 20.00 |
| MT05041030 | ud | Anclajes metálicos M14 (material; 17/07/2014) | 7 | 0.85 | 5.95 |
|  |  | Total |  |  | 265.42 |

**694.0020** m JUNTA DE DILATACIÓN PARA TABLERO DE 70 mm DE MOVIMIENTO MÁXIMO, TIPO JNA O SIMILAR (04/10/2011)
Precio: 347.42
JUNTA DE DILATACIÓN PARA TABLERO DE 70 mm DE MOVIMIENTO MÁXIMO, TIPO JNA O SIMILAR, TOTALMENTE COLOCADA i/ P.P. DE OPERACIONES DE CORTE Y DEMOLICIÓN, PERFORACIONES, RESINA EPOXI, PERNOS, ANCLAJES QUÍMICOS Y SELLADORES.

| Código | Ud | Descripción | Rendimiento | Precio | Importe |
|---|---|---|---|---|---|
| MO00000002 | h | Capataz | 1 | 21.32 | 21.32 |
| MO00000003 | h | Oficial 1ª | 1.5 | 20.87 | 31.31 |
| MO00000007 | h | Peón ordinario | 3.5 | 19.6 | 68.60 |
| Q010302C10 | h | Compresor transportable con motor diésel. De pistones. Alta presión (1000 a 2000kpa). De 8 m3/minuto de caudal | 1.7 | 17.61 | 29.94 |
| Q090503A01 | h | Equipos auxiliares para pavimentación. Cortadora de juntas. Para hormigón. Disco de 450 mm de diámetro | 1.5 | 6.21 | 9.32 |
| Q030000B01 | h | Martillo manual picador neumático. De 9 kg de masa | 1.1 | 1.07 | 1.18 |
| MT05045010 | m | JUNTA DE DILATACIÓN CALZADA DE 70 mm DE RECORRIDO MÁXIMO (material; 04/10/2011) | 1.05 | 98.05 | 102.95 |
| MT05041000 | kg | MORTERO DE ALTA RESISTENCIA | 50 | 0.9 | 45.00 |
| MT05041010 | kg | Resina de adherencia hormigón | 0.58 | 13.54 | 7.85 |
| MT05041020 | kg | Mástico bituminoso | 30 | 0.8 | 24.00 |
| MT05041030 | ud | Anclajes metálicos M14 | 7 | 0.85 | 5.95 |
|  |  | Total |  |  | 347.42 |

**694.0030** m JUNTA DE DILATACIÓN PARA TABLERO DE 80 mm DE MOVIMIENTO MÁXIMO, TIPO JNA O SIMILAR (04/10/2011)
Precio: 444.97
JUNTA DE DILATACIÓN PARA TABLERO DE 80 mm DE MOVIMIENTO MÁXIMO, TIPO JNA O SIMILAR, TOTALMENTE COLOCADA i/ P.P. DE OPERACIONES DE CORTE Y DEMOLICIÓN, PERFORACIONES, RESINA EPOXI, PERNOS, ANCLAJES QUÍMICOS Y SELLADORES.

| Código | Ud | Descripción | Rendimiento | Precio | Importe |
|---|---|---|---|---|---|
| MO00000002 | h | Capataz | 1 | 21.32 | 21.32 |
| MO00000003 | h | Oficial 1ª | 2 | 20.87 | 41.74 |
| MO00000007 | h | Peón ordinario | 4 | 19.6 | 78.40 |
| Q010302C10 | h | Compresor transportable con motor diésel. De pistones. Alta presión (1000 a 2000kpa). De 8 m3/minuto de caudal | 1.8 | 17.61 | 31.70 |
| Q090503A01 | h | Equipos auxiliares para pavimentación. Cortadora de juntas. Para hormigón. Disco de 450 mm de diámetro | 1.6 | 6.21 | 9.94 |
| Q030000B01 | h | Martillo manual picador neumático. De 9 kg de masa | 1.2 | 1.07 | 1.28 |
| MT05045020 | m | JUNTA DE DILATACIÓN CALZADA DE 80 mm DE RECORRIDO MÁXIMO (material; 04/10/2011) | 1.05 | 162.25 | 170.36 |
| MT05041000 | kg | MORTERO DE ALTA RESISTENCIA | 52 | 0.9 | 46.80 |
| MT05041010 | kg | Resina de adherencia hormigón | 0.7 | 13.54 | 9.48 |
| MT05041020 | kg | Mástico bituminoso | 35 | 0.8 | 28.00 |
| MT05041030 | ud | Anclajes metálicos M14 | 7 | 0.85 | 5.95 |
|  |  | Total |  |  | 444.97 |

**694.0040** m JUNTA DE DILATACIÓN PARA TABLERO DE 100 mm DE MOVIMIENTO MÁXIMO, TIPO JNA O SIMILAR (04/10/2011)
Precio: 517.91
JUNTA DE DILATACIÓN PARA TABLERO DE 100 mm DE MOVIMIENTO MÁXIMO, TIPO JNA O SIMILAR, TOTALMENTE COLOCADA i/ P.P. DE OPERACIONES DE CORTE Y DEMOLICIÓN, PERFORACIONES, RESINA EPOXI, PERNOS, ANCLAJES QUÍMICOS Y SELLADORES.

| Código | Ud | Descripción | Rendimiento | Precio | Importe |
|---|---|---|---|---|---|
| MO00000002 | h | Capataz | 1.2 | 21.32 | 25.58 |
| MO00000003 | h | Oficial 1ª | 2.2 | 20.87 | 45.91 |
| MO00000007 | h | Peón ordinario | 4.2 | 19.6 | 82.32 |
| Q010302C10 | h | Compresor transportable con motor diésel. De pistones. Alta presión (1000 a 2000kpa). De 8 m3/minuto de caudal | 1.8 | 17.61 | 31.70 |
| Q090503A01 | h | Equipos auxiliares para pavimentación. Cortadora de juntas. Para hormigón. Disco de 450 mm de diámetro | 1.7 | 6.21 | 10.56 |
| Q030000B01 | h | Martillo manual picador neumático. De 9 kg de masa | 1.5 | 1.07 | 1.61 |
| MT05045030 | m | JUNTA DE DILATACIÓN CALZADA DE 100 mm DE RECORRIDO MÁXIMO (material; 04/10/2011) | 1.05 | 200.85 | 210.89 |
| MT05041000 | kg | MORTERO DE ALTA RESISTENCIA | 64 | 0.9 | 57.60 |
| MT05041010 | kg | Resina de adherencia hormigón | 0.9 | 13.54 | 12.19 |
| MT05041020 | kg | Mástico bituminoso | 42 | 0.8 | 33.60 |
| MT05041030 | ud | Anclajes metálicos M14 | 7 | 0.85 | 5.95 |
|  |  | Total |  |  | 517.91 |

**694.0050** m JUNTA DE DILATACIÓN PARA TABLERO DE 160 mm DE MOVIMIENTO MÁXIMO, TIPO JNA O SIMILAR (04/10/2011)
Precio: 660.61
JUNTA DE DILATACIÓN PARA TABLERO DE 160 mm DE MOVIMIENTO MÁXIMO, TIPO JNA O SIMILAR, TOTALMENTE COLOCADA i/ P.P. DE OPERACIONES DE CORTE Y DEMOLICIÓN, PERFORACIONES, RESINA EPOXI, PERNOS, ANCLAJES QUÍMICOS Y SELLADORES.

| Código | Ud | Descripción | Rendimiento | Precio | Importe |
|---|---|---|---|---|---|
| MO00000002 | h | Capataz | 2 | 21.32 | 42.64 |
| MO00000003 | h | Oficial 1ª | 3 | 20.87 | 62.61 |
| MO00000007 | h | Peón ordinario | 5 | 19.6 | 98.00 |
| Q010302C10 | h | Compresor transportable con motor diésel. De pistones. Alta presión (1000 a 2000kpa). De 8 m3/minuto de caudal | 1.9 | 17.61 | 33.46 |
| Q090503A01 | h | Equipos auxiliares para pavimentación. Cortadora de juntas. Para hormigón. Disco de 450 mm de diámetro | 1.8 | 6.21 | 11.18 |
| Q030000B01 | h | Martillo manual picador neumático. De 9 kg de masa | 1.8 | 1.07 | 1.93 |
| MT05045040 | m | JUNTA DE DILATACIÓN CALZADA DE 160 mm DE RECORRIDO MÁXIMO (material; 04/10/2011) | 1.05 | 263.85 | 277.04 |
| MT05041000 | kg | MORTERO DE ALTA RESISTENCIA | 70 | 0.9 | 63.00 |
| MT05041010 | kg | Resina de adherencia hormigón | 1.3 | 13.54 | 17.60 |
| MT05041020 | kg | Mástico bituminoso | 59 | 0.8 | 47.20 |
| MT05041030 | ud | Anclajes metálicos M14 | 7 | 0.85 | 5.95 |
|  |  | Total |  |  | 660.61 |

**694.0060** m JUNTA DE DILATACIÓN PARA TABLERO DE 230 mm DE MOVIMIENTO MÁXIMO, TIPO JNA O SIMILAR (04/10/2011)
Precio: 861.18
JUNTA DE DILATACIÓN PARA TABLERO DE 230 mm DE MOVIMIENTO MÁXIMO, TIPO JNA O SIMILAR, TOTALMENTE COLOCADA i/ P.P. DE OPERACIONES DE CORTE Y DEMOLICIÓN, PERFORACIONES, RESINA EPOXI, PERNOS, ANCLAJES QUÍMICOS Y SELLADORES.

| Código | Ud | Descripción | Rendimiento | Precio | Importe |
|---|---|---|---|---|---|
| MO00000002 | h | Capataz | 2.2 | 21.32 | 46.90 |
| MO00000003 | h | Oficial 1ª | 3.2 | 20.87 | 66.78 |
| MO00000007 | h | Peón ordinario | 5.2 | 19.6 | 101.92 |
| Q010302C10 | h | Compresor transportable con motor diésel. De pistones. Alta presión (1000 a 2000kpa). De 8 m3/minuto de caudal | 2 | 17.61 | 35.22 |
| Q090503A01 | h | Equipos auxiliares para pavimentación. Cortadora de juntas. Para hormigón. Disco de 450 mm de diámetro | 2 | 6.21 | 12.42 |
| Q030000B01 | h | Martillo manual picador neumático. De 9 kg de masa | 3 | 1.07 | 3.21 |
| MT05045050 | m | JUNTA DE DILATACIÓN CALZADA DE 230 mm DE RECORRIDO MÁXIMO (material; 04/10/2011) | 1.05 | 421.25 | 442.31 |
| MT05041000 | kg | MORTERO DE ALTA RESISTENCIA | 77 | 0.9 | 69.30 |
| MT05041010 | kg | Resina de adherencia hormigón | 1.8 | 13.54 | 24.37 |
| MT05041020 | kg | Mástico bituminoso | 66 | 0.8 | 52.80 |
| MT05041030 | ud | Anclajes metálicos M14 | 7 | 0.85 | 5.95 |
|  |  | Total |  |  | 861.18 |

**690.0010** m2 IMPERMEABILIZACIÓN DE LOSAS Y TABLEROS DE ESTRUCTURAS, CON MEZCLA EN CALIENTE DE MASTIC-BETÚN-CAUCHO (17/04/2012)
Precio: 14.31
IMPERMEABILIZACIÓN DE LOSAS Y TABLEROS DE ESTRUCTURAS, CON MEZCLA EN CALIENTE DE MASTIC-BETÚN-CAUCHO APLICADO A LLANA CON UN ESPESOR DE 3 mm i/ LIMPIEZA MEDIANTE CHORREADO LIGERO DE LA SUPERFICIE DE HORMIGÓN Y CAPA DE IMPRIMACIÓN AL AGUA.

| Código | Ud | Descripción | Rendimiento | Precio | Importe |
|---|---|---|---|---|---|
| MO00000003 | h | Oficial 1ª | 0.2 | 20.87 | 4.17 |
| MO00000005 | h | Ayudante | 0.2 | 19.36 | 3.87 |
| MT07010090 | t | EMULSIÓN BITUMINOSA TIPO C50BF4 IMP (material; 10/04/2014) | 0.001 | 326.83 | 0.33 |
| MT05042000 | kg | MORTERO BITUMINOSO (material; 28/07/2014) | 3.5 | 1.58 | 5.53 |
| MT07012000 | kg | Imprimación asfáltica (material; 28/07/2014) | 0.3 | 1.38 | 0.41 |
|  |  | Total |  |  | 14.31 |

**690.0020** m2 IMPERMEABILIZACIÓN DE TABLEROS DE PUENTES, CON SOLUCIÓN MONOCAPA
Precio: 19.12
IMPERMEABILIZACIÓN DE TABLEROS DE PUENTES, CON SOLUCIÓN MONOCAPA CONSTITUÍDA POR: IMPRIMACIÓN ASFÁLTICA, LÁMINA ASFÁLTICA DE BETÚN MODIFICADO CON ELASTÓMEROS TOTALMENTE ADHERIDA AL SOPORTE CON SOPLETE. TOTALMENTE INSTALADA.

| Código | Ud | Descripción | Rendimiento | Precio | Importe |
|---|---|---|---|---|---|
| MO00000003 | h | Oficial 1ª | 0.246 | 20.87 | 5.13 |
| MO00000005 | h | Ayudante | 0.244 | 19.36 | 4.72 |
| MT07010080 | t | EMULSIÓN BITUMINOSA TIPO C60BF4 IMP (material) | 0.002 | 351 | 0.70 |
| MT01090010 | kg | OXIASFALTO EN SACOS TIPO OA 80/25, DE APLICACIÓN EN CALIENTE (material) | 3.347 | 1.01 | 3.38 |
| MT05010001 | m2 | LÁMINA DE IMPERMEABILIZACIÓN DE BETÚN ASFÁLTICO DE 4 kg/m² (material) | 1.1 | 4.72 | 5.19 |
|  |  | Total |  |  | 19.12 |

**690.0030** m2 IMPERMEABILIZACIÓN DE TABLEROS DE PUENTES, CON SOLUCIÓN BICAPA
Precio: 27.61
IMPERMEABILIZACIÓN DE TABLEROS DE PUENTES, CON SOLUCIÓN BICAPA CONSTITUÍDA POR: LÍQUIDO DE CAUCHO SINTÉTICO Y BETÚN POLIMERIZADO, PLACAS DE PROTECCIÓN PREFORMADAS DE 3 mm DE ESPESOR Y CINTA AUTOADHESIVA PARA JUNTAS. TOTALMENTE INSTALADA.

| Código | Ud | Descripción | Rendimiento | Precio | Importe |
|---|---|---|---|---|---|
| MO00000003 | h | Oficial 1ª | 0.575 | 20.87 | 12.00 |
| MO00000005 | h | Ayudante | 0.244 | 19.36 | 4.72 |
| MT07010080 | t | EMULSIÓN BITUMINOSA TIPO C60BF4 IMP | 0.001 | 351 | 0.35 |
| MT05020001 | m2 | LÁMINA DE PVC DE 2,00 mm DE ESPESOR (material) | 1.1 | 4.86 | 5.35 |
| MT05010001 | m2 | LÁMINA DE IMPERMEABILIZACIÓN DE BETÚN ASFÁLTICO DE 4 kg/m² | 1.1 | 4.72 | 5.19 |
|  |  | Total |  |  | 27.61 |

**690.0040** m2 IMPERMEABILIZACIÓN DE PARAMENTOS ENTERRADOS CON PINTURA
Precio: 7.25
IMPERMEABILIZACIÓN DE PARAMENTOS ENTERRADOS CON PINTURA i/ P.P. DE CHORREADO PREVIO CON ARENA Y TODOS LOS MEDIOS NECESARIOS PARA LA COMPLETA EJECUCIÓN.

| Código | Ud | Descripción | Rendimiento | Precio | Importe |
|---|---|---|---|---|---|
| MO00000003 | h | Oficial 1ª | 0.01 | 20.87 | 0.21 |
| MO00000005 | h | Ayudante | 0.1 | 19.36 | 1.94 |
| MT05060001 | m2 | PINTURA PARA IMPERMEABILIZACIÓN (material; 04/10/2011) | 1.05 | 4.81 | 5.05 |
| MT01030001 | m3 | ARENA SILÍCEA DE 0 A 5 mm | 0.001 | 19.77 | 0.02 |
| Q010302A01 | h | Compresor transportable con motor diésel. De pistones. Presión normal (700 kPa). De 2 m³/minuto de caudal (maquinaria; 17/04/2012) | 0.005 | 6.85 | 0.03 |
|  |  | Total |  |  | 7.25 |

**690.0050** m2 IMPERMEABILIZACIÓN DE PARAMENTOS ENTERRADOS CON LÁMINA ASFÁLTICA
Precio: 26.22
IMPERMEABILIZACIÓN DE PARAMENTOS ENTERRADOS (MUROS, ESTRIBOS, ALETAS?) CON LÁMINA ASFÁLTICA. CONSTITUÍDA POR: IMPRIMACIÓN ASFÁLTICA, MÍNIMO 0,5 kg/m², BANDA DE REFUERZO ASFÁLTICA COLOCADA EN TODOS LOS ÁNGULOS ADHERIDA CON SOPLETE AL SOPORTE PREVIAMENTE IMPRIMADO (SOLAPES DE 8 cm MÍNIMO); LÁMINA ASFÁLTICA DE BETÚN ELASTÓMERO ADHERIDA AL SOPORTE CON SOPLETE, LÁMINA DRENANTE FIJADA MECÁNICAMENTE AL SOPORTE (MEDIANTE DISPAROS O FIJACIONES), TUBERÍA DE DRENAJE CORRUGADA Y FLEXIBLE PERFORADA, RELLENO GRANULAR ENVUELTO EN GEOTEXTIL. LISTA PARA VERTER TIERRAS.

| Código | Ud | Descripción | Rendimiento | Precio | Importe |
|---|---|---|---|---|---|
| MO00000003 | h | Oficial 1ª | 0.1 | 20.87 | 2.09 |
| MO00000005 | h | Ayudante | 0.5 | 19.36 | 9.68 |
| MT07010080 | t | EMULSIÓN BITUMINOSA TIPO C60BF4 IMP | 0.005 | 351 | 1.76 |
| MT01090010 | kg | OXIASFALTO EN SACOS TIPO OA 80/25, DE APLICACIÓN EN CALIENTE | 5.416 | 1.01 | 5.47 |
| MT05010001 | m2 | LÁMINA DE IMPERMEABILIZACIÓN DE BETÚN ASFÁLTICO DE 4 kg/m² | 1.1 | 4.72 | 5.19 |
| MT10010075 | m | TUBO RANURADO DE PVC Ø 50 mm (material) | 1 | 0.71 | 0.71 |
| MT05050001 | m2 | SUMINISTRO DE GEOTEXTIL NO TEJIDO TIPO 1 | 1.1 | 1.2 | 1.32 |
|  |  | Total |  |  | 26.22 |

**690.0060** m2 IMPERMEABILIZACIÓN ASFÁLTICA MEDIANTE EMULSIÓN BITUMINOSA PARA IMPRIMACIÓN
Precio: 9.32
IMPERMEABILIZACIÓN ASFÁLTICA EJECUTADA MEDIANTE EMULSIÓN BITUMINOSA PARA IMPRIMACIÓN, OXIASFALTO EN SACOS TIPO OA 80/25, DE APLICACIÓN EN CALIENTE Y LÁMINA IMPERMEABILIZANTE DE BETÚN ASFÁLTICO 4 kg/m².

| Código | Ud | Descripción | Rendimiento | Precio | Importe |
|---|---|---|---|---|---|
| MO00000003 | h | Oficial 1ª | 0.02 | 20.87 | 0.42 |
| MO00000005 | h | Ayudante | 0.107 | 19.36 | 2.07 |
| MT07010080 | t | EMULSIÓN BITUMINOSA TIPO C60BF4 IMP | 0.001 | 351 | 0.35 |
| MT01090010 | kg | OXIASFALTO EN SACOS TIPO OA 80/25, DE APLICACIÓN EN CALIENTE | 1.5 | 1.01 | 1.52 |
| MT05010001 | m2 | LÁMINA DE IMPERMEABILIZACIÓN DE BETÚN ASFÁLTICO DE 4 kg/m² | 1.05 | 4.72 | 4.96 |
|  |  | Total |  |  | 9.32 |

**690.0070** m2 IMPERMEABILIZACIÓN DE PARAMENTO CON EMULSIÓN BITUMINOSA CATIONICA AL 50% DE BETÚN, C50 BF5 IMP (17/04/2012)
Precio: 1.98
PINTADO DE IMPERMEABILIZACIÓN DE PARAMENTO CON EMULSIÓN BITUMINOSA CATIÓNICA AL 50% DE BETÚN, C50 BF5 IMP.

| Código | Ud | Descripción | Rendimiento | Precio | Importe |
|---|---|---|---|---|---|
| MO00000003 | h | Oficial 1ª | 0.005 | 20.87 | 0.10 |
| MO00000005 | h | Ayudante | 0.08 | 19.36 | 1.55 |
| MT07010090 | t | EMULSIÓN BITUMINOSA TIPO C50BF4 IMP | 0.001 | 326.83 | 0.33 |
|  |  | Total |  |  | 1.98 |

**690.0080** ud SUMIDERO DE FUNDICIÓN 200 MM X 200 MM (09/03/2010)
Precio: 71
SUMIDERO DE FUNDICIÓN DE 200 X 200 MM. EN TABLERO, INCLUYENDO EL TUBO DE DESAGÜE DE PVC DE 110 MM. DE DIÁMETRO , REJILLA DE FUNDICIÓN Y MARCO PARA LA MISMA, TOTALMENTE COLOCADO.

| Código | Ud | Descripción | Rendimiento | Precio | Importe |
|---|---|---|---|---|---|
| MO00000003 | h | Oficial 1ª | 0.001 | 20.87 | 0.02 |
| MO00000006 | h | Peón especialista | 0.02 | 19.97 | 0.40 |
| MT10030007 | ud | MARCO Y REJILLA F.D. DN 200 MM (material; 21/05/2014) | 1 | 24 | 24.00 |
| MT10030008 | ud | SUMIDERO FUNDICIÓN SIN REJILLA (material; 21/05/2014) | 1 | 42.5 | 42.50 |
| MT10010005 | m | TUBO DE PVC Ø 100 mm (material; 09/03/2010) | 1 | 4.08 | 4.08 |
|  |  | Total |  |  | 71 |

**695.0010** ud REDACCIÓN DE "PROYECTO E INFORME DE PRUEBA DE CARGA" EN PUENTE ISOSTÁTICO (10/08/2010)
Precio: 1716.37
REDACCIÓN DE "PROYECTO E INFORME DE PRUEBA DE CARGA" DESCRIBIENDO LOS MEDIOS EMPLEADOS Y LOS RESULTADOS OBTENIDOS i/ LA REALIZACIÓN DE LOS CÁLCULOS Y LA DEFINICIÓN DE LOS PLANOS QUE SE CONSIDERE NECESARIO, EN PUENTES ISOSTÁTICOS

| Código | Ud | Descripción | Rendimiento | Precio | Importe |
|---|---|---|---|---|---|
| MT16010001 | ud | REDACCIÓN DE "PROYECTO E INFORME DE PRUEBA DE CARGA" EN PUENTE ISOSTÁTICO (material; 10/08/2010) | 1 | 1716.37 | 1716.37 |
|  |  | Total |  |  | 1716.37 |

Claves: plano, proyección, carga, medio, prueba, cálculo

**695.0020** ud REDACCIÓN DE "PROYECTO E INFORME DE PRUEBA DE CARGA" EN PUENTE HIPERESTÁTICO (10/08/2010)
Precio: 3136.53
REDACCIÓN DE "PROYECTO E INFORME DE PRUEBA DE CARGA" DESCRIBIENDO LOS MEDIOS EMPLEADOS Y LOS RESULTADOS OBTENIDOS i/ LA REALIZACIÓN DE LOS CÁLCULOS Y LA DEFINICIÓN DE LOS PLANOS QUE SE CONSIDERE NECESARIO, EN PUENTES HIPERESTÁTICOS

| Código | Ud | Descripción | Rendimiento | Precio | Importe |
|---|---|---|---|---|---|
| MT16010010 | ud | REDACCIÓN DE "PROYECTO E INFORME DE PRUEBA DE CARGA" EN PUENTE HIPERESTÁTICO (material; 10/08/2010) | 1 | 3136.53 | 3136.53 |
|  |  | Total |  |  | 3136.53 |

Claves: cálculo, prueba, carga, plano, medio, proyección

**695.0030** ud REALIZACIÓN DE PRUEBA DE CARGA EN MARCO O PÓRTICO DE HORMIGÓN ARMADO (27/07/2010)
Precio: 1055.01

| Código | Ud | Descripción | Rendimiento | Precio | Importe |
|---|---|---|---|---|---|
| MT16010020 | ud | REALIZACIÓN DE PRUEBA DE CARGA EN MARCO O PÓRTICO DE HORMIGÓN ARMADO (material; 27/07/2010) | 1 | 1055.01 | 1055.01 |
|  |  | Total |  |  | 1055.01 |

Claves: pórtico, armadura, hormigón, marco, carga, prueba

**695.0040** ud REALIZACIÓN DE PRUEBA DE CARGA EN PUENTE ISOSTÁTICO DE UN VANO <= 20 m O EN EL 1ER VANO DE UN PUENTE DE VARIOS VANOS ISOSTÁTICOS (27/07/2010)
Precio: 1596.77
REALIZACIÓN DE PRUEBA DE CARGA EN PUENTE ISOSTÁTICO DE UN VANO <= 20 m O EN EL 1ER VANO DE UN PUENTE DE VARIOS VANOS ISOSTÁTICOS DE LUCES <= 20 m

| Código | Ud | Descripción | Rendimiento | Precio | Importe |
|---|---|---|---|---|---|
| MT16010030 | ud | REALIZACIÓN DE PRUEBA DE CARGA EN PUENTE ISOSTÁTICO DE UN VANO <= 20 m O EN EL 1ER VANO DE UN PUENTE DE VARIOS VANOS ISOSTÁTICOS DE LUCES <= 20 m (material; 27/07/2010) | 1 | 1596.77 | 1596.77 |
|  |  | Total |  |  | 1596.77 |

Claves: carga, lucernario, hueco, prueba

**695.0050** ud REALIZACIÓN DE PRUEBA DE CARGA EN PUENTE ISOSTÁTICO DE VARIOS VANOS POR CADA VANO DE LUZ <= 20 m , EXCEPTO EN EL PRIMER VANO (27/07/2010)
Precio: 533.21

| Código | Ud | Descripción | Rendimiento | Precio | Importe |
|---|---|---|---|---|---|
| MT16010040 | ud | REALIZACIÓN DE PRUEBA DE CARGA EN PUENTE ISOSTÁTICO DE VARIOS VANOS POR CADA VANO DE LUZ <= 20 m , EXCEPTO EN EL PRIMER VANO (material; 27/07/2010) | 1 | 533.21 | 533.21 |
|  |  | Total |  |  | 533.21 |

Claves: carga, prueba, luz, hueco

**695.0060** ud REALIZACIÓN DE PRUEBA DE CARGA EN PUENTE ISOSTÁTICO DE UN VANO > 20 m O EN EL 1ER VANO DE UN PUENTE DE VARIOS VANOS ISOSTÁTICOS (27/07/2010)
Precio: 2618.85
REALIZACIÓN DE PRUEBA DE CARGA EN PUENTE ISOSTÁTICO DE UN VANO > 20 m O EN EL 1ER VANO DE UN PUENTE DE VARIOS VANOS ISOSTÁTICOS DE LUCES > 20 m

| Código | Ud | Descripción | Rendimiento | Precio | Importe |
|---|---|---|---|---|---|
| MT16010050 | ud | REALIZACIÓN DE PRUEBA DE CARGA EN PUENTE ISOSTÁTICO DE UN VANO > 20 m O EN EL 1ER VANO DE UN PUENTE DE VARIOS VANOS ISOSTÁTICOS DE LUCES > 20 m (material; 27/07/2010) | 1 | 2618.85 | 2618.85 |
|  |  | Total |  |  | 2618.85 |

Claves: prueba, carga, hueco, lucernario

**695.0070** ud REALIZACIÓN DE PRUEBA DE CARGA EN PUENTE ISOSTÁTICO DE VARIOS VANOS POR CADA VANO DE LUZ > 20 m , EXCEPTO EN EL PRIMER VANO (27/07/2010)
Precio: 655.82

| Código | Ud | Descripción | Rendimiento | Precio | Importe |
|---|---|---|---|---|---|
| MT16010060 | ud | REALIZACIÓN DE PRUEBA DE CARGA EN PUENTE ISOSTÁTICO DE VARIOS VANOS POR CADA VANO DE LUZ > 20 m , EXCEPTO EN EL PRIMER VANO (material; 27/07/2010) | 1 | 655.82 | 655.82 |
|  |  | Total |  |  | 655.82 |

Claves: prueba, carga, luz, hueco

**695.0080** ud REALIZACIÓN DE PRUEBA DE CARGA EN PUENTE HIPERESTÁTICO DE HASTA 4 VANOS DE LUZ MÁXIMA <= 40 m (27/07/2010)
Precio: 3333.08

| Código | Ud | Descripción | Rendimiento | Precio | Importe |
|---|---|---|---|---|---|
| MT16010070 | ud | REALIZACIÓN DE PRUEBA DE CARGA EN PUENTE HIPERESTÁTICO DE HASTA 4 VANOS DE LUZ MÁXIMA <= 40 m (material; 27/07/2010) | 1 | 3333.08 | 3333.08 |
|  |  | Total |  |  | 3333.08 |

Claves: luz, máximo, prueba, hueco, carga

**695.0090** ud REALIZACIÓN DE PRUEBA DE CARGA EN PUENTE HIPERESTÁTICO DE MÁS DE 4 VANOS DE LUZ MÁXIMA <= 40 m, POR CADA VANO EN EXCESO DE LOS 4 (27/07/2010)
Precio: 533.21
REALIZACIÓN DE PRUEBA DE CARGA EN PUENTE HIPERESTÁTICO DE MÁS DE 4 VANOS DE LUZ MÁXIMA <= 40 m, POR CADA VANO EN EXCESO DE LOS 4 PRIMEROS

| Código | Ud | Descripción | Rendimiento | Precio | Importe |
|---|---|---|---|---|---|
| MT16010080 | ud | REALIZACIÓN DE PRUEBA DE CARGA EN PUENTE HIPERESTÁTICO DE MÁS DE 4 VANOS DE LUZ MÁXIMA <= 40 m, POR CADA VANO EN EXCESO DE LOS 4 PRIMEROS (material; 27/07/2010) | 1 | 533.21 | 533.21 |
|  |  | Total |  |  | 533.21 |

Claves: luz, máximo, prueba, carga, hueco

**695.0100** ud REALIZACIÓN DE PRUEBA DE CARGA EN PUENTE HIPERESTÁTICO DE HASTA 4 VANOS DE LUZ MÁXIMA > 40 m (27/07/2010)
Precio: 4069.46

| Código | Ud | Descripción | Rendimiento | Precio | Importe |
|---|---|---|---|---|---|
| MT16010090 | ud | REALIZACIÓN DE PRUEBA DE CARGA EN PUENTE HIPERESTÁTICO DE HASTA 4 VANOS DE LUZ MÁXIMA > 40 m (material; 27/07/2010) | 1 | 4069.46 | 4069.46 |
|  |  | Total |  |  | 4069.46 |

Claves: hueco, prueba, carga, luz, máximo

**695.0110** ud REALIZACIÓN DE PRUEBA DE CARGA EN PUENTE HIPERESTÁTICO DE MÁS DE 4 VANOS DE LUZ MÁXIMA > 40 m, POR CADA VANO EN EXCESO DE LOS 4 (27/07/2010)
Precio: 815.5
REALIZACIÓN DE PRUEBA DE CARGA EN PUENTE HIPERESTÁTICO DE MÁS DE 4 VANOS DE LUZ MÁXIMA > 40 m, POR CADA VANO EN EXCESO DE LOS 4 PRIMEROS

| Código | Ud | Descripción | Rendimiento | Precio | Importe |
|---|---|---|---|---|---|
| MT16010100 | ud | REALIZACIÓN DE PRUEBA DE CARGA EN PUENTE HIPERESTÁTICO DE MÁS DE 4 VANOS DE LUZ MÁXIMA > 40 m, POR CADA VANO EN EXCESO DE LOS 4 PRIMEROS (material; 27/07/2010) | 1 | 815.5 | 815.50 |
|  |  | Total |  |  | 815.5 |

Claves: luz, prueba, máximo, carga, hueco

**695.0120** d PUESTA A DISPOSICIÓN Y PRESTACIÓN DE SERVICIO DE VEHÍCULO DE SUMINISTRO DE CARGA (27/07/2010)
Precio: 439.12

| Código | Ud | Descripción | Rendimiento | Precio | Importe |
|---|---|---|---|---|---|
| MT16010110 | d | PUESTA A DISPOSICIÓN Y PRESTACIÓN DE SERVICIO DE VEHÍCULO DE SUMINISTRO DE CARGA (material; 27/07/2010) | 1 | 439.12 | 439.12 |
|  |  | Total |  |  | 439.12 |

Claves: suministro, vehículo, servicio, carga

## 04 GEOTECNIA

### 04.01 GEOTEXTILES Y PRODUCTOS RELACIONADOS

**290.0010** m2 SUMINISTRO Y COLOCACIÓN DE GEOTEXTIL NO TEJIDO TIPO 1 COMO SEPARADOR (17/02/2010)
Precio: 3.4
GEOTEXTIL DE MATERIAL VIRGEN (100%) TIPO 1 i/ P.P. DE SOLAPES, TOTALMENTE COLOCADO COMO SEPARADOR, Y CON LAS SIGUIENTES PROPIEDADES FÍSICAS: RESISTENCIA A LA TRACCIÓN LONGITUDINAL DESDE 8,0 kN/m HASTA 11,8 kN/m, RESISTENCIA A LA TRACCIÓN TRANSVERSAL DESDE 10,1 kN/m HASTA 12,0 kN/m, ELONGACIÓN LONGITUDINAL EN ROTURA DESDE 50% HASTA 55%, ELONGACIÓN TRANSVERSAL EN ROTURA DESDE 55% HASTA 60%, PUNZONAMIENTO ESTÁTICO (CBR) DESDE 1560 N HASTA 1960 N, PERFORACIÓN DINÁMICA (CAIDA CONO) DESDE 24 mm HASTA 19 mm Y PERMEABILIDAD AL AGUA DESDE 4,9 10-6/m²/s HASTA 6,0 10-6/m²/s.

| Código | Ud | Descripción | Rendimiento | Precio | Importe |
|---|---|---|---|---|---|
| MO00000003 | h | Oficial 1ª | 0.0287 | 20.87 | 0.60 |
| MO00000005 | h | Ayudante | 0.0359 | 19.36 | 0.70 |
| MO00000007 | h | Peón ordinario | 0.0431 | 19.6 | 0.84 |
| MT05050001 | m2 | SUMINISTRO DE GEOTEXTIL NO TEJIDO TIPO 1 | 1 | 1.2 | 1.20 |
| Q060201A01 | h | Camión. Con caja fija y grúa auxiliar. Para 16 t | 0.001 | 58.08 | 0.06 |
|  |  | Total |  |  | 3.4 |

Claves: propiedad, perforación, suministro, rotura, separador, estático, colocación, agua, físico, geotextil, resistencia, permeabilidad, tejido, cono, polipropileno, virgen, tracción, mecánico, unidireccional, fibra, punzón

**290.0020** m2 SUMINISTRO Y COLOCACIÓN DE GEOTEXTIL NO TEJIDO TIPO 2 COMO SEPARADOR (17/02/2010)
Precio: 3.81
GEOTEXTIL DE MATERIAL VIRGEN (100%) TIPO 2 i/ P.P. DE SOLAPES, TOTALMENTE COLOCADO COMO SEPARADOR, Y CON LAS SIGUIENTES PROPIEDADES FÍSICAS: RESISTENCIA A LA TRACCIÓN LONGITUDINAL DESDE 11,9 kN/m HASTA 18,5 kN/m, RESISTENCIA A LA TRACCIÓN TRANSVERSAL DESDE 12,1 kN/m HASTA 17,7 kN/m, ELONGACIÓN LONGITUDINAL EN ROTURA DESDE 56% HASTA 60%, ELONGACIÓN TRANSVERSAL EN ROTURA HASTA 60%, PUNZONAMIENTO ESTÁTICO (CBR) DESDE 1961 N HASTA 3020 N, PERFORACIÓN DINÁMICA (CAIDA CONO) DESDE 18 mm HASTA 13 mm Y PERMEABILIDAD AL AGUA DESDE 6,1 10-6/m²/s HASTA 7,2 10-6/m²/s.

| Código | Ud | Descripción | Rendimiento | Precio | Importe |
|---|---|---|---|---|---|
| MO00000003 | h | Oficial 1ª | 0.0304 | 20.87 | 0.63 |
| MO00000005 | h | Ayudante | 0.0379 | 19.36 | 0.73 |
| MO00000007 | h | Peón ordinario | 0.0455 | 19.6 | 0.89 |
| MT05050005 | m2 | SUMINISTRO DE GEOTEXTIL NO TEJIDO TIPO 2 | 1 | 1.5 | 1.50 |
| Q060201A01 | h | Camión. Con caja fija y grúa auxiliar. Para 16 t | 0.001 | 58.08 | 0.06 |
|  |  | Total |  |  | 3.81 |

Claves: geotextil, polipropileno, separador, agua, cono, perforación, tracción, resistencia, estático, rotura, fibra, virgen, tejido, suministro, unidireccional, punzón, propiedad, permeabilidad, colocación, físico, mecánico

**290.0030** m2 SUMINISTRO Y COLOCACIÓN DE GEOTEXTIL NO TEJIDO TIPO 3 COMO SEPARADOR (17/02/2010)
Precio: 4.7
GEOTEXTIL DE MATERIAL VIRGEN (100%) TIPO 3 i/ P.P. DE SOLAPES, TOTALMENTE COLOCADO COMO SEPARADOR, Y CON LAS SIGUIENTES PROPIEDADES FÍSICAS: RESISTENCIA A LA TRACCIÓN LONGITUDINAL DE MÁS DE 18,5 kN/m, RESISTENCIA A LA TRACCIÓN TRANSVERSAL DE MÁS DE 17,7 kN/m, ELONGACIÓN LONGITUDINAL EN ROTURA DE MÁS DE 60%, ELONGACIÓN TRANSVERSAL EN ROTURA DE MÁS DEL 60%, PUNZONAMIENTO ESTÁTICO (CBR) DE MÁS DE 3020 N, PERFORACIÓN DINÁMICA (CAIDA CONO) DE MENOS DE 13 mm Y PERMEABILIDAD AL AGUA DE MÁS DE 7,3 10-6/m²/s.

| Código | Ud | Descripción | Rendimiento | Precio | Importe |
|---|---|---|---|---|---|
| MO00000003 | h | Oficial 1ª | 0.0377 | 20.87 | 0.79 |
| MO00000005 | h | Ayudante | 0.0477 | 19.36 | 0.92 |
| MO00000007 | h | Peón ordinario | 0.0577 | 19.6 | 1.13 |
| MT05050010 | m2 | SUMINISTRO DE GEOTEXTIL NO TEJIDO TIPO 3 (material; 17/02/2010) | 1 | 1.8 | 1.80 |
| Q060201A01 | h | Camión. Con caja fija y grúa auxiliar. Para 16 t | 0.001 | 58.08 | 0.06 |
|  |  | Total |  |  | 4.7 |

Claves: fibra, colocación, polipropileno, separador, geotextil, físico, agua, propiedad, tracción, rotura, punzón, estático, perforación, virgen, permeabilidad, unidireccional, tejido, cono, mecánico, resistencia, suministro

**290.0040** m2 SUMINISTRO Y COLOCACIÓN DE GEOTEXTIL NO TEJIDO TIPO 4 COMO FILTRO (17/02/2010)
Precio: 3.2
GEOTEXTIL DE MATERIAL VIRGEN (100%) TIPO 4 i/ P.P. DE SOLAPES, TOTALMENTE COLOCADO COMO FILTRO, Y CON LAS SIGUIENTES PROPIEDADES FÍSICAS: RESISTENCIA A LA TRACCIÓN LONGITUDINAL DESDE 6,5 kN/m HASTA 7,2 kN/m, RESISTENCIA A LA TRACCIÓN TRANSVERSAL DESDE 6,5 kN/m HASTA 7,3 kN/m, ELONGACIÓN LONGITUDINAL EN ROTURA DESDE 50% HASTA 55%, ELONGACIÓN TRANSVERSAL EN ROTURA DESDE 55% HASTA 60%, PUNZONAMIENTO ESTÁTICO (CBR) DESDE 1110 N HASTA 1230 N, PERFORACIÓN DINÁMICA (CAIDA CONO) DESDE 33 mm HASTA 31 mm Y PERMEABILIDAD AL AGUA DESDE 3,5 10-6/m²/s HASTA 4,5 10-6/m²/s.

| Código | Ud | Descripción | Rendimiento | Precio | Importe |
|---|---|---|---|---|---|
| MO00000003 | h | Oficial 1ª | 0.0263 | 20.87 | 0.55 |
| MO00000005 | h | Ayudante | 0.0329 | 19.36 | 0.64 |
| MO00000007 | h | Peón ordinario | 0.0394 | 19.6 | 0.77 |
| MT05050015 | m2 | SUMINISTRO DE GEOTEXTIL NO TEJIDO TIPO 4 | 1 | 1.18 | 1.18 |
| Q060201A01 | h | Camión. Con caja fija y grúa auxiliar. Para 16 t | 0.001 | 58.08 | 0.06 |
|  |  | Total |  |  | 3.2 |

Claves: mecánico, tejido, perforación, geotextil, suministro, permeabilidad, propiedad, virgen, polipropileno, colocación, unidireccional, tracción, punzón, fibra, resistencia, rotura, filtro, agua, estático, cono, físico

**290.0050** m2 SUMINISTRO Y COLOCACIÓN DE GEOTEXTIL NO TEJIDO TIPO 5 COMO FILTRO (17/02/2010)
Precio: 3.34
GEOTEXTIL DE MATERIAL VIRGEN (100%) TIPO 5 i/ P.P. DE SOLAPES, TOTALMENTE COLOCADO COMO FILTRO, Y CON LAS SIGUIENTES PROPIEDADES FÍSICAS: RESISTENCIA A LA TRACCIÓN LONGITUDINAL DESDE 7,3 kN/m HASTA 9,2 kN/m, RESISTENCIA A LA TRACCIÓN TRANSVERSAL DESDE 7,4 kN/m HASTA 10,1 kN/m, ELONGACIÓN LONGITUDINAL EN ROTURA HASTA 55%, ELONGACIÓN TRANSVERSAL EN ROTURA HASTA 60%, PUNZONAMIENTO ESTÁTICO (CBR) DESDE 1231 N HASTA 1720 N, PERFORACIÓN DINÁMICA (CAIDA CONO) DESDE 30 mm HASTA 22 mm Y PERMEABILIDAD AL AGUA DESDE 4,6 10-6/m²/s HASTA 5,4 10-6/m²/s.

| Código | Ud | Descripción | Rendimiento | Precio | Importe |
|---|---|---|---|---|---|
| MO00000003 | h | Oficial 1ª | 0.028 | 20.87 | 0.58 |
| MO00000005 | h | Ayudante | 0.035 | 19.36 | 0.68 |
| MO00000007 | h | Peón ordinario | 0.0421 | 19.6 | 0.83 |
| MT05050020 | m2 | SUMINISTRO DE GEOTEXTIL NO TEJIDO TIPO 5 (material; 17/02/2010) | 1 | 1.19 | 1.19 |
| Q060201A01 | h | Camión. Con caja fija y grúa auxiliar. Para 16 t | 0.001 | 58.08 | 0.06 |
|  |  | Total |  |  | 3.34 |

Claves: colocación, propiedad, punzón, virgen, mecánico, cono, unidireccional, filtro, suministro, polipropileno, tejido, rotura, resistencia, físico, fibra, tracción, estático, perforación, permeabilidad, geotextil, agua

**290.0060** m2 SUMINISTRO Y COLOCACIÓN DE GEOTEXTIL NO TEJIDO TIPO 6 COMO FILTRO (17/02/2010)
Precio: 4.13
GEOTEXTIL DE MATERIAL VIRGEN (100%) TIPO 6 i/ P.P. DE SOLAPES, TOTALMENTE COLOCADO COMO FILTRO, Y CON LAS SIGUIENTES PROPIEDADES FÍSICAS: RESISTENCIA A LA TRACCIÓN LONGITUDINAL DE MÁS DE 9,2 kN/m, RESISTENCIA A LA TRACCIÓN TRANSVERSAL DE MÁS DE 10,1 kN/m, ELONGACIÓN LONGITUDINAL EN ROTURA HASTA 55%, ELONGACIÓN TRANSVERSAL EN ROTURA HASTA 60%, PUNZONAMIENTO ESTÁTICO (CBR) DE MÁS DE 1720 N, PERFORACIÓN DINÁMICA (CAIDA CONO) DE MENOS DE 22 mm Y PERMEABILIDAD AL AGUA DE MÁS DE 5,5 10-6/m²/s.

| Código | Ud | Descripción | Rendimiento | Precio | Importe |
|---|---|---|---|---|---|
| MO00000003 | h | Oficial 1ª | 0.0381 | 20.87 | 0.80 |
| MO00000005 | h | Ayudante | 0.0482 | 19.36 | 0.93 |
| MO00000007 | h | Peón ordinario | 0.0583 | 19.6 | 1.14 |
| MT05050025 | m2 | SUMINISTRO DE GEOTEXTIL NO TEJIDO TIPO 6 (material; 17/02/2010) | 1 | 1.2 | 1.20 |
| Q060201A01 | h | Camión. Con caja fija y grúa auxiliar. Para 16 t | 0.001 | 58.08 | 0.06 |
|  |  | Total |  |  | 4.13 |

Claves: fibra, tejido, perforación, unidireccional, polipropileno, suministro, permeabilidad, geotextil, físico, propiedad, virgen, resistencia, tracción, mecánico, filtro, agua, rotura, punzón, estático, cono, colocación

**290.0070** m2 SUMINISTRO Y COLOCACIÓN DE GEOTEXTIL NO TEJIDO TIPO 7 COMO PROTECCIÓN (17/02/2010)
Precio: 4.51
GEOTEXTIL DE MATERIAL VIRGEN (100%) TIPO 7 i/ P.P. DE SOLAPES, TOTALMENTE COLOCADO COMO PROTECCIÓN, Y CON LAS SIGUIENTES PROPIEDADES FÍSICAS: RESISTENCIA A LA TRACCIÓN LONGITUDINAL DESDE 21,1 kN/m HASTA 27,9 kN/m, RESISTENCIA A LA TRACCIÓN TRANSVERSAL DESDE 24,8 kN/m HASTA 31,6 kN/m, ELONGACIÓN LONGITUDINAL EN ROTURA HASTA 60%, ELONGACIÓN TRANSVERSAL EN ROTURA HASTA 60%, PUNZONAMIENTO ESTÁTICO (CBR) DESDE 3930 N HASTA 5260 N, PERFORACIÓN DINÁMICA (CAIDA CONO) DESDE 10 mm HASTA 6 mm Y PERMEABILIDAD AL AGUA DESDE 7,8 10-6/m²/s HASTA 9,0 10-6/m²/s.

| Código | Ud | Descripción | Rendimiento | Precio | Importe |
|---|---|---|---|---|---|
| MO00000003 | h | Oficial 1ª | 0.0275 | 20.87 | 0.57 |
| MO00000005 | h | Ayudante | 0.0344 | 19.36 | 0.67 |
| MO00000007 | h | Peón ordinario | 0.0413 | 19.6 | 0.81 |
| MT05050030 | m2 | SUMINISTRO DE GEOTEXTIL NO TEJIDO TIPO 7 (material; 17/02/2010) | 1 | 2.4 | 2.40 |
| Q060201A01 | h | Camión. Con caja fija y grúa auxiliar. Para 16 t | 0.001 | 58.08 | 0.06 |
|  |  | Total |  |  | 4.51 |

Claves: protección, físico, propiedad, mecánico, fibra, polipropileno, geotextil, perforación, tejido, virgen, unidireccional, resistencia, suministro, cono, permeabilidad, agua, rotura, colocación, punzón, estático, tracción

**290.0080** m2 SUMINISTRO Y COLOCACIÓN DE GEOTEXTIL NO TEJIDO TIPO 8 COMO PROTECCIÓN (17/02/2010)
Precio: 5.44
GEOTEXTIL DE MATERIAL VIRGEN (100%) TIPO 8 i/ P.P. DE SOLAPES, TOTALMENTE COLOCADO COMO PROTECCIÓN, Y CON LAS SIGUIENTES PROPIEDADES FÍSICAS: RESISTENCIA A LA TRACCIÓN LONGITUDINAL DESDE 28,0 kN/m HASTA 34,9 kN/m, RESISTENCIA A LA TRACCIÓN TRANSVERSAL DESDE 31,7 kN/m HASTA 43,7 kN/m, ELONGACIÓN LONGITUDINAL EN ROTURA DESDE 60% HASTA 65%, ELONGACIÓN TRANSVERSAL EN ROTURA DESDE 60% HASTA 75%, PUNZONAMIENTO ESTÁTICO (CBR) DESDE 5261 N HASTA 6910 N, PERFORACIÓN DINÁMICA (CAIDA CONO) DESDE 6 mm HASTA 5,5 mm Y PERMEABILIDAD AL AGUA DESDE 9,1 10-6/m²/s HASTA 19,0 10-6/m²/s.

| Código | Ud | Descripción | Rendimiento | Precio | Importe |
|---|---|---|---|---|---|
| MO00000003 | h | Oficial 1ª | 0.0239 | 20.87 | 0.50 |
| MO00000005 | h | Ayudante | 0.0299 | 19.36 | 0.58 |
| MO00000007 | h | Peón ordinario | 0.0359 | 19.6 | 0.70 |
| MT05050035 | m2 | SUMINISTRO DE GEOTEXTIL NO TEJIDO TIPO 8 (material; 17/02/2010) | 1 | 3.6 | 3.60 |
| Q060201A01 | h | Camión. Con caja fija y grúa auxiliar. Para 16 t | 0.001 | 58.08 | 0.06 |
|  |  | Total |  |  | 5.44 |

Claves: punzón, suministro, mecánico, propiedad, agua, cono, perforación, físico, colocación, rotura, estático, geotextil, unidireccional, virgen, fibra, tejido, polipropileno, protección, tracción, resistencia, permeabilidad

**290.0090** m2 SUMINISTRO Y COLOCACIÓN DE GEOTEXTIL NO TEJIDO TIPO 9 COMO PROTECCIÓN (17/02/2010)
Precio: 6.65
GEOTEXTIL DE MATERIAL VIRGEN (100%) TIPO 9 i/ P.P. DE SOLAPES, TOTALMENTE COLOCADO COMO PROTECCIÓN, Y CON LAS SIGUIENTES PROPIEDADES FÍSICAS: RESISTENCIA A LA TRACCIÓN LONGITUDINAL DE MÁS DE 34,9 kN/m, RESISTENCIA A LA TRACCIÓN TRANSVERSAL DE MÁS DE 43,7 kN/m, ELONGACIÓN LONGITUDINAL EN ROTURA DE MÁS DE 65%, ELONGACIÓN TRANSVERSAL EN ROTURA DE MÁS DE 75%, PUNZONAMIENTO ESTÁTICO (CBR) DE MÁS DE 6910 N, PERFORACIÓN DINÁMICA (CAIDA CONO) DE MENOS DE 5,5 mm Y PERMEABILIDAD AL AGUA DE MÁS DE 19,1 10-6/m²/s.

| Código | Ud | Descripción | Rendimiento | Precio | Importe |
|---|---|---|---|---|---|
| MO00000003 | h | Oficial 1ª | 0.0238 | 20.87 | 0.50 |
| MO00000005 | h | Ayudante | 0.0301 | 19.36 | 0.58 |
| MO00000007 | h | Peón ordinario | 0.0364 | 19.6 | 0.71 |
| MT05050040 | m2 | SUMINISTRO DE GEOTEXTIL NO TEJIDO TIPO 9 (material; 17/02/2010) | 1 | 4.8 | 4.80 |
| Q060201A01 | h | Camión. Con caja fija y grúa auxiliar. Para 16 t | 0.001 | 58.08 | 0.06 |
|  |  | Total |  |  | 6.65 |

Claves: permeabilidad, agua, virgen, propiedad, cono, estático, rotura, tracción, punzón, tejido, geotextil, suministro, perforación, resistencia, colocación, protección, mecánico, fibra, polipropileno, unidireccional, físico

**290.0100** m2 GEOCELDAS 3D HEXAGONALES DE POLIETILENO ALTA DENSIDAD H=100 mm Ø 200 mm (17/04/2012)
Precio: 15.78
GEOCELDAS DE ESTRUCTURA ALVEOLAR 3D CON CELDAS HEXAGONALES DE 100 mm DE ALTURA Y 200 mm DE DIÁMETRO, FABRICADAS EN POLIETILENO DE ALTA DENSIDAD, ANCLADA AL SUELO CON PIQUETAS DE ACERO CORRUGADO, i/ PÉRDIDAS PARA RECORTES Y SOLAPES, APORTACIÓN Y RELLENO CON TV DE LA OBRA PREVIAMENTE ABONADA, MATERIALES AUXILIARES Y PREPARACIÓN DE LA SUPERFICIE DEL TERRENO, TOTALMENTE COLOCADA EN OBRA.

| Código | Ud | Descripción | Rendimiento | Precio | Importe |
|---|---|---|---|---|---|
| MO00000003 | h | Oficial 1ª | 0.035 | 20.87 | 0.73 |
| MO00000007 | h | Peón ordinario | 0.105 | 19.6 | 2.06 |
| Q040201A10 | h | Retrocargadoras sobre ruedas. De 75 kW de potencia | 0.017 | 44.39 | 0.75 |
| Q060204A01 | h | Camión. Con caja basculante 6x6. De 258 kW de potencia | 0.024 | 87.45 | 2.10 |
| MT02030025 | ud | PIQUETA ACERO CORRUGADO Ø 8 mm, 20-8-20 | 0.2 | 0.29 | 0.06 |
| MT02030005 | m2 | GEOCELDA 3D HEXAGONAL DE POLIETILENO ALTA DENSIDAD, H=100 mm Ø 200 mm (material; 29/06/2021) | 1.1 | 9.05 | 9.96 |
| MT12050015 | m3 | COMPOST DE CLASE I, DE ORIGEN ANIMAL A GRANEL (material; 29/06/2021) | 0.01 | 11.5 | 0.12 |
|  |  | Total |  |  | 15.78 |

Claves: suministro, acero, recorte, solape, aportación, pérdida, superficie, fabricación, suelo, preparación, previo, corrugado, material, diámetro, relleno, auxiliar, alto, polietileno, alveolo, hexagonal, estructura, colocación, terreno, anclaje, densidad

**290.0110** m2 GEOCELDAS 3D HEXAGONALES DE POLIETILENO ALTA DENSIDAD H=100 mm Ø 300 mm (17/04/2012)
Precio: 13.83
GEOCELDAS DE ESTRUCTURA ALVEOLAR 3D CON CELDAS HEXAGONALES DE 100 mm DE ALTURA Y 300 mm DE DIÁMETRO, FABRICADAS EN POLIETILENO DE ALTA DENSIDAD, ANCLADA AL SUELO CON PIQUETAS DE ACERO CORRUGADO, i/ PÉRDIDAS PARA RECORTES Y SOLAPES, APORTACIÓN Y RELLENO CON TV DE LA OBRA PREVIAMENTE ABONADA, MATERIALES AUXILIARES Y PREPARACIÓN DE LA SUPERFICIE DEL TERRENO, TOTALMENTE COLOCADA EN OBRA.

| Código | Ud | Descripción | Rendimiento | Precio | Importe |
|---|---|---|---|---|---|
| MO00000003 | h | Oficial 1ª | 0.035 | 20.87 | 0.73 |
| MO00000007 | h | Peón ordinario | 0.105 | 19.6 | 2.06 |
| Q040201A10 | h | Retrocargadoras sobre ruedas. De 75 kW de potencia | 0.017 | 44.39 | 0.75 |
| Q060204A01 | h | Camión. Con caja basculante 6x6. De 258 kW de potencia | 0.024 | 87.45 | 2.10 |
| MT02030025 | ud | PIQUETA ACERO CORRUGADO Ø 8 mm, 20-8-20 | 0.2 | 0.29 | 0.06 |
| MT02030010 | m2 | GEOCELDA 3D HEXAGONAL DE POLIETILENO ALTA DENSIDAD, H=100 mm Ø 300 mm (material; 29/06/2021) | 1.1 | 7.28 | 8.01 |
| MT12050015 | m3 | COMPOST DE CLASE I, DE ORIGEN ANIMAL A GRANEL | 0.01 | 11.5 | 0.12 |
|  |  | Total |  |  | 13.83 |

Claves: relleno, polietileno, auxiliar, alto, solape, diámetro, corrugado, aportación, suministro, fabricación, estructura, recorte, anclaje, colocación, suelo, acero, alveolo, preparación, superficie, terreno, previo, densidad, hexagonal, pérdida, material

**290.0120** m2 REVESTIMIENTO DE TALUD CON GEOCELDAS DE ESTRUCTURA ALVEOLAR DE (LARGO X ALTO) 100 mm DE ALTURA, DE 35 CELDAS/m²
Precio: 23.39
REVESTIMIENTO DE TALUD CON GEOCELDAS DE ESTRUCTURA ALVEOLAR DE (LARGO X ALTO) 100 mm DE ALTURA, DE 35 CELDAS/m² CON PERFORACIONES EN LAS PAREDES DE LAS CELDAS, ANCLADAS CON PIQUETAS DE ACERO CORRUGADO DE 10 mm DE DIÁMETRO Y 50 cm DE LARGO Y RELLENO CON TIERRA DE LA OBRA ENMENDADA.

| Código | Ud | Descripción | Rendimiento | Precio | Importe |
|---|---|---|---|---|---|
| MO00000003 | h | Oficial 1ª | 0.081 | 20.87 | 1.69 |
| MO00000005 | h | Ayudante | 0.117 | 19.36 | 2.27 |
| Q060204A01 | h | Camión. Con caja basculante 6x6. De 258 kW de potencia | 0.081 | 87.45 | 7.08 |
| Q040201A10 | h | Retrocargadoras sobre ruedas. De 75 kW de potencia | 0.04 | 44.39 | 1.78 |
| MT02030015 | m2 | GEOCELDAS H=100 mm, 35 CELDAS/m²+PERFORACIONES (material; 29/06/2021) | 1.1 | 7.54 | 8.29 |
| MT01110009 | kg | Acero corrugado B 500 S o B 500 SD en barras | 0.8 | 0.84 | 0.67 |
| MT12050015 | m3 | COMPOST DE CLASE I, DE ORIGEN ANIMAL A GRANEL | 0.01 | 11.5 | 0.12 |
| MT12050005 | m3 | TIERRA VEGETAL (material) | 0.15 | 9.93 | 1.49 |
|  |  | Total |  |  | 23.39 |

Claves: acero, anclaje, revestimiento, diámetro, relleno, corrugado, talud, alto, pared, perforación, tierra, alveolo, estructura

**290.0130** m2 REVESTIMIENTO VEGETATIVO DE TALUD CON GEOMALLA TRIDIMENSIONAL DE MONOFILAMENTOS SINTÉTICOS TERMOSOLDADOS, DE 20 A 22 mm DE ESPES
Precio: 13.13
REVESTIMIENTO VEGETATIVO Y/O PROTECCIÓN CONTRA LA PÉRDIDA DE FINOS DEL TALUD CON GEOMALLA TRIDIMENSIONAL DE MONOFILAMENTOS SINTÉTICOS TERMOSOLDADOS, DE 20 A 22 mm DE ESPESOR, FIJADA CON GRAPAS DE ACERO CORRUGADO EN FORMA DE U, DE 10 mm DE DIÁMETRO Y DE 20-10-20 cm, CON PREPARACIÓN DE LA SUPERFICIE DEL TERRENO.

| Código | Ud | Descripción | Rendimiento | Precio | Importe |
|---|---|---|---|---|---|
| MO00000003 | h | Oficial 1ª | 0.059 | 20.87 | 1.23 |
| MO00000005 | h | Ayudante | 0.09 | 19.36 | 1.74 |
| MT02030020 | m2 | GEOMALLA 3D,E=20-22 mm (material; 29/06/2021) | 1.15 | 6.18 | 7.11 |
| MT01110009 | kg | Acero corrugado B 500 S o B 500 SD en barras | 0.308 | 0.84 | 0.26 |
| Q010302C10 | h | Compresor transportable con motor diésel. De pistones. Alta presión (1000 a 2000kpa). De 8 m3/minuto de caudal | 0.047 | 17.61 | 0.83 |
| Q060201A01 | h | Camión. Con caja fija y grúa auxiliar. Para 16 t | 0.024 | 58.08 | 1.39 |
| Q040007A01 | h | Retroexcavadora hidráulica sobre ruedas. De 7 t de masa | 0.01 | 56.72 | 0.57 |
|  |  | Total |  |  | 13.13 |

Claves: superficie, corrugado, revestimiento, protección, fino, talud, sintético, fijación, preparación, terreno, diámetro, grapa, pérdida, acero

### 04.02 TRATAMIENTOS DEL TERRENO Y REFUERZOS

#### 04.02.01 COLUMNAS DE GRAVA

**305.0010** m COLUMNA DE GRAVA DE 0,70 m DE DIÁMETRO POR VÍA SECA CON ALIMENTACIÓN POR FONDO HASTA 15,00 m
Precio: 28.91
COLUMNA DE GRAVA DE 0,70 m DE DIÁMETRO POR VÍA SECA CON ALIMENTACIÓN POR FONDO HASTA 15,00 m, COMPLETAMENTE VIBROCOMPACTADA i/ PERFORACIÓN Y APORTE DE MATERIAL.

| Código | Ud | Descripción | Rendimiento | Precio | Importe |
|---|---|---|---|---|---|
| MO00000002 | h | Capataz | 0.029 | 21.32 | 0.62 |
| MO00000003 | h | Oficial 1ª | 0.078 | 20.87 | 1.63 |
| MO00000007 | h | Peón ordinario | 0.097 | 19.6 | 1.90 |
| MO00000006 | h | Peón especialista | 0.078 | 19.97 | 1.56 |
| MT01030025 | m3 | GRAVA DE MACHAQUEO (material) | 0.46 | 8.8 | 4.05 |
| Q030701A01 | h | Equipos de vibroflotación. De 8 toneladas de masa (maquinaria; 17/04/2012) | 0.078 | 245.52 | 19.15 |
|  |  | Total |  |  | 28.91 |

Claves: alimentar, grava, material, diámetro, seco, perforación, aportación, columna

**305.0020** m COLUMNA DE GRAVA DE 0,80 m DE DIÁMETRO POR VÍA SECA CON ALIMENTACIÓN POR FONDO HASTA 15,00 m
Precio: 29.73
COLUMNA DE GRAVA DE 0,80 m DE DIÁMETRO POR VÍA SECA CON ALIMENTACIÓN POR FONDO HASTA 15,00 m, COMPLETAMENTE VIBROCOMPACTADA i/ PERFORACIÓN Y APORTE DE MATERIAL.

| Código | Ud | Descripción | Rendimiento | Precio | Importe |
|---|---|---|---|---|---|
| MO00000002 | h | Capataz | 0.029 | 21.32 | 0.62 |
| MO00000003 | h | Oficial 1ª | 0.077 | 20.87 | 1.61 |
| MO00000007 | h | Peón ordinario | 0.096 | 19.6 | 1.88 |
| MO00000006 | h | Peón especialista | 0.077 | 19.97 | 1.54 |
| MT01030025 | m3 | GRAVA DE MACHAQUEO | 0.588 | 8.8 | 5.17 |
| Q030701A01 | h | Equipos de vibroflotación. De 8 toneladas de masa | 0.077 | 245.52 | 18.91 |
|  |  | Total |  |  | 29.73 |

Claves: seco, diámetro, grava, aportación, material, columna, alimentar, perforación

**305.0030** m COLUMNA DE GRAVA DE 0,90 m DE DIÁMETRO POR VÍA SECA CON ALIMENTACIÓN POR FONDO HASTA 15,00 m
Precio: 31.7
COLUMNA DE GRAVA DE 0,90 m DE DIÁMETRO POR VÍA SECA CON ALIMENTACIÓN POR FONDO HASTA 15,00 m, COMPLETAMENTE VIBROCOMPACTADA i/ PERFORACIÓN Y APORTE DE MATERIAL.

| Código | Ud | Descripción | Rendimiento | Precio | Importe |
|---|---|---|---|---|---|
| MO00000002 | h | Capataz | 0.032 | 21.32 | 0.68 |
| MO00000003 | h | Oficial 1ª | 0.084 | 20.87 | 1.75 |
| MO00000007 | h | Peón ordinario | 0.106 | 19.6 | 2.08 |
| MO00000006 | h | Peón especialista | 0.044 | 19.97 | 0.88 |
| MT01030025 | m3 | GRAVA DE MACHAQUEO | 0.647 | 8.8 | 5.69 |
| Q030701A01 | h | Equipos de vibroflotación. De 8 toneladas de masa | 0.084 | 245.52 | 20.62 |
|  |  | Total |  |  | 31.7 |

Claves: columna, material, perforación, diámetro, seco, aportación, grava, alimentar

**305.0040** m COLUMNA DE GRAVA DE 1,00 m DE DIÁMETRO POR VÍA SECA CON ALIMENTACIÓN POR FONDO HASTA 15,00 m
Precio: 35.88
COLUMNA DE GRAVA DE 1,00 m DE DIÁMETRO POR VÍA SECA CON ALIMENTACIÓN POR FONDO HASTA 15,00 m, COMPLETAMENTE VIBROCOMPACTADA i/ PERFORACIÓN Y APORTE DE MATERIAL.

| Código | Ud | Descripción | Rendimiento | Precio | Importe |
|---|---|---|---|---|---|
| MO00000002 | h | Capataz | 0.037 | 21.32 | 0.79 |
| MO00000003 | h | Oficial 1ª | 0.083 | 20.87 | 1.73 |
| MO00000007 | h | Peón ordinario | 0.189 | 19.6 | 3.70 |
| MO00000006 | h | Peón especialista | 0.088 | 19.97 | 1.76 |
| MT01030025 | m3 | GRAVA DE MACHAQUEO | 0.715 | 8.8 | 6.29 |
| Q030701A01 | h | Equipos de vibroflotación. De 8 toneladas de masa | 0.088 | 245.52 | 21.61 |
|  |  | Total |  |  | 35.88 |

Claves: columna, seco, alimentar, perforación, material, grava, aportación, diámetro

**305.0050** m COLUMNA DE GRAVA DE 1,10 m DE DIÁMETRO POR VÍA SECA CON ALIMENTACIÓN POR FONDO HASTA 15,00 m
Precio: 39.07
COLUMNA DE GRAVA DE 1,10 m DE DIÁMETRO POR VÍA SECA CON ALIMENTACIÓN POR FONDO HASTA 15,00 m, COMPLETAMENTE VIBROCOMPACTADA i/ PERFORACIÓN Y APORTE DE MATERIAL.

| Código | Ud | Descripción | Rendimiento | Precio | Importe |
|---|---|---|---|---|---|
| MO00000002 | h | Capataz | 0.041 | 21.32 | 0.87 |
| MO00000003 | h | Oficial 1ª | 0.091 | 20.87 | 1.90 |
| MO00000007 | h | Peón ordinario | 0.208 | 19.6 | 4.08 |
| MO00000006 | h | Peón especialista | 0.095 | 19.97 | 1.90 |
| MT01030025 | m3 | GRAVA DE MACHAQUEO | 0.795 | 8.8 | 7.00 |
| Q030701A01 | h | Equipos de vibroflotación. De 8 toneladas de masa | 0.095 | 245.52 | 23.32 |
|  |  | Total |  |  | 39.07 |

Claves: columna, material, perforación, diámetro, grava, seco, aportación, alimentar

**305.0060** m COLUMNA DE GRAVA DE 1,20 m DE DIÁMETRO POR VÍA SECA CON ALIMENTACIÓN POR FONDO HASTA 15,00 m
Precio: 42.85
COLUMNA DE GRAVA DE 1,20 m DE DIÁMETRO POR VÍA SECA CON ALIMENTACIÓN POR FONDO HASTA 15,00 m, COMPLETAMENTE VIBROCOMPACTADA i/ PERFORACIÓN Y APORTE DE MATERIAL.

| Código | Ud | Descripción | Rendimiento | Precio | Importe |
|---|---|---|---|---|---|
| MO00000002 | h | Capataz | 0.043 | 21.32 | 0.92 |
| MO00000003 | h | Oficial 1ª | 0.1 | 20.87 | 2.09 |
| MO00000007 | h | Peón ordinario | 0.228 | 19.6 | 4.47 |
| MO00000006 | h | Peón especialista | 0.104 | 19.97 | 2.08 |
| MT01030025 | m3 | GRAVA DE MACHAQUEO | 0.882 | 8.8 | 7.76 |
| Q030701A01 | h | Equipos de vibroflotación. De 8 toneladas de masa | 0.104 | 245.52 | 25.53 |
|  |  | Total |  |  | 42.85 |

Claves: perforación, seco, aportación, columna, alimentar, material, grava, diámetro

**305.0070** m COLUMNA DE GRAVA DE 0,70 m DE DIÁMETRO POR VÍA SECA CON ALIMENTACIÓN POR FONDO DE MÁS DE 15,00 m
Precio: 32.07
COLUMNA DE GRAVA DE 0,70 m DE DIÁMETRO POR VÍA SECA CON ALIMENTACIÓN POR FONDO DE MÁS DE 15,00 m, COMPLETAMENTE VIBROCOMPACTADA i/ PERFORACIÓN Y APORTE DE MATERIAL (EXCESO SOBRE 15 m).

| Código | Ud | Descripción | Rendimiento | Precio | Importe |
|---|---|---|---|---|---|
| MO00000002 | h | Capataz | 0.032 | 21.32 | 0.68 |
| MO00000003 | h | Oficial 1ª | 0.086 | 20.87 | 1.79 |
| MO00000007 | h | Peón ordinario | 0.108 | 19.6 | 2.12 |
| MO00000006 | h | Peón especialista | 0.086 | 19.97 | 1.72 |
| MT01030025 | m3 | GRAVA DE MACHAQUEO | 0.528 | 8.8 | 4.65 |
| Q030701A01 | h | Equipos de vibroflotación. De 8 toneladas de masa | 0.086 | 245.52 | 21.11 |
|  |  | Total |  |  | 32.07 |

Claves: alimentar, columna, diámetro, seco, material, grava, aportación, perforación

**305.0080** m COLUMNA DE GRAVA DE 0,80 m DE DIÁMETRO POR VÍA SECA CON ALIMENTACIÓN POR FONDO DE MÁS DE 15,00 m
Precio: 31.71
COLUMNA DE GRAVA DE 0,80 m DE DIÁMETRO POR VÍA SECA CON ALIMENTACIÓN POR FONDO DE MÁS DE 15,00 m, COMPLETAMENTE VIBROCOMPACTADA i/ PERFORACIÓN Y APORTE DE MATERIAL (EXCESO SOBRE 15 m).

| Código | Ud | Descripción | Rendimiento | Precio | Importe |
|---|---|---|---|---|---|
| MO00000002 | h | Capataz | 0.031 | 21.32 | 0.66 |
| MO00000003 | h | Oficial 1ª | 0.082 | 20.87 | 1.71 |
| MO00000007 | h | Peón ordinario | 0.103 | 19.6 | 2.02 |
| MO00000006 | h | Peón especialista | 0.082 | 19.97 | 1.64 |
| MT01030025 | m3 | GRAVA DE MACHAQUEO | 0.631 | 8.8 | 5.55 |
| Q030701A01 | h | Equipos de vibroflotación. De 8 toneladas de masa | 0.082 | 245.52 | 20.13 |
|  |  | Total |  |  | 31.71 |

Claves: grava, columna, alimentar, diámetro, material, seco, perforación, aportación

**305.0090** m COLUMNA DE GRAVA DE 0,90 m DE DIÁMETRO POR VÍA SECA CON ALIMENTACIÓN POR FONDO DE MÁS DE 15,00 m
Precio: 34.69
COLUMNA DE GRAVA DE 0,90 m DE DIÁMETRO POR VÍA SECA CON ALIMENTACIÓN POR FONDO DE MÁS DE 15,00 m, COMPLETAMENTE VIBROCOMPACTADA i/ PERFORACIÓN Y APORTE DE MATERIAL (EXCESO SOBRE 15 m).

| Código | Ud | Descripción | Rendimiento | Precio | Importe |
|---|---|---|---|---|---|
| MO00000002 | h | Capataz | 0.034 | 21.32 | 0.72 |
| MO00000003 | h | Oficial 1ª | 0.09 | 20.87 | 1.88 |
| MO00000007 | h | Peón ordinario | 0.112 | 19.6 | 2.20 |
| MO00000006 | h | Peón especialista | 0.09 | 19.97 | 1.80 |
| MT01030025 | m3 | GRAVA DE MACHAQUEO | 0.681 | 8.8 | 5.99 |
| Q030701A01 | h | Equipos de vibroflotación. De 8 toneladas de masa | 0.09 | 245.52 | 22.10 |
|  |  | Total |  |  | 34.69 |

Claves: aportación, alimentar, material, diámetro, columna, grava, perforación, seco

**305.0100** m COLUMNA DE GRAVA DE 1,00 m DE DIÁMETRO POR VÍA SECA CON ALIMENTACIÓN POR FONDO DE MÁS DE 15,00 m
Precio: 37.82
COLUMNA DE GRAVA DE 1,00 m DE DIÁMETRO POR VÍA SECA CON ALIMENTACIÓN POR FONDO DE MÁS DE 15,00 m, COMPLETAMENTE VIBROCOMPACTADA i/ PERFORACIÓN Y APORTE DE MATERIAL (EXCESO SOBRE 15 m).

| Código | Ud | Descripción | Rendimiento | Precio | Importe |
|---|---|---|---|---|---|
| MO00000002 | h | Capataz | 0.039 | 21.32 | 0.83 |
| MO00000003 | h | Oficial 1ª | 0.088 | 20.87 | 1.84 |
| MO00000007 | h | Peón ordinario | 0.201 | 19.6 | 3.94 |
| MO00000006 | h | Peón especialista | 0.092 | 19.97 | 1.84 |
| MT01030025 | m3 | GRAVA DE MACHAQUEO | 0.771 | 8.8 | 6.78 |
| Q030701A01 | h | Equipos de vibroflotación. De 8 toneladas de masa | 0.092 | 245.52 | 22.59 |
|  |  | Total |  |  | 37.82 |

Claves: grava, material, columna, seco, diámetro, perforación, aportación, alimentar

**305.0110** m COLUMNA DE GRAVA DE 1,10 m DE DIÁMETRO POR VÍA SECA CON ALIMENTACIÓN POR FONDO DE MÁS DE 15,00 m
Precio: 41.13
COLUMNA DE GRAVA DE 1,10 m DE DIÁMETRO POR VÍA SECA CON ALIMENTACIÓN POR FONDO DE MÁS DE 15,00 m, COMPLETAMENTE VIBROCOMPACTADA i/ PERFORACIÓN Y APORTE DE MATERIAL (EXCESO SOBRE 15 m).

| Código | Ud | Descripción | Rendimiento | Precio | Importe |
|---|---|---|---|---|---|
| MO00000002 | h | Capataz | 0.042 | 21.32 | 0.90 |
| MO00000003 | h | Oficial 1ª | 0.095 | 20.87 | 1.98 |
| MO00000007 | h | Peón ordinario | 0.219 | 19.6 | 4.29 |
| MO00000006 | h | Peón especialista | 0.1 | 19.97 | 2.00 |
| MT01030025 | m3 | GRAVA DE MACHAQUEO | 0.842 | 8.8 | 7.41 |
| Q030701A01 | h | Equipos de vibroflotación. De 8 toneladas de masa | 0.1 | 245.52 | 24.55 |
|  |  | Total |  |  | 41.13 |

Claves: perforación, diámetro, grava, seco, columna, aportación, alimentar, material

**305.0120** m COLUMNA DE GRAVA DE 1,20 m DE DIÁMETRO POR VÍA SECA CON ALIMENTACIÓN POR FONDO DE MÁS DE 15,00 m
Precio: 45.41
COLUMNA DE GRAVA DE 1,20 m DE DIÁMETRO POR VÍA SECA CON ALIMENTACIÓN POR FONDO DE MÁS DE 15,00 m, COMPLETAMENTE VIBROCOMPACTADA i/ PERFORACIÓN Y APORTE DE MATERIAL (EXCESO SOBRE 15 m).

| Código | Ud | Descripción | Rendimiento | Precio | Importe |
|---|---|---|---|---|---|
| MO00000002 | h | Capataz | 0.046 | 21.32 | 0.98 |
| MO00000003 | h | Oficial 1ª | 0.106 | 20.87 | 2.21 |
| MO00000007 | h | Peón ordinario | 0.242 | 19.6 | 4.74 |
| MO00000006 | h | Peón especialista | 0.11 | 19.97 | 2.20 |
| MT01030025 | m3 | GRAVA DE MACHAQUEO | 0.94 | 8.8 | 8.27 |
| Q030701A01 | h | Equipos de vibroflotación. De 8 toneladas de masa | 0.11 | 245.52 | 27.01 |
|  |  | Total |  |  | 45.41 |

Claves: seco, material, aportación, columna, grava, perforación, diámetro, alimentar

**305.0130** m COLUMNA DE GRAVA DE 0,80 m DE DIÁMETRO POR VÍA HÚMEDA CON ALIMENTACIÓN POR SUPERFICIE HASTA 15,00 m
Precio: 31.99
COLUMNA DE GRAVA DE 0,80 m DE DIÁMETRO POR VÍA HÚMEDA CON ALIMENTACIÓN POR SUPERFICIE HASTA 15,00 m, COMPLETAMENTE VIBROCOMPACTADA i/ PERFORACIÓN Y APORTE DE MATERIAL.

| Código | Ud | Descripción | Rendimiento | Precio | Importe |
|---|---|---|---|---|---|
| MO00000002 | h | Capataz | 0.031 | 21.32 | 0.66 |
| MO00000003 | h | Oficial 1ª | 0.083 | 20.87 | 1.73 |
| MO00000007 | h | Peón ordinario | 0.103 | 19.6 | 2.02 |
| MO00000006 | h | Peón especialista | 0.083 | 19.97 | 1.66 |
| MT01030025 | m3 | GRAVA DE MACHAQUEO | 0.63 | 8.8 | 5.54 |
| Q030701A01 | h | Equipos de vibroflotación. De 8 toneladas de masa | 0.083 | 245.52 | 20.38 |
|  |  | Total |  |  | 31.99 |

Claves: grava, columna, diámetro, aportación, perforación, material, alimentar, humedad, superficie

**305.0140** m COLUMNA DE GRAVA DE 0,90 m DE DIÁMETRO POR VÍA HÚMEDA CON ALIMENTACIÓN POR SUPERFICIE HASTA 15,00 m
Precio: 35.03
COLUMNA DE GRAVA DE 0,90 m DE DIÁMETRO POR VÍA HÚMEDA CON ALIMENTACIÓN POR SUPERFICIE HASTA 15,00 m, COMPLETAMENTE VIBROCOMPACTADA i/ PERFORACIÓN Y APORTE DE MATERIAL.

| Código | Ud | Descripción | Rendimiento | Precio | Importe |
|---|---|---|---|---|---|
| MO00000002 | h | Capataz | 0.034 | 21.32 | 0.72 |
| MO00000003 | h | Oficial 1ª | 0.091 | 20.87 | 1.90 |
| MO00000007 | h | Peón ordinario | 0.113 | 19.6 | 2.21 |
| MO00000006 | h | Peón especialista | 0.091 | 19.97 | 1.82 |
| MT01030025 | m3 | GRAVA DE MACHAQUEO | 0.686 | 8.8 | 6.04 |
| Q030701A01 | h | Equipos de vibroflotación. De 8 toneladas de masa | 0.091 | 245.52 | 22.34 |
|  |  | Total |  |  | 35.03 |

Claves: material, grava, columna, humedad, aportación, alimentar, perforación, superficie, diámetro

**305.0150** m COLUMNA DE GRAVA DE 1,00 m DE DIÁMETRO POR VÍA HÚMEDA CON ALIMENTACIÓN POR SUPERFICIE HASTA 15,00 m
Precio: 38.47
COLUMNA DE GRAVA DE 1,00 m DE DIÁMETRO POR VÍA HÚMEDA CON ALIMENTACIÓN POR SUPERFICIE HASTA 15,00 m, COMPLETAMENTE VIBROCOMPACTADA i/ PERFORACIÓN Y APORTE DE MATERIAL.

| Código | Ud | Descripción | Rendimiento | Precio | Importe |
|---|---|---|---|---|---|
| MO00000002 | h | Capataz | 0.037 | 21.32 | 0.79 |
| MO00000003 | h | Oficial 1ª | 0.1 | 20.87 | 2.09 |
| MO00000007 | h | Peón ordinario | 0.124 | 19.6 | 2.43 |
| MO00000006 | h | Peón especialista | 0.1 | 19.97 | 2.00 |
| MT01030025 | m3 | GRAVA DE MACHAQUEO | 0.751 | 8.8 | 6.61 |
| Q030701A01 | h | Equipos de vibroflotación. De 8 toneladas de masa | 0.1 | 245.52 | 24.55 |
|  |  | Total |  |  | 38.47 |

Claves: humedad, aportación, superficie, grava, perforación, alimentar, columna, material, diámetro

**305.0160** m COLUMNA DE GRAVA DE 1,10 m DE DIÁMETRO POR VÍA HÚMEDA CON ALIMENTACIÓN POR SUPERFICIE HASTA 15,00 m
Precio: 41.95
COLUMNA DE GRAVA DE 1,10 m DE DIÁMETRO POR VÍA HÚMEDA CON ALIMENTACIÓN POR SUPERFICIE HASTA 15,00 m, COMPLETAMENTE VIBROCOMPACTADA i/ PERFORACIÓN Y APORTE DE MATERIAL.

| Código | Ud | Descripción | Rendimiento | Precio | Importe |
|---|---|---|---|---|---|
| MO00000002 | h | Capataz | 0.041 | 21.32 | 0.87 |
| MO00000003 | h | Oficial 1ª | 0.109 | 20.87 | 2.27 |
| MO00000007 | h | Peón ordinario | 0.135 | 19.6 | 2.65 |
| MO00000006 | h | Peón especialista | 0.109 | 19.97 | 2.18 |
| MT01030025 | m3 | GRAVA DE MACHAQUEO | 0.82 | 8.8 | 7.22 |
| Q030701A01 | h | Equipos de vibroflotación. De 8 toneladas de masa | 0.109 | 245.52 | 26.76 |
|  |  | Total |  |  | 41.95 |

Claves: grava, columna, perforación, humedad, aportación, alimentar, material, diámetro, superficie

**305.0170** m COLUMNA DE GRAVA DE 1,20 m DE DIÁMETRO POR VÍA HÚMEDA CON ALIMENTACIÓN POR SUPERFICIE HASTA 15,00 m
Precio: 45.97
COLUMNA DE GRAVA DE 1,20 m DE DIÁMETRO POR VÍA HÚMEDA CON ALIMENTACIÓN POR SUPERFICIE HASTA 15,00 m, COMPLETAMENTE VIBROCOMPACTADA i/ PERFORACIÓN Y APORTE DE MATERIAL.

| Código | Ud | Descripción | Rendimiento | Precio | Importe |
|---|---|---|---|---|---|
| MO00000002 | h | Capataz | 0.045 | 21.32 | 0.96 |
| MO00000003 | h | Oficial 1ª | 0.119 | 20.87 | 2.48 |
| MO00000007 | h | Peón ordinario | 0.148 | 19.6 | 2.90 |
| MO00000006 | h | Peón especialista | 0.119 | 19.97 | 2.38 |
| MT01030025 | m3 | GRAVA DE MACHAQUEO | 0.912 | 8.8 | 8.03 |
| Q030701A01 | h | Equipos de vibroflotación. De 8 toneladas de masa | 0.119 | 245.52 | 29.22 |
|  |  | Total |  |  | 45.97 |

Claves: aportación, diámetro, material, columna, perforación, superficie, alimentar, grava, humedad

**305.0180** m COLUMNA DE GRAVA DE 0,80 m DE DIÁMETRO POR VÍA HÚMEDA CON ALIMENTACIÓN POR SUPERFICIE DE MÁS DE 15,00 m
Precio: 34.2
COLUMNA DE GRAVA DE 0,80 m DE DIÁMETRO POR VÍA HÚMEDA CON ALIMENTACIÓN POR SUPERFICIE DE MÁS DE 15,00 m, COMPLETAMENTE VIBROCOMPACTADA i/ PERFORACIÓN Y APORTE DE MATERIAL (EXCESO SOBRE 15 m).

| Código | Ud | Descripción | Rendimiento | Precio | Importe |
|---|---|---|---|---|---|
| MO00000002 | h | Capataz | 0.033 | 21.32 | 0.70 |
| MO00000003 | h | Oficial 1ª | 0.089 | 20.87 | 1.86 |
| MO00000007 | h | Peón ordinario | 0.11 | 19.6 | 2.16 |
| MO00000006 | h | Peón especialista | 0.089 | 19.97 | 1.78 |
| MT01030025 | m3 | GRAVA DE MACHAQUEO | 0.665 | 8.8 | 5.85 |
| Q030701A01 | h | Equipos de vibroflotación. De 8 toneladas de masa | 0.089 | 245.52 | 21.85 |
|  |  | Total |  |  | 34.2 |

Claves: grava, aportación, superficie, perforación, diámetro, material, humedad, columna, alimentar

**305.0190** m COLUMNA DE GRAVA DE 0,90 m DE DIÁMETRO POR VÍA HÚMEDA CON ALIMENTACIÓN POR SUPERFICIE DE MÁS DE 15,00 m
Precio: 37.33
COLUMNA DE GRAVA DE 0,90 m DE DIÁMETRO POR VÍA HÚMEDA CON ALIMENTACIÓN POR SUPERFICIE DE MÁS DE 15,00 m, COMPLETAMENTE VIBROCOMPACTADA i/ PERFORACIÓN Y APORTE DE MATERIAL (EXCESO SOBRE 15 m).

| Código | Ud | Descripción | Rendimiento | Precio | Importe |
|---|---|---|---|---|---|
| MO00000002 | h | Capataz | 0.036 | 21.32 | 0.77 |
| MO00000003 | h | Oficial 1ª | 0.097 | 20.87 | 2.02 |
| MO00000007 | h | Peón ordinario | 0.12 | 19.6 | 2.35 |
| MO00000006 | h | Peón especialista | 0.097 | 19.97 | 1.94 |
| MT01030025 | m3 | GRAVA DE MACHAQUEO | 0.731 | 8.8 | 6.43 |
| Q030701A01 | h | Equipos de vibroflotación. De 8 toneladas de masa | 0.097 | 245.52 | 23.82 |
|  |  | Total |  |  | 37.33 |

Claves: perforación, material, alimentar, superficie, humedad, grava, columna, diámetro, aportación

**305.0200** m COLUMNA DE GRAVA DE 1,00 m DE DIÁMETRO POR VÍA HÚMEDA CON ALIMENTACIÓN POR SUPERFICIE DE MÁS DE 15,00 m
Precio: 40.42
COLUMNA DE GRAVA DE 1,00 m DE DIÁMETRO POR VÍA HÚMEDA CON ALIMENTACIÓN POR SUPERFICIE DE MÁS DE 15,00 m, COMPLETAMENTE VIBROCOMPACTADA i/ PERFORACIÓN Y APORTE DE MATERIAL (EXCESO SOBRE 15 m).

| Código | Ud | Descripción | Rendimiento | Precio | Importe |
|---|---|---|---|---|---|
| MO00000002 | h | Capataz | 0.039 | 21.32 | 0.83 |
| MO00000003 | h | Oficial 1ª | 0.105 | 20.87 | 2.19 |
| MO00000007 | h | Peón ordinario | 0.13 | 19.6 | 2.55 |
| MO00000006 | h | Peón especialista | 0.105 | 19.97 | 2.10 |
| MT01030025 | m3 | GRAVA DE MACHAQUEO | 0.792 | 8.8 | 6.97 |
| Q030701A01 | h | Equipos de vibroflotación. De 8 toneladas de masa | 0.105 | 245.52 | 25.78 |
|  |  | Total |  |  | 40.42 |

Claves: grava, aportación, perforación, humedad, columna, material, diámetro, superficie, alimentar

**305.0210** m COLUMNA DE GRAVA DE 1,10 m DE DIÁMETRO POR VÍA HÚMEDA CON ALIMENTACIÓN POR SUPERFICIE DE MÁS DE 15,00 m
Precio: 44.76
COLUMNA DE GRAVA DE 1,10 m DE DIÁMETRO POR VÍA HÚMEDA CON ALIMENTACIÓN POR SUPERFICIE DE MÁS DE 15,00 m, COMPLETAMENTE VIBROCOMPACTADA i/ PERFORACIÓN Y APORTE DE MATERIAL (EXCESO SOBRE 15 m).

| Código | Ud | Descripción | Rendimiento | Precio | Importe |
|---|---|---|---|---|---|
| MO00000002 | h | Capataz | 0.043 | 21.32 | 0.92 |
| MO00000003 | h | Oficial 1ª | 0.115 | 20.87 | 2.40 |
| MO00000007 | h | Peón ordinario | 0.142 | 19.6 | 2.78 |
| MO00000006 | h | Peón especialista | 0.142 | 19.97 | 2.84 |
| MT01030025 | m3 | GRAVA DE MACHAQUEO | 0.862 | 8.8 | 7.59 |
| Q030701A01 | h | Equipos de vibroflotación. De 8 toneladas de masa | 0.115 | 245.52 | 28.23 |
|  |  | Total |  |  | 44.76 |

Claves: aportación, perforación, alimentar, superficie, material, humedad, columna, diámetro, grava

**305.0220** m COLUMNA DE GRAVA DE 1,20 m DE DIÁMETRO POR VÍA HÚMEDA CON ALIMENTACIÓN POR SUPERFICIE DE MÁS DE 15,00 m
Precio: 48.87
COLUMNA DE GRAVA DE 1,20 m DE DIÁMETRO POR VÍA HÚMEDA CON ALIMENTACIÓN POR SUPERFICIE DE MÁS DE 15,00 m, COMPLETAMENTE VIBROCOMPACTADA i/ PERFORACIÓN Y APORTE DE MATERIAL (EXCESO SOBRE 15 m).

| Código | Ud | Descripción | Rendimiento | Precio | Importe |
|---|---|---|---|---|---|
| MO00000002 | h | Capataz | 0.047 | 21.32 | 1.00 |
| MO00000003 | h | Oficial 1ª | 0.127 | 20.87 | 2.65 |
| MO00000007 | h | Peón ordinario | 0.157 | 19.6 | 3.08 |
| MO00000006 | h | Peón especialista | 0.127 | 19.97 | 2.54 |
| MT01030025 | m3 | GRAVA DE MACHAQUEO | 0.957 | 8.8 | 8.42 |
| Q030701A01 | h | Equipos de vibroflotación. De 8 toneladas de masa | 0.127 | 245.52 | 31.18 |
|  |  | Total |  |  | 48.87 |

Claves: aportación, humedad, alimentar, material, perforación, superficie, diámetro, grava, columna

#### 04.02.02 JET-GROUTING

**677.0010** ud TRANSPORTE, MONTAJE Y RETIRADA EQUIPO JET-GROUTING
Precio: 16037.74
TRANSPORTE, MONTAJE Y RETIRADA DE UN EQUIPO DE JET GROUTING COMPLETO (JET SIMPLE, DOBLE O TRIPLE).

| Código | Ud | Descripción | Rendimiento | Precio | Importe |
|---|---|---|---|---|---|
| Q030700B01 | ud | TRANSPORTE, MONTAJE Y RETIRADA EQUIPO JET-GROUTING (maquinaria) | 1 | 16037.74 | 16037.74 |
|  |  | Total |  |  | 16037.74 |

**677.0020** m PERFORACIÓN EN SUELO SIN INYECCIÓN PARA JET GROUTING (17/04/2012)
Precio: 45.83

| Código | Ud | Descripción | Rendimiento | Precio | Importe |
|---|---|---|---|---|---|
| MO00000003 | h | Oficial 1ª | 0.112 | 20.87 | 2.34 |
| MO00000006 | h | Peón especialista | 0.112 | 19.97 | 2.24 |
| MO00000007 | h | Peón ordinario | 0.227 | 19.6 | 4.45 |
| Q030500C05 | h | Sonda móvil (ruedas y cadenas) con motor diésel. De 150 kW de potencia (maquinaria; 17/03/2014) | 0.4 | 92 | 36.80 |
|  |  | Total |  |  | 45.83 |

**677.0030** m COLUMNA PERFORADA E INYECTADA CON JET SIMPLE CONSUMO DE CEMENTO HASTA 350 kg/m
Precio: 112.57
COLUMNA PERFORADA E INYECTADA CON JET SIMPLE i/ EL SUMINISTRO Y CONSUMO DE CEMENTO HASTA 350 kg/m.

| Código | Ud | Descripción | Rendimiento | Precio | Importe |
|---|---|---|---|---|---|
| MO00000003 | h | Oficial 1ª | 0.132 | 20.87 | 2.75 |
| MO00000006 | h | Peón especialista | 0.264 | 19.97 | 5.27 |
| MO00000007 | h | Peón ordinario | 0.534 | 19.6 | 10.47 |
| Q030500C05 | h | Sonda móvil (ruedas y cadenas) con motor diésel. De 150 kW de potencia | 0.4 | 92 | 36.80 |
| Q030604A05 | h | Motobombas de muy alta presión para 'jet-grouting'. De 400 litros/minuto (maquinaria; 17/04/2012) | 0.3 | 71.91 | 21.57 |
| MT01050010 | t | CEMENTO CEM II/A-P 42,5 R GRANEL | 0.35 | 101.27 | 35.44 |
| MT01010001 | m3 | Agua | 0.467 | 0.58 | 0.27 |
|  |  | Total |  |  | 112.57 |

**677.0040** m COLUMNA PERFORADA E INYECTADA CON JET SIMPLE CONSUMO DE CEMENTO DE 350 A 400 kg/m
Precio: 118.17
COLUMNA PERFORADA E INYECTADA CON JET SIMPLE i/ EL SUMINISTRO Y CONSUMO DE CEMENTO DE 350 A 400 kg/m.

| Código | Ud | Descripción | Rendimiento | Precio | Importe |
|---|---|---|---|---|---|
| MO00000003 | h | Oficial 1ª | 0.136 | 20.87 | 2.84 |
| MO00000006 | h | Peón especialista | 0.265 | 19.97 | 5.29 |
| MO00000007 | h | Peón ordinario | 0.535 | 19.6 | 10.49 |
| Q030500C05 | h | Sonda móvil (ruedas y cadenas) con motor diésel. De 150 kW de potencia | 0.4 | 92 | 36.80 |
| Q030604A05 | h | Motobombas de muy alta presión para 'jet-grouting'. De 400 litros/minuto | 0.305 | 71.91 | 21.93 |
| MT01050010 | t | CEMENTO CEM II/A-P 42,5 R GRANEL | 0.4 | 101.27 | 40.51 |
| MT01010001 | m3 | Agua | 0.535 | 0.58 | 0.31 |
|  |  | Total |  |  | 118.17 |

**677.0050** m COLUMNA PERFORADA E INYECTADA CON JET SIMPLE CONSUMO CEMENTO DE 400 A 450 kg/m
Precio: 123.69
COLUMNA PERFORADA E INYECTADA CON JET SIMPLE i/ EL SUMINISTRO Y CONSUMO DE CEMENTO DE 400 A 450 kg/m.

| Código | Ud | Descripción | Rendimiento | Precio | Importe |
|---|---|---|---|---|---|
| MO00000003 | h | Oficial 1ª | 0.137 | 20.87 | 2.86 |
| MO00000006 | h | Peón especialista | 0.266 | 19.97 | 5.31 |
| MO00000007 | h | Peón ordinario | 0.536 | 19.6 | 10.51 |
| Q030500C05 | h | Sonda móvil (ruedas y cadenas) con motor diésel. De 150 kW de potencia | 0.4 | 92 | 36.80 |
| Q030604A05 | h | Motobombas de muy alta presión para 'jet-grouting'. De 400 litros/minuto | 0.31 | 71.91 | 22.29 |
| MT01050010 | t | CEMENTO CEM II/A-P 42,5 R GRANEL | 0.45 | 101.27 | 45.57 |
| MT01010001 | m3 | Agua | 0.6 | 0.58 | 0.35 |
|  |  | Total |  |  | 123.69 |

**677.0060** m COLUMNA PERFORADA E INYECTADA CON JET SIMPLE CONSUMO CEMENTO DE MÁS DE 450 kg/m
Precio: 125.13
COLUMNA PERFORADA E INYECTADA CON JET SIMPLE i/ EL SUMINISTRO Y CONSUMO DE CEMENTO DE MÁS DE 450 kg/m.

| Código | Ud | Descripción | Rendimiento | Precio | Importe |
|---|---|---|---|---|---|
| MO00000003 | h | Oficial 1ª | 0.138 | 20.87 | 2.88 |
| MO00000006 | h | Peón especialista | 0.267 | 19.97 | 5.33 |
| MO00000007 | h | Peón ordinario | 0.537 | 19.6 | 10.53 |
| Q030500C05 | h | Sonda móvil (ruedas y cadenas) con motor diésel. De 150 kW de potencia | 0.4 | 92 | 36.80 |
| Q030604A05 | h | Motobombas de muy alta presión para 'jet-grouting'. De 400 litros/minuto | 0.315 | 71.91 | 22.65 |
| MT01050010 | t | CEMENTO CEM II/A-P 42,5 R GRANEL | 0.46 | 101.27 | 46.58 |
| MT01010001 | m3 | Agua | 0.613 | 0.58 | 0.36 |
|  |  | Total |  |  | 125.13 |

**677.0070** m COLUMNA PERFORADA E INYECTADA CON JET DOBLE CONSUMO CEMENTO HASTA 400 kg/m
Precio: 123.96
COLUMNA PERFORADA E INYECTADA CON JET DOBLE i/ EL SUMINISTRO Y CONSUMO DE CEMENTO HASTA 400 kg/m.

| Código | Ud | Descripción | Rendimiento | Precio | Importe |
|---|---|---|---|---|---|
| MO00000003 | h | Oficial 1ª | 0.14 | 20.87 | 2.92 |
| MO00000006 | h | Peón especialista | 0.28 | 19.97 | 5.59 |
| MO00000007 | h | Peón ordinario | 0.537 | 19.6 | 10.53 |
| Q030500C05 | h | Sonda móvil (ruedas y cadenas) con motor diésel. De 150 kW de potencia | 0.4 | 92 | 36.80 |
| Q030604A05 | h | Motobombas de muy alta presión para 'jet-grouting'. De 400 litros/minuto | 0.305 | 71.91 | 21.93 |
| Q010302C10 | h | Compresor transportable con motor diésel. De pistones. Alta presión (1000 a 2000kpa). De 8 m3/minuto de caudal | 0.305 | 17.61 | 5.37 |
| MT01050010 | t | CEMENTO CEM II/A-P 42,5 R GRANEL | 0.4 | 101.27 | 40.51 |
| MT01010001 | m3 | Agua | 0.535 | 0.58 | 0.31 |
|  |  | Total |  |  | 123.96 |

**677.0080** m COLUMNA PERFORADA E INYECTADA CON JET DOBLE CONSUMO CEMENTO DE 400 A 500 kg/m
Precio: 134.75
COLUMNA PERFORADA E INYECTADA CON JET DOBLE i/ EL SUMINISTRO Y CONSUMO DE CEMENTO DE 400 A 500 kg/m.

| Código | Ud | Descripción | Rendimiento | Precio | Importe |
|---|---|---|---|---|---|
| MO00000003 | h | Oficial 1ª | 0.142 | 20.87 | 2.96 |
| MO00000006 | h | Peón especialista | 0.282 | 19.97 | 5.63 |
| MO00000007 | h | Peón ordinario | 0.54 | 19.6 | 10.58 |
| Q030500C05 | h | Sonda móvil (ruedas y cadenas) con motor diésel. De 150 kW de potencia | 0.4 | 92 | 36.80 |
| Q030604A05 | h | Motobombas de muy alta presión para 'jet-grouting'. De 400 litros/minuto | 0.31 | 71.91 | 22.29 |
| Q010302C10 | h | Compresor transportable con motor diésel. De pistones. Alta presión (1000 a 2000kpa). De 8 m3/minuto de caudal | 0.31 | 17.61 | 5.46 |
| MT01050010 | t | CEMENTO CEM II/A-P 42,5 R GRANEL | 0.5 | 101.27 | 50.64 |
| MT01010001 | m3 | Agua | 0.667 | 0.58 | 0.39 |
|  |  | Total |  |  | 134.75 |

**677.0090** m COLUMNA PERFORADA E INYECTADA CON JET DOBLE CONSUMO CEMENTO DE 500 A 600 kg/m
Precio: 145.52
COLUMNA PERFORADA E INYECTADA CON JET DOBLE i/ EL SUMINISTRO Y CONSUMO DE CEMENTO DE 500 A 600 kg/m.

| Código | Ud | Descripción | Rendimiento | Precio | Importe |
|---|---|---|---|---|---|
| MO00000003 | h | Oficial 1ª | 0.144 | 20.87 | 3.01 |
| MO00000006 | h | Peón especialista | 0.284 | 19.97 | 5.67 |
| MO00000007 | h | Peón ordinario | 0.542 | 19.6 | 10.62 |
| Q030500C05 | h | Sonda móvil (ruedas y cadenas) con motor diésel. De 150 kW de potencia | 0.4 | 92 | 36.80 |
| Q030604A05 | h | Motobombas de muy alta presión para 'jet-grouting'. De 400 litros/minuto | 0.315 | 71.91 | 22.65 |
| Q010302C10 | h | Compresor transportable con motor diésel. De pistones. Alta presión (1000 a 2000kpa). De 8 m3/minuto de caudal | 0.315 | 17.61 | 5.55 |
| MT01050010 | t | CEMENTO CEM II/A-P 42,5 R GRANEL | 0.6 | 101.27 | 60.76 |
| MT01010001 | m3 | Agua | 0.8 | 0.58 | 0.46 |
|  |  | Total |  |  | 145.52 |

**677.0100** m COLUMNA PERFORADA E INYECTADA CON JET DOBLE CONSUMO CEMENTO DE 600 A 700 kg/m
Precio: 156.3
COLUMNA PERFORADA E INYECTADA CON JET DOBLE i/ EL SUMINISTRO Y CONSUMO DE CEMENTO DE 600 A 700 kg/m.

| Código | Ud | Descripción | Rendimiento | Precio | Importe |
|---|---|---|---|---|---|
| MO00000003 | h | Oficial 1ª | 0.146 | 20.87 | 3.05 |
| MO00000006 | h | Peón especialista | 0.286 | 19.97 | 5.71 |
| MO00000007 | h | Peón ordinario | 0.544 | 19.6 | 10.66 |
| Q030500C05 | h | Sonda móvil (ruedas y cadenas) con motor diésel. De 150 kW de potencia | 0.4 | 92 | 36.80 |
| Q030604A05 | h | Motobombas de muy alta presión para 'jet-grouting'. De 400 litros/minuto | 0.32 | 71.91 | 23.01 |
| Q010302C10 | h | Compresor transportable con motor diésel. De pistones. Alta presión (1000 a 2000kpa). De 8 m3/minuto de caudal | 0.32 | 17.61 | 5.64 |
| MT01050010 | t | CEMENTO CEM II/A-P 42,5 R GRANEL | 0.7 | 101.27 | 70.89 |
| MT01010001 | m3 | Agua | 0.934 | 0.58 | 0.54 |
|  |  | Total |  |  | 156.3 |

**677.0110** m COLUMNA PERFORADA E INYECTADA CON JET DOBLE CONSUMO CEMENTO DE 700 A 800 kg/m
Precio: 167.07
COLUMNA PERFORADA E INYECTADA CON JET DOBLE i/ EL SUMINISTRO Y CONSUMO DE CEMENTO DE 700 A 800 kg/m.

| Código | Ud | Descripción | Rendimiento | Precio | Importe |
|---|---|---|---|---|---|
| MO00000003 | h | Oficial 1ª | 0.148 | 20.87 | 3.09 |
| MO00000006 | h | Peón especialista | 0.288 | 19.97 | 5.75 |
| MO00000007 | h | Peón ordinario | 0.546 | 19.6 | 10.70 |
| Q030500C05 | h | Sonda móvil (ruedas y cadenas) con motor diésel. De 150 kW de potencia | 0.4 | 92 | 36.80 |
| Q030604A05 | h | Motobombas de muy alta presión para 'jet-grouting'. De 400 litros/minuto | 0.325 | 71.91 | 23.37 |
| Q010302C10 | h | Compresor transportable con motor diésel. De pistones. Alta presión (1000 a 2000kpa). De 8 m3/minuto de caudal | 0.325 | 17.61 | 5.72 |
| MT01050010 | t | CEMENTO CEM II/A-P 42,5 R GRANEL | 0.8 | 101.27 | 81.02 |
| MT01010001 | m3 | Agua | 1.066 | 0.58 | 0.62 |
|  |  | Total |  |  | 167.07 |

**677.0120** m COLUMNA PERFORADA E INYECTADA CON JET DOBLE CONSUMO CEMENTO DE MÁS DE 800 kg/m
Precio: 173.63
COLUMNA PERFORADA E INYECTADA CON JET DOBLE i/ EL SUMINISTRO Y CONSUMO DE CEMENTO DE MÁS DE 800 kg/m.

| Código | Ud | Descripción | Rendimiento | Precio | Importe |
|---|---|---|---|---|---|
| MO00000003 | h | Oficial 1ª | 0.149 | 20.87 | 3.11 |
| MO00000006 | h | Peón especialista | 0.289 | 19.97 | 5.77 |
| MO00000007 | h | Peón ordinario | 0.547 | 19.6 | 10.72 |
| Q030500C05 | h | Sonda móvil (ruedas y cadenas) con motor diésel. De 150 kW de potencia | 0.4 | 92 | 36.80 |
| Q030604A05 | h | Motobombas de muy alta presión para 'jet-grouting'. De 400 litros/minuto | 0.328 | 71.91 | 23.59 |
| Q010302C10 | h | Compresor transportable con motor diésel. De pistones. Alta presión (1000 a 2000kpa). De 8 m3/minuto de caudal | 0.328 | 17.61 | 5.78 |
| MT01050010 | t | CEMENTO CEM II/A-P 42,5 R GRANEL | 0.861 | 101.27 | 87.19 |
| MT01010001 | m3 | Agua | 1.15 | 0.58 | 0.67 |
|  |  | Total |  |  | 173.63 |

**677.0130** m COLUMNA PERFORADA E INYECTADA CON JET TRIPLE CONSUMO CEMENTO HASTA 400 kg/m
Precio: 134.61
COLUMNA PERFORADA E INYECTADA CON JET TRIPLE i/ EL SUMINISTRO Y CONSUMO DE CEMENTO HASTA 400 kg/m.

| Código | Ud | Descripción | Rendimiento | Precio | Importe |
|---|---|---|---|---|---|
| MO00000003 | h | Oficial 1ª | 0.171 | 20.87 | 3.57 |
| MO00000006 | h | Peón especialista | 0.342 | 19.97 | 6.83 |
| MO00000007 | h | Peón ordinario | 0.537 | 19.6 | 10.53 |
| Q030500C05 | h | Sonda móvil (ruedas y cadenas) con motor diésel. De 150 kW de potencia | 0.4 | 92 | 36.80 |
| Q030604A01 | h | Motobombas de muy alta presión para 'jet-grouting'. De 90 litros/ minuto (maquinaria; 17/03/2014) | 0.55 | 45.06 | 24.78 |
| Q010302C10 | h | Compresor transportable con motor diésel. De pistones. Alta presión (1000 a 2000kpa). De 8 m3/minuto de caudal | 0.55 | 17.61 | 9.69 |
| MT01050010 | t | CEMENTO CEM II/A-P 42,5 R GRANEL | 0.4 | 101.27 | 40.51 |
| MT01010001 | m3 | Agua | 3.28 | 0.58 | 1.90 |
|  |  | Total |  |  | 134.61 |

**677.0140** m COLUMNA PERFORADA E INYECTADA CON JET TRIPLE CONSUMO CEMENTO DE 400 A 600 kg/m
Precio: 155.37
COLUMNA PERFORADA E INYECTADA CON JET TRIPLE i/ EL SUMINISTRO Y CONSUMO DE CEMENTO DE 400 A 600 kg/m.

| Código | Ud | Descripción | Rendimiento | Precio | Importe |
|---|---|---|---|---|---|
| MO00000003 | h | Oficial 1ª | 0.175 | 20.87 | 3.65 |
| MO00000006 | h | Peón especialista | 0.345 | 19.97 | 6.89 |
| MO00000007 | h | Peón ordinario | 0.54 | 19.6 | 10.58 |
| Q030500C05 | h | Sonda móvil (ruedas y cadenas) con motor diésel. De 150 kW de potencia | 0.4 | 92 | 36.80 |
| Q030604A01 | h | Motobombas de muy alta presión para 'jet-grouting'. De 90 litros/ minuto | 0.555 | 45.06 | 25.01 |
| Q010302C10 | h | Compresor transportable con motor diésel. De pistones. Alta presión (1000 a 2000kpa). De 8 m3/minuto de caudal | 0.555 | 17.61 | 9.77 |
| MT01050010 | t | CEMENTO CEM II/A-P 42,5 R GRANEL | 0.6 | 101.27 | 60.76 |
| MT01010001 | m3 | Agua | 3.285 | 0.58 | 1.91 |
|  |  | Total |  |  | 155.37 |

**677.0150** m COLUMNA PERFORADA E INYECTADA CON JET TRIPLE CONSUMO CEMENTO DE 600 A 800 kg/m
Precio: 178.64
COLUMNA PERFORADA E INYECTADA CON JET TRIPLE i/ EL SUMINISTRO Y CONSUMO DE CEMENTO DE 600 A 800 kg/m.

| Código | Ud | Descripción | Rendimiento | Precio | Importe |
|---|---|---|---|---|---|
| MO00000003 | h | Oficial 1ª | 0.178 | 20.87 | 3.71 |
| MO00000006 | h | Peón especialista | 0.348 | 19.97 | 6.95 |
| MO00000007 | h | Peón ordinario | 0.543 | 19.6 | 10.64 |
| Q030500C05 | h | Sonda móvil (ruedas y cadenas) con motor diésel. De 150 kW de potencia | 0.4 | 92 | 36.80 |
| Q030604A01 | h | Motobombas de muy alta presión para 'jet-grouting'. De 90 litros/ minuto | 0.6 | 45.06 | 27.04 |
| Q010302C10 | h | Compresor transportable con motor diésel. De pistones. Alta presión (1000 a 2000kpa). De 8 m3/minuto de caudal | 0.6 | 17.61 | 10.57 |
| MT01050010 | t | CEMENTO CEM II/A-P 42,5 R GRANEL | 0.8 | 101.27 | 81.02 |
| MT01010001 | m3 | Agua | 3.29 | 0.58 | 1.91 |
|  |  | Total |  |  | 178.64 |

**677.0160** m COLUMNA PERFORADA E INYECTADA CON JET TRIPLE CONSUMO CEMENTO DE 800 A 1000 kg/m
Precio: 199.38
COLUMNA PERFORADA E INYECTADA CON JET TRIPLE i/ EL SUMINISTRO Y CONSUMO DE CEMENTO DE 800 A 1000 kg/m.

| Código | Ud | Descripción | Rendimiento | Precio | Importe |
|---|---|---|---|---|---|
| MO00000003 | h | Oficial 1ª | 0.181 | 20.87 | 3.78 |
| MO00000006 | h | Peón especialista | 0.351 | 19.97 | 7.01 |
| MO00000007 | h | Peón ordinario | 0.546 | 19.6 | 10.70 |
| Q030500C05 | h | Sonda móvil (ruedas y cadenas) con motor diésel. De 150 kW de potencia | 0.4 | 92 | 36.80 |
| Q030604A01 | h | Motobombas de muy alta presión para 'jet-grouting'. De 90 litros/ minuto | 0.605 | 45.06 | 27.26 |
| Q010302C10 | h | Compresor transportable con motor diésel. De pistones. Alta presión (1000 a 2000kpa). De 8 m3/minuto de caudal | 0.605 | 17.61 | 10.65 |
| MT01050010 | t | CEMENTO CEM II/A-P 42,5 R GRANEL | 1 | 101.27 | 101.27 |
| MT01010001 | m3 | Agua | 3.3 | 0.58 | 1.91 |
|  |  | Total |  |  | 199.38 |

**677.0170** m COLUMNA PERFORADA E INYECTADA CON JET TRIPLE CONSUMO CEMENTO DE MÁS DE 1000 kg/m
Precio: 212.55
COLUMNA PERFORADA E INYECTADA CON JET TRIPLE i/ EL SUMINISTRO Y CONSUMO DE CEMENTO DE MÁS DE 1000 kg/m.

| Código | Ud | Descripción | Rendimiento | Precio | Importe |
|---|---|---|---|---|---|
| MO00000003 | h | Oficial 1ª | 0.183 | 20.87 | 3.82 |
| MO00000006 | h | Peón especialista | 0.354 | 19.97 | 7.07 |
| MO00000007 | h | Peón ordinario | 0.55 | 19.6 | 10.78 |
| Q030500C05 | h | Sonda móvil (ruedas y cadenas) con motor diésel. De 150 kW de potencia | 0.4 | 92 | 36.80 |
| Q030604A01 | h | Motobombas de muy alta presión para 'jet-grouting'. De 90 litros/ minuto | 0.61 | 45.06 | 27.49 |
| Q010302C10 | h | Compresor transportable con motor diésel. De pistones. Alta presión (1000 a 2000kpa). De 8 m3/minuto de caudal | 0.61 | 17.61 | 10.74 |
| MT01050010 | t | CEMENTO CEM II/A-P 42,5 R GRANEL | 1.125 | 101.27 | 113.93 |
| MT01010001 | m3 | Agua | 3.31 | 0.58 | 1.92 |
|  |  | Total |  |  | 212.55 |

**677.0180** m SUPERJET EN SUELOS COHESIVOS CON DIÁMETRO DE COLUMNA DE 2 m
Precio: 393.29

| Código | Ud | Descripción | Rendimiento | Precio | Importe |
|---|---|---|---|---|---|
| MO00000003 | h | Oficial 1ª | 0.24 | 20.87 | 5.01 |
| MO00000006 | h | Peón especialista | 0.25 | 19.97 | 4.99 |
| MO00000007 | h | Peón ordinario | 0.55 | 19.6 | 10.78 |
| Q030500C05 | h | Sonda móvil (ruedas y cadenas) con motor diésel. De 150 kW de potencia | 0.4 | 92 | 36.80 |
| Q030604A10 | h | Motobombas de muy alta presión para 'jet-grouting'. De 480 litros/ minuto (maquinaria; 17/03/2014) | 0.5 | 75.22 | 37.61 |
| MT01050010 | t | CEMENTO CEM II/A-P 42,5 R GRANEL | 2.931 | 101.27 | 296.82 |
| MT01010001 | m3 | Agua | 2.2 | 0.58 | 1.28 |
|  |  | Total |  |  | 393.29 |

**677.0190** m SUPERJET EN SUELOS GRANULARES CON DIÁMETRO DE COLUMNA DE 2 m
Precio: 355.19

| Código | Ud | Descripción | Rendimiento | Precio | Importe |
|---|---|---|---|---|---|
| MO00000003 | h | Oficial 1ª | 0.08 | 20.87 | 1.67 |
| MO00000006 | h | Peón especialista | 0.083 | 19.97 | 1.66 |
| MO00000007 | h | Peón ordinario | 0.183 | 19.6 | 3.59 |
| Q030500C05 | h | Sonda móvil (ruedas y cadenas) con motor diésel. De 150 kW de potencia | 0.3 | 92 | 27.60 |
| Q030604A10 | h | Motobombas de muy alta presión para 'jet-grouting'. De 480 litros/ minuto | 0.3 | 75.22 | 22.57 |
| MT01050010 | t | CEMENTO CEM II/A-P 42,5 R GRANEL | 2.931 | 101.27 | 296.82 |
| MT01010001 | m3 | Agua | 2.2 | 0.58 | 1.28 |
|  |  | Total |  |  | 355.19 |

**677.0200** m SUPERJET EN SUELOS COHESIVOS CON DIÁMETRO DE COLUMNA DE 2,5 m
Precio: 572.88

| Código | Ud | Descripción | Rendimiento | Precio | Importe |
|---|---|---|---|---|---|
| MO00000003 | h | Oficial 1ª | 0.25 | 20.87 | 5.22 |
| MO00000006 | h | Peón especialista | 0.31 | 19.97 | 6.19 |
| MO00000007 | h | Peón ordinario | 0.7 | 19.6 | 13.72 |
| Q030500C05 | h | Sonda móvil (ruedas y cadenas) con motor diésel. De 150 kW de potencia | 0.4 | 92 | 36.80 |
| Q030604A10 | h | Motobombas de muy alta presión para 'jet-grouting'. De 480 litros/ minuto | 0.6 | 75.22 | 45.13 |
| MT01050010 | t | CEMENTO CEM II/A-P 42,5 R GRANEL | 4.58 | 101.27 | 463.82 |
| MT01010001 | m3 | Agua | 3.44 | 0.58 | 2.00 |
|  |  | Total |  |  | 572.88 |

**677.0210** m SUPERJET EN SUELOS GRANULARES CON DIÁMETRO DE COLUMNA DE 3 m
Precio: 732.34

| Código | Ud | Descripción | Rendimiento | Precio | Importe |
|---|---|---|---|---|---|
| MO00000003 | h | Oficial 1ª | 0.085 | 20.87 | 1.77 |
| MO00000006 | h | Peón especialista | 0.088 | 19.97 | 1.76 |
| MO00000007 | h | Peón ordinario | 0.185 | 19.6 | 3.63 |
| Q030500C05 | h | Sonda móvil (ruedas y cadenas) con motor diésel. De 150 kW de potencia | 0.3 | 92 | 27.60 |
| Q030604A10 | h | Motobombas de muy alta presión para 'jet-grouting'. De 480 litros/ minuto | 0.35 | 75.22 | 26.33 |
| MT01050010 | t | CEMENTO CEM II/A-P 42,5 R GRANEL | 6.6 | 101.27 | 668.38 |
| MT01010001 | m3 | Agua | 4.95 | 0.58 | 2.87 |
|  |  | Total |  |  | 732.34 |

**677.0220** m SUPERJET EN SUELOS COHESIVOS CON DIÁMETRO DE COLUMNA DE 3 m
Precio: 788.65

| Código | Ud | Descripción | Rendimiento | Precio | Importe |
|---|---|---|---|---|---|
| MO00000003 | h | Oficial 1ª | 0.3 | 20.87 | 6.26 |
| MO00000006 | h | Peón especialista | 0.35 | 19.97 | 6.99 |
| MO00000007 | h | Peón ordinario | 0.75 | 19.6 | 14.70 |
| Q030500C05 | h | Sonda móvil (ruedas y cadenas) con motor diésel. De 150 kW de potencia | 0.4 | 92 | 36.80 |
| Q030604A10 | h | Motobombas de muy alta presión para 'jet-grouting'. De 480 litros/ minuto | 0.7 | 75.22 | 52.65 |
| MT01050010 | t | CEMENTO CEM II/A-P 42,5 R GRANEL | 6.6 | 101.27 | 668.38 |
| MT01010001 | m3 | Agua | 4.95 | 0.58 | 2.87 |
|  |  | Total |  |  | 788.65 |

**677.0230** m SUPERJET EN SUELOS GRANULARES CON DIÁMETRO DE COLUMNA DE 4 m
Precio: 1257.57

| Código | Ud | Descripción | Rendimiento | Precio | Importe |
|---|---|---|---|---|---|
| MO00000003 | h | Oficial 1ª | 0.095 | 20.87 | 1.98 |
| MO00000006 | h | Peón especialista | 0.1 | 19.97 | 2.00 |
| MO00000007 | h | Peón ordinario | 0.2 | 19.6 | 3.92 |
| Q030500C05 | h | Sonda móvil (ruedas y cadenas) con motor diésel. De 150 kW de potencia | 0.3 | 92 | 27.60 |
| Q030604A10 | h | Motobombas de muy alta presión para 'jet-grouting'. De 480 litros/ minuto | 0.4 | 75.22 | 30.09 |
| MT01050010 | t | CEMENTO CEM II/A-P 42,5 R GRANEL | 11.72 | 101.27 | 1186.88 |
| MT01010001 | m3 | Agua | 8.8 | 0.58 | 5.10 |
|  |  | Total |  |  | 1257.57 |

#### 04.02.03 INYECCIONES DEL TERRENO

**676.0010** ud TRANSPORTE, MONTAJE Y RETIRADA DE EQUIPO DE INYECCIÓN (04/10/2011)
Precio: 7075.47
TRANSPORTE, MONTAJE Y RETIRADA DE EQUIPO DE INYECCIÓN, INDEPENDIENTEMENTE DEL SISTEMA DE EJECUCIÓN, ASCENDENTE O DESCENDENTE Y DE LOS ESCALONES DE INYECCIÓN.

| Código | Ud | Descripción | Rendimiento | Precio | Importe |
|---|---|---|---|---|---|
| Q030700A01 | h | TRANSPORTE, MONTAJE Y RETIRADA DE EQUIPO DE INYECCIÓN (maquinaria; 04/10/2011) | 1 | 7075.47 | 7075.47 |
|  |  | Total |  |  | 7075.47 |

**676.0020** ud TRANSPORTE, MONTAJE Y RETIRADA DE EQUIPO DE PERFORACIÓN (04/10/2011)
Precio: 8962.26

| Código | Ud | Descripción | Rendimiento | Precio | Importe |
|---|---|---|---|---|---|
| Q030003A01 | h | TRANSPORTE, MONTAJE Y RETIRADA DE EQUIPO DE PERFORACIÓN (maquinaria; 04/10/2011) | 1 | 8962.26 | 8962.26 |
|  |  | Total |  |  | 8962.26 |

**676.0030** m PERFORACIÓN i/ LAS REPERFORACIONES NECESARIAS (17/04/2012)
Precio: 33.93

| Código | Ud | Descripción | Rendimiento | Precio | Importe |
|---|---|---|---|---|---|
| MO00000002 | h | Capataz | 0.047 | 21.32 | 1.00 |
| MO00000003 | h | Oficial 1ª | 0.15 | 20.87 | 3.13 |
| MO00000006 | h | Peón especialista | 0.3 | 19.97 | 5.99 |
| Q030002F01 | h | Equipos con martillo en fondo. De 85 a 130 mm de diámetro (maquinaria; 17/03/2014) | 0.45 | 52.92 | 23.81 |
|  |  | Total |  |  | 33.93 |

**676.0040** m3 INYECCIÓN DE MORTERO DE BAJA MOVILIDAD PARA RELLENO DE CAVIDADES KÁRSTICAS
Precio: 62.35
INYECCIÓN DE MORTERO DE BAJA MOVILIDAD PARA RELLENO DE CAVIDADES KÁRSTICAS, INDEPENDIENTEMENTE DE LA FÓRMULA DE TRABAJO i/ P.P. DE TUBERÍA METÁLICA.

| Código | Ud | Descripción | Rendimiento | Precio | Importe |
|---|---|---|---|---|---|
| MO00000002 | h | Capataz | 0.003 | 21.32 | 0.06 |
| MO00000003 | h | Oficial 1ª | 0.018 | 20.87 | 0.38 |
| MO00000007 | h | Peón ordinario | 0.087 | 19.6 | 1.71 |
| MO00000006 | h | Peón especialista | 0.072 | 19.97 | 1.44 |
| Q030603A01 | h | Inyectoras hidráulicas (con grupo). De 120 litros/minuto | 0.126 | 33.02 | 4.16 |
| MT01050010 | t | CEMENTO CEM II/A-P 42,5 R GRANEL | 0.45 | 101.27 | 45.57 |
| MT01010001 | m3 | Agua | 0.225 | 0.58 | 0.13 |
| MT01030001 | m3 | ARENA SILÍCEA DE 0 A 5 mm | 0.45 | 19.77 | 8.90 |
|  |  | Total |  |  | 62.35 |

**676.0050** m3 INYECCIÓN DE MORTERO DE BAJA MOVILIDAD EN TRASDÓS DE ESTRUCTURAS
Precio: 99.14
INYECCIÓN DE MORTERO DE BAJA MOVILIDAD, INDEPENDIENTEMENTE DE LA FÓRMULA DE TRABAJO i/ P.P. DE TUBERÍA METÁLICA EN TRASDÓS DE ESTRUCTURAS.

| Código | Ud | Descripción | Rendimiento | Precio | Importe |
|---|---|---|---|---|---|
| MO00000002 | h | Capataz | 0.054 | 21.32 | 1.15 |
| MO00000003 | h | Oficial 1ª | 0.347 | 20.87 | 7.24 |
| MO00000007 | h | Peón ordinario | 0.699 | 19.6 | 13.70 |
| MO00000006 | h | Peón especialista | 0.931 | 19.97 | 18.59 |
| Q030603A01 | h | Inyectoras hidráulicas (con grupo). De 120 litros/minuto | 0.117 | 33.02 | 3.86 |
| MT01050010 | t | CEMENTO CEM II/A-P 42,5 R GRANEL | 0.45 | 101.27 | 45.57 |
| MT01010001 | m3 | Agua | 0.225 | 0.58 | 0.13 |
| MT01030001 | m3 | ARENA SILÍCEA DE 0 A 5 mm | 0.45 | 19.77 | 8.90 |
|  |  | Total |  |  | 99.14 |

**676.0060** m INYECCIÓN DEL TERRENO MEDIANTE TUBO-MANGUITO, HASTA 75 kg/m DE CEMENTO
Precio: 92.22

| Código | Ud | Descripción | Rendimiento | Precio | Importe |
|---|---|---|---|---|---|
| MO00000002 | h | Capataz | 0.101 | 21.32 | 2.15 |
| MO00000003 | h | Oficial 1ª | 0.658 | 20.87 | 13.73 |
| MO00000007 | h | Peón ordinario | 1.329 | 19.6 | 26.05 |
| MO00000006 | h | Peón especialista | 1.766 | 19.97 | 35.27 |
| Q030603A01 | h | Inyectoras hidráulicas (con grupo). De 120 litros/minuto | 0.222 | 33.02 | 7.33 |
| MT01050010 | t | CEMENTO CEM II/A-P 42,5 R GRANEL | 0.075 | 101.27 | 7.60 |
| MT01010001 | m3 | Agua | 0.15 | 0.58 | 0.09 |
|  |  | Total |  |  | 92.22 |

**676.0070** m INYECCIÓN DEL TERRENO MEDIANTE TUBO-MANGUITO, HASTA 150 kg/m (ENTRE 75 Y 150 kg/m) DE CEMENTO
Precio: 111.09
INYECCIÓN DEL TERRENO MEDIANTE TUBO-MANGUITO, HASTA 150 kg/m (ENTRE 75 Y 150 kg) DE CEMENTO.

| Código | Ud | Descripción | Rendimiento | Precio | Importe |
|---|---|---|---|---|---|
| MO00000002 | h | Capataz | 0.115 | 21.32 | 2.45 |
| MO00000003 | h | Oficial 1ª | 0.745 | 20.87 | 15.55 |
| MO00000007 | h | Peón ordinario | 1.505 | 19.6 | 29.50 |
| MO00000006 | h | Peón especialista | 2 | 19.97 | 39.94 |
| Q030603A01 | h | Inyectoras hidráulicas (con grupo). De 120 litros/minuto | 0.251 | 33.02 | 8.29 |
| MT01010001 | m3 | Agua | 0.3 | 0.58 | 0.17 |
| MT01050010 | t | CEMENTO CEM II/A-P 42,5 R GRANEL | 0.15 | 101.27 | 15.19 |
|  |  | Total |  |  | 111.09 |

**676.0080** m INYECCIÓN DEL TERRENO MEDIANTE TUBO-MANGUITO, CON MÁS DE 150 kg/m DE CEMENTO
Precio: 131.01

| Código | Ud | Descripción | Rendimiento | Precio | Importe |
|---|---|---|---|---|---|
| MO00000002 | h | Capataz | 0.133 | 21.32 | 2.84 |
| MO00000003 | h | Oficial 1ª | 0.86 | 20.87 | 17.95 |
| MO00000007 | h | Peón ordinario | 1.737 | 19.6 | 34.05 |
| MO00000006 | h | Peón especialista | 2.309 | 19.97 | 46.11 |
| Q030603A01 | h | Inyectoras hidráulicas (con grupo). De 120 litros/minuto | 0.29 | 33.02 | 9.58 |
| MT01010001 | m3 | Agua | 0.4 | 0.58 | 0.23 |
| MT01050010 | t | CEMENTO CEM II/A-P 42,5 R GRANEL | 0.2 | 101.27 | 20.25 |
|  |  | Total |  |  | 131.01 |

#### 04.02.04 COMPACTACIÓN DINÁMICA, MECHAS DRENANTES Y PRECARGA

**305.0230** m2 COMPACTACIÓN DINÁMICA (17/04/2012)
Precio: 7.19
COMPACTACIÓN DINÁMICA CON UNA ENERGÍA POR GOLPE HASTA 200-225 t X m, Y ENERGÍA ESPECIFICA HASTA 200-225 t X m / m², EJECUTADA POR FASES, REALIZADO SOBRE EL TERRENO DE ASIENTO DE UN RELLENO MEDIANTE IMPACTO CON UNA MAZA DE PESO IGUAL O SUPERIOR A 14 t i/ REGULARIZACIÓN Y COMPACTACIÓN CON RODILLO TRAS CADA FASE DEL GOLPEO, ASÍ COMO LAS MEDICIONES Y COMPROBACIONES MEDIANTE PENETRÓMETROS DURANTE EL TRATAMIENTO.

| Código | Ud | Descripción | Rendimiento | Precio | Importe |
|---|---|---|---|---|---|
| MO00000002 | h | Capataz | 0.05 | 21.32 | 1.07 |
| MO00000003 | h | Oficial 1ª | 0.014 | 20.87 | 0.29 |
| MO00000006 | h | Peón especialista | 0.044 | 19.97 | 0.88 |
| Q040601B01 | h | Motoniveladoras. De 104 kW de potencia | 0.002 | 80.28 | 0.16 |
| Q050202C01 | h | Compactador vibrante autopropulsado, de un cilindro, liso. De 16 t de masa | 0.003 | 50.62 | 0.15 |
| Q050300A01 | h | Equipo para compactación dinámica i/ maza impacto (maquinaria; 29/06/2021) | 0.03 | 137.16 | 4.11 |
| Q180100A01 | h | EQUIPO DE CONTROL DE PENETRACIÓN DINÁMICA Y ASIENTOS (maquinaria; 29/06/2021) | 0.004 | 131.87 | 0.53 |
|  |  | Total |  |  | 7.19 |

Claves: comprobación, asiento, regulación, penetración, medición, energía, mazo, compacto, peso, relleno, impacto, rodillo, terreno, ejecución

**305.0240** m2 SUPLEMENTO, EN INTERVALOS DE 25 t x m, DE LA ENERGÍA POR GOLPE DE COMPACTACIÓN DINÁMICA (17/04/2012)
Precio: 0.9

| Código | Ud | Descripción | Rendimiento | Precio | Importe |
|---|---|---|---|---|---|
| MO00000002 | h | Capataz | 0.005 | 21.32 | 0.11 |
| MO00000003 | h | Oficial 1ª | 0.002 | 20.87 | 0.04 |
| MO00000006 | h | Peón especialista | 0.004 | 19.97 | 0.08 |
| Q040601B01 | h | Motoniveladoras. De 104 kW de potencia | 0.001 | 80.28 | 0.08 |
| Q050202C01 | h | Compactador vibrante autopropulsado, de un cilindro, liso. De 16 t de masa | 0.001 | 50.62 | 0.05 |
| Q050300A01 | h | Equipo para compactación dinámica i/ maza impacto | 0.003 | 137.16 | 0.41 |
| Q180100A01 | h | Equipo de control de penetración dinámica y asientos | 0.001 | 131.87 | 0.13 |
|  |  | Total |  |  | 0.9 |

Claves: energía, graduación, aplicación, suplemento, compacto, medición, comprobación

**305.0250** m2 SUPLEMENTO, EN INTERVALOS DE 25 t x m / m², DE LA ENERGÍA ESPECIFICA DE COMPACTACIÓN DINÁMICA (17/04/2012)
Precio: 1.08

| Código | Ud | Descripción | Rendimiento | Precio | Importe |
|---|---|---|---|---|---|
| MO00000002 | h | Capataz | 0.005 | 21.32 | 0.11 |
| MO00000003 | h | Oficial 1ª | 0.003 | 20.87 | 0.06 |
| MO00000006 | h | Peón especialista | 0.005 | 19.97 | 0.10 |
| Q040601B01 | h | Motoniveladoras. De 104 kW de potencia | 0.001 | 80.28 | 0.08 |
| Q050202C01 | h | Compactador vibrante autopropulsado, de un cilindro, liso. De 16 t de masa | 0.001 | 50.62 | 0.05 |
| Q050300A01 | h | Equipo para compactación dinámica i/ maza impacto | 0.004 | 137.16 | 0.55 |
| Q180100A01 | h | Equipo de control de penetración dinámica y asientos | 0.001 | 131.87 | 0.13 |
|  |  | Total |  |  | 1.08 |

Claves: comprobación, suplemento, energía, compacto, aplicación, medición, graduación

**305.0260** m3 CAPA DE GRAVA EN ENCEPADO DE COLUMNAS
Precio: 18
CAPA DE GRAVA EN ENCEPADO DE COLUMNAS, O MECHAS DRENANTES Y OTROS TRATAMIENTOS DEL TERRENO.

| Código | Ud | Descripción | Rendimiento | Precio | Importe |
|---|---|---|---|---|---|
| MO00000002 | h | Capataz | 0.012 | 21.32 | 0.26 |
| MO00000003 | h | Oficial 1ª | 0.232 | 20.87 | 4.84 |
| MO00000007 | h | Peón ordinario | 0.116 | 19.6 | 2.27 |
| MO00000006 | h | Peón especialista | 0.012 | 19.97 | 0.24 |
| MT01030025 | m3 | GRAVA DE MACHAQUEO | 1 | 8.8 | 8.80 |
| Q040007A01 | h | Retroexcavadora hidráulica sobre ruedas. De 7 t de masa | 0.017 | 56.72 | 0.96 |
| Q040601B05 | h | Motoniveladoras. De 121 kW de potencia | 0.001 | 88.25 | 0.09 |
| Q050202B01 | h | Compactador vibrante autopropulsado, de un cilindro, liso. De 10 t de masa (maquinaria; 17/04/2012) | 0.012 | 44.78 | 0.54 |
|  |  | Total |  |  | 18 |

Claves: encepado, capa, columna, grava

**305.0270** m MECHA DRENANTE DE 10 cm DE ANCHURA Y 4 mm DE ESPESOR
Precio: 1.85
MECHA DRENANTE HINCADA EN EL CIMIENTO DEL TERRAPLÉN, TOTALMENTE TERMINADA i/ PREPARACIÓN DE LA SUPERFICIE DE TRABAJO Y REGISTRO CONTINUO DE PARÁMETROS DE EJECUCIÓN.

| Código | Ud | Descripción | Rendimiento | Precio | Importe |
|---|---|---|---|---|---|
| MO00000002 | h | Capataz | 0.004 | 21.32 | 0.09 |
| MO00000003 | h | Oficial 1ª | 0.02 | 20.87 | 0.42 |
| MT10020001 | m | MECHA PLANA DRENANTE A=100 mm Y E=4 mm (material; 29/06/2021) | 1 | 0.55 | 0.55 |
| Q030104A01 | h | EQUIPO DE MAQUINARIA ESPECIAL PARA HINCA DE MECHAS DRENANTES (maquinaria) | 0.02 | 39.45 | 0.79 |
|  |  | Total |  |  | 1.85 |

Claves: mecha, densidad, polietileno, compuesto, alto, filtro, revestimiento, prefabricado, plano, drenaje, geotextil

**305.0280** m3 PRECARGA EN RELLENOS i/ RETIRADA DEL MATERIAL
Precio: 5.77

| Código | Ud | Descripción | Rendimiento | Precio | Importe |
|---|---|---|---|---|---|
| MO00000002 | h | Capataz | 0.004 | 21.32 | 0.09 |
| MO00000006 | h | Peón especialista | 0.02 | 19.97 | 0.40 |
| MT01010001 | m3 | Agua | 0.05 | 0.58 | 0.03 |
| Q040401B05 | h | Tractores sobre cadenas . De 192 kW de potencia (26,7 t) (maquinaria; 17/04/2012) | 0.006 | 150.61 | 0.90 |
| Q040601B01 | h | Motoniveladoras. De 104 kW de potencia | 0.003 | 80.28 | 0.24 |
| Q050202C01 | h | Compactador vibrante autopropulsado, de un cilindro, liso. De 16 t de masa | 0.006 | 50.62 | 0.30 |
| Q090201B01 | h | Camión cisterna para riego. Para una cantidad de 8000 litros | 0.003 | 80.74 | 0.24 |
| Q040103A01 | h | Cargadoras sobre cadenas. De 90 kW de potencia (1,7 m³) | 0.014 | 73.32 | 1.03 |
| Q060204A01 | h | Camión. Con caja basculante 6x6. De 258 kW de potencia | 0.029 | 87.45 | 2.54 |
|  |  | Total |  |  | 5.77 |

Claves: material, relleno

#### 04.02.05 ANCLAJES

**675.1010** m ANCLAJE PROVISIONAL CON INYECCIÓN ÚNICA GLOBAL (IU) TIPO 1 (1 CABLE)
Precio: 17.2
ANCLAJE TIPO 1 (1 CABLE), PROBADO Y ACEPTADO i/ EMPLAZAMIENTOS, PERFORACIÓN, SUMINISTRO Y COLOCACIÓN DEL TIRANTE, INYECCIÓN Y MATERIAL AUXILIAR (CENTRADORES, SEPARADORES, TUBOS, ETC).

| Código | Ud | Descripción | Rendimiento | Precio | Importe |
|---|---|---|---|---|---|
| MO00000002 | h | Capataz | 0.047 | 21.32 | 1.00 |
| MO00000003 | h | Oficial 1ª | 0.099 | 20.87 | 2.07 |
| MO00000006 | h | Peón especialista | 0.183 | 19.97 | 3.65 |
| Q030002F01 | h | Equipos con martillo en fondo. De 85 a 130 mm de diámetro | 0.019 | 52.92 | 1.01 |
| Q081200A01 | h | Equipo de tesado | 0.015 | 31.45 | 0.47 |
| Q030603A01 | h | Inyectoras hidráulicas (con grupo). De 120 litros/minuto | 0.002 | 33.02 | 0.07 |
| MT01050010 | t | CEMENTO CEM II/A-P 42,5 R GRANEL | 0.014 | 101.27 | 1.42 |
| MT01010001 | m3 | Agua | 0.01 | 0.58 | 0.01 |
| MT01110065 | m | JUEGO DE 1 CABLE DE ANCLAJE (material) | 1 | 7.5 | 7.50 |
|  |  | Total |  |  | 17.2 |

**675.1020** m ANCLAJE PROVISIONAL CON INYECCIÓN ÚNICA GLOBAL (IU) TIPO 1 (8 CABLES)
Precio: 124.36
ANCLAJE TIPO 1 (8 CABLES), PROBADO Y ACEPTADO i/ EMPLAZAMIENTOS, PERFORACIÓN, SUMINISTRO Y COLOCACIÓN DEL TIRANTE, INYECCIÓN Y MATERIAL AUXILIAR (CENTRADORES, SEPARADORES, TUBOS, ETC).

| Código | Ud | Descripción | Rendimiento | Precio | Importe |
|---|---|---|---|---|---|
| MO00000002 | h | Capataz | 0.109 | 21.32 | 2.32 |
| MO00000003 | h | Oficial 1ª | 0.229 | 20.87 | 4.78 |
| MO00000006 | h | Peón especialista | 0.42 | 19.97 | 8.39 |
| Q030002F05 | h | Carros perforadores. Equipos con martillo en fondo. De 95 a 152 mm de diámetro. | 0.044 | 72.34 | 3.18 |
| Q081200A01 | h | Equipo de tesado | 0.035 | 31.45 | 1.10 |
| Q030603A01 | h | Inyectoras hidráulicas (con grupo). De 120 litros/minuto | 0.005 | 33.02 | 0.17 |
| MT01050010 | t | CEMENTO CEM II/A-P 42,5 R GRANEL | 0.028 | 101.27 | 2.84 |
| MT01010001 | m3 | Agua | 0.01 | 0.58 | 0.01 |
| MT01110070 | m | JUEGO DE 8 CABLES DE ANCLAJE (material) | 1 | 101.57 | 101.57 |
|  |  | Total |  |  | 124.36 |

**675.1030** m ANCLAJE PROVISIONAL CON INYECCIÓN REPETITIVA (IR) TIPO 2A (1 CABLE)
Precio: 20.97
ANCLAJE TIPO 2A (1 CABLE), PROBADO Y ACEPTADO i/ EMPLAZAMIENTOS, PERFORACIÓN, SUMINISTRO Y COLOCACIÓN DEL TIRANTE, INYECCIÓN Y MATERIAL AUXILIAR (CENTRADORES, SEPARADORES, TUBOS, ETC).

| Código | Ud | Descripción | Rendimiento | Precio | Importe |
|---|---|---|---|---|---|
| MO00000002 | h | Capataz | 0.069 | 21.32 | 1.47 |
| MO00000003 | h | Oficial 1ª | 0.145 | 20.87 | 3.03 |
| MO00000006 | h | Peón especialista | 0.264 | 19.97 | 5.27 |
| Q030002F01 | h | Equipos con martillo en fondo. De 85 a 130 mm de diámetro | 0.028 | 52.92 | 1.48 |
| Q081200A01 | h | Equipo de tesado | 0.022 | 31.45 | 0.69 |
| Q030603A01 | h | Inyectoras hidráulicas (con grupo). De 120 litros/minuto | 0.003 | 33.02 | 0.10 |
| MT01050010 | t | CEMENTO CEM II/A-P 42,5 R GRANEL | 0.014 | 101.27 | 1.42 |
| MT01010001 | m3 | Agua | 0.01 | 0.58 | 0.01 |
| MT01110065 | m | JUEGO DE 1 CABLE DE ANCLAJE | 1 | 7.5 | 7.50 |
|  |  | Total |  |  | 20.97 |

**675.1040** m ANCLAJE PROVISIONAL CON INYECCIÓN REPETITIVA (IR) TIPO 2A (8 CABLES)
Precio: 134.32
ANCLAJE TIPO 2A (8 CABLES), PROBADO Y ACEPTADO i/ EMPLAZAMIENTOS, PERFORACIÓN, SUMINISTRO Y COLOCACIÓN DEL TIRANTE, INYECCIÓN Y MATERIAL AUXILIAR (CENTRADORES, SEPARADORES, TUBOS, ETC).

| Código | Ud | Descripción | Rendimiento | Precio | Importe |
|---|---|---|---|---|---|
| MO00000002 | h | Capataz | 0.164 | 21.32 | 3.50 |
| MO00000003 | h | Oficial 1ª | 0.344 | 20.87 | 7.18 |
| MO00000006 | h | Peón especialista | 0.627 | 19.97 | 12.52 |
| Q030002F05 | h | Carros perforadores. Equipos con martillo en fondo. De 95 a 152 mm de diámetro. | 0.066 | 72.34 | 4.77 |
| Q081200A01 | h | Equipo de tesado | 0.053 | 31.45 | 1.67 |
| Q030603A01 | h | Inyectoras hidráulicas (con grupo). De 120 litros/minuto | 0.008 | 33.02 | 0.26 |
| MT01050010 | t | CEMENTO CEM II/A-P 42,5 R GRANEL | 0.028 | 101.27 | 2.84 |
| MT01010001 | m3 | Agua | 0.01 | 0.58 | 0.01 |
| MT01110070 | m | JUEGO DE 8 CABLES DE ANCLAJE | 1 | 101.57 | 101.57 |
|  |  | Total |  |  | 134.32 |

**675.1050** m ANCLAJE PROVISIONAL CON INYECCIÓN REPETITIVA Y SELECTIVA (IRS) TIPO 2B (1 CABLE)
Precio: 23.76
ANCLAJE TIPO 2B (1 CABLE), PROBADO Y ACEPTADO i/ EMPLAZAMIENTOS, PERFORACIÓN, SUMINISTRO Y COLOCACIÓN DEL TIRANTE, INYECCIÓN Y MATERIAL AUXILIAR (CENTRADORES, SEPARADORES, TUBOS, ETC).

| Código | Ud | Descripción | Rendimiento | Precio | Importe |
|---|---|---|---|---|---|
| MO00000002 | h | Capataz | 0.084 | 21.32 | 1.79 |
| MO00000003 | h | Oficial 1ª | 0.177 | 20.87 | 3.69 |
| MO00000006 | h | Peón especialista | 0.325 | 19.97 | 6.49 |
| Q030002F01 | h | Equipos con martillo en fondo. De 85 a 130 mm de diámetro | 0.035 | 52.92 | 1.85 |
| Q081200A01 | h | Equipo de tesado | 0.028 | 31.45 | 0.88 |
| Q030603A01 | h | Inyectoras hidráulicas (con grupo). De 120 litros/minuto | 0.004 | 33.02 | 0.13 |
| MT01050010 | t | CEMENTO CEM II/A-P 42,5 R GRANEL | 0.014 | 101.27 | 1.42 |
| MT01010001 | m3 | Agua | 0.01 | 0.58 | 0.01 |
| MT01110065 | m | JUEGO DE 1 CABLE DE ANCLAJE | 1 | 7.5 | 7.50 |
|  |  | Total |  |  | 23.76 |

**675.1060** m ANCLAJE PROVISIONAL CON INYECCIÓN REPETITIVA Y SELECTIVA (IRS) TIPO 2B (8 CABLES)
Precio: 144.27
ANCLAJE TIPO 2B (8 CABLES), PROBADO Y ACEPTADO i/ EMPLAZAMIENTOS, PERFORACIÓN, SUMINISTRO Y COLOCACIÓN DEL TIRANTE, INYECCIÓN Y MATERIAL AUXILIAR (CENTRADORES, SEPARADORES, TUBOS, ETC).

| Código | Ud | Descripción | Rendimiento | Precio | Importe |
|---|---|---|---|---|---|
| MO00000002 | h | Capataz | 0.219 | 21.32 | 4.67 |
| MO00000003 | h | Oficial 1ª | 0.459 | 20.87 | 9.58 |
| MO00000006 | h | Peón especialista | 0.833 | 19.97 | 16.64 |
| Q030002F05 | h | Carros perforadores. Equipos con martillo en fondo. De 95 a 152 mm de diámetro. | 0.088 | 72.34 | 6.37 |
| Q081200A01 | h | Equipo de tesado | 0.071 | 31.45 | 2.23 |
| Q030603A01 | h | Inyectoras hidráulicas (con grupo). De 120 litros/minuto | 0.011 | 33.02 | 0.36 |
| MT01050010 | t | CEMENTO CEM II/A-P 42,5 R GRANEL | 0.028 | 101.27 | 2.84 |
| MT01010001 | m3 | Agua | 0.01 | 0.58 | 0.01 |
| MT01110070 | m | JUEGO DE 8 CABLES DE ANCLAJE | 1 | 101.57 | 101.57 |
|  |  | Total |  |  | 144.27 |

**675.1070** m ANCLAJE PERMANENTE CON INYECCIÓN ÚNICA GLOBAL (IU) TIPO 3 (1 CABLE)
Precio: 19.5
ANCLAJE TIPO 3 (1 CABLE), PROBADO Y ACEPTADO i/ EMPLAZAMIENTOS, PERFORACIÓN, SUMINISTRO Y COLOCACIÓN DEL TIRANTE, INYECCIÓN Y MATERIAL AUXILIAR (CENTRADORES, SEPARADORES, TUBOS, ETC).

| Código | Ud | Descripción | Rendimiento | Precio | Importe |
|---|---|---|---|---|---|
| MO00000002 | h | Capataz | 0.057 | 21.32 | 1.22 |
| MO00000003 | h | Oficial 1ª | 0.121 | 20.87 | 2.53 |
| MO00000006 | h | Peón especialista | 0.218 | 19.97 | 4.35 |
| Q030002F05 | h | Carros perforadores. Equipos con martillo en fondo. De 95 a 152 mm de diámetro. | 0.024 | 72.34 | 1.74 |
| Q081200A01 | h | Equipo de tesado | 0.019 | 31.45 | 0.60 |
| Q030603A01 | h | Inyectoras hidráulicas (con grupo). De 120 litros/minuto | 0.004 | 33.02 | 0.13 |
| MT01050010 | t | CEMENTO CEM II/A-P 42,5 R GRANEL | 0.014 | 101.27 | 1.42 |
| MT01010001 | m3 | Agua | 0.01 | 0.58 | 0.01 |
| MT01110065 | m | JUEGO DE 1 CABLE DE ANCLAJE | 1 | 7.5 | 7.50 |
|  |  | Total |  |  | 19.5 |

**675.1080** m ANCLAJE PERMANENTE CON INYECCIÓN ÚNICA GLOBAL (IU) TIPO 3 (8 CABLES)
Precio: 144.81
ANCLAJE TIPO 3 (8 CABLES), PROBADO Y ACEPTADO i/ EMPLAZAMIENTOS, PERFORACIÓN, SUMINISTRO Y COLOCACIÓN DEL TIRANTE, INYECCIÓN Y MATERIAL AUXILIAR (CENTRADORES, SEPARADORES, TUBOS, ETC).

| Código | Ud | Descripción | Rendimiento | Precio | Importe |
|---|---|---|---|---|---|
| MO00000002 | h | Capataz | 0.219 | 21.32 | 4.67 |
| MO00000003 | h | Oficial 1ª | 0.459 | 20.87 | 9.58 |
| MO00000006 | h | Peón especialista | 0.833 | 19.97 | 16.64 |
| Q030002F10 | h | Carros perforadores. Equipos neumáticos con martillo en fondo. De 105 a 165 mm de diámetro. (maquinaria; 29/04/2014) | 0.088 | 78.5 | 6.91 |
| Q081200A01 | h | Equipo de tesado | 0.071 | 31.45 | 2.23 |
| Q030603A01 | h | Inyectoras hidráulicas (con grupo). De 120 litros/minuto | 0.011 | 33.02 | 0.36 |
| MT01050010 | t | CEMENTO CEM II/A-P 42,5 R GRANEL | 0.028 | 101.27 | 2.84 |
| MT01010001 | m3 | Agua | 0.01 | 0.58 | 0.01 |
| MT01110070 | m | JUEGO DE 8 CABLES DE ANCLAJE | 1 | 101.57 | 101.57 |
|  |  | Total |  |  | 144.81 |

**675.1090** m ANCLAJE PERMANENTE CON INYECCIÓN REPETITIVA (IR) TIPO 4A (1 CABLE)
Precio: 25.33
ANCLAJE TIPO 4A (1 CABLE), PROBADO Y ACEPTADO i/ EMPLAZAMIENTOS, PERFORACIÓN, SUMINISTRO Y COLOCACIÓN DEL TIRANTE, INYECCIÓN Y MATERIAL AUXILIAR (CENTRADORES, SEPARADORES, TUBOS, ETC).

| Código | Ud | Descripción | Rendimiento | Precio | Importe |
|---|---|---|---|---|---|
| MO00000002 | h | Capataz | 0.088 | 21.32 | 1.88 |
| MO00000003 | h | Oficial 1ª | 0.188 | 20.87 | 3.92 |
| MO00000006 | h | Peón especialista | 0.336 | 19.97 | 6.71 |
| Q030002F05 | h | Carros perforadores. Equipos con martillo en fondo. De 95 a 152 mm de diámetro. | 0.038 | 72.34 | 2.75 |
| Q081200A01 | h | Equipo de tesado | 0.03 | 31.45 | 0.94 |
| Q030603A01 | h | Inyectoras hidráulicas (con grupo). De 120 litros/minuto | 0.006 | 33.02 | 0.20 |
| MT01050010 | t | CEMENTO CEM II/A-P 42,5 R GRANEL | 0.014 | 101.27 | 1.42 |
| MT01010001 | m3 | Agua | 0.01 | 0.58 | 0.01 |
| MT01110065 | m | JUEGO DE 1 CABLE DE ANCLAJE | 1 | 7.5 | 7.50 |
|  |  | Total |  |  | 25.33 |

**675.1100** m ANCLAJE PERMANENTE CON INYECCIÓN REPETITIVA (IR) TIPO 4A (8 CABLES)
Precio: 154.91
ANCLAJE TIPO 4A (8 CABLES), PROBADO Y ACEPTADO i/ EMPLAZAMIENTOS, PERFORACIÓN, SUMINISTRO Y COLOCACIÓN DEL TIRANTE, INYECCIÓN Y MATERIAL AUXILIAR (CENTRADORES, SEPARADORES, TUBOS, ETC).

| Código | Ud | Descripción | Rendimiento | Precio | Importe |
|---|---|---|---|---|---|
| MO00000002 | h | Capataz | 0.274 | 21.32 | 5.84 |
| MO00000003 | h | Oficial 1ª | 0.574 | 20.87 | 11.98 |
| MO00000006 | h | Peón especialista | 1.04 | 19.97 | 20.77 |
| Q030002F10 | h | Carros perforadores. Equipos neumáticos con martillo en fondo. De 105 a 165 mm de diámetro. | 0.11 | 78.5 | 8.64 |
| Q081200A01 | h | Equipo de tesado | 0.089 | 31.45 | 2.80 |
| Q030603A01 | h | Inyectoras hidráulicas (con grupo). De 120 litros/minuto | 0.014 | 33.02 | 0.46 |
| MT01050010 | t | CEMENTO CEM II/A-P 42,5 R GRANEL | 0.028 | 101.27 | 2.84 |
| MT01010001 | m3 | Agua | 0.01 | 0.58 | 0.01 |
| MT01110070 | m | JUEGO DE 8 CABLES DE ANCLAJE | 1 | 101.57 | 101.57 |
|  |  | Total |  |  | 154.91 |

**675.1110** m ANCLAJE PERMANENTE CON INYECCIÓN REPETITIVA Y SELECTIVA (IRS) TIPO 4B (1 CABLE)
Precio: 29.47
ANCLAJE TIPO 4B (1 CABLE), PROBADO Y ACEPTADO i/ EMPLAZAMIENTOS, PERFORACIÓN, SUMINISTRO Y COLOCACIÓN DEL TIRANTE, INYECCIÓN Y MATERIAL AUXILIAR (CENTRADORES, SEPARADORES, TUBOS, ETC).

| Código | Ud | Descripción | Rendimiento | Precio | Importe |
|---|---|---|---|---|---|
| MO00000002 | h | Capataz | 0.11 | 21.32 | 2.35 |
| MO00000003 | h | Oficial 1ª | 0.235 | 20.87 | 4.90 |
| MO00000006 | h | Peón especialista | 0.424 | 19.97 | 8.47 |
| Q030002F05 | h | Carros perforadores. Equipos con martillo en fondo. De 95 a 152 mm de diámetro. | 0.046 | 72.34 | 3.33 |
| Q081200A01 | h | Equipo de tesado | 0.037 | 31.45 | 1.16 |
| Q030603A01 | h | Inyectoras hidráulicas (con grupo). De 120 litros/minuto | 0.01 | 33.02 | 0.33 |
| MT01050010 | t | CEMENTO CEM II/A-P 42,5 R GRANEL | 0.014 | 101.27 | 1.42 |
| MT01010001 | m3 | Agua | 0.01 | 0.58 | 0.01 |
| MT01110065 | m | JUEGO DE 1 CABLE DE ANCLAJE | 1 | 7.5 | 7.50 |
|  |  | Total |  |  | 29.47 |

**675.1120** m ANCLAJE PERMANENTE CON INYECCIÓN REPETITIVA Y SELECTIVA (IRS) TIPO 4B (8 CABLES)
Precio: 195.29
ANCLAJE TIPO 4B (8 CABLES), PROBADO Y ACEPTADO i/ EMPLAZAMIENTOS, PERFORACIÓN, SUMINISTRO Y COLOCACIÓN DEL TIRANTE, INYECCIÓN Y MATERIAL AUXILIAR (CENTRADORES, SEPARADORES, TUBOS, ETC).

| Código | Ud | Descripción | Rendimiento | Precio | Importe |
|---|---|---|---|---|---|
| MO00000002 | h | Capataz | 0.493 | 21.32 | 10.51 |
| MO00000003 | h | Oficial 1ª | 1.033 | 20.87 | 21.56 |
| MO00000006 | h | Peón especialista | 1.873 | 19.97 | 37.40 |
| Q030002F10 | h | Carros perforadores. Equipos neumáticos con martillo en fondo. De 105 a 165 mm de diámetro. | 0.198 | 78.5 | 15.54 |
| Q081200A01 | h | Equipo de tesado | 0.16 | 31.45 | 5.03 |
| Q030603A01 | h | Inyectoras hidráulicas (con grupo). De 120 litros/minuto | 0.025 | 33.02 | 0.83 |
| MT01050010 | t | CEMENTO CEM II/A-P 42,5 R GRANEL | 0.028 | 101.27 | 2.84 |
| MT01010001 | m3 | Agua | 0.01 | 0.58 | 0.01 |
| MT01110070 | m | JUEGO DE 8 CABLES DE ANCLAJE | 1 | 101.57 | 101.57 |
|  |  | Total |  |  | 195.29 |

**675.1130** m ANCLAJE PROVISIONAL CON INYECCIÓN ÚNICA GLOBAL (IU) TIPO 5 (Ø25)
Precio: 33.46
ANCLAJE TIPO 5 (Ø25), PROBADO Y ACEPTADO i/ EMPLAZAMIENTOS, PERFORACIÓN, SUMINISTRO Y COLOCACIÓN DEL TIRANTE, INYECCIÓN Y MATERIAL AUXILIAR (CENTRADORES, SEPARADORES, TUBOS, ETC).

| Código | Ud | Descripción | Rendimiento | Precio | Importe |
|---|---|---|---|---|---|
| MO00000002 | h | Capataz | 0.154 | 21.32 | 3.28 |
| MO00000003 | h | Oficial 1ª | 0.33 | 20.87 | 6.89 |
| MO00000006 | h | Peón especialista | 0.596 | 19.97 | 11.90 |
| Q030002F01 | h | Equipos con martillo en fondo. De 85 a 130 mm de diámetro | 0.0643 | 52.92 | 3.40 |
| Q081200A01 | h | Equipo de tesado | 0.052 | 31.45 | 1.64 |
| Q030603A01 | h | Inyectoras hidráulicas (con grupo). De 120 litros/minuto | 0.014 | 33.02 | 0.46 |
| MT01050010 | t | CEMENTO CEM II/A-P 42,5 R GRANEL | 0.014 | 101.27 | 1.42 |
| MT01010001 | m3 | Agua | 0.01 | 0.58 | 0.01 |
| MT01100100 | m | BARRA DE ACERO ROSCADA Ø 25 mm Y PROTECCIÓN ANTICORROSIVA (material; 14/01/2011) | 1 | 4.46 | 4.46 |
|  |  | Total |  |  | 33.46 |

**675.1140** m ANCLAJE PROVISIONAL CON INYECCIÓN ÚNICA GLOBAL (IU) TIPO 5 (Ø40)
Precio: 76.32
ANCLAJE TIPO 5 (Ø40), PROBADO Y ACEPTADO i/ EMPLAZAMIENTOS, PERFORACIÓN, SUMINISTRO Y COLOCACIÓN DEL TIRANTE, INYECCIÓN Y MATERIAL AUXILIAR (CENTRADORES, SEPARADORES, TUBOS, ETC).

| Código | Ud | Descripción | Rendimiento | Precio | Importe |
|---|---|---|---|---|---|
| MO00000002 | h | Capataz | 0.332 | 21.32 | 7.08 |
| MO00000003 | h | Oficial 1ª | 0.697 | 20.87 | 14.55 |
| MO00000006 | h | Peón especialista | 1.265 | 19.97 | 25.26 |
| Q030002F05 | h | Carros perforadores. Equipos con martillo en fondo. De 95 a 152 mm de diámetro. | 0.133 | 72.34 | 9.62 |
| Q081200A01 | h | Equipo de tesado | 0.108 | 31.45 | 3.40 |
| Q030603A01 | h | Inyectoras hidráulicas (con grupo). De 120 litros/minuto | 0.017 | 33.02 | 0.56 |
| MT01050010 | t | CEMENTO CEM II/A-P 42,5 R GRANEL | 0.028 | 101.27 | 2.84 |
| MT01010001 | m3 | Agua | 0.01 | 0.58 | 0.01 |
| MT01110060 | m | BARRA DE ACERO ROSCADA Ø 40 mm Y PROTECCIÓN ANTICORROSIVA (material) | 1 | 13 | 13.00 |
|  |  | Total |  |  | 76.32 |

**675.1150** m ANCLAJE PROVISIONAL CON INYECCIÓN REPETITIVA (IR) TIPO 6A (Ø25)
Precio: 39.7
ANCLAJE TIPO 6A (Ø25), PROBADO Y ACEPTADO i/ EMPLAZAMIENTOS, PERFORACIÓN, SUMINISTRO Y COLOCACIÓN DEL TIRANTE, INYECCIÓN Y MATERIAL AUXILIAR (CENTRADORES, SEPARADORES, TUBOS, ETC).

| Código | Ud | Descripción | Rendimiento | Precio | Importe |
|---|---|---|---|---|---|
| MO00000002 | h | Capataz | 0.181 | 21.32 | 3.86 |
| MO00000003 | h | Oficial 1ª | 0.387 | 20.87 | 8.08 |
| MO00000006 | h | Peón especialista | 0.699 | 19.97 | 13.96 |
| Q030002F05 | h | Carros perforadores. Equipos con martillo en fondo. De 95 a 152 mm de diámetro. | 0.075 | 72.34 | 5.43 |
| Q081200A01 | h | Equipo de tesado | 0.061 | 31.45 | 1.92 |
| Q030603A01 | h | Inyectoras hidráulicas (con grupo). De 120 litros/minuto | 0.017 | 33.02 | 0.56 |
| MT01050010 | t | CEMENTO CEM II/A-P 42,5 R GRANEL | 0.014 | 101.27 | 1.42 |
| MT01010001 | m3 | Agua | 0.01 | 0.58 | 0.01 |
| MT01100100 | m | BARRA DE ACERO ROSCADA Ø 25 mm Y PROTECCIÓN ANTICORROSIVA | 1 | 4.46 | 4.46 |
|  |  | Total |  |  | 39.7 |

**675.1160** m ANCLAJE PROVISIONAL CON INYECCIÓN REPETITIVA (IR) TIPO 6A (Ø40)
Precio: 87.22
ANCLAJE TIPO 6A (Ø40), PROBADO Y ACEPTADO i/ EMPLAZAMIENTOS, PERFORACIÓN, SUMINISTRO Y COLOCACIÓN DEL TIRANTE, INYECCIÓN Y MATERIAL AUXILIAR (CENTRADORES, SEPARADORES, TUBOS, ETC).

| Código | Ud | Descripción | Rendimiento | Precio | Importe |
|---|---|---|---|---|---|
| MO00000002 | h | Capataz | 0.387 | 21.32 | 8.25 |
| MO00000003 | h | Oficial 1ª | 0.811 | 20.87 | 16.93 |
| MO00000006 | h | Peón especialista | 1.472 | 19.97 | 29.40 |
| Q030002F10 | h | Carros perforadores. Equipos neumáticos con martillo en fondo. De 105 a 165 mm de diámetro. | 0.155 | 78.5 | 12.17 |
| Q081200A01 | h | Equipo de tesado | 0.126 | 31.45 | 3.96 |
| Q030603A01 | h | Inyectoras hidráulicas (con grupo). De 120 litros/minuto | 0.02 | 33.02 | 0.66 |
| MT01050010 | t | CEMENTO CEM II/A-P 42,5 R GRANEL | 0.028 | 101.27 | 2.84 |
| MT01010001 | m3 | Agua | 0.01 | 0.58 | 0.01 |
| MT01110060 | m | BARRA DE ACERO ROSCADA Ø 40 mm Y PROTECCIÓN ANTICORROSIVA | 1 | 13 | 13.00 |
|  |  | Total |  |  | 87.22 |

**675.1170** m ANCLAJE PROVISIONAL CON INYECCIÓN REPETITIVA Y SELECTIVA (IRS) TIPO 6B (Ø25)
Precio: 44.66
ANCLAJE TIPO 6B (Ø25), PROBADO Y ACEPTADO i/ EMPLAZAMIENTOS, PERFORACIÓN, SUMINISTRO Y COLOCACIÓN DEL TIRANTE, INYECCIÓN Y MATERIAL AUXILIAR (CENTRADORES, SEPARADORES, TUBOS, ETC).

| Código | Ud | Descripción | Rendimiento | Precio | Importe |
|---|---|---|---|---|---|
| MO00000002 | h | Capataz | 0.207 | 21.32 | 4.41 |
| MO00000003 | h | Oficial 1ª | 0.444 | 20.87 | 9.27 |
| MO00000006 | h | Peón especialista | 0.805 | 19.97 | 16.08 |
| Q030002F05 | h | Carros perforadores. Equipos con martillo en fondo. De 95 a 152 mm de diámetro. | 0.086 | 72.34 | 6.22 |
| Q081200A01 | h | Equipo de tesado | 0.07 | 31.45 | 2.20 |
| Q030603A01 | h | Inyectoras hidráulicas (con grupo). De 120 litros/minuto | 0.018 | 33.02 | 0.59 |
| MT01050010 | t | CEMENTO CEM II/A-P 42,5 R GRANEL | 0.014 | 101.27 | 1.42 |
| MT01010001 | m3 | Agua | 0.01 | 0.58 | 0.01 |
| MT01100100 | m | BARRA DE ACERO ROSCADA Ø 25 mm Y PROTECCIÓN ANTICORROSIVA | 1 | 4.46 | 4.46 |
|  |  | Total |  |  | 44.66 |

**675.1180** m ANCLAJE PROVISIONAL CON INYECCIÓN REPETITIVA Y SELECTIVA (IRS) TIPO 6B (Ø40)
Precio: 97.32
ANCLAJE TIPO 6B (Ø40), PROBADO Y ACEPTADO i/ EMPLAZAMIENTOS, PERFORACIÓN, SUMINISTRO Y COLOCACIÓN DEL TIRANTE, INYECCIÓN Y MATERIAL AUXILIAR (CENTRADORES, SEPARADORES, TUBOS, ETC).

| Código | Ud | Descripción | Rendimiento | Precio | Importe |
|---|---|---|---|---|---|
| MO00000002 | h | Capataz | 0.442 | 21.32 | 9.42 |
| MO00000003 | h | Oficial 1ª | 0.926 | 20.87 | 19.33 |
| MO00000006 | h | Peón especialista | 1.681 | 19.97 | 33.57 |
| Q030002F10 | h | Carros perforadores. Equipos neumáticos con martillo en fondo. De 105 a 165 mm de diámetro. | 0.177 | 78.5 | 13.89 |
| Q081200A01 | h | Equipo de tesado | 0.144 | 31.45 | 4.53 |
| Q030603A01 | h | Inyectoras hidráulicas (con grupo). De 120 litros/minuto | 0.022 | 33.02 | 0.73 |
| MT01050010 | t | CEMENTO CEM II/A-P 42,5 R GRANEL | 0.028 | 101.27 | 2.84 |
| MT01010001 | m3 | Agua | 0.01 | 0.58 | 0.01 |
| MT01110060 | m | BARRA DE ACERO ROSCADA Ø 40 mm Y PROTECCIÓN ANTICORROSIVA | 1 | 13 | 13.00 |
|  |  | Total |  |  | 97.32 |

**675.1190** m ANCLAJE PERMANENTE CON INYECCIÓN ÚNICA GLOBAL (IU) TIPO 7 (Ø25)
Precio: 47.77
ANCLAJE TIPO 7 (Ø25), PROBADO Y ACEPTADO i/ EMPLAZAMIENTOS, PERFORACIÓN, SUMINISTRO Y COLOCACIÓN DEL TIRANTE, INYECCIÓN Y MATERIAL AUXILIAR (CENTRADORES, SEPARADORES, TUBOS, ETC).

| Código | Ud | Descripción | Rendimiento | Precio | Importe |
|---|---|---|---|---|---|
| MO00000002 | h | Capataz | 0.234 | 21.32 | 4.99 |
| MO00000003 | h | Oficial 1ª | 0.501 | 20.87 | 10.46 |
| MO00000006 | h | Peón especialista | 0.908 | 19.97 | 18.13 |
| Q030002F01 | h | Equipos con martillo en fondo. De 85 a 130 mm de diámetro | 0.097 | 52.92 | 5.13 |
| Q081200A01 | h | Equipo de tesado | 0.079 | 31.45 | 2.48 |
| Q030603A01 | h | Inyectoras hidráulicas (con grupo). De 120 litros/minuto | 0.021 | 33.02 | 0.69 |
| MT01050010 | t | CEMENTO CEM II/A-P 42,5 R GRANEL | 0.014 | 101.27 | 1.42 |
| MT01010001 | m3 | Agua | 0.01 | 0.58 | 0.01 |
| MT01100100 | m | BARRA DE ACERO ROSCADA Ø 25 mm Y PROTECCIÓN ANTICORROSIVA | 1 | 4.46 | 4.46 |
|  |  | Total |  |  | 47.77 |

**675.1200** m ANCLAJE PERMANENTE CON INYECCIÓN ÚNICA GLOBAL (IU) TIPO 7 (Ø40)
Precio: 106.2
ANCLAJE TIPO 7 (Ø40), PROBADO Y ACEPTADO i/ EMPLAZAMIENTOS, PERFORACIÓN, SUMINISTRO Y COLOCACIÓN DEL TIRANTE, INYECCIÓN Y MATERIAL AUXILIAR (CENTRADORES, SEPARADORES, TUBOS, ETC).

| Código | Ud | Descripción | Rendimiento | Precio | Importe |
|---|---|---|---|---|---|
| MO00000002 | h | Capataz | 0.496 | 21.32 | 10.57 |
| MO00000003 | h | Oficial 1ª | 1.042 | 20.87 | 21.75 |
| MO00000006 | h | Peón especialista | 1.89 | 19.97 | 37.74 |
| Q030002F05 | h | Carros perforadores. Equipos con martillo en fondo. De 95 a 152 mm de diámetro. | 0.199 | 72.34 | 14.40 |
| Q081200A01 | h | Equipo de tesado | 0.161 | 31.45 | 5.06 |
| Q030603A01 | h | Inyectoras hidráulicas (con grupo). De 120 litros/minuto | 0.025 | 33.02 | 0.83 |
| MT01050010 | t | CEMENTO CEM II/A-P 42,5 R GRANEL | 0.028 | 101.27 | 2.84 |
| MT01010001 | m3 | Agua | 0.01 | 0.58 | 0.01 |
| MT01110060 | m | BARRA DE ACERO ROSCADA Ø 40 mm Y PROTECCIÓN ANTICORROSIVA | 1 | 13 | 13.00 |
|  |  | Total |  |  | 106.2 |

**675.1210** m ANCLAJE PERMANENTE CON INYECCIÓN REPETITIVA (IR) TIPO 8A (Ø25)
Precio: 54.65
ANCLAJE TIPO 8A (Ø25), PROBADO Y ACEPTADO i/ EMPLAZAMIENTOS, PERFORACIÓN, SUMINISTRO Y COLOCACIÓN DEL TIRANTE, INYECCIÓN Y MATERIAL AUXILIAR (CENTRADORES, SEPARADORES, TUBOS, ETC).

| Código | Ud | Descripción | Rendimiento | Precio | Importe |
|---|---|---|---|---|---|
| MO00000002 | h | Capataz | 0.261 | 21.32 | 5.56 |
| MO00000003 | h | Oficial 1ª | 0.559 | 20.87 | 11.67 |
| MO00000006 | h | Peón especialista | 1.011 | 19.97 | 20.19 |
| Q030002F05 | h | Carros perforadores. Equipos con martillo en fondo. De 95 a 152 mm de diámetro. | 0.108 | 72.34 | 7.81 |
| Q081200A01 | h | Equipo de tesado | 0.088 | 31.45 | 2.77 |
| Q030603A01 | h | Inyectoras hidráulicas (con grupo). De 120 litros/minuto | 0.023 | 33.02 | 0.76 |
| MT01050010 | t | CEMENTO CEM II/A-P 42,5 R GRANEL | 0.014 | 101.27 | 1.42 |
| MT01010001 | m3 | Agua | 0.01 | 0.58 | 0.01 |
| MT01100100 | m | BARRA DE ACERO ROSCADA Ø 25 mm Y PROTECCIÓN ANTICORROSIVA | 1 | 4.46 | 4.46 |
|  |  | Total |  |  | 54.65 |

**675.1220** m ANCLAJE PERMANENTE CON INYECCIÓN REPETITIVA (IR) TIPO 8A (Ø40)
Precio: 117.51
ANCLAJE TIPO 8A (Ø40), PROBADO Y ACEPTADO i/ EMPLAZAMIENTOS, PERFORACIÓN, SUMINISTRO Y COLOCACIÓN DEL TIRANTE, INYECCIÓN Y MATERIAL AUXILIAR (CENTRADORES, SEPARADORES, TUBOS, ETC).

| Código | Ud | Descripción | Rendimiento | Precio | Importe |
|---|---|---|---|---|---|
| MO00000002 | h | Capataz | 0.551 | 21.32 | 11.75 |
| MO00000003 | h | Oficial 1ª | 1.156 | 20.87 | 24.13 |
| MO00000006 | h | Peón especialista | 2.097 | 19.97 | 41.88 |
| Q030002F10 | h | Carros perforadores. Equipos neumáticos con martillo en fondo. De 105 a 165 mm de diámetro. | 0.221 | 78.5 | 17.35 |
| Q081200A01 | h | Equipo de tesado | 0.179 | 31.45 | 5.63 |
| Q030603A01 | h | Inyectoras hidráulicas (con grupo). De 120 litros/minuto | 0.028 | 33.02 | 0.92 |
| MT01050010 | t | CEMENTO CEM II/A-P 42,5 R GRANEL | 0.028 | 101.27 | 2.84 |
| MT01010001 | m3 | Agua | 0.01 | 0.58 | 0.01 |
| MT01110060 | m | BARRA DE ACERO ROSCADA Ø 40 mm Y PROTECCIÓN ANTICORROSIVA | 1 | 13 | 13.00 |
|  |  | Total |  |  | 117.51 |

**675.1230** m ANCLAJE PERMANENTE CON INYECCIÓN REPETITIVA Y SELECTIVA (IRS) TIPO 8B (Ø25)
Precio: 59.67
ANCLAJE TIPO 8B (Ø25), PROBADO Y ACEPTADO i/ EMPLAZAMIENTOS, PERFORACIÓN, SUMINISTRO Y COLOCACIÓN DEL TIRANTE, INYECCIÓN Y MATERIAL AUXILIAR (CENTRADORES, SEPARADORES, TUBOS, ETC).

| Código | Ud | Descripción | Rendimiento | Precio | Importe |
|---|---|---|---|---|---|
| MO00000002 | h | Capataz | 0.287 | 21.32 | 6.12 |
| MO00000003 | h | Oficial 1ª | 0.617 | 20.87 | 12.88 |
| MO00000006 | h | Peón especialista | 1.116 | 19.97 | 22.29 |
| Q030002F05 | h | Carros perforadores. Equipos con martillo en fondo. De 95 a 152 mm de diámetro. | 0.119 | 72.34 | 8.61 |
| Q081200A01 | h | Equipo de tesado | 0.097 | 31.45 | 3.05 |
| Q030603A01 | h | Inyectoras hidráulicas (con grupo). De 120 litros/minuto | 0.025 | 33.02 | 0.83 |
| MT01050010 | t | CEMENTO CEM II/A-P 42,5 R GRANEL | 0.014 | 101.27 | 1.42 |
| MT01010001 | m3 | Agua | 0.01 | 0.58 | 0.01 |
| MT01100100 | m | BARRA DE ACERO ROSCADA Ø 25 mm Y PROTECCIÓN ANTICORROSIVA | 1 | 4.46 | 4.46 |
|  |  | Total |  |  | 59.67 |

**675.1240** m ANCLAJE PERMANENTE CON INYECCIÓN REPETITIVA Y SELECTIVA (IRS) TIPO 8B (Ø40)
Precio: 127.63
ANCLAJE TIPO 8B (Ø40), PROBADO Y ACEPTADO i/ EMPLAZAMIENTOS, PERFORACIÓN, SUMINISTRO Y COLOCACIÓN DEL TIRANTE, INYECCIÓN Y MATERIAL AUXILIAR (CENTRADORES, SEPARADORES, TUBOS, ETC).

| Código | Ud | Descripción | Rendimiento | Precio | Importe |
|---|---|---|---|---|---|
| MO00000002 | h | Capataz | 0.606 | 21.32 | 12.92 |
| MO00000003 | h | Oficial 1ª | 1.271 | 20.87 | 26.53 |
| MO00000006 | h | Peón especialista | 2.305 | 19.97 | 46.03 |
| Q030002F10 | h | Carros perforadores. Equipos neumáticos con martillo en fondo. De 105 a 165 mm de diámetro. | 0.243 | 78.5 | 19.08 |
| Q081200A01 | h | Equipo de tesado | 0.197 | 31.45 | 6.20 |
| Q030603A01 | h | Inyectoras hidráulicas (con grupo). De 120 litros/minuto | 0.031 | 33.02 | 1.02 |
| MT01050010 | t | CEMENTO CEM II/A-P 42,5 R GRANEL | 0.028 | 101.27 | 2.84 |
| MT01010001 | m3 | Agua | 0.01 | 0.58 | 0.01 |
| MT01110060 | m | BARRA DE ACERO ROSCADA Ø 40 mm Y PROTECCIÓN ANTICORROSIVA | 1 | 13 | 13.00 |
|  |  | Total |  |  | 127.63 |

**675.1250** ud PARTE FIJA DEL ANCLAJE TIPO 1, 2A, 2B, 5, 6A Y 6B
Precio: 97.12
PARTE FIJA DEL ANCLAJE TIPO 1, 2A, 2B, 5, 6A Y 6B, i/ ELIMINACIÓN DE LONGITUD DEL TIRANTE SOBRANTE, CABEZA DE ANCLAJE Y TESADO CON ENSAYO DE ACEPTACIÓN, SELLADO, IMPERMEABILIZACIÓN Y CUALQUIER OPERACIÓN NECESARIA PARA LA PUESTA EN SERVICIO.

| Código | Ud | Descripción | Rendimiento | Precio | Importe |
|---|---|---|---|---|---|
| MO00000002 | h | Capataz | 0.543 | 21.32 | 11.58 |
| MO00000003 | h | Oficial 1ª | 1.138 | 20.87 | 23.75 |
| MO00000006 | h | Peón especialista | 2.065 | 19.97 | 41.24 |
| MT02010010 | ud | ACCESORIOS PARA ANCLAJE PROVISIONAL FORMADO POR PIEZA DE ÁNGULO, CABEZA PORTA-CUÑAS Y CUÑAS, REVESTIDO CON FLUIDO ANTICORROSIÓN (material) | 1 | 8.55 | 8.55 |
| MT01100256 | ud | PLACA DE REPARTO 375 X 375 X 55 mm (material; 21/05/2014) | 1 | 12 | 12.00 |
|  |  | Total |  |  | 97.12 |

**675.1260** ud PARTE FIJA DEL ANCLAJE TIPO 1, 2A, 2B, 5, 6A Y 6B RETESABLE
Precio: 133.18
PARTE FIJA DEL ANCLAJE TIPO 1, 2A, 2B, 5, 6A Y 6B RETESABLE, i/ ELIMINACIÓN DE LONGITUD DEL TIRANTE SOBRANTE, CABEZA DE ANCLAJE Y TESADO CON ENSAYO DE ACEPTACIÓN, SELLADO, IMPERMEABILIZACIÓN Y CUALQUIER OPERACIÓN NECESARIA PARA LA PUESTA EN SERVICIO.

| Código | Ud | Descripción | Rendimiento | Precio | Importe |
|---|---|---|---|---|---|
| MO00000002 | h | Capataz | 0.765 | 21.32 | 16.31 |
| MO00000003 | h | Oficial 1ª | 1.602 | 20.87 | 33.43 |
| MO00000006 | h | Peón especialista | 2.91 | 19.97 | 58.11 |
| Q081200A01 | h | Equipo de tesado | 0.152 | 31.45 | 4.78 |
| MT02010010 | ud | ACCESORIOS PARA ANCLAJE PROVISIONAL | 1 | 8.55 | 8.55 |
| MT01100256 | ud | PLACA DE REPARTO 375 X 375 X 55 mm | 1 | 12 | 12.00 |
|  |  | Total |  |  | 133.18 |

**675.1270** ud PARTE FIJA DEL ANCLAJE TIPO 3, 4A, 4B, 7, 8A Y 8B
Precio: 240.83
PARTE FIJA DEL ANCLAJE TIPO 3, 4A, 4B, 7, 8A Y 8B, i/ ELIMINACIÓN DE LONGITUD DEL TIRANTE SOBRANTE, CABEZA DE ANCLAJE Y TESADO CON ENSAYO DE ACEPTACIÓN, SELLADO, IMPERMEABILIZACIÓN Y CUALQUIER OPERACIÓN NECESARIA PARA LA PUESTA EN SERVICIO.

| Código | Ud | Descripción | Rendimiento | Precio | Importe |
|---|---|---|---|---|---|
| MO00000002 | h | Capataz | 1.511 | 21.32 | 32.21 |
| MO00000003 | h | Oficial 1ª | 3.169 | 20.87 | 66.14 |
| MO00000006 | h | Peón especialista | 5.755 | 19.97 | 114.93 |
| MT02010005 | ud | ACCESORIOS PARA ANCLAJE PERMANENTE FORMADO POR DIAFRAGMA, PLACAS DE UÑAS, TAPÓN PARA INYECCIÓN DE GRASAS ANTICORROSIVAS, TAPÓN DE PURGA, CUÑA, TORNILLO + ARANDELA Y JUNTA (material) | 1 | 15.55 | 15.55 |
| MT01100256 | ud | PLACA DE REPARTO 375 X 375 X 55 mm | 1 | 12 | 12.00 |
|  |  | Total |  |  | 240.83 |

**675.1280** ud PARTE FIJA DEL ANCLAJE TIPO 3, 4A, 4B, 7, 8A Y 8B RETESABLE
Precio: 334.39
PARTE FIJA DEL ANCLAJE TIPO 3, 4A, 4B, 7, 8A Y 8B RETESABLE, i/ ELIMINACIÓN DE LONGITUD DEL TIRANTE SOBRANTE, CABEZA DE ANCLAJE Y TESADO CON ENSAYO DE ACEPTACIÓN, SELLADO, IMPERMEABILIZACIÓN Y CUALQUIER OPERACIÓN NECESARIA PARA LA PUESTA EN SERVICIO.

| Código | Ud | Descripción | Rendimiento | Precio | Importe |
|---|---|---|---|---|---|
| MO00000002 | h | Capataz | 2.081 | 21.32 | 44.37 |
| MO00000003 | h | Oficial 1ª | 4.364 | 20.87 | 91.08 |
| MO00000006 | h | Peón especialista | 7.926 | 19.97 | 158.28 |
| Q081200A01 | h | Equipo de tesado | 0.417 | 31.45 | 13.11 |
| MT02010005 | ud | ACCESORIOS PARA ANCLAJE PERMANENTE | 1 | 15.55 | 15.55 |
| MT01100256 | ud | PLACA DE REPARTO 375 X 375 X 55 mm | 1 | 12 | 12.00 |
|  |  | Total |  |  | 334.39 |

#### 04.02.06 TRATAMIENTOS ANTIEROSIÓN (17/04/2012)

**307.0010** m2 REVESTIMIENTO DE TALUD CON MANTA ORGÁNICA TIPO 100% PAJA, DE DENSIDAD APROXIMADA 300 g/m² (17/04/2012)
Precio: 3.43
REVESTIMIENTO DE TALUD CON MANTA ORGÁNICA TIPO 100% PAJA, DE DENSIDAD APROXIMADA 300 g/m², COLOCADA PARA CUALQUIER PENDIENTE Y LONGITUD, CONVENIENTEMENTE FIJADA Y CON PARTE PROPORCIONAL DE ZANJA SUPERIOR DE FIJACIÓN.

| Código | Ud | Descripción | Rendimiento | Precio | Importe |
|---|---|---|---|---|---|
| MO00000003 | h | Oficial 1ª | 0.044 | 20.87 | 0.92 |
| MO00000007 | h | Peón ordinario | 0.045 | 19.6 | 0.88 |
| MT06020015 | m2 | MANTA ORGÁNICA DE PAJA DE DENSIDAD APROXIMADA 300 g/m² (material; 29/06/2021) | 1.05 | 1.31 | 1.38 |
| MT09020005 | ud | PIQUETA METÁLICA PARA SUJECIÓN DE REDES Y MALLAS (material; 29/06/2021) | 0.358 | 0.46 | 0.16 |
| MT09020001 | ud | GRAPA METÁLICA PARA SUJECIÓN DE REDES Y MALLAS (material; 29/06/2021) | 0.448 | 0.2 | 0.09 |
|  |  | Total |  |  | 3.43 |

**307.0020** m2 REVESTIMIENTO DE TALUD CON MANTA ORGÁNICA TIPO 50% PAJA Y 50% COCO, DE DENSIDAD APROXIMADA 300 g/m² (17/04/2012)
Precio: 3.6
REVESTIMIENTO DE TALUD CON MANTA ORGÁNICA TIPO 50% PAJA Y 50% COCO, DE DENSIDAD APROXIMADA 300 g/m², COLOCADA PARA CUALQUIER PENDIENTE Y LONGITUD, CONVENIENTEMENTE FIJADA Y CON PARTE PROPORCIONAL DE ZANJA SUPERIOR DE FIJACIÓN.

| Código | Ud | Descripción | Rendimiento | Precio | Importe |
|---|---|---|---|---|---|
| MO00000003 | h | Oficial 1ª | 0.044 | 20.87 | 0.92 |
| MO00000007 | h | Peón ordinario | 0.045 | 19.6 | 0.88 |
| MT06020001 | m2 | MANTA ORGÁNICA DE 50% PAJA Y 50% COCO CON UNA DENSIDAD APROXIMADA 300 g/m² (material; 29/06/2021) | 1.05 | 1.48 | 1.55 |
| MT09020005 | ud | PIQUETA METÁLICA PARA SUJECIÓN DE REDES Y MALLAS | 0.358 | 0.46 | 0.16 |
| MT09020001 | ud | GRAPA METÁLICA PARA SUJECIÓN DE REDES Y MALLAS | 0.448 | 0.2 | 0.09 |
|  |  | Total |  |  | 3.6 |

**307.0030** m2 REVESTIMIENTO DE TALUD CON MANTA ORGÁNICA TIPO 100% COCO, DE DENSIDAD APROXIMADA 300 g/m² (17/04/2012)
Precio: 3.82
REVESTIMIENTO DE TALUD CON MANTA ORGÁNICA TIPO 100% COCO, DE DENSIDAD APROXIMADA 300 g/m², COLOCADA PARA CUALQUIER PENDIENTE Y LONGITUD, CONVENIENTEMENTE FIJADA Y CON PARTE PROPORCIONAL DE ZANJA SUPERIOR DE FIJACIÓN.

| Código | Ud | Descripción | Rendimiento | Precio | Importe |
|---|---|---|---|---|---|
| MO00000003 | h | Oficial 1ª | 0.044 | 20.87 | 0.92 |
| MO00000007 | h | Peón ordinario | 0.045 | 19.6 | 0.88 |
| MT06020005 | m2 | MANTA ORGÁNICA DE COCO DE DENSIDAD APROXIMADA 300 g/m² (material; 29/06/2021) | 1.05 | 1.69 | 1.77 |
| MT09020005 | ud | PIQUETA METÁLICA PARA SUJECIÓN DE REDES Y MALLAS | 0.358 | 0.46 | 0.16 |
| MT09020001 | ud | GRAPA METÁLICA PARA SUJECIÓN DE REDES Y MALLAS | 0.448 | 0.2 | 0.09 |
|  |  | Total |  |  | 3.82 |

**307.0040** m2 REVESTIMIENTO DE TALUD CON MALLA ORGÁNICA TIPO 100% FIBRA DE COCO, DE DENSIDAD APROXIMADA 400 g/m² (17/04/2012)
Precio: 4.04
REVESTIMIENTO DE TALUD CON MALLA ORGÁNICA TIPO 100% FIBRA DE COCO, DE DENSIDAD APROXIMADA 400 g/m², COLOCADA PARA CUALQUIER PENDIENTE Y LONGITUD, CONVENIENTEMENTE FIJADA Y CON PARTE PROPORCIONAL DE ZANJA SUPERIOR DE FIJACIÓN.

| Código | Ud | Descripción | Rendimiento | Precio | Importe |
|---|---|---|---|---|---|
| MO00000003 | h | Oficial 1ª | 0.045 | 20.87 | 0.94 |
| MO00000007 | h | Peón ordinario | 0.046 | 19.6 | 0.90 |
| MT06020010 | m2 | MANTA ORGÁNICA DE COCO DE DENSIDAD APROXIMADA 400 g/m² (material; 29/06/2021) | 1.05 | 1.85 | 1.94 |
| MT09020005 | ud | PIQUETA METÁLICA PARA SUJECIÓN DE REDES Y MALLAS | 0.365 | 0.46 | 0.17 |
| MT09020001 | ud | GRAPA METÁLICA PARA SUJECIÓN DE REDES Y MALLAS | 0.457 | 0.2 | 0.09 |
|  |  | Total |  |  | 4.04 |

#### 04.02.07 PANTALLAS DINÁMICAS (17/04/2012)

**307.0050** m2 PROTECCIÓN DE TALUD CON BARRERA DINÁMICA CONTRA CAÍDAS DE PIEDRAS CON CAPACIDAD DE ABSORCIÓN DE 150 kJ (17/04/2012)
Precio: 160.94
PROTECCIÓN DE TALUD CON BARRERA DINÁMICA CONTRA CAÍDAS DE PIEDRAS CON UNA CAPACIDAD DE ABSORCIÓN DE 150 kJ CON MALLA DE ACERO GALVANIZADO DE 3 mm DE DIÁMETRO, Y SOPORTE METÁLICO ARTICULADO PARA CUALQUIER PENDIENTE.

| Código | Ud | Descripción | Rendimiento | Precio | Importe |
|---|---|---|---|---|---|
| MO00000001 | h | Encargado (mano de obra; 17/04/2012) | 0.1 | 21.76 | 2.18 |
| MO00000003 | h | Oficial 1ª | 0.25 | 20.87 | 5.22 |
| MO00000004 | h | Oficial 2ª (mano de obra; 17/04/2012) | 0.43 | 20.24 | 8.70 |
| MO00000005 | h | Ayudante | 0.43 | 19.36 | 8.32 |
| MO00000007 | h | Peón ordinario | 0.4 | 19.6 | 7.84 |
| MT02030040 | m2 | BARRERA DINÁMICA PARA PROTECCIÓN DE TALUDES CONTRA CAIDAS DE PIEDRAS CON UNA CAPACIDAD DE ABSORCIÓN DE 150 kJ CON MALLA DE ACERO GALVANIZADO DE 3 mm DE DIÁMETRO Y SOPORTE ARTICULADO DE PERFILES HEB CADA 10 m DE 3 m DE ALTURA (material; 29/06/2021) | 1 | 119.18 | 119.18 |
| Q030000C05 | h | Martillo picador neumático. De 30 kg de masa (maquinaria; 17/03/2014) | 0.17 | 0.73 | 0.12 |
| Q010300B10 | h | Compresor estacionario de pistones. Presión normal (700 kPa). De 10 m³/minuto de caudal (maquinaria; 14/03/2014) | 0.23 | 10.53 | 2.42 |
| Q030603A01 | h | Inyectoras hidráulicas (con grupo). De 120 litros/minuto | 0.07 | 33.02 | 2.31 |
| Q060201A01 | h | Camión. Con caja fija y grúa auxiliar. Para 16 t | 0.08 | 58.08 | 4.65 |
|  |  | Total |  |  | 160.94 |

**307.0060** m2 PROTECCIÓN DE TALUD CON BARRERA DINÁMICA CONTRA CAÍDAS DE PIEDRAS CON CAPACIDAD DE ABSORCIÓN DE 250 kJ (17/04/2012)
Precio: 177.65
PROTECCIÓN DE TALUD CON BARRERA DINÁMICA CONTRA CAÍDAS DE PIEDRAS CON UNA CAPACIDAD DE ABSORCIÓN DE 250 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030055 | m2 | BARRERA DINÁMICA PARA PROTECCIÓN DE TALUDES CONTRA CAIDAS DE PIEDRAS CON UNA CAPACIDAD DE ABSORCIÓN DE 250 kJ CON MALLA DE ACERO GALVANIZADO DE 3 mm DE DIÁMETRO Y SOPORTE ARTICULADO DE PERFILES HEB CADA 10 m DE 3 m DE ALTURA (material; 29/06/2021) | 1 | 137.93 | 137.93 |
| Q030000C05 | h | Martillo picador neumático. De 30 kg de masa | 0.17 | 0.73 | 0.12 |
| Q010300B10 | h | Compresor estacionario de pistones. Presión normal (700 kPa). De 10 m³/minuto de caudal | 0.23 | 10.53 | 2.42 |
| Q030603A01 | h | Inyectoras hidráulicas (con grupo). De 120 litros/minuto | 0.07 | 33.02 | 2.31 |
| Q060201A01 | h | Camión. Con caja fija y grúa auxiliar. Para 16 t | 0.045 | 58.08 | 2.61 |
|  |  | Total |  |  | 177.65 |

**307.0070** m2 PROTECCIÓN DE TALUD CON BARRERA DINÁMICA CONTRA CAÍDAS DE PIEDRAS CON CAPACIDAD DE ABSORCIÓN DE 300 kJ (17/04/2012)
Precio: 198.45
PROTECCIÓN DE TALUD CON BARRERA DINÁMICA CONTRA CAÍDAS DE PIEDRAS CON UNA CAPACIDAD DE ABSORCIÓN DE 300 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030060 | m2 | BARRERA DINÁMICA PARA PROTECCIÓN DE TALUDES CONTRA CAIDAS DE PIEDRAS CON UNA CAPACIDAD DE ABSORCIÓN DE 300 kJ CON MALLA DE ACERO GALVANIZADO DE 3 mm DE DIÁMETRO Y SOPORTE ARTICULADO DE PERFILES HEB CADA 10 m DE 3 m DE ALTURA (material; 29/06/2021) | 1 | 156.69 | 156.69 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 198.45 |

**307.0080** m2 PROTECCIÓN DE TALUD CON BARRERA DINÁMICA CONTRA CAÍDAS DE PIEDRAS CON CAPACIDAD DE ABSORCIÓN DE 500 kJ (17/04/2012)
Precio: 222.6
PROTECCIÓN DE TALUD CON BARRERA DINÁMICA CONTRA CAÍDAS DE PIEDRAS CON UNA CAPACIDAD DE ABSORCIÓN DE 500 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030070 | m2 | BARRERA DINÁMICA PARA PROTECCIÓN DE TALUDES CONTRA CAIDAS DE PIEDRAS CON UNA CAPACIDAD DE ABSORCIÓN DE 500 kJ CON MALLA DE ACERO GALVANIZADO DE 3 mm DE DIÁMETRO Y SOPORTE ARTICULADO DE PERFILES HEB CADA 10 m DE 3 m DE ALTURA (material; 29/06/2021) | 1 | 180.84 | 180.84 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 222.6 |

**307.0090** m2 PROTECCIÓN DE TALUD CON BARRERA DINÁMICA CONTRA CAÍDAS DE PIEDRAS CON CAPACIDAD DE ABSORCIÓN DE 750 kJ (17/04/2012)
Precio: 256.84
PROTECCIÓN DE TALUD CON BARRERA DINÁMICA CONTRA CAÍDAS DE PIEDRAS CON UNA CAPACIDAD DE ABSORCIÓN DE 750 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030075 | m2 | BARRERA DINÁMICA PARA PROTECCIÓN DE TALUDES CONTRA CAIDAS DE PIEDRAS CON UNA CAPACIDAD DE ABSORCIÓN DE 750 kJ CON MALLA DE ACERO GALVANIZADO DE 3 mm DE DIÁMETRO Y SOPORTE ARTICULADO DE PERFILES HEB CADA 10 m DE 3 m DE ALTURA (material; 29/06/2021) | 1 | 215.08 | 215.08 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 256.84 |

**307.0100** m2 PROTECCIÓN DE TALUD CON BARRERA DINÁMICA CONTRA CAÍDAS DE PIEDRAS CON CAPACIDAD DE ABSORCIÓN DE 1500 kJ (17/04/2012)
Precio: 288.08
PROTECCIÓN DE TALUD CON BARRERA DINÁMICA CONTRA CAÍDAS DE PIEDRAS CON UNA CAPACIDAD DE ABSORCIÓN DE 1500 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030045 | m2 | BARRERA DINÁMICA PARA PROTECCIÓN DE TALUDES CONTRA CAIDAS DE PIEDRAS CON UNA CAPACIDAD DE ABSORCIÓN DE 1500 kJ CON MALLA DE ACERO GALVANIZADO DE 3 mm DE DIÁMETRO Y SOPORTE ARTICULADO DE PERFILES HEB CADA 10 m DE 3 m DE ALTURA (material; 29/06/2021) | 1 | 246.32 | 246.32 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 288.08 |

**307.0110** m2 PROTECCIÓN DE TALUD CON BARRERA DINÁMICA CONTRA CAÍDAS DE PIEDRAS CON CAPACIDAD DE ABSORCIÓN DE 2000 kJ (17/04/2012)
Precio: 319.31
PROTECCIÓN DE TALUD CON BARRERA DINÁMICA CONTRA CAÍDAS DE PIEDRAS CON UNA CAPACIDAD DE ABSORCIÓN DE 2000 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030050 | m2 | BARRERA DINÁMICA PARA PROTECCIÓN DE TALUDES CONTRA CAIDAS DE PIEDRAS CON UNA CAPACIDAD DE ABSORCIÓN DE 2000 kJ CON MALLA DE ACERO GALVANIZADO DE 3 mm DE DIÁMETRO Y SOPORTE ARTICULADO DE PERFILES HEB CADA 10 m DE 3 m DE ALTURA (material; 29/06/2021) | 1 | 277.55 | 277.55 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 319.31 |

**307.0120** m2 PROTECCIÓN DE TALUD CON BARRERA DINÁMICA CONTRA CAÍDAS DE PIEDRAS CON CAPACIDAD DE ABSORCIÓN DE 3000 kJ (17/04/2012)
Precio: 337.59
PROTECCIÓN DE TALUD CON BARRERA DINÁMICA CONTRA CAÍDAS DE PIEDRAS CON UNA CAPACIDAD DE ABSORCIÓN DE 3000 kJ CON MALLA DE ACERO GALVANIZADO DE 3 mm DE DIÁMETRO, Y SOPORTE METÁLICO ARTICULADO PARA CUALQUIER PENDIENTE.

| Código | Ud | Descripción | Rendimiento | Precio | Importe |
|---|---|---|---|---|---|
| MO00000001 | h | Encargado | 0.1 | 21.76 | 2.18 |
| MO00000003 | h | Oficial 1ª | 0.25 | 20.87 | 5.22 |
| MO00000004 | h | Oficial 2ª | 0.43 | 20.24 | 8.70 |
| MO00000005 | h | Ayudante | 0.43 | 19.36 | 8.32 |
| MO00000007 | h | Peón ordinario | 0.4 | 19.6 | 7.84 |
| MT02030065 | m2 | BARRERA DINÁMICA PARA PROTECCIÓN DE TALUDES CONTRA CAIDAS DE PIEDRAS CON UNA CAPACIDAD DE ABSORCIÓN DE 3000 kJ CON MALLA DE ACERO GALVANIZADO DE 3 mm DE DIÁMETRO Y SOPORTE ARTICULADO DE PERFILES HEB CADA 10 m DE 3 m DE ALTURA (material; 29/06/2021) | 1 | 295.83 | 295.83 |
| Q030000C05 | h | Martillo picador neumático. De 30 kg de masa | 0.17 | 0.73 | 0.12 |
| Q010300B10 | h | Compresor estacionario de pistones. Presión normal (700 kPa). De 10 m³/minuto de caudal | 0.23 | 10.53 | 2.42 |
| Q030603A01 | h | Inyectoras hidráulicas (con grupo). De 120 litros/minuto | 0.07 | 33.02 | 2.31 |
| Q060201A01 | h | Camión. Con caja fija y grúa auxiliar. Para 16 t | 0.08 | 58.08 | 4.65 |
|  |  | Total |  |  | 337.59 |

### 04.03 INVESTIGACIONES GEOTÉCNICAS (06/07/2010)

#### 04.03.01 TRABAJOS TOPOGRÁFICOS PARA PROSPECCIONES GEOTÉCNICAS (21/02/2011)

**306.0010** ud GEORREFERENCIACIÓN DE PUNTO DE PROSPECCIÓN CON TRES COORDENADAS (21/02/2011)
Precio: 4.72

| Código | Ud | Descripción | Rendimiento | Precio | Importe |
|---|---|---|---|---|---|
| MT14010455 | ud | GEORREFERENCIACIÓN DE PUNTO DE PROSPECCIÓN CON TRES COORDENADAS (material; 21/02/2011) | 1 | 4.72 | 4.72 |
|  |  | Total |  |  | 4.72 |

#### 04.03.02 TRANSPORTE Y EMPLAZAMIENTO DE EQUIPOS DE SONDEO Y PENETRACIÓN (21/02/2011)

**306.0020** ud ABONO FIJO POR TRANSPORTE AL ÁREA DE TRABAJO DE LOS EQUIPOS DE SONDEO (21/02/2011)
Precio: 600.47
ABONO FIJO POR TRANSPORTE AL ÁREA DE TRABAJO DE LOS EQUIPOS DE SONDEO, i/ PRIMER EMPLAZAMIENTO Y TÉCNICO AUXILIAR.

| Código | Ud | Descripción | Rendimiento | Precio | Importe |
|---|---|---|---|---|---|
| MT14050001 | ud | ABONO FIJO POR TRANSPORTE AL ÁREA DE TRABAJO DE LOS EQUIPOS DE SONDEO, i/ PRIMER EMPLAZAMIENTO Y TÉCNICO AUXILIAR (material; 21/02/2011) | 1 | 600.47 | 600.47 |
|  |  | Total |  |  | 600.47 |

**306.0030** ud TRASLADO DE SONDA ENTRE PUNTOS A RECONOCER i/ EMPLAZAMIENTO (21/02/2011)
Precio: 47.17
TRASLADO DE SONDA ENTRE PUNTOS A RECONOCER, INCLUSO EMPLAZAMIENTO (UNO MENOS QUE EL Nº TOTAL DE PUNTOS).

| Código | Ud | Descripción | Rendimiento | Precio | Importe |
|---|---|---|---|---|---|
| MT14050010 | ud | TRASLADO DE SONDA ENTRE PUNTOS A RECONOCER i/ EMPLAZAMIENTO (UNO MENOS QUE EL Nº TOTAL DE PUNTOS) (material; 21/02/2011) | 1 | 47.17 | 47.17 |
|  |  | Total |  |  | 47.17 |

**306.0040** ud ABONO FIJO POR TRANSPORTE AL ÁREA DE TRABAJO DEL CONJUNTO DE PENETRÓMETRO (ESTÁTICO O DINÁMICO), EQUIPO DE PLACA DE CARGA, PRESI (21/02/2011)
Precio: 331.15
ABONO FIJO POR TRANSPORTE AL ÁREA DE TRABAJO DEL CONJUNTO DE PENETRÓMETRO (ESTÁTICO O DINÁMICO), EQUIPO DE PLACA DE CARGA, PRESIÓMETRO, DILATÓMETRO, PIEZÓMETRO, SÍSMICOS, ELÉCTRICOS, ELECTROMAGNÉTICOS, DIAGRAFÍAS, GEORRÁDAR, VANE-TEST, O CUALQUIER OTRO EQUIPO ANÁLOGO.

| Código | Ud | Descripción | Rendimiento | Precio | Importe |
|---|---|---|---|---|---|
| MT14050005 | ud | ABONO FIJO POR TRANSPORTE AL ÁREA DE TRABAJO DEL CONJUNTO DE PENETRÓMETRO (ESTÁTICO O DINÁMICO), EQUIPO DE PLACA DE CARGA, PRESIÓMETRO, DILATÓMETRO, PIEZOMÉTRO, SÍSMICOS, ELÉCTRICOS, ELECTROMAGNÉTICOS, DIAGRAFÍAS, GEORRÁDAR, VANE-TEST, O CUALQUIER OTRO EQUIPO ANÁLOGO (material; 21/02/2011) | 1 | 331.15 | 331.15 |
|  |  | Total |  |  | 331.15 |

**306.0050** ud TRASLADO ENTRE PUNTOS A RECONOCER DE PENETRÓMETRO (ESTÁTICO O DINÁMICO), EQUIPO DE PLACA DE CARGA, PRESIÓMETRO, DILATÓMETRO, PIE (21/02/2011)
Precio: 18.87
TRASLADO ENTRE PUNTOS A RECONOCER DE PENETRÓMETRO (ESTÁTICO O DINÁMICO), EQUIPO DE PLACA DE CARGA, PRESIÓMETRO, DILATÓMETRO, PIEZÓMETRO, SÍSMICOS, ELÉCTRICOS, ELECTROMAGNÉTICOS, DIAGRAFÍAS, GEORRÁDAR, VANE-TEST, ETC.

| Código | Ud | Descripción | Rendimiento | Precio | Importe |
|---|---|---|---|---|---|
| MT14050015 | ud | TRASLADO ENTRE PUNTOS A RECONOCER DE PENETRÓMETRO (ESTÁTICO O DINÁMICO), EQUIPO DE PLACA DE CARGA, PRESIÓMETRO, DILATÓMETRO, PIEZÓMETRO, SÍSMICOS, ELÉCTRICOS, ELECTROMAGNÉTICOS, DIAGRAFÍAS, GEORRÁDAR, VANE-TEST, ETC (material; 21/02/2011) | 1 | 18.87 | 18.87 |
|  |  | Total |  |  | 18.87 |

#### 04.03.03 SONDEOS (06/07/2010)

**306.0060** m PERFORACIÓN A ROTACIÓN EN RELLENOS O SUELOS Ø < 120 mm CON EXTRACCIÓN CONTINUA DE TESTIGO (21/02/2011)
Precio: 51.89
PERFORACIÓN A ROTACIÓN EN RELLENOS O SUELOS, CON DIÁMETROS COMERCIALES Ø < 120 mm CON EXTRACCIÓN CONTINUA DE TESTIGO i/ SUMINISTRO DE AGUA Y TESTIFICACIÓN IN SITU POR TÉCNICO COMPETENTE.

| Código | Ud | Descripción | Rendimiento | Precio | Importe |
|---|---|---|---|---|---|
| MT14040020 | m | PERFORACIÓN A ROTACIÓN EN RELLENOS O SUELOS, Ø < 120 mm CON EXTRACCIÓN CONTINUA DE TESTIGO (material; 21/02/2011) | 1 | 51.89 | 51.89 |
|  |  | Total |  |  | 51.89 |

**306.0070** m PERFORACIÓN A ROTACIÓN O ROTOPERCUSIÓN EN GRAVAS-BOLOS, Ø < 120 mm (21/02/2011)
Precio: 94.34
PERFORACIÓN A ROTACIÓN O ROTOPERCUSIÓN EN GRAVAS-BOLOS, CON DIÁMETROS COMERCIALES Ø < 120 mm i/ SUMINISTRO DE AGUA Y TESTIFICACIÓN "IN SITU" POR TÉCNICO COMPETENTE.

| Código | Ud | Descripción | Rendimiento | Precio | Importe |
|---|---|---|---|---|---|
| MT14040035 | m | PERFORACIÓN A ROTACIÓN O ROTOPERCUSIÓN EN GRAVAS-BOLOS, Ø < 120 mm (material; 21/02/2011) | 1 | 94.34 | 94.34 |
|  |  | Total |  |  | 94.34 |

**306.0080** m PERFORACIÓN A ROTACIÓN EN ROCAS RESISTENCIA COMPRESIÓN SIMPLE <= 100 MPA, Ø < 120 mm CON EXTRACCIÓN CONTINUA DE TESTIGO (21/02/2011)
Precio: 67.92
PERFORACIÓN A ROTACIÓN EN ROCAS DE RESISTENCIA A COMPRESIÓN SIMPLE <= 100 MPa, CON DIÁMETROS COMERCIALES Ø < 120 mm CON EXTRACCIÓN CONTINUA DE TESTIGO i/ SUMINISTRO DE AGUA Y TESTIFICACIÓN IN SITU POR TÉCNICO COMPETENTE.

| Código | Ud | Descripción | Rendimiento | Precio | Importe |
|---|---|---|---|---|---|
| MT14040025 | m | PERFORACIÓN A ROTACIÓN EN ROCAS RESISTENCIA COMPRESIÓN SIMPLE > 100 MPA, Ø < 120 mm CON EXTRACCIÓN CONTINUA DE TESTIGO (material; 21/02/2011) | 1 | 67.92 | 67.92 |
|  |  | Total |  |  | 67.92 |

**306.0090** m PERFORACIÓN A ROTACIÓN EN ROCAS RESISTENCIA COMPRESIÓN SIMPLE > 100 MPA, Ø < 120 mm CON EXTRACCIÓN CONTINUA DE TESTIGO (21/02/2011)
Precio: 84.91
PERFORACIÓN A ROTACIÓN EN ROCAS DE RESISTENCIA A COMPRESIÓN SIMPLE > 100 MPa, CON DIÁMETROS COMERCIALES Ø < 120 mm CON EXTRACCIÓN CONTINUA DE TESTIGO i/ SUMINISTRO DE AGUA Y TESTIFICACIÓN IN SITU POR TÉCNICO COMPETENTE.

| Código | Ud | Descripción | Rendimiento | Precio | Importe |
|---|---|---|---|---|---|
| MT14040030 | m | PERFORACIÓN A ROTACIÓN EN ROCAS RESISTENCIA COMPRESIÓN SIMPLE > 100 MPA, Ø < 120 mm CON EXTRACCIÓN CONTINUA DE TESTIGO (material; 21/02/2011) | 1 | 84.91 | 84.91 |
|  |  | Total |  |  | 84.91 |

**306.0100** m PERFORACIÓN A DESTROZA EN CUALQUIER TIPO DE TERRENO Y A CUALQUIER PROFUNDIDAD, CON DIÁMETRO DE HASTA 200 mm (21/02/2011)
Precio: 39.62
PERFORACIÓN A DESTROZA EN CUALQUIER TIPO DE TERRENO Y A CUALQUIER PROFUNDIDAD, CON DIÁMETRO DE HASTA 200 mm i/ SUMINISTRO DE AGUA.

| Código | Ud | Descripción | Rendimiento | Precio | Importe |
|---|---|---|---|---|---|
| MT14040015 | m | PERFORACIÓN A DESTROZA EN CUALQUIER TIPO DE TERRENO Y A CUALQUIER PROFUNDIDAD, CON DIÁMETRO DE HASTA 200 mm i/ SUMINISTRO DE AGUA (material; 21/02/2011) | 1 | 39.62 | 39.62 |
|  |  | Total |  |  | 39.62 |

**306.0110** m RECARGO POR PERFORACIÓN CON EXTRACCIÓN CONTINUA DE TESTIGO EN CUALQUIER TIPO DE TERRENO, ENTRE LOS 25 Y 50 m DE PROFUNDIDAD (21/02/2011)
Precio: 10.38
RECARGO POR PERFORACIÓN CON EXTRACCIÓN CONTINUA DE TESTIGO EN CUALQUIER TIPO DE TERRENO, ENTRE LOS 25 Y 50 m DE PROFUNDIDAD, EXCEPTO PERFORACIÓN A DESTROZA.

| Código | Ud | Descripción | Rendimiento | Precio | Importe |
|---|---|---|---|---|---|
| MT14040050 | m | RECARGO POR PERFORACIÓN CON EXTRACCIÓN CONTINUA DE TESTIGO EN CUALQUIER TIPO DE TERRENO, ENTRE LOS 25 Y 50 m DE PROFUNDIDAD, EXCEPTO PERFORACIÓN A DESTROZA (material; 21/02/2011) | 1 | 10.38 | 10.38 |
|  |  | Total |  |  | 10.38 |

**306.0120** m RECARGO POR PERFORACIÓN CON EXTRACCIÓN CONTINUA DE TESTIGO EN CUALQUIER TIPO DE TERRENO, A PARTIR DE 50 m DE PROFUNDIDAD (21/02/2011)
Precio: 22.64
RECARGO POR PERFORACIÓN CON EXTRACCIÓN CONTINUA DE TESTIGO EN CUALQUIER TIPO DE TERRENO, A PARTIR DE 50 m DE PROFUNDIDAD, EXCEPTO PERFORACIÓN A DESTROZA.

| Código | Ud | Descripción | Rendimiento | Precio | Importe |
|---|---|---|---|---|---|
| MT14040045 | m | RECARGO POR PERFORACIÓN CON EXTRACCIÓN CONTINUA DE TESTIGO EN CUALQUIER TIPO DE TERRENO, A PARTIR DE 50 m DE PROFUNDIDAD, EXCEPTO PERFORACIÓN A DESTROZA (material; 21/02/2011) | 1 | 22.64 | 22.64 |
|  |  | Total |  |  | 22.64 |

**306.0130** m RECARGO ADICIONAL POR PERFORACIÓN CON DIÁMETRO Ø > 120 mm (06/07/2010)
Precio: 16.04
RECARGO ADICIONAL POR PERFORACIÓN CON DIÁMETRO Ø > 120 mm, EXCEPTO PERFORACIÓN A DESTROZA.

| Código | Ud | Descripción | Rendimiento | Precio | Importe |
|---|---|---|---|---|---|
| MT14030001 | m | RECARGO ADICIONAL POR PERFORACIÓN CON DIÁMETRO F > 120 mm (material; 06/07/2010) | 1 | 16.04 | 16.04 |
|  |  | Total |  |  | 16.04 |

**306.0140** m RECARGO POR PERFORACIÓN INCLINADA (B > 30º) O ASCENDENTE EN CUALQUIER TIPO DE TERRENO Y A CUALQUIER PROFUNDIDAD (21/02/2011)
Precio: 33.02
RECARGO POR PERFORACIÓN INCLINADA (B > 30º) O ASCENDENTE EN CUALQUIER TIPO DE TERRENO Y A CUALQUIER PROFUNDIDAD, EXCEPTO PERFORACIÓN A DESTROZA.

| Código | Ud | Descripción | Rendimiento | Precio | Importe |
|---|---|---|---|---|---|
| MT14040055 | m | RECARGO POR PERFORACIÓN INCLINADA (B > 30º) O ASCENDENTE EN CUALQUIER TIPO DE TERRENO Y A CUALQUIER PROFUNDIDAD, EXCEPTO PERFORACIÓN A DESTROZA (material; 21/02/2011) | 1 | 33.02 | 33.02 |
|  |  | Total |  |  | 33.02 |

**306.0150** ud TOMA DE MUESTRA INALTERADA CON TOMAMUESTRAS DE TIPO ABIERTO, A CUALQUIER PROFUNDIDAD (21/02/2011)
Precio: 28.3

| Código | Ud | Descripción | Rendimiento | Precio | Importe |
|---|---|---|---|---|---|
| MT14010490 | ud | TOMA DE MUESTRA INALTERADA CON TOMAMUESTRAS DE TIPO ABIERTO, A CUALQUIER PROFUNDIDAD (material; 21/02/2011) | 1 | 28.3 | 28.30 |
|  |  | Total |  |  | 28.3 |

**306.0160** ud TOMA DE MUESTRA INALTERADA CON TOMAMUESTRAS DE TIPO PISTÓN O SHELBY i/ CAMISA, A CUALQUIER PROFUNDIDAD (21/02/2011)
Precio: 61.32
TOMA DE MUESTRA INALTERADA CON TOMAMUESTRAS DE TIPO PISTÓN O SHELBY, i/ CAMISA, A CUALQUIER PROFUNDIDAD.

| Código | Ud | Descripción | Rendimiento | Precio | Importe |
|---|---|---|---|---|---|
| MT14010495 | ud | TOMA DE MUESTRA INALTERADA CON TOMAMUESTRAS DE TIPO PISTÓN O SHELBY i/ CAMISA, A CUALQUIER PROFUNDIDAD (material; 21/02/2011) | 1 | 61.32 | 61.32 |
|  |  | Total |  |  | 61.32 |

**306.0170** ud TESTIGO PARAFINADO DE LONGITUD L > 35 cm DE Y Ø > 70 mm A CUALQUIER PROFUNDIDAD (21/02/2011)
Precio: 14.15
TESTIGO PARAFINADO DE LONGITUD L > 35 cm DE Y Ø > 70 mm, A CUALQUIER PROFUNDIDAD.

| Código | Ud | Descripción | Rendimiento | Precio | Importe |
|---|---|---|---|---|---|
| MT14010485 | ud | TESTIGO PARAFINADO DE LONGITUD L > 35 CM DE Y Ø > 70 mm A CUALQUIER PROFUNDIDAD (material; 21/02/2011) | 1 | 14.15 | 14.15 |
|  |  | Total |  |  | 14.15 |

**306.0180** m TUBO RANURADO DE PVC, DE DIÁMETRO Ø > 60 mm COLOCADO EN EL INTERIOR DE SONDEO (21/02/2011)
Precio: 7.9
TUBO RANURADO DE PVC, DE DIÁMETRO Ø > 60 mm, COLOCADO EN EL INTERIOR DE SONDEO.

| Código | Ud | Descripción | Rendimiento | Precio | Importe |
|---|---|---|---|---|---|
| MT10010240 | m | TUBO RANURADO DE PVC, DE DIÁMETRO Ø > 60 mm COLOCADO EN EL INTERIOR DE SONDEO (material; 21/02/2011) | 1 | 7.9 | 7.90 |
|  |  | Total |  |  | 7.9 |

**306.0190** ud EMBOCADURA Y TAPADO DE SONDEO i/ ARQUETA IDENTIFICADA CON LA DENOMINACIÓN DEL PUNTO (21/02/2011)
Precio: 45.28
EMBOCADURA Y TAPADO DE SONDEO i/ ARQUETA IDENTIFICADA CON LA DENOMINACIÓN DEL PUNTO, TOTALMENTE TERMINADA.

| Código | Ud | Descripción | Rendimiento | Precio | Importe |
|---|---|---|---|---|---|
| MT14010445 | ud | EMBOCADURA Y TAPADO DE SONDEO i/ ARQUETA IDENTIFICADA CON LA DENOMINACIÓN DEL PUNTO, TOTALMENTE TERMINADA (material; 21/02/2011) | 1 | 45.28 | 45.28 |
|  |  | Total |  |  | 45.28 |

**306.0200** ud TOMA DE MUESTRAS DE LAS AGUAS, EN SONDEO, DESTINADAS AL ANÁLISIS QUÍMICO (21/02/2011)
Precio: 18.77

| Código | Ud | Descripción | Rendimiento | Precio | Importe |
|---|---|---|---|---|---|
| MT14010500 | ud | TOMA DE MUESTRAS DE LAS AGUAS, EN SONDEO, DESTINADAS AL ANÁLISIS QUÍMICO (material; 21/02/2011) | 1 | 18.77 | 18.77 |
|  |  | Total |  |  | 18.77 |

**306.0210** ud CAJA PORTATESTIGOS DE CARTÓN PARAFINADO (21/02/2011)
Precio: 8.49
CAJA PORTATESTIGOS DE CARTÓN PARAFINADO i/ TRANSPORTE A ALMACÉN DESIGNADO, ROTULACIÓN Y FOTOGRAFÍA EN COLOR.

| Código | Ud | Descripción | Rendimiento | Precio | Importe |
|---|---|---|---|---|---|
| MT14010390 | ud | CAJA PORTATESTIGOS DE CARTÓN PARAFINADO i/ TRANSPORTE A ALMACÉN DESIGNADO, ROTULACIÓN Y FOTOGRAFÍA EN COLOR (material; 21/02/2011) | 1 | 8.49 | 8.49 |
|  |  | Total |  |  | 8.49 |

**306.0220** ud CAJA PORTATESTIGOS DE MADERA (21/02/2011)
Precio: 25.47
CAJA PORTATESTIGOS DE MADERA i/ TRANSPORTE A ALMACÉN DESIGNADO, ROTULACIÓN Y FOTOGRAFÍA EN COLOR.

| Código | Ud | Descripción | Rendimiento | Precio | Importe |
|---|---|---|---|---|---|
| MT14010395 | ud | CAJA PORTATESTIGOS DE MADERA i/ TRANSPORTE A ALMACÉN DESIGNADO, ROTULACIÓN Y FOTOGRAFÍA EN COLOR (material; 21/02/2011) | 1 | 25.47 | 25.47 |
|  |  | Total |  |  | 25.47 |

#### 04.03.04 INSTRUMENTACIÓN DE SONDEOS (21/02/2011)

**306.0230** m TUBERÍA INCLINOMÉTRICA DE ALUMINIO Ø >= 75 mm (21/02/2011)
Precio: 31.13
TUBERÍA INCLINOMÉTRICA DE ALUMINIO Ø >= 75 mm i/ LA PARTE PROPORCIONAL DE TAPÓN DE FONDO Y TAPA CON CANDADO.

| Código | Ud | Descripción | Rendimiento | Precio | Importe |
|---|---|---|---|---|---|
| MT15010005 | m | TUBERÍA INCLINOMÉTRICA DE ALUMINIO Ø > 75 mm (material; 21/02/2011) | 1 | 31.13 | 31.13 |
|  |  | Total |  |  | 31.13 |

**306.0240** m TUBERÍA INCLINOMÉTRICA DE PVC Ø >= 75 mm (21/02/2011)
Precio: 23.58
TUBERÍA INCLINOMÉTRICA DE PVC Ø >= 75 mm i/ LA PARTE PROPORCIONAL DE TAPÓN DE FONDO Y TAPA CON CANDADO.

| Código | Ud | Descripción | Rendimiento | Precio | Importe |
|---|---|---|---|---|---|
| MT15010010 | m | TUBERÍA INCLINOMÉTRICA DE PVC Ø > 75 mm (material; 21/02/2011) | 1 | 23.58 | 23.58 |
|  |  | Total |  |  | 23.58 |

**306.0250** ud INSTALACIÓN DE TUBERÍA INCLINOMÉTRICA EN SONDEO (21/02/2011)
Precio: 566.04
INSTALACIÓN DE TUBERÍA INCLINOMÉTRICA EN SONDEO i/ LOS TRABAJOS DE SELLADO DE UNIONES, INYECCIÓN DE LECHADA Y MOJÓN EN EMBOCADURA.

| Código | Ud | Descripción | Rendimiento | Precio | Importe |
|---|---|---|---|---|---|
| MT14010460 | ud | INSTALACIÓN DE TUBERÍA INCLINOMÉTRICA EN SONDEO i/ LOS TRABAJOS DE SELLADO DE UNIONES, INYECCIÓN DE LECHADA Y MOJÓN EN EMBOCADURA (material; 21/02/2011) | 1 | 566.04 | 566.04 |
|  |  | Total |  |  | 566.04 |

**306.0260** ud LECTURA DE INCLINÓMETRO EN SONDEOS (21/02/2011)
Precio: 471.7
LECTURA DE INCLINÓMETRO EN SONDEOS i/ P.P. DE INFORME E INTERPRETACIÓN.

| Código | Ud | Descripción | Rendimiento | Precio | Importe |
|---|---|---|---|---|---|
| MT14010410 | ud | LECTURA DE INCLINÓMETRO EN SONDEOS i/ P.P. DE INFORME E INTERPRETACIÓN (material; 21/02/2011) | 1 | 471.7 | 471.70 |
|  |  | Total |  |  | 471.7 |

**306.0270** ud LECTURA DE NIVEL PIEZOMÉTRICO EN SONDEO, A CUALQUIER PROFUNDIDAD (21/02/2011)
Precio: 37.74
LECTURA DE NIVEL PIEZOMÉTRICO EN SONDEO, A CUALQUIER PROFUNDIDAD i/ P.P. DE INFORME E INTERPRETACIÓN.

| Código | Ud | Descripción | Rendimiento | Precio | Importe |
|---|---|---|---|---|---|
| MT14010415 | ud | LECTURA DE NIVEL PIEZOMÉTRICO EN SONDEO, A CUALQUIER PROFUNDIDAD i/ P.P. DE INFORME E INTERPRETACIÓN (material; 21/02/2011) | 1 | 37.74 | 37.74 |
|  |  | Total |  |  | 37.74 |

#### 04.03.05 PENETRACIONES DINÁMICAS (21/02/2011)

**306.0280** ud ENSAYO DE PENETRACIÓN ESTÁNDAR SPT (21/02/2011)
Precio: 30.55
ENSAYO DE PENETRACIÓN ESTÁNDAR SPT, A CUALQUIER PROFUNDIDAD Y EN CUALQUIER TIPO DE TERRENO, SEGÚN UNE EN ISO 22476-3.

| Código | Ud | Descripción | Rendimiento | Precio | Importe |
|---|---|---|---|---|---|
| MT14010300 | ud | ENSAYO DE PENETRACIÓN ESTÁNDAR SPT, A CUALQUIER PROFUNDIDAD Y EN CUALQUIER TIPO DE TERRENO, SEGÚN UNE EN ISO 22476-3 (material; 21/02/2011) | 1 | 30.55 | 30.55 |
|  |  | Total |  |  | 30.55 |

**306.0290** m PENETRACIÓN DINÁMICA TIPO DPL, DPM, DPH Y DPSH, Y ENSAYO BORRO (21/02/2011)
Precio: 20.75
PENETRACIÓN DINÁMICA TIPO DPL, DPM, DPH Y DPSH, SEGÚN UNE EN ISO 22476-2, Y ENSAYO BORRO, SEGÚN UNE 103809, A CUALQUIER PROFUNDIDAD.

| Código | Ud | Descripción | Rendimiento | Precio | Importe |
|---|---|---|---|---|---|
| MT14040001 | m | PENETRACIÓN DINÁMICA TIPO DPL, DPM, DPH Y DPSH, Y ENSAYO BORRO (material; 21/02/2011) | 1 | 20.75 | 20.75 |
|  |  | Total |  |  | 20.75 |

#### 04.03.06 PENETRACIONES ESTÁTICAS (21/02/2011)

**306.0300** m PENETRACIÓN ESTÁTICA TIPO CPTU (PIEZOCONO) (21/02/2011)
Precio: 122.64
PENETRACIÓN ESTÁTICA TIPO CPTU (PIEZOCONO), CON MEDIDA Y REGISTRO CONTINUO DE RESISTENCIA EN PUNTA, FUSTE Y PRESIÓN INTERSTICIAL i/ P.P. DE ENSAYOS DE DISIPACIÓN. A CUALQUIER PROFUNDIDAD, INCLUSO P.P. DE INTERPRETACIÓN DE RESULTADOS Y PRESENTACIÓN DE INFORME.

| Código | Ud | Descripción | Rendimiento | Precio | Importe |
|---|---|---|---|---|---|
| MT14040005 | m | PENETRACIÓN ESTÁTICA TIPO CPTU (PIEZOCONO), CON MEDIDA Y REGISTRO CONTINUO DE RESISTENCIA EN PUNTA, FUSTE Y PRESIÓN INTERSTICIAL i/ P.P. DE ENSAYOS DE DISIPACIÓN. A CUALQUIER PROFUNDIDAD, INCLUSO P.P. DE INTERPRETACIÓN DE RESULTADOS Y PRESENTACIÓN DE INFORME (material; 21/02/2011) | 1 | 122.64 | 122.64 |
|  |  | Total |  |  | 122.64 |

**306.0310** m PENETRACIÓN ESTÁTICA, EXCEPTO TIPO CPTU (PIEZOCONO) (21/02/2011)
Precio: 33.02
PENETRACIÓN ESTÁTICA, EXCEPTO TIPO CPTU (PIEZOCONO). A CUALQUIER PROFUNDIDAD i/ P.P. DE INTERPRETACIÓN DE RESULTADOS Y PRESENTACIÓN DE INFORME.

| Código | Ud | Descripción | Rendimiento | Precio | Importe |
|---|---|---|---|---|---|
| MT14040010 | m | PENETRACIÓN ESTÁTICA, EXCEPTO TIPO CPTU (PIEZOCONO). A CUALQUIER PROFUNDIDAD i/ P.P. DE INTERPRETACIÓN DE RESULTADOS Y PRESENTACIÓN DE INFORME (material; 21/02/2011) | 1 | 33.02 | 33.02 |
|  |  | Total |  |  | 33.02 |

#### 04.03.07 CALICATAS Y TOMAS DE MUESTRAS IN SITU (21/02/2011)

**306.0320** ud CALICATA MANUAL O MECÁNICA (21/02/2011)
Precio: 117.92
CALICATA MANUAL O MECÁNICA, INCLUSO FOTOGRAFÍAS EN COLOR Y REPOSICIÓN, i/ TESTIFICACIÓN "IN SITU" A CARGO DE TÉCNICO EXPERTO.

| Código | Ud | Descripción | Rendimiento | Precio | Importe |
|---|---|---|---|---|---|
| MT14060005 | ud | CALICATA MANUAL O MECÁNICA i/ FOTOGRAFÍAS EN COLOR Y REPOSICIÓN, i/ TESTIFICACIÓN "IN SITU" A CARGO DE TÉCNICO EXPERTO (material; 21/02/2011) | 1 | 117.92 | 117.92 |
|  |  | Total |  |  | 117.92 |

**306.0330** ud TOMA DE MUESTRA EN SACO, DE MENOS DE 30 kg (21/02/2011)
Precio: 8.49
TOMA DE MUESTRA EN SACO EN CALICATA, CANTERA O ZONA CANTERABLE, ACOPIO U OTROS PUNTOS, DE MENOS DE 30 kg.

| Código | Ud | Descripción | Rendimiento | Precio | Importe |
|---|---|---|---|---|---|
| MT14060015 | ud | TOMA DE MUESTRA EN SACO, DE MENOS DE 30 kg (material; 21/02/2011) | 1 | 8.49 | 8.49 |
|  |  | Total |  |  | 8.49 |

**306.0340** ud TOMA DE MUESTRA EN SACO, DE MÁS DE 30 kg (21/02/2011)
Precio: 18.87
TOMA DE MUESTRA EN SACO EN CALICATA, CANTERA O ZONA CANTERABLE, ACOPIO U OTROS PUNTOS, DE MÁS DE 30 kg.

| Código | Ud | Descripción | Rendimiento | Precio | Importe |
|---|---|---|---|---|---|
| MT14060010 | ud | TOMA DE MUESTRA EN SACO, DE MÁS DE 30 kg (material; 21/02/2011) | 1 | 18.87 | 18.87 |
|  |  | Total |  |  | 18.87 |

**306.0350** ud TOMA DE MUESTRAS EN BLOQUE EN CUALQUIER TIPO DE TERRENO, EXCEPTO ROCA (21/02/2011)
Precio: 36.06

| Código | Ud | Descripción | Rendimiento | Precio | Importe |
|---|---|---|---|---|---|
| MT14060020 | ud | TOMA DE MUESTRAS EN BLOQUE EN CUALQUIER TIPO DE TERRENO, EXCEPTO ROCA (material; 21/02/2011) | 1 | 36.06 | 36.06 |
|  |  | Total |  |  | 36.06 |

**306.0360** ud TOMA DE TESTIGOS EN ROCA "IN SITU" CON MÁQUINA SACATESTIGOS O TALLADO DE BLOQUE (21/02/2011)
Precio: 150.56

| Código | Ud | Descripción | Rendimiento | Precio | Importe |
|---|---|---|---|---|---|
| MT14060025 | ud | TOMA DE TESTIGOS EN ROCA "IN SITU" CON MÁQUINA SACATESTIGOS O TALLADO DE BLOQUE (material; 21/02/2011) | 1 | 150.56 | 150.56 |
|  |  | Total |  |  | 150.56 |

#### 04.03.08 DETERMINACIONES DE HUMEDAD Y DENSIDAD "IN SITU" (21/02/2011)

**306.0370** ud COMPROBACIÓN DE LA HUMEDAD NATURAL "IN SITU" (21/02/2011)
Precio: 7.55

| Código | Ud | Descripción | Rendimiento | Precio | Importe |
|---|---|---|---|---|---|
| MT14010030 | ud | COMPROBACIÓN DE LA HUMEDAD NATURAL "IN SITU" (material; 21/02/2011) | 1 | 7.55 | 7.55 |
|  |  | Total |  |  | 7.55 |

**306.0380** ud DETERMINACIÓN "IN SITU" DE LA DENSIDAD DE UN SUELO POR EL MÉTODO DE LA ARENA (21/02/2011)
Precio: 47.17
DETERMINACIÓN "IN SITU" DE LA DENSIDAD DE UN SUELO POR EL MÉTODO DE LA ARENA, UNE 103503.

| Código | Ud | Descripción | Rendimiento | Precio | Importe |
|---|---|---|---|---|---|
| MT14010040 | ud | DETERMINACIÓN "IN SITU" DE LA DENSIDAD DE UN SUELO POR EL MÉTODO DE LA ARENA, UNE 103503 (material; 21/02/2011) | 1 | 47.17 | 47.17 |
|  |  | Total |  |  | 47.17 |

**306.0390** ud DETERMINACIÓN DE LA DENSIDAD "IN SITU" DE UN SUELO POR ISÓTOPOS RADIOACTIVOS (21/02/2011)
Precio: 25.47

| Código | Ud | Descripción | Rendimiento | Precio | Importe |
|---|---|---|---|---|---|
| MT14010060 | ud | DETERMINACIÓN DE LA DENSIDAD "IN SITU" DE UN SUELO POR ISÓTOPOS RADIOACTIVOS (material; 21/02/2011) | 1 | 25.47 | 25.47 |
|  |  | Total |  |  | 25.47 |

#### 04.03.09 DETERMINACIONES DE PERMEABILIDAD IN SITU (21/02/2011)

**306.0400** ud ENSAYO DE PERMEABILIDAD LEFRANC (21/02/2011)
Precio: 94.34
ENSAYO DE PERMEABILIDAD LEFRANC BAJO DIRECCIÓN "IN SITU" DE TÉCNICO EXPERTO E INTERPRETACIÓN.

| Código | Ud | Descripción | Rendimiento | Precio | Importe |
|---|---|---|---|---|---|
| MT14010310 | ud | ENSAYO DE PERMEABILIDAD LEFRANC BAJO DIRECCIÓN "IN SITU" DE TÉCNICO EXPERTO E INTERPRETACIÓN (material; 21/02/2011) | 1 | 94.34 | 94.34 |
|  |  | Total |  |  | 94.34 |

**306.0410** ud ENSAYO DE PERMEABILIDAD LUGEON, HASTA 50 m DE PROFUNDIDAD (21/02/2011)
Precio: 141.51
ENSAYO DE PERMEABILIDAD LUGEON, HASTA 50 m DE PROFUNDIDAD, BAJO DIRECCIÓN "IN SITU" DE TÉCNICO EXPERTO E INTERPRETACIÓN.

| Código | Ud | Descripción | Rendimiento | Precio | Importe |
|---|---|---|---|---|---|
| MT14010320 | ud | ENSAYO DE PERMEABILIDAD LUGEON, HASTA 50 m DE PROFUNDIDAD, BAJO DIRECCIÓN "IN SITU" DE TÉCNICO EXPERTO E INTERPRETACIÓN (material; 21/02/2011) | 1 | 141.51 | 141.51 |
|  |  | Total |  |  | 141.51 |

**306.0420** ud ENSAYO DE PERMEABILIDAD LUGEON, A MÁS DE 50 m DE PROFUNDIDAD (21/02/2011)
Precio: 198.11
ENSAYO DE PERMEABILIDAD LUGEON, A MÁS DE 50 m DE PROFUNDIDAD, BAJO DIRECCIÓN "IN SITU" DE TÉCNICO EXPERTO E INTERPRETACIÓN.

| Código | Ud | Descripción | Rendimiento | Precio | Importe |
|---|---|---|---|---|---|
| MT14010315 | ud | ENSAYO DE PERMEABILIDAD LUGEON, A MÁS DE 50 m DE PROFUNDIDAD, BAJO DIRECCIÓN "IN SITU" DE TÉCNICO EXPERTO E INTERPRETACIÓN (material; 21/02/2011) | 1 | 198.11 | 198.11 |
|  |  | Total |  |  | 198.11 |

#### 04.03.10 ENSAYOS PRESIOMÉTRICOS Y DILATOMÉTRICOS (21/02/2011)

**306.0430** ud ENSAYO PRESIOMÉTRICO, CON CICLO INTERMEDIO DE CARGA-DESCARGA (21/02/2011)
Precio: 306.6
ENSAYO PRESIOMÉTRICO, CON CICLO INTERMEDIO DE CARGA-DESCARGA, BAJO DIRECCIÓN "IN SITU" DE TÉCNICO EXPERTO i/ P.P. DE INFORME DE INTERPRETACIÓN.

| Código | Ud | Descripción | Rendimiento | Precio | Importe |
|---|---|---|---|---|---|
| MT14010360 | ud | ENSAYO PRESIOMÉTRICO, CON CICLO INTERMEDIO DE CARGA-DESCARGA, BAJO DIRECCIÓN "IN SITU" DE TÉCNICO EXPERTO i/ P.P. DE INFORME DE INTERPRETACIÓN (material; 21/02/2011) | 1 | 306.6 | 306.60 |
|  |  | Total |  |  | 306.6 |

**306.0440** ud ENSAYO DILATOMÉTRICO (21/02/2011)
Precio: 221.7
ENSAYO DILATOMÉTRICO, BAJO DIRECCIÓN "IN SITU" DE TÉCNICO EXPERTO i/ P.P. DE INFORME DE INTERPRETACIÓN.

| Código | Ud | Descripción | Rendimiento | Precio | Importe |
|---|---|---|---|---|---|
| MT14010335 | ud | ENSAYO DILATOMÉTRICO, BAJO DIRECCIÓN "IN SITU" DE TÉCNICO EXPERTO i/ P.P. DE INFORME DE INTERPRETACIÓN (material; 21/02/2011) | 1 | 221.7 | 221.70 |
|  |  | Total |  |  | 221.7 |

#### 04.03.11 ENSAYOS DE CARGA CON PLACA Y OTROS ENSAYOS DE CAMPO (21/02/2011)

**306.0450** ud ENSAYOS DE CARGA DE TERRENOS CON PLACA CIRCULAR, DE SUPERFICIE SUPERIOR A 700 cm² (21/02/2011)
Precio: 485.85
ENSAYOS DE CARGA DE TERRENOS CON PLACA CIRCULAR, DE SUPERFICIE SUPERIOR A 700 cm², CON O SIN ALARGADERAS i/ MEDIOS DE REACCIÓN E INFORME BAJO DIRECCIÓN "IN SITU" DE TÉCNICO EXPERTO, UNE 103808.

| Código | Ud | Descripción | Rendimiento | Precio | Importe |
|---|---|---|---|---|---|
| MT14010385 | ud | ENSAYOS DE CARGA DE TERRENOS CON PLACA CIRCULAR, DE SUPERFICIE SUPERIOR A 700 cm², CON O SIN ALARGADERAS i/ MEDIOS DE REACCIÓN E INFORME BAJO DIRECCIÓN "IN SITU" DE TÉCNICO EXPERTO, UNE 103808 (material; 21/02/2011) | 1 | 485.85 | 485.85 |
|  |  | Total |  |  | 485.85 |

**306.0460** ud ENSAYO DE HUELLA EN TERRENOS (21/02/2011)
Precio: 94.34
ENSAYO DE HUELLA EN TERRENOS, UNE 103407.

| Código | Ud | Descripción | Rendimiento | Precio | Importe |
|---|---|---|---|---|---|
| MT14010290 | ud | ENSAYO DE HUELLA EN TERRENOS, UNE 103407 (material; 21/02/2011) | 1 | 94.34 | 94.34 |
|  |  | Total |  |  | 94.34 |

**306.0470** ud ENSAYO DE MOLINETE (VANE-TEST), CON DETERMINACIÓN DE RESISTENCIA AL CORTE (21/02/2011)
Precio: 212.26

| Código | Ud | Descripción | Rendimiento | Precio | Importe |
|---|---|---|---|---|---|
| MT14010295 | ud | ENSAYO DE MOLINETE (VANE-TEST), CON DETERMINACIÓN DE RESISTENCIA AL CORTE (material; 21/02/2011) | 1 | 212.26 | 212.26 |
|  |  | Total |  |  | 212.26 |

#### 04.03.12 PROSPECCIONES GEOFÍSICAS (21/02/2011)

**306.0480** m PERFIL SÍSMICO DE REFRACCIÓN (21/02/2011)
Precio: 3.77
PERFIL SÍSMICO DE REFRACCIÓN, CON AL MENOS 5 PUNTOS DE TIRO, CON IMPLANTACIÓN DE AL MENOS 12 GEÓFONOS EQUIESPACIADOS i/ DIRECCIÓN POR TÉCNICO EXPERTO, OPERARIO AUXILIAR Y P.P. DE INFORME E INTERPRETACIÓN.

| Código | Ud | Descripción | Rendimiento | Precio | Importe |
|---|---|---|---|---|---|
| MT14040040 | m | PERFIL SÍSMICO DE REFRACCIÓN, CON AL MENOS 5 PUNTOS DE TIRO, CON IMPLANTACIÓN DE AL MENOS 12 GEÓFONOS EQUIESPACIADOS i/ DIRECCIÓN POR TÉCNICO EXPERTO, OPERARIO AUXILIAR Y P.P. DE INFORME E INTERPRETACIÓN (material; 21/02/2011) | 1 | 3.77 | 3.77 |
|  |  | Total |  |  | 3.77 |

**306.0490** m TESTIFICACIÓN SÍSMICA EN SONDEO (UP-HOLE O DOWN-HOLE) (21/02/2011)
Precio: 14.15
TESTIFICACIÓN SÍSMICA EN SONDEO (UP-HOLE O DOWN-HOLE) DIRIGIDO POR TÉCNICO COMPETENTE i/ P.P. DE INFORME E INTERPRETACIÓN.

| Código | Ud | Descripción | Rendimiento | Precio | Importe |
|---|---|---|---|---|---|
| MT14010475 | m | TESTIFICACIÓN SÍSMICA EN SONDEO (UP-HOLE O DOWN-HOLE) DIRIGIDO POR TÉCNICO COMPETENTE i/ P.P. DE INFORME E INTERPRETACIÓN (material; 21/02/2011) | 1 | 14.15 | 14.15 |
|  |  | Total |  |  | 14.15 |

**306.0500** m TESTIFICACIÓN SÍSMICA EN SONDEO (CROSS-HOLE) (21/02/2011)
Precio: 18.87
TESTIFICACIÓN SÍSMICA EN SONDEO (CROSS-HOLE) DIRIGIDO POR TÉCNICO COMPETENTE, i/ P.P. DE INFORME E INTERPRETACIÓN.

| Código | Ud | Descripción | Rendimiento | Precio | Importe |
|---|---|---|---|---|---|
| MT14010480 | m | TESTIFICACIÓN SÍSMICA EN SONDEO (CROSS-HOLE) DIRIGIDO POR TÉCNICO COMPETENTE, i/ P.P. DE INFORME E INTERPRETACIÓN (material; 21/02/2011) | 1 | 18.87 | 18.87 |
|  |  | Total |  |  | 18.87 |

**306.0510** ud SONDEO ELÉCTRICO VERTICAL DE HASTA 400 m DE APERTURA DE ALAS (21/02/2011)
Precio: 136.79
SONDEO ELÉCTRICO VERTICAL DE HASTA 400 m DE APERTURA DE ALAS, DIRIGIDO POR TÉCNICO COMPETENTE i/ P.P. DE INFORME E INTERPRETACIÓN, UNE 22613.

| Código | Ud | Descripción | Rendimiento | Precio | Importe |
|---|---|---|---|---|---|
| MT14010505 | ud | SONDEO ELÉCTRICO VERTICAL (S.E.V.) DE HASTA 400 m DE APERTURA DE ALAS, DIRIGIDO POR TÉCNICO COMPETENTE i/ P.P. DE INFORME E INTERPRETACIÓN, UNE 22613 (material; 21/02/2011) | 1 | 136.79 | 136.79 |
|  |  | Total |  |  | 136.79 |

**306.0520** m CALICATA ELÉCTRICA A TRES PROFUNDIDADES (21/02/2011)
Precio: 3.77

| Código | Ud | Descripción | Rendimiento | Precio | Importe |
|---|---|---|---|---|---|
| MT14060001 | m | CALICATA ELÉCTRICA A TRES PROFUNDIDADES (material; 21/02/2011) | 1 | 3.77 | 3.77 |
|  |  | Total |  |  | 3.77 |

**306.0530** m REGISTRO CON GEORRÁDAR (21/02/2011)
Precio: 2.17
REGISTRO CON GEORRÁDAR DIRIGIDO POR TÉCNICO COMPETENTE i/ P.P. DE INFORME E INTERPRETACIÓN.

| Código | Ud | Descripción | Rendimiento | Precio | Importe |
|---|---|---|---|---|---|
| MT14010470 | m | REGISTRO CON GEORRÁDAR DIRIGIDO POR TÉCNICO COMPETENTE i/ P.P. DE INFORME E INTERPRETACIÓN (material; 21/02/2011) | 1 | 2.17 | 2.17 |
|  |  | Total |  |  | 2.17 |

#### 04.03.13 ENSAYOS DE LABORATORIO EN SUELOS: IDENTIFICACIÓN Y CLASIFICACIÓN (21/02/2011)

**306.0540** ud APERTURA Y PREPARACIÓN DE MUESTRAS DE SUELOS (UNA MUESTRA PARA VARIOS ENSAYOS) (21/02/2011)
Precio: 5.66
APERTURA Y PREPARACIÓN DE MUESTRAS DE SUELOS, CUANDO UNA MISMA MUESTRA (NORMALMENTE INALTERADA) DEBA SERVIR PARA LA REALIZACIÓN DE MÁS DE UN ENSAYO. APLICABLE UNA SOLA VEZ POR MUESTRA.

| Código | Ud | Descripción | Rendimiento | Precio | Importe |
|---|---|---|---|---|---|
| MT14010025 | ud | APERTURA Y PREPARACIÓN DE MUESTRAS DE SUELOS (UNA MUESTRA PARA VARIOS ENSAYOS) (material; 21/02/2011) | 1 | 5.66 | 5.66 |
|  |  | Total |  |  | 5.66 |

**306.0550** ud APERTURA Y PREPARACIÓN DE MUESTRAS DE ROCA (UNA MUESTRA PARA VARIOS ENSAYOS) (21/02/2011)
Precio: 6.6
APERTURA Y PREPARACIÓN DE MUESTRAS DE ROCA, CUANDO UNA MISMA MUESTRA DEBA SERVIR PARA LA REALIZACIÓN DE MÁS DE UN ENSAYO. APLICABLE UNA SOLA VEZ POR MUESTRA.

| Código | Ud | Descripción | Rendimiento | Precio | Importe |
|---|---|---|---|---|---|
| MT14010020 | ud | APERTURA Y PREPARACIÓN DE MUESTRAS DE ROCA (UNA MUESTRA PARA VARIOS ENSAYOS) (material; 21/02/2011) | 1 | 6.6 | 6.60 |
|  |  | Total |  |  | 6.6 |

**306.0560** ud ANÁLISIS GRANULOMÉTRICO DE SUELOS POR TAMIZADO (21/02/2011)
Precio: 39.02
ANÁLISIS GRANULOMÉTRICO DE SUELOS POR TAMIZADO, UNE 103101.

| Código | Ud | Descripción | Rendimiento | Precio | Importe |
|---|---|---|---|---|---|
| MT14010010 | ud | ANÁLISIS GRANULOMÉTRICO DE SUELOS POR TAMIZADO, UNE 103101 (material; 21/02/2011) | 1 | 39.02 | 39.02 |
|  |  | Total |  |  | 39.02 |

**306.0570** ud ANÁLISIS GRANULOMÉTRICO DE SUELOS FINOS POR SEDIMENTACIÓN (21/02/2011)
Precio: 61.32
ANÁLISIS GRANULOMÉTRICO DE SUELOS FINOS POR SEDIMENTACIÓN, UNE 103102.

| Código | Ud | Descripción | Rendimiento | Precio | Importe |
|---|---|---|---|---|---|
| MT14010005 | ud | ANÁLISIS GRANULOMÉTRICO DE SUELOS FINOS POR SEDIMENTACIÓN, UNE 103102 (material; 21/02/2011) | 1 | 61.32 | 61.32 |
|  |  | Total |  |  | 61.32 |

**306.0580** ud DETERMINACIÓN DE LOS LÍMITES LÍQUIDO Y PLÁSTICO DE UN SUELO (LÍMITES DE ATTERBERG) (21/02/2011)
Precio: 37.78
DETERMINACIÓN DE LOS LÍMITES LÍQUIDO Y PLÁSTICO DE UN SUELO (LÍMITES DE ATTERBERG), UNE 103103 Y UNE 103104.

| Código | Ud | Descripción | Rendimiento | Precio | Importe |
|---|---|---|---|---|---|
| MT14010155 | ud | DETERMINACIÓN DE LOS LÍMITES LÍQUIDO Y PLÁSTICO DE UN SUELO (LÍMITES DE ATTERBERG), UNE 103103 Y UNE 103104 (material; 21/02/2011) | 1 | 37.78 | 37.78 |
|  |  | Total |  |  | 37.78 |

**306.0590** ud COMPROBACIÓN DE LA NO PLASTICIDAD (21/02/2011)
Precio: 14.15

| Código | Ud | Descripción | Rendimiento | Precio | Importe |
|---|---|---|---|---|---|
| MT14010035 | ud | COMPROBACIÓN DE LA NO PLASTICIDAD (material; 21/02/2011) | 1 | 14.15 | 14.15 |
|  |  | Total |  |  | 14.15 |

**306.0600** ud DETERMINACIÓN DE LAS CARACTERÍSTICAS DE RETRACCIÓN DE UN SUELO (21/02/2011)
Precio: 27.32
DETERMINACIÓN DE LAS CARACTERÍSTICAS DE RETRACCIÓN DE UN SUELO, UNE 103108.

| Código | Ud | Descripción | Rendimiento | Precio | Importe |
|---|---|---|---|---|---|
| MT14010150 | ud | DETERMINACIÓN DE LAS CARACTERÍSTICAS DE RETRACCIÓN DE UN SUELO, UNE 103108 (material; 21/02/2011) | 1 | 27.32 | 27.32 |
|  |  | Total |  |  | 27.32 |

**306.0610** ud DETERMINACIÓN DE LA HUMEDAD DE UN SUELO MEDIANTE SECADO EN ESTUFA (21/02/2011)
Precio: 6.6
DETERMINACIÓN DE LA HUMEDAD DE UN SUELO MEDIANTE SECADO EN ESTUFA, UNE 103300.

| Código | Ud | Descripción | Rendimiento | Precio | Importe |
|---|---|---|---|---|---|
| MT14010105 | ud | DETERMINACIÓN DE LA HUMEDAD DE UN SUELO MEDIANTE SECADO EN ESTUFA, UNE 103300 (material; 21/02/2011) | 1 | 6.6 | 6.60 |
|  |  | Total |  |  | 6.6 |

**306.0620** ud DETERMINACIÓN DE LA DENSIDAD DE UN SUELO (MÉTODO DE LA BALANZA HIDROSTÁTICA) (21/02/2011)
Precio: 7.55
DETERMINACIÓN DE LA DENSIDAD DE UN SUELO. MÉTODO DE LA BALANZA HIDROSTÁTICA, UNE 103301.

| Código | Ud | Descripción | Rendimiento | Precio | Importe |
|---|---|---|---|---|---|
| MT14010070 | ud | DETERMINACIÓN DE LA DENSIDAD DE UN SUELO (MÉTODO DE LA BALANZA HIDROSTÁTICA) (material; 21/02/2011) | 1 | 7.55 | 7.55 |
|  |  | Total |  |  | 7.55 |

**306.0630** ud DETERMINACIÓN DE LA DENSIDAD RELATIVA DE LAS PARTÍCULAS DE UN SUELO (21/02/2011)
Precio: 23.59
DETERMINACIÓN DE LA DENSIDAD RELATIVA DE LAS PARTÍCULAS DE UN SUELO, UNE 103302.

| Código | Ud | Descripción | Rendimiento | Precio | Importe |
|---|---|---|---|---|---|
| MT14010085 | ud | DETERMINACIÓN DE LA DENSIDAD RELATIVA DE LAS PARTÍCULAS DE UN SUELO, UNE 103302 (material; 21/02/2011) | 1 | 23.585 | 23.59 |
|  |  | Total |  |  | 23.59 |

**306.0640** ud ENSAYO PARA DETERMINAR EL ÍNDICE "EQUIVALENTE DE ARENA" DE UN SUELO (21/02/2011)
Precio: 29.11
ENSAYO PARA DETERMINAR EL ÍNDICE "EQUIVALENTE DE ARENA" DE UN SUELO, UNE 103109.

| Código | Ud | Descripción | Rendimiento | Precio | Importe |
|---|---|---|---|---|---|
| MT14010345 | ud | ENSAYO PARA DETERMINAR EL ÍNDICE "EQUIVALENTE DE ARENA" DE UN SUELO, UNE 103109 (material; 21/02/2011) | 1 | 29.11 | 29.11 |
|  |  | Total |  |  | 29.11 |

#### 04.03.14 ENSAYOS DE LABORATORIO EN SUELOS: FÍSICOS Y QUÍMICOS (06/07/2010)

**306.0650** ud DETERMINACIÓN DEL CONTENIDO DE CARBONATOS EN LOS SUELOS (21/02/2011)
Precio: 38.98
DETERMINACIÓN DEL CONTENIDO DE CARBONATOS EN LOS SUELOS, UNE 103200.

| Código | Ud | Descripción | Rendimiento | Precio | Importe |
|---|---|---|---|---|---|
| MT14010180 | ud | DETERMINACIÓN DEL CONTENIDO DE CARBONATOS EN LOS SUELOS, UNE 103200 (material; 21/02/2011) | 1 | 38.98 | 38.98 |
|  |  | Total |  |  | 38.98 |

**306.0660** ud DETERMINACIÓN CUANTITATIVA DEL CONTENIDO EN SULFATOS SOLUBLES DE UN SUELO (21/02/2011)
Precio: 40.54
DETERMINACIÓN CUANTITATIVA DEL CONTENIDO EN SULFATOS SOLUBLES DE UN SUELO, UNE 103201.

| Código | Ud | Descripción | Rendimiento | Precio | Importe |
|---|---|---|---|---|---|
| MT14010050 | ud | DETERMINACIÓN CUANTITATIVA DEL CONTENIDO EN SULFATOS SOLUBLES DE UN SUELO, UNE 103201 (material; 21/02/2011) | 1 | 40.54 | 40.54 |
|  |  | Total |  |  | 40.54 |

**306.0670** ud DETERMINACIÓN CUALITATIVA DEL CONTENIDO EN SULFATOS SOLUBLES DE UN SUELO (21/02/2011)
Precio: 41.49
DETERMINACIÓN CUALITATIVA DEL CONTENIDO EN SULFATOS SOLUBLES DE UN SUELO, UNE 103202.

| Código | Ud | Descripción | Rendimiento | Precio | Importe |
|---|---|---|---|---|---|
| MT14010045 | ud | DETERMINACIÓN CUALITATIVA DEL CONTENIDO EN SULFATOS SOLUBLES DE UN SUELO, UNE 103202 (material; 21/02/2011) | 1 | 41.49 | 41.49 |
|  |  | Total |  |  | 41.49 |

**306.0680** ud DETERMINACIÓN DEL CONTENIDO DE MATERIA ORGÁNICA OXIDABLE DE UN SUELO POR EL MÉTODO DEL PERMANGANATO POTÁSICO (21/02/2011)
Precio: 22.64
DETERMINACIÓN DEL CONTENIDO DE MATERIA ORGÁNICA OXIDABLE DE UN SUELO POR EL MÉTODO DEL PERMANGANATO POTÁSICO, UNE 103204.

| Código | Ud | Descripción | Rendimiento | Precio | Importe |
|---|---|---|---|---|---|
| MT14010185 | ud | DETERMINACIÓN DEL CONTENIDO DE MATERIA ORGÁNICA OXIDABLE DE UN SUELO POR EL MÉTODO DEL PERMANGANATO POTÁSICO, UNE 103204 (material; 21/02/2011) | 1 | 22.64 | 22.64 |
|  |  | Total |  |  | 22.64 |

**306.0690** ud DETERMINACIÓN DEL CONTENIDO DE SALES SOLUBLES EN LOS SUELOS (21/02/2011)
Precio: 45.3
DETERMINACIÓN DEL CONTENIDO DE SALES SOLUBLES EN LOS SUELOS, UNE 103205.

| Código | Ud | Descripción | Rendimiento | Precio | Importe |
|---|---|---|---|---|---|
| MT14010190 | ud | DETERMINACIÓN DEL CONTENIDO DE SALES SOLUBLES EN LOS SUELOS, UNE 103205 (material; 21/02/2011) | 1 | 45.3 | 45.30 |
|  |  | Total |  |  | 45.3 |

**306.0700** ud DETERMINACIÓN DEL CONTENIDO DE YESOS EN LOS SUELOS (21/02/2011)
Precio: 25.47
DETERMINACIÓN DEL CONTENIDO DE YESOS EN LOS SUELOS, UNE 103206.

| Código | Ud | Descripción | Rendimiento | Precio | Importe |
|---|---|---|---|---|---|
| MT14010195 | ud | DETERMINACIÓN DEL CONTENIDO DE YESOS EN LOS SUELOS, UNE 103206 (material; 21/02/2011) | 1 | 25.47 | 25.47 |
|  |  | Total |  |  | 25.47 |

**306.0710** ud DETERMINACIÓN DEL PH DE UN SUELO (21/02/2011)
Precio: 20.76
DETERMINACIÓN DEL PH DE UN SUELO, UNE 77305.

| Código | Ud | Descripción | Rendimiento | Precio | Importe |
|---|---|---|---|---|---|
| MT14010220 | ud | DETERMINACIÓN DEL PH DE UN SUELO, UNE 77305 (material; 21/02/2011) | 1 | 20.76 | 20.76 |
|  |  | Total |  |  | 20.76 |

**306.0720** ud ANÁLISIS MINERALÓGICO MEDIANTE DIFRACCIÓN DE RAYOS X (06/07/2010)
Precio: 108.5
ANÁLISIS MINERALÓGICO MEDIANTE DIFRACCIÓN DE RAYOS X i/ PREPARACIÓN DE MUESTRA, DIFRACTOGRAMA Y DETERMINACIÓN CUANTITATIVA DE FRACCIONES MINERALES PRESENTES.

| Código | Ud | Descripción | Rendimiento | Precio | Importe |
|---|---|---|---|---|---|
| MT14020001 | ud | ANÁLISIS MINERALÓGICO MEDIANTE DIFRACCIÓN DE RAYOS X (material; 06/07/2010) | 1.081 | 100.37 | 108.50 |
|  |  | Total |  |  | 108.5 |

#### 04.03.15 ENSAYOS DE LABORATORIO EN SUELOS: COMPACTACIÓN (21/02/2011)

**306.0730** ud ENSAYO DE COMPACTACIÓN PRÓCTOR NORMAL (21/02/2011)
Precio: 54.8
ENSAYO DE COMPACTACIÓN PRÓCTOR NORMAL, UNE 103500.

| Código | Ud | Descripción | Rendimiento | Precio | Importe |
|---|---|---|---|---|---|
| MT14010255 | ud | ENSAYO DE COMPACTACIÓN PRÓCTOR NORMAL, UNE 103500 (material; 21/02/2011) | 1 | 54.8 | 54.80 |
|  |  | Total |  |  | 54.8 |

**306.0740** ud ENSAYO DE COMPACTACIÓN PRÓCTOR MODIFICADO (21/02/2011)
Precio: 75.2
ENSAYO DE COMPACTACIÓN PRÓCTOR MODIFICADO, UNE 103501.

| Código | Ud | Descripción | Rendimiento | Precio | Importe |
|---|---|---|---|---|---|
| MT14010250 | ud | ENSAYO DE COMPACTACIÓN PRÓCTOR MODIFICADO, UNE 103501 (material; 21/02/2011) | 1 | 75.2 | 75.20 |
|  |  | Total |  |  | 75.2 |

**306.0750** ud DETERMINACIÓN DE LA DENSIDAD MÍNIMA DE UNA ARENA (21/02/2011)
Precio: 5.66
DETERMINACIÓN DE LA DENSIDAD MÍNIMA DE UNA ARENA, UNE 103105.

| Código | Ud | Descripción | Rendimiento | Precio | Importe |
|---|---|---|---|---|---|
| MT14010080 | ud | DETERMINACIÓN DE LA DENSIDAD MÍNIMA DE UNA ARENA, UNE 103105 (material; 21/02/2011) | 1 | 5.66 | 5.66 |
|  |  | Total |  |  | 5.66 |

**306.0760** ud DETERMINACIÓN DE LA DENSIDAD MÁXIMA DE UNA ARENA POR EL MÉTODO DE APISONADO (21/02/2011)
Precio: 10.38
DETERMINACIÓN DE LA DENSIDAD MÁXIMA DE UNA ARENA POR EL MÉTODO DE APISONADO, UNE 103106.

| Código | Ud | Descripción | Rendimiento | Precio | Importe |
|---|---|---|---|---|---|
| MT14010075 | ud | DETERMINACIÓN DE LA DENSIDAD MÁXIMA DE UNA ARENA POR EL MÉTODO DE APISONADO, UNE 103106 (material; 21/02/2011) | 1 | 10.38 | 10.38 |
|  |  | Total |  |  | 10.38 |

**306.0770** ud ENSAYO PARA DETERMINAR EN LABORATORIO EL ÍNDICE C.B.R. DE UN SUELO (21/02/2011)
Precio: 117.15
ENSAYO PARA DETERMINAR EN LABORATORIO EL ÍNDICE C.B.R. DE UN SUELO PARA LA SOBRECARGA DE 4,5 kg DEFINIDA EN LA NORMA, UNE 103502.

| Código | Ud | Descripción | Rendimiento | Precio | Importe |
|---|---|---|---|---|---|
| MT14010350 | ud | ENSAYO PARA DETERMINAR EN LABORATORIO EL ÍNDICE C.B.R. DE UN SUELO PARA LA SOBRECARGA DE 4,5 kg DEFINIDA EN LA NORMA, UNE 103502 (material; 21/02/2011) | 1 | 117.15 | 117.15 |
|  |  | Total |  |  | 117.15 |

#### 04.03.16 ENSAYOS DE LABORATORIO EN SUELOS: RESISTENCIA Y DEFORMABILIDAD (21/02/2011)

**306.0780** ud ENSAYO DE ROTURA A COMPRESIÓN SIMPLE EN PROBETAS DE SUELO (21/02/2011)
Precio: 28.28
ENSAYO DE ROTURA A COMPRESIÓN SIMPLE EN PROBETAS DE SUELO, UNE 103400 (i/ DETERMINACIÓN DE HUMEDAD Y DENSIDAD).

| Código | Ud | Descripción | Rendimiento | Precio | Importe |
|---|---|---|---|---|---|
| MT14010325 | ud | ENSAYO DE ROTURA A COMPRESIÓN SIMPLE EN PROBETAS DE SUELO, UNE 103400 (i/ DETERMINACIÓN DE HUMEDAD Y DENSIDAD) (material; 21/02/2011) | 1 | 28.28 | 28.28 |
|  |  | Total |  |  | 28.28 |

**306.0790** ud ENSAYO DE CORTE DIRECTO EN SUELOS, SIN CONSOLIDAR Y SIN DRENAR (UU) (21/02/2011)
Precio: 58.51
ENSAYO DE CORTE DIRECTO EN SUELOS, SIN CONSOLIDAR Y SIN DRENAR (UU), UNE 103401.

| Código | Ud | Descripción | Rendimiento | Precio | Importe |
|---|---|---|---|---|---|
| MT14010275 | ud | ENSAYO DE CORTE DIRECTO EN SUELOS, SIN CONSOLIDAR Y SIN DRENAR (UU), UNE 103401 (material; 21/02/2011) | 1 | 58.51 | 58.51 |
|  |  | Total |  |  | 58.51 |

**306.0800** ud ENSAYO DE CORTE DIRECTO EN SUELOS, CONSOLIDADO Y SIN DRENAR (CU) (21/02/2011)
Precio: 84.91
ENSAYO DE CORTE DIRECTO EN SUELOS, CONSOLIDADO Y SIN DRENAR (CU), UNE 103401.

| Código | Ud | Descripción | Rendimiento | Precio | Importe |
|---|---|---|---|---|---|
| MT14010270 | ud | ENSAYO DE CORTE DIRECTO EN SUELOS, CONSOLIDADO Y SIN DRENAR (CU), UNE 103401 (material; 21/02/2011) | 1 | 84.91 | 84.91 |
|  |  | Total |  |  | 84.91 |

**306.0810** ud ENSAYO DE CORTE DIRECTO EN SUELOS, CONSOLIDADO Y DRENADO (CD) (21/02/2011)
Precio: 163.2
ENSAYO DE CORTE DIRECTO EN SUELOS, CONSOLIDADO Y DRENADO (CD), UNE 103401.

| Código | Ud | Descripción | Rendimiento | Precio | Importe |
|---|---|---|---|---|---|
| MT14010265 | ud | ENSAYO DE CORTE DIRECTO EN SUELOS, CONSOLIDADO Y DRENADO (CD), UNE 103401 (material; 21/02/2011) | 1 | 163.2 | 163.20 |
|  |  | Total |  |  | 163.2 |

**306.0820** ud ENSAYO TRIAXIAL EN SUELOS, SIN CONSOLIDAR Y SIN DRENAR (UU) (21/02/2011)
Precio: 146.23
ENSAYO TRIAXIAL EN SUELOS, SIN CONSOLIDAR Y SIN DRENAR (UU), UNE 103402.

| Código | Ud | Descripción | Rendimiento | Precio | Importe |
|---|---|---|---|---|---|
| MT14010380 | ud | ENSAYO TRIAXIAL EN SUELOS, SIN CONSOLIDAR Y SIN DRENAR (UU), UNE 103402 (material; 21/02/2011) | 1 | 146.23 | 146.23 |
|  |  | Total |  |  | 146.23 |

**306.0830** ud ENSAYO TRIAXIAL EN SUELOS, CONSOLIDADO Y SIN DRENAR (CU) (21/02/2011)
Precio: 235.85
ENSAYO TRIAXIAL EN SUELOS, CONSOLIDADO Y SIN DRENAR (CU), UNE 103402.

| Código | Ud | Descripción | Rendimiento | Precio | Importe |
|---|---|---|---|---|---|
| MT14010375 | ud | ENSAYO TRIAXIAL EN SUELOS, CONSOLIDADO Y SIN DRENAR (CU), UNE 103402 (material; 21/02/2011) | 1 | 235.85 | 235.85 |
|  |  | Total |  |  | 235.85 |

**306.0840** ud ENSAYO TRIAXIAL EN SUELOS, CONSOLIDADO Y DRENADO (CD) (21/02/2011)
Precio: 306.6
ENSAYO TRIAXIAL EN SUELOS, CONSOLIDADO Y DRENADO (CD), UNE 103402.

| Código | Ud | Descripción | Rendimiento | Precio | Importe |
|---|---|---|---|---|---|
| MT14010370 | ud | ENSAYO TRIAXIAL EN SUELOS, CONSOLIDADO Y DRENADO (CD), UNE 103402 (material; 21/02/2011) | 1 | 306.6 | 306.60 |
|  |  | Total |  |  | 306.6 |

**306.0850** ud ENSAYO DE CONSOLIDACIÓN UNIDIMENSIONAL DE UN SUELO EN EDÓMETRO (21/02/2011)
Precio: 142.03
ENSAYO DE CONSOLIDACIÓN UNIDIMENSIONAL DE UN SUELO EN EDÓMETRO (CON AL MENOS SIETE ESCALONES DE CARGA Y TRES DE DESCARGA i/ CURVAS DE CONSOLIDACIÓN), UNE 103405.

| Código | Ud | Descripción | Rendimiento | Precio | Importe |
|---|---|---|---|---|---|
| MT14010260 | ud | ENSAYO DE CONSOLIDACIÓN UNIDIMENSIONAL DE UN SUELO EN EDÓMETRO (CON AL MENOS SIETE ESCALONES DE CARGA Y TRES DE DESCARGA i/ CURVAS DE CONSOLIDACIÓN), UNE 103405 (material; 21/02/2011) | 1 | 142.03 | 142.03 |
|  |  | Total |  |  | 142.03 |

**306.0860** ud ENSAYO DE COLAPSO DE SUELOS (21/02/2011)
Precio: 94.34
ENSAYO DE COLAPSO DE SUELOS, PARA CONDICIONES DE ENSAYO DEFINIDAS EN EL APARTADO 330.4.4.1 DEL PG-3 (i/ CURVAS), UNE 103406.

| Código | Ud | Descripción | Rendimiento | Precio | Importe |
|---|---|---|---|---|---|
| MT14010245 | ud | ENSAYO DE COLAPSO DE SUELOS, PARA CONDICIONES DE ENSAYO DEFINIDAS EN EL APARTADO 330.4.4.1 DEL PG-3 (i/ CURVAS), UNE 103406 (material; 21/02/2011) | 1 | 94.34 | 94.34 |
|  |  | Total |  |  | 94.34 |

**306.0870** ud ENSAYO DEL HINCHAMIENTO LIBRE DE UN SUELO EN EDÓMETRO (21/02/2011)
Precio: 62.83
ENSAYO DEL HINCHAMIENTO LIBRE DE UN SUELO EN EDÓMETRO, PARA CONDICIONES DE ENSAYO DEFINIDAS EN EL APARTADO 330.4.4.2 DEL PG-3 (i/ CURVAS), UNE 103601.

| Código | Ud | Descripción | Rendimiento | Precio | Importe |
|---|---|---|---|---|---|
| MT14010330 | ud | ENSAYO DEL HINCHAMIENTO LIBRE DE UN SUELO EN EDÓMETRO, PARA CONDICIONES DE ENSAYO DEFINIDAS EN EL APARTADO 330.4.4.2 DEL PG-3 (i/ CURVAS), UNE 103601 (material; 21/02/2011) | 1 | 62.83 | 62.83 |
|  |  | Total |  |  | 62.83 |

**306.0880** ud ENSAYO PARA CALCULAR LA PRESIÓN DE HINCHAMIENTO DE UN SUELO EN EDÓMETRO (21/02/2011)
Precio: 59.43
ENSAYO PARA CALCULAR LA PRESIÓN DE HINCHAMIENTO DE UN SUELO EN EDÓMETRO (i/ CURVAS), UNE 103602.

| Código | Ud | Descripción | Rendimiento | Precio | Importe |
|---|---|---|---|---|---|
| MT14010340 | ud | ENSAYO PARA CALCULAR LA PRESIÓN DE HINCHAMIENTO DE UN SUELO EN EDÓMETRO (i/ CURVAS), UNE 103602 (material; 21/02/2011) | 1 | 59.43 | 59.43 |
|  |  | Total |  |  | 59.43 |

#### 04.03.17 ENSAYOS DE LABORATORIO EN SUELOS: PERMEABILIDAD Y DISPERSABILIDAD (21/02/2011)

**306.0890** ud DETERMINACIÓN DE LA PERMEABILIDAD DE UNA MUESTRA DE SUELO (MÉTODO DE CARGA CONSTANTE) (21/02/2011)
Precio: 58.49
DETERMINACIÓN DE LA PERMEABILIDAD DE UNA MUESTRA DE SUELO. MÉTODO DE CARGA CONSTANTE, UNE 103403.

| Código | Ud | Descripción | Rendimiento | Precio | Importe |
|---|---|---|---|---|---|
| MT14010115 | ud | DETERMINACIÓN DE LA PERMEABILIDAD DE UNA MUESTRA DE SUELO (MÉTODO DE CARGA CONSTANTE) (material; 21/02/2011) | 1 | 58.49 | 58.49 |
|  |  | Total |  |  | 58.49 |

**306.0900** ud ENSAYO DE PERMEABILIDAD EN APARATO TRIAXIAL O EDÓMETRO (21/02/2011)
Precio: 99.06

| Código | Ud | Descripción | Rendimiento | Precio | Importe |
|---|---|---|---|---|---|
| MT14010305 | ud | ENSAYO DE PERMEABILIDAD EN APARATO TRIAXIAL O EDÓMETRO (material; 21/02/2011) | 1 | 99.06 | 99.06 |
|  |  | Total |  |  | 99.06 |

**306.0910** ud ENSAYO DE DISPERSIÓN O EROSIÓN INTERNA (PIN-HOLE) (21/02/2011)
Precio: 99.06

| Código | Ud | Descripción | Rendimiento | Precio | Importe |
|---|---|---|---|---|---|
| MT14010280 | ud | ENSAYO DE DISPERSIÓN O EROSIÓN INTERNA (PIN-HOLE) (material; 21/02/2011) | 1 | 99.06 | 99.06 |
|  |  | Total |  |  | 99.06 |

#### 04.03.18 ENSAYOS DE ROCAS (EXCEPTO ÁRIDOS) (21/02/2011)

**306.0920** ud DETERMINACIÓN DEL PESO ESPECÍFICO DE LOS MATERIALES PÉTREOS (21/02/2011)
Precio: 39.62

| Código | Ud | Descripción | Rendimiento | Precio | Importe |
|---|---|---|---|---|---|
| MT14010215 | ud | DETERMINACIÓN DEL PESO ESPECÍFICO DE LOS MATERIALES PÉTREOS (material; 21/02/2011) | 1 | 39.62 | 39.62 |
|  |  | Total |  |  | 39.62 |

**306.0930** ud DETERMINACIÓN DE LA RESISTENCIA A COMPRESIÓN SIMPLE DE PROBETAS DE ROCA (RESISTENCIA A COMPRESIÓN UNIAXIAL) (21/02/2011)
Precio: 35.85
DETERMINACIÓN DE LA RESISTENCIA A COMPRESIÓN SIMPLE DE PROBETAS DE ROCA (RESISTENCIA A COMPRESIÓN UNIAXIAL) i/ PREPARACIÓN DE PROBETA UNE 22950-1.

| Código | Ud | Descripción | Rendimiento | Precio | Importe |
|---|---|---|---|---|---|
| MT14010145 | ud | DETERMINACIÓN DE LA RESISTENCIA A COMPRESIÓN SIMPLE DE PROBETAS DE ROCA (RESISTENCIA A COMPRESIÓN UNIAXIAL) i/ PREPARACIÓN DE PROBETA UNE 22950-1 (material; 21/02/2011) | 1 | 35.85 | 35.85 |
|  |  | Total |  |  | 35.85 |

**306.0940** ud DETERMINACIÓN DE LA RESISTENCIA A COMPRESIÓN SIMPLE DE LAS ROCAS (21/02/2011)
Precio: 92.45
DETERMINACIÓN DE LA RESISTENCIA A COMPRESIÓN SIMPLE DE LAS ROCAS, CON DETERMINACIÓN DEL MODULO DE ELASTICIDAD (YOUNG) Y DEL COEFICIENTE DE POISSON (MEDIDA DE DEFORMACIONES LONGITUDINALES Y TRANSVERSALES CON BANDAS EXTENSOMÉTRICAS U OTRO MÉTODO PRECISO) i/ PREPARACIÓN DE PROBETA, UNE 22950-3.

| Código | Ud | Descripción | Rendimiento | Precio | Importe |
|---|---|---|---|---|---|
| MT14010135 | ud | DETERMINACIÓN DE LA RESISTENCIA A COMPRESIÓN SIMPLE DE LAS ROCAS, CON DETERMINACIÓN DEL MODULO DE ELASTICIDAD (YOUNG) Y DEL COEFICIENTE DE POISSON (MEDIDA DE DEFORMACIONES LONGITUDINALES Y TRANSVERSALES CON BANDAS EXTENSOMÉTRICAS U OTRO MÉTODO PRECISO) i/ PREPARACIÓN DE PROBETA, UNE 22950-3 (material; 21/02/2011) | 1 | 92.45 | 92.45 |
|  |  | Total |  |  | 92.45 |

**306.0950** ud ENSAYO TRIAXIAL EN ROCAS (21/02/2011)
Precio: 235.85
ENSAYO TRIAXIAL EN ROCAS i/ PREPARACIÓN DE PROBETA, UNE 22950-4.

| Código | Ud | Descripción | Rendimiento | Precio | Importe |
|---|---|---|---|---|---|
| MT14010365 | ud | ENSAYO TRIAXIAL EN ROCAS i/ PREPARACIÓN DE PROBETA, UNE 22950-4 (material; 21/02/2011) | 1 | 235.85 | 235.85 |
|  |  | Total |  |  | 235.85 |

**306.0960** ud DETERMINACIÓN INDIRECTA DE LA RESISTENCIA A TRACCIÓN DE LAS ROCAS (ENSAYO BRASILEÑO) (21/02/2011)
Precio: 37.74
DETERMINACIÓN INDIRECTA DE LA RESISTENCIA A TRACCIÓN DE LAS ROCAS (ENSAYO BRASILEÑO) i/ PREPARACIÓN DE PROBETA, UNE 22950-2.

| Código | Ud | Descripción | Rendimiento | Precio | Importe |
|---|---|---|---|---|---|
| MT14010225 | ud | DETERMINACIÓN INDIRECTA DE LA RESISTENCIA A TRACCIÓN DE LAS ROCAS (ENSAYO BRASILEÑO) i/ PREPARACIÓN DE PROBETA, UNE 22950-2 (material; 21/02/2011) | 1 | 37.74 | 37.74 |
|  |  | Total |  |  | 37.74 |

**306.0970** ud DETERMINACIÓN DE LA RESISTENCIA A CARGA PUNTUAL DE LAS ROCAS (PLT) (21/02/2011)
Precio: 22.64
DETERMINACIÓN DE LA RESISTENCIA A CARGA PUNTUAL DE LAS ROCAS (PLT) i/ PREPARACIÓN DE PROBETA, UNE 22950-5.

| Código | Ud | Descripción | Rendimiento | Precio | Importe |
|---|---|---|---|---|---|
| MT14010130 | ud | DETERMINACIÓN DE LA RESISTENCIA A CARGA PUNTUAL DE LAS ROCAS (PLT) i/ PREPARACIÓN DE PROBETA, UNE 22950-5 (material; 21/02/2011) | 1 | 22.64 | 22.64 |
|  |  | Total |  |  | 22.64 |

**306.0980** ud DETERMINACIÓN DE LA ESTABILIDAD DE LOS ÁRIDOS Y FRAGMENTOS DE ROCA FRENTE A LA ACCIÓN DE DESMORONAMIENTO (INMERSIÓN) EN AGUA (21/02/2011)
Precio: 60.19
DETERMINACIÓN DE LA ESTABILIDAD DE LOS ÁRIDOS Y FRAGMENTOS DE ROCA FRENTE A LA ACCIÓN DE DESMORONAMIENTO (INMERSIÓN) EN AGUA, UNE 146510.

| Código | Ud | Descripción | Rendimiento | Precio | Importe |
|---|---|---|---|---|---|
| MT14010090 | ud | DETERMINACIÓN DE LA ESTABILIDAD DE LOS ÁRIDOS Y FRAGMENTOS DE ROCA FRENTE A LA ACCIÓN DE DESMORONAMIENTO (INMERSIÓN) EN AGUA, UNE 146510 (material; 21/02/2011) | 1 | 60.19 | 60.19 |
|  |  | Total |  |  | 60.19 |

**306.0990** ud DETERMINACIÓN DE SLAKE DURABILITY INDEX (21/02/2011)
Precio: 80.19

| Código | Ud | Descripción | Rendimiento | Precio | Importe |
|---|---|---|---|---|---|
| MT14010160 | ud | DETERMINACIÓN DE SLAKE DURABILITY INDEX (material; 21/02/2011) | 1 | 80.19 | 80.19 |
|  |  | Total |  |  | 80.19 |

**306.1000** ud DETERMINACIÓN DE DUREZA SCHMIDT (21/02/2011)
Precio: 4.72

| Código | Ud | Descripción | Rendimiento | Precio | Importe |
|---|---|---|---|---|---|
| MT14010055 | ud | DETERMINACIÓN DE DUREZA SCHMIDT (material; 21/02/2011) | 1 | 4.72 | 4.72 |
|  |  | Total |  |  | 4.72 |

**306.1010** ud DETERMINACIÓN DE LA ESTABILIDAD DE LOS ÁRIDOS Y FRAGMENTOS DE ROCA FRENTE A LA ACCIÓN DE LOS CICLOS DE HUMEDAD-SEQUEDAD (21/02/2011)
Precio: 64.15
DETERMINACIÓN DE LA ESTABILIDAD DE LOS ÁRIDOS Y FRAGMENTOS DE ROCA FRENTE A LA ACCIÓN DE LOS CICLOS DE HUMEDAD-SEQUEDAD, UNE 146511.

| Código | Ud | Descripción | Rendimiento | Precio | Importe |
|---|---|---|---|---|---|
| MT14010095 | ud | DETERMINACIÓN DE LA ESTABILIDAD DE LOS ÁRIDOS Y FRAGMENTOS DE ROCA FRENTE A LA ACCIÓN DE LOS CICLOS DE HUMEDAD-SEQUEDAD, UNE 146511 (material; 21/02/2011) | 1 | 64.15 | 64.15 |
|  |  | Total |  |  | 64.15 |

**306.1020** ud ESTUDIO PETROGRÁFICO CON RECUENTO MINERALÓGICO, INCLUSO PREPARACIÓN DE LÁMINA DELGADA (21/02/2011)
Precio: 160.38
ESTUDIO PETROGRÁFICO CON RECUENTO MINERALÓGICO i/ PREPARACIÓN DE LÁMINA DELGADA.

| Código | Ud | Descripción | Rendimiento | Precio | Importe |
|---|---|---|---|---|---|
| MT14010450 | ud | ESTUDIO PETROGRÁFICO CON RECUENTO MINERALÓGICO, INCLUSO PREPARACIÓN DE LÁMINA DELGADA (material; 21/02/2011) | 1 | 160.38 | 160.38 |
|  |  | Total |  |  | 160.38 |

#### 04.03.19 ENSAYOS DE ÁRIDOS (21/02/2011)

**306.1030** ud DENSIDAD APARENTE Y POROSIDAD (DEL POLVO MINERAL) (21/02/2011)
Precio: 56.6
DENSIDAD APARENTE Y POROSIDAD (DEL POLVO MINERAL), UNE EN 1097-3.

| Código | Ud | Descripción | Rendimiento | Precio | Importe |
|---|---|---|---|---|---|
| MT14010405 | ud | DENSIDAD APARENTE Y POROSIDAD (DEL POLVO MINERAL), UNE EN 1097-3 (material; 21/02/2011) | 1 | 56.6 | 56.60 |
|  |  | Total |  |  | 56.6 |

**306.1040** ud DETERMINACIÓN DE LA DENSIDAD DE PARTÍCULAS Y LA ABSORCIÓN DE AGUA (21/02/2011)
Precio: 56.6
DETERMINACIÓN DE LA DENSIDAD DE PARTÍCULAS Y LA ABSORCIÓN DE AGUA, UNE EN 1097-6.

| Código | Ud | Descripción | Rendimiento | Precio | Importe |
|---|---|---|---|---|---|
| MT14010065 | ud | DETERMINACIÓN DE LA DENSIDAD DE PARTÍCULAS Y LA ABSORCIÓN DE AGUA, UNE EN 1097-6 (material; 21/02/2011) | 1 | 56.6 | 56.60 |
|  |  | Total |  |  | 56.6 |

**306.1050** ud ANÁLISIS GRANULOMÉTRICO DE ÁRIDOS GRUESOS Y FINOS (21/02/2011)
Precio: 32.82
ANÁLISIS GRANULOMÉTRICO DE ÁRIDOS GRUESOS Y FINOS, UNE EN 933-1.

| Código | Ud | Descripción | Rendimiento | Precio | Importe |
|---|---|---|---|---|---|
| MT14010001 | ud | ANÁLISIS GRANULOMÉTRICO DE ÁRIDOS GRUESOS Y FINOS, UNE EN 933-1 (material; 21/02/2011) | 1 | 32.82 | 32.82 |
|  |  | Total |  |  | 32.82 |

**306.1060** ud ANÁLISIS GRANULOMÉTRICO POR TAMIZADO DEL POLVO MINERAL (21/02/2011)
Precio: 94.34
ANÁLISIS GRANULOMÉTRICO POR TAMIZADO DEL POLVO MINERAL, UNE EN 933-10.

| Código | Ud | Descripción | Rendimiento | Precio | Importe |
|---|---|---|---|---|---|
| MT14010015 | ud | ANÁLISIS GRANULOMÉTRICO POR TAMIZADO DEL POLVO MINERAL, UNE EN 933-10 (material; 21/02/2011) | 1 | 94.34 | 94.34 |
|  |  | Total |  |  | 94.34 |

**306.1070** ud ENSAYO DE EQUIVALENTE DE ARENA (21/02/2011)
Precio: 22.62
ENSAYO DE EQUIVALENTE DE ARENA, UNE EN 933-8.

| Código | Ud | Descripción | Rendimiento | Precio | Importe |
|---|---|---|---|---|---|
| MT14010285 | ud | ENSAYO DE EQUIVALENTE DE ARENA, UNE EN 933-8 (material; 21/02/2011) | 1 | 22.62 | 22.62 |
|  |  | Total |  |  | 22.62 |

**306.1080** ud ENSAYO DE AZUL DE METILENO (21/02/2011)
Precio: 50.96
ENSAYO DE AZUL DE METILENO, UNE EN 933-9.

| Código | Ud | Descripción | Rendimiento | Precio | Importe |
|---|---|---|---|---|---|
| MT14010240 | ud | ENSAYO DE AZUL DE METILENO, UNE EN 933-9 (material; 21/02/2011) | 1 | 50.96 | 50.96 |
|  |  | Total |  |  | 50.96 |

**306.1090** ud DETERMINACIÓN DE LA LIMPIEZA SUPERFICIAL DEL ÁRIDO GRUESO (21/02/2011)
Precio: 33.96
DETERMINACIÓN DE LA LIMPIEZA SUPERFICIAL DEL ÁRIDO GRUESO, UNE 146130.

| Código | Ud | Descripción | Rendimiento | Precio | Importe |
|---|---|---|---|---|---|
| MT14010110 | ud | DETERMINACIÓN DE LA LIMPIEZA SUPERFICIAL DEL ÁRIDO GRUESO, UNE 146130 (material; 21/02/2011) | 1 | 33.96 | 33.96 |
|  |  | Total |  |  | 33.96 |

**306.1100** ud DETERMINACIÓN DE TERRONES DE ARCILLA EN ÁRIDOS PARA LA FABRICACIÓN DE MORTEROS Y HORMIGONES (21/02/2011)
Precio: 39.62
DETERMINACIÓN DE TERRONES DE ARCILLA EN ÁRIDOS PARA LA FABRICACIÓN DE MORTEROS Y HORMIGONES, UNE 7133.

| Código | Ud | Descripción | Rendimiento | Precio | Importe |
|---|---|---|---|---|---|
| MT14010170 | ud | DETERMINACIÓN DE TERRONES DE ARCILLA EN ÁRIDOS PARA LA FABRICACIÓN DE MORTEROS Y HORMIGONES, UNE 7133 (material; 21/02/2011) | 1 | 39.62 | 39.62 |
|  |  | Total |  |  | 39.62 |

**306.1110** ud DETERMINACIÓN DEL NÚMERO DE CARAS DE FRACTURA EN EL MACHAQUEO (21/02/2011)
Precio: 34.4
DETERMINACIÓN DEL NÚMERO DE CARAS DE FRACTURA EN EL MACHAQUEO, UNE EN 933-5.

| Código | Ud | Descripción | Rendimiento | Precio | Importe |
|---|---|---|---|---|---|
| MT14010210 | ud | DETERMINACIÓN DEL NÚMERO DE CARAS DE FRACTURA EN EL MACHAQUEO, UNE EN 933-5 (material; 21/02/2011) | 1 | 34.4 | 34.40 |
|  |  | Total |  |  | 34.4 |

**306.1120** ud DETERMINACIÓN DE LA FORMA DE LAS PARTÍCULAS. ÍNDICE DE LAJAS (21/02/2011)
Precio: 50.15
DETERMINACIÓN DE LA FORMA DE LAS PARTÍCULAS. ÍNDICE DE LAJAS, UNE EN 933-3.

| Código | Ud | Descripción | Rendimiento | Precio | Importe |
|---|---|---|---|---|---|
| MT14010100 | ud | DETERMINACIÓN DE LA FORMA DE LAS PARTÍCULAS. ÍNDICE DE LAJAS, UNE EN 933-3 (material; 21/02/2011) | 1 | 50.15 | 50.15 |
|  |  | Total |  |  | 50.15 |

**306.1130** ud COEFICIENTE DE DESGASTE DE LOS ÁNGELES (21/02/2011)
Precio: 66.99
COEFICIENTE DE DESGASTE DE LOS ÁNGELES, UNE EN 1097-2.

| Código | Ud | Descripción | Rendimiento | Precio | Importe |
|---|---|---|---|---|---|
| MT14010400 | ud | COEFICIENTE DE DESGASTE DE LOS ÁNGELES, UNE EN 1097-2 (material; 21/02/2011) | 1 | 66.99 | 66.99 |
|  |  | Total |  |  | 66.99 |

**306.1140** ud DETERMINACIÓN DEL COEFICIENTE DE PULIMENTO ACELERADO (CPA) (21/02/2011)
Precio: 471.7
DETERMINACIÓN DEL COEFICIENTE DE PULIMENTO ACELERADO (CPA), UNE EN 1097-8.

| Código | Ud | Descripción | Rendimiento | Precio | Importe |
|---|---|---|---|---|---|
| MT14010175 | ud | DETERMINACIÓN DEL COEFICIENTE DE PULIMENTO ACELERADO (CPA), UNE EN 1097-8 (material; 21/02/2011) | 1 | 471.7 | 471.70 |
|  |  | Total |  |  | 471.7 |

**306.1150** ud ENSAYO PARA DETERMINAR LAS PROPIEDADES TÉRMICAS Y DE ALTERACIÓN DE LOS ÁRIDOS. PARTE 2: ENSAYO DE SULFATO DE MAGNESIO (21/02/2011)
Precio: 146.23
ENSAYO PARA DETERMINAR LAS PROPIEDADES TÉRMICAS Y DE ALTERACIÓN DE LOS ÁRIDOS. PARTE 2: ENSAYO DE SULFATO DE MAGNESIO. UNE EN 1367-2.

| Código | Ud | Descripción | Rendimiento | Precio | Importe |
|---|---|---|---|---|---|
| MT14010355 | ud | ENSAYO PARA DETERMINAR LAS PROPIEDADES TÉRMICAS Y DE ALTERACIÓN DE LOS ÁRIDOS. PARTE 2: ENSAYO DE SULFATO DE MAGNESIO. UNE EN 1367-2 (material; 21/02/2011) | 1 | 146.23 | 146.23 |
|  |  | Total |  |  | 146.23 |

**306.1160** ud DETERMINACIÓN DE SULFATOS (21/02/2011)
Precio: 45.86
DETERMINACIÓN DE SULFATOS, UNE EN 1744-1.

| Código | Ud | Descripción | Rendimiento | Precio | Importe |
|---|---|---|---|---|---|
| MT14010165 | ud | DETERMINACIÓN DE SULFATOS, UNE EN 1744-1 (material; 21/02/2011) | 1 | 45.86 | 45.86 |
|  |  | Total |  |  | 45.86 |

**306.1170** ud DET. DE LA REACTIVIDAD POTENCIAL DE LOS ÁRIDOS. MÉT. QUÍMICO. PARTE 1: DETERMINACIÓN DE LA REACTIVIDAD ÁLCALI-SÍLICE Y ÁLCALI-SI (21/02/2011)
Precio: 117.92
DETERMINACIÓN DE LA REACTIVIDAD POTENCIAL DE LOS ÁRIDOS. MÉTODO QUÍMICO. PARTE 1: DETERMINACIÓN DE LA REACTIVIDAD ÁLCALI-SÍLICE Y ÁLCALI-SILICATO, UNE 146507-1.

| Código | Ud | Descripción | Rendimiento | Precio | Importe |
|---|---|---|---|---|---|
| MT14010120 | ud | DETERMINACIÓN DE LA REACTIVIDAD POTENCIAL DE LOS ÁRIDOS. MÉTODO QUÍMICO. PARTE 1: DETERMINACIÓN DE LA REACTIVIDAD ÁLCALI-SÍLICE Y ÁLCALI-SILICATO, UNE 146507-1 (material; 21/02/2011) | 1 | 117.92 | 117.92 |
|  |  | Total |  |  | 117.92 |

**306.1180** ud DET. DE LA REACTIVIDAD POTENCIAL DE LOS ÁRIDOS. MÉT. QUÍMICO. PARTE 2: DETERMINACIÓN DE LA REACTIVIDAD ÁLCALI-CARBONATO (21/02/2011)
Precio: 117.92
DETERMINACIÓN DE LA REACTIVIDAD POTENCIAL DE LOS ÁRIDOS. MÉTODO QUÍMICO. PARTE 2: DETERMINACIÓN DE LA REACTIVIDAD ÁLCALI-CARBONATO, UNE 146507-2.

| Código | Ud | Descripción | Rendimiento | Precio | Importe |
|---|---|---|---|---|---|
| MT14010125 | ud | DETERMINACIÓN DE LA REACTIVIDAD POTENCIAL DE LOS ÁRIDOS. MÉTODO QUÍMICO. PARTE 2: DETERMINACIÓN DE LA REACTIVIDAD ÁLCALI-CARBONATO, UNE 146507-2 (material; 21/02/2011) | 1 | 117.92 | 117.92 |
|  |  | Total |  |  | 117.92 |

**306.1190** ud MACHAQUEO DE MUESTRAS (21/02/2011)
Precio: 37.74

| Código | Ud | Descripción | Rendimiento | Precio | Importe |
|---|---|---|---|---|---|
| MT14010465 | ud | MACHAQUEO DE MUESTRAS (material; 21/02/2011) | 1 | 37.74 | 37.74 |
|  |  | Total |  |  | 37.74 |

**306.1200** ud DETERMINACIÓN DE LA RESISTENCIA A COMPRESIÓN SIMPLE DE MATERIALES TRATADOS CON CONGLOMERANTES HIDRÁULICOS (21/02/2011)
Precio: 67.92
DETERMINACIÓN DE LA RESISTENCIA A COMPRESIÓN SIMPLE DE MATERIALES TRATADOS CON CONGLOMERANTES HIDRÁULICOS, NLT-305/90 (i/ PREPARACIÓN DE LA PROBETA, LA HUMEDAD Y LA DENSIDAD).

| Código | Ud | Descripción | Rendimiento | Precio | Importe |
|---|---|---|---|---|---|
| MT14010140 | ud | DETERMINACIÓN DE LA RESISTENCIA A COMPRESIÓN SIMPLE DE MATERIALES TRATADOS CON CONGLOMERANTES HIDRÁULICOS, NLT-305/90 (i/ PREPARACIÓN DE LA PROBETA, LA HUMEDAD Y LA DENSIDAD) (material; 21/02/2011) | 1 | 67.92 | 67.92 |
|  |  | Total |  |  | 67.92 |

#### 04.03.20 ENSAYOS DE AGRESIVIDAD QUÍMICA AL HORMIGÓN (08/07/2011)

**306.1210** ud ANÁLISIS QUÍMICO COMPLETO DE AGUA (08/07/2011)
Precio: 99.06
ANÁLISIS QUÍMICO COMPLETO DE AGUA PARA DETERMINAR SU AGRESIVIDAD FRENTE AL HORMIGÓN, SEGÚN LA INSTRUCCIÓN EHE: VALOR DEL PH, UNE 83952, CO2 AGRESIVO, UNE EN 13577, IÓN AMONIO, UNE 83954, IÓN MAGNESIO, UNE 83955, IÓN SULFATO, UNE 83956, Y RESIDUO SECO, UNE 83957.

| Código | Ud | Descripción | Rendimiento | Precio | Importe |
|---|---|---|---|---|---|
| MT14010435 | ud | ANÁLISIS QUÍMICO COMPLETO DE AGUA PARA DETERMINAR SU AGRESIVIDAD FRENTE AL HORMIGÓN, SEGÚN LA INSTRUCCIÓN EHE: VALOR DEL PH, UNE 83952, CO2 AGRESIVO, UNE EN 13577, IÓN AMONIO, UNE 83954, IÓN MAGNESIO, UNE 83955, IÓN SULFATO, UNE 83956, Y RESIDUO SECO, UNE 83957 (material; 08/07/2011) | 1 | 99.06 | 99.06 |
|  |  | Total |  |  | 99.06 |

**306.1220** ud ANÁLISIS QUÍMICO COMPLETO DE SUELO (08/07/2011)
Precio: 47.17
ANÁLISIS QUÍMICO COMPLETO DE SUELO PARA DETERMINAR SU AGRESIVIDAD FRENTE AL HORMIGÓN, SEGÚN LA INSTRUCCIÓN EHE: GRADO DE ACIDEZ BAUMANN-GULLY, UNE 83962, Y DETERMINACIÓN DEL IÓN SULFATO, UNE 83963.

| Código | Ud | Descripción | Rendimiento | Precio | Importe |
|---|---|---|---|---|---|
| MT14010440 | ud | ANÁLISIS QUÍMICO COMPLETO DE SUELO PARA DETERMINAR SU AGRESIVIDAD FRENTE AL HORMIGÓN, SEGÚN LA INSTRUCCIÓN EHE: GRADO DE ACIDEZ BAUMANN-GULLY, UNE 83962, Y DETERMINACIÓN DEL IÓN SULFATO, UNE 83963 (material; 08/07/2011) | 1 | 47.17 | 47.17 |
|  |  | Total |  |  | 47.17 |

#### 04.03.21 ENSAYOS DE DETERMINACIÓN DE ABRASIVIDAD DE ROCAS (08/07/2011)

**306.1230** ud DETERMINACIÓN DEL ÍNDICE DE ABRASIVIDAD CERCHAR (08/07/2011)
Precio: 28.3

| Código | Ud | Descripción | Rendimiento | Precio | Importe |
|---|---|---|---|---|---|
| MT14010200 | ud | DETERMINACIÓN DEL ÍNDICE DE ABRASIVIDAD CERCHAR (material; 08/07/2011) | 1 | 28.3 | 28.30 |
|  |  | Total |  |  | 28.3 |

**306.1240** ud DETERMINACIÓN DEL ÍNDICE DE SCHIMAZEK (08/07/2011)
Precio: 133.96

| Código | Ud | Descripción | Rendimiento | Precio | Importe |
|---|---|---|---|---|---|
| MT14010205 | ud | DETERMINACIÓN DEL ÍNDICE DE SCHIMAZEK (material; 08/07/2011) | 1 | 133.96 | 133.96 |
|  |  | Total |  |  | 133.96 |

### 04.04 CIMENTACIONES

#### 04.04.01 PILOTES

##### 04.04.01.01 EQUIPO Y MEDIOS AUXILIARES

**680.1000** ud EQUIPO Y MEDIOS AUXILIARES PILOTES HASTA 1200 mm
Precio: 7547.17
TRANSPORTE, MONTAJE Y RETIRADA DEL EQUIPO Y MEDIOS AUXILIARES PARA EJECUCIÓN DE PILOTES DE DIÁMETRO HASTA 1200 mm.

| Código | Ud | Descripción | Rendimiento | Precio | Importe |
|---|---|---|---|---|---|
| Q190101A01 | ud | TRANSPORTE, MONTAJE Y RETIRADA DEL EQUIPO Y MEDIOS AUXILIARES PARA EJECUCIÓN DE PILOTES DE DIÁMETRO HASTA 1200 mm. (maquinaria) | 1 | 7547.17 | 7547.17 |
|  |  | Total |  |  | 7547.17 |

**680.1010** ud EQUIPO Y MEDIOS AUXILIARES PILOTES DESDE 1200 mm HASTA 2000 mm
Precio: 11320.75
TRANSPORTE, MONTAJE Y RETIRADA DEL EQUIPO Y MEDIOS AUXILIARES PARA EJECUCIÓN DE PILOTES DE DIÁMETRO DESDE 1200 mm HASTA 2000 mm.

| Código | Ud | Descripción | Rendimiento | Precio | Importe |
|---|---|---|---|---|---|
| Q190101A15 | ud | TRANSPORTE, MONTAJE Y RETIRADA DEL EQUIPO Y MEDIOS AUXILIARES PARA EJECUCIÓN DE PILOTES DE DIÁMETRO DESDE 1200 mm HASTA 2000 mm. (maquinaria) | 1 | 11320.75 | 11320.75 |
|  |  | Total |  |  | 11320.75 |

**680.1020** ud EQUIPO Y MEDIOS AUXILIARES PARA CAMBIO ENTRE TAJOS PILOTES HASTA 1200 mm CON GÓNDOLA
Precio: 4716.98
TRANSPORTE, MONTAJE Y RETIRADA DEL EQUIPO Y MEDIOS AUXILIARES PARA CAMBIO ENTRE TAJOS PARA PILOTES HASTA 1200 mm CON GÓNDOLA.

| Código | Ud | Descripción | Rendimiento | Precio | Importe |
|---|---|---|---|---|---|
| Q190101A10 | ud | TRANSPORTE, MONTAJE Y RETIRADA DEL EQUIPO Y MEDIOS AUXILIARES PARA CAMBIO ENTRE TAJOS PARA PILOTES HASTA 1200 mm CON GÓNDOLA. (maquinaria) | 1 | 4716.98 | 4716.98 |
|  |  | Total |  |  | 4716.98 |

**680.1030** ud EQUIPO Y MEDIOS AUXILIARES PARA CAMBIO ENTRE TAJOS PILOTES DESDE 1200 mm HASTA 2000 mm CON GÓNDOLA
Precio: 8490.57
TRANSPORTE, MONTAJE Y RETIRADA DEL EQUIPO Y MEDIOS AUXILIARES PARA CAMBIO ENTRE TAJOS PARA PILOTES DESDE 1200 mm A 2000 mm CON GÓNDOLA.

| Código | Ud | Descripción | Rendimiento | Precio | Importe |
|---|---|---|---|---|---|
| Q190101A05 | ud | TRANSPORTE, MONTAJE Y RETIRADA DEL EQUIPO Y MEDIOS AUXILIARES PARA CAMBIO ENTRE TAJOS PARA PILOTES DESDE 1200 mm A 2000 mm CON G (maquinaria) | 1 | 8490.57 | 8490.57 |
|  |  | Total |  |  | 8490.57 |

##### 04.04.01.02 PILOTES CON CAMISA

**671.0010** kg ACERO EN CAMISA PERDIDA EMPLEADA DURANTE LA EJECUCIÓN DE PILOTE
Precio: 1.19
ACERO EN CAMISA PERDIDA EMPLEADA DURANTE LA EJECUCIÓN DE PILOTE i/ TRANSPORTE, POSICIONAMIENTO Y COLOCACIÓN EN OBRA, ASÍ COMO TODOS LOS MEDIOS NECESARIOS PARA SU TOTAL MONTAJE.

| Código | Ud | Descripción | Rendimiento | Precio | Importe |
|---|---|---|---|---|---|
| MO00000002 | h | Capataz | 0.002 | 21.32 | 0.04 |
| MO00000003 | h | Oficial 1ª | 0.002 | 20.87 | 0.04 |
| MO00000006 | h | Peón especialista | 0.004 | 19.97 | 0.08 |
| MT02050005 | kg | ACERO EN CAMISA PERDIDA (material) | 1 | 0.6 | 0.60 |
| Q140000A01 | h | Grúa autopropulsada (sin accesorios). Grúas todoterreno (desplazamiento lento). Para carga máxima de 20 t | 0.002 | 88.62 | 0.18 |
| Q060202A01 | h | Camión. Con caja basculante 4x4. De 199 kW de potencia | 0.0035 | 72.23 | 0.25 |
|  |  | Total |  |  | 1.19 |

**671.0020** m PILOTE DE DIÁMETRO HASTA 500 mm (INCLUIDO) CON ENTUBACIÓN RECUPERABLE (HASTA 6 m) HASTA 30 m DE PROFUNDIDAD
Precio: 41.09
PERFORACIÓN DE PILOTE DE DIÁMETRO HASTA 500 mm (INCLUIDO) CON ENTUBACIÓN RECUPERABLE (HASTA 6 m) HASTA 30 m DE PROFUNDIDAD i/ CAMISA Y SU RECUPERACIÓN.

| Código | Ud | Descripción | Rendimiento | Precio | Importe |
|---|---|---|---|---|---|
| MO00000002 | h | Capataz | 0.05 | 21.32 | 1.07 |
| MO00000003 | h | Oficial 1ª | 0.136 | 20.87 | 2.84 |
| MO00000006 | h | Peón especialista | 0.2 | 19.97 | 3.99 |
| MT02050001 | kg | AMORTIZACIÓN DE ACERO EN CAMISA RECUPERABLE EN PILOTE (material) | 2.417 | 0.6 | 1.45 |
| Q030202A01 | h | Máquina integral sobre cadenas para perforación de pilotes con oscilador hidráulico y entubación recuperable. De 100 kNm (maquinaria; 17/03/2014) | 0.125 | 227.74 | 28.47 |
| Q040201A01 | h | Retrocargadoras sobre ruedas. De 60 kW de potencia | 0.029 | 40.8 | 1.18 |
| Q060202A01 | h | Camión. Con caja basculante 4x4. De 199 kW de potencia | 0.029 | 72.23 | 2.09 |
|  |  | Total |  |  | 41.09 |

**671.0030** m PILOTE DE DIÁMETRO DESDE 500 HASTA 650 mm (INCLUIDO) CON ENTUBACIÓN RECUPERABLE (HASTA 6 m) HASTA 30 m DE PROFUNDIDAD
Precio: 48.33
PERFORACIÓN DE PILOTE DE DIÁMETRO DESDE 500 HASTA 650 mm (INCLUIDO) CON ENTUBACIÓN RECUPERABLE (HASTA 6 m) HASTA 30 m DE PROFUNDIDAD i/ CAMISA Y SU RECUPERACIÓN.

| Código | Ud | Descripción | Rendimiento | Precio | Importe |
|---|---|---|---|---|---|
| MO00000002 | h | Capataz | 0.065 | 21.32 | 1.39 |
| MO00000003 | h | Oficial 1ª | 0.177 | 20.87 | 3.69 |
| MO00000006 | h | Peón especialista | 0.26 | 19.97 | 5.19 |
| MT02050001 | kg | AMORTIZACIÓN DE ACERO EN CAMISA RECUPERABLE EN PILOTE | 3.156 | 0.6 | 1.89 |
| Q030202A01 | h | Máquina integral sobre cadenas para perforación de pilotes con oscilador hidráulico y entubación recuperable. De 100 kNm | 0.14 | 227.74 | 31.88 |
| Q040201A01 | h | Retrocargadoras sobre ruedas. De 60 kW de potencia | 0.038 | 40.8 | 1.55 |
| Q060202A01 | h | Camión. Con caja basculante 4x4. De 199 kW de potencia | 0.038 | 72.23 | 2.74 |
|  |  | Total |  |  | 48.33 |

**671.0040** m PILOTE DE DIÁMETRO DESDE 650 HASTA 850 mm (INCLUIDO) CON ENTUBACIÓN RECUPERABLE (HASTA 6 m) HASTA 30 m DE PROFUNDIDAD
Precio: 56.84
PERFORACIÓN DE PILOTE DE DIÁMETRO DESDE 650 HASTA 850 mm (INCLUIDO) CON ENTUBACIÓN RECUPERABLE (HASTA 6 m) HASTA 30 m DE PROFUNDIDAD i/ CAMISA Y SU RECUPERACIÓN.

| Código | Ud | Descripción | Rendimiento | Precio | Importe |
|---|---|---|---|---|---|
| MO00000002 | h | Capataz | 0.085 | 21.32 | 1.81 |
| MO00000003 | h | Oficial 1ª | 0.23 | 20.87 | 4.80 |
| MO00000006 | h | Peón especialista | 0.34 | 19.97 | 6.79 |
| MT02050001 | kg | AMORTIZACIÓN DE ACERO EN CAMISA RECUPERABLE EN PILOTE | 4.15 | 0.6 | 2.49 |
| Q030202A01 | h | Máquina integral sobre cadenas para perforación de pilotes con oscilador hidráulico y entubación recuperable. De 100 kNm | 0.155 | 227.74 | 35.30 |
| Q040201A01 | h | Retrocargadoras sobre ruedas. De 60 kW de potencia | 0.05 | 40.8 | 2.04 |
| Q060202A01 | h | Camión. Con caja basculante 4x4. De 199 kW de potencia | 0.05 | 72.23 | 3.61 |
|  |  | Total |  |  | 56.84 |

**671.0050** m PILOTE DE DIÁMETRO DE 1000 mm (INCLUIDO) CON ENTUBACIÓN RECUPERABLE (HASTA 6 m) HASTA 30 m DE PROFUNDIDAD
Precio: 74.74
PERFORACIÓN DE PILOTE DE DIÁMETRO DE 1000 mm (INCLUIDO) CON ENTUBACIÓN RECUPERABLE (HASTA 6 m) HASTA 30 m DE PROFUNDIDAD i/ CAMISA Y SU RECUPERACIÓN.

| Código | Ud | Descripción | Rendimiento | Precio | Importe |
|---|---|---|---|---|---|
| MO00000002 | h | Capataz | 0.1 | 21.32 | 2.13 |
| MO00000003 | h | Oficial 1ª | 0.272 | 20.87 | 5.68 |
| MO00000006 | h | Peón especialista | 0.4 | 19.97 | 7.99 |
| MT02050001 | kg | AMORTIZACIÓN DE ACERO EN CAMISA RECUPERABLE EN PILOTE | 4.883 | 0.6 | 2.93 |
| Q030202A05 | h | Máquina integral sobre cadenas para perforación de pilotes con oscilador hidráulico y entubación recuperable. De 150 kNm (maquinaria; 17/03/2014) | 0.17 | 290.86 | 49.45 |
| Q040201A01 | h | Retrocargadoras sobre ruedas. De 60 kW de potencia | 0.058 | 40.8 | 2.37 |
| Q060202A01 | h | Camión. Con caja basculante 4x4. De 199 kW de potencia | 0.058 | 72.23 | 4.19 |
|  |  | Total |  |  | 74.74 |

**671.0060** m PILOTE DE DIÁMETRO DE 1200 mm (INCLUIDO) CON ENTUBACIÓN RECUPERABLE (HASTA 6 m) HASTA 30 m DE PROFUNDIDAD
Precio: 84.2
PERFORACIÓN DE PILOTE DE DIÁMETRO DE 1200 mm (INCLUIDO) CON ENTUBACIÓN RECUPERABLE (HASTA 6 m) HASTA 30 m DE PROFUNDIDAD i/ CAMISA Y SU RECUPERACIÓN.

| Código | Ud | Descripción | Rendimiento | Precio | Importe |
|---|---|---|---|---|---|
| MO00000002 | h | Capataz | 0.12 | 21.32 | 2.56 |
| MO00000003 | h | Oficial 1ª | 0.326 | 20.87 | 6.80 |
| MO00000006 | h | Peón especialista | 0.48 | 19.97 | 9.59 |
| MT02050001 | kg | AMORTIZACIÓN DE ACERO EN CAMISA RECUPERABLE EN PILOTE | 5.87 | 0.6 | 3.52 |
| Q030202A05 | h | Máquina integral sobre cadenas para perforación de pilotes con oscilador hidráulico y entubación recuperable. De 150 kNm | 0.185 | 290.86 | 53.81 |
| Q040201A01 | h | Retrocargadoras sobre ruedas. De 60 kW de potencia | 0.07 | 40.8 | 2.86 |
| Q060202A01 | h | Camión. Con caja basculante 4x4. De 199 kW de potencia | 0.07 | 72.23 | 5.06 |
|  |  | Total |  |  | 84.2 |

**671.0070** m PILOTE DE DIÁMETRO DE 1500 mm (INCLUIDO) CON ENTUBACIÓN RECUPERABLE (HASTA 6 m) HASTA 30 m DE PROFUNDIDAD
Precio: 101.92
PERFORACIÓN DE PILOTE DE DIÁMETRO DE 1500 mm (INCLUIDO) CON ENTUBACIÓN RECUPERABLE (HASTA 6 m) HASTA 30 m DE PROFUNDIDAD i/ CAMISA Y SU RECUPERACIÓN.

| Código | Ud | Descripción | Rendimiento | Precio | Importe |
|---|---|---|---|---|---|
| MO00000002 | h | Capataz | 0.15 | 21.32 | 3.20 |
| MO00000003 | h | Oficial 1ª | 0.408 | 20.87 | 8.51 |
| MO00000006 | h | Peón especialista | 0.6 | 19.97 | 11.98 |
| MT02050001 | kg | AMORTIZACIÓN DE ACERO EN CAMISA RECUPERABLE EN PILOTE | 7.35 | 0.6 | 4.41 |
| Q030202A05 | h | Máquina integral sobre cadenas para perforación de pilotes con oscilador hidráulico y entubación recuperable. De 150 kNm | 0.22 | 290.86 | 63.99 |
| Q040201A01 | h | Retrocargadoras sobre ruedas. De 60 kW de potencia | 0.087 | 40.8 | 3.55 |
| Q060202A01 | h | Camión. Con caja basculante 4x4. De 199 kW de potencia | 0.087 | 72.23 | 6.28 |
|  |  | Total |  |  | 101.92 |

**671.0080** m PILOTE DE DIÁMETRO DE 1800 mm (INCLUIDO) CON ENTUBACIÓN RECUPERABLE (HASTA 6 m) HASTA 30 m DE PROFUNDIDAD
Precio: 115.63
PERFORACIÓN DE PILOTE DE DIÁMETRO DE 1800 mm (INCLUIDO) CON ENTUBACIÓN RECUPERABLE (HASTA 6 m) HASTA 30 m DE PROFUNDIDAD i/ CAMISA Y SU RECUPERACIÓN.

| Código | Ud | Descripción | Rendimiento | Precio | Importe |
|---|---|---|---|---|---|
| MO00000002 | h | Capataz | 0.18 | 21.32 | 3.84 |
| MO00000003 | h | Oficial 1ª | 0.5 | 20.87 | 10.44 |
| MO00000006 | h | Peón especialista | 0.72 | 19.97 | 14.38 |
| MT02050001 | kg | AMORTIZACIÓN DE ACERO EN CAMISA RECUPERABLE EN PILOTE | 8.83 | 0.6 | 5.30 |
| Q030202A05 | h | Máquina integral sobre cadenas para perforación de pilotes con oscilador hidráulico y entubación recuperable. De 150 kNm | 0.24 | 290.86 | 69.81 |
| Q040201A01 | h | Retrocargadoras sobre ruedas. De 60 kW de potencia | 0.105 | 40.8 | 4.28 |
| Q060202A01 | h | Camión. Con caja basculante 4x4. De 199 kW de potencia | 0.105 | 72.23 | 7.58 |
|  |  | Total |  |  | 115.63 |

**671.0090** m PILOTE DE DIÁMETRO DE 2000 mm (INCLUIDO) CON ENTUBACIÓN RECUPERABLE (HASTA 6 m) HASTA 30 m DE PROFUNDIDAD
Precio: 138.44
PERFORACIÓN DE PILOTE DE DIÁMETRO DE 2000 mm (INCLUIDO) CON ENTUBACIÓN RECUPERABLE (HASTA 6 m) HASTA 30 m DE PROFUNDIDAD i/ CAMISA Y SU RECUPERACIÓN.

| Código | Ud | Descripción | Rendimiento | Precio | Importe |
|---|---|---|---|---|---|
| MO00000002 | h | Capataz | 0.2 | 21.32 | 4.26 |
| MO00000003 | h | Oficial 1ª | 0.55 | 20.87 | 11.48 |
| MO00000006 | h | Peón especialista | 0.8 | 19.97 | 15.98 |
| MT02050001 | kg | AMORTIZACIÓN DE ACERO EN CAMISA RECUPERABLE EN PILOTE | 9.81 | 0.6 | 5.89 |
| Q030202A05 | h | Máquina integral sobre cadenas para perforación de pilotes con oscilador hidráulico y entubación recuperable. De 150 kNm | 0.3 | 290.86 | 87.26 |
| Q040201A01 | h | Retrocargadoras sobre ruedas. De 60 kW de potencia | 0.12 | 40.8 | 4.90 |
| Q060202A01 | h | Camión. Con caja basculante 4x4. De 199 kW de potencia | 0.12 | 72.23 | 8.67 |
|  |  | Total |  |  | 138.44 |

**671.0100** m PILOTE DE DIÁMETRO HASTA 500 mm (INCLUIDO) CON ENTUBACIÓN RECUPERABLE (DE MÁS DE 6 m) HASTA 30 m DE PROFUNDIDAD
Precio: 48.79
PERFORACIÓN DE PILOTE DE DIÁMETRO HASTA 500 mm (INCLUIDO) CON ENTUBACIÓN RECUPERABLE (DE MÁS DE 6 m) HASTA 30 m DE PROFUNDIDAD i/ CAMISA Y SU RECUPERACIÓN.

| Código | Ud | Descripción | Rendimiento | Precio | Importe |
|---|---|---|---|---|---|
| MO00000002 | h | Capataz | 0.055 | 21.32 | 1.17 |
| MO00000003 | h | Oficial 1ª | 0.15 | 20.87 | 3.13 |
| MO00000006 | h | Peón especialista | 0.22 | 19.97 | 4.39 |
| MT02050001 | kg | AMORTIZACIÓN DE ACERO EN CAMISA RECUPERABLE EN PILOTE | 2.417 | 0.6 | 1.45 |
| Q030202A01 | h | Máquina integral sobre cadenas para perforación de pilotes con oscilador hidráulico y entubación recuperable. De 100 kNm | 0.13 | 227.74 | 29.61 |
| Q040201A01 | h | Retrocargadoras sobre ruedas. De 60 kW de potencia | 0.029 | 40.8 | 1.18 |
| Q060202A01 | h | Camión. Con caja basculante 4x4. De 199 kW de potencia | 0.029 | 72.23 | 2.09 |
| Q130105A01 | h | Grupo de soldadura para tubos de 300 Amperios (maquinaria; 19/05/2014) | 0.6 | 2.03 | 1.22 |
| Q010000A01 | h | Grupo electrógeno. Con motor diesel. De 30 kVA de potencia (maquinaria; 17/04/2012) | 0.6 | 7.58 | 4.55 |
|  |  | Total |  |  | 48.79 |

**671.0110** m PILOTE DE DIÁMETRO DESDE 500 HASTA 650 mm (INCLUIDO) CON ENTUBACIÓN RECUPERABLE (DE MÁS DE 6 m) HASTA 30 m DE PROFUNDIDAD
Precio: 58.2
PERFORACIÓN DE PILOTE DE DIÁMETRO DESDE 500 mm HASTA 650 mm (INCLUIDO) CON ENTUBACIÓN RECUPERABLE (DE MÁS DE 6 m) HASTA 30 m DE PROFUNDIDAD i/ CAMISA Y SU RECUPERACIÓN.

| Código | Ud | Descripción | Rendimiento | Precio | Importe |
|---|---|---|---|---|---|
| MO00000002 | h | Capataz | 0.072 | 21.32 | 1.54 |
| MO00000003 | h | Oficial 1ª | 0.195 | 20.87 | 4.07 |
| MO00000006 | h | Peón especialista | 0.286 | 19.97 | 5.71 |
| MT02050001 | kg | AMORTIZACIÓN DE ACERO EN CAMISA RECUPERABLE EN PILOTE | 3.156 | 0.6 | 1.89 |
| Q030202A01 | h | Máquina integral sobre cadenas para perforación de pilotes con oscilador hidráulico y entubación recuperable. De 100 kNm | 0.145 | 227.74 | 33.02 |
| Q040201A01 | h | Retrocargadoras sobre ruedas. De 60 kW de potencia | 0.038 | 40.8 | 1.55 |
| Q060202A01 | h | Camión. Con caja basculante 4x4. De 199 kW de potencia | 0.038 | 72.23 | 2.74 |
| Q130105A01 | h | Grupo de soldadura para tubos de 300 Amperios | 0.8 | 2.03 | 1.62 |
| Q010000A01 | h | Grupo electrógeno. Con motor diesel. De 30 kVA de potencia | 0.8 | 7.58 | 6.06 |
|  |  | Total |  |  | 58.2 |

**671.0120** m PILOTE DE DIÁMETRO DESDE 650 HASTA 850 mm (INCLUIDO) CON ENTUBACIÓN RECUPERABLE (DE MÁS DE 6 m) HASTA 30 m DE PROFUNDIDAD
Precio: 69.18
PERFORACIÓN DE PILOTE DE DIÁMETRO DESDE 650 mm HASTA 850 mm (INCLUIDO) CON ENTUBACIÓN RECUPERABLE (DE MÁS DE 6 m) HASTA 30 m DE PROFUNDIDAD i/ CAMISA Y SU RECUPERACIÓN.

| Código | Ud | Descripción | Rendimiento | Precio | Importe |
|---|---|---|---|---|---|
| MO00000002 | h | Capataz | 0.094 | 21.32 | 2.00 |
| MO00000003 | h | Oficial 1ª | 0.255 | 20.87 | 5.32 |
| MO00000006 | h | Peón especialista | 0.375 | 19.97 | 7.49 |
| MT02050001 | kg | AMORTIZACIÓN DE ACERO EN CAMISA RECUPERABLE EN PILOTE | 4.15 | 0.6 | 2.49 |
| Q030202A01 | h | Máquina integral sobre cadenas para perforación de pilotes con oscilador hidráulico y entubación recuperable. De 100 kNm | 0.165 | 227.74 | 37.58 |
| Q040201A01 | h | Retrocargadoras sobre ruedas. De 60 kW de potencia | 0.05 | 40.8 | 2.04 |
| Q060202A01 | h | Camión. Con caja basculante 4x4. De 199 kW de potencia | 0.05 | 72.23 | 3.61 |
| Q130105A01 | h | Grupo de soldadura para tubos de 300 Amperios | 0.9 | 2.03 | 1.83 |
| Q010000A01 | h | Grupo electrógeno. Con motor diesel. De 30 kVA de potencia | 0.9 | 7.58 | 6.82 |
|  |  | Total |  |  | 69.18 |

**671.0130** m PILOTE DE DIÁMETRO DE 1000 mm (INCLUIDO) CON ENTUBACIÓN RECUPERABLE (DE MÁS DE 6 m) HASTA 30 m DE PROFUNDIDAD
Precio: 90.31
PERFORACIÓN DE PILOTE DE DIÁMETRO DE 1000 mm (INCLUIDO) CON ENTUBACIÓN RECUPERABLE (DE MÁS DE 6 m) HASTA 30 m DE PROFUNDIDAD i/ CAMISA Y SU RECUPERACIÓN.

| Código | Ud | Descripción | Rendimiento | Precio | Importe |
|---|---|---|---|---|---|
| MO00000002 | h | Capataz | 0.11 | 21.32 | 2.35 |
| MO00000003 | h | Oficial 1ª | 0.3 | 20.87 | 6.26 |
| MO00000006 | h | Peón especialista | 0.44 | 19.97 | 8.79 |
| MT02050001 | kg | AMORTIZACIÓN DE ACERO EN CAMISA RECUPERABLE EN PILOTE | 4.883 | 0.6 | 2.93 |
| Q030202A05 | h | Máquina integral sobre cadenas para perforación de pilotes con oscilador hidráulico y entubación recuperable. De 150 kNm | 0.185 | 290.86 | 53.81 |
| Q040201A01 | h | Retrocargadoras sobre ruedas. De 60 kW de potencia | 0.058 | 40.8 | 2.37 |
| Q060202A01 | h | Camión. Con caja basculante 4x4. De 199 kW de potencia | 0.058 | 72.23 | 4.19 |
| Q130105A01 | h | Grupo de soldadura para tubos de 300 Amperios | 1 | 2.03 | 2.03 |
| Q010000A01 | h | Grupo electrógeno. Con motor diesel. De 30 kVA de potencia | 1 | 7.58 | 7.58 |
|  |  | Total |  |  | 90.31 |

**671.0140** m PILOTE DE DIÁMETRO DE 1200 mm (INCLUIDO) CON ENTUBACIÓN RECUPERABLE (DE MÁS DE 6 m) HASTA 30 m DE PROFUNDIDAD
Precio: 108.35
PERFORACIÓN DE PILOTE DE DIÁMETRO DE 1200 mm (INCLUIDO) CON ENTUBACIÓN RECUPERABLE (DE MÁS DE 6 m) HASTA 30 m DE PROFUNDIDAD i/ CAMISA Y SU RECUPERACIÓN.

| Código | Ud | Descripción | Rendimiento | Precio | Importe |
|---|---|---|---|---|---|
| MO00000002 | h | Capataz | 0.132 | 21.32 | 2.81 |
| MO00000003 | h | Oficial 1ª | 0.36 | 20.87 | 7.51 |
| MO00000006 | h | Peón especialista | 0.53 | 19.97 | 10.58 |
| MT02050001 | kg | AMORTIZACIÓN DE ACERO EN CAMISA RECUPERABLE EN PILOTE | 5.87 | 0.6 | 3.52 |
| Q030202A05 | h | Máquina integral sobre cadenas para perforación de pilotes con oscilador hidráulico y entubación recuperable. De 150 kNm | 0.225 | 290.86 | 65.44 |
| Q040201A01 | h | Retrocargadoras sobre ruedas. De 60 kW de potencia | 0.07 | 40.8 | 2.86 |
| Q060202A01 | h | Camión. Con caja basculante 4x4. De 199 kW de potencia | 0.07 | 72.23 | 5.06 |
| Q130105A01 | h | Grupo de soldadura para tubos de 300 Amperios | 1.1 | 2.03 | 2.23 |
| Q010000A01 | h | Grupo electrógeno. Con motor diesel. De 30 kVA de potencia | 1.1 | 7.58 | 8.34 |
|  |  | Total |  |  | 108.35 |

**671.0150** m PILOTE DE DIÁMETRO DE 1500 mm (INCLUIDO) CON ENTUBACIÓN RECUPERABLE (DE MÁS DE 6 m) HASTA 30 m DE PROFUNDIDAD
Precio: 139.13
PERFORACIÓN DE PILOTE DE DIÁMETRO DE 1500 mm (INCLUIDO) CON ENTUBACIÓN RECUPERABLE (DE MÁS DE 6 m) HASTA 30 m DE PROFUNDIDAD i/ CAMISA Y SU RECUPERACIÓN.

| Código | Ud | Descripción | Rendimiento | Precio | Importe |
|---|---|---|---|---|---|
| MO00000002 | h | Capataz | 0.165 | 21.32 | 3.52 |
| MO00000003 | h | Oficial 1ª | 0.45 | 20.87 | 9.39 |
| MO00000006 | h | Peón especialista | 0.66 | 19.97 | 13.18 |
| MT02050001 | kg | AMORTIZACIÓN DE ACERO EN CAMISA RECUPERABLE EN PILOTE | 7.35 | 0.6 | 4.41 |
| Q030202A05 | h | Máquina integral sobre cadenas para perforación de pilotes con oscilador hidráulico y entubación recuperable. De 150 kNm | 0.3 | 290.86 | 87.26 |
| Q040201A01 | h | Retrocargadoras sobre ruedas. De 60 kW de potencia | 0.087 | 40.8 | 3.55 |
| Q060202A01 | h | Camión. Con caja basculante 4x4. De 199 kW de potencia | 0.087 | 72.23 | 6.28 |
| Q130105A01 | h | Grupo de soldadura para tubos de 300 Amperios | 1.2 | 2.03 | 2.44 |
| Q010000A01 | h | Grupo electrógeno. Con motor diesel. De 30 kVA de potencia | 1.2 | 7.58 | 9.10 |
|  |  | Total |  |  | 139.13 |

**671.0160** m PILOTE DE DIÁMETRO DE 1800 mm (INCLUIDO) CON ENTUBACIÓN RECUPERABLE (DE MÁS DE 6 m) HASTA 30 m DE PROFUNDIDAD
Precio: 160.26
PERFORACIÓN DE PILOTE DE DIÁMETRO DE 1800 mm (INCLUIDO) CON ENTUBACIÓN RECUPERABLE (DE MÁS DE 6 m) HASTA 30 m DE PROFUNDIDAD i/ CAMISA Y SU RECUPERACIÓN.

| Código | Ud | Descripción | Rendimiento | Precio | Importe |
|---|---|---|---|---|---|
| MO00000002 | h | Capataz | 0.2 | 21.32 | 4.26 |
| MO00000003 | h | Oficial 1ª | 0.55 | 20.87 | 11.48 |
| MO00000006 | h | Peón especialista | 0.8 | 19.97 | 15.98 |
| MT02050001 | kg | AMORTIZACIÓN DE ACERO EN CAMISA RECUPERABLE EN PILOTE | 8.83 | 0.6 | 5.30 |
| Q030202A05 | h | Máquina integral sobre cadenas para perforación de pilotes con oscilador hidráulico y entubación recuperable. De 150 kNm | 0.34 | 290.86 | 98.89 |
| Q040201A01 | h | Retrocargadoras sobre ruedas. De 60 kW de potencia | 0.105 | 40.8 | 4.28 |
| Q060202A01 | h | Camión. Con caja basculante 4x4. De 199 kW de potencia | 0.105 | 72.23 | 7.58 |
| Q130105A01 | h | Grupo de soldadura para tubos de 300 Amperios | 1.3 | 2.03 | 2.64 |
| Q010000A01 | h | Grupo electrógeno. Con motor diesel. De 30 kVA de potencia | 1.3 | 7.58 | 9.85 |
|  |  | Total |  |  | 160.26 |

**671.0170** m PILOTE DE DIÁMETRO DE 2000 mm (INCLUIDO) CON ENTUBACIÓN RECUPERABLE (DE MÁS DE 6 m) HASTA 30 m DE PROFUNDIDAD
Precio: 187.05
PERFORACIÓN DE PILOTE DE DIÁMETRO DE 2000 mm (INCLUIDO) CON ENTUBACIÓN RECUPERABLE (DE MÁS DE 6 m) HASTA 30 m DE PROFUNDIDAD i/ CAMISA Y SU RECUPERACIÓN.

| Código | Ud | Descripción | Rendimiento | Precio | Importe |
|---|---|---|---|---|---|
| MO00000002 | h | Capataz | 0.22 | 21.32 | 4.69 |
| MO00000003 | h | Oficial 1ª | 0.605 | 20.87 | 12.63 |
| MO00000006 | h | Peón especialista | 0.88 | 19.97 | 17.57 |
| MT02050001 | kg | AMORTIZACIÓN DE ACERO EN CAMISA RECUPERABLE EN PILOTE | 9.81 | 0.6 | 5.89 |
| Q030202A05 | h | Máquina integral sobre cadenas para perforación de pilotes con oscilador hidráulico y entubación recuperable. De 150 kNm | 0.41 | 290.86 | 119.25 |
| Q040201A01 | h | Retrocargadoras sobre ruedas. De 60 kW de potencia | 0.12 | 40.8 | 4.90 |
| Q060202A01 | h | Camión. Con caja basculante 4x4. De 199 kW de potencia | 0.12 | 72.23 | 8.67 |
| Q130105A01 | h | Grupo de soldadura para tubos de 300 Amperios | 1.4 | 2.03 | 2.84 |
| Q010000A01 | h | Grupo electrógeno. Con motor diesel. De 30 kVA de potencia | 1.4 | 7.58 | 10.61 |
|  |  | Total |  |  | 187.05 |

**671.0180** m PILOTE DE DIÁMETRO DESDE 500 HASTA 650 mm (INCLUIDO) CON ENTUBACIÓN RECUPERABLE (HASTA 6 m) DESDE 30 m A 45 m DE PROFUNDIDAD
Precio: 60
PERFORACIÓN DE PILOTE DE DIÁMETRO DESDE 500 HASTA 650 mm (INCLUIDO) CON ENTUBACIÓN RECUPERABLE (HASTA 6 m) DESDE 30 A 45 m DE PROFUNDIDAD i/ CAMISA Y SU RECUPERACIÓN.

| Código | Ud | Descripción | Rendimiento | Precio | Importe |
|---|---|---|---|---|---|
| MO00000002 | h | Capataz | 0.081 | 21.32 | 1.73 |
| MO00000003 | h | Oficial 1ª | 0.221 | 20.87 | 4.61 |
| MO00000006 | h | Peón especialista | 0.325 | 19.97 | 6.49 |
| MT02050001 | kg | AMORTIZACIÓN DE ACERO EN CAMISA RECUPERABLE EN PILOTE | 3.156 | 0.6 | 1.89 |
| Q030202A01 | h | Máquina integral sobre cadenas para perforación de pilotes con oscilador hidráulico y entubación recuperable. De 100 kNm | 0.175 | 227.74 | 39.85 |
| Q040201A01 | h | Retrocargadoras sobre ruedas. De 60 kW de potencia | 0.048 | 40.8 | 1.96 |
| Q060202A01 | h | Camión. Con caja basculante 4x4. De 199 kW de potencia | 0.048 | 72.23 | 3.47 |
|  |  | Total |  |  | 60 |

**671.0190** m PILOTE DE DIÁMETRO DESDE 650 HASTA 850 mm (INCLUIDO) CON ENTUBACIÓN RECUPERABLE (HASTA 6 m) DESDE 30 m A 45 m DE PROFUNDIDAD
Precio: 70.53
PERFORACIÓN DE PILOTE DE DIÁMETRO DESDE 650 HASTA 850 mm (INCLUIDO) CON ENTUBACIÓN RECUPERABLE (HASTA 6 m) DESDE 30 HASTA 45 m DE PROFUNDIDAD i/ CAMISA Y SU RECUPERACIÓN.

| Código | Ud | Descripción | Rendimiento | Precio | Importe |
|---|---|---|---|---|---|
| MO00000002 | h | Capataz | 0.106 | 21.32 | 2.26 |
| MO00000003 | h | Oficial 1ª | 0.287 | 20.87 | 5.99 |
| MO00000006 | h | Peón especialista | 0.425 | 19.97 | 8.49 |
| MT02050001 | kg | AMORTIZACIÓN DE ACERO EN CAMISA RECUPERABLE EN PILOTE | 4.15 | 0.6 | 2.49 |
| Q030202A01 | h | Máquina integral sobre cadenas para perforación de pilotes con oscilador hidráulico y entubación recuperable. De 100 kNm | 0.194 | 227.74 | 44.18 |
| Q040201A01 | h | Retrocargadoras sobre ruedas. De 60 kW de potencia | 0.063 | 40.8 | 2.57 |
| Q060202A01 | h | Camión. Con caja basculante 4x4. De 199 kW de potencia | 0.063 | 72.23 | 4.55 |
|  |  | Total |  |  | 70.53 |

**671.0200** m PILOTE DE DIÁMETRO DE 1000 mm (INCLUIDO) CON ENTUBACIÓN RECUPERABLE (HASTA 6 m) DESDE 30 m A 45 m DE PROFUNDIDAD
Precio: 92.6
PERFORACIÓN DE PILOTE DE DIÁMETRO DE 1000 mm (INCLUIDO) CON ENTUBACIÓN RECUPERABLE (HASTA 6 m) DESDE 30 HASTA 45 m DE PROFUNDIDAD i/ CAMISA Y SU RECUPERACIÓN.

| Código | Ud | Descripción | Rendimiento | Precio | Importe |
|---|---|---|---|---|---|
| MO00000002 | h | Capataz | 0.125 | 21.32 | 2.67 |
| MO00000003 | h | Oficial 1ª | 0.34 | 20.87 | 7.10 |
| MO00000006 | h | Peón especialista | 0.5 | 19.97 | 9.99 |
| MT02050001 | kg | AMORTIZACIÓN DE ACERO EN CAMISA RECUPERABLE EN PILOTE | 4.883 | 0.6 | 2.93 |
| Q030202A05 | h | Máquina integral sobre cadenas para perforación de pilotes con oscilador hidráulico y entubación recuperable. De 150 kNm | 0.212 | 290.86 | 61.66 |
| Q040201A01 | h | Retrocargadoras sobre ruedas. De 60 kW de potencia | 0.073 | 40.8 | 2.98 |
| Q060202A01 | h | Camión. Con caja basculante 4x4. De 199 kW de potencia | 0.073 | 72.23 | 5.27 |
|  |  | Total |  |  | 92.6 |

**671.0210** m PILOTE DE DIÁMETRO DE 1200 mm (INCLUIDO) CON ENTUBACIÓN RECUPERABLE (HASTA 6 m) DESDE 30 m A 45 m DE PROFUNDIDAD
Precio: 104.33
PERFORACIÓN DE PILOTE DE DIÁMETRO DE 1200 mm (INCLUIDO) CON ENTUBACIÓN RECUPERABLE (HASTA 6 m) DESDE 30 HASTA 45 m DE PROFUNDIDAD i/ CAMISA Y SU RECUPERACIÓN.

| Código | Ud | Descripción | Rendimiento | Precio | Importe |
|---|---|---|---|---|---|
| MO00000002 | h | Capataz | 0.15 | 21.32 | 3.20 |
| MO00000003 | h | Oficial 1ª | 0.407 | 20.87 | 8.49 |
| MO00000006 | h | Peón especialista | 0.6 | 19.97 | 11.98 |
| MT02050001 | kg | AMORTIZACIÓN DE ACERO EN CAMISA RECUPERABLE EN PILOTE | 5.87 | 0.6 | 3.52 |
| Q030202A05 | h | Máquina integral sobre cadenas para perforación de pilotes con oscilador hidráulico y entubación recuperable. De 150 kNm | 0.231 | 290.86 | 67.19 |
| Q040201A01 | h | Retrocargadoras sobre ruedas. De 60 kW de potencia | 0.088 | 40.8 | 3.59 |
| Q060202A01 | h | Camión. Con caja basculante 4x4. De 199 kW de potencia | 0.088 | 72.23 | 6.36 |
|  |  | Total |  |  | 104.33 |

**671.0220** m PILOTE DE DIÁMETRO DE 1500 mm (INCLUIDO) CON ENTUBACIÓN RECUPERABLE (HASTA 6 m) DESDE 30 m A 45 m DE PROFUNDIDAD
Precio: 126.35
PERFORACIÓN DE PILOTE DE DIÁMETRO DE 1500 mm (INCLUIDO) CON ENTUBACIÓN RECUPERABLE (HASTA 6 m) DESDE 30 HASTA 45 m DE PROFUNDIDAD i/ CAMISA Y SU RECUPERACIÓN.

| Código | Ud | Descripción | Rendimiento | Precio | Importe |
|---|---|---|---|---|---|
| MO00000002 | h | Capataz | 0.188 | 21.32 | 4.01 |
| MO00000003 | h | Oficial 1ª | 0.51 | 20.87 | 10.64 |
| MO00000006 | h | Peón especialista | 0.75 | 19.97 | 14.98 |
| MT02050001 | kg | AMORTIZACIÓN DE ACERO EN CAMISA RECUPERABLE EN PILOTE | 7.35 | 0.6 | 4.41 |
| Q030202A05 | h | Máquina integral sobre cadenas para perforación de pilotes con oscilador hidráulico y entubación recuperable. De 150 kNm | 0.275 | 290.86 | 79.99 |
| Q040201A01 | h | Retrocargadoras sobre ruedas. De 60 kW de potencia | 0.109 | 40.8 | 4.45 |
| Q060202A01 | h | Camión. Con caja basculante 4x4. De 199 kW de potencia | 0.109 | 72.23 | 7.87 |
|  |  | Total |  |  | 126.35 |

**671.0230** m PILOTE DE DIÁMETRO DE 1800 mm (INCLUIDO) CON ENTUBACIÓN RECUPERABLE (HASTA 6 m) DESDE 30 m A 45 m DE PROFUNDIDAD
Precio: 143.06
PERFORACIÓN DE PILOTE DE DIÁMETRO DE 1800 mm (INCLUIDO) CON ENTUBACIÓN RECUPERABLE (HASTA 6 m) DESDE 30 HASTA 45 m DE PROFUNDIDAD i/ CAMISA Y SU RECUPERACIÓN.

| Código | Ud | Descripción | Rendimiento | Precio | Importe |
|---|---|---|---|---|---|
| MO00000002 | h | Capataz | 0.225 | 21.32 | 4.80 |
| MO00000003 | h | Oficial 1ª | 0.625 | 20.87 | 13.04 |
| MO00000006 | h | Peón especialista | 0.9 | 19.97 | 17.97 |
| MT02050001 | kg | AMORTIZACIÓN DE ACERO EN CAMISA RECUPERABLE EN PILOTE | 8.83 | 0.6 | 5.30 |
| Q030202A05 | h | Máquina integral sobre cadenas para perforación de pilotes con oscilador hidráulico y entubación recuperable. De 150 kNm | 0.3 | 290.86 | 87.26 |
| Q040201A01 | h | Retrocargadoras sobre ruedas. De 60 kW de potencia | 0.13 | 40.8 | 5.30 |
| Q060202A01 | h | Camión. Con caja basculante 4x4. De 199 kW de potencia | 0.13 | 72.23 | 9.39 |
|  |  | Total |  |  | 143.06 |

**671.0240** m PILOTE DE DIÁMETRO DE 2000 mm (INCLUIDO) CON ENTUBACIÓN RECUPERABLE (HASTA 6 m) DESDE 30 m A 45 m DE PROFUNDIDAD
Precio: 171.57
PERFORACIÓN DE PILOTE DE DIÁMETRO DE 2000 mm (INCLUIDO) CON ENTUBACIÓN RECUPERABLE (HASTA 6 m) DESDE 30 HASTA 45 m DE PROFUNDIDAD i/ CAMISA Y SU RECUPERACIÓN.

| Código | Ud | Descripción | Rendimiento | Precio | Importe |
|---|---|---|---|---|---|
| MO00000002 | h | Capataz | 0.25 | 21.32 | 5.33 |
| MO00000003 | h | Oficial 1ª | 0.688 | 20.87 | 14.36 |
| MO00000006 | h | Peón especialista | 1 | 19.97 | 19.97 |
| MT02050001 | kg | AMORTIZACIÓN DE ACERO EN CAMISA RECUPERABLE EN PILOTE | 9.81 | 0.6 | 5.89 |
| Q030202A05 | h | Máquina integral sobre cadenas para perforación de pilotes con oscilador hidráulico y entubación recuperable. De 150 kNm | 0.375 | 290.86 | 109.07 |
| Q040201A01 | h | Retrocargadoras sobre ruedas. De 60 kW de potencia | 0.15 | 40.8 | 6.12 |
| Q060202A01 | h | Camión. Con caja basculante 4x4. De 199 kW de potencia | 0.15 | 72.23 | 10.83 |
|  |  | Total |  |  | 171.57 |

**671.0250** m PILOTE DE DIÁMETRO DE 1200 mm (INCLUIDO) CON ENTUBACIÓN RECUPERABLE (DE MÁS DE 6 m) DESDE 30 m A 45 m DE PROFUNDIDAD
Precio: 134.13
PERFORACIÓN DE PILOTE DE DIÁMETRO DE 1200 mm (INCLUIDO) CON ENTUBACIÓN RECUPERABLE (DE MÁS DE 6 m) DESDE 30 HASTA 45 m DE PROFUNDIDAD i/ CAMISA Y SU RECUPERACIÓN.

| Código | Ud | Descripción | Rendimiento | Precio | Importe |
|---|---|---|---|---|---|
| MO00000002 | h | Capataz | 0.165 | 21.32 | 3.52 |
| MO00000003 | h | Oficial 1ª | 0.45 | 20.87 | 9.39 |
| MO00000006 | h | Peón especialista | 0.662 | 19.97 | 13.22 |
| MT02050001 | kg | AMORTIZACIÓN DE ACERO EN CAMISA RECUPERABLE EN PILOTE | 5.87 | 0.6 | 3.52 |
| Q030202A05 | h | Máquina integral sobre cadenas para perforación de pilotes con oscilador hidráulico y entubación recuperable. De 150 kNm | 0.28 | 290.86 | 81.44 |
| Q040201A01 | h | Retrocargadoras sobre ruedas. De 60 kW de potencia | 0.087 | 40.8 | 3.55 |
| Q060202A01 | h | Camión. Con caja basculante 4x4. De 199 kW de potencia | 0.087 | 72.23 | 6.28 |
| Q130105A01 | h | Grupo de soldadura para tubos de 300 Amperios | 1.375 | 2.03 | 2.79 |
| Q010000A01 | h | Grupo electrógeno. Con motor diesel. De 30 kVA de potencia | 1.375 | 7.58 | 10.42 |
|  |  | Total |  |  | 134.13 |

**671.0260** m PILOTE DE DIÁMETRO DE 1500 mm (INCLUIDO) CON ENTUBACIÓN RECUPERABLE (DE MÁS DE 6 m) DESDE 30 m A 45 m DE PROFUNDIDAD
Precio: 172.82
PERFORACIÓN DE PILOTE DE DIÁMETRO DE 1500 mm (INCLUIDO) CON ENTUBACIÓN RECUPERABLE (DE MÁS DE 6 m) DESDE 30 HASTA 45 m DE PROFUNDIDAD i/ CAMISA Y SU RECUPERACIÓN.

| Código | Ud | Descripción | Rendimiento | Precio | Importe |
|---|---|---|---|---|---|
| MO00000002 | h | Capataz | 0.206 | 21.32 | 4.39 |
| MO00000003 | h | Oficial 1ª | 0.562 | 20.87 | 11.73 |
| MO00000006 | h | Peón especialista | 0.825 | 19.97 | 16.48 |
| MT02050001 | kg | AMORTIZACIÓN DE ACERO EN CAMISA RECUPERABLE EN PILOTE | 7.35 | 0.6 | 4.41 |
| Q030202A05 | h | Máquina integral sobre cadenas para perforación de pilotes con oscilador hidráulico y entubación recuperable. De 150 kNm | 0.375 | 290.86 | 109.07 |
| Q040201A01 | h | Retrocargadoras sobre ruedas. De 60 kW de potencia | 0.109 | 40.8 | 4.45 |
| Q060202A01 | h | Camión. Con caja basculante 4x4. De 199 kW de potencia | 0.109 | 72.23 | 7.87 |
| Q130105A01 | h | Grupo de soldadura para tubos de 300 Amperios | 1.5 | 2.03 | 3.05 |
| Q010000A01 | h | Grupo electrógeno. Con motor diesel. De 30 kVA de potencia | 1.5 | 7.58 | 11.37 |
|  |  | Total |  |  | 172.82 |

**671.0270** m PILOTE DE DIÁMETRO DE 1800 mm (INCLUIDO) CON ENTUBACIÓN RECUPERABLE (DE MÁS DE 6 m) DESDE 30 m A 45 m DE PROFUNDIDAD
Precio: 199.12
PERFORACIÓN DE PILOTE DE DIÁMETRO DE 1800 mm (INCLUIDO) CON ENTUBACIÓN RECUPERABLE (DE MÁS DE 6 m) DESDE 30 HASTA 45 m DE PROFUNDIDAD i/ CAMISA Y SU RECUPERACIÓN.

| Código | Ud | Descripción | Rendimiento | Precio | Importe |
|---|---|---|---|---|---|
| MO00000002 | h | Capataz | 0.25 | 21.32 | 5.33 |
| MO00000003 | h | Oficial 1ª | 0.688 | 20.87 | 14.36 |
| MO00000006 | h | Peón especialista | 1 | 19.97 | 19.97 |
| MT02050001 | kg | AMORTIZACIÓN DE ACERO EN CAMISA RECUPERABLE EN PILOTE | 8.83 | 0.6 | 5.30 |
| Q030202A05 | h | Máquina integral sobre cadenas para perforación de pilotes con oscilador hidráulico y entubación recuperable. De 150 kNm | 0.425 | 290.86 | 123.62 |
| Q040201A01 | h | Retrocargadoras sobre ruedas. De 60 kW de potencia | 0.132 | 40.8 | 5.39 |
| Q060202A01 | h | Camión. Con caja basculante 4x4. De 199 kW de potencia | 0.132 | 72.23 | 9.53 |
| Q130105A01 | h | Grupo de soldadura para tubos de 300 Amperios | 1.625 | 2.03 | 3.30 |
| Q010000A01 | h | Grupo electrógeno. Con motor diesel. De 30 kVA de potencia | 1.625 | 7.58 | 12.32 |
|  |  | Total |  |  | 199.12 |

**671.0280** m PILOTE DE DIÁMETRO DE 2000 mm (INCLUIDO) CON ENTUBACIÓN RECUPERABLE (DE MÁS DE 6 m) DESDE 30 m A 45 m DE PROFUNDIDAD
Precio: 232.19
PERFORACIÓN DE PILOTE DE DIÁMETRO DE 2000 mm (INCLUIDO) CON ENTUBACIÓN RECUPERABLE (DE MÁS DE 6 m) DESDE 30 HASTA 45 m DE PROFUNDIDAD i/ CAMISA Y SU RECUPERACIÓN.

| Código | Ud | Descripción | Rendimiento | Precio | Importe |
|---|---|---|---|---|---|
| MO00000002 | h | Capataz | 0.275 | 21.32 | 5.86 |
| MO00000003 | h | Oficial 1ª | 0.756 | 20.87 | 15.78 |
| MO00000006 | h | Peón especialista | 1.1 | 19.97 | 21.97 |
| MT02050001 | kg | AMORTIZACIÓN DE ACERO EN CAMISA RECUPERABLE EN PILOTE | 9.81 | 0.6 | 5.89 |
| Q030202A05 | h | Máquina integral sobre cadenas para perforación de pilotes con oscilador hidráulico y entubación recuperable. De 150 kNm | 0.512 | 290.86 | 148.92 |
| Q040201A01 | h | Retrocargadoras sobre ruedas. De 60 kW de potencia | 0.15 | 40.8 | 6.12 |
| Q060202A01 | h | Camión. Con caja basculante 4x4. De 199 kW de potencia | 0.15 | 72.23 | 10.83 |
| Q130105A01 | h | Grupo de soldadura para tubos de 300 Amperios | 1.75 | 2.03 | 3.55 |
| Q010000A01 | h | Grupo electrógeno. Con motor diesel. De 30 kVA de potencia | 1.75 | 7.58 | 13.27 |
|  |  | Total |  |  | 232.19 |

##### 04.04.01.03 PILAS-PILOTE (17/04/2012)

**671.0300** ud CENTRADO Y NIVELADO DE PILA-PILOTE (17/04/2012)
Precio: 2727

| Código | Ud | Descripción | Rendimiento | Precio | Importe |
|---|---|---|---|---|---|
| MO00000002 | h | Capataz | 3 | 21.32 | 63.96 |
| MO00000003 | h | Oficial 1ª | 12 | 20.87 | 250.44 |
| MO00000005 | h | Ayudante | 12 | 19.36 | 232.32 |
| MO00000007 | h | Peón ordinario | 12 | 19.6 | 235.20 |
| Q140000A15 | h | Grúa autopropulsada (sin accesorios). Grúas todoterreno (desplazamiento lento). Para carga máxima de 80 t | 12 | 162.09 | 1945.08 |
|  |  | Total |  |  | 2727 |

##### 04.04.01.04 PILOTES CON BARRENA CONTINUA

**671.0310** m PILOTE DE DIÁMETRO HASTA 500 mm (INCLUIDO) CON BARRENA CONTINUA, i/ ARMADO HASTA 25 m
Precio: 25.84
PERFORACIÓN DE PILOTE DE DIÁMETRO HASTA 500 mm (INCLUIDO) CON BARRENA CONTINUA i/ ARMADO HASTA 25 m.

| Código | Ud | Descripción | Rendimiento | Precio | Importe |
|---|---|---|---|---|---|
| MO00000002 | h | Capataz | 0.03 | 21.32 | 0.64 |
| MO00000003 | h | Oficial 1ª | 0.06 | 20.87 | 1.25 |
| MO00000006 | h | Peón especialista | 0.12 | 19.97 | 2.40 |
| MT01110009 | kg | Acero corrugado B 500 S o B 500 SD en barras | 12.64 | 0.84 | 10.62 |
| Q140000A01 | h | Grúa autopropulsada (sin accesorios). Grúas todoterreno (desplazamiento lento). Para carga máxima de 20 t | 0.015 | 88.62 | 1.33 |
| Q060202A01 | h | Camión. Con caja basculante 4x4. De 199 kW de potencia | 0.025 | 72.23 | 1.81 |
| Q040201A01 | h | Retrocargadoras sobre ruedas. De 60 kW de potencia | 0.025 | 40.8 | 1.02 |
| Q030201A01 | h | Maquinaria para pilotes perforados "in situ". Máquina integral sobre cadenas para perforación de pilotes a rotación con hélice o (maquinaria; 17/04/2012) | 0.035 | 193.48 | 6.77 |
|  |  | Total |  |  | 25.84 |

**671.0320** m PILOTE DE DIÁMETRO DESDE 500 HASTA 650 mm (INCLUIDO) CON BARRENA CONTINUA, i/ ARMADO HASTA 25 m
Precio: 33.94
PERFORACIÓN DE PILOTE DE DIÁMETRO DESDE 500 HASTA 650 mm (INCLUIDO) CON BARRENA CONTINUA i/ ARMADO HASTA 25 m.

| Código | Ud | Descripción | Rendimiento | Precio | Importe |
|---|---|---|---|---|---|
| MO00000002 | h | Capataz | 0.045 | 21.32 | 0.96 |
| MO00000003 | h | Oficial 1ª | 0.09 | 20.87 | 1.88 |
| MO00000006 | h | Peón especialista | 0.18 | 19.97 | 3.59 |
| MT01110009 | kg | Acero corrugado B 500 S o B 500 SD en barras | 15.432 | 0.84 | 12.96 |
| Q140000A01 | h | Grúa autopropulsada (sin accesorios). Grúas todoterreno (desplazamiento lento). Para carga máxima de 20 t | 0.025 | 88.62 | 2.22 |
| Q060202A01 | h | Camión. Con caja basculante 4x4. De 199 kW de potencia | 0.032 | 72.23 | 2.31 |
| Q040201A01 | h | Retrocargadoras sobre ruedas. De 60 kW de potencia | 0.032 | 40.8 | 1.31 |
| Q030201A01 | h | Maquinaria para pilotes perforados "in situ". Máquina integral sobre cadenas para perforación de pilotes a rotación con hélice o | 0.045 | 193.48 | 8.71 |
|  |  | Total |  |  | 33.94 |

**671.0330** m PILOTE DE DIÁMETRO DESDE 650 HASTA 850 mm (INCLUIDO) CON BARRENA CONTINUA, i/ ARMADO HASTA 25 m
Precio: 44.47
PERFORACIÓN DE PILOTE DE DIÁMETRO DESDE 650 HASTA 850 mm (INCLUIDO) CON BARRENA CONTINUA i/ ARMADO HASTA 25 m.

| Código | Ud | Descripción | Rendimiento | Precio | Importe |
|---|---|---|---|---|---|
| MO00000002 | h | Capataz | 0.06 | 21.32 | 1.28 |
| MO00000003 | h | Oficial 1ª | 0.12 | 20.87 | 2.50 |
| MO00000006 | h | Peón especialista | 0.24 | 19.97 | 4.79 |
| MT01110009 | kg | Acero corrugado B 500 S o B 500 SD en barras | 20.5 | 0.84 | 17.22 |
| Q140000A01 | h | Grúa autopropulsada (sin accesorios). Grúas todoterreno (desplazamiento lento). Para carga máxima de 20 t | 0.03 | 88.62 | 2.66 |
| Q060202A01 | h | Camión. Con caja basculante 4x4. De 199 kW de potencia | 0.039 | 72.23 | 2.82 |
| Q040201A01 | h | Retrocargadoras sobre ruedas. De 60 kW de potencia | 0.039 | 40.8 | 1.59 |
| Q030201A01 | h | Maquinaria para pilotes perforados "in situ". Máquina integral sobre cadenas para perforación de pilotes a rotación con hélice o | 0.06 | 193.48 | 11.61 |
|  |  | Total |  |  | 44.47 |

**671.0340** m PILOTE DE DIÁMETRO DE 1000 mm (INCLUIDO) CON BARRENA CONTINUA, i/ ARMADO HASTA 25 m
Precio: 53.89
PERFORACIÓN DE PILOTE DE DIÁMETRO DE 1000 mm CON BARRENA CONTINUA i/ ARMADO HASTA 25 m.

| Código | Ud | Descripción | Rendimiento | Precio | Importe |
|---|---|---|---|---|---|
| MO00000002 | h | Capataz | 0.075 | 21.32 | 1.60 |
| MO00000003 | h | Oficial 1ª | 0.15 | 20.87 | 3.13 |
| MO00000006 | h | Peón especialista | 0.3 | 19.97 | 5.99 |
| MT01110009 | kg | Acero corrugado B 500 S o B 500 SD en barras | 24.28 | 0.84 | 20.40 |
| Q140000A01 | h | Grúa autopropulsada (sin accesorios). Grúas todoterreno (desplazamiento lento). Para carga máxima de 20 t | 0.037 | 88.62 | 3.28 |
| Q060202A01 | h | Camión. Con caja basculante 4x4. De 199 kW de potencia | 0.044 | 72.23 | 3.18 |
| Q040201A01 | h | Retrocargadoras sobre ruedas. De 60 kW de potencia | 0.044 | 40.8 | 1.80 |
| Q030201A01 | h | Maquinaria para pilotes perforados "in situ". Máquina integral sobre cadenas para perforación de pilotes a rotación con hélice o | 0.075 | 193.48 | 14.51 |
|  |  | Total |  |  | 53.89 |

##### 04.04.01.05 WIDIA (04/10/2011)

**671.0360** h WIDIA (04/10/2011)
Precio: 547.17

| Código | Ud | Descripción | Rendimiento | Precio | Importe |
|---|---|---|---|---|---|
| Q180100C01 | h | MÁQUINA WIDIA (maquinaria; 04/10/2011) | 1 | 547.17 | 547.17 |
|  |  | Total |  |  | 547.17 |

##### 04.04.01.06 PILOTES CON LODOS TIXOTRÓPICOS (17/04/2012)

**671.0370** m PILOTE HASTA 650 mm (INCLUIDO) CON LODOS TIXOTRÓPICOS Y/O POLÍMEROS HASTA 25 m (17/04/2012)
Precio: 59.32
PERFORACIÓN DE PILOTE DE DIÁMETRO HASTA 650 mm (INCLUIDO) CON LODOS TIXOTRÓPICOS Y/O POLÍMEROS HASTA 25 m.

| Código | Ud | Descripción | Rendimiento | Precio | Importe |
|---|---|---|---|---|---|
| MO00000002 | h | Capataz | 0.065 | 21.32 | 1.39 |
| MO00000003 | h | Oficial 1ª | 0.17 | 20.87 | 3.55 |
| MO00000006 | h | Peón especialista | 0.25 | 19.97 | 4.99 |
| Q030201A01 | h | Maquinaria para pilotes perforados "in situ". Máquina integral sobre cadenas para perforación de pilotes a rotación con hélice o | 0.225 | 193.48 | 43.53 |
| Q030404A01 | h | Maquinaria para lodos de perforación: desarenadores de lodos, mezcladores de lodos, bombas de lodos, deslimadores y depósitos de (maquinaria; 30/04/2014) | 0.35 | 8.29 | 2.90 |
| Q060201A01 | h | Camión. Con caja fija y grúa auxiliar. Para 16 t | 0.03 | 58.08 | 1.74 |
| Q040201A01 | h | Retrocargadoras sobre ruedas. De 60 kW de potencia | 0.03 | 40.8 | 1.22 |
|  |  | Total |  |  | 59.32 |

**671.0380** m PILOTE DESDE 650 HASTA 850 mm (INCLUIDO) CON LODOS TIXOTRÓPICOS Y/O POLÍMEROS HASTA 25 m (17/04/2012)
Precio: 76.87
PERFORACIÓN DE PILOTE DE DIÁMETRO DESDE 650 HASTA 850 mm (INCLUIDO) CON LODOS TIXOTRÓPICOS Y/O POLÍMEROS HASTA 25 m.

| Código | Ud | Descripción | Rendimiento | Precio | Importe |
|---|---|---|---|---|---|
| MO00000002 | h | Capataz | 0.085 | 21.32 | 1.81 |
| MO00000003 | h | Oficial 1ª | 0.223 | 20.87 | 4.65 |
| MO00000006 | h | Peón especialista | 0.328 | 19.97 | 6.55 |
| Q030201A01 | h | Maquinaria para pilotes perforados "in situ". Máquina integral sobre cadenas para perforación de pilotes a rotación con hélice o | 0.29 | 193.48 | 56.11 |
| Q030404A01 | h | Maquinaria para lodos de perforación: desarenadores de lodos, mezcladores de lodos, bombas de lodos, deslimadores y depósitos de | 0.458 | 8.29 | 3.80 |
| Q060201A01 | h | Camión. Con caja fija y grúa auxiliar. Para 16 t | 0.04 | 58.08 | 2.32 |
| Q040201A01 | h | Retrocargadoras sobre ruedas. De 60 kW de potencia | 0.04 | 40.8 | 1.63 |
|  |  | Total |  |  | 76.87 |

**671.0390** m PILOTE DE 1000 mm (INCLUIDO) CON LODOS TIXOTRÓPICOS Y/O POLÍMEROS HASTA 25 m (17/04/2012)
Precio: 91.07
PERFORACIÓN DE PILOTE DE DIÁMETRO DE 1000 mm CON LODOS TIXOTRÓPICOS Y/O POLÍMEROS HASTA 25 m.

| Código | Ud | Descripción | Rendimiento | Precio | Importe |
|---|---|---|---|---|---|
| MO00000002 | h | Capataz | 0.1 | 21.32 | 2.13 |
| MO00000003 | h | Oficial 1ª | 0.262 | 20.87 | 5.47 |
| MO00000006 | h | Peón especialista | 0.385 | 19.97 | 7.69 |
| Q030201A01 | h | Maquinaria para pilotes perforados "in situ". Máquina integral sobre cadenas para perforación de pilotes a rotación con hélice o | 0.345 | 193.48 | 66.75 |
| Q030404A01 | h | Maquinaria para lodos de perforación: desarenadores de lodos, mezcladores de lodos, bombas de lodos, deslimadores y depósitos de | 0.54 | 8.29 | 4.48 |
| Q060201A01 | h | Camión. Con caja fija y grúa auxiliar. Para 16 t | 0.046 | 58.08 | 2.67 |
| Q040201A01 | h | Retrocargadoras sobre ruedas. De 60 kW de potencia | 0.046 | 40.8 | 1.88 |
|  |  | Total |  |  | 91.07 |

**671.0400** m PILOTE DE 1200 mm CON LODOS TIXOTRÓPICOS Y/O POLÍMEROS HASTA 25 m (17/04/2012)
Precio: 109.44
PERFORACIÓN DE PILOTE DE DIÁMETRO DE 1200 mm CON LODOS TIXOTRÓPICOS Y/O POLÍMEROS HASTA 25 m.

| Código | Ud | Descripción | Rendimiento | Precio | Importe |
|---|---|---|---|---|---|
| MO00000002 | h | Capataz | 0.12 | 21.32 | 2.56 |
| MO00000003 | h | Oficial 1ª | 0.315 | 20.87 | 6.57 |
| MO00000006 | h | Peón especialista | 0.462 | 19.97 | 9.23 |
| Q030201A01 | h | Maquinaria para pilotes perforados "in situ". Máquina integral sobre cadenas para perforación de pilotes a rotación con hélice o | 0.415 | 193.48 | 80.29 |
| Q030404A01 | h | Maquinaria para lodos de perforación: desarenadores de lodos, mezcladores de lodos, bombas de lodos, deslimadores y depósitos de | 0.647 | 8.29 | 5.36 |
| Q060201A01 | h | Camión. Con caja fija y grúa auxiliar. Para 16 t | 0.055 | 58.08 | 3.19 |
| Q040201A01 | h | Retrocargadoras sobre ruedas. De 60 kW de potencia | 0.055 | 40.8 | 2.24 |
|  |  | Total |  |  | 109.44 |

**671.0410** m PILOTE DE 1500 mm (INCLUIDO) CON LODOS TIXOTRÓPICOS Y/O POLÍMEROS HASTA 25 m (17/04/2012)
Precio: 133.29
PERFORACIÓN DE PILOTE DE DIÁMETRO DE 1500 mm CON LODOS TIXOTRÓPICOS Y/O POLÍMEROS HASTA 25 m.

| Código | Ud | Descripción | Rendimiento | Precio | Importe |
|---|---|---|---|---|---|
| MO00000002 | h | Capataz | 0.15 | 21.32 | 3.20 |
| MO00000003 | h | Oficial 1ª | 0.393 | 20.87 | 8.20 |
| MO00000006 | h | Peón especialista | 0.577 | 19.97 | 11.52 |
| Q030201A01 | h | Maquinaria para pilotes perforados "in situ". Máquina integral sobre cadenas para perforación de pilotes a rotación con hélice o | 0.5 | 193.48 | 96.74 |
| Q030404A01 | h | Maquinaria para lodos de perforación: desarenadores de lodos, mezcladores de lodos, bombas de lodos, deslimadores y depósitos de | 0.808 | 8.29 | 6.70 |
| Q060201A01 | h | Camión. Con caja fija y grúa auxiliar. Para 16 t | 0.07 | 58.08 | 4.07 |
| Q040201A01 | h | Retrocargadoras sobre ruedas. De 60 kW de potencia | 0.07 | 40.8 | 2.86 |
|  |  | Total |  |  | 133.29 |

**671.0420** m PILOTE DE 1800 mm (INCLUIDO) CON LODOS TIXOTRÓPICOS Y/O POLÍMEROS HASTA 25 m (17/04/2012)
Precio: 150.13
PERFORACIÓN DE PILOTE DE DIÁMETRO DE 1800 mm CON LODOS TIXOTRÓPICOS Y/O POLÍMEROS HASTA 25 m.

| Código | Ud | Descripción | Rendimiento | Precio | Importe |
|---|---|---|---|---|---|
| MO00000002 | h | Capataz | 0.18 | 21.32 | 3.84 |
| MO00000003 | h | Oficial 1ª | 0.47 | 20.87 | 9.81 |
| MO00000006 | h | Peón especialista | 0.692 | 19.97 | 13.82 |
| Q030201A01 | h | Maquinaria para pilotes perforados "in situ". Máquina integral sobre cadenas para perforación de pilotes a rotación con hélice o | 0.55 | 193.48 | 106.41 |
| Q030404A01 | h | Maquinaria para lodos de perforación: desarenadores de lodos, mezcladores de lodos, bombas de lodos, deslimadores y depósitos de | 0.97 | 8.29 | 8.04 |
| Q060201A01 | h | Camión. Con caja fija y grúa auxiliar. Para 16 t | 0.083 | 58.08 | 4.82 |
| Q040201A01 | h | Retrocargadoras sobre ruedas. De 60 kW de potencia | 0.083 | 40.8 | 3.39 |
|  |  | Total |  |  | 150.13 |

**671.0430** m PILOTE DE 2000 mm (INCLUIDO) CON LODOS TIXOTRÓPICOS Y/O POLÍMEROS HASTA 25 m (17/04/2012)
Precio: 167.71
PERFORACIÓN DE PILOTE DE DIÁMETRO DE 2000 mm CON LODOS TIXOTRÓPICOS Y/O POLÍMEROS HASTA 25 m.

| Código | Ud | Descripción | Rendimiento | Precio | Importe |
|---|---|---|---|---|---|
| MO00000002 | h | Capataz | 0.2 | 21.32 | 4.26 |
| MO00000003 | h | Oficial 1ª | 0.523 | 20.87 | 10.92 |
| MO00000006 | h | Peón especialista | 0.77 | 19.97 | 15.38 |
| Q030201A01 | h | Maquinaria para pilotes perforados "in situ". Máquina integral sobre cadenas para perforación de pilotes a rotación con hélice o | 0.62 | 193.48 | 119.96 |
| Q030404A01 | h | Maquinaria para lodos de perforación: desarenadores de lodos, mezcladores de lodos, bombas de lodos, deslimadores y depósitos de | 1 | 8.29 | 8.29 |
| Q060201A01 | h | Camión. Con caja fija y grúa auxiliar. Para 16 t | 0.09 | 58.08 | 5.23 |
| Q040201A01 | h | Retrocargadoras sobre ruedas. De 60 kW de potencia | 0.09 | 40.8 | 3.67 |
|  |  | Total |  |  | 167.71 |

**671.0440** m PILOTE DE 1000 mm (INCLUIDO) CON LODOS TIXOTRÓPICOS Y/O POLÍMEROS DESDE 25 HASTA 45 m (17/04/2012)
Precio: 113.54
PERFORACIÓN DE PILOTE DE DIÁMETRO DE 1000 mm CON LODOS TIXOTRÓPICOS Y/O POLÍMEROS DESDE 25 HASTA 45 m.

| Código | Ud | Descripción | Rendimiento | Precio | Importe |
|---|---|---|---|---|---|
| MO00000002 | h | Capataz | 0.125 | 21.32 | 2.67 |
| MO00000003 | h | Oficial 1ª | 0.327 | 20.87 | 6.82 |
| MO00000006 | h | Peón especialista | 0.481 | 19.97 | 9.61 |
| Q030201A01 | h | Maquinaria para pilotes perforados "in situ". Máquina integral sobre cadenas para perforación de pilotes a rotación con hélice o | 0.43 | 193.48 | 83.20 |
| Q030404A01 | h | Maquinaria para lodos de perforación: desarenadores de lodos, mezcladores de lodos, bombas de lodos, deslimadores y depósitos de | 0.675 | 8.29 | 5.60 |
| Q060201A01 | h | Camión. Con caja fija y grúa auxiliar. Para 16 t | 0.057 | 58.08 | 3.31 |
| Q040201A01 | h | Retrocargadoras sobre ruedas. De 60 kW de potencia | 0.057 | 40.8 | 2.33 |
|  |  | Total |  |  | 113.54 |

**671.0450** m PILOTE DE 1200 mm (INCLUIDO) CON LODOS TIXOTRÓPICOS Y/O POLÍMEROS DESDE 25 HASTA 45 m (17/04/2012)
Precio: 133.22
PERFORACIÓN DE PILOTE DE DIÁMETRO DE 1200 mm CON LODOS TIXOTRÓPICOS Y/O POLÍMEROS DESDE 25 HASTA 45 m.

| Código | Ud | Descripción | Rendimiento | Precio | Importe |
|---|---|---|---|---|---|
| MO00000002 | h | Capataz | 0.15 | 21.32 | 3.20 |
| MO00000003 | h | Oficial 1ª | 0.394 | 20.87 | 8.22 |
| MO00000006 | h | Peón especialista | 0.577 | 19.97 | 11.52 |
| Q030201A01 | h | Maquinaria para pilotes perforados "in situ". Máquina integral sobre cadenas para perforación de pilotes a rotación con hélice o | 0.5 | 193.48 | 96.74 |
| Q030404A01 | h | Maquinaria para lodos de perforación: desarenadores de lodos, mezcladores de lodos, bombas de lodos, deslimadores y depósitos de | 0.809 | 8.29 | 6.71 |
| Q060201A01 | h | Camión. Con caja fija y grúa auxiliar. Para 16 t | 0.069 | 58.08 | 4.01 |
| Q040201A01 | h | Retrocargadoras sobre ruedas. De 60 kW de potencia | 0.069 | 40.8 | 2.82 |
|  |  | Total |  |  | 133.22 |

**671.0460** m PILOTE DE 1500 mm (INCLUIDO) CON LODOS TIXOTRÓPICOS Y/O POLÍMEROS DESDE 25 HASTA 45 m (17/04/2012)
Precio: 164.19
PERFORACIÓN DE PILOTE DE DIÁMETRO DE 1500 mm CON LODOS TIXOTRÓPICOS Y/O POLÍMEROS DESDE 25 HASTA 45 m.

| Código | Ud | Descripción | Rendimiento | Precio | Importe |
|---|---|---|---|---|---|
| MO00000002 | h | Capataz | 0.49 | 21.32 | 10.45 |
| MO00000003 | h | Oficial 1ª | 0.49 | 20.87 | 10.23 |
| MO00000006 | h | Peón especialista | 0.721 | 19.97 | 14.40 |
| Q030201A01 | h | Maquinaria para pilotes perforados "in situ". Máquina integral sobre cadenas para perforación de pilotes a rotación con hélice o | 0.58 | 193.48 | 112.22 |
| Q030404A01 | h | Maquinaria para lodos de perforación: desarenadores de lodos, mezcladores de lodos, bombas de lodos, deslimadores y depósitos de | 1 | 8.29 | 8.29 |
| Q060201A01 | h | Camión. Con caja fija y grúa auxiliar. Para 16 t | 0.087 | 58.08 | 5.05 |
| Q040201A01 | h | Retrocargadoras sobre ruedas. De 60 kW de potencia | 0.087 | 40.8 | 3.55 |
|  |  | Total |  |  | 164.19 |

**671.0470** m PILOTE DE 1800 mm (INCLUIDO) CON LODOS TIXOTRÓPICOS Y/O POLÍMEROS DESDE 25 HASTA 45 m (17/04/2012)
Precio: 179.92
PERFORACIÓN DE PILOTE DE DIÁMETRO DE 1800 mm CON LODOS TIXOTRÓPICOS Y/O POLÍMEROS DESDE 25 HASTA 45 m.

| Código | Ud | Descripción | Rendimiento | Precio | Importe |
|---|---|---|---|---|---|
| MO00000002 | h | Capataz | 0.225 | 21.32 | 4.80 |
| MO00000003 | h | Oficial 1ª | 0.587 | 20.87 | 12.25 |
| MO00000006 | h | Peón especialista | 0.865 | 19.97 | 17.27 |
| Q030201A01 | h | Maquinaria para pilotes perforados "in situ". Máquina integral sobre cadenas para perforación de pilotes a rotación con hélice o | 0.65 | 193.48 | 125.76 |
| Q030404A01 | h | Maquinaria para lodos de perforación: desarenadores de lodos, mezcladores de lodos, bombas de lodos, deslimadores y depósitos de | 1.2 | 8.29 | 9.95 |
| Q060201A01 | h | Camión. Con caja fija y grúa auxiliar. Para 16 t | 0.1 | 58.08 | 5.81 |
| Q040201A01 | h | Retrocargadoras sobre ruedas. De 60 kW de potencia | 0.1 | 40.8 | 4.08 |
|  |  | Total |  |  | 179.92 |

**671.0480** m PILOTE DE 2000 mm (INCLUIDO) CON LODOS TIXOTRÓPICOS Y/O POLÍMEROS DESDE 25 HASTA 45 m (17/04/2012)
Precio: 204.5
PERFORACIÓN DE PILOTE DE DIÁMETRO DE 2000 mm CON LODOS TIXOTRÓPICOS Y/O POLÍMEROS DESDE 25 HASTA 45 m.

| Código | Ud | Descripción | Rendimiento | Precio | Importe |
|---|---|---|---|---|---|
| MO00000002 | h | Capataz | 0.25 | 21.32 | 5.33 |
| MO00000003 | h | Oficial 1ª | 0.654 | 20.87 | 13.65 |
| MO00000006 | h | Peón especialista | 0.96 | 19.97 | 19.17 |
| Q030201A01 | h | Maquinaria para pilotes perforados "in situ". Máquina integral sobre cadenas para perforación de pilotes a rotación con hélice o | 0.75 | 193.48 | 145.11 |
| Q030404A01 | h | Maquinaria para lodos de perforación: desarenadores de lodos, mezcladores de lodos, bombas de lodos, deslimadores y depósitos de | 1.25 | 8.29 | 10.36 |
| Q060201A01 | h | Camión. Con caja fija y grúa auxiliar. Para 16 t | 0.11 | 58.08 | 6.39 |
| Q040201A01 | h | Retrocargadoras sobre ruedas. De 60 kW de potencia | 0.11 | 40.8 | 4.49 |
|  |  | Total |  |  | 204.5 |

##### 04.04.01.07 PILOTES EN SECO (17/04/2012)

**671.0510** m PILOTE HASTA 500 mm (INCLUIDO) EN SECO HASTA 25 m (17/04/2012)
Precio: 26.26
PERFORACIÓN DE PILOTE DE DIÁMETRO HASTA 500 mm (INCLUIDO) EN SECO HASTA 25 m.

| Código | Ud | Descripción | Rendimiento | Precio | Importe |
|---|---|---|---|---|---|
| MO00000002 | h | Capataz | 0.045 | 21.32 | 0.96 |
| MO00000003 | h | Oficial 1ª | 0.08 | 20.87 | 1.67 |
| MO00000006 | h | Peón especialista | 0.115 | 19.97 | 2.30 |
| Q030201A01 | h | Maquinaria para pilotes perforados "in situ". Máquina integral sobre cadenas para perforación de pilotes a rotación con hélice o | 0.1 | 193.48 | 19.35 |
| Q060201A01 | h | Camión. Con caja fija y grúa auxiliar. Para 16 t | 0.02 | 58.08 | 1.16 |
| Q040201A01 | h | Retrocargadoras sobre ruedas. De 60 kW de potencia | 0.02 | 40.8 | 0.82 |
|  |  | Total |  |  | 26.26 |

**671.0520** m PILOTE DESDE 500 HASTA 650 mm (INCLUIDO) EN SECO HASTA 25 m (17/04/2012)
Precio: 32.06
PERFORACIÓN DE PILOTE DE DIÁMETRO DESDE 500 HASTA 650 mm (INCLUIDO) EN SECO HASTA 25 m.

| Código | Ud | Descripción | Rendimiento | Precio | Importe |
|---|---|---|---|---|---|
| MO00000002 | h | Capataz | 0.06 | 21.32 | 1.28 |
| MO00000003 | h | Oficial 1ª | 0.1 | 20.87 | 2.09 |
| MO00000006 | h | Peón especialista | 0.15 | 19.97 | 3.00 |
| Q030201A01 | h | Maquinaria para pilotes perforados "in situ". Máquina integral sobre cadenas para perforación de pilotes a rotación con hélice o | 0.12 | 193.48 | 23.22 |
| Q060201A01 | h | Camión. Con caja fija y grúa auxiliar. Para 16 t | 0.025 | 58.08 | 1.45 |
| Q040201A01 | h | Retrocargadoras sobre ruedas. De 60 kW de potencia | 0.025 | 40.8 | 1.02 |
|  |  | Total |  |  | 32.06 |

**671.0530** m PILOTE DESDE 650 HASTA 850 mm (INCLUIDO) EN SECO HASTA 25 m (17/04/2012)
Precio: 38.72
PERFORACIÓN DE PILOTE DE DIÁMETRO DESDE 650 HASTA 850 mm (INCLUIDO) EN SECO HASTA 25 m.

| Código | Ud | Descripción | Rendimiento | Precio | Importe |
|---|---|---|---|---|---|
| MO00000002 | h | Capataz | 0.078 | 21.32 | 1.66 |
| MO00000003 | h | Oficial 1ª | 0.13 | 20.87 | 2.71 |
| MO00000006 | h | Peón especialista | 0.2 | 19.97 | 3.99 |
| Q030201A01 | h | Maquinaria para pilotes perforados "in situ". Máquina integral sobre cadenas para perforación de pilotes a rotación con hélice o | 0.14 | 193.48 | 27.09 |
| Q060201A01 | h | Camión. Con caja fija y grúa auxiliar. Para 16 t | 0.033 | 58.08 | 1.92 |
| Q040201A01 | h | Retrocargadoras sobre ruedas. De 60 kW de potencia | 0.033 | 40.8 | 1.35 |
|  |  | Total |  |  | 38.72 |

**671.0540** m PILOTE DE 1000 mm (INCLUIDO) EN SECO HASTA 25 m (17/04/2012)
Precio: 52.22
PERFORACIÓN DE PILOTE DE DIÁMETRO DE 1000 mm (INCLUIDO) EN SECO HASTA 25 m.

| Código | Ud | Descripción | Rendimiento | Precio | Importe |
|---|---|---|---|---|---|
| MO00000002 | h | Capataz | 0.092 | 21.32 | 1.96 |
| MO00000003 | h | Oficial 1ª | 0.154 | 20.87 | 3.21 |
| MO00000006 | h | Peón especialista | 0.23 | 19.97 | 4.59 |
| Q030201A01 | h | Maquinaria para pilotes perforados "in situ". Máquina integral sobre cadenas para perforación de pilotes a rotación con hélice o | 0.2 | 193.48 | 38.70 |
| Q060201A01 | h | Camión. Con caja fija y grúa auxiliar. Para 16 t | 0.038 | 58.08 | 2.21 |
| Q040201A01 | h | Retrocargadoras sobre ruedas. De 60 kW de potencia | 0.038 | 40.8 | 1.55 |
|  |  | Total |  |  | 52.22 |

**671.0550** m PILOTE DE 1200 mm (INCLUIDO) EN SECO HASTA 25 m (17/04/2012)
Precio: 72.4
PERFORACIÓN DE PILOTE DE DIÁMETRO DE 1200 mm (INCLUIDO) EN SECO HASTA 25 m.

| Código | Ud | Descripción | Rendimiento | Precio | Importe |
|---|---|---|---|---|---|
| MO00000002 | h | Capataz | 0.11 | 21.32 | 2.35 |
| MO00000003 | h | Oficial 1ª | 0.185 | 20.87 | 3.86 |
| MO00000006 | h | Peón especialista | 0.277 | 19.97 | 5.53 |
| Q030201A01 | h | Maquinaria para pilotes perforados "in situ". Máquina integral sobre cadenas para perforación de pilotes a rotación con hélice o | 0.29 | 193.48 | 56.11 |
| Q060201A01 | h | Camión. Con caja fija y grúa auxiliar. Para 16 t | 0.046 | 58.08 | 2.67 |
| Q040201A01 | h | Retrocargadoras sobre ruedas. De 60 kW de potencia | 0.046 | 40.8 | 1.88 |
|  |  | Total |  |  | 72.4 |

**671.0560** m PILOTE DE 1500 mm (INCLUIDO) EN SECO HASTA 25 m (17/04/2012)
Precio: 93.06
PERFORACIÓN DE PILOTE DE DIÁMETRO DE 1500 mm (INCLUIDO) EN SECO HASTA 25 m.

| Código | Ud | Descripción | Rendimiento | Precio | Importe |
|---|---|---|---|---|---|
| MO00000002 | h | Capataz | 0.138 | 21.32 | 2.94 |
| MO00000003 | h | Oficial 1ª | 0.23 | 20.87 | 4.80 |
| MO00000006 | h | Peón especialista | 0.4 | 19.97 | 7.99 |
| Q030201A01 | h | Maquinaria para pilotes perforados "in situ". Máquina integral sobre cadenas para perforación de pilotes a rotación con hélice o | 0.37 | 193.48 | 71.59 |
| Q060201A01 | h | Camión. Con caja fija y grúa auxiliar. Para 16 t | 0.058 | 58.08 | 3.37 |
| Q040201A01 | h | Retrocargadoras sobre ruedas. De 60 kW de potencia | 0.058 | 40.8 | 2.37 |
|  |  | Total |  |  | 93.06 |

**671.0570** m PILOTE DE 1800 mm (INCLUIDO) EN SECO HASTA 25 m (17/04/2012)
Precio: 111.67
PERFORACIÓN DE PILOTE DE DIÁMETRO DE 1800 mm (INCLUIDO) EN SECO HASTA 25 m.

| Código | Ud | Descripción | Rendimiento | Precio | Importe |
|---|---|---|---|---|---|
| MO00000002 | h | Capataz | 0.166 | 21.32 | 3.54 |
| MO00000003 | h | Oficial 1ª | 0.28 | 20.87 | 5.84 |
| MO00000006 | h | Peón especialista | 0.415 | 19.97 | 8.29 |
| Q030201A01 | h | Maquinaria para pilotes perforados "in situ". Máquina integral sobre cadenas para perforación de pilotes a rotación con hélice o | 0.45 | 193.48 | 87.07 |
| Q060201A01 | h | Camión. Con caja fija y grúa auxiliar. Para 16 t | 0.07 | 58.08 | 4.07 |
| Q040201A01 | h | Retrocargadoras sobre ruedas. De 60 kW de potencia | 0.07 | 40.8 | 2.86 |
|  |  | Total |  |  | 111.67 |

**671.0580** m PILOTE DE 2000 mm (INCLUIDO) EN SECO HASTA 25 m (17/04/2012)
Precio: 128.12
PERFORACIÓN DE PILOTE DE DIÁMETRO DE 2000 mm (INCLUIDO) EN SECO HASTA 25 m.

| Código | Ud | Descripción | Rendimiento | Precio | Importe |
|---|---|---|---|---|---|
| MO00000002 | h | Capataz | 0.18 | 21.32 | 3.84 |
| MO00000003 | h | Oficial 1ª | 0.31 | 20.87 | 6.47 |
| MO00000006 | h | Peón especialista | 0.465 | 19.97 | 9.29 |
| Q030201A01 | h | Maquinaria para pilotes perforados "in situ". Máquina integral sobre cadenas para perforación de pilotes a rotación con hélice o | 0.52 | 193.48 | 100.61 |
| Q060201A01 | h | Camión. Con caja fija y grúa auxiliar. Para 16 t | 0.08 | 58.08 | 4.65 |
| Q040201A01 | h | Retrocargadoras sobre ruedas. De 60 kW de potencia | 0.08 | 40.8 | 3.26 |
|  |  | Total |  |  | 128.12 |

**671.0590** m PILOTE HASTA 500 mm (INCLUIDO) EN SECO DESDE 25 HASTA 45 m (17/04/2012)
Precio: 31.85
PERFORACIÓN DE PILOTE DE DIÁMETRO HASTA 500 mm (INCLUIDO) EN SECO DESDE 25 HASTA 45 m.

| Código | Ud | Descripción | Rendimiento | Precio | Importe |
|---|---|---|---|---|---|
| MO00000002 | h | Capataz | 0.056 | 21.32 | 1.19 |
| MO00000003 | h | Oficial 1ª | 0.1 | 20.87 | 2.09 |
| MO00000006 | h | Peón especialista | 0.144 | 19.97 | 2.88 |
| Q030201A01 | h | Maquinaria para pilotes perforados "in situ". Máquina integral sobre cadenas para perforación de pilotes a rotación con hélice o | 0.12 | 193.48 | 23.22 |
| Q060201A01 | h | Camión. Con caja fija y grúa auxiliar. Para 16 t | 0.025 | 58.08 | 1.45 |
| Q040201A01 | h | Retrocargadoras sobre ruedas. De 60 kW de potencia | 0.025 | 40.8 | 1.02 |
|  |  | Total |  |  | 31.85 |

**671.0600** m PILOTE DESDE 500 HASTA 650 mm (INCLUIDO) EN SECO DESDE 25 HASTA 45 m (17/04/2012)
Precio: 40.02
PERFORACIÓN DE PILOTE DE DIÁMETRO DESDE 500 HASTA 650 mm (INCLUIDO) EN SECO DESDE 25 HASTA 45 m.

| Código | Ud | Descripción | Rendimiento | Precio | Importe |
|---|---|---|---|---|---|
| MO00000002 | h | Capataz | 0.075 | 21.32 | 1.60 |
| MO00000003 | h | Oficial 1ª | 0.125 | 20.87 | 2.61 |
| MO00000006 | h | Peón especialista | 0.187 | 19.97 | 3.73 |
| Q030201A01 | h | Maquinaria para pilotes perforados "in situ". Máquina integral sobre cadenas para perforación de pilotes a rotación con hélice o | 0.15 | 193.48 | 29.02 |
| Q060201A01 | h | Camión. Con caja fija y grúa auxiliar. Para 16 t | 0.031 | 58.08 | 1.80 |
| Q040201A01 | h | Retrocargadoras sobre ruedas. De 60 kW de potencia | 0.031 | 40.8 | 1.26 |
|  |  | Total |  |  | 40.02 |

**671.0610** m PILOTE DESDE 650 HASTA 850 mm (INCLUIDO) EN SECO DESDE 25 HASTA 45 m (17/04/2012)
Precio: 49.24
PERFORACIÓN DE PILOTE DE DIÁMETRO DESDE 650 HASTA 850 mm (INCLUIDO) EN SECO DESDE 25 HASTA 45 m.

| Código | Ud | Descripción | Rendimiento | Precio | Importe |
|---|---|---|---|---|---|
| MO00000002 | h | Capataz | 0.098 | 21.32 | 2.09 |
| MO00000003 | h | Oficial 1ª | 0.162 | 20.87 | 3.38 |
| MO00000006 | h | Peón especialista | 0.25 | 19.97 | 4.99 |
| Q030201A01 | h | Maquinaria para pilotes perforados "in situ". Máquina integral sobre cadenas para perforación de pilotes a rotación con hélice o | 0.18 | 193.48 | 34.83 |
| Q060201A01 | h | Camión. Con caja fija y grúa auxiliar. Para 16 t | 0.04 | 58.08 | 2.32 |
| Q040201A01 | h | Retrocargadoras sobre ruedas. De 60 kW de potencia | 0.04 | 40.8 | 1.63 |
|  |  | Total |  |  | 49.24 |

**671.0620** m PILOTE DE 1000 mm (INCLUIDO) EN SECO DESDE 25 HASTA 45 m (17/04/2012)
Precio: 66.03
PERFORACIÓN DE PILOTE DE DIÁMETRO DE 1000 mm (INCLUIDO) EN SECO DESDE 25 HASTA 45 m.

| Código | Ud | Descripción | Rendimiento | Precio | Importe |
|---|---|---|---|---|---|
| MO00000002 | h | Capataz | 0.115 | 21.32 | 2.45 |
| MO00000003 | h | Oficial 1ª | 0.19 | 20.87 | 3.97 |
| MO00000006 | h | Peón especialista | 0.33 | 19.97 | 6.59 |
| Q030201A01 | h | Maquinaria para pilotes perforados "in situ". Máquina integral sobre cadenas para perforación de pilotes a rotación con hélice o | 0.25 | 193.48 | 48.37 |
| Q060201A01 | h | Camión. Con caja fija y grúa auxiliar. Para 16 t | 0.047 | 58.08 | 2.73 |
| Q040201A01 | h | Retrocargadoras sobre ruedas. De 60 kW de potencia | 0.047 | 40.8 | 1.92 |
|  |  | Total |  |  | 66.03 |

**671.0630** m PILOTE DE 1200 mm (INCLUIDO) EN SECO DESDE 25 HASTA 45 m (17/04/2012)
Precio: 90.19
PERFORACIÓN DE PILOTE DE DIÁMETRO DE 1200 mm (INCLUIDO) EN SECO DESDE 25 HASTA 45 m.

| Código | Ud | Descripción | Rendimiento | Precio | Importe |
|---|---|---|---|---|---|
| MO00000002 | h | Capataz | 0.137 | 21.32 | 2.92 |
| MO00000003 | h | Oficial 1ª | 0.23 | 20.87 | 4.80 |
| MO00000006 | h | Peón especialista | 0.345 | 19.97 | 6.89 |
| Q030201A01 | h | Maquinaria para pilotes perforados "in situ". Máquina integral sobre cadenas para perforación de pilotes a rotación con hélice o | 0.36 | 193.48 | 69.65 |
| Q060201A01 | h | Camión. Con caja fija y grúa auxiliar. Para 16 t | 0.06 | 58.08 | 3.48 |
| Q040201A01 | h | Retrocargadoras sobre ruedas. De 60 kW de potencia | 0.06 | 40.8 | 2.45 |
|  |  | Total |  |  | 90.19 |

**671.0640** m PILOTE DE 1500 mm (INCLUIDO) EN SECO DESDE 25 HASTA 45 m (17/04/2012)
Precio: 115.77
PERFORACIÓN DE PILOTE DE DIÁMETRO DE 1500 mm (INCLUIDO) EN SECO DESDE 25 HASTA 45 m.

| Código | Ud | Descripción | Rendimiento | Precio | Importe |
|---|---|---|---|---|---|
| MO00000002 | h | Capataz | 0.172 | 21.32 | 3.67 |
| MO00000003 | h | Oficial 1ª | 0.287 | 20.87 | 5.99 |
| MO00000006 | h | Peón especialista | 0.5 | 19.97 | 9.99 |
| Q030201A01 | h | Maquinaria para pilotes perforados "in situ". Máquina integral sobre cadenas para perforación de pilotes a rotación con hélice o | 0.46 | 193.48 | 89.00 |
| Q060201A01 | h | Camión. Con caja fija y grúa auxiliar. Para 16 t | 0.072 | 58.08 | 4.18 |
| Q040201A01 | h | Retrocargadoras sobre ruedas. De 60 kW de potencia | 0.072 | 40.8 | 2.94 |
|  |  | Total |  |  | 115.77 |

**671.0650** m PILOTE DE 1800 mm (INCLUIDO) EN SECO DESDE 25 HASTA 45 m (17/04/2012)
Precio: 138.84
PERFORACIÓN DE PILOTE DE DIÁMETRO DE 1800 mm (INCLUIDO) EN SECO DESDE 25 HASTA 45 m.

| Código | Ud | Descripción | Rendimiento | Precio | Importe |
|---|---|---|---|---|---|
| MO00000002 | h | Capataz | 0.207 | 21.32 | 4.41 |
| MO00000003 | h | Oficial 1ª | 0.35 | 20.87 | 7.30 |
| MO00000006 | h | Peón especialista | 0.51 | 19.97 | 10.18 |
| Q030201A01 | h | Maquinaria para pilotes perforados "in situ". Máquina integral sobre cadenas para perforación de pilotes a rotación con hélice o | 0.56 | 193.48 | 108.35 |
| Q060201A01 | h | Camión. Con caja fija y grúa auxiliar. Para 16 t | 0.087 | 58.08 | 5.05 |
| Q040201A01 | h | Retrocargadoras sobre ruedas. De 60 kW de potencia | 0.087 | 40.8 | 3.55 |
|  |  | Total |  |  | 138.84 |

**671.0660** m PILOTE DE 2000 mm (INCLUIDO) EN SECO DESDE 25 HASTA 45 m (17/04/2012)
Precio: 160.11
PERFORACIÓN DE PILOTE DE DIÁMETRO DE 2000 mm (INCLUIDO) EN SECO DESDE 25 HASTA 45 m.

| Código | Ud | Descripción | Rendimiento | Precio | Importe |
|---|---|---|---|---|---|
| MO00000002 | h | Capataz | 0.225 | 21.32 | 4.80 |
| MO00000003 | h | Oficial 1ª | 0.387 | 20.87 | 8.08 |
| MO00000006 | h | Peón especialista | 0.58 | 19.97 | 11.58 |
| Q030201A01 | h | Maquinaria para pilotes perforados "in situ". Máquina integral sobre cadenas para perforación de pilotes a rotación con hélice o | 0.65 | 193.48 | 125.76 |
| Q060201A01 | h | Camión. Con caja fija y grúa auxiliar. Para 16 t | 0.1 | 58.08 | 5.81 |
| Q040201A01 | h | Retrocargadoras sobre ruedas. De 60 kW de potencia | 0.1 | 40.8 | 4.08 |
|  |  | Total |  |  | 160.11 |

##### 04.04.01.08 PILOTES PREFABRICADOS (17/04/2012)

**670.0010** m PILOTE PREFABRICADO DE HORMIGÓN ARMADO HINCADO DESDE 0,20 m HASTA 0,25 m DE LADO (17/04/2012)
Precio: 67.84
PILOTE PREFABRICADO DE HORMIGÓN ARMADO HINCADO DESDE 0,20 m HASTA 0,25 m DE LADO, CON AZUCHE NORMAL, EN CUALQUIER TIPO DE TERRENO.

| Código | Ud | Descripción | Rendimiento | Precio | Importe |
|---|---|---|---|---|---|
| MO00000007 | h | Peón ordinario | 0.1 | 19.6 | 1.96 |
| MT02050020 | m | PILOTE PREFABRICADO DE 20 A 25 cm DE LADO+AZUCHE NORMAL (material; 29/06/2021) | 1 | 59.74 | 59.74 |
| MT02020060 | ud | JUNTA PARA UNIÓN DE PILOTES PREFABRICADOS DE HORMIGÓN ARMADO, ENTRE 0,20 Y 0,25 M DE LADO (material; 20/05/2014) | 0.072 | 9.8 | 0.71 |
| Q030102A05 | h | Martinete hidráulico para hinca de pilotes prefabricados. De 5 toneladas de masa (maquinaria; 17/03/2014) | 0.05 | 108.5 | 5.43 |
|  |  | Total |  |  | 67.84 |

Claves: armadura, prefabricado, hinca, terreno, areno, pilote, hormigón

**670.0020** m PILOTE PREFABRICADO DE HORMIGÓN ARMADO HINCADO DESDE 0,25 m HASTA 0,30 m DE LADO (17/04/2012)
Precio: 75.78
PILOTE PREFABRICADO DE HORMIGÓN ARMADO HINCADO DESDE 0,25 m HASTA 0,30 m DE LADO, CON AZUCHE NORMAL, EN CUALQUIER TIPO DE TERRENO.

| Código | Ud | Descripción | Rendimiento | Precio | Importe |
|---|---|---|---|---|---|
| MO00000007 | h | Peón ordinario | 0.106 | 19.6 | 2.08 |
| MT02050025 | m | PILOTE PREFABRICADO DE 25 A 30 cm DE LADO+AZUCHE NORMAL (material; 29/06/2021) | 1 | 67.1 | 67.10 |
| MT02020061 | ud | JUNTA PARA UNIÓN DE PILOTES PREFABRICADOS DE HORMIGÓN ARMADO, ENTRE 0,25 Y 0,30 M DE LADO (material; 20/05/2014) | 0.072 | 13.3 | 0.96 |
| Q030102A05 | h | Martinete hidráulico para hinca de pilotes prefabricados. De 5 toneladas de masa | 0.052 | 108.5 | 5.64 |
|  |  | Total |  |  | 75.78 |

Claves: hinca, terreno, pilote, prefabricado, armadura, areno, hormigón

**670.0030** m PILOTE PREFABRICADO DE HORMIGÓN ARMADO HINCADO DESDE 0,30 m HASTA 0,35 m DE LADO (17/04/2012)
Precio: 79.42
PILOTE PREFABRICADO DE HORMIGÓN ARMADO HINCADO DESDE 0,30 m HASTA 0,35 m DE LADO, CON AZUCHE NORMAL, EN CUALQUIER TIPO DE TERRENO.

| Código | Ud | Descripción | Rendimiento | Precio | Importe |
|---|---|---|---|---|---|
| MO00000007 | h | Peón ordinario | 0.112 | 19.6 | 2.20 |
| MT02050030 | m | PILOTE PREFABRICADO DE 30 A 35 cm DE LADO+AZUCHE NORMAL (material; 29/06/2021) | 1 | 68.8 | 68.80 |
| MT02020062 | ud | JUNTA PARA UNIÓN DE PILOTES PREFABRICADOS DE HORMIGÓN ARMADO, ENTRE 0,30 Y 0,35 M DE LADO (material; 20/05/2014) | 0.072 | 18.3 | 1.32 |
| Q030102A10 | h | Martinete hidráulico para hinca de pilotes prefabricados. De 9 toneladas de masa (maquinaria; 17/03/2014) | 0.053 | 134.02 | 7.10 |
|  |  | Total |  |  | 79.42 |

Claves: pilote, hinca, terreno, hormigón, armadura, prefabricado, areno

**670.0040** m PILOTE PREFABRICADO DE HORMIGÓN ARMADO HINCADO DESDE 0,35 m HASTA 0,40 m DE LADO (17/04/2012)
Precio: 98.12
PILOTE PREFABRICADO DE HORMIGÓN ARMADO HINCADO DESDE 0,35 m HASTA 0,40 m DE LADO, CON AZUCHE NORMAL, EN CUALQUIER TIPO DE TERRENO.

| Código | Ud | Descripción | Rendimiento | Precio | Importe |
|---|---|---|---|---|---|
| MO00000007 | h | Peón ordinario | 0.115 | 19.6 | 2.25 |
| MT02050035 | m | PILOTE PREFABRICADO DE 35 A 40 cm DE LADO+AZUCHE NORMAL (material; 29/06/2021) | 1 | 86.7 | 86.70 |
| MT02020063 | ud | JUNTA PARA UNIÓN DE PILOTES PREFABRICADOS DE HORMIGÓN ARMADO, ENTRE 0,35 Y 0,40 M DE LADO (material; 20/05/2014) | 0.072 | 25 | 1.80 |
| Q030102A10 | h | Martinete hidráulico para hinca de pilotes prefabricados. De 9 toneladas de masa | 0.055 | 134.02 | 7.37 |
|  |  | Total |  |  | 98.12 |

Claves: hormigón, armadura, areno, hinca, prefabricado, pilote, terreno

##### 04.04.01.09 ENSAYOS Y PRUEBAS DE CARGA DE PILOTES

###### 04.04.01.09.01 TRANSPORTE A OBRA

**308.0010** ud TRANSPORTE A OBRA DE PERSONAL Y EQUIPOS PARA ENSAYOS EN ELEMENTOS DE CIMENTACIÓN
Precio: 377.36
TRANSPORTE A OBRA DE PERSONAL Y EQUIPOS PARA REALIZACIÓN DE ENSAYOS EN ELEMENTOS DE CIMENTACIÓN.

| Código | Ud | Descripción | Rendimiento | Precio | Importe |
|---|---|---|---|---|---|
| MT14050020 | ud | TRANSPORTE A OBRA DE PERSONAL Y EQUIPOS PARA ENSAYOS EN ELEMENTOS DE CIMENTACIÓN (material) | 1 | 377.36 | 377.36 |
|  |  | Total |  |  | 377.36 |

###### 04.04.01.09.02 ENSAYOS ULTRASÓNICOS EN PILOTES

**308.0020** m SUMINISTRO Y COLOCACIÓN DE TUBO SÓNICO DE ACERO ROSCADO 2'' Y 2,3 MM DE ESPESOR INLCUSO P.P. DE MANGUITOS Y TAPONES PARA SU ASEG (17/04/2012)
Precio: 4.86
SUMINISTRO Y COLOCACIÓN DE TUBO SÓNICO DE ACERO ROSCADO 2'' Y 2,3 MM DE ESPESOR INLCUSO P.P. DE MANGUITOS Y TAPONES PARA SU ASEGURAR SU ESTANQUEIDAD, COMPLETAMENTE FIJADO A LA ARMADURA DEL PILOTE

| Código | Ud | Descripción | Rendimiento | Precio | Importe |
|---|---|---|---|---|---|
| MO00000002 | h | Capataz | 0.01 | 21.32 | 0.21 |
| MO00000003 | h | Oficial 1ª | 0.02 | 20.87 | 0.42 |
| MO00000007 | h | Peón ordinario | 0.02 | 19.6 | 0.39 |
| Q130105A01 | h | Grupo de soldadura para tubos de 300 Amperios | 0.02 | 2.03 | 0.04 |
| MT13010005 | m | tubo sónico de acero roscado 2'' y 2,3 mm de espesor (material; 22/06/2021) | 1 | 3.8 | 3.80 |
|  |  | Total |  |  | 4.86 |

**308.0030** m SUMINISTRO Y COLOCACIÓN DE TUBO SÓNICO DE ACERO ROSCADO 4'' Y 2,4 MM DE ESPESOR INLCUSO P.P. DE MANGUITOS Y TAPONES PARA SU ASEG (17/04/2012)
Precio: 10.11
SUMINISTRO Y COLOCACIÓN DE TUBO SÓNICO DE ACERO ROSCADO 4'' Y 2,4 MM DE ESPESOR INLCUSO P.P. DE MANGUITOS Y TAPONES PARA SU ASEGURAR SU ESTANQUEIDAD, COMPLETAMENTE FIJADO A LA ARMADURA DEL PILOTE

| Código | Ud | Descripción | Rendimiento | Precio | Importe |
|---|---|---|---|---|---|
| MO00000002 | h | Capataz | 0.01 | 21.32 | 0.21 |
| MO00000003 | h | Oficial 1ª | 0.03 | 20.87 | 0.63 |
| MO00000007 | h | Peón ordinario | 0.03 | 19.6 | 0.59 |
| Q130105A01 | h | Grupo de soldadura para tubos de 300 Amperios | 0.03 | 2.03 | 0.06 |
| MT13010010 | m | tubo sónico de acero roscado 4'' y 2,4 mm de espesor (material; 22/06/2021) | 1 | 8.62 | 8.62 |
|  |  | Total |  |  | 10.11 |

**308.0040** ud ENSAYO POR "CROSS-HOLE" ULTRASÓNICO (3 TUBOS, 3 DIAGRAFÍAS POR PILOTE) HASTA 20 m DE PROFUNDIDAD
Precio: 47.17
ENSAYO DE INTEGRIDAD ESTRUCTURAL POR "CROSS-HOLE" ULTRASÓNICO DE PILOTE INSTRUMENTADO CON TRES (3) TUBOS (3 DIAGRAFÍAS POR PILOTE) HASTA 20 m DE PROFUNDIDAD.

| Código | Ud | Descripción | Rendimiento | Precio | Importe |
|---|---|---|---|---|---|
| MT14010420 | ud | ENSAYO POR "CROSS-HOLE" ULTRASÓNICO (3 TUBOS, 3 DIAGRAFÍAS POR PILOTE) HASTA 20 m DE PROFUNDIDAD (material) | 1 | 47.17 | 47.17 |
|  |  | Total |  |  | 47.17 |

**308.0060** ud ENSAYO POR "CROSS-HOLE" ULTRASÓNICO (4 TUBOS, 6 DIAGRAFÍAS POR PILOTE) HASTA 35 m DE PROFUNDIDAD
Precio: 70.75
ENSAYO DE INTEGRIDAD ESTRUCTURAL POR "CROSS-HOLE" ULTRASÓNICO DE PILOTE INSTRUMENTADO CON CUATRO (4) TUBOS (6 DIAGRAFÍAS POR PILOTE) HASTA 35 m DE PROFUNDIDAD.

| Código | Ud | Descripción | Rendimiento | Precio | Importe |
|---|---|---|---|---|---|
| MT14010430 | ud | ENSAYO POR "CROSS-HOLE" ULTRASÓNICO (4 TUBOS, 6 DIAGRAFÍAS POR PILOTE) HASTA 35 m DE PROFUNDIDAD (material) | 1 | 70.75 | 70.75 |
|  |  | Total |  |  | 70.75 |

**308.0070** ud ENSAYO POR "CROSS-HOLE" ULTRASÓNICO (4 TUBOS, 6 DIAGRAFÍAS POR PILOTE) A PARTIR DE 35 m DE PROFUNDIDAD
Precio: 103.77
ENSAYO DE INTEGRIDAD ESTRUCTURAL POR "CROSS-HOLE" ULTRASÓNICO DE PILOTE INSTRUMENTADO CON CUATRO (4) TUBOS (6 DIAGRAFÍAS POR PILOTE) A PARTIR DE 35 m DE PROFUNDIDAD.

| Código | Ud | Descripción | Rendimiento | Precio | Importe |
|---|---|---|---|---|---|
| MT14010425 | ud | ENSAYO POR "CROSS-HOLE" ULTRASÓNICO (4 TUBOS, 6 DIAGRAFÍAS POR PILOTE) A PARTIR DE 35 m DE PROFUNDIDAD (material) | 1 | 103.77 | 103.77 |
|  |  | Total |  |  | 103.77 |

###### 04.04.01.09.03 PRUEBAS DE CARGA DE ANCLAJES AL TERRENO

**308.0140** ud ENSAYO DE ADECUACIÓN O IDONEIDAD DE UN ANCLAJE AL TERRENO
Precio: 566.04
ENSAYO DE ADECUACIÓN O IDONEIDAD DE UN ANCLAJE AL TERRENO i/ GATO Y CENTRAL HIDRÁULICA.

| Código | Ud | Descripción | Rendimiento | Precio | Importe |
|---|---|---|---|---|---|
| MT14010235 | ud | ENSAYO DE ADECUACIÓN O IDONEIDAD DE UN ANCLAJE AL TERRENO (material) | 1 | 566.04 | 566.04 |
|  |  | Total |  |  | 566.04 |

**308.0150** ud ENSAYO DE ACEPTACIÓN O RECEPCIÓN DE UN ANCLAJE AL TERRENO
Precio: 117.92
ENSAYO DE ACEPTACIÓN O RECEPCIÓN DE UN ANCLAJE AL TERRENO i/ GATO Y CENTRAL HIDRÁULICA.

| Código | Ud | Descripción | Rendimiento | Precio | Importe |
|---|---|---|---|---|---|
| MT14010230 | ud | ENSAYO DE ACEPTACIÓN O RECEPCIÓN DE UN ANCLAJE AL TERRENO (material) | 1 | 117.92 | 117.92 |
|  |  | Total |  |  | 117.92 |

##### 04.04.01.10 INYECCIÓN DE PILOTES EN PUNTA

**309.0010** ud DESPLAZAMIENTO DEL EQUIPO Y MEDIOS AUXILIARES PARA INYECCIONES EN PUNTA DE PILOTES
Precio: 3301.89
DESPLAZAMIENTO DEL EQUIPO Y MEDIOS AUXILIARES PARA EJECUCIÓN DE INYECCIONES EN PUNTA DE PILOTES.

| Código | Ud | Descripción | Rendimiento | Precio | Importe |
|---|---|---|---|---|---|
| Q180100B01 | ud | DESPLAZAMIENTO DEL EQUIPO Y MEDIOS AUXILIARES PARA INYECCIONES EN PUNTA DE PILOTES (maquinaria) | 1 | 3301.89 | 3301.89 |
|  |  | Total |  |  | 3301.89 |

**309.0020** ud POSICIONAMIENTO DE LA PERFORADORA Y DE LA INYECTORA
Precio: 235.85
POSICIONAMIENTO DE LA PERFORADORA Y POSICIONAMIENTO DE LA INYECTORA.

| Código | Ud | Descripción | Rendimiento | Precio | Importe |
|---|---|---|---|---|---|
| Q190101B01 | ud | MOVILIZACIÓN Y POSICIONAMIENTO DE LA PERFORADORA Y DE LA INYECTORA (maquinaria) | 1 | 235.85 | 235.85 |
|  |  | Total |  |  | 235.85 |

**309.0030** m PERFORACIÓN EN VACÍO A TRAVÉS DE TUBO SÓNICO (17/04/2012)
Precio: 21.33
PERFORACIÓN EN VACÍO, A TRAVÉS DE TUBO SÓNICO (MONTAJE VARILLAJE, ETC).

| Código | Ud | Descripción | Rendimiento | Precio | Importe |
|---|---|---|---|---|---|
| MO00000002 | h | Capataz | 0.1 | 21.32 | 2.13 |
| MO00000003 | h | Oficial 1ª | 0.2 | 20.87 | 4.17 |
| MO00000006 | h | Peón especialista | 0.4 | 19.97 | 7.99 |
| Q010302C10 | h | Compresor transportable con motor diésel. De pistones. Alta presión (1000 a 2000kpa). De 8 m3/minuto de caudal | 0.4 | 17.61 | 7.04 |
|  |  | Total |  |  | 21.33 |

**309.0040** m PERFORACIÓN EN PUNTA DE PILOTE PARA INYECCIÓN (DESTROZA) (17/04/2012)
Precio: 59.11

| Código | Ud | Descripción | Rendimiento | Precio | Importe |
|---|---|---|---|---|---|
| MO00000002 | h | Capataz | 0.1 | 21.32 | 2.13 |
| MO00000003 | h | Oficial 1ª | 0.2 | 20.87 | 4.17 |
| MO00000006 | h | Peón especialista | 0.3 | 19.97 | 5.99 |
| Q040201A01 | h | Retrocargadoras sobre ruedas. De 60 kW de potencia | 0.03 | 40.8 | 1.22 |
| Q060200A01 | h | Camión. Con caja fija. Para 10 t | 0.01 | 44.95 | 0.45 |
| Q140000A01 | h | Grúa autopropulsada (sin accesorios). Grúas todoterreno (desplazamiento lento). Para carga máxima de 20 t | 0.03 | 88.62 | 2.66 |
| Q030200A01 | h | Perforadoras de pilotes a rotación con hélice o cubo para montar sobre grúa. De 120 kNm (maquinaria; 17/04/2012) | 0.301 | 141.16 | 42.49 |
|  |  | Total |  |  | 59.11 |

**309.0050** t CEMENTO EN INYECCIÓN DE LECHADA EN PUNTA
Precio: 107.45
CEMENTO EN INYECCIÓN DE LECHADA EN PUNTA CON OBTURADOR EN CABEZA A TRAVÉS DE TUBO SÓNICO PARA CUALQUIER DIÁMETRO.

| Código | Ud | Descripción | Rendimiento | Precio | Importe |
|---|---|---|---|---|---|
| MO00000002 | h | Capataz | 0.04 | 21.32 | 0.85 |
| MO00000003 | h | Oficial 1ª | 0.4 | 20.87 | 8.35 |
| MO00000005 | h | Ayudante | 0.4 | 19.36 | 7.74 |
| MO00000006 | h | Peón especialista | 0.4 | 19.97 | 7.99 |
| Q030603A01 | h | Inyectoras hidráulicas (con grupo). De 120 litros/minuto | 0.4 | 33.02 | 13.21 |
| Q060200A01 | h | Camión. Con caja fija. Para 10 t | 0.094 | 44.95 | 4.23 |
| MT13010001 | ud | TUBO SÓNICO PARA INYECCIÓN DE LECHADA DE CEMENTO (material) | 1 | 3.97 | 3.97 |
| MT01050030 | t | Lechada de cemento para inyectar | 1 | 61.11 | 61.11 |
|  |  | Total |  |  | 107.45 |

#### 04.04.02 PANTALLAS CONTINUAS DE HORMIGÓN ARMADO

**672.0010** ud TRANSPORTE, MONTAJE Y RETIRADA DE EQUIPO DE EXCAVACIÓN DE PANTALLA HASTA 60 cm (04/10/2011)
Precio: 9433.96

| Código | Ud | Descripción | Rendimiento | Precio | Importe |
|---|---|---|---|---|---|
| Q120005A01 | h | TRANSPORTE, MONTAJE Y RETIRADA DE EQUIPO DE EXCAVACIÓN DE PANTALLA HASTA 60 cm (maquinaria; 04/10/2011) | 1 | 9433.96 | 9433.96 |
|  |  | Total |  |  | 9433.96 |

**672.0020** ud TRANSPORTE, MONTAJE Y RETIRADA DE EQUIPO DE EXCAVACIÓN DE PANTALLA DE MÁS DE 60 cm (04/10/2011)
Precio: 14150.94

| Código | Ud | Descripción | Rendimiento | Precio | Importe |
|---|---|---|---|---|---|
| Q120005A02 | h | TRANSPORTE, MONTAJE Y RETIRADA DE EQUIPO DE EXCAVACIÓN DE PANTALLA DE MÁS DE 60 cm (maquinaria; 04/10/2011) | 1 | 14150.94 | 14150.94 |
|  |  | Total |  |  | 14150.94 |

**672.0030** m2 EXCAVACIÓN DE PANTALLA MEDIANTE CUCHARA BIVALVA DE 45 cm DE ESPESOR, HASTA 30 m DE PROFUNDIDAD
Precio: 52.73
EXCAVACIÓN DE PANTALLA MEDIANTE CUCHARA BIVALVA DE 45 cm DE ESPESOR, HASTA 30 m DE PROFUNDIDAD i/ LA TOTAL EJECUCIÓN DE MURETES GUÍA CON HORMIGÓN NO ESTRUCTURAL HNE-15, EXCAVACIÓN, LODOS TIXOTRÓPICOS O BENTONÍTICOS, LIMPIEZA DE PARAMENTOS Y P.P. DE TRANSPORTE DE EQUIPO MECÁNICO.

| Código | Ud | Descripción | Rendimiento | Precio | Importe |
|---|---|---|---|---|---|
| MO00000002 | h | Capataz | 0.105 | 21.32 | 2.24 |
| MO00000003 | h | Oficial 1ª | 0.25 | 20.87 | 5.22 |
| MO00000005 | h | Ayudante | 0.25 | 19.36 | 4.84 |
| MO00000007 | h | Peón ordinario | 0.275 | 19.6 | 5.39 |
| Q060200A01 | h | Camión. Con caja fija. Para 10 t | 0.18 | 44.95 | 8.09 |
| Q030300A01 | h | Maquinaria para pantallas excavadas "in situ". Cucharas suspendidas con cierre hidráulico o mecánico. De 3 m de longitud de aper (maquinaria; 17/03/2014) | 0.207 | 102.04 | 21.12 |
| Q030404A01 | h | Maquinaria para lodos de perforación: desarenadores de lodos, mezcladores de lodos, bombas de lodos, deslimadores y depósitos de | 0.402 | 8.29 | 3.33 |
| AUX610.5000 | m3 | HORMIGÓN NO ESTRUCTURAL HNE-15 EN FORMACIÓN DE MURETE GUÍA | 0.04 | 62.48 | 2.50 |
|  |  | Total |  |  | 52.73 |

**672.0040** m2 EXCAVACIÓN DE PANTALLA MEDIANTE CUCHARA BIVALVA, HASTA 60 cm DE ESPESOR, HASTA 30 m DE PROFUNDIDAD
Precio: 65.4
EXCAVACIÓN DE PANTALLA MEDIANTE CUCHARA BIVALVA, HASTA 60 cm DE ESPESOR, HASTA 30 m DE PROFUNDIDAD i/ LA TOTAL EJECUCIÓN DE MURETES GUÍA CON HORMIGÓN NO ESTRUCTURAL HNE-15, EXCAVACIÓN, LODOS TIXOTRÓPICOS O BENTONÍTICOS, LIMPIEZA DE PARAMENTOS Y P.P. DE TRANSPORTE DE EQUIPO MECÁNICO.

| Código | Ud | Descripción | Rendimiento | Precio | Importe |
|---|---|---|---|---|---|
| MO00000002 | h | Capataz | 0.135 | 21.32 | 2.88 |
| MO00000003 | h | Oficial 1ª | 0.295 | 20.87 | 6.16 |
| MO00000005 | h | Ayudante | 0.295 | 19.36 | 5.71 |
| MO00000007 | h | Peón ordinario | 0.3 | 19.6 | 5.88 |
| Q060200A01 | h | Camión. Con caja fija. Para 10 t | 0.24 | 44.95 | 10.79 |
| Q030300A01 | h | Maquinaria para pantallas excavadas "in situ". Cucharas suspendidas con cierre hidráulico o mecánico. De 3 m de longitud de aper | 0.275 | 102.04 | 28.06 |
| Q030404A01 | h | Maquinaria para lodos de perforación: desarenadores de lodos, mezcladores de lodos, bombas de lodos, deslimadores y depósitos de | 0.412 | 8.29 | 3.42 |
| AUX610.5000 | m3 | HORMIGÓN NO ESTRUCTURAL HNE-15 EN FORMACIÓN DE MURETE GUÍA | 0.04 | 62.48 | 2.50 |
|  |  | Total |  |  | 65.4 |

**672.0050** m2 EXCAVACIÓN DE PANTALLA MEDIANTE CUCHARA BIVALVA, DESDE 60 cm HASTA 80 cm DE ESPESOR, HASTA 30 m DE PROFUNDIDAD
Precio: 85.09
EXCAVACIÓN DE PANTALLA MEDIANTE CUCHARA BIVALVA, DESDE 60 cm HASTA 80 cm DE ESPESOR, HASTA 30 m DE PROFUNDIDAD i/ LA TOTAL EJECUCIÓN DE MURETES GUÍA CON HORMIGÓN NO ESTRUCTURAL HNE-15, EXCAVACIÓN, LODOS TIXOTRÓPICOS O BENTONÍTICOS, LIMPIEZA DE PARAMENTOS Y P.P. DE TRANSPORTE DE EQUIPO MECÁNICO.

| Código | Ud | Descripción | Rendimiento | Precio | Importe |
|---|---|---|---|---|---|
| MO00000002 | h | Capataz | 0.18 | 21.32 | 3.84 |
| MO00000003 | h | Oficial 1ª | 0.393 | 20.87 | 8.20 |
| MO00000005 | h | Ayudante | 0.393 | 19.36 | 7.61 |
| MO00000007 | h | Peón ordinario | 0.398 | 19.6 | 7.80 |
| Q060200A01 | h | Camión. Con caja fija. Para 10 t | 0.318 | 44.95 | 14.29 |
| Q030300A01 | h | Maquinaria para pantallas excavadas "in situ". Cucharas suspendidas con cierre hidráulico o mecánico. De 3 m de longitud de aper | 0.366 | 102.04 | 37.35 |
| Q030404A01 | h | Maquinaria para lodos de perforación: desarenadores de lodos, mezcladores de lodos, bombas de lodos, deslimadores y depósitos de | 0.422 | 8.29 | 3.50 |
| AUX610.5000 | m3 | HORMIGÓN NO ESTRUCTURAL HNE-15 EN FORMACIÓN DE MURETE GUÍA | 0.04 | 62.48 | 2.50 |
|  |  | Total |  |  | 85.09 |

**672.0060** m2 EXCAVACIÓN DE PANTALLA MEDIANTE CUCHARA BIVALVA, DESDE 80 cm HASTA 100 cm DE ESPESOR, HASTA 30 m DE PROFUNDIDAD
Precio: 105.22
EXCAVACIÓN DE PANTALLA MEDIANTE CUCHARA BIVALVA, DESDE 80 cm HASTA 100 cm DE ESPESOR, HASTA 30 m DE PROFUNDIDAD i/ LA TOTAL EJECUCIÓN DE MURETES GUÍA CON HORMIGÓN NO ESTRUCTURAL HNE-15, EXCAVACIÓN, LODOS TIXOTRÓPICOS O BENTONÍTICOS, LIMPIEZA DE PARAMENTOS Y P.P. DE TRANSPORTE DE EQUIPO MECÁNICO.

| Código | Ud | Descripción | Rendimiento | Precio | Importe |
|---|---|---|---|---|---|
| MO00000002 | h | Capataz | 0.226 | 21.32 | 4.82 |
| MO00000003 | h | Oficial 1ª | 0.492 | 20.87 | 10.27 |
| MO00000005 | h | Ayudante | 0.492 | 19.36 | 9.53 |
| MO00000007 | h | Peón ordinario | 0.495 | 19.6 | 9.70 |
| Q060200A01 | h | Camión. Con caja fija. Para 10 t | 0.4 | 44.95 | 17.98 |
| Q030300A01 | h | Maquinaria para pantallas excavadas "in situ". Cucharas suspendidas con cierre hidráulico o mecánico. De 3 m de longitud de aper | 0.459 | 102.04 | 46.84 |
| Q030404A01 | h | Maquinaria para lodos de perforación: desarenadores de lodos, mezcladores de lodos, bombas de lodos, deslimadores y depósitos de | 0.432 | 8.29 | 3.58 |
| AUX610.5000 | m3 | HORMIGÓN NO ESTRUCTURAL HNE-15 EN FORMACIÓN DE MURETE GUÍA | 0.04 | 62.48 | 2.50 |
|  |  | Total |  |  | 105.22 |

**672.0070** m2 EXCAVACIÓN DE PANTALLA MEDIANTE CUCHARA BIVALVA, DESDE 100 cm HASTA 120 cm DE ESPESOR, HASTA 30 m DE PROFUNDIDAD
Precio: 124.98
EXCAVACIÓN DE PANTALLA MEDIANTE CUCHARA BIVALVA, DESDE 100 cm HASTA 120 cm DE ESPESOR, HASTA 30 m DE PROFUNDIDAD i/ LA TOTAL EJECUCIÓN DE MURETES GUÍA CON HORMIGÓN NO ESTRUCTURAL HNE-15, EXCAVACIÓN, LODOS TIXOTRÓPICOS O BENTONÍTICOS, LIMPIEZA DE PARAMENTOS Y P.P. DE TRANSPORTE DE EQUIPO MECÁNICO.

| Código | Ud | Descripción | Rendimiento | Precio | Importe |
|---|---|---|---|---|---|
| MO00000002 | h | Capataz | 0.271 | 21.32 | 5.78 |
| MO00000003 | h | Oficial 1ª | 0.59 | 20.87 | 12.31 |
| MO00000005 | h | Ayudante | 0.59 | 19.36 | 11.42 |
| MO00000007 | h | Peón ordinario | 0.595 | 19.6 | 11.66 |
| Q060200A01 | h | Camión. Con caja fija. Para 10 t | 0.479 | 44.95 | 21.53 |
| Q030300A01 | h | Maquinaria para pantallas excavadas "in situ". Cucharas suspendidas con cierre hidráulico o mecánico. De 3 m de longitud de aper | 0.55 | 102.04 | 56.12 |
| Q030404A01 | h | Maquinaria para lodos de perforación: desarenadores de lodos, mezcladores de lodos, bombas de lodos, deslimadores y depósitos de | 0.442 | 8.29 | 3.66 |
| AUX610.5000 | m3 | HORMIGÓN NO ESTRUCTURAL HNE-15 EN FORMACIÓN DE MURETE GUÍA | 0.04 | 62.48 | 2.50 |
|  |  | Total |  |  | 124.98 |

**672.0080** m2 EXCAVACIÓN DE PANTALLA MEDIANTE CUCHARA BIVALVA, DE MÁS DE 120 cm DE ESPESOR, HASTA 30 m DE PROFUNDIDAD
Precio: 132.22
EXCAVACIÓN DE PANTALLA MEDIANTE CUCHARA BIVALVA, DE MÁS DE 120 cm DE ESPESOR, HASTA 30 m DE PROFUNDIDAD i/ LA TOTAL EJECUCIÓN DE MURETES GUÍA CON HORMIGÓN NO ESTRUCTURAL HNE-15, EXCAVACIÓN, LODOS TIXOTRÓPICOS O BENTONÍTICOS, LIMPIEZA DE PARAMENTOS Y P.P. DE TRANSPORTE DE EQUIPO MECÁNICO.

| Código | Ud | Descripción | Rendimiento | Precio | Importe |
|---|---|---|---|---|---|
| MO00000002 | h | Capataz | 0.275 | 21.32 | 5.86 |
| MO00000003 | h | Oficial 1ª | 0.6 | 20.87 | 12.52 |
| MO00000005 | h | Ayudante | 0.6 | 19.36 | 11.62 |
| MO00000007 | h | Peón ordinario | 0.65 | 19.6 | 12.74 |
| Q060200A01 | h | Camión. Con caja fija. Para 10 t | 0.49 | 44.95 | 22.03 |
| Q030300A01 | h | Maquinaria para pantallas excavadas "in situ". Cucharas suspendidas con cierre hidráulico o mecánico. De 3 m de longitud de aper | 0.6 | 102.04 | 61.22 |
| Q030404A01 | h | Maquinaria para lodos de perforación: desarenadores de lodos, mezcladores de lodos, bombas de lodos, deslimadores y depósitos de | 0.45 | 8.29 | 3.73 |
| AUX610.5000 | m3 | HORMIGÓN NO ESTRUCTURAL HNE-15 EN FORMACIÓN DE MURETE GUÍA | 0.04 | 62.48 | 2.50 |
|  |  | Total |  |  | 132.22 |

**672.0090** m2 EXCAVACIÓN DE PANTALLA MEDIANTE CUCHARA BIVALVA, HASTA 60 cm DE ESPESOR, DE MÁS DE 30 m DE PROFUNDIDAD
Precio: 71.88
EXCAVACIÓN DE PANTALLA MEDIANTE CUCHARA BIVALVA, HASTA 60 cm DE ESPESOR, DE MÁS DE 30 m DE PROFUNDIDAD i/ LA TOTAL EJECUCIÓN DE MURETES GUÍA CON HORMIGÓN NO ESTRUCTURAL HNE-15, EXCAVACIÓN, LODOS TIXOTRÓPICOS O BENTONÍTICOS, LIMPIEZA DE PARAMENTOS Y P.P. DE TRANSPORTE DE EQUIPO MECÁNICO.

| Código | Ud | Descripción | Rendimiento | Precio | Importe |
|---|---|---|---|---|---|
| MO00000002 | h | Capataz | 0.149 | 21.32 | 3.18 |
| MO00000003 | h | Oficial 1ª | 0.324 | 20.87 | 6.76 |
| MO00000005 | h | Ayudante | 0.324 | 19.36 | 6.27 |
| MO00000007 | h | Peón ordinario | 0.33 | 19.6 | 6.47 |
| Q060200A01 | h | Camión. Con caja fija. Para 10 t | 0.264 | 44.95 | 11.87 |
| Q030300A01 | h | Maquinaria para pantallas excavadas "in situ". Cucharas suspendidas con cierre hidráulico o mecánico. De 3 m de longitud de aper | 0.302 | 102.04 | 30.82 |
| Q030404A01 | h | Maquinaria para lodos de perforación: desarenadores de lodos, mezcladores de lodos, bombas de lodos, deslimadores y depósitos de | 0.453 | 8.29 | 3.76 |
| AUX610.5000 | m3 | HORMIGÓN NO ESTRUCTURAL HNE-15 EN FORMACIÓN DE MURETE GUÍA | 0.044 | 62.48 | 2.75 |
|  |  | Total |  |  | 71.88 |

**672.0100** m2 EXCAVACIÓN DE PANTALLA MEDIANTE CUCHARA BIVALVA, DESDE 60 cm HASTA 80 cm DE ESPESOR, DE MÁS DE 30 m DE PROFUNDIDAD
Precio: 93.31
EXCAVACIÓN DE PANTALLA MEDIANTE CUCHARA BIVALVA, DESDE 60 cm HASTA 80 cm DE ESPESOR, DE MÁS DE 30 m DE PROFUNDIDAD i/ LA TOTAL EJECUCIÓN DE MURETES GUÍA CON HORMIGÓN NO ESTRUCTURAL HNE-15, EXCAVACIÓN, LODOS TIXOTRÓPICOS O BENTONÍTICOS, LIMPIEZA DE PARAMENTOS Y P.P. DE TRANSPORTE DE EQUIPO MECÁNICO.

| Código | Ud | Descripción | Rendimiento | Precio | Importe |
|---|---|---|---|---|---|
| MO00000002 | h | Capataz | 0.198 | 21.32 | 4.22 |
| MO00000003 | h | Oficial 1ª | 0.432 | 20.87 | 9.02 |
| MO00000005 | h | Ayudante | 0.432 | 19.36 | 8.36 |
| MO00000007 | h | Peón ordinario | 0.438 | 19.6 | 8.58 |
| Q060200A01 | h | Camión. Con caja fija. Para 10 t | 0.345 | 44.95 | 15.51 |
| Q030300A01 | h | Maquinaria para pantallas excavadas "in situ". Cucharas suspendidas con cierre hidráulico o mecánico. De 3 m de longitud de aper | 0.402 | 102.04 | 41.02 |
| Q030404A01 | h | Maquinaria para lodos de perforación: desarenadores de lodos, mezcladores de lodos, bombas de lodos, deslimadores y depósitos de | 0.464 | 8.29 | 3.85 |
| AUX610.5000 | m3 | HORMIGÓN NO ESTRUCTURAL HNE-15 EN FORMACIÓN DE MURETE GUÍA | 0.044 | 62.48 | 2.75 |
|  |  | Total |  |  | 93.31 |

**672.0110** m2 EXCAVACIÓN DE PANTALLA MEDIANTE CUCHARA BIVALVA, DESDE 80 cm HASTA 100 cm DE ESPESOR, DE MÁS DE 30 m DE PROFUNDIDAD
Precio: 115.73
EXCAVACIÓN DE PANTALLA MEDIANTE CUCHARA BIVALVA, DESDE 80 cm HASTA 100 cm DE ESPESOR, DE MÁS DE 30 m DE PROFUNDIDAD i/ LA TOTAL EJECUCIÓN DE MURETES GUÍA CON HORMIGÓN NO ESTRUCTURAL HNE-15, EXCAVACIÓN, LODOS TIXOTRÓPICOS O BENTONÍTICOS, LIMPIEZA DE PARAMENTOS Y P.P. DE TRANSPORTE DE EQUIPO MECÁNICO.

| Código | Ud | Descripción | Rendimiento | Precio | Importe |
|---|---|---|---|---|---|
| MO00000002 | h | Capataz | 0.248 | 21.32 | 5.29 |
| MO00000003 | h | Oficial 1ª | 0.541 | 20.87 | 11.29 |
| MO00000005 | h | Ayudante | 0.541 | 19.36 | 10.47 |
| MO00000007 | h | Peón ordinario | 0.545 | 19.6 | 10.68 |
| Q060200A01 | h | Camión. Con caja fija. Para 10 t | 0.44 | 44.95 | 19.78 |
| Q030300A01 | h | Maquinaria para pantallas excavadas "in situ". Cucharas suspendidas con cierre hidráulico o mecánico. De 3 m de longitud de aper | 0.505 | 102.04 | 51.53 |
| Q030404A01 | h | Maquinaria para lodos de perforación: desarenadores de lodos, mezcladores de lodos, bombas de lodos, deslimadores y depósitos de | 0.475 | 8.29 | 3.94 |
| AUX610.5000 | m3 | HORMIGÓN NO ESTRUCTURAL HNE-15 EN FORMACIÓN DE MURETE GUÍA | 0.044 | 62.48 | 2.75 |
|  |  | Total |  |  | 115.73 |

**672.0120** m2 EXCAVACIÓN DE PANTALLA MEDIANTE CUCHARA BIVALVA, DESDE 100 cm HASTA 120 cm DE ESPESOR, DE MÁS DE 30 m DE PROFUNDIDAD
Precio: 137.47
EXCAVACIÓN DE PANTALLA MEDIANTE CUCHARA BIVALVA, DESDE 100 cm HASTA 120 cm DE ESPESOR, DE MÁS DE 30 m DE PROFUNDIDAD i/ LA TOTAL EJECUCIÓN DE MURETES GUÍA CON HORMIGÓN NO ESTRUCTURAL HNE-15, EXCAVACIÓN, LODOS TIXOTRÓPICOS O BENTONÍTICOS, LIMPIEZA DE PARAMENTOS Y P.P. DE TRANSPORTE DE EQUIPO MECÁNICO.

| Código | Ud | Descripción | Rendimiento | Precio | Importe |
|---|---|---|---|---|---|
| MO00000002 | h | Capataz | 0.298 | 21.32 | 6.35 |
| MO00000003 | h | Oficial 1ª | 0.649 | 20.87 | 13.54 |
| MO00000005 | h | Ayudante | 0.649 | 19.36 | 12.56 |
| MO00000007 | h | Peón ordinario | 0.654 | 19.6 | 12.82 |
| Q060200A01 | h | Camión. Con caja fija. Para 10 t | 0.527 | 44.95 | 23.69 |
| Q030300A01 | h | Maquinaria para pantallas excavadas "in situ". Cucharas suspendidas con cierre hidráulico o mecánico. De 3 m de longitud de aper | 0.605 | 102.04 | 61.73 |
| Q030404A01 | h | Maquinaria para lodos de perforación: desarenadores de lodos, mezcladores de lodos, bombas de lodos, deslimadores y depósitos de | 0.486 | 8.29 | 4.03 |
| AUX610.5000 | m3 | HORMIGÓN NO ESTRUCTURAL HNE-15 EN FORMACIÓN DE MURETE GUÍA | 0.044 | 62.48 | 2.75 |
|  |  | Total |  |  | 137.47 |

**672.0130** m2 EXCAVACIÓN DE PANTALLA MEDIANTE CUCHARA BIVALVA, DE MÁS DE 120 cm DE ESPESOR, DE MÁS DE 30 m DE PROFUNDIDAD
Precio: 145.47
EXCAVACIÓN DE PANTALLA MEDIANTE CUCHARA BIVALVA, DE MÁS DE 120 cm DE ESPESOR, DE MÁS DE 30 m DE PROFUNDIDAD i/ LA TOTAL EJECUCIÓN DE MURETES GUÍA CON HORMIGÓN NO ESTRUCTURAL HNE-15, EXCAVACIÓN, LODOS TIXOTRÓPICOS O BENTONÍTICOS, LIMPIEZA DE PARAMENTOS Y P.P. DE TRANSPORTE DE EQUIPO MECÁNICO.

| Código | Ud | Descripción | Rendimiento | Precio | Importe |
|---|---|---|---|---|---|
| MO00000002 | h | Capataz | 0.302 | 21.32 | 6.44 |
| MO00000003 | h | Oficial 1ª | 0.66 | 20.87 | 13.77 |
| MO00000005 | h | Ayudante | 0.66 | 19.36 | 12.78 |
| MO00000007 | h | Peón ordinario | 0.715 | 19.6 | 14.01 |
| Q060200A01 | h | Camión. Con caja fija. Para 10 t | 0.54 | 44.95 | 24.27 |
| Q030300A01 | h | Maquinaria para pantallas excavadas "in situ". Cucharas suspendidas con cierre hidráulico o mecánico. De 3 m de longitud de aper | 0.66 | 102.04 | 67.35 |
| Q030404A01 | h | Maquinaria para lodos de perforación: desarenadores de lodos, mezcladores de lodos, bombas de lodos, deslimadores y depósitos de | 0.495 | 8.29 | 4.10 |
| AUX610.5000 | m3 | HORMIGÓN NO ESTRUCTURAL HNE-15 EN FORMACIÓN DE MURETE GUÍA | 0.044 | 62.48 | 2.75 |
|  |  | Total |  |  | 145.47 |

**672.0140** m2 EXCAVACIÓN DE PANTALLA MEDIANTE HIDROFRESA, HASTA 80 cm DE ESPESOR, HASTA 35 m DE PROFUNDIDAD
Precio: 137.74
EXCAVACIÓN DE PANTALLA MEDIANTE HIDROFRESA, HASTA 80 cm DE ESPESOR, HASTA 35 m DE PROFUNDIDAD i/ LA TOTAL EJECUCIÓN DE MURETES GUÍA CON HORMIGÓN NO ESTRUCTURAL HNE-15, EXCAVACIÓN, LODOS TIXOTRÓPICOS O BENTONÍTICOS, LIMPIEZA DE PARAMENTOS Y P.P. DE TRANSPORTE DE EQUIPO MECÁNICO.

| Código | Ud | Descripción | Rendimiento | Precio | Importe |
|---|---|---|---|---|---|
| MO00000002 | h | Capataz | 0.162 | 21.32 | 3.45 |
| MO00000003 | h | Oficial 1ª | 0.349 | 20.87 | 7.28 |
| MO00000005 | h | Ayudante | 0.35 | 19.36 | 6.78 |
| MO00000007 | h | Peón ordinario | 0.346 | 19.6 | 6.78 |
| Q030302A01 | h | Maquinaria para pantallas excavadas "in situ". Hidrofresa con circulación inversa. Para 1 m de anchura (maquinaria; 17/04/2012) | 0.23 | 458.1 | 105.36 |
| Q030404A01 | h | Maquinaria para lodos de perforación: desarenadores de lodos, mezcladores de lodos, bombas de lodos, deslimadores y depósitos de | 0.6 | 8.29 | 4.97 |
| AUX610.5000 | m3 | HORMIGÓN NO ESTRUCTURAL HNE-15 EN FORMACIÓN DE MURETE GUÍA | 0.05 | 62.48 | 3.12 |
|  |  | Total |  |  | 137.74 |

**672.0150** m2 EXCAVACIÓN DE PANTALLA MEDIANTE HIDROFRESA, DESDE 80 cm HASTA 100 cm DE ESPESOR, HASTA 35 m DE PROFUNDIDAD
Precio: 171.15
EXCAVACIÓN DE PANTALLA MEDIANTE HIDROFRESA, DESDE 80 cm HASTA 100 cm DE ESPESOR, HASTA 35 m DE PROFUNDIDAD i/ LA TOTAL EJECUCIÓN DE MURETES GUÍA CON HORMIGÓN NO ESTRUCTURAL HNE-15, EXCAVACIÓN, LODOS TIXOTRÓPICOS O BENTONÍTICOS, LIMPIEZA DE PARAMENTOS Y P.P. DE TRANSPORTE DE EQUIPO MECÁNICO.

| Código | Ud | Descripción | Rendimiento | Precio | Importe |
|---|---|---|---|---|---|
| MO00000002 | h | Capataz | 0.202 | 21.32 | 4.31 |
| MO00000003 | h | Oficial 1ª | 0.436 | 20.87 | 9.10 |
| MO00000005 | h | Ayudante | 0.437 | 19.36 | 8.46 |
| MO00000007 | h | Peón ordinario | 0.432 | 19.6 | 8.47 |
| Q030302A01 | h | Maquinaria para pantallas excavadas "in situ". Hidrofresa con circulación inversa. Para 1 m de anchura | 0.287 | 458.1 | 131.47 |
| Q030404A01 | h | Maquinaria para lodos de perforación: desarenadores de lodos, mezcladores de lodos, bombas de lodos, deslimadores y depósitos de | 0.75 | 8.29 | 6.22 |
| AUX610.5000 | m3 | HORMIGÓN NO ESTRUCTURAL HNE-15 EN FORMACIÓN DE MURETE GUÍA | 0.05 | 62.48 | 3.12 |
|  |  | Total |  |  | 171.15 |

**672.0160** m2 EXCAVACIÓN DE PANTALLA MEDIANTE HIDROFRESA, DESDE 100 cm HASTA 120 cm DE ESPESOR, HASTA 35 m DE PROFUNDIDAD
Precio: 205.05
EXCAVACIÓN DE PANTALLA MEDIANTE HIDROFRESA, DESDE 100 cm HASTA 120 cm DE ESPESOR, HASTA 35 m DE PROFUNDIDAD i/ LA TOTAL EJECUCIÓN DE MURETES GUÍA CON HORMIGÓN NO ESTRUCTURAL HNE-15, EXCAVACIÓN, LODOS TIXOTRÓPICOS O BENTONÍTICOS, LIMPIEZA DE PARAMENTOS Y P.P. DE TRANSPORTE DE EQUIPO MECÁNICO.

| Código | Ud | Descripción | Rendimiento | Precio | Importe |
|---|---|---|---|---|---|
| MO00000002 | h | Capataz | 0.243 | 21.32 | 5.18 |
| MO00000003 | h | Oficial 1ª | 0.523 | 20.87 | 10.92 |
| MO00000005 | h | Ayudante | 0.525 | 19.36 | 10.16 |
| MO00000007 | h | Peón ordinario | 0.519 | 19.6 | 10.17 |
| Q030302A01 | h | Maquinaria para pantallas excavadas "in situ". Hidrofresa con circulación inversa. Para 1 m de anchura | 0.345 | 458.1 | 158.04 |
| Q030404A01 | h | Maquinaria para lodos de perforación: desarenadores de lodos, mezcladores de lodos, bombas de lodos, deslimadores y depósitos de | 0.9 | 8.29 | 7.46 |
| AUX610.5000 | m3 | HORMIGÓN NO ESTRUCTURAL HNE-15 EN FORMACIÓN DE MURETE GUÍA | 0.05 | 62.48 | 3.12 |
|  |  | Total |  |  | 205.05 |

**672.0170** m2 EXCAVACIÓN DE PANTALLA MEDIANTE HIDROFRESA, DE MÁS DE 120 cm DE ESPESOR, HASTA 35 m DE PROFUNDIDAD
Precio: 234.7
EXCAVACIÓN DE PANTALLA MEDIANTE HIDROFRESA, DE MÁS DE 120 cm DE ESPESOR, HASTA 35 m DE PROFUNDIDAD i/ LA TOTAL EJECUCIÓN DE MURETES GUÍA CON HORMIGÓN NO ESTRUCTURAL HNE-15, EXCAVACIÓN, LODOS TIXOTRÓPICOS O BENTONÍTICOS, LIMPIEZA DE PARAMENTOS Y P.P. DE TRANSPORTE DE EQUIPO MECÁNICO.

| Código | Ud | Descripción | Rendimiento | Precio | Importe |
|---|---|---|---|---|---|
| MO00000002 | h | Capataz | 0.267 | 21.32 | 5.69 |
| MO00000003 | h | Oficial 1ª | 0.575 | 20.87 | 12.00 |
| MO00000005 | h | Ayudante | 0.577 | 19.36 | 11.17 |
| MO00000007 | h | Peón ordinario | 0.571 | 19.6 | 11.19 |
| Q030302A01 | h | Maquinaria para pantallas excavadas "in situ". Hidrofresa con circulación inversa. Para 1 m de anchura | 0.4 | 458.1 | 183.24 |
| Q030404A01 | h | Maquinaria para lodos de perforación: desarenadores de lodos, mezcladores de lodos, bombas de lodos, deslimadores y depósitos de | 1 | 8.29 | 8.29 |
| AUX610.5000 | m3 | HORMIGÓN NO ESTRUCTURAL HNE-15 EN FORMACIÓN DE MURETE GUÍA | 0.05 | 62.48 | 3.12 |
|  |  | Total |  |  | 234.7 |

**672.0180** m2 EXCAVACIÓN DE PANTALLA MEDIANTE HIDROFRESA, HASTA 80 cm DE ESPESOR, DE MÁS DE 35 m DE PROFUNDIDAD
Precio: 171.61
EXCAVACIÓN DE PANTALLA MEDIANTE HIDROFRESA, HASTA 80 cm DE ESPESOR, DE MÁS DE 35 m DE PROFUNDIDAD i/ LA TOTAL EJECUCIÓN DE MURETES GUÍA CON HORMIGÓN NO ESTRUCTURAL HNE-15, EXCAVACIÓN, LODOS TIXOTRÓPICOS O BENTONÍTICOS, LIMPIEZA DE PARAMENTOS Y P.P. DE TRANSPORTE DE EQUIPO MECÁNICO.

| Código | Ud | Descripción | Rendimiento | Precio | Importe |
|---|---|---|---|---|---|
| MO00000002 | h | Capataz | 0.202 | 21.32 | 4.31 |
| MO00000003 | h | Oficial 1ª | 0.436 | 20.87 | 9.10 |
| MO00000005 | h | Ayudante | 0.437 | 19.36 | 8.46 |
| MO00000007 | h | Peón ordinario | 0.432 | 19.6 | 8.47 |
| Q030302A01 | h | Maquinaria para pantallas excavadas "in situ". Hidrofresa con circulación inversa. Para 1 m de anchura | 0.288 | 458.1 | 131.93 |
| Q030404A01 | h | Maquinaria para lodos de perforación: desarenadores de lodos, mezcladores de lodos, bombas de lodos, deslimadores y depósitos de | 0.75 | 8.29 | 6.22 |
| AUX610.5000 | m3 | HORMIGÓN NO ESTRUCTURAL HNE-15 EN FORMACIÓN DE MURETE GUÍA | 0.05 | 62.48 | 3.12 |
|  |  | Total |  |  | 171.61 |

**672.0190** m2 EXCAVACIÓN DE PANTALLA MEDIANTE HIDROFRESA, DESDE 80 cm HASTA 100 cm DE ESPESOR, DE MÁS DE 35 m DE PROFUNDIDAD
Precio: 213.24
EXCAVACIÓN DE PANTALLA MEDIANTE HIDROFRESA, DESDE 80 cm HASTA 100 cm DE ESPESOR, DE MÁS DE 35 m DE PROFUNDIDAD i/ LA TOTAL EJECUCIÓN DE MURETES GUÍA CON HORMIGÓN NO ESTRUCTURAL HNE-15, EXCAVACIÓN, LODOS TIXOTRÓPICOS O BENTONÍTICOS, LIMPIEZA DE PARAMENTOS Y P.P. DE TRANSPORTE DE EQUIPO MECÁNICO.

| Código | Ud | Descripción | Rendimiento | Precio | Importe |
|---|---|---|---|---|---|
| MO00000002 | h | Capataz | 0.252 | 21.32 | 5.37 |
| MO00000003 | h | Oficial 1ª | 0.545 | 20.87 | 11.37 |
| MO00000005 | h | Ayudante | 0.546 | 19.36 | 10.57 |
| MO00000007 | h | Peón ordinario | 0.54 | 19.6 | 10.58 |
| Q030302A01 | h | Maquinaria para pantallas excavadas "in situ". Hidrofresa con circulación inversa. Para 1 m de anchura | 0.359 | 458.1 | 164.46 |
| Q030404A01 | h | Maquinaria para lodos de perforación: desarenadores de lodos, mezcladores de lodos, bombas de lodos, deslimadores y depósitos de | 0.937 | 8.29 | 7.77 |
| AUX610.5000 | m3 | HORMIGÓN NO ESTRUCTURAL HNE-15 EN FORMACIÓN DE MURETE GUÍA | 0.05 | 62.48 | 3.12 |
|  |  | Total |  |  | 213.24 |

**672.0200** m2 EXCAVACIÓN DE PANTALLA MEDIANTE HIDROFRESA, DESDE 100 cm HASTA 120 cm DE ESPESOR, DE MÁS DE 35 m DE PROFUNDIDAD
Precio: 255.44
EXCAVACIÓN DE PANTALLA MEDIANTE HIDROFRESA, DESDE 100 cm HASTA 120 cm DE ESPESOR, DE MÁS DE 35 m DE PROFUNDIDAD i/ LA TOTAL EJECUCIÓN DE MURETES GUÍA CON HORMIGÓN NO ESTRUCTURAL HNE-15, EXCAVACIÓN, LODOS TIXOTRÓPICOS O BENTONÍTICOS, LIMPIEZA DE PARAMENTOS Y P.P. DE TRANSPORTE DE EQUIPO MECÁNICO.

| Código | Ud | Descripción | Rendimiento | Precio | Importe |
|---|---|---|---|---|---|
| MO00000002 | h | Capataz | 0.304 | 21.32 | 6.48 |
| MO00000003 | h | Oficial 1ª | 0.654 | 20.87 | 13.65 |
| MO00000005 | h | Ayudante | 0.656 | 19.36 | 12.70 |
| MO00000007 | h | Peón ordinario | 0.649 | 19.6 | 12.72 |
| Q030302A01 | h | Maquinaria para pantallas excavadas "in situ". Hidrofresa con circulación inversa. Para 1 m de anchura | 0.431 | 458.1 | 197.44 |
| Q030404A01 | h | Maquinaria para lodos de perforación: desarenadores de lodos, mezcladores de lodos, bombas de lodos, deslimadores y depósitos de | 1.125 | 8.29 | 9.33 |
| AUX610.5000 | m3 | HORMIGÓN NO ESTRUCTURAL HNE-15 EN FORMACIÓN DE MURETE GUÍA | 0.05 | 62.48 | 3.12 |
|  |  | Total |  |  | 255.44 |

**672.0210** m2 EXCAVACIÓN DE PANTALLA MEDIANTE HIDROFRESA, DE MÁS DE 120 cm DE ESPESOR, DE MÁS DE 35 m DE PROFUNDIDAD
Precio: 292.56
EXCAVACIÓN DE PANTALLA MEDIANTE HIDROFRESA, DE MÁS DE 120 cm DE ESPESOR, DE MÁS DE 35 m DE PROFUNDIDAD i/ LA TOTAL EJECUCIÓN DE MURETES GUÍA CON HORMIGÓN NO ESTRUCTURAL HNE-15, EXCAVACIÓN, LODOS TIXOTRÓPICOS O BENTONÍTICOS, LIMPIEZA DE PARAMENTOS Y P.P. DE TRANSPORTE DE EQUIPO MECÁNICO.

| Código | Ud | Descripción | Rendimiento | Precio | Importe |
|---|---|---|---|---|---|
| MO00000002 | h | Capataz | 0.334 | 21.32 | 7.12 |
| MO00000003 | h | Oficial 1ª | 0.718 | 20.87 | 14.98 |
| MO00000005 | h | Ayudante | 0.721 | 19.36 | 13.96 |
| MO00000007 | h | Peón ordinario | 0.713 | 19.6 | 13.97 |
| Q030302A01 | h | Maquinaria para pantallas excavadas "in situ". Hidrofresa con circulación inversa. Para 1 m de anchura | 0.5 | 458.1 | 229.05 |
| Q030404A01 | h | Maquinaria para lodos de perforación: desarenadores de lodos, mezcladores de lodos, bombas de lodos, deslimadores y depósitos de | 1.25 | 8.29 | 10.36 |
| AUX610.5000 | m3 | HORMIGÓN NO ESTRUCTURAL HNE-15 EN FORMACIÓN DE MURETE GUÍA | 0.05 | 62.48 | 3.12 |
|  |  | Total |  |  | 292.56 |

**672.0220** m3 SUPLEMENTO DE EXCAVACIÓN EN PANTALLA MEDIANTE TRÉPANO (29/06/2021)
Precio: 74.63

| Código | Ud | Descripción | Rendimiento | Precio | Importe |
|---|---|---|---|---|---|
| Q030303A01 | h | EQUIPO DE PERFORACIÓN DE PANTALLAS MEDIANTE TRÉPANO (maquinaria; 29/06/2021) | 1.2 | 62.19 | 74.63 |
|  |  | Total |  |  | 74.63 |

#### 04.04.03 MICROPILOTES

**671.1000** ud TRANSPORTE, MONTAJE Y RETIRADA DE EQUIPO
Precio: 3301.89

| Código | Ud | Descripción | Rendimiento | Precio | Importe |
|---|---|---|---|---|---|
| Q030601B01 | ud | TRANSPORTE, MONTAJE Y RETIRADA DE EQUIPO DE MICROPILOTES (maquinaria) | 1 | 3301.89 | 3301.89 |
|  |  | Total |  |  | 3301.89 |

**671.1010** m MICROPILOTE HASTA 150 mm INYECCIÓN TIPO IU LECHADA HASTA 30 kg CEMENTO
Precio: 41.35
MICROPILOTE DE HASTA 150 mm DE DIÁMETRO E INYECCIÓN TIPO IU CON LECHADA DE CEMENTO DE HASTA 30 kg DE CEMENTO/m (SIN ARMADURA).

| Código | Ud | Descripción | Rendimiento | Precio | Importe |
|---|---|---|---|---|---|
| MO00000002 | h | Capataz | 0.033 | 21.32 | 0.70 |
| MO00000003 | h | Oficial 1ª | 0.104 | 20.87 | 2.17 |
| MO00000005 | h | Ayudante | 0.106 | 19.36 | 2.05 |
| MT01010001 | m3 | Agua | 0.02 | 0.58 | 0.01 |
| MT01050005 | t | CEMENTO PORTLAND CEM II/B-S/42,5 | 0.03 | 84.11 | 2.52 |
| Q030002F10 | h | Carros perforadores. Equipos neumáticos con martillo en fondo. De 105 a 165 mm de diámetro. | 0.255 | 78.5 | 20.02 |
| Q060201A01 | h | Camión. Con caja fija y grúa auxiliar. Para 16 t | 0.06 | 58.08 | 3.48 |
| Q060500A01 | h | Camión con tanque para agua. De 10 m³ de capacidad (maquinaria; 17/03/2014) | 0.009 | 54.84 | 0.49 |
| Q030603A01 | h | Inyectoras hidráulicas (con grupo). De 120 litros/minuto | 0.3 | 33.02 | 9.91 |
|  |  | Total |  |  | 41.35 |

**671.1020** m MICROPILOTE HASTA 150 mm INYECCIÓN TIPO IR LECHADA HASTA 30 kg CEMENTO
Precio: 47.39
MICROPILOTE DE HASTA 150 mm DE DIÁMETRO E INYECCIÓN TIPO IR CON LECHADA DE CEMENTO DE HASTA 30 kg DE CEMENTO/m (SIN ARMADURA).

| Código | Ud | Descripción | Rendimiento | Precio | Importe |
|---|---|---|---|---|---|
| MO00000002 | h | Capataz | 0.037 | 21.32 | 0.79 |
| MO00000003 | h | Oficial 1ª | 0.14 | 20.87 | 2.92 |
| MO00000005 | h | Ayudante | 0.15 | 19.36 | 2.90 |
| MT01010001 | m3 | Agua | 0.02 | 0.58 | 0.01 |
| MT01050005 | t | CEMENTO PORTLAND CEM II/B-S/42,5 | 0.03 | 84.11 | 2.52 |
| Q030002F10 | h | Carros perforadores. Equipos neumáticos con martillo en fondo. De 105 a 165 mm de diámetro. | 0.255 | 78.5 | 20.02 |
| Q060201A01 | h | Camión. Con caja fija y grúa auxiliar. Para 16 t | 0.075 | 58.08 | 4.36 |
| Q060500A01 | h | Camión con tanque para agua. De 10 m³ de capacidad | 0.012 | 54.84 | 0.66 |
| Q030603A01 | h | Inyectoras hidráulicas (con grupo). De 120 litros/minuto | 0.4 | 33.02 | 13.21 |
|  |  | Total |  |  | 47.39 |

**671.1030** m MICROPILOTE HASTA 150 mm INYECCIÓN TIPO IRS LECHADA HASTA 30 kg CEMENTO
Precio: 52.7
MICROPILOTE DE HASTA 150 mm DE DIÁMETRO E INYECCIÓN TIPO IRS CON LECHADA DE CEMENTO DE HASTA 30 kg DE CEMENTO/m (SIN ARMADURA).

| Código | Ud | Descripción | Rendimiento | Precio | Importe |
|---|---|---|---|---|---|
| MO00000002 | h | Capataz | 0.045 | 21.32 | 0.96 |
| MO00000003 | h | Oficial 1ª | 0.16 | 20.87 | 3.34 |
| MO00000005 | h | Ayudante | 0.17 | 19.36 | 3.29 |
| MT01010001 | m3 | Agua | 0.02 | 0.58 | 0.01 |
| MT01050005 | t | CEMENTO PORTLAND CEM II/B-S/42,5 | 0.03 | 84.11 | 2.52 |
| Q030002F10 | h | Carros perforadores. Equipos neumáticos con martillo en fondo. De 105 a 165 mm de diámetro. | 0.255 | 78.5 | 20.02 |
| Q060201A01 | h | Camión. Con caja fija y grúa auxiliar. Para 16 t | 0.09 | 58.08 | 5.23 |
| Q060500A01 | h | Camión con tanque para agua. De 10 m³ de capacidad | 0.015 | 54.84 | 0.82 |
| Q030603A01 | h | Inyectoras hidráulicas (con grupo). De 120 litros/minuto | 0.5 | 33.02 | 16.51 |
|  |  | Total |  |  | 52.7 |

**671.1040** m MICROPILOTE HASTA 180 mm INYECCIÓN TIPO IU LECHADA HASTA 40 kg CEMENTO
Precio: 47.77
MICROPILOTE DE HASTA 180 mm DE DIÁMETRO E INYECCIÓN TIPO IU CON LECHADA DE CEMENTO DE HASTA 40 kg DE CEMENTO/m (SIN ARMADURA).

| Código | Ud | Descripción | Rendimiento | Precio | Importe |
|---|---|---|---|---|---|
| MO00000002 | h | Capataz | 0.04 | 21.32 | 0.85 |
| MO00000003 | h | Oficial 1ª | 0.125 | 20.87 | 2.61 |
| MO00000005 | h | Ayudante | 0.127 | 19.36 | 2.46 |
| MT01010001 | m3 | Agua | 0.026 | 0.58 | 0.02 |
| MT01050005 | t | CEMENTO PORTLAND CEM II/B-S/42,5 | 0.04 | 84.11 | 3.36 |
| Q030002B05 | h | Carros perforadores. Equipos neumáticos con martillo en fondo. Hasta 200 mm de diámetro. (maquinaria; 12/05/2014) | 0.255 | 95.77 | 24.42 |
| Q060201A01 | h | Camión. Con caja fija y grúa auxiliar. Para 16 t | 0.061 | 58.08 | 3.54 |
| Q060500A01 | h | Camión con tanque para agua. De 10 m³ de capacidad | 0.011 | 54.84 | 0.60 |
| Q030603A01 | h | Inyectoras hidráulicas (con grupo). De 120 litros/minuto | 0.3 | 33.02 | 9.91 |
|  |  | Total |  |  | 47.77 |

**671.1050** m MICROPILOTE HASTA 180 mm INYECCIÓN TIPO IR LECHADA HASTA 40 kg CEMENTO
Precio: 52.73
MICROPILOTE DE HASTA 180 mm DE DIÁMETRO E INYECCIÓN TIPO IR CON LECHADA DE CEMENTO DE HASTA 40 kg DE CEMENTO/m (SIN ARMADURA).

| Código | Ud | Descripción | Rendimiento | Precio | Importe |
|---|---|---|---|---|---|
| MO00000002 | h | Capataz | 0.042 | 21.32 | 0.90 |
| MO00000003 | h | Oficial 1ª | 0.15 | 20.87 | 3.13 |
| MO00000005 | h | Ayudante | 0.16 | 19.36 | 3.10 |
| MT01010001 | m3 | Agua | 0.025 | 0.58 | 0.01 |
| MT01050005 | t | CEMENTO PORTLAND CEM II/B-S/42,5 | 0.04 | 84.11 | 3.36 |
| Q030002B05 | h | Carros perforadores. Equipos neumáticos con martillo en fondo. Hasta 200 mm de diámetro. | 0.255 | 95.77 | 24.42 |
| Q060201A01 | h | Camión. Con caja fija y grúa auxiliar. Para 16 t | 0.066 | 58.08 | 3.83 |
| Q060500A01 | h | Camión con tanque para agua. De 10 m³ de capacidad | 0.014 | 54.84 | 0.77 |
| Q030603A01 | h | Inyectoras hidráulicas (con grupo). De 120 litros/minuto | 0.4 | 33.02 | 13.21 |
|  |  | Total |  |  | 52.73 |

**671.1060** m MICROPILOTE HASTA 180 mm INYECCIÓN TIPO IRS LECHADA HASTA 40 kg CEMENTO
Precio: 59.46
MICROPILOTE DE HASTA 180 mm DE DIÁMETRO E INYECCIÓN TIPO IRS CON LECHADA DE CEMENTO DE HASTA 40 kg DE CEMENTO/m (SIN ARMADURA).

| Código | Ud | Descripción | Rendimiento | Precio | Importe |
|---|---|---|---|---|---|
| MO00000002 | h | Capataz | 0.054 | 21.32 | 1.15 |
| MO00000003 | h | Oficial 1ª | 0.18 | 20.87 | 3.76 |
| MO00000005 | h | Ayudante | 0.19 | 19.36 | 3.68 |
| MT01010001 | m3 | Agua | 0.025 | 0.58 | 0.01 |
| MT01050005 | t | CEMENTO PORTLAND CEM II/B-S/42,5 | 0.04 | 84.11 | 3.36 |
| Q030002B05 | h | Carros perforadores. Equipos neumáticos con martillo en fondo. Hasta 200 mm de diámetro. | 0.255 | 95.77 | 24.42 |
| Q060201A01 | h | Camión. Con caja fija y grúa auxiliar. Para 16 t | 0.096 | 58.08 | 5.58 |
| Q060500A01 | h | Camión con tanque para agua. De 10 m³ de capacidad | 0.018 | 54.84 | 0.99 |
| Q030603A01 | h | Inyectoras hidráulicas (con grupo). De 120 litros/minuto | 0.5 | 33.02 | 16.51 |
|  |  | Total |  |  | 59.46 |

**671.1070** m MICROPILOTE HASTA 200 mm INYECCIÓN TIPO IU LECHADA HASTA 50 kg CEMENTO
Precio: 50.2
MICROPILOTE DE HASTA 200 mm DE DIÁMETRO E INYECCIÓN TIPO IU CON LECHADA DE CEMENTO DE HASTA 50 kg DE CEMENTO/m (SIN ARMADURA).

| Código | Ud | Descripción | Rendimiento | Precio | Importe |
|---|---|---|---|---|---|
| MO00000002 | h | Capataz | 0.044 | 21.32 | 0.94 |
| MO00000003 | h | Oficial 1ª | 0.138 | 20.87 | 2.88 |
| MO00000005 | h | Ayudante | 0.141 | 19.36 | 2.73 |
| MT01010001 | m3 | Agua | 0.03 | 0.58 | 0.02 |
| MT01050005 | t | CEMENTO PORTLAND CEM II/B-S/42,5 | 0.05 | 84.11 | 4.21 |
| Q030002B05 | h | Carros perforadores. Equipos neumáticos con martillo en fondo. Hasta 200 mm de diámetro. | 0.26 | 95.77 | 24.90 |
| Q060201A01 | h | Camión. Con caja fija y grúa auxiliar. Para 16 t | 0.068 | 58.08 | 3.95 |
| Q060500A01 | h | Camión con tanque para agua. De 10 m³ de capacidad | 0.012 | 54.84 | 0.66 |
| Q030603A01 | h | Inyectoras hidráulicas (con grupo). De 120 litros/minuto | 0.3 | 33.02 | 9.91 |
|  |  | Total |  |  | 50.2 |

**671.1080** m MICROPILOTE HASTA 200 mm INYECCIÓN TIPO IR LECHADA HASTA 50 kg CEMENTO
Precio: 55.9
MICROPILOTE DE HASTA 200 mm DE DIÁMETRO E INYECCIÓN TIPO IR CON LECHADA DE CEMENTO DE HASTA 50 kg DE CEMENTO/m (SIN ARMADURA).

| Código | Ud | Descripción | Rendimiento | Precio | Importe |
|---|---|---|---|---|---|
| MO00000002 | h | Capataz | 0.047 | 21.32 | 1.00 |
| MO00000003 | h | Oficial 1ª | 0.18 | 20.87 | 3.76 |
| MO00000005 | h | Ayudante | 0.19 | 19.36 | 3.68 |
| MT01010001 | m3 | Agua | 0.03 | 0.58 | 0.02 |
| MT01050005 | t | CEMENTO PORTLAND CEM II/B-S/42,5 | 0.05 | 84.11 | 4.21 |
| Q030002B05 | h | Carros perforadores. Equipos neumáticos con martillo en fondo. Hasta 200 mm de diámetro. | 0.26 | 95.77 | 24.90 |
| Q060201A01 | h | Camión. Con caja fija y grúa auxiliar. Para 16 t | 0.073 | 58.08 | 4.24 |
| Q060500A01 | h | Camión con tanque para agua. De 10 m³ de capacidad | 0.016 | 54.84 | 0.88 |
| Q030603A01 | h | Inyectoras hidráulicas (con grupo). De 120 litros/minuto | 0.4 | 33.02 | 13.21 |
|  |  | Total |  |  | 55.9 |

**671.1090** m MICROPILOTE HASTA 200 mm INYECCIÓN TIPO IRS LECHADA HASTA 50 kg CEMENTO
Precio: 62.47
MICROPILOTE DE HASTA 200 mm DE DIÁMETRO E INYECCIÓN TIPO IRS CON LECHADA DE CEMENTO DE HASTA 50 kg DE CEMENTO/m (SIN ARMADURA).

| Código | Ud | Descripción | Rendimiento | Precio | Importe |
|---|---|---|---|---|---|
| MO00000002 | h | Capataz | 0.06 | 21.32 | 1.28 |
| MO00000003 | h | Oficial 1ª | 0.2 | 20.87 | 4.17 |
| MO00000005 | h | Ayudante | 0.21 | 19.36 | 4.07 |
| MT01010001 | m3 | Agua | 0.03 | 0.58 | 0.02 |
| MT01050005 | t | CEMENTO PORTLAND CEM II/B-S/42,5 | 0.05 | 84.11 | 4.21 |
| Q030002B05 | h | Carros perforadores. Equipos neumáticos con martillo en fondo. Hasta 200 mm de diámetro. | 0.26 | 95.77 | 24.90 |
| Q060201A01 | h | Camión. Con caja fija y grúa auxiliar. Para 16 t | 0.107 | 58.08 | 6.21 |
| Q060500A01 | h | Camión con tanque para agua. De 10 m³ de capacidad | 0.02 | 54.84 | 1.10 |
| Q030603A01 | h | Inyectoras hidráulicas (con grupo). De 120 litros/minuto | 0.5 | 33.02 | 16.51 |
|  |  | Total |  |  | 62.47 |

**671.1100** m MICROPILOTE HASTA 225 mm INYECCIÓN TIPO IU LECHADA HASTA 60 kg CEMENTO
Precio: 59.35
MICROPILOTE DE HASTA 225 mm DE DIÁMETRO E INYECCIÓN TIPO IU CON LECHADA DE CEMENTO DE HASTA 60 kg DE CEMENTO/m (SIN ARMADURA).

| Código | Ud | Descripción | Rendimiento | Precio | Importe |
|---|---|---|---|---|---|
| MO00000002 | h | Capataz | 0.05 | 21.32 | 1.07 |
| MO00000003 | h | Oficial 1ª | 0.156 | 20.87 | 3.26 |
| MO00000005 | h | Ayudante | 0.159 | 19.36 | 3.08 |
| MT01010001 | m3 | Agua | 0.035 | 0.58 | 0.02 |
| MT01050005 | t | CEMENTO PORTLAND CEM II/B-S/42,5 | 0.06 | 84.11 | 5.05 |
| Q030002B10 | h | Carros perforadores. Equipos neumáticos con martillo en fondo. Hasta 250 mm de diámetro. (maquinaria; 12/05/2014) | 0.265 | 119.71 | 31.72 |
| Q060201A01 | h | Camión. Con caja fija y grúa auxiliar. Para 16 t | 0.077 | 58.08 | 4.47 |
| Q060500A01 | h | Camión con tanque para agua. De 10 m³ de capacidad | 0.014 | 54.84 | 0.77 |
| Q030603A01 | h | Inyectoras hidráulicas (con grupo). De 120 litros/minuto | 0.3 | 33.02 | 9.91 |
|  |  | Total |  |  | 59.35 |

**671.1110** m MICROPILOTE HASTA 225 mm INYECCIÓN TIPO IR LECHADA HASTA 60 kg CEMENTO
Precio: 63.4
MICROPILOTE DE HASTA 225 mm DE DIÁMETRO E INYECCIÓN TIPO IR CON LECHADA DE CEMENTO DE HASTA 60 kg DE CEMENTO/m (SIN ARMADURA).

| Código | Ud | Descripción | Rendimiento | Precio | Importe |
|---|---|---|---|---|---|
| MO00000002 | h | Capataz | 0.052 | 21.32 | 1.11 |
| MO00000003 | h | Oficial 1ª | 0.16 | 20.87 | 3.34 |
| MO00000005 | h | Ayudante | 0.162 | 19.36 | 3.14 |
| MT01010001 | m3 | Agua | 0.035 | 0.58 | 0.02 |
| MT01050005 | t | CEMENTO PORTLAND CEM II/B-S/42,5 | 0.06 | 84.11 | 5.05 |
| Q030002B10 | h | Carros perforadores. Equipos neumáticos con martillo en fondo. Hasta 250 mm de diámetro. | 0.265 | 119.71 | 31.72 |
| Q060201A01 | h | Camión. Con caja fija y grúa auxiliar. Para 16 t | 0.083 | 58.08 | 4.82 |
| Q060500A01 | h | Camión con tanque para agua. De 10 m³ de capacidad | 0.018 | 54.84 | 0.99 |
| Q030603A01 | h | Inyectoras hidráulicas (con grupo). De 120 litros/minuto | 0.4 | 33.02 | 13.21 |
|  |  | Total |  |  | 63.4 |

**671.1120** m MICROPILOTE HASTA 225 mm INYECCIÓN TIPO IRS LECHADA HASTA 60 kg CEMENTO
Precio: 71.55
MICROPILOTE DE HASTA 225 mm DE DIÁMETRO E INYECCIÓN TIPO IRS CON LECHADA DE CEMENTO DE HASTA 60 kg DE CEMENTO/m (SIN ARMADURA).

| Código | Ud | Descripción | Rendimiento | Precio | Importe |
|---|---|---|---|---|---|
| MO00000002 | h | Capataz | 0.067 | 21.32 | 1.43 |
| MO00000003 | h | Oficial 1ª | 0.21 | 20.87 | 4.38 |
| MO00000005 | h | Ayudante | 0.22 | 19.36 | 4.26 |
| MT01010001 | m3 | Agua | 0.035 | 0.58 | 0.02 |
| MT01050005 | t | CEMENTO PORTLAND CEM II/B-S/42,5 | 0.06 | 84.11 | 5.05 |
| Q030002B10 | h | Carros perforadores. Equipos neumáticos con martillo en fondo. Hasta 250 mm de diámetro. | 0.265 | 119.71 | 31.72 |
| Q060201A01 | h | Camión. Con caja fija y grúa auxiliar. Para 16 t | 0.12 | 58.08 | 6.97 |
| Q060500A01 | h | Camión con tanque para agua. De 10 m³ de capacidad | 0.022 | 54.84 | 1.21 |
| Q030603A01 | h | Inyectoras hidráulicas (con grupo). De 120 litros/minuto | 0.5 | 33.02 | 16.51 |
|  |  | Total |  |  | 71.55 |

**671.1130** m MICROPILOTE HASTA 250 mm INYECCIÓN TIPO IU LECHADA HASTA 70 kg CEMENTO
Precio: 62.09
MICROPILOTE DE HASTA 250 mm DE DIÁMETRO E INYECCIÓN TIPO IU CON LECHADA DE CEMENTO DE HASTA 70 kg DE CEMENTO/m (SIN ARMADURA).

| Código | Ud | Descripción | Rendimiento | Precio | Importe |
|---|---|---|---|---|---|
| MO00000002 | h | Capataz | 0.055 | 21.32 | 1.17 |
| MO00000003 | h | Oficial 1ª | 0.173 | 20.87 | 3.61 |
| MO00000005 | h | Ayudante | 0.176 | 19.36 | 3.41 |
| MT01010001 | m3 | Agua | 0.04 | 0.58 | 0.02 |
| MT01050005 | t | CEMENTO PORTLAND CEM II/B-S/42,5 | 0.07 | 84.11 | 5.89 |
| Q030002B10 | h | Carros perforadores. Equipos neumáticos con martillo en fondo. Hasta 250 mm de diámetro. | 0.27 | 119.71 | 32.32 |
| Q060201A01 | h | Camión. Con caja fija y grúa auxiliar. Para 16 t | 0.085 | 58.08 | 4.94 |
| Q060500A01 | h | Camión con tanque para agua. De 10 m³ de capacidad | 0.015 | 54.84 | 0.82 |
| Q030603A01 | h | Inyectoras hidráulicas (con grupo). De 120 litros/minuto | 0.3 | 33.02 | 9.91 |
|  |  | Total |  |  | 62.09 |

**671.1140** m MICROPILOTE HASTA 250 mm INYECCIÓN TIPO IR LECHADA HASTA 70 kg CEMENTO
Precio: 63.68
MICROPILOTE DE HASTA 250 mm DE DIÁMETRO E INYECCIÓN TIPO IR CON LECHADA DE CEMENTO DE HASTA 70 kg DE CEMENTO/m (SIN ARMADURA).

| Código | Ud | Descripción | Rendimiento | Precio | Importe |
|---|---|---|---|---|---|
| MO00000002 | h | Capataz | 0.058 | 21.32 | 1.24 |
| MO00000003 | h | Oficial 1ª | 0.176 | 20.87 | 3.67 |
| MO00000005 | h | Ayudante | 0.18 | 19.36 | 3.48 |
| MT01010001 | m3 | Agua | 0.04 | 0.58 | 0.02 |
| MT01050005 | t | CEMENTO PORTLAND CEM II/B-S/42,5 | 0.07 | 84.11 | 5.89 |
| Q030002B10 | h | Carros perforadores. Equipos neumáticos con martillo en fondo. Hasta 250 mm de diámetro. | 0.27 | 119.71 | 32.32 |
| Q060201A01 | h | Camión. Con caja fija y grúa auxiliar. Para 16 t | 0.055 | 58.08 | 3.19 |
| Q060500A01 | h | Camión con tanque para agua. De 10 m³ de capacidad | 0.012 | 54.84 | 0.66 |
| Q030603A01 | h | Inyectoras hidráulicas (con grupo). De 120 litros/minuto | 0.4 | 33.02 | 13.21 |
|  |  | Total |  |  | 63.68 |

**671.1150** m MICROPILOTE HASTA 250 mm INYECCIÓN TIPO IRS LECHADA HASTA 70 kg CEMENTO
Precio: 75.13
MICROPILOTE DE HASTA 250 mm DE DIÁMETRO E INYECCIÓN TIPO IRS CON LECHADA DE CEMENTO DE HASTA 70 kg DE CEMENTO/m (SIN ARMADURA).

| Código | Ud | Descripción | Rendimiento | Precio | Importe |
|---|---|---|---|---|---|
| MO00000002 | h | Capataz | 0.075 | 21.32 | 1.60 |
| MO00000003 | h | Oficial 1ª | 0.233 | 20.87 | 4.86 |
| MO00000005 | h | Ayudante | 0.25 | 19.36 | 4.84 |
| MT01010001 | m3 | Agua | 0.04 | 0.58 | 0.02 |
| MT01050005 | t | CEMENTO PORTLAND CEM II/B-S/42,5 | 0.07 | 84.11 | 5.89 |
| Q030002B10 | h | Carros perforadores. Equipos neumáticos con martillo en fondo. Hasta 250 mm de diámetro. | 0.27 | 119.71 | 32.32 |
| Q060201A01 | h | Camión. Con caja fija y grúa auxiliar. Para 16 t | 0.133 | 58.08 | 7.72 |
| Q060500A01 | h | Camión con tanque para agua. De 10 m³ de capacidad | 0.025 | 54.84 | 1.37 |
| Q030603A01 | h | Inyectoras hidráulicas (con grupo). De 120 litros/minuto | 0.5 | 33.02 | 16.51 |
|  |  | Total |  |  | 75.13 |

**671.1160** m MICROPILOTE HASTA 280 mm INYECCIÓN TIPO IU LECHADA HASTA 90 kg CEMENTO
Precio: 72.64
MICROPILOTE DE HASTA 280 mm DE DIÁMETRO E INYECCIÓN TIPO IU CON LECHADA DE CEMENTO DE HASTA 90 kg DE CEMENTO/m (SIN ARMADURA).

| Código | Ud | Descripción | Rendimiento | Precio | Importe |
|---|---|---|---|---|---|
| MO00000002 | h | Capataz | 0.061 | 21.32 | 1.30 |
| MO00000003 | h | Oficial 1ª | 0.194 | 20.87 | 4.05 |
| MO00000005 | h | Ayudante | 0.198 | 19.36 | 3.83 |
| MT01010001 | m3 | Agua | 0.05 | 0.58 | 0.03 |
| MT01050005 | t | CEMENTO PORTLAND CEM II/B-S/42,5 | 0.09 | 84.11 | 7.57 |
| Q030002B15 | h | Carros perforadores. Equipos neumáticos con martillo en fondo. Hasta 300 mm de diámetro. (maquinaria; 12/05/2014) | 0.275 | 143.65 | 39.50 |
| Q060201A01 | h | Camión. Con caja fija y grúa auxiliar. Para 16 t | 0.095 | 58.08 | 5.52 |
| Q060500A01 | h | Camión con tanque para agua. De 10 m³ de capacidad | 0.017 | 54.84 | 0.93 |
| Q030603A01 | h | Inyectoras hidráulicas (con grupo). De 120 litros/minuto | 0.3 | 33.02 | 9.91 |
|  |  | Total |  |  | 72.64 |

**671.1170** m MICROPILOTE HASTA 280 mm INYECCIÓN TIPO IR LECHADA HASTA 90 kg CEMENTO
Precio: 76.85
MICROPILOTE DE HASTA 280 mm DE DIÁMETRO E INYECCIÓN TIPO IR CON LECHADA DE CEMENTO DE HASTA 90 kg DE CEMENTO/m (SIN ARMADURA).

| Código | Ud | Descripción | Rendimiento | Precio | Importe |
|---|---|---|---|---|---|
| MO00000002 | h | Capataz | 0.065 | 21.32 | 1.39 |
| MO00000003 | h | Oficial 1ª | 0.198 | 20.87 | 4.13 |
| MO00000005 | h | Ayudante | 0.201 | 19.36 | 3.89 |
| MT01010001 | m3 | Agua | 0.05 | 0.58 | 0.03 |
| MT01050005 | t | CEMENTO PORTLAND CEM II/B-S/42,5 | 0.09 | 84.11 | 7.57 |
| Q030002B15 | h | Carros perforadores. Equipos neumáticos con martillo en fondo. Hasta 300 mm de diámetro. | 0.275 | 143.65 | 39.50 |
| Q060201A01 | h | Camión. Con caja fija y grúa auxiliar. Para 16 t | 0.102 | 58.08 | 5.92 |
| Q060500A01 | h | Camión con tanque para agua. De 10 m³ de capacidad | 0.022 | 54.84 | 1.21 |
| Q030603A01 | h | Inyectoras hidráulicas (con grupo). De 120 litros/minuto | 0.4 | 33.02 | 13.21 |
|  |  | Total |  |  | 76.85 |

**671.1180** m MICROPILOTE HASTA 280 mm INYECCIÓN TIPO IRS LECHADA HASTA 90 kg CEMENTO
Precio: 86.52
MICROPILOTE DE HASTA 280 mm DE DIÁMETRO E INYECCIÓN TIPO IRS CON LECHADA DE CEMENTO DE HASTA 90 kg DE CEMENTO/m (SIN ARMADURA).

| Código | Ud | Descripción | Rendimiento | Precio | Importe |
|---|---|---|---|---|---|
| MO00000002 | h | Capataz | 0.084 | 21.32 | 1.79 |
| MO00000003 | h | Oficial 1ª | 0.261 | 20.87 | 5.45 |
| MO00000005 | h | Ayudante | 0.28 | 19.36 | 5.42 |
| MT01010001 | m3 | Agua | 0.05 | 0.58 | 0.03 |
| MT01050005 | t | CEMENTO PORTLAND CEM II/B-S/42,5 | 0.09 | 84.11 | 7.57 |
| Q030002B15 | h | Carros perforadores. Equipos neumáticos con martillo en fondo. Hasta 300 mm de diámetro. | 0.275 | 143.65 | 39.50 |
| Q060201A01 | h | Camión. Con caja fija y grúa auxiliar. Para 16 t | 0.15 | 58.08 | 8.71 |
| Q060500A01 | h | Camión con tanque para agua. De 10 m³ de capacidad | 0.028 | 54.84 | 1.54 |
| Q030603A01 | h | Inyectoras hidráulicas (con grupo). De 120 litros/minuto | 0.5 | 33.02 | 16.51 |
|  |  | Total |  |  | 86.52 |

**671.1190** m MICROPILOTE HASTA 300 mm INYECCIÓN TIPO IU LECHADA HASTA 120 kg CEMENTO
Precio: 77.02
MICROPILOTE DE HASTA 300 mm DE DIÁMETRO E INYECCIÓN TIPO IU CON LECHADA DE CEMENTO DE HASTA 120 kg DE CEMENTO/m (SIN ARMADURA).

| Código | Ud | Descripción | Rendimiento | Precio | Importe |
|---|---|---|---|---|---|
| MO00000002 | h | Capataz | 0.066 | 21.32 | 1.41 |
| MO00000003 | h | Oficial 1ª | 0.208 | 20.87 | 4.34 |
| MO00000005 | h | Ayudante | 0.212 | 19.36 | 4.10 |
| MT01010001 | m3 | Agua | 0.065 | 0.58 | 0.04 |
| MT01050005 | t | CEMENTO PORTLAND CEM II/B-S/42,5 | 0.12 | 84.11 | 10.09 |
| Q030002B15 | h | Carros perforadores. Equipos neumáticos con martillo en fondo. Hasta 300 mm de diámetro. | 0.28 | 143.65 | 40.22 |
| Q060201A01 | h | Camión. Con caja fija y grúa auxiliar. Para 16 t | 0.102 | 58.08 | 5.92 |
| Q060500A01 | h | Camión con tanque para agua. De 10 m³ de capacidad | 0.018 | 54.84 | 0.99 |
| Q030603A01 | h | Inyectoras hidráulicas (con grupo). De 120 litros/minuto | 0.3 | 33.02 | 9.91 |
|  |  | Total |  |  | 77.02 |

**671.1200** m MICROPILOTE HASTA 300 mm INYECCIÓN TIPO IR LECHADA HASTA 120 kg CEMENTO
Precio: 86.76
MICROPILOTE DE HASTA 300 mm DE DIÁMETRO E INYECCIÓN TIPO IR CON LECHADA DE CEMENTO DE HASTA 120 kg DE CEMENTO/m (SIN ARMADURA).

| Código | Ud | Descripción | Rendimiento | Precio | Importe |
|---|---|---|---|---|---|
| MO00000002 | h | Capataz | 0.07 | 21.32 | 1.49 |
| MO00000003 | h | Oficial 1ª | 0.3 | 20.87 | 6.26 |
| MO00000005 | h | Ayudante | 0.4 | 19.36 | 7.74 |
| MT01010001 | m3 | Agua | 0.065 | 0.58 | 0.04 |
| MT01050005 | t | CEMENTO PORTLAND CEM II/B-S/42,5 | 0.12 | 84.11 | 10.09 |
| Q030002B15 | h | Carros perforadores. Equipos neumáticos con martillo en fondo. Hasta 300 mm de diámetro. | 0.28 | 143.65 | 40.22 |
| Q060201A01 | h | Camión. Con caja fija y grúa auxiliar. Para 16 t | 0.11 | 58.08 | 6.39 |
| Q060500A01 | h | Camión con tanque para agua. De 10 m³ de capacidad | 0.024 | 54.84 | 1.32 |
| Q030603A01 | h | Inyectoras hidráulicas (con grupo). De 120 litros/minuto | 0.4 | 33.02 | 13.21 |
|  |  | Total |  |  | 86.76 |

**671.1210** m MICROPILOTE HASTA 300 mm INYECCIÓN TIPO IRS LECHADA HASTA 120 kg CEMENTO
Precio: 97.75
MICROPILOTE DE HASTA 300 mm DE DIÁMETRO E INYECCIÓN TIPO IRS CON LECHADA DE CEMENTO DE HASTA 120 kg DE CEMENTO/m (SIN ARMADURA).

| Código | Ud | Descripción | Rendimiento | Precio | Importe |
|---|---|---|---|---|---|
| MO00000002 | h | Capataz | 0.09 | 21.32 | 1.92 |
| MO00000003 | h | Oficial 1ª | 0.4 | 20.87 | 8.35 |
| MO00000005 | h | Ayudante | 0.5 | 19.36 | 9.68 |
| MT01010001 | m3 | Agua | 0.065 | 0.58 | 0.04 |
| MT01050005 | t | CEMENTO PORTLAND CEM II/B-S/42,5 | 0.12 | 84.11 | 10.09 |
| Q030002B15 | h | Carros perforadores. Equipos neumáticos con martillo en fondo. Hasta 300 mm de diámetro. | 0.28 | 143.65 | 40.22 |
| Q060201A01 | h | Camión. Con caja fija y grúa auxiliar. Para 16 t | 0.16 | 58.08 | 9.29 |
| Q060500A01 | h | Camión con tanque para agua. De 10 m³ de capacidad | 0.03 | 54.84 | 1.65 |
| Q030603A01 | h | Inyectoras hidráulicas (con grupo). De 120 litros/minuto | 0.5 | 33.02 | 16.51 |
|  |  | Total |  |  | 97.75 |

**671.1220** t ACERO PARA ARMADURA TUBULAR PARA MICROPILOTES (29/06/2021)
Precio: 1610
ACERO PARA ARMADURA TUBULAR PARA MICROPILOTES (INCLUIDO UNIONES ROSCADAS).

| Código | Ud | Descripción | Rendimiento | Precio | Importe |
|---|---|---|---|---|---|
| MT03010015 | kg | ACERO S355J2H EN PERFIL HUECO (material; 29/06/2021) | 1000 | 1.61 | 1610.00 |
|  |  | Total |  |  | 1610 |

## 05 FIRMES

### 05.01 CAPAS GRANULARES NO TRATADAS

**510.0010** m3 ZAHORRA
Precio: 17.51
ZAHORRA i/ TRANSPORTE, EXTENSIÓN Y COMPACTACIÓN, MEDIDA SOBRE PERFIL TEÓRICO.

| Código | Ud | Descripción | Rendimiento | Precio | Importe |
|---|---|---|---|---|---|
| MO00000002 | h | Capataz | 0.018 | 21.32 | 0.38 |
| MO00000007 | h | Peón ordinario | 0.036 | 19.6 | 0.71 |
| Q050202C01 | h | Compactador vibrante autopropulsado, de un cilindro, liso. De 16 t de masa | 0.018 | 50.62 | 0.91 |
| Q090201B01 | h | Camión cisterna para riego. Para una cantidad de 8000 litros | 0.018 | 80.74 | 1.45 |
| Q060202A01 | h | Camión. Con caja basculante 4x4. De 199 kW de potencia | 0.054 | 72.23 | 3.90 |
| Q090100A02 | h | Extendedora automotriz de áridos, con sistema automático de nivelación y tolva de descarga (maquinaria; 17/04/2012) | 0.018 | 91.34 | 1.64 |
| MT01030040 | m3 | ZAHORRA | 1.05 | 8 | 8.40 |
| MT01010001 | m3 | Agua | 0.2 | 0.58 | 0.12 |
|  |  | Total |  |  | 17.51 |

### 05.02 CAPAS GRANULARES TRATADAS CON CONGLOMERANTES

**513.0010** m3 SUELO-CEMENTO FABRICADO EN CENTRAL
Precio: 22.6
SUELO-CEMENTO FABRICADO EN CENTRAL i/ TRANSPORTE, EXTENDIDO, COMPACTACIÓN, PREFISURACIÓN Y PREPARACIÓN DE LA SUPERFICIE DE ASIENTO, SIN INCLUIR CEMENTO NI RIEGO DE CURADO.

| Código | Ud | Descripción | Rendimiento | Precio | Importe |
|---|---|---|---|---|---|
| MO00000002 | h | Capataz | 0.018 | 21.32 | 0.38 |
| MO00000003 | h | Oficial 1ª | 0.018 | 20.87 | 0.38 |
| MO00000007 | h | Peón ordinario | 0.04 | 19.6 | 0.78 |
| Q090100A02 | h | Extendedora automotriz de áridos, con sistema automático de nivelación y tolva de descarga | 0.035 | 91.34 | 3.20 |
| Q040404A06 | h | Tractor automotriz de prefisuración de suelocemento en fresco o in situ (maquinaria; 17/04/2012) | 0.05 | 34.1 | 1.71 |
| Q040101A05 | h | Cargadoras sobre ruedas. De 60 kW de potencia (1 m³) (maquinaria; 17/03/2014) | 0.018 | 42.59 | 0.77 |
| Q060202A01 | h | Camión. Con caja basculante 4x4. De 199 kW de potencia | 0.054 | 72.23 | 3.90 |
| Q090000A01 | h | Estabilización de suelos. Centrales de grava-cemento y suelo-cementos. De 160 t/h de producción (maquinaria; 17/03/2014) | 0.018 | 86.4 | 1.56 |
| Q050202B05 | h | Compactador vibrante autopropulsado, de un cilindro, liso. De 12 t de masa | 0.018 | 48.17 | 0.87 |
| Q090201B01 | h | Camión cisterna para riego. Para una cantidad de 8000 litros | 0.018 | 80.74 | 1.45 |
| MT01030065 | t | ÁRIDO 5/2 (material) | 1.05 | 7.12 | 7.48 |
| MT01010001 | m3 | Agua | 0.2 | 0.58 | 0.12 |
|  |  | Total |  |  | 22.6 |

**513.0020** m3 GRAVA-CEMENTO FABRICADO EN CENTRAL
Precio: 24.81
GRAVA-CEMENTO FABRICADO EN CENTRAL i/ TRANSPORTE, EXTENDIDO, COMPACTACIÓN, PREFISURACIÓN Y PREPARACIÓN DE LA SUPERFICIE DE ASIENTO, SIN INCLUIR CEMENTO NI RIEGO DE CURADO.

| Código | Ud | Descripción | Rendimiento | Precio | Importe |
|---|---|---|---|---|---|
| MO00000002 | h | Capataz | 0.018 | 21.32 | 0.38 |
| MO00000003 | h | Oficial 1ª | 0.018 | 20.87 | 0.38 |
| MO00000007 | h | Peón ordinario | 0.04 | 19.6 | 0.78 |
| Q040101A05 | h | Cargadoras sobre ruedas. De 60 kW de potencia (1 m³) | 0.018 | 42.59 | 0.77 |
| Q060202A01 | h | Camión. Con caja basculante 4x4. De 199 kW de potencia | 0.054 | 72.23 | 3.90 |
| Q090000A01 | h | Estabilización de suelos. Centrales de grava-cemento y suelo-cementos. De 160 t/h de producción | 0.018 | 86.4 | 1.56 |
| Q050202B05 | h | Compactador vibrante autopropulsado, de un cilindro, liso. De 12 t de masa | 0.018 | 48.17 | 0.87 |
| Q090201B01 | h | Camión cisterna para riego. Para una cantidad de 8000 litros | 0.018 | 80.74 | 1.45 |
| Q090100A02 | h | Extendedora automotriz de áridos, con sistema automático de nivelación y tolva de descarga | 0.04 | 91.34 | 3.65 |
| Q040404A06 | h | Tractor automotriz de prefisuración de suelocemento en fresco o in situ | 0.05 | 34.1 | 1.71 |
| MT01030025 | m3 | GRAVA DE MACHAQUEO | 1.05 | 8.8 | 9.24 |
| MT01010001 | m3 | Agua | 0.2 | 0.58 | 0.12 |
|  |  | Total |  |  | 24.81 |

**202.0030** t CEMENTO PARA ESTABILIZACIÓN DE SUELOS, SUELOCEMENTO O GRAVACEMENTO
Precio: 67.15
CEMENTO PARA ESTABILIZACIÓN DE SUELOS Y FABRICACIÓN DE SUELOCEMENTO O GRAVACEMENTO

| Código | Ud | Descripción | Rendimiento | Precio | Importe |
|---|---|---|---|---|---|
| MT01050001 | t | CEMENTO PORTLAND (material) | 1 | 67.15 | 67.15 |
|  |  | Total |  |  | 67.15 |

**202.0040** t CONGLOMERANTE HIDRÁULICO TIPO HRB E4 DE ENDURECIMIENTO RÁPIDO
Precio: 77.15
CONGLOMERANTE HIDRÁULICO DE ENDURECIMIENTO RÁPIDO TIPO HRB E4 SEGÚN UNE-EN 13282, RESISTENCIA MÍNIMA A 28 DÍAS 32,5 MPA Y CONTENIDO MÍNIMO DE CLÍNKER 20%

| Código | Ud | Descripción | Rendimiento | Precio | Importe |
|---|---|---|---|---|---|
| MT01050003 | t | CONGLOMERANTE HIDRÁULICO DE ENDURECIMIENTO RÁPIDO TIPO HRB E4 SEGÚN UNE-EN 13282, RESISTENCIA MÍNIMA A 28 DÍAS 32,5 MPA Y CONTENIDO MÍNIMO DE CLÍNKER 20% (material) | 1 | 77.15 | 77.15 |
|  |  | Total |  |  | 77.15 |

**202.0050** t CONGLOMERANTE HIDRÁULICO TIPO HRB N4 DE ENDURECIMIENTO NORMAL
Precio: 72.15
CONGLOMERANTE HIDRÁULICO DE ENDURECIMIENTO NORMAL TIPO HRB N4 SEGÚN UNE-EN 13282, RESISTENCIA MÍNIMA A 56 DÍAS 32,5 MPA Y CONTENIDO MÍNIMO DE CLÍNKER 20%

| Código | Ud | Descripción | Rendimiento | Precio | Importe |
|---|---|---|---|---|---|
| MT01050002 | t | CONGLOMERANTE HIDRÁULICO TIPO HRB N4 DE ENDURECIMIENTO NORMAL (material) | 1 | 72.15 | 72.15 |
|  |  | Total |  |  | 72.15 |

### 05.03 RIEGOS ASFÁLTICOS

**530.0010** t ÁRIDO EMPLEADO EN RIEGOS DE IMPRIMACIÓN O DE CURADO
Precio: 14.93
ÁRIDO DE COBERTURA EMPLEADO EN RIEGOS DE IMPRIMACIÓN O DE CURADO i/ LA EXTENSIÓN, COMPACTACIÓN Y BARRIDO, TOTALMENTE TERMINADO.

| Código | Ud | Descripción | Rendimiento | Precio | Importe |
|---|---|---|---|---|---|
| MO00000003 | h | Oficial 1ª | 0.05 | 20.87 | 1.04 |
| MO00000006 | h | Peón especialista | 0.05 | 19.97 | 1.00 |
| Q100003A01 | h | Barredora y aspirador de polvo. Remolcada sin aspiración de polvo, de 60 kW (maquinaria; 17/03/2014) | 0.03 | 26.87 | 0.81 |
| Q050102A01 | h | Compactadores de ruedas múltiples, autopropulsados. De 7 ruedas, 21 t lastrado (maquinaria; 17/04/2012) | 0.03 | 54.88 | 1.65 |
| Q040101A05 | h | Cargadoras sobre ruedas. De 60 kW de potencia (1 m³) | 0.03 | 42.59 | 1.28 |
| Q090100A01 | h | Extendedora de gravillas autopropulsadas. De 150 m³/h de producción (maquinaria; 17/04/2012) | 0.04 | 91.34 | 3.65 |
| MT01030070 | t | ÁRIDO EMPLEADO EN RIEGOS DE IMPRIMACIÓN O DE CURADO (material) | 1 | 5.5 | 5.50 |
|  |  | Total |  |  | 14.93 |

**531.0010** t EMULSIÓN C60B4 ADH EN RIEGOS DE ADHERENCIA O C60B4 CUR EN RIEGOS DE CURADO (17/04/2012)
Precio: 475.65
EMULSIÓN C60B4 ADH EN RIEGOS DE ADHERENCIA O C60B4 CUR EN RIEGOS DE CURADO i/ EL BARRIDO Y LA PREPARACIÓN DE LA SUPERFICIE, TOTALMENTE TERMINADO.

| Código | Ud | Descripción | Rendimiento | Precio | Importe |
|---|---|---|---|---|---|
| MO00000002 | h | Capataz | 0.24 | 21.32 | 5.12 |
| MO00000006 | h | Peón especialista | 0.96 | 19.97 | 19.17 |
| MO00000007 | h | Peón ordinario | 0.96 | 19.6 | 18.82 |
| Q090201B05 | h | Camión cisterna para riego. Con rampa de riego. Para una cantidad de 10000 litros (maquinaria; 17/04/2012) | 0.48 | 88.03 | 42.25 |
| Q100003A05 | h | Barredora y aspirador de polvo. Autopropulsada de 9 m³ | 0.24 | 109.56 | 26.29 |
| MT07010051 | t | EMULSIÓN BITUMINOSA TIPO C60B4 ADH / C60 B4 CUR (material; 27/05/2014) | 1 | 364 | 364.00 |
|  |  | Total |  |  | 475.65 |

**531.0020** t EMULSIÓN C60B3 ADH EN RIEGOS DE ADHERENCIA O C60B3 CUR EN RIEGOS DE CURADO
Precio: 475.65
EMULSIÓN C60B3 ADH EN RIEGOS DE ADHERENCIA O C60B3 CUR EN RIEGOS DE CURADO i/ EL BARRIDO Y LA PREPARACIÓN DE LA SUPERFICIE, TOTALMENTE TERMINADO.

| Código | Ud | Descripción | Rendimiento | Precio | Importe |
|---|---|---|---|---|---|
| MO00000002 | h | Capataz | 0.24 | 21.32 | 5.12 |
| MO00000006 | h | Peón especialista | 0.96 | 19.97 | 19.17 |
| MO00000007 | h | Peón ordinario | 0.96 | 19.6 | 18.82 |
| Q090201B05 | h | Camión cisterna para riego. Con rampa de riego. Para una cantidad de 10000 litros | 0.48 | 88.03 | 42.25 |
| Q100003A05 | h | Barredora y aspirador de polvo. Autopropulsada de 9 m³ | 0.24 | 109.56 | 26.29 |
| MT07010050 | t | EMULSIÓN BITUMINOSA TIPO C60B3 ADH / C60 B3 CUR (material) | 1 | 364 | 364.00 |
|  |  | Total |  |  | 475.65 |

**531.0030** t EMULSIÓN C60BP4 ADH, MODIFICADA CON POLÍMEROS, EN RIEGO DE ADHERENCIA (17/04/2012)
Precio: 550.07
EMULSIÓN C60BP4 ADH, MODIFICADA CON POLÍMEROS, EN RIEGO DE ADHERENCIA i/ BARRIDO Y PREPARACIÓN DE LA SUPERFICIE, TOTALMENTE TERMINADO.

| Código | Ud | Descripción | Rendimiento | Precio | Importe |
|---|---|---|---|---|---|
| MO00000002 | h | Capataz | 0.2667 | 21.32 | 5.69 |
| MO00000006 | h | Peón especialista | 1.0667 | 19.97 | 21.30 |
| MO00000007 | h | Peón ordinario | 1.0667 | 19.6 | 20.91 |
| Q090201B05 | h | Camión cisterna para riego. Con rampa de riego. Para una cantidad de 10000 litros | 0.5333 | 88.03 | 46.95 |
| Q100003A05 | h | Barredora y aspirador de polvo. Autopropulsada de 9 m³ | 0.2667 | 109.56 | 29.22 |
| MT07010066 | t | EMULSIÓN BITUMINOSA TIPO C60BP4 ADH (material; 26/03/2014) | 1 | 426 | 426.00 |
|  |  | Total |  |  | 550.07 |

**531.0040** t EMULSIÓN C60BP3 ADH, MODIFICADA CON POLÍMEROS, EN RIEGO DE ADHERENCIA
Precio: 550.07
EMULSIÓN C60BP3 ADH, MODIFICADA CON POLÍMEROS, EN RIEGO DE ADHERENCIA i/ BARRIDO Y PREPARACIÓN DE LA SUPERFICIE, TOTALMENTE TERMINADO.

| Código | Ud | Descripción | Rendimiento | Precio | Importe |
|---|---|---|---|---|---|
| MO00000002 | h | Capataz | 0.2667 | 21.32 | 5.69 |
| MO00000006 | h | Peón especialista | 1.0667 | 19.97 | 21.30 |
| MO00000007 | h | Peón ordinario | 1.0667 | 19.6 | 20.91 |
| Q090201B05 | h | Camión cisterna para riego. Con rampa de riego. Para una cantidad de 10000 litros | 0.5333 | 88.03 | 46.95 |
| Q100003A05 | h | Barredora y aspirador de polvo. Autopropulsada de 9 m³ | 0.2667 | 109.56 | 29.22 |
| MT07010065 | t | EMULSIÓN BITUMINOSA TIPO C60BP3 ADH / C60BP4 ADH (material) | 1 | 426 | 426.00 |
|  |  | Total |  |  | 550.07 |

**531.0050** t PROTECCIÓN DE RIEGOS DE ADHERENCIA MEDIANTE LECHADA DE CAL
Precio: 0.3
PROTECCIÓN DE RIEGOS DE ADHERENCIA MEDIANTE LECHADA DE CAL, CON DOTACIÓN MÍNIMA DE 250 G/M2, PREPARACIÓN DEL PRODUCTO Y EXTENDIDO, TOTALMENTE TERMINADO

| Código | Ud | Descripción | Rendimiento | Precio | Importe |
|---|---|---|---|---|---|
| MO00000003 | h | Oficial 1ª | 0.0012 | 20.87 | 0.03 |
| MO00000002 | h | Capataz | 0.0012 | 21.32 | 0.03 |
| Q090201B02 | h | Camión cisterna de 8000 l, dotado de sistema de recirculación y agitación de la lechada, tanques independientes y rampa delanter (maquinaria; 17/04/2012) | 0.0012 | 88.03 | 0.11 |
| MT01050032 | t | Lechada de cal con conglomerante tipo CL-90 S y dotación mínima 250 g/m2 (material) | 0.25 | 0.51 | 0.13 |
|  |  | Total |  |  | 0.3 |

**213.0010** t EMULSIÓN TERMOADHERENTE TIPO C60B4 TER PARA RIEGOS DE ADHERENCIA
Precio: 487.65

| Código | Ud | Descripción | Rendimiento | Precio | Importe |
|---|---|---|---|---|---|
| MO00000002 | h | Capataz | 0.24 | 21.32 | 5.12 |
| MO00000006 | h | Peón especialista | 0.96 | 19.97 | 19.17 |
| MO00000007 | h | Peón ordinario | 0.96 | 19.6 | 18.82 |
| Q090201B05 | h | Camión cisterna para riego. Con rampa de riego. Para una cantidad de 10000 litros | 0.48 | 88.03 | 42.25 |
| Q100003A05 | h | Barredora y aspirador de polvo. Autopropulsada de 9 m³ | 0.24 | 109.56 | 26.29 |
| MT07010070 | t | EMULSIÓN BITUMINOSA TIPO C60B3 TER / C60B4 TER (material) | 1 | 376 | 376.00 |
|  |  | Total |  |  | 487.65 |

**213.0020** t EMULSIÓN TERMOADHERENTE TIPO C60B3 TER PARA RIEGOS DE ADHERENCIA
Precio: 487.65

| Código | Ud | Descripción | Rendimiento | Precio | Importe |
|---|---|---|---|---|---|
| MO00000002 | h | Capataz | 0.24 | 21.32 | 5.12 |
| MO00000006 | h | Peón especialista | 0.96 | 19.97 | 19.17 |
| MO00000007 | h | Peón ordinario | 0.96 | 19.6 | 18.82 |
| Q090201B05 | h | Camión cisterna para riego. Con rampa de riego. Para una cantidad de 10000 litros | 0.48 | 88.03 | 42.25 |
| Q100003A05 | h | Barredora y aspirador de polvo. Autopropulsada de 9 m³ | 0.24 | 109.56 | 26.29 |
| MT07010070 | t | EMULSIÓN BITUMINOSA TIPO C60B3 TER / C60B4 TER | 1 | 376 | 376.00 |
|  |  | Total |  |  | 487.65 |

**213.0030** t EMULSIÓN TERMOADHERENTE MODIFICADA TIPO C60BP4 TER PARA RIEGOS DE ADHERENCIA
Precio: 537.65

| Código | Ud | Descripción | Rendimiento | Precio | Importe |
|---|---|---|---|---|---|
| MO00000002 | h | Capataz | 0.24 | 21.32 | 5.12 |
| MO00000006 | h | Peón especialista | 0.96 | 19.97 | 19.17 |
| MO00000007 | h | Peón ordinario | 0.96 | 19.6 | 18.82 |
| Q090201B05 | h | Camión cisterna para riego. Con rampa de riego. Para una cantidad de 10000 litros | 0.48 | 88.03 | 42.25 |
| Q100003A05 | h | Barredora y aspirador de polvo. Autopropulsada de 9 m³ | 0.24 | 109.56 | 26.29 |
| MT07010085 | t | EMULSIÓN BITUMINOSA TIPO C60BP3 TER/C60BP4 TER (material) | 1 | 426 | 426.00 |
|  |  | Total |  |  | 537.65 |

**213.0040** t EMULSIÓN TERMOADHERENTE MODIFICADA TIPO C60BP3 TER PARA RIEGOS DE ADHERENCIA
Precio: 537.65

| Código | Ud | Descripción | Rendimiento | Precio | Importe |
|---|---|---|---|---|---|
| MO00000002 | h | Capataz | 0.24 | 21.32 | 5.12 |
| MO00000006 | h | Peón especialista | 0.96 | 19.97 | 19.17 |
| MO00000007 | h | Peón ordinario | 0.96 | 19.6 | 18.82 |
| Q090201B05 | h | Camión cisterna para riego. Con rampa de riego. Para una cantidad de 10000 litros | 0.48 | 88.03 | 42.25 |
| Q100003A05 | h | Barredora y aspirador de polvo. Autopropulsada de 9 m³ | 0.24 | 109.56 | 26.29 |
| MT07010085 | t | EMULSIÓN BITUMINOSA TIPO C60BP3 TER/C60BP4 TER | 1 | 426 | 426.00 |
|  |  | Total |  |  | 537.65 |

**530.0020** t EMULSIÓN C50BF4 IMP EN RIEGO DE IMPRIMACIÓN (17/04/2012)
Precio: 382.67
EMULSIÓN C50BF4 IMP EN RIEGO DE IMPRIMACIÓN, BARRIDO Y PREPARACIÓN DE LA SUPERFICIE, TOTALMENTE TERMINADO.

| Código | Ud | Descripción | Rendimiento | Precio | Importe |
|---|---|---|---|---|---|
| MO00000002 | h | Capataz | 0.12 | 21.32 | 2.56 |
| MO00000006 | h | Peón especialista | 0.48 | 19.97 | 9.59 |
| MO00000007 | h | Peón ordinario | 0.48 | 19.6 | 9.41 |
| Q090201B05 | h | Camión cisterna para riego. Con rampa de riego. Para una cantidad de 10000 litros | 0.24 | 88.03 | 21.13 |
| Q100003A05 | h | Barredora y aspirador de polvo. Autopropulsada de 9 m³ | 0.12 | 109.56 | 13.15 |
| MT07010090 | t | EMULSIÓN BITUMINOSA TIPO C50BF4 IMP | 1 | 326.83 | 326.83 |
|  |  | Total |  |  | 382.67 |

**530.0030** t EMULSIÓN C60BF4 IMP EN RIEGO DE IMPRIMACIÓN
Precio: 406.84
EMULSIÓN C60BF4 IMP EN RIEGO DE IMPRIMACIÓN, BARRIDO Y PREPARACIÓN DE LA SUPERFICIE, TOTALMENTE TERMINADO.

| Código | Ud | Descripción | Rendimiento | Precio | Importe |
|---|---|---|---|---|---|
| MO00000002 | h | Capataz | 0.12 | 21.32 | 2.56 |
| MO00000006 | h | Peón especialista | 0.48 | 19.97 | 9.59 |
| MO00000007 | h | Peón ordinario | 0.48 | 19.6 | 9.41 |
| Q090201B05 | h | Camión cisterna para riego. Con rampa de riego. Para una cantidad de 10000 litros | 0.24 | 88.03 | 21.13 |
| Q100003A05 | h | Barredora y aspirador de polvo. Autopropulsada de 9 m³ | 0.12 | 109.56 | 13.15 |
| MT07010080 | t | EMULSIÓN BITUMINOSA TIPO C60BF4 IMP | 1 | 351 | 351.00 |
|  |  | Total |  |  | 406.84 |

**213.1000** t EMULSIÓN TIPO C60B5 MIC PARA MICROAGLOMERADO EN FRÍO
Precio: 412

| Código | Ud | Descripción | Rendimiento | Precio | Importe |
|---|---|---|---|---|---|
| MT07010075 | t | EMULSIÓN BITUMINOSA TIPO C60B5 MIC / C60B6 MIC / C60B6 GE / C60B7 GE / C60B6 REC / C60B7 REC (material) | 1 | 412 | 412.00 |
|  |  | Total |  |  | 412 |

**213.1010** t EMULSIÓN TIPO C60B6 MIC PARA MICROAGLOMERADO EN FRÍO (27/05/2014)
Precio: 429.86
EMULSIÓN MODIFICADA TIPO C60B6 MIC PARA MICROAGLOMERADO EN FRÍO.

| Código | Ud | Descripción | Rendimiento | Precio | Importe |
|---|---|---|---|---|---|
| MT07010076 | t | EMULSIÓN BITUMINOSA TIPO C60B6 MIC (material; 27/05/2014) | 1 | 429.86 | 429.86 |
|  |  | Total |  |  | 429.86 |

**213.1020** t EMULSIÓN MODIFICADA TIPO C60BP5 MIC PARA MICROAGLOMERADO EN FRÍO
Precio: 448

| Código | Ud | Descripción | Rendimiento | Precio | Importe |
|---|---|---|---|---|---|
| MT07010060 | t | EMULSIÓN BITUMINOSA TIPO C60BP5 MIC / C60BP6 MIC (material) | 1 | 448 | 448.00 |
|  |  | Total |  |  | 448 |

**213.1030** t EMULSIÓN MODIFICADA TIPO C60BP6 MIC PARA MICROAGLOMERADO EN FRÍO (27/05/2014)
Precio: 465.92

| Código | Ud | Descripción | Rendimiento | Precio | Importe |
|---|---|---|---|---|---|
| MT07010061 | t | EMULSIÓN BITUMINOSA TIPO C60BP6 MIC (material; 27/05/2014) | 1 | 465.92 | 465.92 |
|  |  | Total |  |  | 465.92 |

### 05.04 MEZCLAS BITUMINOSAS (17/04/2012)

**542.0010** t MBC TIPO AC16 SURF S, EXCEPTO BETÚN Y POLVO MINERAL (17/04/2012)
Precio: 26.2
MEZCLA BITUMINOSA EN CALIENTE TIPO AC16 SURF S, EXCEPTO BETÚN Y POLVO MINERAL, TOTALMENTE EXTENDIDA Y COMPACTADA.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción (maquinaria; 17/04/2012) | 0.0129 | 395.22 | 5.10 |
| Q060202A01 | h | Camión. Con caja basculante 4x4. De 199 kW de potencia | 0.0771 | 72.23 | 5.57 |
| Q090401A01 | h | Extendedora asfáltica sobre cadenas. De 125 kW de potencia con regla doble támper hasta 7,5 m (maquinaria; 17/04/2012) | 0.0129 | 90.91 | 1.17 |
| Q050205B01 | h | Compactador vibrante autopropulsado, de dos cilindros, tándem. De 10 t de masa (maquinaria; 17/03/2014) | 0.0129 | 51.54 | 0.66 |
| Q050102A01 | h | Compactadores de ruedas múltiples, autopropulsados. De 7 ruedas, 21 t lastrado | 0.0129 | 54.88 | 0.71 |
| MT01030116 | t | ÁRIDO DE MACHAQUEO TAMAÑO 0/6 PARA CAPA DE RODADURA (material; 21/04/2014) | 0.4465 | 9.25 | 4.13 |
| MT01030117 | t | ÁRIDO DE MACHAQUEO TAMAÑO 6/12 PARA CAPA DE RODADURA (material; 21/04/2014) | 0.39 | 11 | 4.29 |
| MT01030118 | t | ÁRIDO DE MACHAQUEO TAMAÑO 12/20 PARA CAPA DE RODADURA (material; 21/04/2014) | 0.114 | 11 | 1.25 |
|  |  | Total |  |  | 26.2 |

**542.0020** t MBC TIPO AC22 SURF S, EXCEPTO BETÚN Y POLVO MINERAL (17/04/2012)
Precio: 25.85
MEZCLA BITUMINOSA EN CALIENTE TIPO AC22 SURF S, EXCEPTO BETÚN Y POLVO MINERAL, TOTALMENTE EXTENDIDA Y COMPACTADA.

| Código | Ud | Descripción | Rendimiento | Precio | Importe |
|---|---|---|---|---|---|
| MT01030116 | t | ÁRIDO DE MACHAQUEO TAMAÑO 0/6 PARA CAPA DE RODADURA | 0.421 | 9.25 | 3.89 |
| MT01030117 | t | ÁRIDO DE MACHAQUEO TAMAÑO 6/12 PARA CAPA DE RODADURA | 0.249 | 11 | 2.74 |
| MT01030118 | t | ÁRIDO DE MACHAQUEO TAMAÑO 12/20 PARA CAPA DE RODADURA | 0.086 | 11 | 0.95 |
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030119 | t | ÁRIDO DE MACHAQUEO TAMAÑO 20/40 PARA CAPA DE RODADURA (material; 21/04/2014) | 0.163 | 10.7 | 1.74 |
|  |  | Total |  |  | 25.85 |

**542.0030** t MBC TIPO AC16 SURF D, EXCEPTO BETÚN Y POLVO MINERAL (17/04/2012)
Precio: 26.04
MEZCLA BITUMINOSA EN CALIENTE TIPO AC16 SURF D, EXTENDIDA Y COMPACTADA, EXCEPTO BETÚN Y POLVO MINERAL DE APORTACIÓN.

| Código | Ud | Descripción | Rendimiento | Precio | Importe |
|---|---|---|---|---|---|
| MT01030116 | t | ÁRIDO DE MACHAQUEO TAMAÑO 0/6 PARA CAPA DE RODADURA | 0.542 | 9.25 | 5.01 |
| MT01030117 | t | ÁRIDO DE MACHAQUEO TAMAÑO 6/12 PARA CAPA DE RODADURA | 0.295 | 11 | 3.25 |
| MT01030118 | t | ÁRIDO DE MACHAQUEO TAMAÑO 12/20 PARA CAPA DE RODADURA | 0.114 | 11 | 1.25 |
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
|  |  | Total |  |  | 26.04 |

**542.0040** t MBC TIPO AC22 SURF D, EXCEPTO BETÚN Y POLVO MINERAL (17/04/2012)
Precio: 25.97
MEZCLA BITUMINOSA EN CALIENTE TIPO AC22 SURF D, EXTENDIDA Y COMPACTADA, EXCEPTO BETÚN Y POLVO MINERAL DE APORTACIÓN.

| Código | Ud | Descripción | Rendimiento | Precio | Importe |
|---|---|---|---|---|---|
| MT01030116 | t | ÁRIDO DE MACHAQUEO TAMAÑO 0/6 PARA CAPA DE RODADURA | 0.57 | 9.25 | 5.27 |
| MT01030117 | t | ÁRIDO DE MACHAQUEO TAMAÑO 6/12 PARA CAPA DE RODADURA | 0.19 | 11 | 2.09 |
| MT01030118 | t | ÁRIDO DE MACHAQUEO TAMAÑO 12/20 PARA CAPA DE RODADURA | 0.152 | 11 | 1.67 |
| MT01030119 | t | ÁRIDO DE MACHAQUEO TAMAÑO 20/40 PARA CAPA DE RODADURA | 0.038 | 10.7 | 0.41 |
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
|  |  | Total |  |  | 25.97 |

**542.0050** t MBC TIPO AC22 BIN S, EXCEPTO BETÚN Y POLVO MINERAL (17/04/2012)
Precio: 25.14
MEZCLA BITUMINOSA EN CALIENTE TIPO AC22 BIN S, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS (material; 21/04/2014) | 0.4085 | 9.25 | 3.78 |
| MT01030113 | t | ÁRIDO DE MACHAQUEO TAMAÑO 6/12 PARA MEZCLAS BITUMINOSAS (material; 21/04/2014) | 0.228 | 9 | 2.05 |
| MT01030114 | t | ÁRIDO DE MACHAQUEO TAMAÑO 12/20 PARA MEZCLAS BITUMINOSAS (material; 21/04/2014) | 0.1805 | 9 | 1.62 |
| MT01030115 | t | ÁRIDO DE MACHAQUEO TAMAÑO 20/40 PARA MEZCLAS BITUMINOSAS (material; 21/04/2014) | 0.133 | 8.7 | 1.16 |
|  |  | Total |  |  | 25.14 |

**542.0060** t MBC TIPO AC22 BIN D, EXCEPTO BETÚN Y POLVO MINERAL (17/04/2012)
Precio: 25.21
MEZCLA BITUMINOSA EN CALIENTE TIPO AC22 BIN D, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS | 0.57 | 9.25 | 5.27 |
| MT01030113 | t | ÁRIDO DE MACHAQUEO TAMAÑO 6/12 PARA MEZCLAS BITUMINOSAS | 0.19 | 9 | 1.71 |
| MT01030114 | t | ÁRIDO DE MACHAQUEO TAMAÑO 12/20 PARA MEZCLAS BITUMINOSAS | 0.152 | 9 | 1.37 |
| MT01030115 | t | ÁRIDO DE MACHAQUEO TAMAÑO 20/40 PARA MEZCLAS BITUMINOSAS | 0.038 | 8.7 | 0.33 |
|  |  | Total |  |  | 25.21 |

**542.0070** t MBC TIPO AC32 BIN S, EXCEPTO BETÚN Y POLVO MINERAL (17/04/2012)
Precio: 25.16
MEZCLA BITUMINOSA EN CALIENTE TIPO AC32 BIN S, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS | 0.3325 | 9.25 | 3.08 |
| MT01030113 | t | ÁRIDO DE MACHAQUEO TAMAÑO 6/12 PARA MEZCLAS BITUMINOSAS | 0.2375 | 9 | 2.14 |
| MT01030114 | t | ÁRIDO DE MACHAQUEO TAMAÑO 12/20 PARA MEZCLAS BITUMINOSAS | 0.323 | 9 | 2.91 |
| MT01030115 | t | ÁRIDO DE MACHAQUEO TAMAÑO 20/40 PARA MEZCLAS BITUMINOSAS | 0.057 | 8.7 | 0.50 |
|  |  | Total |  |  | 25.16 |

**542.0080** t MBC TIPO AC32 BASE S, EXCEPTO BETÚN Y POLVO MINERAL (17/04/2012)
Precio: 25.16
MEZCLA BITUMINOSA EN CALIENTE TIPO AC32 BASE S, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS | 0.3325 | 9.25 | 3.08 |
| MT01030113 | t | ÁRIDO DE MACHAQUEO TAMAÑO 6/12 PARA MEZCLAS BITUMINOSAS | 0.2375 | 9 | 2.14 |
| MT01030114 | t | ÁRIDO DE MACHAQUEO TAMAÑO 12/20 PARA MEZCLAS BITUMINOSAS | 0.323 | 9 | 2.91 |
| MT01030115 | t | ÁRIDO DE MACHAQUEO TAMAÑO 20/40 PARA MEZCLAS BITUMINOSAS | 0.057 | 8.7 | 0.50 |
|  |  | Total |  |  | 25.16 |

**542.0090** t MBC TIPO AC22 BASE G, EXCEPTO BETÚN Y POLVO MINERAL (17/04/2012)
Precio: 25.17
MEZCLA BITUMINOSA EN CALIENTE TIPO AC22 BASE G, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS | 0.38 | 9.25 | 3.52 |
| MT01030113 | t | ÁRIDO DE MACHAQUEO TAMAÑO 6/12 PARA MEZCLAS BITUMINOSAS | 0.1995 | 9 | 1.80 |
| MT01030114 | t | ÁRIDO DE MACHAQUEO TAMAÑO 12/20 PARA MEZCLAS BITUMINOSAS | 0.3135 | 9 | 2.82 |
| MT01030115 | t | ÁRIDO DE MACHAQUEO TAMAÑO 20/40 PARA MEZCLAS BITUMINOSAS | 0.057 | 8.7 | 0.50 |
|  |  | Total |  |  | 25.17 |

**542.0100** t MBC TIPO AC32 BASE G, EXCEPTO BETÚN Y POLVO MINERAL (17/04/2012)
Precio: 25.17
MEZCLA BITUMINOSA EN CALIENTE TIPO AC32 BASE G, EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050102A01 | h | Compactadores de ruedas múltiples, autopropulsados. De 7 ruedas, 21 t lastrado | 0.0129 | 54.88 | 0.71 |
| Q050205B01 | h | Compactador vibrante autopropulsado, de dos cilindros, tándem. De 10 t de masa | 0.0129 | 51.54 | 0.66 |
| MT01030112 | t | ÁRIDO DE MACHAQUEO TAMAÑO 0/6 PARA MEZCLAS BITUMINOSAS | 0.4085 | 9.25 | 3.78 |
| MT01030113 | t | ÁRIDO DE MACHAQUEO TAMAÑO 6/12 PARA MEZCLAS BITUMINOSAS | 0.1235 | 9 | 1.11 |
| MT01030114 | t | ÁRIDO DE MACHAQUEO TAMAÑO 12/20 PARA MEZCLAS BITUMINOSAS | 0.361 | 9 | 3.25 |
| MT01030115 | t | ÁRIDO DE MACHAQUEO TAMAÑO 20/40 PARA MEZCLAS BITUMINOSAS | 0.057 | 8.7 | 0.50 |
|  |  | Total |  |  | 25.17 |

**542.0150** t SILO DE TRANSFERENCIA PARA LA EXTENSIÓN DE MEZCLAS BITUMINOSAS (17/04/2012)
Precio: 0.33
SUPLEMENTOS POR UTILIZACIÓN DE SILO DE TRANSFERENCIA MÓVIL AUTOPROPULSADO PARA EXTENDIDO DE MEZCLA BITUMINOSA EN CALIENTE.

| Código | Ud | Descripción | Rendimiento | Precio | Importe |
|---|---|---|---|---|---|
| MO00000003 | h | Oficial 1ª | 0.0001 | 20.87 | 0.00 |
| MO00000002 | h | Capataz | 0.0005 | 21.32 | 0.01 |
| Q040101C02 | h | SILO DE TRANSFERENCIA PARA LA EXTENSIÓN DE MEZCLAS BITUMINOSAS (maquinaria; 17/04/2012) | 0.0005 | 635.2 | 0.32 |
|  |  | Total |  |  | 0.33 |

**543.0020** m2 MBC TIPO BBTM 11B EN CAPA DE RODADURA, EXCEPTO BETÚN Y POLVO MINERAL (17/04/2012)
Precio: 1.93
MEZCLA BITUMINOSA EN CALIENTE TIPO BBTM 11B EN CAPA DE RODADURA, EXTENDIDA Y COMPACTADA, EXCEPTO BETÚN Y POLVO MINERAL DE APORTACIÓN, CON UN ESPESOR DE 3 cm.

| Código | Ud | Descripción | Rendimiento | Precio | Importe |
|---|---|---|---|---|---|
| MT01030116 | t | ÁRIDO DE MACHAQUEO TAMAÑO 0/6 PARA CAPA DE RODADURA | 0.018 | 9.25 | 0.17 |
| MT01030117 | t | ÁRIDO DE MACHAQUEO TAMAÑO 6/12 PARA CAPA DE RODADURA | 0.052 | 11 | 0.57 |
| MO00000002 | h | Capataz | 0.0009 | 21.32 | 0.02 |
| MO00000003 | h | Oficial 1ª | 0.0038 | 20.87 | 0.08 |
| MO00000007 | h | Peón ordinario | 0.0038 | 19.6 | 0.07 |
| Q040101C01 | h | Cargadoras sobre ruedas. De 125 kW de potencia (3 m³) | 0.0009 | 74.48 | 0.07 |
| Q090301A01 | h | Producción de mezclas asfálticas. En caliente: planta discontínua móvil. De 160 t/h de producción | 0.0009 | 395.22 | 0.36 |
| Q060202A01 | h | Camión. Con caja basculante 4x4. De 199 kW de potencia | 0.0057 | 72.23 | 0.41 |
| Q090401A01 | h | Extendedora asfáltica sobre cadenas. De 125 kW de potencia con regla doble támper hasta 7,5 m | 0.0009 | 90.91 | 0.08 |
| Q050205B01 | h | Compactador vibrante autopropulsado, de dos cilindros, tándem. De 10 t de masa | 0.0009 | 51.54 | 0.05 |
| Q050102A01 | h | Compactadores de ruedas múltiples, autopropulsados. De 7 ruedas, 21 t lastrado | 0.0009 | 54.88 | 0.05 |
|  |  | Total |  |  | 1.93 |

**543.0030** m2 MBC POROSA TIPO PA 11 EN CAPA DE RODADURA, EXCEPTO BETÚN Y POLVO MINERAL (17/04/2012)
Precio: 2.5
MEZCLA BITUMINOSA EN CALIENTE DRENANTE TIPO PA 11 EN CAPA DE RODADURA, EXTENDIDA Y COMPACTADA, EXCEPTO BETÚN Y POLVO MINERAL DE APORTACIÓN, CON UN ESPESOR DE 4 cm.

| Código | Ud | Descripción | Rendimiento | Precio | Importe |
|---|---|---|---|---|---|
| MT01030116 | t | ÁRIDO DE MACHAQUEO TAMAÑO 0/6 PARA CAPA DE RODADURA | 0.023 | 9.25 | 0.21 |
| MT01030117 | t | ÁRIDO DE MACHAQUEO TAMAÑO 6/12 PARA CAPA DE RODADURA | 0.066 | 11 | 0.73 |
| MO00000002 | h | Capataz | 0.0012 | 21.32 | 0.03 |
| MO00000003 | h | Oficial 1ª | 0.0049 | 20.87 | 0.10 |
| MO00000007 | h | Peón ordinario | 0.0049 | 19.6 | 0.10 |
| Q040101C01 | h | Cargadoras sobre ruedas. De 125 kW de potencia (3 m³) | 0.0012 | 74.48 | 0.09 |
| Q090301A01 | h | Producción de mezclas asfálticas. En caliente: planta discontínua móvil. De 160 t/h de producción | 0.0012 | 395.22 | 0.47 |
| Q060202A01 | h | Camión. Con caja basculante 4x4. De 199 kW de potencia | 0.0074 | 72.23 | 0.53 |
| Q090401A01 | h | Extendedora asfáltica sobre cadenas. De 125 kW de potencia con regla doble támper hasta 7,5 m | 0.0012 | 90.91 | 0.11 |
| Q050205B01 | h | Compactador vibrante autopropulsado, de dos cilindros, tándem. De 10 t de masa | 0.0012 | 51.54 | 0.06 |
| Q050102A01 | h | Compactadores de ruedas múltiples, autopropulsados. De 7 ruedas, 21 t lastrado | 0.0012 | 54.88 | 0.07 |
|  |  | Total |  |  | 2.5 |

**543.0040** m2 MBC POROSA TIPO PA 16 EN CAPA DE RODADURA, EXCEPTO BETÚN Y POLVO MINERAL (17/04/2012)
Precio: 2.52
MEZCLA BITUMINOSA EN CALIENTE DRENANTE TIPO PA 16 EN CAPA DE RODADURA, EXTENDIDA Y COMPACTADA, EXCEPTO BETÚN Y POLVO MINERAL DE APORTACIÓN, CON UN ESPESOR DE 4 cm.

| Código | Ud | Descripción | Rendimiento | Precio | Importe |
|---|---|---|---|---|---|
| MT01030116 | t | ÁRIDO DE MACHAQUEO TAMAÑO 0/6 PARA CAPA DE RODADURA | 0.016 | 9.25 | 0.15 |
| MT01030117 | t | ÁRIDO DE MACHAQUEO TAMAÑO 6/12 PARA CAPA DE RODADURA | 0.06 | 11 | 0.66 |
| MT01030118 | t | ÁRIDO DE MACHAQUEO TAMAÑO 12/20 PARA CAPA DE RODADURA | 0.014 | 11 | 0.15 |
| MO00000002 | h | Capataz | 0.0012 | 21.32 | 0.03 |
| MO00000003 | h | Oficial 1ª | 0.0049 | 20.87 | 0.10 |
| MO00000007 | h | Peón ordinario | 0.0049 | 19.6 | 0.10 |
| Q040101C01 | h | Cargadoras sobre ruedas. De 125 kW de potencia (3 m³) | 0.0012 | 74.48 | 0.09 |
| Q090301A01 | h | Producción de mezclas asfálticas. En caliente: planta discontínua móvil. De 160 t/h de producción | 0.0012 | 395.22 | 0.47 |
| Q060202A01 | h | Camión. Con caja basculante 4x4. De 199 kW de potencia | 0.0074 | 72.23 | 0.53 |
| Q090401A01 | h | Extendedora asfáltica sobre cadenas. De 125 kW de potencia con regla doble támper hasta 7,5 m | 0.0012 | 90.91 | 0.11 |
| Q050205B01 | h | Compactador vibrante autopropulsado, de dos cilindros, tándem. De 10 t de masa | 0.0012 | 51.54 | 0.06 |
| Q050102A01 | h | Compactadores de ruedas múltiples, autopropulsados. De 7 ruedas, 21 t lastrado | 0.0012 | 54.88 | 0.07 |
|  |  | Total |  |  | 2.52 |

**542.0120** t MBC TIPO AC22 BIN S MAM, EXCEPTO BETÚN Y POLVO MINERAL (17/04/2012)
Precio: 25.14
MEZCLA BITUMINOSA EN CALIENTE TIPO AC22 BIN S MAM (S-20 DE ALTO MÓDULO INTERMEDIA), EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050102A01 | h | Compactadores de ruedas múltiples, autopropulsados. De 7 ruedas, 21 t lastrado | 0.0129 | 54.88 | 0.71 |
| Q050205B01 | h | Compactador vibrante autopropulsado, de dos cilindros, tándem. De 10 t de masa | 0.0129 | 51.54 | 0.66 |
| MT01030112 | t | ÁRIDO DE MACHAQUEO TAMAÑO 0/6 PARA MEZCLAS BITUMINOSAS | 0.4085 | 9.25 | 3.78 |
| MT01030113 | t | ÁRIDO DE MACHAQUEO TAMAÑO 6/12 PARA MEZCLAS BITUMINOSAS | 0.228 | 9 | 2.05 |
| MT01030114 | t | ÁRIDO DE MACHAQUEO TAMAÑO 12/20 PARA MEZCLAS BITUMINOSAS | 0.1805 | 9 | 1.62 |
| MT01030115 | t | ÁRIDO DE MACHAQUEO TAMAÑO 20/40 PARA MEZCLAS BITUMINOSAS | 0.133 | 8.7 | 1.16 |
|  |  | Total |  |  | 25.14 |

**542.0130** t MBC TIPO AC22 BASE S MAM, EXCEPTO BETÚN Y POLVO MINERAL (17/04/2012)
Precio: 25.17
MEZCLA BITUMINOSA EN CALIENTE TIPO AC22 BASE S MAM (S-20 DE ALTO MÓDULO BASE), EXTENDIDA Y COMPACTADA, EXCEPTO BETÚN Y POLVO MINERAL DE APORTACIÓN.

| Código | Ud | Descripción | Rendimiento | Precio | Importe |
|---|---|---|---|---|---|
| MO00000002 | h | Capataz | 0.0129 | 21.32 | 0.28 |
| MO00000003 | h | Oficial 1ª | 0.0514 | 20.87 | 1.07 |
| MO00000007 | h | Peón ordinario | 0.0514 | 19.6 | 1.01 |
| Q040101C01 | h | Cargadoras sobre ruedas. De 125 kW de potencia (3 m³) | 0.0129 | 74.48 | 0.96 |
| Q090301A01 | h | Producción de mezclas asfálticas. En caliente: planta discontínua móvil. De 160 t/h de producción | 0.0129 | 395.22 | 5.10 |
| Q060202A01 | h | Camión. Con caja basculante 4x4. De 199 kW de potencia | 0.0771 | 72.23 | 5.57 |
| Q090401A01 | h | Extendedora asfáltica sobre cadenas. De 125 kW de potencia con regla doble támper hasta 7,5 m | 0.0129 | 90.91 | 1.17 |
| Q050205B01 | h | Compactador vibrante autopropulsado, de dos cilindros, tándem. De 10 t de masa | 0.0129 | 51.54 | 0.66 |
| Q050102A01 | h | Compactadores de ruedas múltiples, autopropulsados. De 7 ruedas, 21 t lastrado | 0.0129 | 54.88 | 0.71 |
| MT01030112 | t | ÁRIDO DE MACHAQUEO TAMAÑO 0/6 PARA MEZCLAS BITUMINOSAS | 0.38 | 9.25 | 3.52 |
| MT01030113 | t | ÁRIDO DE MACHAQUEO TAMAÑO 6/12 PARA MEZCLAS BITUMINOSAS | 0.1995 | 9 | 1.80 |
| MT01030114 | t | ÁRIDO DE MACHAQUEO TAMAÑO 12/20 PARA MEZCLAS BITUMINOSAS | 0.3135 | 9 | 2.82 |
| MT01030115 | t | ÁRIDO DE MACHAQUEO TAMAÑO 20/40 PARA MEZCLAS BITUMINOSAS | 0.057 | 8.7 | 0.50 |
|  |  | Total |  |  | 25.17 |

**543.0050** m2 MBC TIPO BBTM 8B EN CAPA DE RODADURA, EXCEPTO BETÚN Y POLVO MINERAL (17/04/2012)
Precio: 1.26
MEZCLA BITUMINOSA EN CALIENTE TIPO BBTM 8B EN CAPA DE RODADURA, EXTENDIDA Y COMPACTADA, EXCEPTO BETÚN Y POLVO MINERAL DE APORTACIÓN, CON UN ESPESOR DE 2 cm.

| Código | Ud | Descripción | Rendimiento | Precio | Importe |
|---|---|---|---|---|---|
| MT01030116 | t | ÁRIDO DE MACHAQUEO TAMAÑO 0/6 PARA CAPA DE RODADURA | 0.03 | 9.25 | 0.28 |
| MT01030117 | t | ÁRIDO DE MACHAQUEO TAMAÑO 6/12 PARA CAPA DE RODADURA | 0.018 | 11 | 0.20 |
| MO00000002 | h | Capataz | 0.0006 | 21.32 | 0.01 |
| MO00000003 | h | Oficial 1ª | 0.0026 | 20.87 | 0.05 |
| MO00000007 | h | Peón ordinario | 0.0026 | 19.6 | 0.05 |
| Q040101C01 | h | Cargadoras sobre ruedas. De 125 kW de potencia (3 m³) | 0.0006 | 74.48 | 0.04 |
| Q090301A01 | h | Producción de mezclas asfálticas. En caliente: planta discontínua móvil. De 160 t/h de producción | 0.0006 | 395.22 | 0.24 |
| Q060202A01 | h | Camión. Con caja basculante 4x4. De 199 kW de potencia | 0.0039 | 72.23 | 0.28 |
| Q090401A01 | h | Extendedora asfáltica sobre cadenas. De 125 kW de potencia con regla doble támper hasta 7,5 m | 0.0006 | 90.91 | 0.05 |
| Q050102A01 | h | Compactadores de ruedas múltiples, autopropulsados. De 7 ruedas, 21 t lastrado | 0.0006 | 54.88 | 0.03 |
| Q050205B01 | h | Compactador vibrante autopropulsado, de dos cilindros, tándem. De 10 t de masa | 0.0006 | 51.54 | 0.03 |
|  |  | Total |  |  | 1.26 |

**543.0060** m2 MBC TIPO BBTM 11A EN CAPA DE RODADURA, EXCEPTO BETÚN Y POLVO MINERAL (17/04/2012)
Precio: 1.9
MEZCLA BITUMINOSA EN CALIENTE TIPO BBTM 11A EN CAPA DE RODADURA, EXTENDIDA Y COMPACTADA, EXCEPTO BETÚN Y POLVO MINERAL DE APORTACIÓN, CON UN ESPESOR DE 3 cm.

| Código | Ud | Descripción | Rendimiento | Precio | Importe |
|---|---|---|---|---|---|
| MT01030116 | t | ÁRIDO DE MACHAQUEO TAMAÑO 0/6 PARA CAPA DE RODADURA | 0.038 | 9.25 | 0.35 |
| MT01030117 | t | ÁRIDO DE MACHAQUEO TAMAÑO 6/12 PARA CAPA DE RODADURA | 0.033 | 11 | 0.36 |
| MO00000002 | h | Capataz | 0.0009 | 21.32 | 0.02 |
| MO00000003 | h | Oficial 1ª | 0.0038 | 20.87 | 0.08 |
| MO00000007 | h | Peón ordinario | 0.0038 | 19.6 | 0.07 |
| Q040101C01 | h | Cargadoras sobre ruedas. De 125 kW de potencia (3 m³) | 0.0009 | 74.48 | 0.07 |
| Q090301A01 | h | Producción de mezclas asfálticas. En caliente: planta discontínua móvil. De 160 t/h de producción | 0.0009 | 395.22 | 0.36 |
| Q060202A01 | h | Camión. Con caja basculante 4x4. De 199 kW de potencia | 0.0057 | 72.23 | 0.41 |
| Q090401A01 | h | Extendedora asfáltica sobre cadenas. De 125 kW de potencia con regla doble támper hasta 7,5 m | 0.0009 | 90.91 | 0.08 |
| Q050102A01 | h | Compactadores de ruedas múltiples, autopropulsados. De 7 ruedas, 21 t lastrado | 0.0009 | 54.88 | 0.05 |
| Q050205B01 | h | Compactador vibrante autopropulsado, de dos cilindros, tándem. De 10 t de masa | 0.0009 | 51.54 | 0.05 |
|  |  | Total |  |  | 1.9 |

**543.0070** m2 MBC TIPO BBTM 8A EN CAPA DE RODADURA, EXCEPTO BETÚN Y POLVO MINERAL (17/04/2012)
Precio: 1.24
MEZCLA BITUMINOSA EN CALIENTE TIPO BBTM 8A EN CAPA DE RODADURA, EXTENDIDA Y COMPACTADA, EXCEPTO BETÚN Y POLVO MINERAL DE APORTACIÓN, CON UN ESPESOR DE 2 cm.

| Código | Ud | Descripción | Rendimiento | Precio | Importe |
|---|---|---|---|---|---|
| MT01030116 | t | ÁRIDO DE MACHAQUEO TAMAÑO 0/6 PARA CAPA DE RODADURA | 0.029 | 9.25 | 0.27 |
| MT01030117 | t | ÁRIDO DE MACHAQUEO TAMAÑO 6/12 PARA CAPA DE RODADURA | 0.018 | 11 | 0.20 |
| MO00000002 | h | Capataz | 0.0006 | 21.32 | 0.01 |
| MO00000003 | h | Oficial 1ª | 0.0025 | 20.87 | 0.05 |
| MO00000007 | h | Peón ordinario | 0.0025 | 19.6 | 0.05 |
| Q040101C01 | h | Cargadoras sobre ruedas. De 125 kW de potencia (3 m³) | 0.0006 | 74.48 | 0.04 |
| Q090301A01 | h | Producción de mezclas asfálticas. En caliente: planta discontínua móvil. De 160 t/h de producción | 0.0006 | 395.22 | 0.24 |
| Q060202A01 | h | Camión. Con caja basculante 4x4. De 199 kW de potencia | 0.0038 | 72.23 | 0.27 |
| Q090401A01 | h | Extendedora asfáltica sobre cadenas. De 125 kW de potencia con regla doble támper hasta 7,5 m | 0.0006 | 90.91 | 0.05 |
| Q050102A01 | h | Compactadores de ruedas múltiples, autopropulsados. De 7 ruedas, 21 t lastrado | 0.0006 | 54.88 | 0.03 |
| Q050205B01 | h | Compactador vibrante autopropulsado, de dos cilindros, tándem. De 10 t de masa | 0.0006 | 51.54 | 0.03 |
|  |  | Total |  |  | 1.24 |

**800.0030** t/km TRANSPORTE SUPLEMENTARIO DE ÁRIDOS DESDE CANTERAS D>30 km (17/04/2012)
Precio: 0.1
TRANSPORTE SUPLEMENTARIO DE ÁRIDOS, EXPRESAMENTE AUTORIZADO POR LA DIRECCIÓN DE OBRA, POR EL EXCESO SOBRE UNA DISTANCIA DE TRANSPORTE DE 30 km DESDE LA CANTERA.

| Código | Ud | Descripción | Rendimiento | Precio | Importe |
|---|---|---|---|---|---|
| Q060206A01 | h | Camión. Con caja basculante 8x4. De 323 kW de potencia | 0.001 | 103.43 | 0.10 |
|  |  | Total |  |  | 0.1 |

### 05.05 PAVIMENTOS DE HORMIGÓN

**550.0010** m3 PAVIMENTO DE HORMIGÓN ARMADO CONTINUO HF-4,5 (i/ ARMADURA)
Precio: 194.18
PAVIMENTO DE HORMIGÓN ARMADO CONTINUO HF-45 TOTALMENTE TERMINADO, P.P. ARMADURA, JUNTAS Y CURADO CON PRODUCTO FILMÓGENO.

| Código | Ud | Descripción | Rendimiento | Precio | Importe |
|---|---|---|---|---|---|
| MO00000002 | h | Capataz | 0.05 | 21.32 | 1.07 |
| MO00000003 | h | Oficial 1ª | 0.235 | 20.87 | 4.90 |
| MO00000007 | h | Peón ordinario | 0.15 | 19.6 | 2.94 |
| MO00000006 | h | Peón especialista | 0.15 | 19.97 | 3.00 |
| Q090700A05 | h | Pavimentadora de hormigón. Sobre cadenas con encofrado deslizante. De 300 kW de potencia, anchura de extendido 11,5 m (maquinaria; 17/04/2012) | 0.05 | 298.22 | 14.91 |
| Q090503A01 | h | Equipos auxiliares para pavimentación. Cortadora de juntas. Para hormigón. Disco de 450 mm de diámetro | 0.025 | 6.21 | 0.16 |
| Q090503A02 | h | Equipo aplicación riego de curado con productos filmógenos (maquinaria; 17/04/2012) | 0.05 | 60 | 3.00 |
| Q080600A05 | h | Transporte de hormigón. Camión con caja basculante 12 m3 6x6 con cobertor (maquinaria; 17/03/2014) | 0.315 | 87.45 | 27.55 |
| MT07020001 | m3 | HORMIGÓN PARA PAVIMENTOS HF-4,5 (material) | 1.05 | 58.58 | 61.51 |
| MT01110009 | kg | Acero corrugado B 500 S o B 500 SD en barras | 82 | 0.84 | 68.88 |
| MT01080010 | l | PRODUCTO FILMÓGENO DE CURADO (material; 17/10/2005) | 0.35 | 2.8 | 0.98 |
| MT05010002 | m2 | Lámina de polietileno antiahderencia con capa hormigón magro (material) | 4.4 | 1.2 | 5.28 |
|  |  | Total |  |  | 194.18 |

**550.0020** m3 PAVIMENTO DE HORMIGÓN EN MASA HF-4,5 CON JUNTAS
Precio: 132.27
PAVIMENTO DE HORMIGÓN EN MASA HF-4,5 TOTALMENTE TERMINADO i/ P.P. DE JUNTAS, SELLADO Y CURADO CON PRODUCTO FILMÓGENO.

| Código | Ud | Descripción | Rendimiento | Precio | Importe |
|---|---|---|---|---|---|
| MO00000002 | h | Capataz | 0.05 | 21.32 | 1.07 |
| MO00000003 | h | Oficial 1ª | 0.25 | 20.87 | 5.22 |
| MO00000007 | h | Peón ordinario | 0.15 | 19.6 | 2.94 |
| MO00000006 | h | Peón especialista | 0.15 | 19.97 | 3.00 |
| Q090700A05 | h | Pavimentadora de hormigón. Sobre cadenas con encofrado deslizante. De 300 kW de potencia, anchura de extendido 11,5 m | 0.05 | 298.22 | 14.91 |
| Q090503A01 | h | Equipos auxiliares para pavimentación. Cortadora de juntas. Para hormigón. Disco de 450 mm de diámetro | 0.05 | 6.21 | 0.31 |
| Q080600A05 | h | Transporte de hormigón. Camión con caja basculante 12 m3 6x6 con cobertor | 0.315 | 87.45 | 27.55 |
| MT07020001 | m3 | HORMIGÓN PARA PAVIMENTOS HF-4,5 | 1.05 | 58.58 | 61.51 |
| MT01110055 | kg | ACERO LISO EN PASADORES i/ PARTE PROPORCIONAL DE VAINAS (material) | 5 | 1.3 | 6.50 |
| MT01080010 | l | PRODUCTO FILMÓGENO DE CURADO | 0.35 | 2.8 | 0.98 |
| Q090503A02 | h | Equipo aplicación riego de curado con productos filmógenos | 0.05 | 60 | 3.00 |
| MT05010002 | m2 | Lámina de polietileno antiahderencia con capa hormigón magro | 4.4 | 1.2 | 5.28 |
|  |  | Total |  |  | 132.27 |

**550.0030** m3 PAVIMENTO DE HORMIGÓN EN MASA HF-4,5 EN ARCENES CON JUNTAS
Precio: 91.69
PAVIMENTO DE HORMIGÓN EN MASA HF-4,5 EN ARCENES CON JUNTAS, SELLADO, TOTALMENTE TERMINADO

| Código | Ud | Descripción | Rendimiento | Precio | Importe |
|---|---|---|---|---|---|
| MO00000002 | h | Capataz | 0.024 | 21.32 | 0.51 |
| MO00000003 | h | Oficial 1ª | 0.1 | 20.87 | 2.09 |
| MO00000007 | h | Peón ordinario | 0.1 | 19.6 | 1.96 |
| MO00000006 | h | Peón especialista | 0.1 | 19.97 | 2.00 |
| MT07020001 | m3 | HORMIGÓN PARA PAVIMENTOS HF-4,5 | 1.05 | 58.58 | 61.51 |
| Q080600A05 | h | Transporte de hormigón. Camión con caja basculante 12 m3 6x6 con cobertor | 0.1 | 87.45 | 8.75 |
| Q090700A05 | h | Pavimentadora de hormigón. Sobre cadenas con encofrado deslizante. De 300 kW de potencia, anchura de extendido 11,5 m | 0.024 | 298.22 | 7.16 |
| Q090503A02 | h | Equipo aplicación riego de curado con productos filmógenos | 0.024 | 60 | 1.44 |
| MT01080010 | l | PRODUCTO FILMÓGENO DE CURADO | 0.3 | 2.8 | 0.84 |
| Q090503A01 | h | Equipos auxiliares para pavimentación. Cortadora de juntas. Para hormigón. Disco de 450 mm de diámetro | 0.024 | 6.21 | 0.15 |
| MT05010002 | m2 | Lámina de polietileno antiahderencia con capa hormigón magro | 4.4 | 1.2 | 5.28 |
|  |  | Total |  |  | 91.69 |

**551.0010** m3 HORMIGÓN MAGRO EN BASE DE FIRME (17/10/2005)
Precio: 77.07
HORMIGÓN MAGRO VIBRADO EN BASE DE FIRME, COMPLETAMENTE TERMINADO i/ CURADO

| Código | Ud | Descripción | Rendimiento | Precio | Importe |
|---|---|---|---|---|---|
| MO00000002 | h | Capataz | 0.02 | 21.32 | 0.43 |
| MO00000003 | h | Oficial 1ª | 0.08 | 20.87 | 1.67 |
| MO00000007 | h | Peón ordinario | 0.08 | 19.6 | 1.57 |
| MT01060150 | m3 | HORMIGÓN MAGRO EN BASE DE FIRME (material; 02/06/2014) | 1.03 | 55.14 | 56.79 |
| Q080600A05 | h | Transporte de hormigón. Camión con caja basculante 12 m3 6x6 con cobertor | 0.1 | 87.45 | 8.75 |
| Q090700A05 | h | Pavimentadora de hormigón. Sobre cadenas con encofrado deslizante. De 300 kW de potencia, anchura de extendido 11,5 m | 0.02 | 298.22 | 5.96 |
| Q090503A02 | h | Equipo aplicación riego de curado con productos filmógenos | 0.02 | 60 | 1.20 |
| MT01080010 | l | PRODUCTO FILMÓGENO DE CURADO | 0.25 | 2.8 | 0.70 |
|  |  | Total |  |  | 77.07 |

### 05.06 TRATAMIENTOS SUPERFICIALES

**533.0020** m2 DOBLE TRATAMIENTO SUPERFICIAL, CON EMULSIÓN ASFÁLTICA C65B4 TRG
Precio: 1.78
DOBLE TRATAMIENTO SUPERFICIAL, CON EMULSIÓN ASFÁLTICA C65B4 TRG Y DOTACIÓN 1,10 kg/m² Y 0,80 kg/m² CON ÁRIDOS 6/3 Y 12/6 i/ EXTENSIÓN, COMPACTACIÓN, LIMPIEZA Y BARRIDO.

| Código | Ud | Descripción | Rendimiento | Precio | Importe |
|---|---|---|---|---|---|
| MO00000002 | h | Capataz | 0.0013 | 21.32 | 0.03 |
| MO00000003 | h | Oficial 1ª | 0.0063 | 20.87 | 0.13 |
| MO00000007 | h | Peón ordinario | 0.0063 | 19.6 | 0.12 |
| Q100003A05 | h | Barredora y aspirador de polvo. Autopropulsada de 9 m³ | 0.0013 | 109.56 | 0.14 |
| Q090201B05 | h | Camión cisterna para riego. Con rampa de riego. Para una cantidad de 10000 litros | 0.0013 | 88.03 | 0.11 |
| Q040101C01 | h | Cargadoras sobre ruedas. De 125 kW de potencia (3 m³) | 0.0013 | 74.48 | 0.10 |
| Q060202A01 | h | Camión. Con caja basculante 4x4. De 199 kW de potencia | 0.0038 | 72.23 | 0.27 |
| Q090100A01 | h | Extendedora de gravillas autopropulsadas. De 150 m³/h de producción | 0.0013 | 91.34 | 0.12 |
| Q050205B01 | h | Compactador vibrante autopropulsado, de dos cilindros, tándem. De 10 t de masa | 0.0013 | 51.54 | 0.07 |
| Q050102A01 | h | Compactadores de ruedas múltiples, autopropulsados. De 7 ruedas, 21 t lastrado | 0.0013 | 54.88 | 0.07 |
| MT07010055 | t | EMULSIÓN BITUMINOSA TIPO C65B3 TRG / C65B4 TRG / C65B4 MBC / C65B5 MBC (material) | 0.0019 | 310 | 0.59 |
| MT01030111 | t | ÁRIDO DE MACHAQUEO TAMAÑO 3/6 PARA MEZCLAS BITUMINOSAS (material; 28/04/2014) | 0.0015 | 9.25 | 0.01 |
| MT01030113 | t | ÁRIDO DE MACHAQUEO TAMAÑO 6/12 PARA MEZCLAS BITUMINOSAS | 0.0018 | 9 | 0.02 |
|  |  | Total |  |  | 1.78 |

### 05.07 BETUNES

**211.0000** t BETÚN ASFÁLTICO DURO TIPO 15/25
Precio: 487
BETÚN ASFÁLTICO DURO EN MEZCLAS BITUMINOSAS TIPO 15/25

| Código | Ud | Descripción | Rendimiento | Precio | Importe |
|---|---|---|---|---|---|
| MT07010001 | t | BETÚN ASFÁLTICO B15/25 (B 13/22) (material) | 1 | 487 | 487.00 |
|  |  | Total |  |  | 487 |

**211.0010** t BETÚN ASFÁLTICO CONVENCIONAL TIPO 35/50
Precio: 465
BETÚN ASFÁLTICO CONVENCIONAL EN MEZCLAS BITUMINOSAS TIPO 35/50

| Código | Ud | Descripción | Rendimiento | Precio | Importe |
|---|---|---|---|---|---|
| MT07010005 | t | BETÚN ASFÁLTICO B35/50 (B 40/50) (material) | 1 | 465 | 465.00 |
|  |  | Total |  |  | 465 |

**211.0020** t BETÚN ASFÁLTICO CONVENCIONAL TIPO 50/70
Precio: 465
BETÚN ASFÁLTICO CONVENCIONAL EN MEZCLAS BITUMINOSAS TIPO 50/70

| Código | Ud | Descripción | Rendimiento | Precio | Importe |
|---|---|---|---|---|---|
| MT07010010 | t | BETÚN ASFÁLTICO B50/70 (B 60/70) (material) | 1 | 465 | 465.00 |
|  |  | Total |  |  | 465 |

**211.0030** t BETÚN ASFÁLTICO CONVENCIONAL TIPO 70/100
Precio: 424.53
BETÚN ASFÁLTICO CONVENCIONAL EN MEZCLAS BITUMINOSAS TIPO 70/100

| Código | Ud | Descripción | Rendimiento | Precio | Importe |
|---|---|---|---|---|---|
| MT07010015 | t | BETÚN ASFÁLTICO B70/100 (material) | 1 | 424.53 | 424.53 |
|  |  | Total |  |  | 424.53 |

**215.0000** t BETÚN MODIFICADO CON POLÍMEROS (CON O SIN CAUCHO) TIPO PMB 10/40-70
Precio: 443.4
BETÚN PMB 10/40-70 MODIFICADO CON POLÍMEROS (CON O SIN CAUCHO) PARA MEZCLAS BITUMINOSAS, A PIE DE OBRA O PLANTA.

| Código | Ud | Descripción | Rendimiento | Precio | Importe |
|---|---|---|---|---|---|
| MT07010030 | t | BETÚN PMB 10/40-70 MODIFICADO CON POLÍMEROS (material) | 1 | 443.4 | 443.40 |
|  |  | Total |  |  | 443.4 |

**215.0010** t BETÚN MODIFICADO CON POLÍMEROS (CON O SIN CAUCHO) TIPO PMB 25/55-65
Precio: 433.96
BETÚN PMB 25/55-65 MODIFICADO CON POLÍMEROS (CON O SIN CAUCHO) PARA MEZCLAS BITUMINOSAS, A PIE DE OBRA O PLANTA.

| Código | Ud | Descripción | Rendimiento | Precio | Importe |
|---|---|---|---|---|---|
| MT07010035 | t | BETÚN PMB 25/55-65 MODIFICADO CON POLÍMEROS (material) | 1 | 433.96 | 433.96 |
|  |  | Total |  |  | 433.96 |

**215.0020** t BETÚN MODIFICADO CON POLÍMEROS (CON O SIN CAUCHO) TIPO PMB 45/80-60
Precio: 500
BETÚN PMB 45/80-60 MODIFICADO CON POLÍMEROS (CON O SIN CAUCHO) PARA MEZCLAS BITUMINOSAS, A PIE DE OBRA O PLANTA.

| Código | Ud | Descripción | Rendimiento | Precio | Importe |
|---|---|---|---|---|---|
| MT07010040 | t | BETÚN PMB 45/80-60 MODIFICADO CON POLÍMEROS (material) | 1 | 500 | 500.00 |
|  |  | Total |  |  | 500 |

**215.0030** t BETÚN MODIFICADO CON POLÍMEROS (CON O SIN CAUCHO) TIPO PMB 45/80-65
Precio: 567
BETÚN PMB 45/80-65 MODIFICADO CON POLÍMEROS (CON O SIN CAUCHO) TIPO BM-3C, EMPLEADO EN MEZCLAS BITUMINOSAS A PIE DE OBRA O PLANTA.

| Código | Ud | Descripción | Rendimiento | Precio | Importe |
|---|---|---|---|---|---|
| MT07010045 | t | BETÚN PMB 45/80-65 MODIFICADO CON POLÍMEROS (material) | 1 | 567 | 567.00 |
|  |  | Total |  |  | 567 |

**211.0040** t BETÚN MEJORADO CON CAUCHO PROCEDENTE DE POLVO DE NFS, TIPO BC35/50
Precio: 489
BETÚN MEJORADO CON CAUCHO PROCEDENTE DE POLVO DE NEUMÁTICO FUERA DE USO, TIPO BC35/50, PARA MEZCLAS BITUMINOSAS EN CALIENTE, A PIE DE OBRA O PLANTA.

| Código | Ud | Descripción | Rendimiento | Precio | Importe |
|---|---|---|---|---|---|
| MT07010020 | t | BETÚN MEJORADO CON CAUCHO PROCEDENTE DE POLVO DE NFS, TIPO BC35/50 (material) | 1 | 489 | 489.00 |
|  |  | Total |  |  | 489 |

**211.0050** t BETÚN MEJORADO CON CAUCHO PROCEDENTE DE POLVO DE NFS, TIPO BC50/70
Precio: 489
BETÚN MEJORADO CON CAUCHO PROCEDENTE DE POLVO DE NEUMÁTICO FUERA DE USO, TIPO BC50/70, PARA MEZCLAS BITUMINOSAS EN CALIENTE, A PIE DE OBRA O PLANTA.

| Código | Ud | Descripción | Rendimiento | Precio | Importe |
|---|---|---|---|---|---|
| MT07010025 | t | BETÚN MEJORADO CON CAUCHO PROCEDENTE DE POLVO DE NFS, TIPO BC50/70 (material) | 1 | 489 | 489.00 |
|  |  | Total |  |  | 489 |

### 05.08 POLVO MINERAL

**542.0110** t CARBONATO EMPLEADO COMO POLVO MINERAL DE APORTACIÓN
Precio: 46.48
CARBONATO EMPLEADO COMO POLVO MINERAL DE APORTACIÓN, PUESTO A PIE DE OBRA O PLANTA.

| Código | Ud | Descripción | Rendimiento | Precio | Importe |
|---|---|---|---|---|---|
| MT01050035 | t | POLVO MINERAL DE APORTACIÓN UTILIZADO EN LA FABRICACIÓN DE MEZCLAS BITUMINOSAS (material) | 1 | 46.48 | 46.48 |
|  |  | Total |  |  | 46.48 |

**542.0140** t CEMENTO PORTLAND EMPLEADO COMO POLVO MINERAL DE APORTACIÓN
Precio: 67.15
CEMENTO PORTLAND EMPLEADO COMO POLVO MINERAL DE APORTACIÓN, PUESTO A PIE DE OBRA O PLANTA.

| Código | Ud | Descripción | Rendimiento | Precio | Importe |
|---|---|---|---|---|---|
| MT01050036 | t | CEMENTO PORTLAND EMPLEADO COMO POLVO MINERAL DE APORTACIÓN, PUESTO A PIE DE OBRA O PLANTA (material) | 1 | 67.15 | 67.15 |
|  |  | Total |  |  | 67.15 |

### 05.09 MEZCLAS EN FRÍO

**541.0010** t MEZCLA BITUMINOSA EN FRÍO, TIPO AF8, CON ÁRIDO CALIZO, EXCEPTO LIGANTE (17/04/2012)
Precio: 20.62
MEZCLA BITUMINOSA EN FRÍO, TIPO AF8, CON ÁRIDO CALIZO i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción (maquinaria; 17/03/2014) | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS (material; 28/04/2014) | 0.095 | 9.25 | 0.88 |
| MT01030111 | t | ÁRIDO DE MACHAQUEO TAMAÑO 3/6 PARA MEZCLAS BITUMINOSAS | 0.285 | 9.25 | 2.64 |
| MT01030113 | t | ÁRIDO DE MACHAQUEO TAMAÑO 6/12 PARA MEZCLAS BITUMINOSAS | 0.57 | 9 | 5.13 |
|  |  | Total |  |  | 20.62 |

**541.0020** t MEZCLA BITUMINOSA EN FRÍO, TIPO AF8, CON ÁRIDO ESPECIAL PARA RODADURA, EXCEPTO LIGANTE
Precio: 21.68
MEZCLA BITUMINOSA EN FRÍO, TIPO AF8, CON ÁRIDO ESPECIAL PARA RODADURA i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050203B01 | h | Compactador vibrante autopropulsado, de un cilindro, con tacos. De 10 t de masa (maquinaria; 17/03/2014) | 0.0153 | 51.54 | 0.79 |
| Q050102A01 | h | Compactadores de ruedas múltiples, autopropulsados. De 7 ruedas, 21 t lastrado | 0.0153 | 54.88 | 0.84 |
| MT01030110 | t | ÁRIDO DE MACHAQUEO TAMAÑO 0/3 PARA MEZCLAS BITUMINOSAS | 0.095 | 9.25 | 0.88 |
| MT01030111 | t | ÁRIDO DE MACHAQUEO TAMAÑO 3/6 PARA MEZCLAS BITUMINOSAS | 0.285 | 9.25 | 2.64 |
| MT01030075 | t | ÁRIDO ESPECIAL PARA RODADURA (material) | 0.5498 | 11.25 | 6.19 |
|  |  | Total |  |  | 21.68 |

**541.0030** t MEZCLA BITUMINOSA EN FRÍO, TIPO AF12, CON ÁRIDO CALIZO, EXCEPTO LIGANTE (17/04/2012)
Precio: 20.59
MEZCLA BITUMINOSA EN FRÍO, TIPO AF12, CON ÁRIDO CALIZO i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.0475 | 9.25 | 0.44 |
| MT01030111 | t | ÁRIDO DE MACHAQUEO TAMAÑO 3/6 PARA MEZCLAS BITUMINOSAS | 0.19 | 9.25 | 1.76 |
| MT01030113 | t | ÁRIDO DE MACHAQUEO TAMAÑO 6/12 PARA MEZCLAS BITUMINOSAS | 0.475 | 9 | 4.28 |
| MT01030114 | t | ÁRIDO DE MACHAQUEO TAMAÑO 12/20 PARA MEZCLAS BITUMINOSAS | 0.2375 | 9 | 2.14 |
|  |  | Total |  |  | 20.59 |

**541.0040** t MEZCLA BITUMINOSA EN FRÍO, TIPO AF12, CON ÁRIDO ESPECIAL PARA RODADURA, EXCEPTO LIGANTE
Precio: 21.12
MEZCLA BITUMINOSA EN FRÍO, TIPO AF12, CON ÁRIDO ESPECIAL PARA RODADURA i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.0475 | 9.25 | 0.44 |
| MT01030111 | t | ÁRIDO DE MACHAQUEO TAMAÑO 3/6 PARA MEZCLAS BITUMINOSAS | 0.19 | 9.25 | 1.76 |
| MT01030113 | t | ÁRIDO DE MACHAQUEO TAMAÑO 6/12 PARA MEZCLAS BITUMINOSAS | 0.475 | 9 | 4.28 |
| MT01030075 | t | ÁRIDO ESPECIAL PARA RODADURA | 0.2375 | 11.25 | 2.67 |
|  |  | Total |  |  | 21.12 |

**541.0050** t MEZCLA BITUMINOSA EN FRÍO, TIPO AF20, CON ÁRIDO CALIZO, EXCEPTO LIGANTE (17/04/2012)
Precio: 20.52
MEZCLA BITUMINOSA EN FRÍO, TIPO AF20, CON ÁRIDO CALIZO i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.0475 | 9.25 | 0.44 |
| MT01030111 | t | ÁRIDO DE MACHAQUEO TAMAÑO 3/6 PARA MEZCLAS BITUMINOSAS | 0.152 | 9.25 | 1.41 |
| MT01030113 | t | ÁRIDO DE MACHAQUEO TAMAÑO 6/12 PARA MEZCLAS BITUMINOSAS | 0.323 | 9 | 2.91 |
| MT01030114 | t | ÁRIDO DE MACHAQUEO TAMAÑO 12/20 PARA MEZCLAS BITUMINOSAS | 0.2375 | 9 | 2.14 |
| MT01030115 | t | ÁRIDO DE MACHAQUEO TAMAÑO 20/40 PARA MEZCLAS BITUMINOSAS | 0.19 | 8.7 | 1.65 |
|  |  | Total |  |  | 20.52 |

**541.0060** t MEZCLA BITUMINOSA EN FRÍO, TIPO AF20, CON ÁRIDO ESPECIAL PARA RODADURA, EXCEPTO LIGANTE
Precio: 21.05
MEZCLA BITUMINOSA EN FRÍO, TIPO AF20, CON ÁRIDO ESPECIAL PARA RODADURA i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.0475 | 9.25 | 0.44 |
| MT01030111 | t | ÁRIDO DE MACHAQUEO TAMAÑO 3/6 PARA MEZCLAS BITUMINOSAS | 0.152 | 9.25 | 1.41 |
| MT01030113 | t | ÁRIDO DE MACHAQUEO TAMAÑO 6/12 PARA MEZCLAS BITUMINOSAS | 0.323 | 9 | 2.91 |
| MT01030075 | t | ÁRIDO ESPECIAL PARA RODADURA | 0.2375 | 11.25 | 2.67 |
| MT01030115 | t | ÁRIDO DE MACHAQUEO TAMAÑO 20/40 PARA MEZCLAS BITUMINOSAS | 0.19 | 8.7 | 1.65 |
|  |  | Total |  |  | 21.05 |

**541.0070** t MEZCLA BITUMINOSA EN FRÍO, TIPO AF25, CON ÁRIDO CALIZO, EXCEPTO LIGANTE (17/04/2012)
Precio: 20.49
MEZCLA BITUMINOSA EN FRÍO, TIPO AF25, CON ÁRIDO CALIZO i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.095 | 9.25 | 0.88 |
| MT01030111 | t | ÁRIDO DE MACHAQUEO TAMAÑO 3/6 PARA MEZCLAS BITUMINOSAS | 0.19 | 9.25 | 1.76 |
| MT01030113 | t | ÁRIDO DE MACHAQUEO TAMAÑO 6/12 PARA MEZCLAS BITUMINOSAS | 0.095 | 9 | 0.86 |
| MT01030114 | t | ÁRIDO DE MACHAQUEO TAMAÑO 12/20 PARA MEZCLAS BITUMINOSAS | 0.19 | 9 | 1.71 |
| MT01030115 | t | ÁRIDO DE MACHAQUEO TAMAÑO 20/40 PARA MEZCLAS BITUMINOSAS | 0.38 | 8.7 | 3.31 |
|  |  | Total |  |  | 20.49 |

**541.0080** t MEZCLA BITUMINOSA EN FRÍO, TIPO AF25, CON ÁRIDO ESPECIAL PARA RODADURA, EXCEPTO LIGANTE
Precio: 20.68
MEZCLA BITUMINOSA EN FRÍO, TIPO AF25, CON ÁRIDO ESPECIAL PARA RODADURA i/ FABRICACIÓN, TRANSPORTE, EXTENDIDO Y COMPACTACIÓN, EXCEPTO LIGANTE.

| Código | Ud | Descripción | Rendimiento | Precio | Importe |
|---|---|---|---|---|---|
| MO00000002 | h | Capataz | 0.0153 | 21.32 | 0.33 |
| MO00000003 | h | Oficial 1ª | 0.0612 | 20.87 | 1.28 |
| MO00000007 | h | Peón ordinario | 0.0612 | 19.6 | 1.20 |
| Q040101C01 | h | Cargadoras sobre ruedas. De 125 kW de potencia (3 m³) | 0.0153 | 74.48 | 1.14 |
| Q090300A01 | h | Producción de mezclas asfálticas. En frío: planta continua. De 160 t/h de producción | 0.0153 | 182.48 | 2.79 |
| Q060202A01 | h | Camión. Con caja basculante 4x4. De 199 kW de potencia | 0.0306 | 72.23 | 2.21 |
| Q090401A01 | h | Extendedora asfáltica sobre cadenas. De 125 kW de potencia con regla doble támper hasta 7,5 m | 0.0153 | 90.91 | 1.39 |
| Q050205B01 | h | Compactador vibrante autopropulsado, de dos cilindros, tándem. De 10 t de masa | 0.0153 | 51.54 | 0.79 |
| Q050102A01 | h | Compactadores de ruedas múltiples, autopropulsados. De 7 ruedas, 21 t lastrado | 0.0153 | 54.88 | 0.84 |
| MT01030110 | t | ÁRIDO DE MACHAQUEO TAMAÑO 0/3 PARA MEZCLAS BITUMINOSAS | 0.095 | 9.25 | 0.88 |
| MT01030111 | t | ÁRIDO DE MACHAQUEO TAMAÑO 3/6 PARA MEZCLAS BITUMINOSAS | 0.1646 | 9.25 | 1.52 |
| MT01030113 | t | ÁRIDO DE MACHAQUEO TAMAÑO 6/12 PARA MEZCLAS BITUMINOSAS | 0.095 | 9 | 0.86 |
| MT01030075 | t | ÁRIDO ESPECIAL PARA RODADURA | 0.19 | 11.25 | 2.14 |
| MT01030115 | t | ÁRIDO DE MACHAQUEO TAMAÑO 20/40 PARA MEZCLAS BITUMINOSAS | 0.38 | 8.7 | 3.31 |
|  |  | Total |  |  | 20.68 |

### 05.10 MICROAGLOMERADOS EN FRÍO

**540.0010** t MICROAGLOMERADO EN FRÍO TIPO MICROF 11 i/ POLVO MINERAL DE APORTACIÓN, EXCEPTO LIGANTE
Precio: 69.64
FABRICACIÓN Y EXTENSIÓN DE MICROAGLOMERADO EN FRÍO TIPO MICROF 11 i/ POLVO MINERAL DE APORTACIÓN Y PUESTA EN OBRA, EXCEPTO LIGANTE.

| Código | Ud | Descripción | Rendimiento | Precio | Importe |
|---|---|---|---|---|---|
| MO00000002 | h | Capataz | 0.0255 | 21.32 | 0.54 |
| MO00000003 | h | Oficial 1ª | 0.102 | 20.87 | 2.13 |
| MO00000007 | h | Peón ordinario | 0.102 | 19.6 | 2.00 |
| Q040101C01 | h | Cargadoras sobre ruedas. De 125 kW de potencia (3 m³) | 0.0255 | 74.48 | 1.90 |
| Q060202A01 | h | Camión. Con caja basculante 4x4. De 199 kW de potencia | 0.051 | 72.23 | 3.68 |
| Q090202A01 | h | Equipo para lechadas asfálticas sobre camión. Equipo rígido. Para 12 m³ de capacidad (maquinaria; 17/03/2014) | 0.0255 | 145.04 | 3.70 |
| Q100003A05 | h | Barredora y aspirador de polvo. Autopropulsada de 9 m³ | 0.0255 | 109.56 | 2.79 |
| Q050102A01 | h | Compactadores de ruedas múltiples, autopropulsados. De 7 ruedas, 21 t lastrado | 0.0255 | 54.88 | 1.40 |
| MT01050035 | t | POLVO MINERAL DE APORTACIÓN UTILIZADO EN LA FABRICACIÓN DE MEZCLAS BITUMINOSAS | 0.0665 | 46.48 | 3.09 |
| MT01030110 | t | ÁRIDO DE MACHAQUEO TAMAÑO 0/3 PARA MEZCLAS BITUMINOSAS | 0.266 | 9.25 | 2.46 |
| MT01030111 | t | ÁRIDO DE MACHAQUEO TAMAÑO 3/6 PARA MEZCLAS BITUMINOSAS | 0.2755 | 9.25 | 2.55 |
| MT01030113 | t | ÁRIDO DE MACHAQUEO TAMAÑO 6/12 PARA MEZCLAS BITUMINOSAS | 0.342 | 9 | 3.08 |
| MT01080005 | t | ADITIVO DE CONTROL DE ROTURA (material) | 0.03 | 1341.01 | 40.23 |
| MT01010001 | m3 | Agua | 0.15 | 0.58 | 0.09 |
|  |  | Total |  |  | 69.64 |

**540.0020** t MICROAGLOMERADO EN FRÍO TIPO MICROF 8 i/ POLVO MINERAL DE APORTACIÓN, EXCEPTO LIGANTE
Precio: 70.36
FABRICACIÓN Y EXTENSIÓN DE MICROAGLOMERADO EN FRÍO TIPO MICROF 8 i/ POLVO MINERAL DE APORTACIÓN Y PUESTA EN OBRA, EXCEPTO LIGANTE.

| Código | Ud | Descripción | Rendimiento | Precio | Importe |
|---|---|---|---|---|---|
| MO00000002 | h | Capataz | 0.0255 | 21.32 | 0.54 |
| MO00000003 | h | Oficial 1ª | 0.102 | 20.87 | 2.13 |
| MO00000007 | h | Peón ordinario | 0.102 | 19.6 | 2.00 |
| Q040101C01 | h | Cargadoras sobre ruedas. De 125 kW de potencia (3 m³) | 0.0255 | 74.48 | 1.90 |
| Q060202A01 | h | Camión. Con caja basculante 4x4. De 199 kW de potencia | 0.051 | 72.23 | 3.68 |
| Q090202A01 | h | Equipo para lechadas asfálticas sobre camión. Equipo rígido. Para 12 m³ de capacidad | 0.0255 | 145.04 | 3.70 |
| Q100003A05 | h | Barredora y aspirador de polvo. Autopropulsada de 9 m³ | 0.0255 | 109.56 | 2.79 |
| Q050102A01 | h | Compactadores de ruedas múltiples, autopropulsados. De 7 ruedas, 21 t lastrado | 0.0255 | 54.88 | 1.40 |
| MT01050035 | t | POLVO MINERAL DE APORTACIÓN UTILIZADO EN LA FABRICACIÓN DE MEZCLAS BITUMINOSAS | 0.0855 | 46.48 | 3.97 |
| MT01030110 | t | ÁRIDO DE MACHAQUEO TAMAÑO 0/3 PARA MEZCLAS BITUMINOSAS | 0.437 | 9.25 | 4.04 |
| MT01030111 | t | ÁRIDO DE MACHAQUEO TAMAÑO 3/6 PARA MEZCLAS BITUMINOSAS | 0.1805 | 9.25 | 1.67 |
| MT01030113 | t | ÁRIDO DE MACHAQUEO TAMAÑO 6/12 PARA MEZCLAS BITUMINOSAS | 0.247 | 9 | 2.22 |
| MT01080005 | t | ADITIVO DE CONTROL DE ROTURA | 0.03 | 1341.01 | 40.23 |
| MT01010001 | m3 | Agua | 0.15 | 0.58 | 0.09 |
|  |  | Total |  |  | 70.36 |

**540.0030** t MICROAGLOMERADO EN FRÍO TIPO MICROF 5 i/ POLVO MINERAL DE APORTACIÓN, EXCEPTO LIGANTE
Precio: 72.2
FABRICACIÓN Y EXTENSIÓN DE MICROAGLOMERADO EN FRÍO TIPO MICROF 5 i/ POLVO MINERAL DE APORTACIÓN Y PUESTA EN OBRA, EXCEPTO LIGANTE.

| Código | Ud | Descripción | Rendimiento | Precio | Importe |
|---|---|---|---|---|---|
| MO00000002 | h | Capataz | 0.0255 | 21.32 | 0.54 |
| MO00000003 | h | Oficial 1ª | 0.102 | 20.87 | 2.13 |
| MO00000007 | h | Peón ordinario | 0.102 | 19.6 | 2.00 |
| Q040101C01 | h | Cargadoras sobre ruedas. De 125 kW de potencia (3 m³) | 0.0255 | 74.48 | 1.90 |
| Q060202A01 | h | Camión. Con caja basculante 4x4. De 199 kW de potencia | 0.051 | 72.23 | 3.68 |
| Q090202A01 | h | Equipo para lechadas asfálticas sobre camión. Equipo rígido. Para 12 m³ de capacidad | 0.0255 | 145.04 | 3.70 |
| Q100003A05 | h | Barredora y aspirador de polvo. Autopropulsada de 9 m³ | 0.0255 | 109.56 | 2.79 |
| Q050102A01 | h | Compactadores de ruedas múltiples, autopropulsados. De 7 ruedas, 21 t lastrado | 0.0255 | 54.88 | 1.40 |
| MT01050035 | t | POLVO MINERAL DE APORTACIÓN UTILIZADO EN LA FABRICACIÓN DE MEZCLAS BITUMINOSAS | 0.133 | 46.48 | 6.18 |
| MT01030110 | t | ÁRIDO DE MACHAQUEO TAMAÑO 0/3 PARA MEZCLAS BITUMINOSAS | 0.532 | 9.25 | 4.92 |
| MT01030111 | t | ÁRIDO DE MACHAQUEO TAMAÑO 3/6 PARA MEZCLAS BITUMINOSAS | 0.285 | 9.25 | 2.64 |
| MT01080005 | t | ADITIVO DE CONTROL DE ROTURA | 0.03 | 1341.01 | 40.23 |
| MT01010001 | m3 | Agua | 0.15 | 0.58 | 0.09 |
|  |  | Total |  |  | 72.2 |

## 06 TÚNELES

### 06.01 EXCAVACIÓN EN TÚNELES

**802.0010** m3 EXCAVACIÓN DE TÚNEL EN AVANCE, TERRENO CLASE "A" Y RMR>65, MEDIANTE PERFORACIÓN Y VOLADURA
Precio: 48.55
EXCAVACIÓN DE TÚNEL EN SECCIÓN DE AVANCE, MEDIANTE PERFORACIÓN Y VOLADURA i/ SUMINISTRO DE EXPLOSIVOS, ARRANQUE DEL MATERIAL, CARGA Y TRANSPORTE A LUGAR DE EMPLEO O A VERTEDERO, Y EN SU CASO, FORMACIÓN DE VERTEDERO Y TODOS LOS MEDIOS Y LAS INSTALACIONES AUXILIARES NECESARIAS EN TERRENO CLASE "A" Y RMR>65.
(NOTA: LA CLASE DE TERRENO SE DEFINIRÁ EN PLANOS Y PLIEGO, SEGÚN CARACTERÍSTICAS LITOLÓGICAS, PARA UN RMR ORIENTATIVO MAYOR DE 65).

| Código | Ud | Descripción | Rendimiento | Precio | Importe |
|---|---|---|---|---|---|
| MO00000002 | h | Capataz | 0.07 | 21.32 | 1.49 |
| MO00000003 | h | Oficial 1ª | 0.5 | 20.87 | 10.44 |
| MT01020001 | kg | Dinamita con p.p. de mecha y detonante | 2 | 3.12 | 6.24 |
| Q040201A01 | h | Retrocargadoras sobre ruedas. De 60 kW de potencia | 0.057 | 40.8 | 2.33 |
| Q040007A01 | h | Retroexcavadora hidráulica sobre ruedas. De 7 t de masa | 0.05 | 56.72 | 2.84 |
| Q060204A01 | h | Camión. Con caja basculante 6x6. De 258 kW de potencia | 0.118 | 87.45 | 10.32 |
| Q120000A05 | h | Jumbos. Para 45 m² de sección (2 brazos) (maquinaria; 17/04/2012) | 0.057 | 141.77 | 8.08 |
| Q120501A01 | h | EQUIPO DE MAQUINARIA AUXILIAR PARA TÚNELES (maquinaria) | 0.05 | 28.04 | 1.40 |
| Q010000C01 | h | Grupo electrógeno. Con motor diesel. De 500 kVA de potencia | 0.068 | 79.5 | 5.41 |
|  |  | Total |  |  | 48.55 |

Claves: explosivo, plano, EXCAVACIÓN, clase, terreno

**802.0020** m3 EXCAVACIÓN DE TÚNEL EN DESTROZA, TERRENO CLASE "A" Y RMR>65, MEDIANTE PERFORACIÓN Y VOLADURA
Precio: 28.02
EXCAVACIÓN DE TÚNEL EN SECCIÓN DE DESTROZA, MEDIANTE PERFORACIÓN Y VOLADURA i/ SUMINISTRO DE EXPLOSIVOS, ARRANQUE DEL MATERIAL, CARGA Y TRANSPORTE A LUGAR DE EMPLEO O A VERTEDERO, Y EN SU CASO, FORMACIÓN DE VERTEDERO Y TODOS LOS MEDIOS Y LAS INSTALACIONES AUXILIARES NECESARIAS EN TERRENO CLASE "A" Y RMR>65.
(NOTA: LA CLASE DE TERRENO SE DEFINIRÁ EN PLANOS Y PLIEGO, SEGÚN CARACTERÍSTICAS LITOLÓGICAS, PARA UN RMR ORIENTATIVO MAYOR DE 65).

| Código | Ud | Descripción | Rendimiento | Precio | Importe |
|---|---|---|---|---|---|
| MO00000002 | h | Capataz | 0.041 | 21.32 | 0.87 |
| MO00000003 | h | Oficial 1ª | 0.2 | 20.87 | 4.17 |
| MT01020001 | kg | Dinamita con p.p. de mecha y detonante | 1.5 | 3.12 | 4.68 |
| Q040201A01 | h | Retrocargadoras sobre ruedas. De 60 kW de potencia | 0.026 | 40.8 | 1.06 |
| Q040007A01 | h | Retroexcavadora hidráulica sobre ruedas. De 7 t de masa | 0.022 | 56.72 | 1.25 |
| Q060204A01 | h | Camión. Con caja basculante 6x6. De 258 kW de potencia | 0.106 | 87.45 | 9.27 |
| Q120000A05 | h | Jumbos. Para 45 m² de sección (2 brazos) | 0.026 | 141.77 | 3.69 |
| Q120501A01 | h | Equipo de maquinaria auxiliar para túneles | 0.023 | 28.04 | 0.64 |
| Q010000C01 | h | Grupo electrógeno. Con motor diesel. De 500 kVA de potencia | 0.03 | 79.5 | 2.39 |
|  |  | Total |  |  | 28.02 |

Claves: explosivo, EXCAVACIÓN, terreno, clase, plano

**802.0030** m3 EXCAVACIÓN DE TÚNEL EN AVANCE, TERRENO CLASE "B" Y RMR >50 Y RMR<65 MEDIANTE PERFORACIÓN Y VOLADURA
Precio: 50.72
EXCAVACIÓN DE TÚNEL EN SECCIÓN DE AVANCE, MEDIANTE PERFORACIÓN Y VOLADURA i/ SUMINISTRO DE EXPLOSIVOS, ARRANQUE DEL MATERIAL, CARGA Y TRANSPORTE A LUGAR DE EMPLEO O A VERTEDERO, Y EN SU CASO, FORMACIÓN DE VERTEDERO Y TODOS LOS MEDIOS Y LAS INSTALACIONES AUXILIARES NECESARIAS EN TERRENO CLASE "B" Y RMR >50 Y RMR<65.
(NOTA: LA CLASE DE TERRENO SE DEFINIRÁ EN PLANOS Y PLIEGO, SEGÚN CARACTERÍSTICAS LITOLÓGICAS, PARA UN RMR ORIENTATIVO ENTRE 50 Y 65).

| Código | Ud | Descripción | Rendimiento | Precio | Importe |
|---|---|---|---|---|---|
| MO00000002 | h | Capataz | 0.074 | 21.32 | 1.58 |
| MO00000003 | h | Oficial 1ª | 0.525 | 20.87 | 10.96 |
| MT01020001 | kg | Dinamita con p.p. de mecha y detonante | 2 | 3.12 | 6.24 |
| Q040201A01 | h | Retrocargadoras sobre ruedas. De 60 kW de potencia | 0.06 | 40.8 | 2.45 |
| Q040007A01 | h | Retroexcavadora hidráulica sobre ruedas. De 7 t de masa | 0.053 | 56.72 | 3.01 |
| Q060204A01 | h | Camión. Con caja basculante 6x6. De 258 kW de potencia | 0.124 | 87.45 | 10.84 |
| Q120000A05 | h | Jumbos. Para 45 m² de sección (2 brazos) | 0.06 | 141.77 | 8.51 |
| Q120501A01 | h | Equipo de maquinaria auxiliar para túneles | 0.053 | 28.04 | 1.49 |
| Q010000C01 | h | Grupo electrógeno. Con motor diesel. De 500 kVA de potencia | 0.071 | 79.5 | 5.64 |
|  |  | Total |  |  | 50.72 |

Claves: plano, clase, terreno, explosivo, EXCAVACIÓN

**802.0040** m3 EXCAVACIÓN DE TÚNEL EN DESTROZA, TERRENO CLASE "B" Y RMR >50 Y RMR<65 MEDIANTE PERFORACIÓN Y VOLADURA
Precio: 29.13
EXCAVACIÓN DE TÚNEL EN SECCIÓN DE DESTROZA, MEDIANTE PERFORACIÓN Y VOLADURA i/ SUMINISTRO DE EXPLOSIVOS, ARRANQUE DEL MATERIAL, CARGA Y TRANSPORTE A LUGAR DE EMPLEO O A VERTEDERO, Y EN SU CASO, FORMACIÓN DE VERTEDERO Y TODOS LOS MEDIOS Y LAS INSTALACIONES AUXILIARES NECESARIAS EN TERRENO CLASE "B" Y RMR >50 Y RMR<65.
(NOTA: LA CLASE DE TERRENO SE DEFINIRÁ EN PLANOS Y PLIEGO, SEGÚN CARACTERÍSTICAS LITOLÓGICAS, PARA UN RMR ORIENTATIVO ENTRE 50 Y 65).

| Código | Ud | Descripción | Rendimiento | Precio | Importe |
|---|---|---|---|---|---|
| MO00000002 | h | Capataz | 0.043 | 21.32 | 0.92 |
| MO00000003 | h | Oficial 1ª | 0.21 | 20.87 | 4.38 |
| MT01020001 | kg | Dinamita con p.p. de mecha y detonante | 1.5 | 3.12 | 4.68 |
| Q040201A01 | h | Retrocargadoras sobre ruedas. De 60 kW de potencia | 0.027 | 40.8 | 1.10 |
| Q040007A01 | h | Retroexcavadora hidráulica sobre ruedas. De 7 t de masa | 0.023 | 56.72 | 1.30 |
| Q060204A01 | h | Camión. Con caja basculante 6x6. De 258 kW de potencia | 0.111 | 87.45 | 9.71 |
| Q120000A05 | h | Jumbos. Para 45 m² de sección (2 brazos) | 0.027 | 141.77 | 3.83 |
| Q120501A01 | h | Equipo de maquinaria auxiliar para túneles | 0.024 | 28.04 | 0.67 |
| Q010000C01 | h | Grupo electrógeno. Con motor diesel. De 500 kVA de potencia | 0.032 | 79.5 | 2.54 |
|  |  | Total |  |  | 29.13 |

Claves: terreno, plano, clase, EXCAVACIÓN, explosivo

**802.0050** m3 EXCAVACIÓN DE TÚNEL EN AVANCE, TERRENO CLASE "C" Y RMR >35 Y RMR<50 MEDIANTE PERFORACIÓN Y VOLADURA
Precio: 52.87
EXCAVACIÓN DE TÚNEL EN SECCIÓN DE AVANCE, MEDIANTE PERFORACIÓN Y VOLADURA i/ SUMINISTRO DE EXPLOSIVOS, ARRANQUE DEL MATERIAL, CARGA Y TRANSPORTE A LUGAR DE EMPLEO O A VERTEDERO, Y EN SU CASO, FORMACIÓN DE VERTEDERO Y TODOS LOS MEDIOS Y LAS INSTALACIONES AUXILIARES NECESARIAS EN TERRENO CLASE "C" Y RMR >35 Y RMR<50.
(NOTA: LA CLASE DE TERRENO SE DEFINIRÁ EN PLANOS Y PLIEGO, SEGÚN CARACTERÍSTICAS LITOLÓGICAS, PARA UN RMR ORIENTATIVO ENTRE 35 Y 50).

| Código | Ud | Descripción | Rendimiento | Precio | Importe |
|---|---|---|---|---|---|
| MO00000002 | h | Capataz | 0.077 | 21.32 | 1.64 |
| MO00000003 | h | Oficial 1ª | 0.551 | 20.87 | 11.50 |
| MT01020001 | kg | Dinamita con p.p. de mecha y detonante | 2 | 3.12 | 6.24 |
| Q040201A01 | h | Retrocargadoras sobre ruedas. De 60 kW de potencia | 0.063 | 40.8 | 2.57 |
| Q040007A01 | h | Retroexcavadora hidráulica sobre ruedas. De 7 t de masa | 0.055 | 56.72 | 3.12 |
| Q060204A01 | h | Camión. Con caja basculante 6x6. De 258 kW de potencia | 0.13 | 87.45 | 11.37 |
| Q120000A05 | h | Jumbos. Para 45 m² de sección (2 brazos) | 0.063 | 141.77 | 8.93 |
| Q120501A01 | h | Equipo de maquinaria auxiliar para túneles | 0.055 | 28.04 | 1.54 |
| Q010000C01 | h | Grupo electrógeno. Con motor diesel. De 500 kVA de potencia | 0.075 | 79.5 | 5.96 |
|  |  | Total |  |  | 52.87 |

Claves: explosivo, EXCAVACIÓN, clase, plano, terreno

**802.0060** m3 EXCAVACIÓN DE TÚNEL EN DESTROZA, TERRENO CLASE "C" Y RMR >35 Y RMR<50 MEDIANTE PERFORACIÓN Y VOLADURA
Precio: 30.45
EXCAVACIÓN DE TÚNEL EN SECCIÓN DE DESTROZA, MEDIANTE PERFORACIÓN Y VOLADURA i/ SUMINISTRO DE EXPLOSIVOS, ARRANQUE DEL MATERIAL, CARGA Y TRANSPORTE A LUGAR DE EMPLEO O A VERTEDERO, Y EN SU CASO, FORMACIÓN DE VERTEDERO Y TODOS LOS MEDIOS Y LAS INSTALACIONES AUXILIARES NECESARIAS EN TERRENO CLASE "C" Y RMR >35 Y RMR<50.
(NOTA: LA CLASE DE TERRENO SE DEFINIRÁ EN PLANOS Y PLIEGO, SEGÚN CARACTERÍSTICAS LITOLÓGICAS, PARA UN RMR ORIENTATIVO ENTRE 35 Y 50).

| Código | Ud | Descripción | Rendimiento | Precio | Importe |
|---|---|---|---|---|---|
| MO00000002 | h | Capataz | 0.045 | 21.32 | 0.96 |
| MO00000003 | h | Oficial 1ª | 0.221 | 20.87 | 4.61 |
| MT01020001 | kg | Dinamita con p.p. de mecha y detonante | 1.5 | 3.12 | 4.68 |
| Q040201A01 | h | Retrocargadoras sobre ruedas. De 60 kW de potencia | 0.029 | 40.8 | 1.18 |
| Q040007A01 | h | Retroexcavadora hidráulica sobre ruedas. De 7 t de masa | 0.024 | 56.72 | 1.36 |
| Q060204A01 | h | Camión. Con caja basculante 6x6. De 258 kW de potencia | 0.117 | 87.45 | 10.23 |
| Q120000A05 | h | Jumbos. Para 45 m² de sección (2 brazos) | 0.029 | 141.77 | 4.11 |
| Q120501A01 | h | Equipo de maquinaria auxiliar para túneles | 0.025 | 28.04 | 0.70 |
| Q010000C01 | h | Grupo electrógeno. Con motor diesel. De 500 kVA de potencia | 0.033 | 79.5 | 2.62 |
|  |  | Total |  |  | 30.45 |

Claves: explosivo, clase, terreno, EXCAVACIÓN, plano

**802.0070** m3 EXCAVACIÓN DE TÚNEL EN AVANCE, TERRENO CLASE "D" Y RMR<35 MEDIANTE PERFORACIÓN Y VOLADURA
Precio: 55.28
EXCAVACIÓN DE TÚNEL EN SECCIÓN DE AVANCE, MEDIANTE PERFORACIÓN Y VOLADURA i/ SUMINISTRO DE EXPLOSIVOS, ARRANQUE DEL MATERIAL, CARGA Y TRANSPORTE A LUGAR DE EMPLEO O A VERTEDERO, Y EN SU CASO, FORMACIÓN DE VERTEDERO Y TODOS LOS MEDIOS Y LAS INSTALACIONES AUXILIARES NECESARIAS EN TERRENO CLASE "D" Y RMR<35.
(NOTA: LA CLASE DE TERRENO SE DEFINIRÁ EN PLANOS Y PLIEGO, SEGÚN CARACTERÍSTICAS LITOLÓGICAS, PARA UN RMR ORIENTATIVO MENOR DE 35).

| Código | Ud | Descripción | Rendimiento | Precio | Importe |
|---|---|---|---|---|---|
| MO00000002 | h | Capataz | 0.081 | 21.32 | 1.73 |
| MO00000003 | h | Oficial 1ª | 0.579 | 20.87 | 12.08 |
| MT01020001 | kg | Dinamita con p.p. de mecha y detonante | 2 | 3.12 | 6.24 |
| Q040201A01 | h | Retrocargadoras sobre ruedas. De 60 kW de potencia | 0.066 | 40.8 | 2.69 |
| Q040007A01 | h | Retroexcavadora hidráulica sobre ruedas. De 7 t de masa | 0.058 | 56.72 | 3.29 |
| Q060204A01 | h | Camión. Con caja basculante 6x6. De 258 kW de potencia | 0.137 | 87.45 | 11.98 |
| Q120000A05 | h | Jumbos. Para 45 m² de sección (2 brazos) | 0.066 | 141.77 | 9.36 |
| Q120501A01 | h | Equipo de maquinaria auxiliar para túneles | 0.058 | 28.04 | 1.63 |
| Q010000C01 | h | Grupo electrógeno. Con motor diesel. De 500 kVA de potencia | 0.079 | 79.5 | 6.28 |
|  |  | Total |  |  | 55.28 |

Claves: explosivo, terreno, clase, plano, EXCAVACIÓN

**802.0080** m3 EXCAVACIÓN DE TÚNEL EN DESTROZA, TERRENO CLASE "D" Y RMR<35 MEDIANTE PERFORACIÓN Y VOLADURA
Precio: 31.71
EXCAVACIÓN DE TÚNEL EN SECCIÓN DE DESTROZA, MEDIANTE PERFORACIÓN Y VOLADURA i/ SUMINISTRO DE EXPLOSIVOS, ARRANQUE DEL MATERIAL, CARGA Y TRANSPORTE A LUGAR DE EMPLEO O A VERTEDERO, Y EN SU CASO, FORMACIÓN DE VERTEDERO Y TODOS LOS MEDIOS Y LAS INSTALACIONES AUXILIARES NECESARIAS EN TERRENO CLASE "D" Y RMR<35.
(NOTA: LA CLASE DE TERRENO SE DEFINIRÁ EN PLANOS Y PLIEGO, SEGÚN CARACTERÍSTICAS LITOLÓGICAS, PARA UN RMR ORIENTATIVO MENOR DE 35).

| Código | Ud | Descripción | Rendimiento | Precio | Importe |
|---|---|---|---|---|---|
| MO00000002 | h | Capataz | 0.047 | 21.32 | 1.00 |
| MO00000003 | h | Oficial 1ª | 0.232 | 20.87 | 4.84 |
| MT01020001 | kg | Dinamita con p.p. de mecha y detonante | 1.5 | 3.12 | 4.68 |
| Q040201A01 | h | Retrocargadoras sobre ruedas. De 60 kW de potencia | 0.03 | 40.8 | 1.22 |
| Q040007A01 | h | Retroexcavadora hidráulica sobre ruedas. De 7 t de masa | 0.025 | 56.72 | 1.42 |
| Q060204A01 | h | Camión. Con caja basculante 6x6. De 258 kW de potencia | 0.123 | 87.45 | 10.76 |
| Q120000A05 | h | Jumbos. Para 45 m² de sección (2 brazos) | 0.03 | 141.77 | 4.25 |
| Q120501A01 | h | Equipo de maquinaria auxiliar para túneles | 0.027 | 28.04 | 0.76 |
| Q010000C01 | h | Grupo electrógeno. Con motor diesel. De 500 kVA de potencia | 0.035 | 79.5 | 2.78 |
|  |  | Total |  |  | 31.71 |

Claves: clase, explosivo, plano, terreno, EXCAVACIÓN

**802.0090** m3 EXCAVACIÓN POR MEDIOS MECÁNICOS EN TÚNEL AVANCE, EN SUELO DE CALIDAD BUENA, SIN EXPLOSIVOS
Precio: 51.05
EXCAVACIÓN POR MEDIOS MECÁNICOS EN TÚNEL AVANCE, EN SUELO DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.08 | 21.32 | 1.71 |
| MO00000003 | h | Oficial 1ª | 1 | 20.87 | 20.87 |
| Q040201A01 | h | Retrocargadoras sobre ruedas. De 60 kW de potencia | 0.079 | 40.8 | 3.22 |
| Q040007A01 | h | Retroexcavadora hidráulica sobre ruedas. De 7 t de masa | 0.069 | 56.72 | 3.91 |
| Q060204A01 | h | Camión. Con caja basculante 6x6. De 258 kW de potencia | 0.13 | 87.45 | 11.37 |
| Q120501A01 | h | Equipo de maquinaria auxiliar para túneles | 0.072 | 28.04 | 2.02 |
| Q010000C01 | h | Grupo electrógeno. Con motor diesel. De 500 kVA de potencia | 0.1 | 79.5 | 7.95 |
|  |  | Total |  |  | 51.05 |

Claves: terreno, clase, suelo, calidad, ayuda, EXCAVACIÓN, mecánico, explosivo, plano, medio

**802.0100** m3 EXCAVACIÓN POR MEDIOS MECÁNICOS EN TÚNEL DESTROZA, EN SUELO DE CALIDAD BUENA
Precio: 29.76
EXCAVACIÓN POR MEDIOS MECÁNICOS EN TÚNEL DESTROZA, EN SUELO DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.062 | 21.32 | 1.32 |
| MO00000003 | h | Oficial 1ª | 0.4 | 20.87 | 8.35 |
| Q040201A01 | h | Retrocargadoras sobre ruedas. De 60 kW de potencia | 0.036 | 40.8 | 1.47 |
| Q040007A01 | h | Retroexcavadora hidráulica sobre ruedas. De 7 t de masa | 0.03 | 56.72 | 1.70 |
| Q060204A01 | h | Camión. Con caja basculante 6x6. De 258 kW de potencia | 0.117 | 87.45 | 10.23 |
| Q120501A01 | h | Equipo de maquinaria auxiliar para túneles | 0.04 | 28.04 | 1.12 |
| Q010000C01 | h | Grupo electrógeno. Con motor diesel. De 500 kVA de potencia | 0.07 | 79.5 | 5.57 |
|  |  | Total |  |  | 29.76 |

Claves: plano, ayuda, EXCAVACIÓN, explosivo, terreno, clase, mecánico, calidad, suelo, medio

**802.0110** m3 EXCAVACIÓN POR MEDIOS MECÁNICOS EN TÚNEL AVANCE, EN SUELO DE CALIDAD MALA, SIN EXPLOSIVOS
Precio: 70.2
EXCAVACIÓN POR MEDIOS MECÁNICOS EN TÚNEL AVANCE, EN SUELO DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.162 | 21.32 | 3.45 |
| MO00000003 | h | Oficial 1ª | 1.49 | 20.87 | 31.10 |
| Q040201A01 | h | Retrocargadoras sobre ruedas. De 60 kW de potencia | 0.083 | 40.8 | 3.39 |
| Q040007A01 | h | Retroexcavadora hidráulica sobre ruedas. De 7 t de masa | 0.073 | 56.72 | 4.14 |
| Q060204A01 | h | Camión. Con caja basculante 6x6. De 258 kW de potencia | 0.137 | 87.45 | 11.98 |
| Q120501A01 | h | Equipo de maquinaria auxiliar para túneles | 0.15 | 28.04 | 4.21 |
| Q010000C01 | h | Grupo electrógeno. Con motor diesel. De 500 kVA de potencia | 0.15 | 79.5 | 11.93 |
|  |  | Total |  |  | 70.2 |

Claves: explosivo, EXCAVACIÓN, medio, plano, terreno, clase, mecánico, ayuda, calidad, suelo

**802.0120** m3 EXCAVACIÓN POR MEDIOS MECÁNICOS EN TÚNEL DESTROZA, EN SUELO DE CALIDAD MALA, SIN EXPLOSIVOS
Precio: 39.08
EXCAVACIÓN POR MEDIOS MECÁNICOS EN TÚNEL DESTROZA, EN SUELO DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.074 | 21.32 | 1.58 |
| MO00000003 | h | Oficial 1ª | 0.775 | 20.87 | 16.17 |
| Q040201A01 | h | Retrocargadoras sobre ruedas. De 60 kW de potencia | 0.038 | 40.8 | 1.55 |
| Q040007A01 | h | Retroexcavadora hidráulica sobre ruedas. De 7 t de masa | 0.031 | 56.72 | 1.76 |
| Q060204A01 | h | Camión. Con caja basculante 6x6. De 258 kW de potencia | 0.123 | 87.45 | 10.76 |
| Q120501A01 | h | Equipo de maquinaria auxiliar para túneles | 0.055 | 28.04 | 1.54 |
| Q010000C01 | h | Grupo electrógeno. Con motor diesel. De 500 kVA de potencia | 0.072 | 79.5 | 5.72 |
|  |  | Total |  |  | 39.08 |

Claves: calidad, medio, clase, mecánico, explosivo, plano, terreno, ayuda, EXCAVACIÓN, suelo

**802.0130** m3 EXCAVACIÓN POR MEDIOS MECÁNICOS EN TÚNEL AVANCE, EN ROCA DE CALIDAD BUENA, SIN EXPLOSIVOS
Precio: 85.12
EXCAVACIÓN POR MEDIOS MECÁNICOS EN TÚNEL AVANCE, EN ROCA DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.188 | 21.32 | 4.01 |
| MO00000003 | h | Oficial 1ª | 0.22 | 20.87 | 4.59 |
| Q040201A01 | h | Retrocargadoras sobre ruedas. De 60 kW de potencia | 0.126 | 40.8 | 5.14 |
| Q040007A01 | h | Retroexcavadora hidráulica sobre ruedas. De 7 t de masa | 0.11 | 56.72 | 6.24 |
| Q060204A01 | h | Camión. Con caja basculante 6x6. De 258 kW de potencia | 0.13 | 87.45 | 11.37 |
| Q120501A01 | h | Equipo de maquinaria auxiliar para túneles | 0.5 | 28.04 | 14.02 |
| Q010000C01 | h | Grupo electrógeno. Con motor diesel. De 500 kVA de potencia | 0.5 | 79.5 | 39.75 |
|  |  | Total |  |  | 85.12 |

Claves: explosivo, medio, terreno, mecánico, calidad, plano, clase, EXCAVACIÓN, roca, ayuda

**802.0140** m3 EXCAVACIÓN POR MEDIOS MECÁNICOS EN TÚNEL DESTROZA, EN ROCA DE CALIDAD BUENA, SIN EXPLOSIVOS
Precio: 37.37
EXCAVACIÓN POR MEDIOS MECÁNICOS EN TÚNEL DESTROZA, EN ROCA DE CALIDAD BUENA, SIN AYUDA DE EXPLOSIVOS i/ CARGA Y TRANSPORTE A LUGAR DE EMPLEO O A VERTEDERO, Y EN SU CASO, FORMACIÓN DE VERTEDERO Y TODOS LOS MEDIOS Y LAS INSTALACIONES AUXILIARES NECESARIAS.
(NOTA: LA CLASE DE TERRENO SE DEFINIRÁ EN PLANOS Y PLIEGO, SEGÚN CARACTERÍSTICAS LITOLÓGICAS, PARA UN RMR ORIENTATIVO ENTRE 35 Y 50).

| Código | Ud | Descripción | Rendimiento | Precio | Importe |
|---|---|---|---|---|---|
| MO00000002 | h | Capataz | 0.08 | 21.32 | 1.71 |
| MO00000003 | h | Oficial 1ª | 0.15 | 20.87 | 3.13 |
| Q040201A01 | h | Retrocargadoras sobre ruedas. De 60 kW de potencia | 0.058 | 40.8 | 2.37 |
| Q040007A01 | h | Retroexcavadora hidráulica sobre ruedas. De 7 t de masa | 0.048 | 56.72 | 2.72 |
| Q060204A01 | h | Camión. Con caja basculante 6x6. De 258 kW de potencia | 0.117 | 87.45 | 10.23 |
| Q120501A01 | h | Equipo de maquinaria auxiliar para túneles | 0.16 | 28.04 | 4.49 |
| Q010000C01 | h | Grupo electrógeno. Con motor diesel. De 500 kVA de potencia | 0.16 | 79.5 | 12.72 |
|  |  | Total |  |  | 37.37 |

Claves: medio, roca, EXCAVACIÓN, terreno, clase, explosivo, plano, calidad, mecánico, ayuda

**802.0150** m3 EXCAVACIÓN POR MEDIOS MECÁNICOS EN TÚNEL AVANCE, EN ROCA DE CALIDAD MALA, SIN EXPLOSIVOS
Precio: 49.8
EXCAVACIÓN POR MEDIOS MECÁNICOS EN TÚNEL AVANCE, EN ROCA DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.129 | 21.32 | 2.75 |
| MO00000003 | h | Oficial 1ª | 0.179 | 20.87 | 3.74 |
| Q040201A01 | h | Retrocargadoras sobre ruedas. De 60 kW de potencia | 0.132 | 40.8 | 5.39 |
| Q040007A01 | h | Retroexcavadora hidráulica sobre ruedas. De 7 t de masa | 0.116 | 56.72 | 6.58 |
| Q060204A01 | h | Camión. Con caja basculante 6x6. De 258 kW de potencia | 0.137 | 87.45 | 11.98 |
| Q120501A01 | h | Equipo de maquinaria auxiliar para túneles | 0.18 | 28.04 | 5.05 |
| Q010000C01 | h | Grupo electrógeno. Con motor diesel. De 500 kVA de potencia | 0.18 | 79.5 | 14.31 |
|  |  | Total |  |  | 49.8 |

Claves: calidad, terreno, explosivo, clase, mecánico, roca, medio, ayuda, plano, EXCAVACIÓN

**802.0160** m3 EXCAVACIÓN POR MEDIOS MECÁNICOS EN TÚNEL DESTROZA, EN ROCA DE CALIDAD MALA, SIN EXPLOSIVOS
Precio: 26.86
EXCAVACIÓN POR MEDIOS MECÁNICOS EN TÚNEL DESTROZA, EN ROCA DE CALIDAD MALA, SIN AYUDA DE EXPLOSIVOS i/ CARGA Y TRANSPORTE A LUGAR DE EMPLEO O A VERTEDERO, Y EN SU CASO, FORMACIÓN DE VERTEDERO Y TODOS LOS MEDIOS Y LAS INSTALACIONES AUXILIARES NECESARIAS.
(NOTA: LA CLASE DE TERRENO SE DEFINIRÁ EN PLANOS Y PLIEGO, SEGÚN CARACTERÍSTICAS LITOLÓGICAS, PARA UN RMR ORIENTATIVO MENOR DE 35).

| Código | Ud | Descripción | Rendimiento | Precio | Importe |
|---|---|---|---|---|---|
| MO00000002 | h | Capataz | 0.01 | 21.32 | 0.21 |
| MO00000003 | h | Oficial 1ª | 0.07 | 20.87 | 1.46 |
| Q040201A01 | h | Retrocargadoras sobre ruedas. De 60 kW de potencia | 0.06 | 40.8 | 2.45 |
| Q040007A01 | h | Retroexcavadora hidráulica sobre ruedas. De 7 t de masa | 0.05 | 56.72 | 2.84 |
| Q060204A01 | h | Camión. Con caja basculante 6x6. De 258 kW de potencia | 0.123 | 87.45 | 10.76 |
| Q120501A01 | h | Equipo de maquinaria auxiliar para túneles | 0.085 | 28.04 | 2.38 |
| Q010000C01 | h | Grupo electrógeno. Con motor diesel. De 500 kVA de potencia | 0.085 | 79.5 | 6.76 |
|  |  | Total |  |  | 26.86 |

Claves: medio, mecánico, ayuda, EXCAVACIÓN, terreno, clase, calidad, explosivo, roca, plano

**802.0180** m3 EXCAVACIÓN DE TÚNEL AVANCE, EN BOQUILLAS
Precio: 76.45
EXCAVACIÓN DE TÚNEL EN AVANCE, EN BOQUILLAS i/ CARGA Y TRANSPORTE A LUGAR DE EMPLEO O A VERTEDERO, Y EN SU CASO, FORMACIÓN DE VERTEDERO Y TODOS LOS MEDIOS Y LAS INSTALACIONES AUXILIARES NECESARIAS.

| Código | Ud | Descripción | Rendimiento | Precio | Importe |
|---|---|---|---|---|---|
| MO00000002 | h | Capataz | 0.112 | 21.32 | 2.39 |
| MO00000003 | h | Oficial 1ª | 0.989 | 20.87 | 20.64 |
| MT01020001 | kg | Dinamita con p.p. de mecha y detonante | 2 | 3.12 | 6.24 |
| Q040201A01 | h | Retrocargadoras sobre ruedas. De 60 kW de potencia | 0.12 | 40.8 | 4.90 |
| Q040007A01 | h | Retroexcavadora hidráulica sobre ruedas. De 7 t de masa | 0.1 | 56.72 | 5.67 |
| Q060204A01 | h | Camión. Con caja basculante 6x6. De 258 kW de potencia | 0.083 | 87.45 | 7.26 |
| Q120000A05 | h | Jumbos. Para 45 m² de sección (2 brazos) | 0.12 | 141.77 | 17.01 |
| Q120501A01 | h | Equipo de maquinaria auxiliar para túneles | 0.1 | 28.04 | 2.80 |
| Q010000C01 | h | Grupo electrógeno. Con motor diesel. De 500 kVA de potencia | 0.12 | 79.5 | 9.54 |
|  |  | Total |  |  | 76.45 |

Claves: EXCAVACIÓN, boquilla

**802.0190** m3 EXCAVACIÓN DE TÚNEL DESTROZA, EN BOQUILLAS
Precio: 41.31
EXCAVACIÓN DE TÚNEL EN DESTROZA, EN BOQUILLAS i/ CARGA Y TRANSPORTE A LUGAR DE EMPLEO O A VERTEDERO, Y EN SU CASO, FORMACIÓN DE VERTEDERO Y TODOS LOS MEDIOS Y LAS INSTALACIONES AUXILIARES NECESARIAS.

| Código | Ud | Descripción | Rendimiento | Precio | Importe |
|---|---|---|---|---|---|
| MO00000002 | h | Capataz | 0.057 | 21.32 | 1.22 |
| MO00000003 | h | Oficial 1ª | 0.5 | 20.87 | 10.44 |
| MT01020001 | kg | Dinamita con p.p. de mecha y detonante | 1.5 | 3.12 | 4.68 |
| Q040201A01 | h | Retrocargadoras sobre ruedas. De 60 kW de potencia | 0.05 | 40.8 | 2.04 |
| Q040007A01 | h | Retroexcavadora hidráulica sobre ruedas. De 7 t de masa | 0.045 | 56.72 | 2.55 |
| Q060204A01 | h | Camión. Con caja basculante 6x6. De 258 kW de potencia | 0.083 | 87.45 | 7.26 |
| Q120000A05 | h | Jumbos. Para 45 m² de sección (2 brazos) | 0.05 | 141.77 | 7.09 |
| Q120501A01 | h | Equipo de maquinaria auxiliar para túneles | 0.045 | 28.04 | 1.26 |
| Q010000C01 | h | Grupo electrógeno. Con motor diesel. De 500 kVA de potencia | 0.06 | 79.5 | 4.77 |
|  |  | Total |  |  | 41.31 |

Claves: boquilla, EXCAVACIÓN

**802.0200** m3 EXCAVACIÓN CON EXPLOSIVOS O MEDIOS MECÁNICOS EN GALERÍAS, EN TERRENOS DE CALIDAD BUENA
Precio: 58.15
EXCAVACIÓN CON EXPLOSIVOS O MEDIOS MECÁNICOS EN GALERÍAS, A SECCIÓN COMPLETA, EN TERRENOS DE CALIDAD BUENA i/ CARGA Y TRANSPORTE A LUGAR DE EMPLEO O A VERTEDERO, Y EN SU CASO, FORMACIÓN DE VERTEDERO Y TODOS LOS MEDIOS Y LAS INSTALACIONES AUXILIARES NECESARIAS.
(NOTA: LA CLASE DE TERRENO SE DEFINIRÁ EN PLANOS Y PLIEGO, SEGÚN CARACTERÍSTICAS LITOLÓGICAS).

| Código | Ud | Descripción | Rendimiento | Precio | Importe |
|---|---|---|---|---|---|
| MO00000002 | h | Capataz | 0.05 | 21.32 | 1.07 |
| MO00000003 | h | Oficial 1ª | 0.65 | 20.87 | 13.57 |
| MT01020001 | kg | Dinamita con p.p. de mecha y detonante | 2 | 3.12 | 6.24 |
| Q040201A01 | h | Retrocargadoras sobre ruedas. De 60 kW de potencia | 0.065 | 40.8 | 2.65 |
| Q040007A01 | h | Retroexcavadora hidráulica sobre ruedas. De 7 t de masa | 0.065 | 56.72 | 3.69 |
| Q060204A01 | h | Camión. Con caja basculante 6x6. De 258 kW de potencia | 0.134 | 87.45 | 11.72 |
| Q120000A05 | h | Jumbos. Para 45 m² de sección (2 brazos) | 0.075 | 141.77 | 10.63 |
| Q120501A01 | h | Equipo de maquinaria auxiliar para túneles | 0.065 | 28.04 | 1.82 |
| Q010000C01 | h | Grupo electrógeno. Con motor diesel. De 500 kVA de potencia | 0.085 | 79.5 | 6.76 |
|  |  | Total |  |  | 58.15 |

Claves: terreno, mecánico, medio, clase, EXCAVACIÓN, plano, calidad, sección, explosivo

**802.0210** m3 EXCAVACIÓN CON EXPLOSIVOS O MEDIOS MECÁNICOS EN GALERÍAS, EN TERRENOS DE CALIDAD MALA
Precio: 66.56
EXCAVACIÓN CON EXPLOSIVOS O MEDIOS MECÁNICOS EN GALERÍAS, A SECCIÓN COMPLETA, EN TERRENOS DE CALIDAD MALA i/ CARGA Y TRANSPORTE A LUGAR DE EMPLEO O A VERTEDERO, Y EN SU CASO, FORMACIÓN DE VERTEDERO Y TODOS LOS MEDIOS Y LAS INSTALACIONES AUXILIARES NECESARIAS.
(NOTA: LA CLASE DE TERRENO SE DEFINIRÁ EN PLANOS Y PLIEGO, SEGÚN CARACTERÍSTICAS LITOLÓGICAS).

| Código | Ud | Descripción | Rendimiento | Precio | Importe |
|---|---|---|---|---|---|
| MO00000002 | h | Capataz | 0.067 | 21.32 | 1.43 |
| MO00000003 | h | Oficial 1ª | 0.9 | 20.87 | 18.78 |
| MT01020001 | kg | Dinamita con p.p. de mecha y detonante | 2 | 3.12 | 6.24 |
| Q040201A01 | h | Retrocargadoras sobre ruedas. De 60 kW de potencia | 0.078 | 40.8 | 3.18 |
| Q040007A01 | h | Retroexcavadora hidráulica sobre ruedas. De 7 t de masa | 0.078 | 56.72 | 4.42 |
| Q060204A01 | h | Camión. Con caja basculante 6x6. De 258 kW de potencia | 0.141 | 87.45 | 12.33 |
| Q120000A05 | h | Jumbos. Para 45 m² de sección (2 brazos) | 0.078 | 141.77 | 11.06 |
| Q120501A01 | h | Equipo de maquinaria auxiliar para túneles | 0.07 | 28.04 | 1.96 |
| Q010000C01 | h | Grupo electrógeno. Con motor diesel. De 500 kVA de potencia | 0.09 | 79.5 | 7.16 |
|  |  | Total |  |  | 66.56 |

Claves: EXCAVACIÓN, calidad, plano, terreno, sección, explosivo, mecánico, medio, clase

**802.0220** m3 EXCAVACIÓN CON EXPLOSIVOS O MEDIOS MECÁNICOS A SECCIÓN COMPLETA EN TERRENO CLASE "A" Y 65<RMR
Precio: 59.85
EXCAVACIÓN CON EXPLOSIVOS O MEDIOS MECÁNICOS A SECCIÓN COMPLETA, EN BOQUILLAS Y TERRENOS DE CALIDAD "A" Y 65<RMR, i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0612 | 21.32 | 1.30 |
| MO00000003 | h | Oficial 1ª | 0.52 | 20.87 | 10.85 |
| MO00000004 | h | Oficial 2ª | 0.3606 | 20.24 | 7.30 |
| MT01020001 | kg | Dinamita con p.p. de mecha y detonante | 2.7 | 3.12 | 8.42 |
| Q120000A06 | h | Jumbos. Para 100 m² de sección (3 brazos + cesta) (maquinaria; 17/04/2012) | 0.02 | 321.35 | 6.43 |
| Q120000A05 | h | Jumbos. Para 45 m² de sección (2 brazos) | 0.02 | 141.77 | 2.84 |
| Q120501A01 | h | Equipo de maquinaria auxiliar para túneles | 0.0075 | 28.04 | 0.21 |
| Q040007A10 | h | Retroexcavadora hidráulica sobre ruedas. De 11 t de masa. | 0.02 | 65.92 | 1.32 |
| Q040101C01 | h | Cargadoras sobre ruedas. De 125 kW de potencia (3 m³) | 0.0225 | 74.48 | 1.68 |
| Q060203A01 | h | Camión. Con caja basculante 4x4. De 221 kW de potencia | 0.0247 | 78.93 | 1.95 |
| Q040005B15 | h | Excavadora hidráulica sobre cadenas. De 23,8 t de masa | 0.02 | 82.6 | 1.65 |
| Q010302A10 | h | Compresor transportable con motor diésel. De pistones. Presión normal (700 kPa). De 10 m³/minuto de caudal (maquinaria; 17/03/2014) | 0.06 | 20.98 | 1.26 |
| Q140506A05 | h | Plataformas elevadoras móviles para personal (PEMP). Elevadoras sobre remolque (telescópicas). De 15 m de altura (maquinaria; 17/03/2014) | 0.12 | 42.52 | 5.10 |
| Q010000C01 | h | Grupo electrógeno. Con motor diesel. De 500 kVA de potencia | 0.12 | 79.5 | 9.54 |
|  |  | Total |  |  | 59.85 |

Claves: medio, explosivo, sección, terreno, plano, calidad, clase, EXCAVACIÓN, mecánico

**802.0230** m3 EXCAVACIÓN CON EXPLOSIVOS O MEDIOS MECÁNICOS A SECCIÓN COMPLETA EN TERRENO CLASE "B" Y 50<RMR<65
Precio: 65.92
EXCAVACIÓN CON EXPLOSIVOS O MEDIOS MECÁNICOS A SECCIÓN COMPLETA, EN BOQUILLAS Y TERRENOS DE CALIDAD "B" Y 50<RMR<65, i/ CARGA Y TRANSPORTE A LUGAR DE EMPLEO O A VERTEDERO, Y EN SU CASO, FORMACIÓN DE VERTEDERO Y TODOS LOS MEDIOS Y LAS INSTALACIONES AUXILIARES NECESARIAS.
(NOTA: LA CLASE DE TERRENO SE DEFINIRÁ EN PLANOS Y PLIEGO, SEGÚN CARACTERÍSTICAS LITOLÓGICAS).

| Código | Ud | Descripción | Rendimiento | Precio | Importe |
|---|---|---|---|---|---|
| MO00000002 | h | Capataz | 0.0661 | 21.32 | 1.41 |
| MO00000003 | h | Oficial 1ª | 0.569 | 20.87 | 11.88 |
| MO00000004 | h | Oficial 2ª | 0.4096 | 20.24 | 8.29 |
| MT01020001 | kg | Dinamita con p.p. de mecha y detonante | 2.74 | 3.12 | 8.55 |
| Q120000A06 | h | Jumbos. Para 100 m² de sección (3 brazos + cesta) | 0.025 | 321.35 | 8.03 |
| Q120000A05 | h | Jumbos. Para 45 m² de sección (2 brazos) | 0.025 | 141.77 | 3.54 |
| Q040007A10 | h | Retroexcavadora hidráulica sobre ruedas. De 11 t de masa. | 0.02 | 65.92 | 1.32 |
| Q040101C01 | h | Cargadoras sobre ruedas. De 125 kW de potencia (3 m³) | 0.0187 | 74.48 | 1.39 |
| Q060203A01 | h | Camión. Con caja basculante 4x4. De 221 kW de potencia | 0.0247 | 78.93 | 1.95 |
| Q040005B15 | h | Excavadora hidráulica sobre cadenas. De 23,8 t de masa | 0.02 | 82.6 | 1.65 |
| Q120501A01 | h | Equipo de maquinaria auxiliar para túneles | 0.015 | 28.04 | 0.42 |
| Q010302A10 | h | Compresor transportable con motor diésel. De pistones. Presión normal (700 kPa). De 10 m³/minuto de caudal | 0.075 | 20.98 | 1.57 |
| Q140506A05 | h | Plataformas elevadoras móviles para personal (PEMP). Elevadoras sobre remolque (telescópicas). De 15 m de altura | 0.15 | 42.52 | 6.38 |
| Q010000C01 | h | Grupo electrógeno. Con motor diesel. De 500 kVA de potencia | 0.12 | 79.5 | 9.54 |
|  |  | Total |  |  | 65.92 |

Claves: calidad, clase, mecánico, EXCAVACIÓN, plano, terreno, sección, medio, explosivo

### 06.02 SOSTENIMIENTOS

**803.0010** m BULÓN AUTOPERFORANTE DE 10 t DE CARGA DE ROTURA
Precio: 20.29
BULÓN AUTOPERFORANTE EN TÚNELES DE 10 t DE CARGA DE ROTURA, INYECTADO CON LECHADA O MORTERO DE CEMENTO i/ P.P. DE BOCA DE PERFORACIÓN PERDIDA Y MANGUITOS DE UNIÓN ROSCADOS CON JUNTA Y TOPE CENTRAL Y PLACA DE ANCLAJE.

| Código | Ud | Descripción | Rendimiento | Precio | Importe |
|---|---|---|---|---|---|
| MO00000002 | h | Capataz | 0.003 | 21.32 | 0.06 |
| MO00000003 | h | Oficial 1ª | 0.1 | 20.87 | 2.09 |
| MO00000005 | h | Ayudante | 0.1 | 19.36 | 1.94 |
| MO00000006 | h | Peón especialista | 0.1 | 19.97 | 2.00 |
| MT01100220 | ud | PLACA DE ANCLAJE PARA BARRAS DE 30/16 Y 10 t (material; 14/01/2011) | 0.11 | 3.1 | 0.34 |
| MT01100270 | ud | TUERCA SEMIESFÉRICA PARA BULONES DE 10 t (material; 14/01/2011) | 0.11 | 3.53 | 0.39 |
| MT01100070 | m | BARRA DE BULÓN AUTOPERFORANTE 30/16 Y 10 t DE CARGA DE ROTURA (material; 14/01/2011) | 1 | 5.55 | 5.55 |
| MT01100125 | ud | BROCA DE CRUZ A ROTOPERCUSIÓN PARA 30/16 DE 10 t (material; 14/01/2011) | 0.11 | 14.22 | 1.56 |
| MT01100170 | ud | MANGUITO DE EMPALME PARA BARRA 30/16 DE 10 t (material; 14/01/2011) | 0.11 | 7.69 | 0.85 |
| MT01010001 | m3 | Agua | 0.05 | 0.58 | 0.03 |
| MT01050005 | t | CEMENTO PORTLAND CEM II/B-S/42,5 | 0.02 | 84.11 | 1.68 |
| Q060500A01 | h | Camión con tanque para agua. De 10 m³ de capacidad | 0.018 | 54.84 | 0.99 |
| Q120501A01 | h | Equipo de maquinaria auxiliar para túneles | 0.011 | 28.04 | 0.31 |
| Q120000A05 | h | Jumbos. Para 45 m² de sección (2 brazos) | 0.011 | 141.77 | 1.56 |
| Q030600A01 | h | Equipos de mezclado y agitación para producciones mayores de 20 m³/h. De 200 litros de capacidad (maquinaria; 17/03/2014) | 0.018 | 52.2 | 0.94 |
|  |  | Total |  |  | 20.29 |

Claves: junta, manguito, inyección, placa, mortero, boca, rosca, unión, lechada, rotura, cemento, pérdida, anclaje, central, carga, perforación

**803.0020** m BULÓN AUTOPERFORANTE DE 15 t DE CARGA DE ROTURA
Precio: 27.8
BULÓN AUTOPERFORANTE EN TÚNELES DE 15 t DE CARGA DE ROTURA, INYECTADO CON LECHADA O MORTERO DE CEMENTO i/ P.P. DE BOCA DE PERFORACIÓN PERDIDA Y MANGUITOS DE UNIÓN ROSCADOS CON JUNTA Y TOPE CENTRAL Y PLACA DE ANCLAJE.

| Código | Ud | Descripción | Rendimiento | Precio | Importe |
|---|---|---|---|---|---|
| MO00000002 | h | Capataz | 0.011 | 21.32 | 0.23 |
| MO00000003 | h | Oficial 1ª | 0.168 | 20.87 | 3.51 |
| MO00000005 | h | Ayudante | 0.168 | 19.36 | 3.25 |
| MO00000006 | h | Peón especialista | 0.168 | 19.97 | 3.35 |
| MT01100215 | ud | PLACA DE ANCLAJE PARA BARRAS DE 30/11 Y 15 t (material; 14/01/2011) | 0.11 | 4.15 | 0.46 |
| MT01100275 | ud | TUERCA SEMIESFÉRICA PARA BULONES DE 15 t (material; 14/01/2011) | 0.11 | 3.95 | 0.43 |
| MT01100080 | m | BARRA DE BULÓN AUTOPERFORANTE 30/11 Y 15 t DE CARGA DE ROTURA (material; 14/01/2011) | 1 | 7.6 | 7.60 |
| MT01100130 | ud | BROCA DE CRUZ A ROTOPERCUSIÓN PARA 30/11 DE 15 t (material; 14/01/2011) | 0.11 | 15.46 | 1.70 |
| MT01100160 | ud | MANGUITO DE EMPALME PARA BARRA 30/11 DE 15 t (material; 14/01/2011) | 0.11 | 8.96 | 0.99 |
| MT01010001 | m3 | Agua | 0.05 | 0.58 | 0.03 |
| MT01050005 | t | CEMENTO PORTLAND CEM II/B-S/42,5 | 0.022 | 84.11 | 1.85 |
| Q060500A01 | h | Camión con tanque para agua. De 10 m³ de capacidad | 0.022 | 54.84 | 1.21 |
| Q030600A01 | h | Equipos de mezclado y agitación para producciones mayores de 20 m³/h. De 200 litros de capacidad | 0.022 | 52.2 | 1.15 |
| Q120000A05 | h | Jumbos. Para 45 m² de sección (2 brazos) | 0.012 | 141.77 | 1.70 |
| Q120501A01 | h | Equipo de maquinaria auxiliar para túneles | 0.012 | 28.04 | 0.34 |
|  |  | Total |  |  | 27.8 |

Claves: anclaje, mortero, carga, unión, pérdida, placa, lechada, manguito, rotura, cemento, boca, perforación, junta, rosca, central, inyección

**803.0030** m BULÓN AUTOPERFORANTE DE 24 t DE CARGA DE ROTURA
Precio: 46.41
BULÓN AUTOPERFORANTE EN TÚNELES DE 24 t DE CARGA DE ROTURA, INYECTADO CON LECHADA O MORTERO DE CEMENTO i/ P.P. DE BOCA DE PERFORACIÓN PERDIDA Y MANGUITOS DE UNIÓN ROSCADOS CON JUNTA Y TOPE CENTRAL Y PLACA DE ANCLAJE.

| Código | Ud | Descripción | Rendimiento | Precio | Importe |
|---|---|---|---|---|---|
| MO00000002 | h | Capataz | 0.021 | 21.32 | 0.45 |
| MO00000003 | h | Oficial 1ª | 0.295 | 20.87 | 6.16 |
| MO00000005 | h | Ayudante | 0.295 | 19.36 | 5.71 |
| MO00000006 | h | Peón especialista | 0.295 | 19.97 | 5.89 |
| MT01100235 | ud | PLACA DE ANCLAJE PARA BARRAS DE 40/20 Y 24 t (material; 14/01/2011) | 0.11 | 7.65 | 0.84 |
| MT01100290 | ud | TUERCA SEMIESFÉRICA PARA BULONES DE 24 t (material; 14/01/2011) | 0.11 | 4.53 | 0.50 |
| MT01100060 | m | BARRA DE BULÓN AUTOPERFORANTE 40/20 Y 24 t DE CARGA DE ROTURA (material; 14/01/2011) | 1 | 12.82 | 12.82 |
| MT01100115 | ud | BROCA DE CRUZ A ROTOPERCUSIÓN PARA 40/20 DE 24 t (material; 14/01/2011) | 0.11 | 21.65 | 2.38 |
| MT01100185 | ud | MANGUITO DE EMPALME PARA BARRA 40/20 DE 24 t (material; 14/01/2011) | 0.11 | 11.12 | 1.22 |
| MT01010001 | m3 | Agua | 0.05 | 0.58 | 0.03 |
| MT01050005 | t | CEMENTO PORTLAND CEM II/B-S/42,5 | 0.022 | 84.11 | 1.85 |
| Q030600A01 | h | Equipos de mezclado y agitación para producciones mayores de 20 m³/h. De 200 litros de capacidad | 0.045 | 52.2 | 2.35 |
| Q120000A05 | h | Jumbos. Para 45 m² de sección (2 brazos) | 0.022 | 141.77 | 3.12 |
| Q120501A01 | h | Equipo de maquinaria auxiliar para túneles | 0.022 | 28.04 | 0.62 |
| Q060500A01 | h | Camión con tanque para agua. De 10 m³ de capacidad | 0.045 | 54.84 | 2.47 |
|  |  | Total |  |  | 46.41 |

Claves: pérdida, junta, inyección, carga, central, rosca, unión, manguito, anclaje, placa, cemento, rotura, boca, perforación, lechada, mortero

**803.0040** m BULÓN AUTOPERFORANTE DE 30 t DE CARGA DE ROTURA
Precio: 51.56
BULÓN AUTOPERFORANTE EN TÚNELES DE 30 t DE CARGA DE ROTURA, INYECTADO CON LECHADA O MORTERO DE CEMENTO i/ P.P. DE BOCA DE PERFORACIÓN PERDIDA Y MANGUITOS DE UNIÓN ROSCADOS CON JUNTA Y TOPE CENTRAL Y PLACA DE ANCLAJE.

| Código | Ud | Descripción | Rendimiento | Precio | Importe |
|---|---|---|---|---|---|
| MO00000002 | h | Capataz | 0.042 | 21.32 | 0.90 |
| MO00000003 | h | Oficial 1ª | 0.3 | 20.87 | 6.26 |
| MO00000005 | h | Ayudante | 0.3 | 19.36 | 5.81 |
| MO00000006 | h | Peón especialista | 0.3 | 19.97 | 5.99 |
| MT01100230 | ud | PLACA DE ANCLAJE PARA BARRAS DE 40/16 Y 30 t (material; 14/01/2011) | 0.11 | 9.1 | 1.00 |
| MT01100295 | ud | TUERCA SEMIESFÉRICA PARA BULONES DE 30 t (material; 14/01/2011) | 0.11 | 5.65 | 0.62 |
| MT01100065 | m | BARRA DE BULÓN AUTOPERFORANTE 40/16 Y 30 t DE CARGA DE ROTURA (material; 14/01/2011) | 1 | 14.96 | 14.96 |
| MT01100120 | ud | BROCA DE CRUZ A ROTOPERCUSIÓN PARA 40/16 DE 30 t (material; 14/01/2011) | 0.11 | 28.52 | 3.14 |
| MT01100180 | ud | MANGUITO DE EMPALME PARA BARRA 40/16 DE 30 t (material; 14/01/2011) | 0.11 | 12.83 | 1.41 |
| MT01010001 | m3 | Agua | 0.05 | 0.58 | 0.03 |
| MT01050005 | t | CEMENTO PORTLAND CEM II/B-S/42,5 | 0.022 | 84.11 | 1.85 |
| Q060500A01 | h | Camión con tanque para agua. De 10 m³ de capacidad | 0.05 | 54.84 | 2.74 |
| Q030600A01 | h | Equipos de mezclado y agitación para producciones mayores de 20 m³/h. De 200 litros de capacidad | 0.05 | 52.2 | 2.61 |
| Q120000A05 | h | Jumbos. Para 45 m² de sección (2 brazos) | 0.025 | 141.77 | 3.54 |
| Q120501A01 | h | Equipo de maquinaria auxiliar para túneles | 0.025 | 28.04 | 0.70 |
|  |  | Total |  |  | 51.56 |

Claves: placa, unión, lechada, boca, cemento, mortero, anclaje, rosca, carga, central, rotura, perforación, pérdida, manguito, inyección, junta

**803.0050** m BULÓN AUTOPERFORANTE DE 40 t DE CARGA DE ROTURA
Precio: 85.15
BULÓN AUTOPERFORANTE EN TÚNELES DE 40 t DE CARGA DE ROTURA, INYECTADO CON LECHADA O MORTERO DE CEMENTO i/ P.P. DE BOCA DE PERFORACIÓN PERDIDA Y MANGUITOS DE UNIÓN ROSCADOS CON JUNTA Y TOPE CENTRAL Y PLACA DE ANCLAJE.

| Código | Ud | Descripción | Rendimiento | Precio | Importe |
|---|---|---|---|---|---|
| MO00000002 | h | Capataz | 0.084 | 21.32 | 1.79 |
| MO00000003 | h | Oficial 1ª | 0.6 | 20.87 | 12.52 |
| MO00000005 | h | Ayudante | 0.6 | 19.36 | 11.62 |
| MO00000006 | h | Peón especialista | 0.6 | 19.97 | 11.98 |
| MT01100240 | ud | PLACA DE ANCLAJE PARA BARRAS DE 52/26 Y 40 t (material; 14/01/2011) | 0.11 | 12.25 | 1.35 |
| MT01100305 | ud | TUERCA SEMIESFÉRICA PARA BULONES DE 40 t (material; 14/01/2011) | 0.11 | 12.02 | 1.32 |
| MT01100055 | m | BARRA DE BULÓN AUTOPERFORANTE 52/26 Y 40 t DE CARGA DE ROTURA (material; 14/01/2011) | 1 | 20.22 | 20.22 |
| MT01100110 | ud | BROCA DE CRUZ A ROTOPERCUSIÓN PARA 52/26 DE 40 t (material; 14/01/2011) | 0.11 | 31.56 | 3.47 |
| MT01100190 | ud | MANGUITO DE EMPALME PARA BARRA 52/26 DE 40 t (material; 14/01/2011) | 0.11 | 27.03 | 2.97 |
| MT01010001 | m3 | Agua | 0.07 | 0.58 | 0.04 |
| MT01050005 | t | CEMENTO PORTLAND CEM II/B-S/42,5 | 0.025 | 84.11 | 2.10 |
| Q030600A01 | h | Equipos de mezclado y agitación para producciones mayores de 20 m³/h. De 200 litros de capacidad | 0.068 | 52.2 | 3.55 |
| Q120000A05 | h | Jumbos. Para 45 m² de sección (2 brazos) | 0.05 | 141.77 | 7.09 |
| Q120501A01 | h | Equipo de maquinaria auxiliar para túneles | 0.05 | 28.04 | 1.40 |
| Q060500A01 | h | Camión con tanque para agua. De 10 m³ de capacidad | 0.068 | 54.84 | 3.73 |
|  |  | Total |  |  | 85.15 |

Claves: manguito, anclaje, placa, central, pérdida, rosca, unión, junta, boca, cemento, mortero, perforación, inyección, carga, rotura, lechada

**803.0060** m BULÓN AUTOPERFORANTE DE 55 t DE CARGA DE ROTURA
Precio: 112.73
BULÓN AUTOPERFORANTE EN TÚNELES DE 55 t DE CARGA DE ROTURA, INYECTADO CON LECHADA O MORTERO DE CEMENTO i/ P.P. DE BOCA DE PERFORACIÓN PERDIDA Y MANGUITOS DE UNIÓN ROSCADOS CON JUNTA Y TOPE CENTRAL Y PLACA DE ANCLAJE.

| Código | Ud | Descripción | Rendimiento | Precio | Importe |
|---|---|---|---|---|---|
| MO00000002 | h | Capataz | 0.168 | 21.32 | 3.58 |
| MO00000003 | h | Oficial 1ª | 0.85 | 20.87 | 17.74 |
| MO00000005 | h | Ayudante | 0.85 | 19.36 | 16.46 |
| MO00000006 | h | Peón especialista | 0.85 | 19.97 | 16.97 |
| MT01100245 | ud | PLACA DE ANCLAJE PARA BARRAS DE 73/53 Y 55 t (material; 14/01/2011) | 0.11 | 14.25 | 1.57 |
| MT01100310 | ud | TUERCA SEMIESFÉRICA PARA BULONES DE 55 t (material; 14/01/2011) | 0.11 | 22.48 | 2.47 |
| MT01100050 | m | BARRA DE BULÓN AUTOPERFORANTE 73/53 Y 55 t DE CARGA DE ROTURA (material; 14/01/2011) | 1 | 25.8 | 25.80 |
| MT01100105 | ud | BROCA DE CRUZ A ROTOPERCUSIÓN PARA 73/53 DE 55 t (material; 14/01/2011) | 0.11 | 36.19 | 3.98 |
| MT01100195 | ud | MANGUITO DE EMPALME PARA BARRA 73/53 DE 55 t (material; 14/01/2011) | 0.11 | 34.58 | 3.80 |
| MT01010001 | m3 | Agua | 0.07 | 0.58 | 0.04 |
| MT01050005 | t | CEMENTO PORTLAND CEM II/B-S/42,5 | 0.025 | 84.11 | 2.10 |
| Q060500A01 | h | Camión con tanque para agua. De 10 m³ de capacidad | 0.075 | 54.84 | 4.11 |
| Q030600A01 | h | Equipos de mezclado y agitación para producciones mayores de 20 m³/h. De 200 litros de capacidad | 0.075 | 52.2 | 3.92 |
| Q120000A05 | h | Jumbos. Para 45 m² de sección (2 brazos) | 0.06 | 141.77 | 8.51 |
| Q120501A01 | h | Equipo de maquinaria auxiliar para túneles | 0.06 | 28.04 | 1.68 |
|  |  | Total |  |  | 112.73 |

Claves: carga, mortero, anclaje, junta, rotura, cemento, inyección, manguito, boca, central, rosca, lechada, pérdida, unión, placa, perforación

**803.0070** m BULÓN AUTOPERFORANTE DE 90 t DE CARGA DE ROTURA
Precio: 202.73
BULÓN AUTOPERFORANTE EN TÚNELES DE 90 t DE CARGA DE ROTURA, INYECTADO CON LECHADA O MORTERO DE CEMENTO i/ P.P. DE BOCA DE PERFORACIÓN PERDIDA Y MANGUITOS DE UNIÓN ROSCADOS CON JUNTA Y TOPE CENTRAL Y PLACA DE ANCLAJE.

| Código | Ud | Descripción | Rendimiento | Precio | Importe |
|---|---|---|---|---|---|
| MO00000002 | h | Capataz | 0.569 | 21.32 | 12.13 |
| MO00000003 | h | Oficial 1ª | 1.5 | 20.87 | 31.31 |
| MO00000005 | h | Ayudante | 1.5 | 19.36 | 29.04 |
| MO00000006 | h | Peón especialista | 1.5 | 19.97 | 29.96 |
| MT01100200 | ud | PLACA DE ANCLAJE PARA BARRAS DE 103/78 Y 90 t (material; 14/01/2011) | 0.11 | 29.56 | 3.25 |
| MT01100315 | ud | TUERCA SEMIESFÉRICA PARA BULONES DE 90 t (material; 14/01/2011) | 0.11 | 38.56 | 4.24 |
| MT01100095 | m | BARRA DE BULÓN AUTOPERFORANTE 103/78 Y 90 t DE CARGA DE ROTURA (material; 14/01/2011) | 1 | 46.64 | 46.64 |
| MT01100140 | ud | BROCA DE CRUZ A ROTOPERCUSIÓN PARA 103/78 DE 90 t (material; 14/01/2011) | 0.11 | 49.99 | 5.50 |
| MT01100150 | ud | MANGUITO DE EMPALME PARA BARRA 103/78 DE 90 t (material; 14/01/2011) | 0.11 | 52.1 | 5.73 |
| MT01010001 | m3 | Agua | 0.1 | 0.58 | 0.06 |
| MT01050005 | t | CEMENTO PORTLAND CEM II/B-S/42,5 | 0.04 | 84.11 | 3.36 |
| Q060500A01 | h | Camión con tanque para agua. De 10 m³ de capacidad | 0.12 | 54.84 | 6.58 |
| Q030600A01 | h | Equipos de mezclado y agitación para producciones mayores de 20 m³/h. De 200 litros de capacidad | 0.12 | 52.2 | 6.26 |
| Q120000A05 | h | Jumbos. Para 45 m² de sección (2 brazos) | 0.11 | 141.77 | 15.59 |
| Q120501A01 | h | Equipo de maquinaria auxiliar para túneles | 0.11 | 28.04 | 3.08 |
|  |  | Total |  |  | 202.73 |

Claves: inyección, boca, manguito, placa, lechada, unión, central, junta, rotura, rosca, anclaje, perforación, pérdida, cemento, mortero, carga

**803.0080** m BULÓN AUTOPERFORANTE DE 150 t DE CARGA DE ROTURA
Precio: 245.4
BULÓN AUTOPERFORANTE EN TÚNELES DE 150 t DE CARGA DE ROTURA, INYECTADO CON LECHADA O MORTERO DE CEMENTO i/ P.P. DE BOCA DE PERFORACIÓN PERDIDA Y MANGUITOS DE UNIÓN ROSCADOS CON JUNTA Y TOPE CENTRAL Y PLACA DE ANCLAJE.

| Código | Ud | Descripción | Rendimiento | Precio | Importe |
|---|---|---|---|---|---|
| MO00000002 | h | Capataz | 0.661 | 21.32 | 14.09 |
| MO00000003 | h | Oficial 1ª | 1.6 | 20.87 | 33.39 |
| MO00000005 | h | Ayudante | 1.6 | 19.36 | 30.98 |
| MO00000006 | h | Peón especialista | 1.6 | 19.97 | 31.95 |
| MT01100205 | ud | PLACA DE ANCLAJE PARA BARRAS DE 105/53 Y 150 t (material; 14/01/2011) | 0.11 | 41.79 | 4.60 |
| MT01100280 | ud | TUERCA SEMIESFÉRICA PARA BULONES DE 150 t (material; 14/01/2011) | 0.11 | 42.32 | 4.66 |
| MT01100090 | m | BARRA DE BULÓN AUTOPERFORANTE 105/53 Y 150 t DE CARGA DE ROTURA (material; 14/01/2011) | 1 | 69.82 | 69.82 |
| MT01100135 | ud | BROCA DE CRUZ A ROTOPERCUSIÓN PARA 105/53 DE 150 t (material; 14/01/2011) | 0.11 | 60.48 | 6.65 |
| MT01100155 | ud | MANGUITO DE EMPALME PARA BARRA 105/53 DE 150 t (material; 14/01/2011) | 0.11 | 62.2 | 6.84 |
| MT01010001 | m3 | Agua | 0.12 | 0.58 | 0.07 |
| MT01050005 | t | CEMENTO PORTLAND CEM II/B-S/42,5 | 0.05 | 84.11 | 4.21 |
| Q060500A01 | h | Camión con tanque para agua. De 10 m³ de capacidad | 0.15 | 54.84 | 8.23 |
| Q030600A01 | h | Equipos de mezclado y agitación para producciones mayores de 20 m³/h. De 200 litros de capacidad | 0.15 | 52.2 | 7.83 |
| Q120000A05 | h | Jumbos. Para 45 m² de sección (2 brazos) | 0.13 | 141.77 | 18.43 |
| Q120501A01 | h | Equipo de maquinaria auxiliar para túneles | 0.13 | 28.04 | 3.65 |
|  |  | Total |  |  | 245.4 |

Claves: rotura, lechada, junta, unión, manguito, pérdida, mortero, perforación, anclaje, rosca, cemento, placa, inyección, carga, central, boca

**803.0090** m BULÓN PASIVO EN TÚNEL Y GALERÍAS CON BARRA DE ACERO CORRUGADO DE DIÁMETRO 25 mm
Precio: 19.63
BULÓN DE ANCLAJE PASIVO, EN TÚNEL Y GALERÍAS, CON BARRA DE ACERO CORRUGADO DE 25 mm DE DIÁMETRO, CON ANCLAJE CONTINUO MEDIANTE RESINA O MORTERO i/ PERFORACIÓN, SUMINISTRO DE MATERIALES, PLACA, TUERCA, COLOCACIÓN Y DEMÁS OPERACIONES NECESARIAS.

| Código | Ud | Descripción | Rendimiento | Precio | Importe |
|---|---|---|---|---|---|
| MO00000002 | h | Capataz | 0.01 | 21.32 | 0.21 |
| MO00000003 | h | Oficial 1ª | 0.2 | 20.87 | 4.17 |
| MO00000006 | h | Peón especialista | 0.2 | 19.97 | 3.99 |
| MT01100025 | m | PERNO METÁLICO Ø 25 mm | 1 | 2.31 | 2.31 |
| MT01100330 | ud | ARANDELA CUADRADA DE 200 X 200 mm, PARA PERNO CON TUERCA | 0.25 | 1.53 | 0.38 |
| MT13020010 | ud | CARTUCHO DE RESINA PARA EMPERNAJES | 2.5 | 1 | 2.50 |
| Q010302A10 | h | Compresor transportable con motor diésel. De pistones. Presión normal (700 kPa). De 10 m³/minuto de caudal | 0.17 | 20.98 | 3.57 |
| Q120000A05 | h | Jumbos. Para 45 m² de sección (2 brazos) | 0.01 | 141.77 | 1.42 |
| Q120501A01 | h | Equipo de maquinaria auxiliar para túneles | 0.01 | 28.04 | 0.28 |
| Q010000C01 | h | Grupo electrógeno. Con motor diesel. De 500 kVA de potencia | 0.01 | 79.5 | 0.80 |
|  |  | Total |  |  | 19.63 |

Claves: diámetro, mortero, anclaje, corrugado, resina, acero

**803.0100** m BULÓN PASIVO EN TÚNEL Y GALERÍAS CON BARRA DE ACERO CORRUGADO DE DIÁMETRO 32 mm
Precio: 21.14
BULÓN DE ANCLAJE PASIVO, EN TÚNEL Y GALERÍAS, CON BARRA DE ACERO CORRUGADO DE 32 mm DE DIÁMETRO, CON ANCLAJE CONTINUO MEDIANTE RESINA O MORTERO i/ PERFORACIÓN, SUMINISTRO DE MATERIALES, PLACA, TUERCA, COLOCACIÓN Y DEMÁS OPERACIONES NECESARIAS.

| Código | Ud | Descripción | Rendimiento | Precio | Importe |
|---|---|---|---|---|---|
| MO00000002 | h | Capataz | 0.01 | 21.32 | 0.21 |
| MO00000003 | h | Oficial 1ª | 0.2 | 20.87 | 4.17 |
| MO00000006 | h | Peón especialista | 0.2 | 19.97 | 3.99 |
| MT01100030 | m | PERNO METÁLICO Ø 32 mm | 1 | 3.79 | 3.79 |
| MT01100330 | ud | ARANDELA CUADRADA DE 200 X 200 mm, PARA PERNO CON TUERCA | 0.27 | 1.53 | 0.41 |
| MT13020010 | ud | CARTUCHO DE RESINA PARA EMPERNAJES | 2.5 | 1 | 2.50 |
| Q010302A10 | h | Compresor transportable con motor diésel. De pistones. Presión normal (700 kPa). De 10 m³/minuto de caudal | 0.17 | 20.98 | 3.57 |
| Q120000A05 | h | Jumbos. Para 45 m² de sección (2 brazos) | 0.01 | 141.77 | 1.42 |
| Q120501A01 | h | Equipo de maquinaria auxiliar para túneles | 0.01 | 28.04 | 0.28 |
| Q010000C01 | h | Grupo electrógeno. Con motor diesel. De 500 kVA de potencia | 0.01 | 79.5 | 0.80 |
|  |  | Total |  |  | 21.14 |

Claves: mortero, anclaje, corrugado, acero, diámetro, resina

**803.0110** m BULÓN DE EXPANSIÓN CON CARGA DE ROTURA DE 100 kN
Precio: 18.95
BULÓN DE EXPANSIÓN CON CARGA DE ROTURA DE 100 kN EN TÚNELES i/ SUMINISTRO, COLOCACIÓN Y DEMÁS OPERACIONES NECESARIAS.

| Código | Ud | Descripción | Rendimiento | Precio | Importe |
|---|---|---|---|---|---|
| MO00000002 | h | Capataz | 0.012 | 21.32 | 0.26 |
| MO00000003 | h | Oficial 1ª | 0.13 | 20.87 | 2.71 |
| MO00000006 | h | Peón especialista | 0.2 | 19.97 | 3.99 |
| MT01100046 | m | Bulón de expansión de carga de rotura de 100 kN (material; 22/04/2014) | 1 | 3.23 | 3.23 |
| MT01100255 | ud | PLACA DE REPARTO 150 X 150 mm (material; 29/06/2021) | 0.33 | 1.6 | 0.53 |
| Q120000A05 | h | Jumbos. Para 45 m² de sección (2 brazos) | 0.04 | 141.77 | 5.67 |
| Q120501A01 | h | Equipo de maquinaria auxiliar para túneles | 0.02 | 28.04 | 0.56 |
| Q010000C01 | h | Grupo electrógeno. Con motor diesel. De 500 kVA de potencia | 0.025 | 79.5 | 1.99 |
| Q020200A01 | h | Grupos de presión, motor eléctrico. Potencia de 1 a 22 kW. Caudal de 1,7 a 17 l/s. Presión de 350 a 900 kPa. De 1,1 kW de potenc (maquinaria; 17/04/2012) | 0.01 | 1.45 | 0.01 |
|  |  | Total |  |  | 18.95 |

Claves: carga, rotura, expansión

**803.0120** m BULÓN DE EXPANSIÓN CON CARGA DE ROTURA DE 120 kN
Precio: 20.44
BULÓN DE EXPANSIÓN CON CARGA DE ROTURA DE 120 kN EN TÚNELES i/ SUMINISTRO, COLOCACIÓN Y DEMÁS OPERACIONES NECESARIAS.

| Código | Ud | Descripción | Rendimiento | Precio | Importe |
|---|---|---|---|---|---|
| MO00000002 | h | Capataz | 0.012 | 21.32 | 0.26 |
| MO00000003 | h | Oficial 1ª | 0.13 | 20.87 | 2.71 |
| MO00000006 | h | Peón especialista | 0.2 | 19.97 | 3.99 |
| MT01100047 | m | Bulón de expansión de carga de rotura de 120 kN (material; 22/04/2014) | 1 | 4.72 | 4.72 |
| MT01100255 | ud | PLACA DE REPARTO 150 X 150 mm | 0.33 | 1.6 | 0.53 |
| Q120000A05 | h | Jumbos. Para 45 m² de sección (2 brazos) | 0.04 | 141.77 | 5.67 |
| Q120501A01 | h | Equipo de maquinaria auxiliar para túneles | 0.02 | 28.04 | 0.56 |
| Q010000C01 | h | Grupo electrógeno. Con motor diesel. De 500 kVA de potencia | 0.025 | 79.5 | 1.99 |
| Q020200A01 | h | Grupos de presión, motor eléctrico. Potencia de 1 a 22 kW. Caudal de 1,7 a 17 l/s. Presión de 350 a 900 kPa. De 1,1 kW de potenc | 0.01 | 1.45 | 0.01 |
|  |  | Total |  |  | 20.44 |

Claves: carga, rotura, expansión

**803.0130** m BULÓN DE EXPANSIÓN CON CARGA DE ROTURA DE 160 kN
Precio: 24.05
BULÓN DE EXPANSIÓN CON CARGA DE ROTURA DE 160 kN EN TÚNELES i/ SUMINISTRO, COLOCACIÓN Y DEMÁS OPERACIONES NECESARIAS.

| Código | Ud | Descripción | Rendimiento | Precio | Importe |
|---|---|---|---|---|---|
| MO00000002 | h | Capataz | 0.012 | 21.32 | 0.26 |
| MO00000003 | h | Oficial 1ª | 0.13 | 20.87 | 2.71 |
| MO00000006 | h | Peón especialista | 0.2 | 19.97 | 3.99 |
| MT01100048 | m | Bulón de expansión de carga de rotura de 160 kN (material; 22/04/2014) | 1 | 8.33 | 8.33 |
| MT01100255 | ud | PLACA DE REPARTO 150 X 150 mm | 0.33 | 1.6 | 0.53 |
| Q120000A05 | h | Jumbos. Para 45 m² de sección (2 brazos) | 0.04 | 141.77 | 5.67 |
| Q120501A01 | h | Equipo de maquinaria auxiliar para túneles | 0.02 | 28.04 | 0.56 |
| Q010000C01 | h | Grupo electrógeno. Con motor diesel. De 500 kVA de potencia | 0.025 | 79.5 | 1.99 |
| Q020200A01 | h | Grupos de presión, motor eléctrico. Potencia de 1 a 22 kW. Caudal de 1,7 a 17 l/s. Presión de 350 a 900 kPa. De 1,1 kW de potenc | 0.01 | 1.45 | 0.01 |
|  |  | Total |  |  | 24.05 |

Claves: expansión, carga, rotura

**803.0140** m BULÓN DE EXPANSIÓN CON CARGA DE ROTURA DE 240 kN
Precio: 28.11
BULÓN DE EXPANSIÓN CON CARGA DE ROTURA DE 240 kN EN TÚNELES i/ SUMINISTRO, COLOCACIÓN Y DEMÁS OPERACIONES NECESARIAS.

| Código | Ud | Descripción | Rendimiento | Precio | Importe |
|---|---|---|---|---|---|
| MO00000002 | h | Capataz | 0.012 | 21.32 | 0.26 |
| MO00000003 | h | Oficial 1ª | 0.13 | 20.87 | 2.71 |
| MO00000006 | h | Peón especialista | 0.2 | 19.97 | 3.99 |
| MT01100049 | m | Bulón de expansión de carga de rotura de 240 kN (material; 22/04/2014) | 1 | 12.1 | 12.10 |
| MT01100250 | ud | PLACA DE REPARTO 200 X 200 mm (material; 06/10/2009) | 0.25 | 3.29 | 0.82 |
| Q120000A05 | h | Jumbos. Para 45 m² de sección (2 brazos) | 0.04 | 141.77 | 5.67 |
| Q120501A01 | h | Equipo de maquinaria auxiliar para túneles | 0.02 | 28.04 | 0.56 |
| Q010000C01 | h | Grupo electrógeno. Con motor diesel. De 500 kVA de potencia | 0.025 | 79.5 | 1.99 |
| Q020200A01 | h | Grupos de presión, motor eléctrico. Potencia de 1 a 22 kW. Caudal de 1,7 a 17 l/s. Presión de 350 a 900 kPa. De 1,1 kW de potenc | 0.01 | 1.45 | 0.01 |
|  |  | Total |  |  | 28.11 |

Claves: carga, rotura, expansión

**803.0150** m BULÓN DE FIBRA DE VIDRIO EN BARRA MACIZA DE 25 mm DE DIÁMETRO
Precio: 19.76
BULÓN DE FIBRA DE VIDRIO EN BARRA MACIZA DE 25 mm DE DIÁMETRO EN SOSTENIMIENTO O TRATAMIENTO DEL FRENTE DE EXCAVACIÓN DE TÚNELES Y OBRAS SUBTERRÁNEAS i/ SUMINISTRO, COLOCACIÓN Y DEMÁS OPERACIONES NECESARIAS.

| Código | Ud | Descripción | Rendimiento | Precio | Importe |
|---|---|---|---|---|---|
| MO00000002 | h | Capataz | 0.048 | 21.32 | 1.02 |
| MO00000003 | h | Oficial 1ª | 0.4 | 20.87 | 8.35 |
| MT01100330 | ud | ARANDELA CUADRADA DE 200 X 200 mm, PARA PERNO CON TUERCA | 0.25 | 1.53 | 0.38 |
| MT01050031 | t | LECHADA DE CEMENTO PARA INYECTAR | 0.002 | 61.11 | 0.12 |
| MT01100040 | m | BULÓN FIBRA DE VIDRIO Ø 25 mm (material; 29/06/2021) | 1 | 0.99 | 0.99 |
| Q010302A10 | h | Compresor transportable con motor diésel. De pistones. Presión normal (700 kPa). De 10 m³/minuto de caudal | 0.03 | 20.98 | 0.63 |
| Q120000A05 | h | Jumbos. Para 45 m² de sección (2 brazos) | 0.03 | 141.77 | 4.25 |
| Q120501A01 | h | Equipo de maquinaria auxiliar para túneles | 0.03 | 28.04 | 0.84 |
| Q010000C01 | h | Grupo electrógeno. Con motor diesel. De 500 kVA de potencia | 0.04 | 79.5 | 3.18 |
|  |  | Total |  |  | 19.76 |

Claves: macizo, barra, EXCAVACIÓN, frente, diámetro, vidrio, fibra

**803.0160** m BULÓN DE FIBRA DE VIDRIO EN BARRA MACIZA DE 32 mm DE DIÁMETRO
Precio: 23.37
BULÓN DE FIBRA DE VIDRIO EN BARRA MACIZA DE 32 mm DE DIÁMETRO EN SOSTENIMIENTO O TRATAMIENTO DEL FRENTE DE EXCAVACIÓN DE TÚNELES Y OBRAS SUBTERRÁNEAS.

| Código | Ud | Descripción | Rendimiento | Precio | Importe |
|---|---|---|---|---|---|
| MO00000002 | h | Capataz | 0.076 | 21.32 | 1.62 |
| MO00000003 | h | Oficial 1ª | 0.45 | 20.87 | 9.39 |
| MT01100330 | ud | ARANDELA CUADRADA DE 200 X 200 mm, PARA PERNO CON TUERCA | 0.25 | 1.53 | 0.38 |
| MT01050031 | t | LECHADA DE CEMENTO PARA INYECTAR | 0.002 | 61.11 | 0.12 |
| MT01100045 | m | BULÓN FIBRA DE VIDRIO Ø 32 mm (material) | 1 | 1.01 | 1.01 |
| Q010302A10 | h | Compresor transportable con motor diésel. De pistones. Presión normal (700 kPa). De 10 m³/minuto de caudal | 0.036 | 20.98 | 0.76 |
| Q120000A05 | h | Jumbos. Para 45 m² de sección (2 brazos) | 0.036 | 141.77 | 5.10 |
| Q120501A01 | h | Equipo de maquinaria auxiliar para túneles | 0.036 | 28.04 | 1.01 |
| Q010000C01 | h | Grupo electrógeno. Con motor diesel. De 500 kVA de potencia | 0.05 | 79.5 | 3.98 |
|  |  | Total |  |  | 23.37 |

Claves: vidrio, EXCAVACIÓN, macizo, frente, diámetro, fibra, barra

**803.0170** m2 MALLA ELECTROSOLDADA SOSTENIMIENTO TÚNELES ACERO CORRUGADO B 500 T DE DIÁMTRO 4 mm CUADRÍCULA 10 X 10
Precio: 6.39
MALLA ELECTROSOLDADA EN SOSTENIMIENTO DE TÚNELES CON ACERO CORRUGADO B 500 T DE Ø 4 mm EN CUADRÍCULA 10 X 10, COLOCADO EN OBRA i/ P.P. DE ALAMBRE DE ATAR, SEGÚN EHE-08 Y CTE-SE-A.

| Código | Ud | Descripción | Rendimiento | Precio | Importe |
|---|---|---|---|---|---|
| MO00000002 | h | Capataz | 0.02 | 21.32 | 0.43 |
| MO00000003 | h | Oficial 1ª | 0.188 | 20.87 | 3.92 |
| MT01100005 | kg | ALAMBRE DE ATAR RECOCIDO Ø 1,3 mm | 0.015 | 0.94 | 0.01 |
| MT01110010 | m2 | MALLA 10 X 10 X 4 (material) | 1.15 | 1.28 | 1.47 |
| Q120501A01 | h | Equipo de maquinaria auxiliar para túneles | 0.02 | 28.04 | 0.56 |
|  |  | Total |  |  | 6.39 |

Claves: malla, colocación, alambre, electrosoldadura, corrugado, acero

**803.0180** m2 MALLA ELECTROSOLDADA SOSTENIMIENTO TÚNELES ACERO CORRUGADO B 500 T DE DIÁMTRO 5 mm CUADRÍCULA 10 X 10
Precio: 7.27
MALLA ELECTROSOLDADA EN SOSTENIMIENTO DE TÚNELES CON ACERO CORRUGADO B 500 T DE Ø 5 mm EN CUADRÍCULA 10 X 10, COLOCADO EN OBRA i/ P.P. DE ALAMBRE DE ATAR, SEGÚN EHE-08 Y CTE-SE-A.

| Código | Ud | Descripción | Rendimiento | Precio | Importe |
|---|---|---|---|---|---|
| MO00000002 | h | Capataz | 0.024 | 21.32 | 0.51 |
| MO00000003 | h | Oficial 1ª | 0.192 | 20.87 | 4.01 |
| MT01100005 | kg | ALAMBRE DE ATAR RECOCIDO Ø 1,3 mm | 0.015 | 0.94 | 0.01 |
| MT01110015 | m2 | MALLA 10 X 10 X 5 (material; 01/01/2010) | 1.15 | 1.84 | 2.12 |
| Q120501A01 | h | Equipo de maquinaria auxiliar para túneles | 0.022 | 28.04 | 0.62 |
|  |  | Total |  |  | 7.27 |

Claves: colocación, malla, acero, electrosoldadura, alambre, corrugado

**803.0190** m2 MALLA ELECTROSOLDADA SOSTENIMIENTO TÚNELES ACERO CORRUGADO B 500 T DE DIÁMTRO 5 mm CUADRÍCULA 15 X 15
Precio: 6.99
MALLA ELECTROSOLDADA EN SOSTENIMIENTO DE TÚNELES CON ACERO CORRUGADO B 500 T DE Ø 5 mm EN CUADRÍCULA 15 X 15, COLOCADO EN OBRA i/ P.P. DE ALAMBRE DE ATAR, SEGÚN EHE-08 Y CTE-SE-A.

| Código | Ud | Descripción | Rendimiento | Precio | Importe |
|---|---|---|---|---|---|
| MO00000002 | h | Capataz | 0.028 | 21.32 | 0.60 |
| MO00000003 | h | Oficial 1ª | 0.196 | 20.87 | 4.09 |
| MT01100005 | kg | ALAMBRE DE ATAR RECOCIDO Ø 1,3 mm | 0.015 | 0.94 | 0.01 |
| MT01110030 | m2 | MALLA 15 X 15 X 5 (material; 01/01/2010) | 1.15 | 1.36 | 1.56 |
| Q120501A01 | h | Equipo de maquinaria auxiliar para túneles | 0.026 | 28.04 | 0.73 |
|  |  | Total |  |  | 6.99 |

Claves: alambre, acero, malla, electrosoldadura, corrugado, colocación

**803.0200** m2 MALLA ELECTROSOLDADA SOSTENIMIENTO TÚNELES ACERO CORRUGADO B 500 T DE DIÁMTRO 6 mm CUADRÍCULA 10 X 10
Precio: 7.92
MALLA ELECTROSOLDADA EN SOSTENIMIENTO DE TÚNELES CON ACERO CORRUGADO B 500 T DE Ø 6 mm EN CUADRÍCULA 10 X 10, COLOCADO EN OBRA i/ P.P. DE ALAMBRE DE ATAR, SEGÚN EHE-08 Y CTE-SE-A.

| Código | Ud | Descripción | Rendimiento | Precio | Importe |
|---|---|---|---|---|---|
| MO00000002 | h | Capataz | 0.028 | 21.32 | 0.60 |
| MO00000003 | h | Oficial 1ª | 0.196 | 20.87 | 4.09 |
| MT01100005 | kg | ALAMBRE DE ATAR RECOCIDO Ø 1,3 mm | 0.019 | 0.94 | 0.02 |
| MT01110020 | m2 | MALLA 10 X 10 X 6 (material; 05/12/2007) | 1.15 | 2.16 | 2.48 |
| Q120501A01 | h | Equipo de maquinaria auxiliar para túneles | 0.026 | 28.04 | 0.73 |
|  |  | Total |  |  | 7.92 |

Claves: acero, colocación, electrosoldadura, malla, corrugado, alambre

**803.0210** m2 MALLA ELECTROSOLDADA SOSTENIMIENTO TÚNELES ACERO CORRUGADO B 500 T DE DIÁMTRO 6 mm CUADRÍCULA 15 X 15
Precio: 7.9
MALLA ELECTROSOLDADA EN SOSTENIMIENTO DE TÚNELES CON ACERO CORRUGADO B 500 T DE Ø 6 mm EN CUADRÍCULA 15 X 15, COLOCADO EN OBRA i/ P.P. DE ALAMBRE DE ATAR, SEGÚN EHE-08 Y CTE-SE-A.

| Código | Ud | Descripción | Rendimiento | Precio | Importe |
|---|---|---|---|---|---|
| MO00000002 | h | Capataz | 0.032 | 21.32 | 0.68 |
| MO00000003 | h | Oficial 1ª | 0.2 | 20.87 | 4.17 |
| MT01100005 | kg | ALAMBRE DE ATAR RECOCIDO Ø 1,3 mm | 0.015 | 0.94 | 0.01 |
| MT01110035 | m2 | MALLA 15 X 15 X 6 (material) | 1.15 | 1.91 | 2.20 |
| Q120501A01 | h | Equipo de maquinaria auxiliar para túneles | 0.03 | 28.04 | 0.84 |
|  |  | Total |  |  | 7.9 |

Claves: corrugado, electrosoldadura, colocación, acero, malla, alambre

**803.0220** m2 MALLA ELECTROSOLDADA SOSTENIMIENTO TÚNELES ACERO CORRUGADO B 500 T DE DIÁMTRO 8 mm CUADRÍCULA 10 X 10
Precio: 8.72
MALLA ELECTROSOLDADA EN SOSTENIMIENTO DE TÚNELES CON ACERO CORRUGADO B 500 T DE Ø 8 mm EN CUADRÍCULA 10 X 10, COLOCADO EN OBRA i/ P.P. DE ALAMBRE DE ATAR, SEGÚN EHE-08 Y CTE-SE-A.

| Código | Ud | Descripción | Rendimiento | Precio | Importe |
|---|---|---|---|---|---|
| MO00000002 | h | Capataz | 0.032 | 21.32 | 0.68 |
| MO00000003 | h | Oficial 1ª | 0.2 | 20.87 | 4.17 |
| MT01100005 | kg | ALAMBRE DE ATAR RECOCIDO Ø 1,3 mm | 0.018 | 0.94 | 0.02 |
| MT01110025 | m2 | MALLA 10 X 10 X 8 (material; 12/05/2010) | 1.15 | 2.62 | 3.01 |
| Q120501A01 | h | Equipo de maquinaria auxiliar para túneles | 0.03 | 28.04 | 0.84 |
|  |  | Total |  |  | 8.72 |

Claves: electrosoldadura, malla, corrugado, colocación, alambre, acero

**803.0230** m2 MALLA ELECTROSOLDADA SOSTENIMIENTO TÚNELES ACERO CORRUGADO B 500 T DE DIÁMTRO 8 mm CUADRÍCULA 15 X 15
Precio: 9.64
MALLA ELECTROSOLDADA EN SOSTENIMIENTO DE TÚNELES CON ACERO CORRUGADO B 500 T DE Ø 8 mm EN CUADRÍCULA 15 X 15, COLOCADO EN OBRA i/ P.P. DE ALAMBRE DE ATAR, SEGÚN EHE-08 Y CTE-SE-A.

| Código | Ud | Descripción | Rendimiento | Precio | Importe |
|---|---|---|---|---|---|
| MO00000002 | h | Capataz | 0.038 | 21.32 | 0.81 |
| MO00000003 | h | Oficial 1ª | 0.204 | 20.87 | 4.26 |
| MT01100005 | kg | ALAMBRE DE ATAR RECOCIDO Ø 1,3 mm | 0.017 | 0.94 | 0.02 |
| MT01110040 | m2 | MALLA 15 X 15 X 8 (material; 01/01/2010) | 1.15 | 3.13 | 3.60 |
| Q120501A01 | h | Equipo de maquinaria auxiliar para túneles | 0.034 | 28.04 | 0.95 |
|  |  | Total |  |  | 9.64 |

Claves: acero, colocación, corrugado, malla, alambre, electrosoldadura

**803.0240** m2 MALLA ELECTROSOLDADA SOSTENIMIENTO TÚNELES ACERO CORRUGADO B 500 T DE DIÁMTRO 10 mm CUADRÍCULA 15 X 15
Precio: 11.59
MALLA ELECTROSOLDADA EN SOSTENIMIENTO DE TÚNELES CON ACERO CORRUGADO B 500 T DE Ø 10 mm EN CUADRÍCULA 15 X 15, COLOCADO EN OBRA i/ P.P. DE ALAMBRE DE ATAR, SEGÚN EHE-08 Y CTE-SE-A.

| Código | Ud | Descripción | Rendimiento | Precio | Importe |
|---|---|---|---|---|---|
| MO00000002 | h | Capataz | 0.04 | 21.32 | 0.85 |
| MO00000003 | h | Oficial 1ª | 0.208 | 20.87 | 4.34 |
| MT01100005 | kg | ALAMBRE DE ATAR RECOCIDO Ø 1,3 mm | 0.019 | 0.94 | 0.02 |
| MT01110045 | m2 | MALLA 15 X 15 X 10 (material; 01/01/2010) | 1.15 | 4.67 | 5.37 |
| Q120501A01 | h | Equipo de maquinaria auxiliar para túneles | 0.036 | 28.04 | 1.01 |
|  |  | Total |  |  | 11.59 |

Claves: alambre, acero, colocación, corrugado, malla, electrosoldadura

**803.0250** m2 MALLA ELECTROSOLDADA CONTRABÓVEDAS TÚNELES ACERO CORRUGADO B 500 T DE DIÁMTRO 4 mm CUADRÍCULA 10 X 10
Precio: 6
MALLA ELECTROSOLDADA EN CONTRABÓVEDAS DE TÚNELES CON ACERO CORRUGADO B 500 T DE Ø 4 mm EN CUADRÍCULA 10 X 10, COLOCADO EN OBRA i/ P.P. DE ALAMBRE DE ATAR, SEGÚN EHE-08 Y CTE-SE-A.

| Código | Ud | Descripción | Rendimiento | Precio | Importe |
|---|---|---|---|---|---|
| MO00000002 | h | Capataz | 0.012 | 21.32 | 0.26 |
| MO00000003 | h | Oficial 1ª | 0.18 | 20.87 | 3.76 |
| MT01100005 | kg | ALAMBRE DE ATAR RECOCIDO Ø 1,3 mm | 0.015 | 0.94 | 0.01 |
| MT01110010 | m2 | MALLA 10 X 10 X 4 | 1.15 | 1.28 | 1.47 |
| Q120501A01 | h | Equipo de maquinaria auxiliar para túneles | 0.018 | 28.04 | 0.50 |
|  |  | Total |  |  | 6 |

Claves: alambre, colocación, malla, corrugado, acero, electrosoldadura

**803.0260** m2 MALLA ELECTROSOLDADA CONTRABÓVEDAS TÚNELES ACERO CORRUGADO B 500 T DE DIÁMTRO 6 mm CUADRÍCULA 10 X 10
Precio: 7.52
MALLA ELECTROSOLDADA EN CONTRABÓVEDAS DE TÚNELES CON ACERO CORRUGADO B 500 T DE Ø 6 mm EN CUADRÍCULA 10 X 10, COLOCADO EN OBRA i/ P.P. DE ALAMBRE DE ATAR, SEGÚN EHE-08 Y CTE-SE-A.

| Código | Ud | Descripción | Rendimiento | Precio | Importe |
|---|---|---|---|---|---|
| MO00000002 | h | Capataz | 0.02 | 21.32 | 0.43 |
| MO00000003 | h | Oficial 1ª | 0.188 | 20.87 | 3.92 |
| MT01100005 | kg | ALAMBRE DE ATAR RECOCIDO Ø 1,3 mm | 0.019 | 0.94 | 0.02 |
| MT01110020 | m2 | MALLA 10 X 10 X 6 | 1.15 | 2.16 | 2.48 |
| Q120501A01 | h | Equipo de maquinaria auxiliar para túneles | 0.024 | 28.04 | 0.67 |
|  |  | Total |  |  | 7.52 |

Claves: alambre, acero, colocación, malla, corrugado, electrosoldadura

**803.0270** m2 MALLA ELECTROSOLDADA CONTRABÓVEDAS TÚNELES ACERO CORRUGADO B 500 T DE DIÁMTRO 8 mm CUADRÍCULA 10 X 10
Precio: 8.34
MALLA ELECTROSOLDADA EN CONTRABÓVEDAS DE TÚNELES CON ACERO CORRUGADO B 500 T DE Ø 8 mm EN CUADRÍCULA 10 X 10, COLOCADO EN OBRA i/ P.P. DE ALAMBRE DE ATAR, SEGÚN EHE-08 Y CTE-SE-A.

| Código | Ud | Descripción | Rendimiento | Precio | Importe |
|---|---|---|---|---|---|
| MO00000002 | h | Capataz | 0.024 | 21.32 | 0.51 |
| MO00000003 | h | Oficial 1ª | 0.192 | 20.87 | 4.01 |
| MT01100005 | kg | ALAMBRE DE ATAR RECOCIDO Ø 1,3 mm | 0.018 | 0.94 | 0.02 |
| MT01110025 | m2 | MALLA 10 X 10 X 8 | 1.15 | 2.62 | 3.01 |
| Q120501A01 | h | Equipo de maquinaria auxiliar para túneles | 0.028 | 28.04 | 0.79 |
|  |  | Total |  |  | 8.34 |

Claves: acero, corrugado, malla, colocación, electrosoldadura, alambre

**803.0280** m2 MALLA ELECTROSOLDADA CONTRABÓVEDAS TÚNELES ACERO CORRUGADO B 500 T DE DIÁMTRO 6 mm CUADRÍCULA 15 X 15
Precio: 5.85
MALLA ELECTROSOLDADA EN CONTRABÓVEDAS DE TÚNELES CON ACERO CORRUGADO B 500 T DE Ø 6 mm EN CUADRÍCULA 15 X 15, COLOCADO EN OBRA i/ P.P. DE ALAMBRE DE ATAR, SEGÚN EHE-08 Y CTE-SE-A.

| Código | Ud | Descripción | Rendimiento | Precio | Importe |
|---|---|---|---|---|---|
| MO00000002 | h | Capataz | 0.024 | 21.32 | 0.51 |
| MO00000003 | h | Oficial 1ª | 0.112 | 20.87 | 2.34 |
| MT01100005 | kg | ALAMBRE DE ATAR RECOCIDO Ø 1,3 mm | 0.015 | 0.94 | 0.01 |
| MT01110035 | m2 | MALLA 15 X 15 X 6 | 1.15 | 1.91 | 2.20 |
| Q120501A01 | h | Equipo de maquinaria auxiliar para túneles | 0.028 | 28.04 | 0.79 |
|  |  | Total |  |  | 5.85 |

Claves: alambre, colocación, acero, electrosoldadura, corrugado, malla

**803.0290** m2 MALLA ELECTROSOLDADA CONTRABÓVEDAS TÚNELES ACERO CORRUGADO B 500 T DE DIÁMTRO 8 mm CUADRÍCULA 15 X 15
Precio: 9.25
MALLA ELECTROSOLDADA EN CONTRABÓVEDAS DE TÚNELES CON ACERO CORRUGADO B 500 T DE Ø 8 mm EN CUADRÍCULA 15 X 15, COLOCADO EN OBRA i/ P.P. DE ALAMBRE DE ATAR, SEGÚN EHE-08 Y CTE-SE-A.

| Código | Ud | Descripción | Rendimiento | Precio | Importe |
|---|---|---|---|---|---|
| MO00000002 | h | Capataz | 0.03 | 21.32 | 0.64 |
| MO00000003 | h | Oficial 1ª | 0.196 | 20.87 | 4.09 |
| MT01100005 | kg | ALAMBRE DE ATAR RECOCIDO Ø 1,3 mm | 0.019 | 0.94 | 0.02 |
| MT01110040 | m2 | MALLA 15 X 15 X 8 | 1.15 | 3.13 | 3.60 |
| Q120501A01 | h | Equipo de maquinaria auxiliar para túneles | 0.032 | 28.04 | 0.90 |
|  |  | Total |  |  | 9.25 |

Claves: colocación, acero, alambre, malla, electrosoldadura, corrugado

**803.0300** m2 MALLA ELECTROSOLDADA CONTRABÓVEDAS TÚNELES ACERO CORRUGADO B 500 T DE DIÁMTRO 10 mm CUADRÍCULA 15 X 15
Precio: 11.25
MALLA ELECTROSOLDADA EN CONTRABÓVEDAS DE TÚNELES CON ACERO CORRUGADO B 500 T DE Ø 10 mm EN CUADRÍCULA 15 X 15, COLOCADO EN OBRA i/ P.P. DE ALAMBRE DE ATAR, SEGÚN EHE-08 Y CTE-SE-A.

| Código | Ud | Descripción | Rendimiento | Precio | Importe |
|---|---|---|---|---|---|
| MO00000002 | h | Capataz | 0.032 | 21.32 | 0.68 |
| MO00000003 | h | Oficial 1ª | 0.2 | 20.87 | 4.17 |
| MT01100005 | kg | ALAMBRE DE ATAR RECOCIDO Ø 1,3 mm | 0.018 | 0.94 | 0.02 |
| MT01110045 | m2 | MALLA 15 X 15 X 10 | 1.15 | 4.67 | 5.37 |
| Q120501A01 | h | Equipo de maquinaria auxiliar para túneles | 0.036 | 28.04 | 1.01 |
|  |  | Total |  |  | 11.25 |

Claves: corrugado, acero, colocación, alambre, electrosoldadura, malla

**803.0310** m CERCHA DE TIPO TH-16,5
Precio: 39.28
CERCHA DE TIPO TH-16,5 EN CUALQUIER DISPOSICIÓN i/ SUMINISTRO, GRAPAS, ELEMENTOS DE FIJACIÓN AL TERRENO, BRIDAS DE SUJECIÓN, TRESILLONES DE ARRIOSTRAMIENTO, MONTAJE Y DEMÁS OPERACIONES NECESARIAS.

| Código | Ud | Descripción | Rendimiento | Precio | Importe |
|---|---|---|---|---|---|
| MO00000002 | h | Capataz | 0.118 | 21.32 | 2.52 |
| MO00000003 | h | Oficial 1ª | 0.354 | 20.87 | 7.39 |
| MT03010011 | kg | ACERO LAMINADO S355JR, CORTADO A MEDIDA Y CON UNA CAPA DE IMPRIMACIÓN ANTIOXIDANTE (material; 26/01/2010) | 18.15 | 1.2 | 21.78 |
| MT03050005 | ud | GRAPA Y ELEMENTO DE FIJACIÓN PARA THN 16,5 kg (material) | 0.5 | 6.84 | 3.42 |
| MT01110009 | kg | Acero corrugado B 500 S o B 500 SD en barras | 2.1 | 0.84 | 1.76 |
| Q120501A01 | h | Equipo de maquinaria auxiliar para túneles | 0.086 | 28.04 | 2.41 |
|  |  | Total |  |  | 39.28 |

Claves: cercha, sujeción, grapa, arriostramiento

**803.0320** m CERCHA DE TIPO TH-21
Precio: 48.8
CERCHA DE TIPO TH-21 EN CUALQUIER DISPOSICIÓN i/ SUMINISTRO, GRAPAS, ELEMENTOS DE FIJACIÓN AL TERRENO, BRIDAS DE SUJECIÓN, TRESILLONES DE ARRIOSTRAMIENTO, MONTAJE Y DEMÁS OPERACIONES NECESARIAS.

| Código | Ud | Descripción | Rendimiento | Precio | Importe |
|---|---|---|---|---|---|
| MO00000002 | h | Capataz | 0.15 | 21.32 | 3.20 |
| MO00000003 | h | Oficial 1ª | 0.45 | 20.87 | 9.39 |
| MT03010011 | kg | ACERO LAMINADO S355JR, CORTADO A MEDIDA Y CON UNA CAPA DE IMPRIMACIÓN ANTIOXIDANTE | 23.1 | 1.2 | 27.72 |
| MT03050010 | ud | GRAPA Y ELEMENTO DE FIJACIÓN PARA THN 21 kg (material) | 0.5 | 7.11 | 3.56 |
| MT01110009 | kg | Acero corrugado B 500 S o B 500 SD en barras | 2.2 | 0.84 | 1.85 |
| Q120501A01 | h | Equipo de maquinaria auxiliar para túneles | 0.11 | 28.04 | 3.08 |
|  |  | Total |  |  | 48.8 |

Claves: arriostramiento, grapa, cercha, sujeción

**803.0330** m CERCHA DE TIPO TH-29
Precio: 65.63
CERCHA DE TIPO TH-29 EN CUALQUIER DISPOSICIÓN i/ SUMINISTRO, GRAPAS, ELEMENTOS DE FIJACIÓN AL TERRENO, BRIDAS DE SUJECIÓN, TRESILLONES DE ARRIOSTRAMIENTO, MONTAJE Y DEMÁS OPERACIONES NECESARIAS.

| Código | Ud | Descripción | Rendimiento | Precio | Importe |
|---|---|---|---|---|---|
| MO00000002 | h | Capataz | 0.207 | 21.32 | 4.41 |
| MO00000003 | h | Oficial 1ª | 0.621 | 20.87 | 12.96 |
| MT03010011 | kg | ACERO LAMINADO S355JR, CORTADO A MEDIDA Y CON UNA CAPA DE IMPRIMACIÓN ANTIOXIDANTE | 31.9 | 1.2 | 38.28 |
| MT03050015 | ud | GRAPA Y ELEMENTO DE FIJACIÓN PARA THN 29 kg (material) | 0.5 | 7.39 | 3.70 |
| MT01110009 | kg | Acero corrugado B 500 S o B 500 SD en barras | 2.4 | 0.84 | 2.02 |
| Q120501A01 | h | Equipo de maquinaria auxiliar para túneles | 0.152 | 28.04 | 4.26 |
|  |  | Total |  |  | 65.63 |

Claves: arriostramiento, sujeción, cercha, grapa

**803.0340** m CERCHA DE TIPO HEB-140
Precio: 70.63
CERCHA DE TIPO HEB-140 EN CUALQUIER DISPOSICIÓN i/ SUMINISTRO, ELEMENTOS DE FIJACIÓN AL TERRENO, TRESILLONES DE ARRIOSTRAMIENTO, TORNILLOS, PLACAS, MONTAJE Y DEMÁS OPERACIONES NECESARIAS.

| Código | Ud | Descripción | Rendimiento | Precio | Importe |
|---|---|---|---|---|---|
| MO00000002 | h | Capataz | 0.241 | 21.32 | 5.14 |
| MO00000003 | h | Oficial 1ª | 0.722 | 20.87 | 15.07 |
| MT03010011 | kg | ACERO LAMINADO S355JR, CORTADO A MEDIDA Y CON UNA CAPA DE IMPRIMACIÓN ANTIOXIDANTE | 33.7 | 1.2 | 40.44 |
| MT03010022 | ud | PLACA DE ACERO DE 250 X 300 X 10 MM (material; 22/04/2014) | 0.5 | 6.75 | 3.38 |
| MT03010023 | ud | Tornillo para placa de unión de cerchas (material; 22/04/2014) | 1 | 0.3 | 0.30 |
| Q120501A01 | h | Equipo de maquinaria auxiliar para túneles | 0.177 | 28.04 | 4.96 |
| MT01110009 | kg | Acero corrugado B 500 S o B 500 SD en barras | 1.6 | 0.84 | 1.34 |
|  |  | Total |  |  | 70.63 |

Claves: cercha, arriostramiento, anclaje, placa, tornillo

**803.0350** m CERCHA DE TIPO HEB-160
Precio: 87.92
CERCHA DE TIPO HEB-160 EN CUALQUIER DISPOSICIÓN i/ SUMINISTRO, ELEMENTOS DE FIJACIÓN AL TERRENO, TRESILLONES DE ARRIOSTRAMIENTO, TORNILLOS, PLACAS, MONTAJE Y DEMÁS OPERACIONES NECESARIAS.

| Código | Ud | Descripción | Rendimiento | Precio | Importe |
|---|---|---|---|---|---|
| MO00000002 | h | Capataz | 0.304 | 21.32 | 6.48 |
| MO00000003 | h | Oficial 1ª | 0.913 | 20.87 | 19.05 |
| MT03010011 | kg | ACERO LAMINADO S355JR, CORTADO A MEDIDA Y CON UNA CAPA DE IMPRIMACIÓN ANTIOXIDANTE | 42.6 | 1.2 | 51.12 |
| MT03010022 | ud | PLACA DE ACERO DE 250 X 300 X 10 MM | 0.5 | 6.75 | 3.38 |
| MT03010023 | ud | TORNILLO PARA PLACA DE UNIÓN DE CERCHAS | 1 | 0.3 | 0.30 |
| Q120501A01 | h | Equipo de maquinaria auxiliar para túneles | 0.223 | 28.04 | 6.25 |
| MT01110009 | kg | Acero corrugado B 500 S o B 500 SD en barras | 1.6 | 0.84 | 1.34 |
|  |  | Total |  |  | 87.92 |

Claves: cercha, anclaje, tornillo, arriostramiento, placa

**803.0360** m CERCHA DE TIPO HEB-180
Precio: 104.66
CERCHA DE TIPO HEB-180 EN CUALQUIER DISPOSICIÓN i/ SUMINISTRO, ELEMENTOS DE FIJACIÓN AL TERRENO, TRESILLONES DE ARRIOSTRAMIENTO, TORNILLOS, PLACAS, MONTAJE Y DEMÁS OPERACIONES NECESARIAS.

| Código | Ud | Descripción | Rendimiento | Precio | Importe |
|---|---|---|---|---|---|
| MO00000002 | h | Capataz | 0.366 | 21.32 | 7.80 |
| MO00000003 | h | Oficial 1ª | 1.097 | 20.87 | 22.89 |
| MT03010011 | kg | ACERO LAMINADO S355JR, CORTADO A MEDIDA Y CON UNA CAPA DE IMPRIMACIÓN ANTIOXIDANTE | 51.2 | 1.2 | 61.44 |
| MT03010022 | ud | PLACA DE ACERO DE 250 X 300 X 10 MM | 0.5 | 6.75 | 3.38 |
| MT03010023 | ud | TORNILLO PARA PLACA DE UNIÓN DE CERCHAS | 1 | 0.3 | 0.30 |
| Q120501A01 | h | Equipo de maquinaria auxiliar para túneles | 0.268 | 28.04 | 7.51 |
| MT01110009 | kg | Acero corrugado B 500 S o B 500 SD en barras | 1.6 | 0.84 | 1.34 |
|  |  | Total |  |  | 104.66 |

Claves: anclaje, tornillo, arriostramiento, cercha, placa

**803.0370** m CERCHA DE TIPO RETICULADA 15-20-32
Precio: 27.41
CERCHA RETICULADA 15-20-32 EN CUALQUIER DISPOSICIÓN i/ SUMINISTRO, TRESILLONES DE ARRIOSTRAMIENTO, ELEMENTOS DE MONTAJE Y DEMÁS OPERACIONES NECESARIAS.

| Código | Ud | Descripción | Rendimiento | Precio | Importe |
|---|---|---|---|---|---|
| MO00000002 | h | Capataz | 0.076 | 21.32 | 1.62 |
| MO00000003 | h | Oficial 1ª | 0.228 | 20.87 | 4.76 |
| MT03050020 | kg | ACERO LAMINADO EN PERFILES RETICULARES TIPO "TE" (material; 08/10/2009) | 10.657 | 1.62 | 17.26 |
| MT03050035 | ud | ELEMENTOS DE FIJACIÓN PARA TE 130 kg (material; 08/10/2009) | 0.12 | 6.84 | 0.82 |
| MT03010021 | ud | PLACA DE ACERO DE 150 X 200 X 8 MM (material; 22/04/2014) | 0.5 | 2.16 | 1.08 |
| MT03010023 | ud | TORNILLO PARA PLACA DE UNIÓN DE CERCHAS | 1 | 0.3 | 0.30 |
| Q120501A01 | h | Equipo de maquinaria auxiliar para túneles | 0.056 | 28.04 | 1.57 |
|  |  | Total |  |  | 27.41 |

Claves: cercha, arriostramiento, retícula, montaje

**803.0380** m CERCHA DE TIPO RETICULADA 50-20-32
Precio: 29.88
CERCHA RETICULADA 50-20-32 EN CUALQUIER DISPOSICIÓN i/ SUMINISTRO, TRESILLONES DE ARRIOSTRAMIENTO, ELEMENTOS DE MONTAJE Y DEMÁS OPERACIONES NECESARIAS.

| Código | Ud | Descripción | Rendimiento | Precio | Importe |
|---|---|---|---|---|---|
| MO00000002 | h | Capataz | 0.083 | 21.32 | 1.77 |
| MO00000003 | h | Oficial 1ª | 0.25 | 20.87 | 5.22 |
| MT03050020 | kg | ACERO LAMINADO EN PERFILES RETICULARES TIPO "TE" | 11.657 | 1.62 | 18.88 |
| MT03050030 | ud | ELEMENTOS DE FIJACIÓN PARA TE 95 kg (material; 08/10/2009) | 0.13 | 7.11 | 0.92 |
| MT03010021 | ud | PLACA DE ACERO DE 150 X 200 X 8 MM | 0.5 | 2.16 | 1.08 |
| MT03010023 | ud | TORNILLO PARA PLACA DE UNIÓN DE CERCHAS | 1 | 0.3 | 0.30 |
| Q120501A01 | h | Equipo de maquinaria auxiliar para túneles | 0.061 | 28.04 | 1.71 |
|  |  | Total |  |  | 29.88 |

Claves: montaje, arriostramiento, cercha, retícula

**803.0390** m CERCHA DE TIPO RETICULADA 70-20-32
Precio: 32.66
CERCHA RETICULADA 70-20-32 EN CUALQUIER DISPOSICIÓN i/ SUMINISTRO, TRESILLONES DE ARRIOSTRAMIENTO, ELEMENTOS DE MONTAJE Y DEMÁS OPERACIONES NECESARIAS.

| Código | Ud | Descripción | Rendimiento | Precio | Importe |
|---|---|---|---|---|---|
| MO00000002 | h | Capataz | 0.091 | 21.32 | 1.94 |
| MO00000003 | h | Oficial 1ª | 0.274 | 20.87 | 5.72 |
| MT03050020 | kg | ACERO LAMINADO EN PERFILES RETICULARES TIPO "TE" | 12.8 | 1.62 | 20.74 |
| MT03050030 | ud | ELEMENTOS DE FIJACIÓN PARA TE 95 kg | 0.14 | 7.11 | 1.00 |
| MT03010021 | ud | PLACA DE ACERO DE 150 X 200 X 8 MM | 0.5 | 2.16 | 1.08 |
| MT03010023 | ud | TORNILLO PARA PLACA DE UNIÓN DE CERCHAS | 1 | 0.3 | 0.30 |
| Q120501A01 | h | Equipo de maquinaria auxiliar para túneles | 0.067 | 28.04 | 1.88 |
|  |  | Total |  |  | 32.66 |

Claves: arriostramiento, retícula, cercha, montaje

**803.0400** m CERCHA DE TIPO RETICULADA 95-20-32
Precio: 35.64
CERCHA RETICULADA 95-20-32 EN CUALQUIER DISPOSICIÓN i/ SUMINISTRO, TRESILLONES DE ARRIOSTRAMIENTO, ELEMENTOS DE MONTAJE Y DEMÁS OPERACIONES NECESARIAS.

| Código | Ud | Descripción | Rendimiento | Precio | Importe |
|---|---|---|---|---|---|
| MO00000002 | h | Capataz | 0.1 | 21.32 | 2.13 |
| MO00000003 | h | Oficial 1ª | 0.3 | 20.87 | 6.26 |
| MT03050020 | kg | ACERO LAMINADO EN PERFILES RETICULARES TIPO "TE" | 14 | 1.62 | 22.68 |
| MT03050030 | ud | ELEMENTOS DE FIJACIÓN PARA TE 95 kg | 0.16 | 7.11 | 1.14 |
| MT03010021 | ud | PLACA DE ACERO DE 150 X 200 X 8 MM | 0.5 | 2.16 | 1.08 |
| MT03010023 | ud | TORNILLO PARA PLACA DE UNIÓN DE CERCHAS | 1 | 0.3 | 0.30 |
| Q120501A01 | h | Equipo de maquinaria auxiliar para túneles | 0.073 | 28.04 | 2.05 |
|  |  | Total |  |  | 35.64 |

Claves: cercha, montaje, arriostramiento, retícula

**803.0410** m CERCHA DE TIPO RETICULADA 130-20-32
Precio: 36.7
CERCHA RETICULADA 130-20-32 EN CUALQUIER DISPOSICIÓN i/ SUMINISTRO, TRESILLONES DE ARRIOSTRAMIENTO, ELEMENTOS DE MONTAJE Y DEMÁS OPERACIONES NECESARIAS.

| Código | Ud | Descripción | Rendimiento | Precio | Importe |
|---|---|---|---|---|---|
| MO00000002 | h | Capataz | 0.102 | 21.32 | 2.17 |
| MO00000003 | h | Oficial 1ª | 0.305 | 20.87 | 6.37 |
| MT03050020 | kg | ACERO LAMINADO EN PERFILES RETICULARES TIPO "TE" | 14.52 | 1.62 | 23.52 |
| MT03050035 | ud | ELEMENTOS DE FIJACIÓN PARA TE 130 kg | 0.17 | 6.84 | 1.16 |
| MT03010021 | ud | PLACA DE ACERO DE 150 X 200 X 8 MM | 0.5 | 2.16 | 1.08 |
| MT03010023 | ud | TORNILLO PARA PLACA DE UNIÓN DE CERCHAS | 1 | 0.3 | 0.30 |
| Q120501A01 | h | Equipo de maquinaria auxiliar para túneles | 0.075 | 28.04 | 2.10 |
|  |  | Total |  |  | 36.7 |

Claves: retícula, montaje, cercha, arriostramiento

**803.0420** m3 HORMIGÓN PROYECTADO H/MP/30 EN SOSTENIMIENTO DE TÚNELES Y OBRAS SUBTERRÁNEAS
Precio: 229.12
HORMIGÓN PROYECTADO H/MP/30 CON CUALQUIER ESPESOR EN SOSTENIMIENTO DE TÚNELES Y OBRAS SUBTERRÁNEAS i/ LOS ADITIVOS NECESARIOS Y P.P. POR RECHAZO EN LA COLOCACIÓN, SIN ADICIÓN DE FIBRAS.

| Código | Ud | Descripción | Rendimiento | Precio | Importe |
|---|---|---|---|---|---|
| MO00000002 | h | Capataz | 0.24 | 21.32 | 5.12 |
| MO00000003 | h | Oficial 1ª | 2.65 | 20.87 | 55.31 |
| MT01080001 | kg | ADITIVO PARA GUNITADOS (material) | 30 | 1.23 | 36.90 |
| MT01060100 | m3 | HORMIGÓN PARA PROYECTAR DE 300 kg/cm² DE RESISTENCIA CON UN 2% DE HUMO DE SÍLICE, DE CONSISTENCIA PLÁSTICA Y TAMAÑO MÁXIMO DEL ÁRIDO 12 mm i/ TODOS LOS ADITIVOS PREVIOS A LA PROYECCIÓN (material) | 1.05 | 72.69 | 76.32 |
| Q120402A01 | h | Robot de gunita y hormigón proyectado. De 20 m³/h sin compresor (maquinaria; 17/04/2012) | 0.24 | 90.47 | 21.71 |
| Q120501A01 | h | Equipo de maquinaria auxiliar para túneles | 0.24 | 28.04 | 6.73 |
| Q010000C01 | h | Grupo electrógeno. Con motor diesel. De 500 kVA de potencia | 0.34 | 79.5 | 27.03 |
|  |  | Total |  |  | 229.12 |

Claves: aditivo, fibra, colocación, rechazo, hormigón, proyección

**803.0430** m3 HORMIGÓN PROYECTADO H/MP/35 EN SOSTENIMIENTO DE TÚNELES Y OBRAS SUBTERRÁNEAS
Precio: 244.37
HORMIGÓN PROYECTADO H/MP/35 CON CUALQUIER ESPESOR EN SOSTENIMIENTO DE TÚNELES Y OBRAS SUBTERRÁNEAS i/ LOS ADITIVOS NECESARIOS Y P.P. POR RECHAZO EN LA COLOCACIÓN, SIN ADICIÓN DE FIBRAS.

| Código | Ud | Descripción | Rendimiento | Precio | Importe |
|---|---|---|---|---|---|
| MO00000002 | h | Capataz | 0.24 | 21.32 | 5.12 |
| MO00000003 | h | Oficial 1ª | 2.65 | 20.87 | 55.31 |
| MT01080001 | kg | ADITIVO PARA GUNITADOS | 35 | 1.23 | 43.05 |
| MT01060105 | m3 | HORMIGÓN PARA PROYECTAR DE 350 kg/cm² DE RESISTENCIA CON UN 2% DE HUMO DE SÍLICE, DE CONSISTENCIA PLÁSTICA Y TAMAÑO MÁXIMO DEL ÁRIDO 12 mm i/ TODOS LOS ADITIVOS PREVIOS A LA PROYECCIÓN (material) | 1.05 | 81.35 | 85.42 |
| Q120402A01 | h | Robot de gunita y hormigón proyectado. De 20 m³/h sin compresor | 0.24 | 90.47 | 21.71 |
| Q120501A01 | h | Equipo de maquinaria auxiliar para túneles | 0.24 | 28.04 | 6.73 |
| Q010000C01 | h | Grupo electrógeno. Con motor diesel. De 500 kVA de potencia | 0.34 | 79.5 | 27.03 |
|  |  | Total |  |  | 244.37 |

Claves: hormigón, fibra, rechazo, colocación, aditivo, proyección

**803.0440** m3 HORMIGÓN PROYECTADO H/MP/40 EN SOSTENIMIENTO DE TÚNELES Y OBRAS SUBTERRÁNEAS
Precio: 259.75
HORMIGÓN PROYECTADO H/MP/40 CON CUALQUIER ESPESOR EN SOSTENIMIENTO DE TÚNELES Y OBRAS SUBTERRÁNEAS i/ LOS ADITIVOS NECESARIOS Y P.P. POR RECHAZO EN LA COLOCACIÓN, SIN ADICIÓN DE FIBRAS.

| Código | Ud | Descripción | Rendimiento | Precio | Importe |
|---|---|---|---|---|---|
| MO00000002 | h | Capataz | 0.24 | 21.32 | 5.12 |
| MO00000003 | h | Oficial 1ª | 2.65 | 20.87 | 55.31 |
| MT01080001 | kg | ADITIVO PARA GUNITADOS | 40 | 1.23 | 49.20 |
| MT01060110 | m3 | HORMIGÓN PARA PROYECTAR DE 400 kg/cm² DE RESISTENCIA CON UN 2% DE HUMO DE SÍLICE, DE CONSISTENCIA PLÁSTICA Y TAMAÑO MÁXIMO DEL ÁRIDO 12 mm i/ TODOS LOS ADITIVOS PREVIOS A LA PROYECCIÓN (material) | 1.05 | 90.14 | 94.65 |
| Q120402A01 | h | Robot de gunita y hormigón proyectado. De 20 m³/h sin compresor | 0.24 | 90.47 | 21.71 |
| Q120501A01 | h | Equipo de maquinaria auxiliar para túneles | 0.24 | 28.04 | 6.73 |
| Q010000C01 | h | Grupo electrógeno. Con motor diesel. De 500 kVA de potencia | 0.34 | 79.5 | 27.03 |
|  |  | Total |  |  | 259.75 |

Claves: hormigón, proyección, aditivo, rechazo, colocación, fibra

**803.0450** m3 HORMIGÓN ARMADO HA-25 EN CONTRABÓVEDAS DE SOSTENIMIENTO DE TÚNELES Y OBRAS SUBTERRÁNEAS
Precio: 127.75
HORMIGÓN PARA ARMAR HA-25 EN CONTRABÓVEDAS DE SOSTENIMIENTO DE TÚNELES Y OBRAS SUBTERRÁNEAS, SIN INCLUIR ENCOFRADO.

| Código | Ud | Descripción | Rendimiento | Precio | Importe |
|---|---|---|---|---|---|
| MO00000002 | h | Capataz | 0.083 | 21.32 | 1.77 |
| MO00000003 | h | Oficial 1ª | 0.5 | 20.87 | 10.44 |
| MO00000006 | h | Peón especialista | 0.333 | 19.97 | 6.65 |
| MT01060045 | m3 | HORMIGÓN ARMADO HA-25 DE CONSISTENCIA FLUIDA Y TAMAÑO MÁXIMO DEL ÁRIDO 20 mm | 1.05 | 66.21 | 69.52 |
| Q080702C01 | h | Bombas para hormigones sobre camión, con pluma. Para una producción de 60 m³/h. Con pluma de 42 m | 0.2 | 190.85 | 38.17 |
| Q081101A10 | h | Convertidores y grupos electrógenos de alta frecuencia para vibradores de hormigón (4,9 kW de potencia) | 0.6 | 1.36 | 0.82 |
| Q081100A15 | h | Vibradores de hormigones. De 76 mm de diámetro (maquinaria; 17/04/2012) | 0.6 | 0.64 | 0.38 |
|  |  | Total |  |  | 127.75 |

Claves: encofrar, hormigón, armadura

**803.0460** m3 HORMIGÓN ARMADO HA-30 EN CONTRABÓVEDAS DE SOSTENIMIENTO DE TÚNELES Y OBRAS SUBTERRÁNEAS
Precio: 135.67
HORMIGÓN PARA ARMAR HA-30 EN CONTRABÓVEDAS DE SOSTENIMIENTO DE TÚNELES Y OBRAS SUBTERRÁNEAS, SIN INCLUIR ENCOFRADO.

| Código | Ud | Descripción | Rendimiento | Precio | Importe |
|---|---|---|---|---|---|
| MO00000002 | h | Capataz | 0.083 | 21.32 | 1.77 |
| MO00000003 | h | Oficial 1ª | 0.5 | 20.87 | 10.44 |
| MO00000006 | h | Peón especialista | 0.333 | 19.97 | 6.65 |
| MT01060050 | m3 | HORMIGÓN ARMADO HA-30 DE CONSISTENCIA FLUIDA Y TAMAÑO MÁXIMO DEL ÁRIDO 20 mm | 1.05 | 73.75 | 77.44 |
| Q080702C01 | h | Bombas para hormigones sobre camión, con pluma. Para una producción de 60 m³/h. Con pluma de 42 m | 0.2 | 190.85 | 38.17 |
| Q081101A10 | h | Convertidores y grupos electrógenos de alta frecuencia para vibradores de hormigón (4,9 kW de potencia) | 0.6 | 1.36 | 0.82 |
| Q081100A15 | h | Vibradores de hormigones. De 76 mm de diámetro | 0.6 | 0.64 | 0.38 |
|  |  | Total |  |  | 135.67 |

Claves: armadura, encofrar, hormigón

**803.0470** m3 HORMIGÓN ARMADO HA-35 EN CONTRABÓVEDAS DE SOSTENIMIENTO DE TÚNELES Y OBRAS SUBTERRÁNEAS (01/01/2010)
Precio: 138.45
HORMIGÓN PARA ARMAR HA-35 EN CONTRABÓVEDAS DE SOSTENIMIENTO DE TÚNELES Y OBRAS SUBTERRÁNEAS, SIN INCLUIR ENCOFRADO.

| Código | Ud | Descripción | Rendimiento | Precio | Importe |
|---|---|---|---|---|---|
| MO00000002 | h | Capataz | 0.083 | 21.32 | 1.77 |
| MO00000003 | h | Oficial 1ª | 0.5 | 20.87 | 10.44 |
| MO00000006 | h | Peón especialista | 0.333 | 19.97 | 6.65 |
| MT01060055 | m3 | HORMIGÓN ARMADO HA-35 DE CONSISTENCIA FLUIDA Y TAMAÑO MÁXIMO DEL ÁRIDO 20 mm | 1.05 | 76.4 | 80.22 |
| Q080702C01 | h | Bombas para hormigones sobre camión, con pluma. Para una producción de 60 m³/h. Con pluma de 42 m | 0.2 | 190.85 | 38.17 |
| Q081101A10 | h | Convertidores y grupos electrógenos de alta frecuencia para vibradores de hormigón (4,9 kW de potencia) | 0.6 | 1.36 | 0.82 |
| Q081100A15 | h | Vibradores de hormigones. De 76 mm de diámetro | 0.6 | 0.64 | 0.38 |
|  |  | Total |  |  | 138.45 |

Claves: hormigón, encofrar, armadura

**803.0480** m3 HORMIGÓN ARMADO HA-40 EN CONTRABÓVEDAS DE SOSTENIMIENTO DE TÚNELES Y OBRAS SUBTERRÁNEAS (01/01/2010)
Precio: 142.24
HORMIGÓN PARA ARMAR HA-40 EN CONTRABÓVEDAS DE SOSTENIMIENTO DE TÚNELES Y OBRAS SUBTERRÁNEAS, SIN INCLUIR ENCOFRADO.

| Código | Ud | Descripción | Rendimiento | Precio | Importe |
|---|---|---|---|---|---|
| MO00000002 | h | Capataz | 0.083 | 21.32 | 1.77 |
| MO00000003 | h | Oficial 1ª | 0.5 | 20.87 | 10.44 |
| MO00000006 | h | Peón especialista | 0.333 | 19.97 | 6.65 |
| MT01060056 | m3 | HORMIGÓN ARMADO HA-40 DE CONSISTENCIA PLÁSTICA Y TAMAÑO MÁXIMO DEL ÁRIDO 20 mm | 1.05 | 80.01 | 84.01 |
| Q080702C01 | h | Bombas para hormigones sobre camión, con pluma. Para una producción de 60 m³/h. Con pluma de 42 m | 0.2 | 190.85 | 38.17 |
| Q081101A10 | h | Convertidores y grupos electrógenos de alta frecuencia para vibradores de hormigón (4,9 kW de potencia) | 0.6 | 1.36 | 0.82 |
| Q081100A15 | h | Vibradores de hormigones. De 76 mm de diámetro | 0.6 | 0.64 | 0.38 |
|  |  | Total |  |  | 142.24 |

Claves: encofrar, hormigón, armadura

**803.0490** m3 HORMIGÓN PROYECTADO H/MP/30 EN CAPA DE SELLADO DE FRENTE DE TÚNEL
Precio: 227.16

| Código | Ud | Descripción | Rendimiento | Precio | Importe |
|---|---|---|---|---|---|
| MO00000002 | h | Capataz | 0.236 | 21.32 | 5.03 |
| MO00000003 | h | Oficial 1ª | 2.606 | 20.87 | 54.39 |
| MT01080001 | kg | ADITIVO PARA GUNITADOS | 30 | 1.23 | 36.90 |
| MT01060100 | m3 | HORMIGÓN PARA PROYECTAR DE 300 kg/cm² DE RESISTENCIA CON UN 2% DE HUMO DE SÍLICE, DE CONSISTENCIA PLÁSTICA Y TAMAÑO MÁXIMO DEL Á | 1.05 | 72.69 | 76.32 |
| Q120402A01 | h | Robot de gunita y hormigón proyectado. De 20 m³/h sin compresor | 0.236 | 90.47 | 21.35 |
| Q120501A01 | h | Equipo de maquinaria auxiliar para túneles | 0.236 | 28.04 | 6.62 |
| Q010000C01 | h | Grupo electrógeno. Con motor diesel. De 500 kVA de potencia | 0.334 | 79.5 | 26.55 |
|  |  | Total |  |  | 227.16 |

**803.0500** m SONDEO DE EXPLORACIÓN GEOTÉCNICA EN TÚNEL CON EXTRACCIÓN CONTINUA DE TESTIGO (17/04/2012)
Precio: 87.24
SONDEO DE EXPLORACIÓN GEOTÉCNICA EN TÚNEL CON EXTRACCIÓN CONTINUA DE TESTIGO i/ LA PUESTA EN OBRA DE LOS EQUIPOS, LA PERFORACIÓN, LA TESTIFICACIÓN Y LA P.P. DE ENSAYOS DE LABORATORIOS.

| Código | Ud | Descripción | Rendimiento | Precio | Importe |
|---|---|---|---|---|---|
| MO00000002 | h | Capataz | 0.019 | 21.32 | 0.41 |
| MO00000003 | h | Oficial 1ª | 0.75 | 20.87 | 15.65 |
| MO00000005 | h | Ayudante | 0.75 | 19.36 | 14.52 |
| MO00000006 | h | Peón especialista | 0.75 | 19.97 | 14.98 |
| Q060201A01 | h | Camión. Con caja fija y grúa auxiliar. Para 16 t | 0.1 | 58.08 | 5.81 |
| Q030501A01 | h | Maquinaria de sondeos. Sonda. Perforación por rotopercusión: Neumáticos e hidráulicos. Martillo neumático o hidráulico. De 45 kW (maquinaria; 17/04/2012) | 0.75 | 47.83 | 35.87 |
|  |  | Total |  |  | 87.24 |

**803.0510** m DREN CON TUBO RANURADO DE PVC DE 50 mm DE DIÁMETRO EN EL FRENTE
Precio: 21.69
DREN CON TUBO RANURADO DE PVC DE 50 mm DE DIÁMETRO EN EL FRENTE DE TÚNEL i/ PERFORACIÓN.

| Código | Ud | Descripción | Rendimiento | Precio | Importe |
|---|---|---|---|---|---|
| MO00000002 | h | Capataz | 0.008 | 21.32 | 0.17 |
| MO00000003 | h | Oficial 1ª | 0.04 | 20.87 | 0.83 |
| MT10010075 | m | TUBO RANURADO DE PVC Ø 50 mm | 1.05 | 0.71 | 0.75 |
| Q120000A05 | h | Jumbos. Para 45 m² de sección (2 brazos) | 0.08 | 141.77 | 11.34 |
| Q120501A01 | h | Equipo de maquinaria auxiliar para túneles | 0.08 | 28.04 | 2.24 |
| Q010000C01 | h | Grupo electrógeno. Con motor diesel. De 500 kVA de potencia | 0.08 | 79.5 | 6.36 |
|  |  | Total |  |  | 21.69 |

Claves: drenaje, frente, PVC, diámetro, tubo, perforación, ranura

**803.0540** m DREN AUTOPERFORANTE CON TUBO RANURADO DE PVC DE 51 mm DE DIÁMETRO
Precio: 25.23
DREN AUTOPERFORANTE CON TUBO RANURADO DE PVC DE 51 mm DE DIÁMETRO EN EL FRENTE DE TÚNEL i/ PERFORACIÓN.

| Código | Ud | Descripción | Rendimiento | Precio | Importe |
|---|---|---|---|---|---|
| MO00000002 | h | Capataz | 0.006 | 21.32 | 0.13 |
| MO00000003 | h | Oficial 1ª | 0.02 | 20.87 | 0.42 |
| MT10010030 | m | TUBO RANURADO DE PVC Ø 51 mm (material; 14/01/2011) | 1.05 | 1.22 | 1.28 |
| MT01100145 | ud | BROCA DE CRUZ A ROTOPERCUSIÓN DE 55 mm DE DIÁMETRO | 0.11 | 31.47 | 3.46 |
| Q120000A05 | h | Jumbos. Para 45 m² de sección (2 brazos) | 0.08 | 141.77 | 11.34 |
| Q120501A01 | h | Equipo de maquinaria auxiliar para túneles | 0.08 | 28.04 | 2.24 |
| Q010000C01 | h | Grupo electrógeno. Con motor diesel. De 500 kVA de potencia | 0.08 | 79.5 | 6.36 |
|  |  | Total |  |  | 25.23 |

Claves: perforación, drenaje, diámetro, ranura, tubo, PVC, frente

**803.0550** m MICROPILOTE EN PROTECCIÓN DE EMBOQUILLES DE 80 mm DE DIÁMETRO DE PERFORACIÓ
Precio: 56.75
MICROPILOTE EN PROTECCIÓN DE EMBOQUILLES DE 80 mm DE DIÁMETRO DE PERFORACIÓN, ARMADURA TUBULAR DE ACERO S355 DE 76,2 mm DE DIÁMETRO EXTERIOR Y 7,6 mm DE ESPESOR, i/ INYECCIÓN DE LECHADA DE CEMENTO.

| Código | Ud | Descripción | Rendimiento | Precio | Importe |
|---|---|---|---|---|---|
| MO00000002 | h | Capataz | 0.047 | 21.32 | 1.00 |
| MO00000003 | h | Oficial 1ª | 0.172 | 20.87 | 3.59 |
| MO00000005 | h | Ayudante | 0.179 | 19.36 | 3.47 |
| MT01010001 | m3 | Agua | 0.052 | 0.58 | 0.03 |
| MT01050005 | t | CEMENTO PORTLAND CEM II/B-S/42,5 | 0.006 | 84.11 | 0.50 |
| MT02020041 | m | Tubo de acero de 76,2 mm de diámetro y 7,6 mm de espesor de pared (material; 09/04/2014) | 1.05 | 20.08 | 21.08 |
| Q060500A01 | h | Camión con tanque para agua. De 10 m³ de capacidad | 0.012 | 54.84 | 0.66 |
| Q060201A01 | h | Camión. Con caja fija y grúa auxiliar. Para 16 t | 0.129 | 58.08 | 7.49 |
| Q030002F10 | h | Carros perforadores. Equipos neumáticos con martillo en fondo. De 105 a 165 mm de diámetro. | 0.129 | 78.5 | 10.13 |
| Q030600A01 | h | Equipos de mezclado y agitación para producciones mayores de 20 m³/h. De 200 litros de capacidad | 0.129 | 52.2 | 6.73 |
| Q010000A30 | h | Grupo electrógeno. Con motor diesel. De 80 kVA de potencia | 0.129 | 16.01 | 2.07 |
|  |  | Total |  |  | 56.75 |

**803.0560** m MICROPILOTE EN PROTECCIÓN DE EMBOQUILLES DE 101 mm DE DIÁMETRO DE PERFORACIÓN
Precio: 63.53
MICROPILOTE EN PROTECCIÓN DE EMBOQUILLES DE 101 mm DE DIÁMETRO DE PERFORACIÓN, ARMADURA TUBULAR DE ACERO S355 DE 88,9 mm DE DIÁMETRO EXTERIOR Y 8 mm DE ESPESOR, i/ NYECCIÓN DE LECHADA DE CEMENTO.

| Código | Ud | Descripción | Rendimiento | Precio | Importe |
|---|---|---|---|---|---|
| MO00000002 | h | Capataz | 0.049 | 21.32 | 1.04 |
| MO00000003 | h | Oficial 1ª | 0.18 | 20.87 | 3.76 |
| MO00000005 | h | Ayudante | 0.19 | 19.36 | 3.68 |
| MT01010001 | m3 | Agua | 0.053 | 0.58 | 0.03 |
| MT01050005 | t | CEMENTO PORTLAND CEM II/B-S/42,5 | 0.01 | 84.11 | 0.84 |
| MT02020002 | m | Tubo de acero de 88,9 mm de diámetro y 8 mm de espesor de pared (material; 09/04/2014) | 1.05 | 24.93 | 26.18 |
| Q060500A01 | h | Camión con tanque para agua. De 10 m³ de capacidad | 0.014 | 54.84 | 0.77 |
| Q060201A01 | h | Camión. Con caja fija y grúa auxiliar. Para 16 t | 0.133 | 58.08 | 7.72 |
| Q030002F10 | h | Carros perforadores. Equipos neumáticos con martillo en fondo. De 105 a 165 mm de diámetro. | 0.133 | 78.5 | 10.44 |
| Q030600A01 | h | Equipos de mezclado y agitación para producciones mayores de 20 m³/h. De 200 litros de capacidad | 0.133 | 52.2 | 6.94 |
| Q010000A30 | h | Grupo electrógeno. Con motor diesel. De 80 kVA de potencia | 0.133 | 16.01 | 2.13 |
|  |  | Total |  |  | 63.53 |

**803.0570** m MICROPILOTE EN INTERIOR DE TÚNEL O EN PROTECCIÓN DE EMBOQUILLES DE 140 mm DE DIÁMETRO DE PERFORACIÓN
Precio: 77.13
MICROPILOTE EN INTERIOR DE TÚNEL O EN PROTECCIÓN DE EMBOQUILLES DE 140 mm DE DIÁMETRO DE PERFORACIÓN, ARMADURA TUBULAR DE ACERO S355 DE 88,9 mm DE DIÁMETRO EXTERIOR Y 10 mm DE ESPESOR i/ INYECCIÓN DE LECHADA DE CEMENTO.

| Código | Ud | Descripción | Rendimiento | Precio | Importe |
|---|---|---|---|---|---|
| MO00000002 | h | Capataz | 0.055 | 21.32 | 1.17 |
| MO00000003 | h | Oficial 1ª | 0.2 | 20.87 | 4.17 |
| MO00000005 | h | Ayudante | 0.21 | 19.36 | 4.07 |
| MT01010001 | m3 | Agua | 0.057 | 0.58 | 0.03 |
| MT01050005 | t | CEMENTO PORTLAND CEM II/B-S/42,5 | 0.021 | 84.11 | 1.77 |
| MT02020040 | m | TUBO DE ACERO DE 88,9 mm DE DIÁMETRO Y 10 mm DE ESPESOR DE PARED (material; 14/01/2011) | 1.05 | 30.39 | 31.91 |
| Q060500A01 | h | Camión con tanque para agua. De 10 m³ de capacidad | 0.06 | 54.84 | 3.29 |
| Q060201A01 | h | Camión. Con caja fija y grúa auxiliar. Para 16 t | 0.15 | 58.08 | 8.71 |
| Q030002F10 | h | Carros perforadores. Equipos neumáticos con martillo en fondo. De 105 a 165 mm de diámetro. | 0.15 | 78.5 | 11.78 |
| Q030600A01 | h | Equipos de mezclado y agitación para producciones mayores de 20 m³/h. De 200 litros de capacidad | 0.15 | 52.2 | 7.83 |
| Q010000A30 | h | Grupo electrógeno. Con motor diesel. De 80 kVA de potencia | 0.15 | 16.01 | 2.40 |
|  |  | Total |  |  | 77.13 |

Claves: lechada, interior, exterior, armadura, protección, micropilote, inyección, diámetro, acero, perforación, cemento

**803.0580** m MICROPILOTE EN INTERIOR DE TÚNEL O EN PROTECCIÓN DE EMBOQUILLES DE 150 mm DE DIÁMETRO DE PERFORACIÓN
Precio: 77.78
MICROPILOTE EN INTERIOR DE TÚNEL O EN PROTECCIÓN DE EMBOQUILLES DE 150 mm DE DIÁMETRO DE PERFORACIÓN, ARMADURA TUBULAR DE ACERO S355 DE 101,6 mm DE DIÁMETRO EXTERIOR Y 10 mm DE ESPESOR i/ INYECCIÓN DE LECHADA DE CEMENTO.

| Código | Ud | Descripción | Rendimiento | Precio | Importe |
|---|---|---|---|---|---|
| MO00000002 | h | Capataz | 0.06 | 21.32 | 1.28 |
| MO00000003 | h | Oficial 1ª | 0.19 | 20.87 | 3.97 |
| MO00000005 | h | Ayudante | 0.2 | 19.36 | 3.87 |
| MT01010001 | m3 | Agua | 0.058 | 0.58 | 0.03 |
| MT01050005 | t | CEMENTO PORTLAND CEM II/B-S/42,5 | 0.024 | 84.11 | 2.02 |
| MT02020025 | m | TUBO DE ACERO DE 101,6 mm DE DIÁMETRO Y 10 mm DE ESPESOR DE PARED (material; 14/01/2011) | 1.05 | 31.35 | 32.92 |
| Q060500A01 | h | Camión con tanque para agua. De 10 m³ de capacidad | 0.017 | 54.84 | 0.93 |
| Q060201A01 | h | Camión. Con caja fija y grúa auxiliar. Para 16 t | 0.16 | 58.08 | 9.29 |
| Q030002F10 | h | Carros perforadores. Equipos neumáticos con martillo en fondo. De 105 a 165 mm de diámetro. | 0.16 | 78.5 | 12.56 |
| Q030600A01 | h | Equipos de mezclado y agitación para producciones mayores de 20 m³/h. De 200 litros de capacidad | 0.16 | 52.2 | 8.35 |
| Q010000A30 | h | Grupo electrógeno. Con motor diesel. De 80 kVA de potencia | 0.16 | 16.01 | 2.56 |
|  |  | Total |  |  | 77.78 |

Claves: acero, diámetro, perforación, micropilote, inyección, cemento, lechada, protección, armadura, exterior, interior

**803.0590** m MICROPILOTE EN INTERIOR DE TÚNEL O EN PROTECCIÓN DE EMBOQUILLES DE 200 mm DE DIÁMETRO DE PERFORACIÓN
Precio: 106.31
MICROPILOTE EN INTERIOR DE TÚNEL O EN PROTECCIÓN DE EMBOQUILLES DE 200 mm DE DIÁMETRO DE PERFORACIÓN, ARMADURA TUBULAR DE ACERO S355 DE 150 mm DE DIÁMETRO EXTERIOR Y 10 mm DE ESPESOR i/ INYECCIÓN DE LECHADA DE CEMENTO.

| Código | Ud | Descripción | Rendimiento | Precio | Importe |
|---|---|---|---|---|---|
| MO00000002 | h | Capataz | 0.078 | 21.32 | 1.66 |
| MO00000003 | h | Oficial 1ª | 0.3 | 20.87 | 6.26 |
| MO00000005 | h | Ayudante | 0.31 | 19.36 | 6.00 |
| MT01010001 | m3 | Agua | 0.065 | 0.58 | 0.04 |
| MT01050005 | t | CEMENTO PORTLAND CEM II/B-S/42,5 | 0.024 | 84.11 | 2.02 |
| MT02020030 | m | TUBO DE ACERO DE 150 mm DE DIÁMETRO Y 10 mm DE ESPESOR DE PARED (material; 14/01/2011) | 1.05 | 47.91 | 50.31 |
| Q060500A01 | h | Camión con tanque para agua. De 10 m³ de capacidad | 0.02 | 54.84 | 1.10 |
| Q060201A01 | h | Camión. Con caja fija y grúa auxiliar. Para 16 t | 0.19 | 58.08 | 11.04 |
| Q030002F10 | h | Carros perforadores. Equipos neumáticos con martillo en fondo. De 105 a 165 mm de diámetro. | 0.19 | 78.5 | 14.92 |
| Q030600A01 | h | Equipos de mezclado y agitación para producciones mayores de 20 m³/h. De 200 litros de capacidad | 0.19 | 52.2 | 9.92 |
| Q010000A30 | h | Grupo electrógeno. Con motor diesel. De 80 kVA de potencia | 0.19 | 16.01 | 3.04 |
|  |  | Total |  |  | 106.31 |

Claves: perforación, protección, cemento, lechada, inyección, micropilote, diámetro, interior, exterior, armadura, acero

**803.0600** m MICROPILOTE EN INTERIOR DE TÚNEL O EN PROTECCIÓN DE EMBOQUILLES DE 300 mm DE DIÁMETRO DE PERFORACIÓN
Precio: 158.81
MICROPILOTE EN INTERIOR DE TÚNEL O EN PROTECCIÓN DE EMBOQUILLES DE 300 mm DE DIÁMETRO DE PERFORACIÓN, ARMADURA TUBULAR DE ACERO S355 DE 200 mm DE DIÁMETRO EXTERIOR Y 10 mm DE ESPESOR i/ INYECCIÓN DE LECHADA DE CEMENTO.

| Código | Ud | Descripción | Rendimiento | Precio | Importe |
|---|---|---|---|---|---|
| MO00000002 | h | Capataz | 0.089 | 21.32 | 1.90 |
| MO00000003 | h | Oficial 1ª | 0.665 | 20.87 | 13.88 |
| MO00000005 | h | Ayudante | 0.675 | 19.36 | 13.07 |
| MT01010001 | m3 | Agua | 0.086 | 0.58 | 0.05 |
| MT01050005 | t | CEMENTO PORTLAND CEM II/B-S/42,5 | 0.107 | 84.11 | 9.00 |
| MT02020035 | m | TUBO DE ACERO DE 200 mm DE DIÁMETRO Y 10 mm DE ESPESOR DE PARED (material; 14/01/2011) | 1.05 | 65.03 | 68.28 |
| Q060500A01 | h | Camión con tanque para agua. De 10 m³ de capacidad | 0.026 | 54.84 | 1.43 |
| Q060201A01 | h | Camión. Con caja fija y grúa auxiliar. Para 16 t | 0.25 | 58.08 | 14.52 |
| Q030002F10 | h | Carros perforadores. Equipos neumáticos con martillo en fondo. De 105 a 165 mm de diámetro. | 0.25 | 78.5 | 19.63 |
| Q030600A01 | h | Equipos de mezclado y agitación para producciones mayores de 20 m³/h. De 200 litros de capacidad | 0.25 | 52.2 | 13.05 |
| Q010000A30 | h | Grupo electrógeno. Con motor diesel. De 80 kVA de potencia | 0.25 | 16.01 | 4.00 |
|  |  | Total |  |  | 158.81 |

Claves: lechada, micropilote, exterior, interior, cemento, armadura, diámetro, perforación, acero, protección, inyección

**803.0610** m MICROPILOTE EN INTERIOR DE TÚNEL O PROTECCIÓN DE EMBOQUILLES PARA INYECCIÓN REPETITIVA SELECTIVA DE 140 mm DE DIÁMETRO
Precio: 113.74
MICROPILOTE EN INTERIOR DE TÚNEL O EN PROTECCIÓN DE EMBOQUILLES PARA INYECCIÓN REPETITIVA SELECTIVA DE 140 mm DE DIÁMETRO DE PERFORACIÓN, ARMADURA TUBULAR DE ACERO S355 DE 88,9 mm DE DIÁMETRO EXTERIOR Y 10 mm DE ESPESOR, CON VÁLVULAS DE INYECCIÓN Y ELEMENTOS AUXILIARES i/ INYECCIÓN DE LECHADA DE CEMENTO.

| Código | Ud | Descripción | Rendimiento | Precio | Importe |
|---|---|---|---|---|---|
| MO00000002 | h | Capataz | 0.145 | 21.32 | 3.09 |
| MO00000003 | h | Oficial 1ª | 0.6 | 20.87 | 12.52 |
| MO00000005 | h | Ayudante | 0.61 | 19.36 | 11.81 |
| MT01010001 | m3 | Agua | 0.08 | 0.58 | 0.05 |
| MT01050005 | t | CEMENTO PORTLAND CEM II/B-S/42,5 | 0.04 | 84.11 | 3.36 |
| MT02020040 | m | TUBO DE ACERO DE 88,9 mm DE DIÁMETRO Y 10 mm DE ESPESOR DE PARED | 1.05 | 30.39 | 31.91 |
| MT02020045 | ud | VÁLVULA PARA INYECCIÓN Y REINYECCIÓN DE LECHADA DE CEMENTO (material; 14/01/2011) | 1 | 2.79 | 2.79 |
| Q060500A01 | h | Camión con tanque para agua. De 10 m³ de capacidad | 0.02 | 54.84 | 1.10 |
| Q060201A01 | h | Camión. Con caja fija y grúa auxiliar. Para 16 t | 0.23 | 58.08 | 13.36 |
| Q030002F10 | h | Carros perforadores. Equipos neumáticos con martillo en fondo. De 105 a 165 mm de diámetro. | 0.23 | 78.5 | 18.06 |
| Q030600A01 | h | Equipos de mezclado y agitación para producciones mayores de 20 m³/h. De 200 litros de capacidad | 0.23 | 52.2 | 12.01 |
| Q010000A30 | h | Grupo electrógeno. Con motor diesel. De 80 kVA de potencia | 0.23 | 16.01 | 3.68 |
|  |  | Total |  |  | 113.74 |

Claves: protección, armadura, válvula, inyección, perforación, micropilote, lechada, auxiliar, exterior, cemento, interior, acero, diámetro

**803.0620** m2 CHAPA NERVADA O TROQUELADA 2 mm Y 9 ONDAS POR PANEL EN VISERAS DE PROTECCIÓN DE EMBOQUILLE DE TÚNELES
Precio: 47.55
CHAPA NERVADA O TROQUELADA DE 2 mm DE ESPESOR Y 9 ONDAS POR PANEL EN FORMACIÓN DE VISERAS DE PROTECCIÓN DE EMBOQUILLE DE TÚNELES.

| Código | Ud | Descripción | Rendimiento | Precio | Importe |
|---|---|---|---|---|---|
| MO00000002 | h | Capataz | 0.024 | 21.32 | 0.51 |
| MO00000003 | h | Oficial 1ª | 0.28 | 20.87 | 5.84 |
| MT03010010 | kg | ACERO S275JR EN PERFILES LAMINADOS O PLANCHA, CORTADO A MEDIDA i/ IMPRIMACIÓN ANTIOXIDANTE (material) | 33.418 | 1.18 | 39.43 |
| Q120501A01 | h | Equipo de maquinaria auxiliar para túneles | 0.063 | 28.04 | 1.77 |
|  |  | Total |  |  | 47.55 |

Claves: troquelado, visera, protección, nervio, ondulado, panel, chapa

**803.0630** m2 CHAPA NERVADA O TROQUELADA 2 mm Y 9 ONDAS POR PANEL COMO ENCOFRADO PERDIDO EN SOSTENIMIENTO O EN RELLENOS DE TÚNELES Y OBRAS SUB
Precio: 51.88
CHAPA NERVADA O TROQUELADA DE 2 mm DE ESPESOR Y 9 ONDAS POR PANEL COMO ENCOFRADO PERDIDO EN SOSTENIMIENTO O EN RELLENOS DE TÚNELES Y OBRAS SUBTERRÁNEAS i/ P.P. DE PERFILES Y PUNTALES PROVISIONALES PARA SUJECIÓN Y FIJACIÓN DEL ENCOFRADO.

| Código | Ud | Descripción | Rendimiento | Precio | Importe |
|---|---|---|---|---|---|
| MO00000002 | h | Capataz | 0.057 | 21.32 | 1.22 |
| MO00000003 | h | Oficial 1ª | 0.4 | 20.87 | 8.35 |
| MT03010010 | kg | ACERO S275JR EN PERFILES LAMINADOS O PLANCHA, CORTADO A MEDIDA i/ IMPRIMACIÓN ANTIOXIDANTE | 33.418 | 1.18 | 39.43 |
| MT01120015 | ud | AMORTIZACIÓN DE PUNTAL METÁLICO Y TELESCÓPICO DE 5 m Y 150 USOS | 2 | 0.18 | 0.36 |
| Q120501A01 | h | Equipo de maquinaria auxiliar para túneles | 0.09 | 28.04 | 2.52 |
|  |  | Total |  |  | 51.88 |

Claves: nervio, chapa, panel, relleno, troquelado, ondulado, perfil, pérdida, sujeción, puntal, encofrar, fijación

**803.0640** kg FIBRA DE ACERO ESTRUCTURAL PARA EMPLEO EN HORMIGONES PROYECTADOS EN TÚNEL
Precio: 1.07
FIBRA DE ACERO ESTRUCTURAL PARA EMPLEO EN HORMIGONES PROYECTADOS EN TÚNEL i/ MANIPULACIÓN Y PUESTA EN OBRA.

| Código | Ud | Descripción | Rendimiento | Precio | Importe |
|---|---|---|---|---|---|
| MO00000003 | h | Oficial 1ª | 0.004 | 20.87 | 0.08 |
| MT01100325 | kg | FIBRAS DE ACERO DE 30 mm DE LONGITUD Y 0,50 mm DE DIÁMETRO (material) | 1 | 0.99 | 0.99 |
|  |  | Total |  |  | 1.07 |

Claves: acero, desarrollar, equivalente, estructura, diámetro, fibra

**803.0650** kg MACROFIBRA ESTRUCTURAL DE POLIPROPILENO (14/01/2011)
Precio: 3.74
MACROFIBRA ESTRUCTURAL DE POLIPROPILENO DE 50 mm DE LONGITUD DESARROLLADA Y 0,70 mm DE DIÁMETRO EQUIVALENTE, PARA EMPLEO EN HORMIGÓN DE TÚNEL i/ MANIPULACIÓN Y PUESTA EN OBRA.

| Código | Ud | Descripción | Rendimiento | Precio | Importe |
|---|---|---|---|---|---|
| MO00000003 | h | Oficial 1ª | 0.001 | 20.87 | 0.02 |
| MT03050040 | kg | MACROFIBRA ESTRUCTURAL DE POLIPROPILENO DE 50 mm DE LONGITUD DESARROLLADA Y 0,70 mm | 1 | 3.72 | 3.72 |
|  |  | Total |  |  | 3.74 |

Claves: equivalente, desarrollar, estructura, polipropileno, diámetro

**803.0660** kg MACROFIBRA ESTRUCTURAL DE RESINA DE POLIOLEFINA (14/01/2011)
Precio: 7.64
MACROFIBRA ESTRUCTURAL DE RESINA DE POLIOLEFINA DE 48 mm DE LONGITUD Y 0,90 DE DENSIDAD ESPECÍFICA, PARA EMPLEO EN HORMIGÓN DE TÚNEL i/ MANIPULACIÓN Y PUESTA EN OBRA.

| Código | Ud | Descripción | Rendimiento | Precio | Importe |
|---|---|---|---|---|---|
| MO00000003 | h | Oficial 1ª | 0.001 | 20.87 | 0.02 |
| MT03050045 | kg | MACROFIBRA ESTRUCTURAL DE POLIPROPILENO DE 48 mm DE LONGITUD DESARROLLADA Y 0,90 mm (material; 14/01/2011) | 1 | 7.62 | 7.62 |
|  |  | Total |  |  | 7.64 |

Claves: resina, densidad, estructura, específico

**803.0670** m3 *LECHADA DE CEMENTO INYECTADA PARA TRATAMIENTO DEL TERRENO EN TÚNELES
Precio: 43.59
LECHADA DE CEMENTO INYECTADA PARA TRATAMIENTO DEL TERRENO EN TÚNELES

| Código | Ud | Descripción | Rendimiento | Precio | Importe |
|---|---|---|---|---|---|
| MO00000002 | h | Capataz | 0.035 | 21.32 | 0.75 |
| MO00000003 | h | Oficial 1ª | 0.14 | 20.87 | 2.92 |
| MT01050031 | t | LECHADA DE CEMENTO PARA INYECTAR | 0.56 | 61.11 | 34.22 |
| Q120501A01 | h | Equipo de maquinaria auxiliar para túneles | 0.14 | 28.04 | 3.93 |
| Q030601A01 | h | Maquinaria de inyecciones. Equipos de mezclado y agitación para pequeñas producciones (anclajes, micropilotes). De 100 litros de (maquinaria; 17/03/2014) | 0.14 | 12.62 | 1.77 |
|  |  | Total |  |  | 43.59 |

**803.0680** m3 *INYECCIÓN DE MICROCEMENTO EN IMPERMEABILIZACIONES O PARA TRATAMIENTOS DEL TERRENO EN TÚNELES
Precio: 433.5
INYECCIÓN DE MICROCEMENTO EN IMPERMEABILIZACIONES O PARA TRATAMIENTOS DEL TERRENO EN TÚNELES CON GRANULOMETRÍA <12µm , CON RELACIÓN AGUA/ MICROCEMENTO, 1.5/1 i/ ENSAYO DE CONTRASTE

| Código | Ud | Descripción | Rendimiento | Precio | Importe |
|---|---|---|---|---|---|
| MO00000002 | h | Capataz | 0.049 | 21.32 | 1.04 |
| MO00000003 | h | Oficial 1ª | 0.83 | 20.87 | 17.32 |
| MT01010001 | m3 | Agua | 0.79 | 0.58 | 0.46 |
| MT01050011 | kg | MICROCEMENTO 12 (material; 22/04/2014) | 545 | 0.74 | 403.30 |
| Q120501A01 | h | Equipo de maquinaria auxiliar para túneles | 0.28 | 28.04 | 7.85 |
| Q030601A01 | h | Maquinaria de inyecciones. Equipos de mezclado y agitación para pequeñas producciones (anclajes, micropilotes). De 100 litros de | 0.28 | 12.62 | 3.53 |
|  |  | Total |  |  | 433.5 |

**803.0690** kg *RESINA DE SILICATOS INYECTADA EN EL TERRENO PARA CONSOLIDACIÓN EN TÚNELES E IMPERMEABILIZACIÓN (17/04/2012)
Precio: 16.26
RESINA DE SILICATOS INYECTADA EN EL TERRENO PARA CONSOLIDACIÓN EN TÚNELES E IMPERMEABILIZACIÓN i/ RECHAZO

| Código | Ud | Descripción | Rendimiento | Precio | Importe |
|---|---|---|---|---|---|
| MO00000003 | h | Oficial 1ª | 0.017 | 20.87 | 0.35 |
| MO00000005 | h | Ayudante | 0.32 | 19.36 | 6.20 |
| MT01070016 | kg | RESINA DE SILICATOS (material; 22/04/2014) | 1 | 8.4 | 8.40 |
| Q030002F10 | h | Carros perforadores. Equipos neumáticos con martillo en fondo. De 105 a 165 mm de diámetro. | 0.01 | 78.5 | 0.79 |
| Q030600A01 | h | Equipos de mezclado y agitación para producciones mayores de 20 m³/h. De 200 litros de capacidad | 0.01 | 52.2 | 0.52 |
|  |  | Total |  |  | 16.26 |

### 06.03 REVESTIMIENTOS

**804.0010** m3 HORMIGÓN DE LIMPIEZA HL-150 EN REGULARIZACIÓN, LIMPIEZA Y RELLENOS EN TÚNELES Y OBRAS SUBTERRÁNEAS (12/11/2009)
Precio: 51.22

| Código | Ud | Descripción | Rendimiento | Precio | Importe |
|---|---|---|---|---|---|
| MO00000002 | h | Capataz | 0.036 | 21.32 | 0.77 |
| MO00000003 | h | Oficial 1ª | 0.083 | 20.87 | 1.73 |
| MO00000007 | h | Peón ordinario | 0.083 | 19.6 | 1.63 |
| MT01060001 | m3 | HORMIGÓN DE LIMPIEZA HL-150 DE CONSISTENCIA BLANDA Y TAMAÑO MÁXIMO DEL ÁRIDO 20 mm | 1.05 | 44.83 | 47.07 |
| Q081101A10 | h | Convertidores y grupos electrógenos de alta frecuencia para vibradores de hormigón (4,9 kW de potencia) | 0.01 | 1.36 | 0.01 |
| Q081100A15 | h | Vibradores de hormigones. De 76 mm de diámetro | 0.01 | 0.64 | 0.01 |
|  |  | Total |  |  | 51.22 |

Claves: limpieza, regulación, hormigón, relleno

**804.0020** m3 HORMIGÓN HA-25 EN REVESTIMIENTO DE BÓVEDAS DE TÚNELES Y OBRAS SUBTERRÁNEAS
Precio: 82.57
HORMIGÓN DE 25 MPa EN REVESTIMIENTO DE BÓVEDAS DE TÚNELES Y OBRAS SUBTERRÁNEAS.

| Código | Ud | Descripción | Rendimiento | Precio | Importe |
|---|---|---|---|---|---|
| MO00000002 | h | Capataz | 0.039 | 21.32 | 0.83 |
| MO00000003 | h | Oficial 1ª | 0.15 | 20.87 | 3.13 |
| MO00000005 | h | Ayudante | 0.15 | 19.36 | 2.90 |
| MT01060045 | m3 | HORMIGÓN ARMADO HA-25 DE CONSISTENCIA FLUIDA Y TAMAÑO MÁXIMO DEL ÁRIDO 20 mm | 1.05 | 66.21 | 69.52 |
| Q080702C01 | h | Bombas para hormigones sobre camión, con pluma. Para una producción de 60 m³/h. Con pluma de 42 m | 0.03 | 190.85 | 5.73 |
| Q081101A10 | h | Convertidores y grupos electrógenos de alta frecuencia para vibradores de hormigón (4,9 kW de potencia) | 0.02 | 1.36 | 0.03 |
| Q081100A15 | h | Vibradores de hormigones. De 76 mm de diámetro | 0.02 | 0.64 | 0.01 |
| Q120501A01 | h | Equipo de maquinaria auxiliar para túneles | 0.015 | 28.04 | 0.42 |
|  |  | Total |  |  | 82.57 |

Claves: bóveda, revestimiento, hormigón

**804.0030** m3 HORMIGÓN HA-30 EN REVESTIMIENTO DE BÓVEDAS DE TÚNELES Y OBRAS SUBTERRÁNEAS
Precio: 91
HORMIGÓN DE 30 MPa EN REVESTIMIENTO DE BÓVEDAS DE TÚNELES Y OBRAS SUBTERRÁNEAS.

| Código | Ud | Descripción | Rendimiento | Precio | Importe |
|---|---|---|---|---|---|
| MO00000002 | h | Capataz | 0.041 | 21.32 | 0.87 |
| MO00000003 | h | Oficial 1ª | 0.16 | 20.87 | 3.34 |
| MO00000005 | h | Ayudante | 0.16 | 19.36 | 3.10 |
| MT01060050 | m3 | HORMIGÓN ARMADO HA-30 DE CONSISTENCIA FLUIDA Y TAMAÑO MÁXIMO DEL ÁRIDO 20 mm | 1.05 | 73.75 | 77.44 |
| Q080702C01 | h | Bombas para hormigones sobre camión, con pluma. Para una producción de 60 m³/h. Con pluma de 42 m | 0.03 | 190.85 | 5.73 |
| Q081101A10 | h | Convertidores y grupos electrógenos de alta frecuencia para vibradores de hormigón (4,9 kW de potencia) | 0.02 | 1.36 | 0.03 |
| Q081100A15 | h | Vibradores de hormigones. De 76 mm de diámetro | 0.02 | 0.64 | 0.01 |
| Q120501A01 | h | Equipo de maquinaria auxiliar para túneles | 0.017 | 28.04 | 0.48 |
|  |  | Total |  |  | 91 |

Claves: bóveda, hormigón, revestimiento

**804.0040** m3 HORMIGÓN HA-35 EN REVESTIMIENTO DE BÓVEDAS DE TÚNELES Y OBRAS SUBTERRÁNEAS
Precio: 94.26
HORMIGÓN DE 35 MPa EN REVESTIMIENTO DE BÓVEDAS DE TÚNELES Y OBRAS SUBTERRÁNEAS.

| Código | Ud | Descripción | Rendimiento | Precio | Importe |
|---|---|---|---|---|---|
| MO00000002 | h | Capataz | 0.043 | 21.32 | 0.92 |
| MO00000003 | h | Oficial 1ª | 0.17 | 20.87 | 3.55 |
| MO00000005 | h | Ayudante | 0.17 | 19.36 | 3.29 |
| MT01060055 | m3 | HORMIGÓN ARMADO HA-35 DE CONSISTENCIA FLUIDA Y TAMAÑO MÁXIMO DEL ÁRIDO 20 mm | 1.05 | 76.4 | 80.22 |
| Q080702C01 | h | Bombas para hormigones sobre camión, con pluma. Para una producción de 60 m³/h. Con pluma de 42 m | 0.03 | 190.85 | 5.73 |
| Q081101A10 | h | Convertidores y grupos electrógenos de alta frecuencia para vibradores de hormigón (4,9 kW de potencia) | 0.025 | 1.36 | 0.03 |
| Q081100A15 | h | Vibradores de hormigones. De 76 mm de diámetro | 0.025 | 0.64 | 0.02 |
| Q120501A01 | h | Equipo de maquinaria auxiliar para túneles | 0.018 | 28.04 | 0.50 |
|  |  | Total |  |  | 94.26 |

Claves: revestimiento, bóveda, hormigón

**804.0050** m3 HORMIGÓN HA-40 EN REVESTIMIENTO DE BÓVEDAS DE TÚNELES Y OBRAS SUBTERRÁNEAS
Precio: 98.6
HORMIGÓN DE 40 MPa EN REVESTIMIENTO DE BÓVEDAS DE TÚNELES Y OBRAS SUBTERRÁNEAS.

| Código | Ud | Descripción | Rendimiento | Precio | Importe |
|---|---|---|---|---|---|
| MO00000002 | h | Capataz | 0.047 | 21.32 | 1.00 |
| MO00000003 | h | Oficial 1ª | 0.18 | 20.87 | 3.76 |
| MO00000005 | h | Ayudante | 0.18 | 19.36 | 3.48 |
| MT01060056 | m3 | HORMIGÓN ARMADO HA-40 DE CONSISTENCIA PLÁSTICA Y TAMAÑO MÁXIMO DEL ÁRIDO 20 mm | 1.05 | 80.01 | 84.01 |
| Q080702C01 | h | Bombas para hormigones sobre camión, con pluma. Para una producción de 60 m³/h. Con pluma de 42 m | 0.03 | 190.85 | 5.73 |
| Q081101A10 | h | Convertidores y grupos electrógenos de alta frecuencia para vibradores de hormigón (4,9 kW de potencia) | 0.03 | 1.36 | 0.04 |
| Q081100A15 | h | Vibradores de hormigones. De 76 mm de diámetro | 0.03 | 0.64 | 0.02 |
| Q120501A01 | h | Equipo de maquinaria auxiliar para túneles | 0.02 | 28.04 | 0.56 |
|  |  | Total |  |  | 98.6 |

Claves: revestimiento, bóveda, hormigón

**804.0060** m3 HORMIGÓN EN MASA HM-25 EN MUROS DE ARRANQUE, ZAPATAS DE TÚNEL, ACERAS Y ARQUETAS
Precio: 83.61

| Código | Ud | Descripción | Rendimiento | Precio | Importe |
|---|---|---|---|---|---|
| MO00000002 | h | Capataz | 0.042 | 21.32 | 0.90 |
| MO00000003 | h | Oficial 1ª | 0.125 | 20.87 | 2.61 |
| MO00000005 | h | Ayudante | 0.125 | 19.36 | 2.42 |
| MT01060020 | m3 | HORMIGÓN EN MASA HM-25 DE CONSISTENCIA PLÁSTICA Y TAMAÑO MÁXIMO DEL ÁRIDO 20 mm (material; 02/10/2002) | 1.05 | 66 | 69.30 |
| Q080702C01 | h | Bombas para hormigones sobre camión, con pluma. Para una producción de 60 m³/h. Con pluma de 42 m | 0.04 | 190.85 | 7.63 |
| Q081101A10 | h | Convertidores y grupos electrógenos de alta frecuencia para vibradores de hormigón (4,9 kW de potencia) | 0.025 | 1.36 | 0.03 |
| Q081100A15 | h | Vibradores de hormigones. De 76 mm de diámetro | 0.025 | 0.64 | 0.02 |
| Q120501A01 | h | Equipo de maquinaria auxiliar para túneles | 0.025 | 28.04 | 0.70 |
|  |  | Total |  |  | 83.61 |

Claves: muro, arranque, acera, masa, arqueta, zapata, hormigón

**804.0070** m3 HORMIGÓN EN MASA HM-30 EN MUROS DE ARRANQUE, ZAPATAS DE TÚNEL, ACERAS Y ARQUETAS
Precio: 91.42

| Código | Ud | Descripción | Rendimiento | Precio | Importe |
|---|---|---|---|---|---|
| MO00000002 | h | Capataz | 0.042 | 21.32 | 0.90 |
| MO00000003 | h | Oficial 1ª | 0.125 | 20.87 | 2.61 |
| MO00000005 | h | Ayudante | 0.125 | 19.36 | 2.42 |
| MT01060025 | m3 | HORMIGÓN EN MASA HM-30 DE CONSISTENCIA PLÁSTICA Y TAMAÑO MÁXIMO DEL ÁRIDO 20 mm (material; 26/10/2009) | 1.05 | 73.35 | 77.02 |
| Q080702C01 | h | Bombas para hormigones sobre camión, con pluma. Para una producción de 60 m³/h. Con pluma de 42 m | 0.04 | 190.85 | 7.63 |
| Q081101A10 | h | Convertidores y grupos electrógenos de alta frecuencia para vibradores de hormigón (4,9 kW de potencia) | 0.025 | 1.36 | 0.03 |
| Q081100A15 | h | Vibradores de hormigones. De 76 mm de diámetro | 0.025 | 0.64 | 0.02 |
| Q120501A01 | h | Equipo de maquinaria auxiliar para túneles | 0.028 | 28.04 | 0.79 |
|  |  | Total |  |  | 91.42 |

Claves: arqueta, masa, hormigón, zapata, arranque, acera, muro

**804.0080** m3 HORMIGÓN EN MASA HM-35 EN MUROS DE ARRANQUE, ZAPATAS DE TÚNEL, ACERAS Y ARQUETAS
Precio: 95.92

| Código | Ud | Descripción | Rendimiento | Precio | Importe |
|---|---|---|---|---|---|
| MO00000002 | h | Capataz | 0.042 | 21.32 | 0.90 |
| MO00000003 | h | Oficial 1ª | 0.125 | 20.87 | 2.61 |
| MO00000005 | h | Ayudante | 0.125 | 19.36 | 2.42 |
| MT01060030 | m3 | HORMIGÓN EN MASA HM-35 DE CONSISTENCIA PLÁSTICA Y TAMAÑO MÁXIMO DEL ÁRIDO 20 mm (material; 27/10/2009) | 1.05 | 77.59 | 81.47 |
| Q080702C01 | h | Bombas para hormigones sobre camión, con pluma. Para una producción de 60 m³/h. Con pluma de 42 m | 0.04 | 190.85 | 7.63 |
| Q081101A10 | h | Convertidores y grupos electrógenos de alta frecuencia para vibradores de hormigón (4,9 kW de potencia) | 0.025 | 1.36 | 0.03 |
| Q081100A15 | h | Vibradores de hormigones. De 76 mm de diámetro | 0.025 | 0.64 | 0.02 |
| Q120501A01 | h | Equipo de maquinaria auxiliar para túneles | 0.03 | 28.04 | 0.84 |
|  |  | Total |  |  | 95.92 |

Claves: hormigón, muro, zapata, masa, acera, arqueta, arranque

**804.0090** m3 HORMIGÓN EN MASA HM-40 EN MUROS DE ARRANQUE, ZAPATAS DE TÚNEL, ACERAS Y ARQUETAS
Precio: 98.84

| Código | Ud | Descripción | Rendimiento | Precio | Importe |
|---|---|---|---|---|---|
| MO00000002 | h | Capataz | 0.042 | 21.32 | 0.90 |
| MO00000003 | h | Oficial 1ª | 0.125 | 20.87 | 2.61 |
| MO00000005 | h | Ayudante | 0.125 | 19.36 | 2.42 |
| MT01060035 | m3 | HORMIGÓN EN MASA HM-40 DE CONSISTENCIA PLÁSTICA Y TAMAÑO MÁXIMO DEL ÁRIDO 20 mm (material; 01/01/2010) | 1.05 | 80.31 | 84.33 |
| Q080702C01 | h | Bombas para hormigones sobre camión, con pluma. Para una producción de 60 m³/h. Con pluma de 42 m | 0.04 | 190.85 | 7.63 |
| Q081101A10 | h | Convertidores y grupos electrógenos de alta frecuencia para vibradores de hormigón (4,9 kW de potencia) | 0.025 | 1.36 | 0.03 |
| Q081100A15 | h | Vibradores de hormigones. De 76 mm de diámetro | 0.025 | 0.64 | 0.02 |
| Q120501A01 | h | Equipo de maquinaria auxiliar para túneles | 0.032 | 28.04 | 0.90 |
|  |  | Total |  |  | 98.84 |

Claves: hormigón, masa, zapata, acera, arqueta, muro, arranque

**804.0100** m3 HORMIGÓN NO ESTRUCTURAL HNE-20 EN ACERAS Y RELLENOS
Precio: 68.67

| Código | Ud | Descripción | Rendimiento | Precio | Importe |
|---|---|---|---|---|---|
| MO00000002 | h | Capataz | 0.035 | 21.32 | 0.75 |
| MO00000003 | h | Oficial 1ª | 0.1 | 20.87 | 2.09 |
| MO00000005 | h | Ayudante | 0.1 | 19.36 | 1.94 |
| MT01060010 | m3 | HORMIGÓN NO ESTRUCTURAL DE 20 N/mm² (HNE-20), CON CONSISTENCIA PLÁSTICA I GRANULADO 20 mm | 1.05 | 60.14 | 63.15 |
| Q081101A10 | h | Convertidores y grupos electrógenos de alta frecuencia para vibradores de hormigón (4,9 kW de potencia) | 0.02 | 1.36 | 0.03 |
| Q081100A15 | h | Vibradores de hormigones. De 76 mm de diámetro | 0.02 | 0.64 | 0.01 |
| Q120501A01 | h | Equipo de maquinaria auxiliar para túneles | 0.025 | 28.04 | 0.70 |
|  |  | Total |  |  | 68.67 |

Claves: acera, relleno, hormigón, estructura

**804.0110** m3 HORMIGÓN HA-25 EN LOSAS DE TÚNELES Y OBRAS SUBTERRÁNEAS
Precio: 83.31
HORMIGÓN DE 25 MPa EN LOSAS DE TÚNELES Y OBRAS SUBTERRÁNEAS SIN INCLUIR ENCOFRADO.

| Código | Ud | Descripción | Rendimiento | Precio | Importe |
|---|---|---|---|---|---|
| MO00000002 | h | Capataz | 0.04 | 21.32 | 0.85 |
| MO00000003 | h | Oficial 1ª | 0.15 | 20.87 | 3.13 |
| MO00000005 | h | Ayudante | 0.15 | 19.36 | 2.90 |
| MT01060045 | m3 | HORMIGÓN ARMADO HA-25 DE CONSISTENCIA FLUIDA Y TAMAÑO MÁXIMO DEL ÁRIDO 20 mm | 1.05 | 66.21 | 69.52 |
| Q080702C01 | h | Bombas para hormigones sobre camión, con pluma. Para una producción de 60 m³/h. Con pluma de 42 m | 0.03 | 190.85 | 5.73 |
| Q081101A10 | h | Convertidores y grupos electrógenos de alta frecuencia para vibradores de hormigón (4,9 kW de potencia) | 0.028 | 1.36 | 0.04 |
| Q081100A15 | h | Vibradores de hormigones. De 76 mm de diámetro | 0.028 | 0.64 | 0.02 |
| Q120501A01 | h | Equipo de maquinaria auxiliar para túneles | 0.04 | 28.04 | 1.12 |
|  |  | Total |  |  | 83.31 |

Claves: losa, encofrar, hormigón

**804.0120** m3 HORMIGÓN HA-30 EN LOSAS DE TÚNELES Y OBRAS SUBTERRÁNEAS
Precio: 91.75
HORMIGÓN DE 30 MPa EN LOSAS DE TÚNELES Y OBRAS SUBTERRÁNEAS SIN INCLUIR ENCOFRADO.

| Código | Ud | Descripción | Rendimiento | Precio | Importe |
|---|---|---|---|---|---|
| MO00000002 | h | Capataz | 0.042 | 21.32 | 0.90 |
| MO00000003 | h | Oficial 1ª | 0.16 | 20.87 | 3.34 |
| MO00000005 | h | Ayudante | 0.16 | 19.36 | 3.10 |
| MT01060050 | m3 | HORMIGÓN ARMADO HA-30 DE CONSISTENCIA FLUIDA Y TAMAÑO MÁXIMO DEL ÁRIDO 20 mm | 1.05 | 73.75 | 77.44 |
| Q080702C01 | h | Bombas para hormigones sobre camión, con pluma. Para una producción de 60 m³/h. Con pluma de 42 m | 0.03 | 190.85 | 5.73 |
| Q081101A10 | h | Convertidores y grupos electrógenos de alta frecuencia para vibradores de hormigón (4,9 kW de potencia) | 0.03 | 1.36 | 0.04 |
| Q081100A15 | h | Vibradores de hormigones. De 76 mm de diámetro | 0.03 | 0.64 | 0.02 |
| Q120501A01 | h | Equipo de maquinaria auxiliar para túneles | 0.042 | 28.04 | 1.18 |
|  |  | Total |  |  | 91.75 |

Claves: losa, hormigón, encofrar

**804.0130** m3 HORMIGÓN HA-35 EN LOSAS DE TÚNELES Y OBRAS SUBTERRÁNEAS
Precio: 95.02
HORMIGÓN DE 35 MPa EN LOSAS DE TÚNELES Y OBRAS SUBTERRÁNEAS SIN INCLUIR ENCOFRADO.

| Código | Ud | Descripción | Rendimiento | Precio | Importe |
|---|---|---|---|---|---|
| MO00000002 | h | Capataz | 0.044 | 21.32 | 0.94 |
| MO00000003 | h | Oficial 1ª | 0.17 | 20.87 | 3.55 |
| MO00000005 | h | Ayudante | 0.17 | 19.36 | 3.29 |
| MT01060055 | m3 | HORMIGÓN ARMADO HA-35 DE CONSISTENCIA FLUIDA Y TAMAÑO MÁXIMO DEL ÁRIDO 20 mm | 1.05 | 76.4 | 80.22 |
| Q080702C01 | h | Bombas para hormigones sobre camión, con pluma. Para una producción de 60 m³/h. Con pluma de 42 m | 0.03 | 190.85 | 5.73 |
| Q081101A10 | h | Convertidores y grupos electrógenos de alta frecuencia para vibradores de hormigón (4,9 kW de potencia) | 0.032 | 1.36 | 0.04 |
| Q081100A15 | h | Vibradores de hormigones. De 76 mm de diámetro | 0.032 | 0.64 | 0.02 |
| Q120501A01 | h | Equipo de maquinaria auxiliar para túneles | 0.044 | 28.04 | 1.23 |
|  |  | Total |  |  | 95.02 |

Claves: hormigón, encofrar, losa

**804.0140** m3 HORMIGÓN HA-40 EN LOSAS DE TÚNELES Y OBRAS SUBTERRÁNEAS
Precio: 100.31
HORMIGÓN DE 40 MPa EN LOSAS DE TÚNELES Y OBRAS SUBTERRÁNEAS SIN INCLUIR ENCOFRADO.

| Código | Ud | Descripción | Rendimiento | Precio | Importe |
|---|---|---|---|---|---|
| MO00000002 | h | Capataz | 0.046 | 21.32 | 0.98 |
| MO00000003 | h | Oficial 1ª | 0.2 | 20.87 | 4.17 |
| MO00000005 | h | Ayudante | 0.2 | 19.36 | 3.87 |
| MT01060056 | m3 | HORMIGÓN ARMADO HA-40 DE CONSISTENCIA PLÁSTICA Y TAMAÑO MÁXIMO DEL ÁRIDO 20 mm | 1.05 | 80.01 | 84.01 |
| Q080702C01 | h | Bombas para hormigones sobre camión, con pluma. Para una producción de 60 m³/h. Con pluma de 42 m | 0.031 | 190.85 | 5.92 |
| Q081101A10 | h | Convertidores y grupos electrógenos de alta frecuencia para vibradores de hormigón (4,9 kW de potencia) | 0.034 | 1.36 | 0.05 |
| Q081100A15 | h | Vibradores de hormigones. De 76 mm de diámetro | 0.034 | 0.64 | 0.02 |
| Q120501A01 | h | Equipo de maquinaria auxiliar para túneles | 0.046 | 28.04 | 1.29 |
|  |  | Total |  |  | 100.31 |

Claves: hormigón, encofrar, losa

**804.0150** m2 ENCOFRADO CURVO VISTO EN BÓVEDAS DE TÚNELES Y OBRAS SUBTERRÁNEAS
Precio: 27.11
ENCOFRADO CURVO VISTO EN BÓVEDAS DE TÚNELES Y OBRAS SUBTERRÁNEAS, PARA CUALQUIER SECCIÓN i/ CIMBRA O CARRO AUTOPORTANTE.

| Código | Ud | Descripción | Rendimiento | Precio | Importe |
|---|---|---|---|---|---|
| MO00000002 | h | Capataz | 0.018 | 21.32 | 0.38 |
| MO00000003 | h | Oficial 1ª | 0.15 | 20.87 | 3.13 |
| MO00000005 | h | Ayudante | 0.15 | 19.36 | 2.90 |
| MT01120025 | m2 | AMORTIZACIÓN DE PANEL METÁLICO CURVO PARA 40 USOS (material) | 1 | 5.59 | 5.59 |
| MT01120050 | l | DESENCOFRANTE | 0.018 | 1.75 | 0.03 |
| MT01120030 | ud | AMORTIZACIÓN DE ELEMENTOS DE FIJACIÓN PARA ENCOFRADO METÁLICO (material) | 1 | 0.38 | 0.38 |
| MT01120035 | m2 | AMORTIZACIÓN DE 'CARRO' METÁLICO CURVO PARA 50 USOS (material) | 1 | 10.28 | 10.28 |
| MT01120040 | kg | MATERIALES AUXILIARES PARA ENCOFRAR | 0.4 | 1.25 | 0.50 |
| Q060201A01 | h | Camión. Con caja fija y grúa auxiliar. Para 16 t | 0.018 | 58.08 | 1.05 |
| Q010000A30 | h | Grupo electrógeno. Con motor diesel. De 80 kVA de potencia | 0.179 | 16.01 | 2.87 |
|  |  | Total |  |  | 27.11 |

Claves: encofrar, cimbra, bóveda, sección, curva, autoportante

**804.0160** m2 ENCOFRADO CURVO EN PARAMENTOS VISTOS Y OCULTOS DE TÚNELES Y OBRAS SUBTERRÁNEAS
Precio: 28.03

| Código | Ud | Descripción | Rendimiento | Precio | Importe |
|---|---|---|---|---|---|
| MO00000002 | h | Capataz | 0.043 | 21.32 | 0.92 |
| MO00000003 | h | Oficial 1ª | 0.2 | 20.87 | 4.17 |
| MO00000005 | h | Ayudante | 0.22 | 19.36 | 4.26 |
| MO00000006 | h | Peón especialista | 0.25 | 19.97 | 4.99 |
| MT01120001 | m | AMORTIZACIÓN DE TABLÓN DE MADERA DE PINO PARA 10 USOS | 3 | 0.39 | 1.17 |
| MT01120015 | ud | AMORTIZACIÓN DE PUNTAL METÁLICO Y TELESCÓPICO DE 5 m Y 150 USOS | 3 | 0.18 | 0.54 |
| MT01120010 | m2 | AMORTIZACIÓN DE TABLÓN MACHIHEMBRADO DE MADERA DE PINO DE 22 mm PLANO PARA 3 USOS | 1 | 6.41 | 6.41 |
| MT01120050 | l | DESENCOFRANTE | 0.075 | 1.75 | 0.13 |
| MT01120040 | kg | MATERIALES AUXILIARES PARA ENCOFRAR | 0.4 | 1.25 | 0.50 |
| Q060201A01 | h | Camión. Con caja fija y grúa auxiliar. Para 16 t | 0.03 | 58.08 | 1.74 |
| Q010000A30 | h | Grupo electrógeno. Con motor diesel. De 80 kVA de potencia | 0.2 | 16.01 | 3.20 |
|  |  | Total |  |  | 28.03 |

Claves: curva, paramento, encofrar

**804.0170** m2 ENCOFRADO RECTO VISTO EN TÚNELES Y OBRAS SUBTERRÁNEAS
Precio: 22.6

| Código | Ud | Descripción | Rendimiento | Precio | Importe |
|---|---|---|---|---|---|
| MO00000002 | h | Capataz | 0.023 | 21.32 | 0.49 |
| MO00000003 | h | Oficial 1ª | 0.15 | 20.87 | 3.13 |
| MO00000005 | h | Ayudante | 0.18 | 19.36 | 3.48 |
| MO00000006 | h | Peón especialista | 0.2 | 19.97 | 3.99 |
| MT01120001 | m | AMORTIZACIÓN DE TABLÓN DE MADERA DE PINO PARA 10 USOS | 3 | 0.39 | 1.17 |
| MT01120015 | ud | AMORTIZACIÓN DE PUNTAL METÁLICO Y TELESCÓPICO DE 5 m Y 150 USOS | 3 | 0.18 | 0.54 |
| MT01120010 | m2 | AMORTIZACIÓN DE TABLÓN MACHIHEMBRADO DE MADERA DE PINO DE 22 mm PLANO PARA 3 USOS | 1 | 6.41 | 6.41 |
| MT01120050 | l | DESENCOFRANTE | 0.075 | 1.75 | 0.13 |
| MT01120040 | kg | MATERIALES AUXILIARES PARA ENCOFRAR | 0.4 | 1.25 | 0.50 |
| Q060201A01 | h | Camión. Con caja fija y grúa auxiliar. Para 16 t | 0.02 | 58.08 | 1.16 |
| Q010000A30 | h | Grupo electrógeno. Con motor diesel. De 80 kVA de potencia | 0.1 | 16.01 | 1.60 |
|  |  | Total |  |  | 22.6 |

Claves: encofrar

**804.0180** m2 ENCOFRADO RECTO OCULTO EN TÚNELES Y OBRAS SUBTERRÁNEAS
Precio: 15.51

| Código | Ud | Descripción | Rendimiento | Precio | Importe |
|---|---|---|---|---|---|
| MO00000002 | h | Capataz | 0.011 | 21.32 | 0.23 |
| MO00000003 | h | Oficial 1ª | 0.12 | 20.87 | 2.50 |
| MO00000005 | h | Ayudante | 0.15 | 19.36 | 2.90 |
| MO00000006 | h | Peón especialista | 0.18 | 19.97 | 3.59 |
| MT01120001 | m | AMORTIZACIÓN DE TABLÓN DE MADERA DE PINO PARA 10 USOS | 3 | 0.39 | 1.17 |
| MT01120015 | ud | AMORTIZACIÓN DE PUNTAL METÁLICO Y TELESCÓPICO DE 5 m Y 150 USOS | 3 | 0.18 | 0.54 |
| MT01120005 | m2 | AMORTIZACIÓN DE TABLÓN DE MADERA DE PINO DE 22 mm PLANO PARA 10 USOS | 1 | 1.25 | 1.25 |
| MT01120050 | l | DESENCOFRANTE | 0.075 | 1.75 | 0.13 |
| MT01120040 | kg | MATERIALES AUXILIARES PARA ENCOFRAR | 0.4 | 1.25 | 0.50 |
| Q060201A01 | h | Camión. Con caja fija y grúa auxiliar. Para 16 t | 0.019 | 58.08 | 1.10 |
| Q010000A30 | h | Grupo electrógeno. Con motor diesel. De 80 kVA de potencia | 0.1 | 16.01 | 1.60 |
|  |  | Total |  |  | 15.51 |

Claves: encofrar

**804.0190** kg MICRO FIBRA DE POLIPROPILENO DE 164 ºC DE PUNTO DE FUSIÓN (14/01/2011)
Precio: 7.49
MICRO FIBRA DE POLIPROPILENO DE 164 ºC DE PUNTO DE FUSIÓN PARA MEJORAR LA RESISTENCIA AL FUEGO DEL HORMIGÓN DE REVESTIMIENTO DE TÚNELES.

| Código | Ud | Descripción | Rendimiento | Precio | Importe |
|---|---|---|---|---|---|
| MO00000003 | h | Oficial 1ª | 0.001 | 20.87 | 0.02 |
| MT06010001 | kg | MICRO FIBRA DE POLIPROPILENO DE 12 mm DE LONGITUD Y 31 µm DE DIÁMETRO Y 164º C DE PUNTO DE FUSIÓN PARA MEJORAR LA RESISTENCIA AL FUEGO DEL HORMIGÓN DE REVESTIMIENTO DE TÚNELES (material; 14/01/2011) | 1 | 7.47 | 7.47 |
|  |  | Total |  |  | 7.49 |

Claves: revestimiento, fibra, diámetro, resistencia, hormigón, mejora, punto, polipropileno, fuego

**804.0200** m3 INYECCIÓN MORTERO DE CEMENTO EN HUECOS EN TRASDÓS REVESTIMIENTO DE HORMIGÓN "IN SITU" DE TÚNELES Y OBRAS SUBTERRÁNEAS
Precio: 80.97
INYECCIÓN DE MORTERO DE CEMENTO EN HUECOS EN EL TRASDÓS DE REVESTIMIENTO DE HORMIGÓN "IN SITU" DE TÚNELES Y OBRAS SUBTERRÁNEAS.

| Código | Ud | Descripción | Rendimiento | Precio | Importe |
|---|---|---|---|---|---|
| MO00000003 | h | Oficial 1ª | 0.042 | 20.87 | 0.88 |
| MO00000005 | h | Ayudante | 0.3 | 19.36 | 5.81 |
| MT01070001 | m3 | MORTERO SECO DE CEMENTO 1:4, CON ADITIVOS PLASTIFICANTES (material) | 1 | 73.03 | 73.03 |
| MT01010001 | m3 | Agua | 0.35 | 0.58 | 0.20 |
| Q030002F10 | h | Carros perforadores. Equipos neumáticos con martillo en fondo. De 105 a 165 mm de diámetro. | 0.008 | 78.5 | 0.63 |
| Q030600A01 | h | Equipos de mezclado y agitación para producciones mayores de 20 m³/h. De 200 litros de capacidad | 0.008 | 52.2 | 0.42 |
|  |  | Total |  |  | 80.97 |

Claves: trasdosado, revestimiento, hormigón, hueco, cemento, mortero, inyección

### 06.04 IMPERMEABILIZACIÓN

**805.0010** m2 LÁMINA DE PVC DE 2 mm EN IMPERMEABILIZACIÓN PRINCIPAL DE TÚNEL
Precio: 18.63
LÁMINA DE PVC DE 2 mm EN IMPERMEABILIZACIÓN PRINCIPAL DE TÚNEL i/ SUMINISTRO DE MATERIALES, ELEMENTOS DE SUJECIÓN AL TERRENO, COLOCACIÓN, CARRO O ANDAMIO DE MONTAJE, TERMO-SOLDADURA, PRUEBA DE ESTANQUEIDAD Y DEMÁS OPERACIONES NECESARIAS.

| Código | Ud | Descripción | Rendimiento | Precio | Importe |
|---|---|---|---|---|---|
| MO00000002 | h | Capataz | 0.005 | 21.32 | 0.11 |
| MO00000003 | h | Oficial 1ª | 0.15 | 20.87 | 3.13 |
| MO00000005 | h | Ayudante | 0.15 | 19.36 | 2.90 |
| MT01090001 | kg | ADHESIVO DE PVC (material) | 0.551 | 9.71 | 5.35 |
| MT05020001 | m2 | LÁMINA DE PVC DE 2,00 mm DE ESPESOR | 1.1 | 4.86 | 5.35 |
| MT01120036 | m2 | ANDAMIO PARA COLOCACIÓN DE IMPERMEABILIZACIÓN (material; 14/01/2011) | 0.024 | 74.4 | 1.79 |
|  |  | Total |  |  | 18.63 |

Claves: comprobación, suministro, montaje, PVC, impermeable, estanquidad, andamio, lámina, ensayo

**805.0020** ud SUPLEMENTO POR m² DE GEOTEXTIL DE CUALQUIER TIPO COLOCADO EN INTERIOR DE TÚNEL (14/01/2011)
Precio: 1.15
SUPLEMENTO POR m² DE GEOTEXTIL DE CUALQUIER TIPO COLOCADO EN INTERIOR DE TÚNEL.
(A SUMAR AL PRECIO DEL m² DE GEOTEXTIL A CIELO ABIERTO).

| Código | Ud | Descripción | Rendimiento | Precio | Importe |
|---|---|---|---|---|---|
| MO00000002 | h | Capataz | 0.01 | 21.32 | 0.21 |
| MO00000006 | h | Peón especialista | 0.01 | 19.97 | 0.20 |
| MT01120036 | m2 | ANDAMIO PARA COLOCACIÓN DE IMPERMEABILIZACIÓN | 0.01 | 74.4 | 0.74 |
|  |  | Total |  |  | 1.15 |

Claves: interior, suplemento, colocación, geotextil

**805.0030** m DREN DE TRASDÓS Ø 100 mm i/ MATERIAL FILTRANTE Y GEOTEXTIL
Precio: 12.41

| Código | Ud | Descripción | Rendimiento | Precio | Importe |
|---|---|---|---|---|---|
| MO00000002 | h | Capataz | 0.008 | 21.32 | 0.17 |
| MO00000003 | h | Oficial 1ª | 0.04 | 20.87 | 0.83 |
| MO00000006 | h | Peón especialista | 0.12 | 19.97 | 2.40 |
| MT10010045 | m | TUBO RANURADO DE PVC Ø 100 mm (material; 27/09/2007) | 1.05 | 3.12 | 3.28 |
| MT01070005 | m3 | MORTERO DE CEMENTO PORTLAND, MCP-5, DE DOSIFICACIÓN 1:4 | 0.029 | 77.67 | 2.25 |
| MT01030001 | m3 | ARENA SILÍCEA DE 0 A 5 mm | 0.024 | 19.77 | 0.47 |
| MT05050015 | m2 | SUMINISTRO DE GEOTEXTIL NO TEJIDO TIPO 4 | 0.65 | 1.18 | 0.77 |
| Q120501A01 | h | Equipo de maquinaria auxiliar para túneles | 0.08 | 28.04 | 2.24 |
|  |  | Total |  |  | 12.41 |

**805.0040** m DREN DE TRASDÓS Ø 150 mm i/ MATERIAL FILTRANTE Y GEOTEXTIL
Precio: 16.08

| Código | Ud | Descripción | Rendimiento | Precio | Importe |
|---|---|---|---|---|---|
| MO00000002 | h | Capataz | 0.008 | 21.32 | 0.17 |
| MO00000003 | h | Oficial 1ª | 0.04 | 20.87 | 0.83 |
| MO00000006 | h | Peón especialista | 0.12 | 19.97 | 2.40 |
| MT10010050 | m | TUBO RANURADO DE PVC Ø 150 mm (material; 02/12/2004) | 1.05 | 5.87 | 6.16 |
| MT01070005 | m3 | MORTERO DE CEMENTO PORTLAND, MCP-5, DE DOSIFICACIÓN 1:4 | 0.035 | 77.67 | 2.72 |
| MT01030001 | m3 | ARENA SILÍCEA DE 0 A 5 mm | 0.032 | 19.77 | 0.63 |
| MT05050015 | m2 | SUMINISTRO DE GEOTEXTIL NO TEJIDO TIPO 4 | 0.79 | 1.18 | 0.93 |
| Q120501A01 | h | Equipo de maquinaria auxiliar para túneles | 0.08 | 28.04 | 2.24 |
|  |  | Total |  |  | 16.08 |

**805.0050** m TUBO DE CONEXIÓN AL DRENAJE PRINCIPAL, NO RANURADO DE PVC DE 50 mm DE DIÁMETRO, EN TÚNEL i/ MATERIAL DE ASIENTO
Precio: 8.82
TUBO DE CONEXIÓN AL DRENAJE PRINCIPAL, NO RANURADO DE PVC DE 50 mm DE DIÁMETRO, EN TÚNEL i/ MATERIAL DE ASIENTO CON MORTERO DE 10 cm DE ESPESOR Y RESTO DE MATERIALES PARA SU TOTAL TERMINACIÓN Y PUESTA EN OBRA

| Código | Ud | Descripción | Rendimiento | Precio | Importe |
|---|---|---|---|---|---|
| MO00000002 | h | Capataz | 0.01 | 21.32 | 0.21 |
| MO00000003 | h | Oficial 1ª | 0.06 | 20.87 | 1.25 |
| MO00000005 | h | Ayudante | 0.06 | 19.36 | 1.16 |
| MT10010001 | m | TUBO DE PVC DE DIÁMETRO 50 mm | 1 | 2.02 | 2.02 |
| MT01070005 | m3 | MORTERO DE CEMENTO PORTLAND, MCP-5, DE DOSIFICACIÓN 1:4 | 0.025 | 77.67 | 1.94 |
| Q120501A01 | h | Equipo de maquinaria auxiliar para túneles | 0.08 | 28.04 | 2.24 |
|  |  | Total |  |  | 8.82 |

**805.0060** m TUBO DE CONEXIÓN AL DRENAJE PRINCIPAL, NO RANURADO DE PVC DE 100 mm DE DIÁMETRO, EN TÚNEL i/ MATERIAL DE ASIENTO
Precio: 11.68
TUBO DE CONEXIÓN AL DRENAJE PRINCIPAL, NO RANURADO DE PVC DE 100 mm DE DIÁMETRO, EN TÚNEL i/ MATERIAL DE ASIENTO CON MORTERO DE 10 cm DE ESPESOR Y RESTO DE MATERIALES PARA SU TOTAL TERMINACIÓN Y PUESTA EN OBRA

| Código | Ud | Descripción | Rendimiento | Precio | Importe |
|---|---|---|---|---|---|
| MO00000002 | h | Capataz | 0.01 | 21.32 | 0.21 |
| MO00000003 | h | Oficial 1ª | 0.07 | 20.87 | 1.46 |
| MO00000005 | h | Ayudante | 0.07 | 19.36 | 1.36 |
| MT10010005 | m | TUBO DE PVC Ø 100 mm | 1 | 4.08 | 4.08 |
| MT01070005 | m3 | MORTERO DE CEMENTO PORTLAND, MCP-5, DE DOSIFICACIÓN 1:4 | 0.03 | 77.67 | 2.33 |
| Q120501A01 | h | Equipo de maquinaria auxiliar para túneles | 0.08 | 28.04 | 2.24 |
|  |  | Total |  |  | 11.68 |

**805.0070** m TUBO DE CONEXIÓN AL DRENAJE PRINCIPAL, NO RANURADO DE PVC DE 150 mm DE DIÁMETRO, EN TÚNEL i/ MATERIAL DE ASIENTO
Precio: 14.79
TUBO DE CONEXIÓN AL DRENAJE PRINCIPAL, NO RANURADO DE PVC DE 150 mm DE DIÁMETRO, EN TÚNEL i/ MATERIAL DE ASIENTO CON MORTERO DE 10 cm DE ESPESOR Y RESTO DE MATERIALES PARA SU TOTAL TERMINACIÓN Y PUESTA EN OBRA

| Código | Ud | Descripción | Rendimiento | Precio | Importe |
|---|---|---|---|---|---|
| MO00000002 | h | Capataz | 0.01 | 21.32 | 0.21 |
| MO00000003 | h | Oficial 1ª | 0.08 | 20.87 | 1.67 |
| MO00000005 | h | Ayudante | 0.08 | 19.36 | 1.55 |
| MT10010010 | m | TUBO DE PVC Ø 150 mm (material) | 1 | 6.4 | 6.40 |
| MT01070005 | m3 | MORTERO DE CEMENTO PORTLAND, MCP-5, DE DOSIFICACIÓN 1:4 | 0.035 | 77.67 | 2.72 |
| Q120501A01 | h | Equipo de maquinaria auxiliar para túneles | 0.08 | 28.04 | 2.24 |
|  |  | Total |  |  | 14.79 |

**805.0080** m TUBO DEL DRENAJE PRINCIPAL RANURADO DE PVC DE 250 mm DE DIÁMETRO i/ MATERIAL DE ASIENTO
Precio: 28.03
TUBO DEL DRENAJE PRINCIPAL DE FILTRACIONES RANURADO DE PVC DE 250 mm DE DIÁMETRO, EN TÚNEL i/ MATERIAL DE ASIENTO CON MORTERO DE 10 cm DE ESPESOR Y RESTO DE MATERIALES PARA SU TOTAL TERMINACIÓN Y PUESTA EN OBRA

| Código | Ud | Descripción | Rendimiento | Precio | Importe |
|---|---|---|---|---|---|
| MO00000002 | h | Capataz | 0.09 | 21.32 | 1.92 |
| MO00000003 | h | Oficial 1ª | 0.135 | 20.87 | 2.82 |
| MO00000005 | h | Ayudante | 0.135 | 19.36 | 2.61 |
| MT10010055 | m | TUBO RANURADO DE PVC Ø 250 mm | 1.05 | 11.82 | 12.41 |
| MT01030001 | m3 | ARENA SILÍCEA DE 0 A 5 mm | 0.048 | 19.77 | 0.95 |
| MT01070005 | m3 | MORTERO DE CEMENTO PORTLAND, MCP-5, DE DOSIFICACIÓN 1:4 | 0.045 | 77.67 | 3.50 |
| MT05050015 | m2 | SUMINISTRO DE GEOTEXTIL NO TEJIDO TIPO 4 | 1.1 | 1.18 | 1.30 |
| Q120501A01 | h | Equipo de maquinaria auxiliar para túneles | 0.09 | 28.04 | 2.52 |
|  |  | Total |  |  | 28.03 |

**805.0090** m TUBO DEL DRENAJE PRINCIPAL RANURADO DE PVC DE 300 mm DE DIÁMETRO i/ MATERIAL DE ASIENTO
Precio: 32.05
TUBO DEL DRENAJE PRINCIPAL DE FILTRACIONES RANURADO DE PVC DE 300 mm DE DIÁMETRO, EN TÚNEL i/ MATERIAL DE ASIENTO CON MORTERO DE 10 cm DE ESPESOR Y RESTO DE MATERIALES PARA SU TOTAL TERMINACIÓN Y PUESTA EN OBRA

| Código | Ud | Descripción | Rendimiento | Precio | Importe |
|---|---|---|---|---|---|
| MO00000002 | h | Capataz | 0.095 | 21.32 | 2.03 |
| MO00000003 | h | Oficial 1ª | 0.14 | 20.87 | 2.92 |
| MO00000005 | h | Ayudante | 0.14 | 19.36 | 2.71 |
| MT10010060 | m | TUBO RANURADO DE PVC Ø 300 mm (material; 08/04/2010) | 1.05 | 14.61 | 15.34 |
| MT01030001 | m3 | ARENA SILÍCEA DE 0 A 5 mm | 0.055 | 19.77 | 1.09 |
| MT01070005 | m3 | MORTERO DE CEMENTO PORTLAND, MCP-5, DE DOSIFICACIÓN 1:4 | 0.05 | 77.67 | 3.88 |
| MT05050015 | m2 | SUMINISTRO DE GEOTEXTIL NO TEJIDO TIPO 4 | 1.27 | 1.18 | 1.50 |
| Q120501A01 | h | Equipo de maquinaria auxiliar para túneles | 0.092 | 28.04 | 2.58 |
|  |  | Total |  |  | 32.05 |

**805.0100** m TUBO DEL DRENAJE PRINCIPAL RANURADO DE PVC DE 400 mm DE DIÁMETRO i/ MATERIAL DE ASIENTO
Precio: 50.91
TUBO DEL DRENAJE PRINCIPAL DE FILTRACIONES RANURADO DE PVC DE 400 mm DE DIÁMETRO, EN TÚNEL i/ MATERIAL DE ASIENTO CON MORTERO DE 10 cm DE ESPESOR Y RESTO DE MATERIALES PARA SU TOTAL TERMINACIÓN Y PUESTA EN OBRA

| Código | Ud | Descripción | Rendimiento | Precio | Importe |
|---|---|---|---|---|---|
| MO00000002 | h | Capataz | 0.105 | 21.32 | 2.24 |
| MO00000003 | h | Oficial 1ª | 0.15 | 20.87 | 3.13 |
| MO00000005 | h | Ayudante | 0.15 | 19.36 | 2.90 |
| MT10010065 | m | TUBO RANURADO DE PVC Ø 400 mm | 1.05 | 18.51 | 19.44 |
| MT01030001 | m3 | ARENA SILÍCEA DE 0 A 5 mm | 0.71 | 19.77 | 14.04 |
| MT01070005 | m3 | MORTERO DE CEMENTO PORTLAND, MCP-5, DE DOSIFICACIÓN 1:4 | 0.06 | 77.67 | 4.66 |
| MT05050015 | m2 | SUMINISTRO DE GEOTEXTIL NO TEJIDO TIPO 4 | 1.6 | 1.18 | 1.89 |
| Q120501A01 | h | Equipo de maquinaria auxiliar para túneles | 0.093 | 28.04 | 2.61 |
|  |  | Total |  |  | 50.91 |

**805.0110** m TUBO COLECTOR DE DRENAJE PRINCIPAL DE FILTRACIONES DE PVC DE 250 mm DE DIÁMETRO
Precio: 22.8
TUBO COLECTOR DE DRENAJE PRINCIPAL DE FILTRACIONES DE PVC DE 250 mm DE DIÁMETRO, EN TÚNEL i/ MATERIAL DE ASIENTO CON MORTERO DE 10 cm DE ESPESOR Y RESTO DE MATERIALES PARA SU TOTAL TERMINACIÓN Y PUESTA EN OBRA

| Código | Ud | Descripción | Rendimiento | Precio | Importe |
|---|---|---|---|---|---|
| MO00000002 | h | Capataz | 0.065 | 21.32 | 1.39 |
| MO00000003 | h | Oficial 1ª | 0.18 | 20.87 | 3.76 |
| MO00000005 | h | Ayudante | 0.18 | 19.36 | 3.48 |
| MT10010015 | m | TUBO DE PVC DE DIÁMETRO 250 mm | 1 | 8.43 | 8.43 |
| MT01070005 | m3 | MORTERO DE CEMENTO PORTLAND, MCP-5, DE DOSIFICACIÓN 1:4 | 0.045 | 77.67 | 3.50 |
| Q120501A01 | h | Equipo de maquinaria auxiliar para túneles | 0.08 | 28.04 | 2.24 |
|  |  | Total |  |  | 22.8 |

**805.0120** m TUBO COLECTOR DE DRENAJE PRINCIPAL DE FILTRACIONES DE PVC DE 300 mm DE DIÁMETRO
Precio: 28.63
TUBO COLECTOR DE DRENAJE PRINCIPAL DE FILTRACIONES DE PVC DE 300 mm DE DIÁMETRO, EN TÚNEL i/ MATERIAL DE ASIENTO CON MORTERO DE 10 cm DE ESPESOR Y RESTO DE MATERIALES PARA SU TOTAL TERMINACIÓN Y PUESTA EN OBRA

| Código | Ud | Descripción | Rendimiento | Precio | Importe |
|---|---|---|---|---|---|
| MO00000002 | h | Capataz | 0.071 | 21.32 | 1.51 |
| MO00000003 | h | Oficial 1ª | 0.2 | 20.87 | 4.17 |
| MO00000005 | h | Ayudante | 0.2 | 19.36 | 3.87 |
| MT10010020 | m | TUBO DE PVC DE DIÁMETRO 300 mm (material; 26/01/2010) | 1 | 12.4 | 12.40 |
| MT01070005 | m3 | MORTERO DE CEMENTO PORTLAND, MCP-5, DE DOSIFICACIÓN 1:4 | 0.05 | 77.67 | 3.88 |
| Q120501A01 | h | Equipo de maquinaria auxiliar para túneles | 0.1 | 28.04 | 2.80 |
|  |  | Total |  |  | 28.63 |

**805.0130** m TUBO COLECTOR DE DRENAJE PRINCIPAL DE FILTRACIONES DE PVC DE 400 mm DE DIÁMETRO
Precio: 35.12
TUBO COLECTOR DE DRENAJE PRINCIPAL DE FILTRACIONES DE PVC DE 400 mm DE DIÁMETRO, EN TÚNEL i/ MATERIAL DE ASIENTO CON MORTERO DE 10 cm DE ESPESOR Y RESTO DE MATERIALES PARA SU TOTAL TERMINACIÓN Y PUESTA EN OBRA

| Código | Ud | Descripción | Rendimiento | Precio | Importe |
|---|---|---|---|---|---|
| MO00000002 | h | Capataz | 0.08 | 21.32 | 1.71 |
| MO00000003 | h | Oficial 1ª | 0.25 | 20.87 | 5.22 |
| MO00000005 | h | Ayudante | 0.25 | 19.36 | 4.84 |
| MT10010025 | m | TUBO DE PVC DE DIÁMETRO 400 mm | 1 | 15.33 | 15.33 |
| MT01070005 | m3 | MORTERO DE CEMENTO PORTLAND, MCP-5, DE DOSIFICACIÓN 1:4 | 0.06 | 77.67 | 4.66 |
| Q120501A01 | h | Equipo de maquinaria auxiliar para túneles | 0.12 | 28.04 | 3.36 |
|  |  | Total |  |  | 35.12 |

### 06.05 CONTROL, AUSCULTACIÓN Y SEGUIMIENTO

**807.0010** ud CÉLULA DE PRESIÓN DE 3 MPa DE RANGO Y PRECISIÓN DE 0,5% DE FONDO DE ESCALA
Precio: 652.75
CÉLULA DE PRESIÓN DE 3 MPa DE RANGO Y PRECISIÓN DE 0,5% DE FONDO DE ESCALA i/ P.P. DE CABLEADO, INSTALACIÓN Y CENTRALIZACIÓN EN ARMARIO DE INTEMPERIE.

| Código | Ud | Descripción | Rendimiento | Precio | Importe |
|---|---|---|---|---|---|
| MO00000007 | h | Peón ordinario | 1 | 19.6 | 19.60 |
| MT15010001 | ud | CÉLULA DE PRESIÓN DE 3 MPa DE RANGO Y PRECISIÓN DE 0,5% DE FONDO DE ESCALA i/ P.P. DE CABLEADO, INSTALACIÓN Y CENTRALIZACIÓN EN ARMARIO DE INTEMPERIE (material) | 1 | 633.15 | 633.15 |
|  |  | Total |  |  | 652.75 |

Claves: centralización, escala, célula, presión, armario, cableado

**807.0020** ud PERNO DE CONVERGENCIA PARA CINTA EXTENSOMÉTRICA DE MEDIDA DE CONVERGENCIAS EN TUNEL
Precio: 1.28
PERNO DE CONVERGENCIA PARA CINTA EXTENSOMÉTRICA DE MEDIDA DE CONVERGENCIAS EN TÚNEL.

| Código | Ud | Descripción | Rendimiento | Precio | Importe |
|---|---|---|---|---|---|
| MT13020001 | ud | PERNO PARA MEDIDA CONVERGENCIAS (material) | 1 | 1.28 | 1.28 |
|  |  | Total |  |  | 1.28 |

Claves: perno, cinta

**807.0030** ud DIANA DE PUNTERÍA PARA MEDIDAS DE CONVERGENCIA POR SISTEMA DE LECTURA CON LÁSER EN TÚNEL
Precio: 9.3

| Código | Ud | Descripción | Rendimiento | Precio | Importe |
|---|---|---|---|---|---|
| MT13020015 | ud | DIANA DE PUNTERÍA (material) | 1 | 9.3 | 9.30 |
|  |  | Total |  |  | 9.3 |

**807.0040** ud MONTAJE DE UN PERNO O DIANA DE PUNTERÍA PARA CONVERGENCIAS EN TÚNEL
Precio: 19.68

| Código | Ud | Descripción | Rendimiento | Precio | Importe |
|---|---|---|---|---|---|
| MO00000002 | h | Capataz | 0.015 | 21.32 | 0.32 |
| MO00000003 | h | Oficial 1ª | 0.3 | 20.87 | 6.26 |
| MO00000005 | h | Ayudante | 0.3 | 19.36 | 5.81 |
| MT13020010 | ud | CARTUCHO DE RESINA PARA EMPERNAJES | 1 | 1 | 1.00 |
| Q010302A10 | h | Compresor transportable con motor diésel. De pistones. Presión normal (700 kPa). De 10 m³/minuto de caudal | 0.3 | 20.98 | 6.29 |
|  |  | Total |  |  | 19.68 |

Claves: perno, montaje

## 07 SEÑALIZACIÓN, BALIZAMIENTO Y DEFENSAS

### 07.01 SEÑALIZACIÓN VERTICAL

**701.0010** ud SEÑAL TRIANGULAR DE 175 cm DE LADO Y RETRORREFLECTANCIA DE CLASE RA3
Precio: 306
SEÑAL TRIANGULAR DE 175 CM DE LADO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030035 | ud | PLACA TRIANGULAR DE 175 cm DE LADO CON RA3 (material) | 1 | 213.15 | 213.15 |
| MT09070005 | m | POSTE DE 120 X 60 X 3 mm (material; 29/06/2021) | 4 | 10 | 40.00 |
| MT01060015 | m3 | HORMIGÓN EN MASA HM-20 DE CONSISTENCIA PLÁSTICA Y TAMAÑO MÁXIMO DEL ÁRIDO 20 mm | 0.32 | 60.14 | 19.24 |
| Q060201A01 | h | Camión. Con caja fija y grúa auxiliar. Para 16 t | 0.05 | 58.08 | 2.90 |
| Q040201A01 | h | Retrocargadoras sobre ruedas. De 60 kW de potencia | 0.17 | 40.8 | 6.94 |
|  |  | Total |  |  | 306 |

**701.0020** ud SEÑAL TRIANGULAR DE 175 cm DE LADO Y RETRORREFLECTANCIA DE CLASE RA2
Precio: 250.28
SEÑAL TRIANGULAR DE 175 CM DE LADO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030030 | ud | PLACA TRIANGULAR DE 175 cm DE LADO CON RA2 (material) | 1 | 157.43 | 157.43 |
| MT09070005 | m | POSTE DE 120 X 60 X 3 mm | 4 | 10 | 40.00 |
| MT01060015 | m3 | HORMIGÓN EN MASA HM-20 DE CONSISTENCIA PLÁSTICA Y TAMAÑO MÁXIMO DEL ÁRIDO 20 mm | 0.32 | 60.14 | 19.24 |
| Q060201A01 | h | Camión. Con caja fija y grúa auxiliar. Para 16 t | 0.05 | 58.08 | 2.90 |
| Q040201A01 | h | Retrocargadoras sobre ruedas. De 60 kW de potencia | 0.17 | 40.8 | 6.94 |
|  |  | Total |  |  | 250.28 |

**701.0030** ud SEÑAL TRIANGULAR DE 135 cm DE LADO Y RETRORREFLECTANCIA DE CLASE RA3
Precio: 199.44
SEÑAL TRIANGULAR DE 135 CM DE LADO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030025 | ud | PLACA TRIANGULAR DE 135 cm DE LADO CON RA3 (material) | 1 | 129.89 | 129.89 |
| MT09070001 | m | POSTE DE 100 X 50 X 3 mm (material; 29/06/2021) | 3.5 | 8.57 | 30.00 |
| MT01060015 | m3 | HORMIGÓN EN MASA HM-20 DE CONSISTENCIA PLÁSTICA Y TAMAÑO MÁXIMO DEL ÁRIDO 20 mm | 0.16 | 60.14 | 9.62 |
| Q060201A01 | h | Camión. Con caja fija y grúa auxiliar. Para 16 t | 0.05 | 58.08 | 2.90 |
| Q040201A01 | h | Retrocargadoras sobre ruedas. De 60 kW de potencia | 0.08 | 40.8 | 3.26 |
|  |  | Total |  |  | 199.44 |

**701.0040** ud SEÑAL TRIANGULAR DE 135 cm DE LADO Y RETRORREFLECTANCIA DE CLASE RA2
Precio: 162.38
SEÑAL TRIANGULAR DE 135 CM DE LADO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030020 | ud | PLACA TRIANGULAR DE 135 cm DE LADO CON RA2 (material) | 1 | 92.83 | 92.83 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 162.38 |

**701.0050** ud SEÑAL CIRCULAR DE 120 cm DE DIÁMETRO Y RETRORREFLECTANCIA DE CLASE RA3
Precio: 277.84
SEÑAL CIRCULAR DE 120 CM DE DIÁMETRO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030015 | ud | PLACA CIRCULAR DE 120 cm DE DIÁMETRO CON RA3 (material) | 1 | 190.71 | 190.71 |
| MT09070001 | m | POSTE DE 100 X 50 X 3 mm | 4 | 8.57 | 34.28 |
| MT01060015 | m3 | HORMIGÓN EN MASA HM-20 DE CONSISTENCIA PLÁSTICA Y TAMAÑO MÁXIMO DEL ÁRIDO 20 mm | 0.32 | 60.14 | 19.24 |
| Q060201A01 | h | Camión. Con caja fija y grúa auxiliar. Para 16 t | 0.05 | 58.08 | 2.90 |
| Q040201A01 | h | Retrocargadoras sobre ruedas. De 60 kW de potencia | 0.17 | 40.8 | 6.94 |
|  |  | Total |  |  | 277.84 |

**701.0060** ud SEÑAL CIRCULAR DE 120 cm DE DIÁMETRO Y RETRORREFLECTANCIA DE CLASE RA2
Precio: 214.46
SEÑAL CIRCULAR DE 120 CM DE DIÁMETRO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030010 | ud | PLACA CIRCULAR DE 120 cm DE DIÁMETRO CON RA2 (material) | 1 | 127.33 | 127.33 |
| MT09070001 | m | POSTE DE 100 X 50 X 3 mm | 4 | 8.57 | 34.28 |
| MT01060015 | m3 | HORMIGÓN EN MASA HM-20 DE CONSISTENCIA PLÁSTICA Y TAMAÑO MÁXIMO DEL ÁRIDO 20 mm | 0.32 | 60.14 | 19.24 |
| Q060201A01 | h | Camión. Con caja fija y grúa auxiliar. Para 16 t | 0.05 | 58.08 | 2.90 |
| Q040201A01 | h | Retrocargadoras sobre ruedas. De 60 kW de potencia | 0.17 | 40.8 | 6.94 |
|  |  | Total |  |  | 214.46 |

**701.0070** ud SEÑAL CIRCULAR DE 90 cm DE DIÁMETRO Y RETRORREFLECTANCIA DE CLASE RA3
Precio: 187.64
SEÑAL CIRCULAR DE 90 CM DE DIÁMETRO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030005 | ud | PLACA CIRCULAR DE 90 cm DE DIÁMETRO CON RA3 (material) | 1 | 118.09 | 118.09 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 187.64 |

**701.0080** ud SEÑAL CIRCULAR DE 90 cm DE DIÁMETRO Y RETRORREFLECTANCIA DE CLASE RA2
Precio: 156.44
SEÑAL CIRCULAR DE 90 CM DE DIÁMETRO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030001 | ud | PLACA CIRCULAR DE 90 cm DE DIÁMETRO CON RA2 (material) | 1 | 86.89 | 86.89 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 156.44 |

**701.0090** ud SEÑAL CIRCULAR DE 60 cm DE DIÁMETRO Y RETRORREFLECTANCIA DE CLASE RA3
Precio: 135.41
SEÑAL CIRCULAR DE 60 CM DE DIÁMETRO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030090 | ud | PLACA CIRCULAR DE 60 cm DE DIÁMETRO CON PINTURA REFLECTANTE DE NIVEL 3 (material) | 1 | 75.09 | 75.09 |
| MT09070010 | m | POSTE DE 80 X 40 X 2 mm (material; 29/06/2021) | 3.2 | 6.49 | 20.77 |
| MT01060015 | m3 | HORMIGÓN EN MASA HM-20 DE CONSISTENCIA PLÁSTICA Y TAMAÑO MÁXIMO DEL ÁRIDO 20 mm | 0.16 | 60.14 | 9.62 |
| Q060201A01 | h | Camión. Con caja fija y grúa auxiliar. Para 16 t | 0.05 | 58.08 | 2.90 |
| Q040201A01 | h | Retrocargadoras sobre ruedas. De 60 kW de potencia | 0.08 | 40.8 | 3.26 |
|  |  | Total |  |  | 135.41 |

**701.0100** ud SEÑAL CIRCULAR DE 60 cm DE DIÁMETRO Y RETRORREFLECTANCIA DE CLASE RA2
Precio: 121.12
SEÑAL CIRCULAR DE 60 CM DE DIÁMETRO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030095 | ud | PLACA CIRCULAR DE 60 cm DE DIÁMETRO CON PINTURA REFLECTANTE DE NIVEL 2 (material) | 1 | 60.8 | 60.80 |
| MT09070010 | m | POSTE DE 80 X 40 X 2 mm | 3.2 | 6.49 | 20.77 |
| MT01060015 | m3 | HORMIGÓN EN MASA HM-20 DE CONSISTENCIA PLÁSTICA Y TAMAÑO MÁXIMO DEL ÁRIDO 20 mm | 0.16 | 60.14 | 9.62 |
| Q060201A01 | h | Camión. Con caja fija y grúa auxiliar. Para 16 t | 0.05 | 58.08 | 2.90 |
| Q040201A01 | h | Retrocargadoras sobre ruedas. De 60 kW de potencia | 0.08 | 40.8 | 3.26 |
|  |  | Total |  |  | 121.12 |

**701.0110** ud SEÑAL OCTOGONAL CON DOBLE APOTEMA DE 90 CM Y DE CLASE RA2
Precio: 149.8
SEÑAL OCTOGONAL CON DOBLE APOTEMA DE 90 CM, RETRORREFLACTANTE DE CLASE RA2, COLOCADA SOBRE POSTE GALVANIZADO, FIJADO A TIERRA MEDIANTE HORMIGONADO I/ TORNILLERÍA Y ELEMENTOS DE FIJACIÓN Y TRANSPORTE A LUGAR DE EMPLEO.

| Código | Ud | Descripción | Rendimiento | Precio | Importe |
|---|---|---|---|---|---|
| MO00000003 | h | Oficial 1ª | 0.2 | 20.87 | 4.17 |
| MO00000007 | h | Peón ordinario | 1 | 19.6 | 19.60 |
| MT09030100 | ud | PLACA OCTOGONAL CON DOBLE APOTEMA DE 90 cm Y RETRORREFLECTANCIA DE NIVEL 2 (material) | 1 | 80.25 | 80.25 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 149.8 |

**701.0120** ud SEÑAL CUADRADA DE 120 cm DE LADO Y RETRORREFLECTANCIA DE CLASE RA3
Precio: 317.88
SEÑAL CUADRADA DE 120 CM DE LADO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030055 | ud | PLACA CUADRADA DE 120 cm DE LADO CON RA3 (material) | 1 | 225.03 | 225.03 |
| MT09070005 | m | POSTE DE 120 X 60 X 3 mm | 4 | 10 | 40.00 |
| MT01060015 | m3 | HORMIGÓN EN MASA HM-20 DE CONSISTENCIA PLÁSTICA Y TAMAÑO MÁXIMO DEL ÁRIDO 20 mm | 0.32 | 60.14 | 19.24 |
| Q060201A01 | h | Camión. Con caja fija y grúa auxiliar. Para 16 t | 0.05 | 58.08 | 2.90 |
| Q040201A01 | h | Retrocargadoras sobre ruedas. De 60 kW de potencia | 0.17 | 40.8 | 6.94 |
|  |  | Total |  |  | 317.88 |

**701.0130** ud SEÑAL CUADRADA DE 120 cm DE LADO Y RETRORREFLECTANCIA DE CLASE RA2
Precio: 261.03
SEÑAL CUADRADA DE 120 CM DE LADO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030050 | ud | PLACA CUADRADA DE 120 cm DE LADO CON RA2 (material) | 1 | 168.18 | 168.18 |
| MT09070005 | m | POSTE DE 120 X 60 X 3 mm | 4 | 10 | 40.00 |
| MT01060015 | m3 | HORMIGÓN EN MASA HM-20 DE CONSISTENCIA PLÁSTICA Y TAMAÑO MÁXIMO DEL ÁRIDO 20 mm | 0.32 | 60.14 | 19.24 |
| Q060201A01 | h | Camión. Con caja fija y grúa auxiliar. Para 16 t | 0.05 | 58.08 | 2.90 |
| Q040201A01 | h | Retrocargadoras sobre ruedas. De 60 kW de potencia | 0.17 | 40.8 | 6.94 |
|  |  | Total |  |  | 261.03 |

**701.0140** ud SEÑAL CUADRADA DE 90 cm DE LADO Y RETRORREFLECTANCIA DE CLASE RA3
Precio: 189.58
SEÑAL CUADRADA DE 90 CM DE LADO, RETRORREFLECTANTE DE CLASE RA3, COLOCADA SOBRE POSTE GALVANIZADO, FIJADO A TIERRA MEDIANTE HORMIGONADO i/ TORNILLERÍA Y ELEMENTOS DE FIJACIÓN Y TRANSPORTE A LUGAR DE EMPLEO.

| Código | Ud | Descripción | Rendimiento | Precio | Importe |
|---|---|---|---|---|---|
| MO00000003 | h | Oficial 1ª | 0.2 | 20.87 | 4.17 |
| MO00000007 | h | Peón ordinario | 1 | 19.6 | 19.60 |
| MT09030045 | ud | PLACA CUADRADA DE 90 cm DE LADO CON RA3 (material) | 1 | 120.03 | 120.03 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 189.58 |

**701.0150** ud SEÑAL CUADRADA DE 90 cm DE LADO Y RETRORREFLECTANCIA DE CLASE RA2
Precio: 165.99
SEÑAL CUADRADA DE 90 CM DE LADO, RETRORREFLECTANTE DE CLASE RA2, COLOCADA SOBRE POSTE GALVANIZADO, FIJADO A TIERRA MEDIANTE HORMIGONADO i/ TORNILLERÍA Y ELEMENTOS DE FIJACIÓN Y TRANSPORTE A LUGAR DE EMPLEO.

| Código | Ud | Descripción | Rendimiento | Precio | Importe |
|---|---|---|---|---|---|
| MO00000003 | h | Oficial 1ª | 0.2 | 20.87 | 4.17 |
| MO00000007 | h | Peón ordinario | 1 | 19.6 | 19.60 |
| MT09030040 | ud | PLACA CUADRADA DE 90 cm DE LADO CON RA2 (material) | 1 | 96.44 | 96.44 |
| MT09070001 | m | POSTE DE 100 X 50 X 3 mm | 3.5 | 8.57 | 30.00 |
| MT01060015 | m3 | HORMIGÓN EN MASA HM-20 DE CONSISTENCIA PLÁSTICA Y TAMAÑO MÁXIMO DEL ÁRIDO 20 mm | 0.16 | 60.14 | 9.62 |
| Q060201A01 | h | Camión. Con caja fija y grúa auxiliar. Para 16 t | 0.05 | 58.08 | 2.90 |
| Q040201A01 | h | Retrocargadoras sobre ruedas. De 60 kW de potencia | 0.08 | 40.8 | 3.26 |
|  |  | Total |  |  | 165.99 |

**701.0160** ud SEÑAL RECTANGULAR DE 120X180 cm DE LADO Y RETRORREFLECTANCIA DE CLASE RA3
Precio: 442.74
SEÑAL RECTANGULAR DE 120X180 CM DE LADO, RETRORREFLECTANTE DE CLASE RA3, COLOCADA SOBRE POSTES GALVANIZADOS, FIJADOS A TIERRA MEDIANTE HORMIGONADO i/ TORNILLERÍA Y ELEMENTOS DE FIJACIÓN Y TRANSPORTE A LUGAR DE EMPLEO.

| Código | Ud | Descripción | Rendimiento | Precio | Importe |
|---|---|---|---|---|---|
| MO00000003 | h | Oficial 1ª | 0.5 | 20.87 | 10.44 |
| MO00000007 | h | Peón ordinario | 2 | 19.6 | 39.20 |
| MT09030085 | ud | PLACA RECTANGULAR DE 120 X 180 cm DE LADO CON RA3 (material) | 1 | 260.3 | 260.30 |
| MT09070001 | m | POSTE DE 100 X 50 X 3 mm | 9 | 8.57 | 77.13 |
| MT01060015 | m3 | HORMIGÓN EN MASA HM-20 DE CONSISTENCIA PLÁSTICA Y TAMAÑO MÁXIMO DEL ÁRIDO 20 mm | 0.64 | 60.14 | 38.49 |
| Q060201A01 | h | Camión. Con caja fija y grúa auxiliar. Para 16 t | 0.05 | 58.08 | 2.90 |
| Q040201A01 | h | Retrocargadoras sobre ruedas. De 60 kW de potencia | 0.35 | 40.8 | 14.28 |
|  |  | Total |  |  | 442.74 |

**701.0170** ud SEÑAL RECTANGULAR DE 120X180 cm DE LADO Y RETRORREFLECTANCIA DE CLASE RA2
Precio: 365.58
SEÑAL RECTANGULAR DE 120X180 CM DE LADO, RETRORREFLECTANTE DE CLASE RA2, COLOCADA SOBRE POSTES GALVANIZADOS, FIJADOS A TIERRA MEDIANTE HORMIGONADO i/ TORNILLERÍA Y ELEMENTOS DE FIJACIÓN Y TRANSPORTE A LUGAR DE EMPLEO.

| Código | Ud | Descripción | Rendimiento | Precio | Importe |
|---|---|---|---|---|---|
| MO00000003 | h | Oficial 1ª | 0.5 | 20.87 | 10.44 |
| MO00000007 | h | Peón ordinario | 2 | 19.6 | 39.20 |
| MT09030080 | ud | PLACA RECTANGULAR DE 120 X 180 cm DE LADO CON RA2 (material) | 1 | 183.14 | 183.14 |
| MT09070001 | m | POSTE DE 100 X 50 X 3 mm | 9 | 8.57 | 77.13 |
| MT01060015 | m3 | HORMIGÓN EN MASA HM-20 DE CONSISTENCIA PLÁSTICA Y TAMAÑO MÁXIMO DEL ÁRIDO 20 mm | 0.64 | 60.14 | 38.49 |
| Q060201A01 | h | Camión. Con caja fija y grúa auxiliar. Para 16 t | 0.05 | 58.08 | 2.90 |
| Q040201A01 | h | Retrocargadoras sobre ruedas. De 60 kW de potencia | 0.35 | 40.8 | 14.28 |
|  |  | Total |  |  | 365.58 |

**701.0180** ud SEÑAL RECTANGULAR DE 90X135 cm DE LADO Y RETRORREFLECTANCIA DE CLASE RA3
Precio: 279.84
SEÑAL RECTANGULAR DE 90X135 CM DE LADO, RETRORREFLECTANTE DE CLASE RA3, COLOCADA SOBRE POSTES GALVANIZADOS, FIJADOS A TIERRA MEDIANTE HORMIGONADO i/ TORNILLERÍA Y ELEMENTOS DE FIJACIÓN Y TRANSPORTE A LUGAR DE EMPLEO.

| Código | Ud | Descripción | Rendimiento | Precio | Importe |
|---|---|---|---|---|---|
| MO00000003 | h | Oficial 1ª | 0.3 | 20.87 | 6.26 |
| MO00000007 | h | Peón ordinario | 1.5 | 19.6 | 29.40 |
| MT09030075 | ud | PLACA RECTANGULAR DE 90 X 135 cm DE LADO CON RA3 (material) | 1 | 188.4 | 188.40 |
| MT09070005 | m | POSTE DE 120 X 60 X 3 mm | 4 | 10 | 40.00 |
| MT01060015 | m3 | HORMIGÓN EN MASA HM-20 DE CONSISTENCIA PLÁSTICA Y TAMAÑO MÁXIMO DEL ÁRIDO 20 mm | 0.16 | 60.14 | 9.62 |
| Q060201A01 | h | Camión. Con caja fija y grúa auxiliar. Para 16 t | 0.05 | 58.08 | 2.90 |
| Q040201A01 | h | Retrocargadoras sobre ruedas. De 60 kW de potencia | 0.08 | 40.8 | 3.26 |
|  |  | Total |  |  | 279.84 |

**701.0190** ud SEÑAL RECTANGULAR DE 90X135 cm DE LADO Y RETRORREFLECTANCIA DE CLASE RA2
Precio: 211.84
SEÑAL RECTANGULAR DE 90X135 CM DE LADO, RETRORREFLECTANTE DE CLASE RA2, COLOCADA SOBRE POSTES GALVANIZADOS, FIJADOS A TIERRA MEDIANTE HORMIGONADO i/ TORNILLERÍA Y ELEMENTOS DE FIJACIÓN Y TRANSPORTE A LUGAR DE EMPLEO.

| Código | Ud | Descripción | Rendimiento | Precio | Importe |
|---|---|---|---|---|---|
| MO00000003 | h | Oficial 1ª | 0.3 | 20.87 | 6.26 |
| MO00000007 | h | Peón ordinario | 1.5 | 19.6 | 29.40 |
| MT09030070 | ud | PLACA RECTANGULAR DE 90 X 135 cm DE LADO CON RA2 (material) | 1 | 120.4 | 120.40 |
| MT09070005 | m | POSTE DE 120 X 60 X 3 mm | 4 | 10 | 40.00 |
| MT01060015 | m3 | HORMIGÓN EN MASA HM-20 DE CONSISTENCIA PLÁSTICA Y TAMAÑO MÁXIMO DEL ÁRIDO 20 mm | 0.16 | 60.14 | 9.62 |
| Q060201A01 | h | Camión. Con caja fija y grúa auxiliar. Para 16 t | 0.05 | 58.08 | 2.90 |
| Q040201A01 | h | Retrocargadoras sobre ruedas. De 60 kW de potencia | 0.08 | 40.8 | 3.26 |
|  |  | Total |  |  | 211.84 |

**701.0200** ud SEÑAL RECTANGULAR DE 60X120 cm DE LADO Y RETRORREFLECTANCIA DE CLASE RA3
Precio: 199.04
SEÑAL RECTANGULAR DE 60X120 CM DE LADO, RETRORREFLECTANTE DE CLASE RA3, COLOCADA SOBRE POSTES GALVANIZADOS, FIJADOS A TIERRA MEDIANTE HORMIGONADO i/ TORNILLERÍA Y ELEMENTOS DE FIJACIÓN Y TRANSPORTE A LUGAR DE EMPLEO.

| Código | Ud | Descripción | Rendimiento | Precio | Importe |
|---|---|---|---|---|---|
| MO00000003 | h | Oficial 1ª | 0.3 | 20.87 | 6.26 |
| MO00000007 | h | Peón ordinario | 1.5 | 19.6 | 29.40 |
| MT09030065 | ud | PLACA RECTANGULAR DE 60 X 120 cm DE LADO CON RA3 (material) | 1 | 121.64 | 121.64 |
| MT09070010 | m | POSTE DE 80 X 40 X 2 mm | 4 | 6.49 | 25.96 |
| MT01060015 | m3 | HORMIGÓN EN MASA HM-20 DE CONSISTENCIA PLÁSTICA Y TAMAÑO MÁXIMO DEL ÁRIDO 20 mm | 0.16 | 60.14 | 9.62 |
| Q060201A01 | h | Camión. Con caja fija y grúa auxiliar. Para 16 t | 0.05 | 58.08 | 2.90 |
| Q040201A01 | h | Retrocargadoras sobre ruedas. De 60 kW de potencia | 0.08 | 40.8 | 3.26 |
|  |  | Total |  |  | 199.04 |

**701.0210** ud SEÑAL RECTANGULAR DE 60X120 cm DE LADO Y RETRORREFLECTANCIA DE CLASE RA2
Precio: 170.1
SEÑAL RECTANGULAR DE 60X120 CM DE LADO, RETRORREFLECTANTE DE CLASE RA2, COLOCADA SOBRE POSTES GALVANIZADOS, FIJADOS A TIERRA MEDIANTE HORMIGONADO i/ TORNILLERÍA Y ELEMENTOS DE FIJACIÓN Y TRANSPORTE A LUGAR DE EMPLEO.

| Código | Ud | Descripción | Rendimiento | Precio | Importe |
|---|---|---|---|---|---|
| MO00000003 | h | Oficial 1ª | 0.3 | 20.87 | 6.26 |
| MO00000007 | h | Peón ordinario | 1.5 | 19.6 | 29.40 |
| MT09030060 | ud | PLACA RECTANGULAR DE 60 X 120 cm DE LADO CON RA2 (material) | 1 | 92.7 | 92.70 |
| MT09070010 | m | POSTE DE 80 X 40 X 2 mm | 4 | 6.49 | 25.96 |
| MT01060015 | m3 | HORMIGÓN EN MASA HM-20 DE CONSISTENCIA PLÁSTICA Y TAMAÑO MÁXIMO DEL ÁRIDO 20 mm | 0.16 | 60.14 | 9.62 |
| Q060201A01 | h | Camión. Con caja fija y grúa auxiliar. Para 16 t | 0.05 | 58.08 | 2.90 |
| Q040201A01 | h | Retrocargadoras sobre ruedas. De 60 kW de potencia | 0.08 | 40.8 | 3.26 |
|  |  | Total |  |  | 170.1 |

**701.0220** m2 CARTEL TIPO FLECHA EN CHAPA DE ACERO GALVANIZADO, CON RA3
Precio: 253.46
CARTEL TIPO FLECHA EN CHAPA DE ACERO GALVANIZADO, RETRORREFLECTANTE CLASE RA3, i/ TORNILLERÍA, ELEMENTOS DE FIJACIÓN, POSTES Y CIMENTACIÓN Y TRANSPORTE A LUGAR DE EMPLEO.

| Código | Ud | Descripción | Rendimiento | Precio | Importe |
|---|---|---|---|---|---|
| MO00000003 | h | Oficial 1ª | 0.25 | 20.87 | 5.22 |
| MO00000007 | h | Peón ordinario | 1.2 | 19.6 | 23.52 |
| MT09050020 | m2 | CARTEL DE CHAPA DE ACERO CLASE RA3 (material) | 1 | 127.59 | 127.59 |
| MT09070010 | m | POSTE DE 80 X 40 X 2 mm | 8 | 6.49 | 51.92 |
| MT01060015 | m3 | HORMIGÓN EN MASA HM-20 DE CONSISTENCIA PLÁSTICA Y TAMAÑO MÁXIMO DEL ÁRIDO 20 mm | 0.5 | 60.14 | 30.07 |
| Q060201A01 | h | Camión. Con caja fija y grúa auxiliar. Para 16 t | 0.05 | 58.08 | 2.90 |
| Q040201A01 | h | Retrocargadoras sobre ruedas. De 60 kW de potencia | 0.3 | 40.8 | 12.24 |
|  |  | Total |  |  | 253.46 |

**701.0230** m2 CARTEL TIPO FLECHA EN CHAPA DE ACERO GALVANIZADO, CON RA2
Precio: 223.29
CARTEL TIPO FLECHA EN CHAPA DE ACERO GALVANIZADO, RETRORREFLECTANTE CLASE RA2, i/ TORNILLERÍA, ELEMENTOS DE FIJACIÓN, POSTES Y CIMENTACIÓN Y TRANSPORTE A LUGAR DE EMPLEO.

| Código | Ud | Descripción | Rendimiento | Precio | Importe |
|---|---|---|---|---|---|
| MO00000003 | h | Oficial 1ª | 0.25 | 20.87 | 5.22 |
| MO00000007 | h | Peón ordinario | 1.2 | 19.6 | 23.52 |
| MT09050015 | m2 | CARTEL DE CHAPA DE ACERO CLASE RA2 (material) | 1 | 97.42 | 97.42 |
| MT09070010 | m | POSTE DE 80 X 40 X 2 mm | 8 | 6.49 | 51.92 |
| MT01060015 | m3 | HORMIGÓN EN MASA HM-20 DE CONSISTENCIA PLÁSTICA Y TAMAÑO MÁXIMO DEL ÁRIDO 20 mm | 0.5 | 60.14 | 30.07 |
| Q060201A01 | h | Camión. Con caja fija y grúa auxiliar. Para 16 t | 0.05 | 58.08 | 2.90 |
| Q040201A01 | h | Retrocargadoras sobre ruedas. De 60 kW de potencia | 0.3 | 40.8 | 12.24 |
|  |  | Total |  |  | 223.29 |

**701.0240** m2 CARTEL DE CHAPA DE ACERO GALVANIZADO, RA3
Precio: 253.46
CARTEL DE CHAPA DE ACERO GALVANIZADO, RETRORREFLECTANTE DE CLASE RA3, i/ TORNILLERÍA, ELEMENTOS DE FIJACIÓN, POSTES Y CIMENTACIÓN Y TRANSPORTE A LUGAR DE EMPLEO.

| Código | Ud | Descripción | Rendimiento | Precio | Importe |
|---|---|---|---|---|---|
| MO00000003 | h | Oficial 1ª | 0.25 | 20.87 | 5.22 |
| MO00000007 | h | Peón ordinario | 1.2 | 19.6 | 23.52 |
| MT09050020 | m2 | CARTEL DE CHAPA DE ACERO CLASE RA3 | 1 | 127.59 | 127.59 |
| MT09070010 | m | POSTE DE 80 X 40 X 2 mm | 8 | 6.49 | 51.92 |
| MT01060015 | m3 | HORMIGÓN EN MASA HM-20 DE CONSISTENCIA PLÁSTICA Y TAMAÑO MÁXIMO DEL ÁRIDO 20 mm | 0.5 | 60.14 | 30.07 |
| Q060201A01 | h | Camión. Con caja fija y grúa auxiliar. Para 16 t | 0.05 | 58.08 | 2.90 |
| Q040201A01 | h | Retrocargadoras sobre ruedas. De 60 kW de potencia | 0.3 | 40.8 | 12.24 |
|  |  | Total |  |  | 253.46 |

**701.0250** m2 CARTEL DE CHAPA DE ACERO GALVANIZADO, RA2
Precio: 223.29
CARTEL DE CHAPA DE ACERO GALVANIZADO, RETRORREFLECTANTE DE CLASE RA2, i/ TORNILLERÍA, ELEMENTOS DE FIJACIÓN, POSTES Y CIMENTACIÓN Y TRANSPORTE A LUGAR DE EMPLEO.

| Código | Ud | Descripción | Rendimiento | Precio | Importe |
|---|---|---|---|---|---|
| MO00000003 | h | Oficial 1ª | 0.25 | 20.87 | 5.22 |
| MO00000007 | h | Peón ordinario | 1.2 | 19.6 | 23.52 |
| MT09050015 | m2 | CARTEL DE CHAPA DE ACERO CLASE RA2 | 1 | 97.42 | 97.42 |
| MT09070010 | m | POSTE DE 80 X 40 X 2 mm | 8 | 6.49 | 51.92 |
| MT01060015 | m3 | HORMIGÓN EN MASA HM-20 DE CONSISTENCIA PLÁSTICA Y TAMAÑO MÁXIMO DEL ÁRIDO 20 mm | 0.5 | 60.14 | 30.07 |
| Q060201A01 | h | Camión. Con caja fija y grúa auxiliar. Para 16 t | 0.05 | 58.08 | 2.90 |
| Q040201A01 | h | Retrocargadoras sobre ruedas. De 60 kW de potencia | 0.3 | 40.8 | 12.24 |
|  |  | Total |  |  | 223.29 |

**701.0260** m2 PANEL EN LAMAS DE ACERO GALVANIZADO CLASE RA3
Precio: 224.35
PANEL EN LAMAS DE ACERO GALVANIZADO RETRORREFLECTANTE CLASE RA3 i/ PARTE PROPORCIONAL DE POSTES, EXCAVACIÓN Y HORMIGONADO DE CIMIENTOS, TOTALMENTE COLOCADO Y TRANSPORTE A LUGAR DE EMPLEO.

| Código | Ud | Descripción | Rendimiento | Precio | Importe |
|---|---|---|---|---|---|
| MO00000003 | h | Oficial 1ª | 0.6 | 20.87 | 12.52 |
| MO00000007 | h | Peón ordinario | 1.5 | 19.6 | 29.40 |
| MT09050005 | m2 | CARTEL DE LAMAS DE ACERO DE 175 mm DE CLASE RA3 (material) | 1 | 115.57 | 115.57 |
| MT09070011 | m | POSTE IPN GALVANIZADO (material; 01/04/2014) | 1.5 | 14.43 | 21.65 |
| MT01060015 | m3 | HORMIGÓN EN MASA HM-20 DE CONSISTENCIA PLÁSTICA Y TAMAÑO MÁXIMO DEL ÁRIDO 20 mm | 0.5 | 60.14 | 30.07 |
| Q060201A01 | h | Camión. Con caja fija y grúa auxiliar. Para 16 t | 0.05 | 58.08 | 2.90 |
| Q040201A01 | h | Retrocargadoras sobre ruedas. De 60 kW de potencia | 0.3 | 40.8 | 12.24 |
|  |  | Total |  |  | 224.35 |

**701.0270** m2 PANEL EN LAMAS DE ACERO GALVANIZADO CLASE RA2
Precio: 192.95
PANEL EN LAMAS DE ACERO GALVANIZADO RETRORREFLECTANTE CLASE RA2 i/ PARTE PROPORCIONAL DE POSTES, EXCAVACIÓN Y HORMIGONADO DE CIMIENTOS, TOTALMENTE COLOCADO Y TRANSPORTE A LUGAR DE EMPLEO.

| Código | Ud | Descripción | Rendimiento | Precio | Importe |
|---|---|---|---|---|---|
| MO00000003 | h | Oficial 1ª | 0.6 | 20.87 | 12.52 |
| MO00000007 | h | Peón ordinario | 1.5 | 19.6 | 29.40 |
| MT09050001 | m2 | CARTEL DE LAMAS DE ACERO DE 175 mm DE CLASE RA2 (material) | 1 | 84.17 | 84.17 |
| MT09070011 | m | POSTE IPN GALVANIZADO | 1.5 | 14.43 | 21.65 |
| MT01060015 | m3 | HORMIGÓN EN MASA HM-20 DE CONSISTENCIA PLÁSTICA Y TAMAÑO MÁXIMO DEL ÁRIDO 20 mm | 0.5 | 60.14 | 30.07 |
| Q060201A01 | h | Camión. Con caja fija y grúa auxiliar. Para 16 t | 0.05 | 58.08 | 2.90 |
| Q040201A01 | h | Retrocargadoras sobre ruedas. De 60 kW de potencia | 0.3 | 40.8 | 12.24 |
|  |  | Total |  |  | 192.95 |

**701.0280** m2 PANEL EN LAMAS DE ALUMINIO EXTRUSIONADO CLASE RA3, EN PORTICOS O BANDEROLAS
Precio: 196.04
PANEL EN LAMAS DE ALUMINIO EXTRUSIONADO RETRORREFLECTANTE DE CLASE 3, COLOCADO EN PÓRTICOS O BANDEROLAS i/ TRANSPORTE A LUGAR DE EMPLEO (SIN INCLUIR PÓRTICO O BANDEROLA).

| Código | Ud | Descripción | Rendimiento | Precio | Importe |
|---|---|---|---|---|---|
| MO00000003 | h | Oficial 1ª | 0.5 | 20.87 | 10.44 |
| MO00000007 | h | Peón ordinario | 1 | 19.6 | 19.60 |
| MT09050010 | m2 | CARTEL DE LAMAS DE ALUMINIO EXTRUSIONADO DE 175 mm DE CLASE RA3 (material) | 1 | 120.58 | 120.58 |
| Q140506A05 | h | Plataformas elevadoras móviles para personal (PEMP). Elevadoras sobre remolque (telescópicas). De 15 m de altura | 1 | 42.52 | 42.52 |
| Q060201A01 | h | Camión. Con caja fija y grúa auxiliar. Para 16 t | 0.05 | 58.08 | 2.90 |
|  |  | Total |  |  | 196.04 |

**701.0290** ud BANDEROLA ACERO GALVANIZADO, DE HASTA 5,00 M DE BRAZO Y HASTA 20M² DE CARTELERÍA (NO INCLUIDA)
Precio: 6780.31
BANDEROLA DE ACERO GALVANIZADO DE HASTA 5,00 m DE BRAZO Y/O HASTA 20 m² DE CARTEL i/ EXCAVACIÓN, RELLENO, CIMENTACIÓN MEDIANTE HORMIGÓN ARMADO Y ANCLAJES Y TRANSPORTE A LUGAR DE EMPLEO, COMPLETAMENTE COLOCADA (SIN INCLUIR CARTEL).

| Código | Ud | Descripción | Rendimiento | Precio | Importe |
|---|---|---|---|---|---|
| MO00000002 | h | Capataz | 0.5 | 21.32 | 10.66 |
| MO00000003 | h | Oficial 1ª | 2 | 20.87 | 41.74 |
| MO00000007 | h | Peón ordinario | 4 | 19.6 | 78.40 |
| MT01060045 | m3 | HORMIGÓN ARMADO HA-25 DE CONSISTENCIA FLUIDA Y TAMAÑO MÁXIMO DEL ÁRIDO 20 mm | 6.3 | 66.21 | 417.12 |
| Q040007A01 | h | Retroexcavadora hidráulica sobre ruedas. De 7 t de masa | 0.289 | 56.72 | 16.39 |
| Q140000A05 | h | Grúa autopropulsada (sin accesorios). Grúas todoterreno (desplazamiento lento). Para carga máxima de 30 t | 1 | 95.03 | 95.03 |
| Q060201A01 | h | Camión. Con caja fija y grúa auxiliar. Para 16 t | 1 | 58.08 | 58.08 |
| Q140506A05 | h | Plataformas elevadoras móviles para personal (PEMP). Elevadoras sobre remolque (telescópicas). De 15 m de altura | 1 | 42.52 | 42.52 |
| MT01060001 | m3 | HORMIGÓN DE LIMPIEZA HL-150 DE CONSISTENCIA BLANDA Y TAMAÑO MÁXIMO DEL ÁRIDO 20 mm | 0.63 | 44.83 | 28.24 |
| MT01110001 | kg | ACERO CORRUGADO B 500 S O B 500 SD EN BARRAS ELABORADO (material) | 315 | 1.2 | 378.00 |
| MT03010030 | kg | ACERO S275 JR GALVANIZADO ENSAMBLADO EN OBRA (material; 07/05/2014) | 2339.22 | 2.4 | 5614.13 |
|  |  | Total |  |  | 6780.31 |

**701.0300** ud BANDEROLA ACERO GALVANIZADO, DE HASTA 6,00 M DE BRAZO Y HASTA 25M² DE CARTELERÍA (NO INCLUIDA)
Precio: 7145.06
BANDEROLA DE ACERO GALVANIZADO DE HASTA 6,00 m DE BRAZO Y/O HASTA 25 m² DE CARTEL i/ EXCAVACIÓN, RELLENO, CIMENTACIÓN MEDIANTE HORMIGÓN ARMADO Y ANCLAJES Y TRANSPORTE A LUGAR DE EMPLEO, COMPLETAMENTE COLOCADA (SIN INCLUIR CARTEL).

| Código | Ud | Descripción | Rendimiento | Precio | Importe |
|---|---|---|---|---|---|
| MO00000002 | h | Capataz | 0.5 | 21.32 | 10.66 |
| MO00000003 | h | Oficial 1ª | 2 | 20.87 | 41.74 |
| MO00000007 | h | Peón ordinario | 4 | 19.6 | 78.40 |
| MT01060045 | m3 | HORMIGÓN ARMADO HA-25 DE CONSISTENCIA FLUIDA Y TAMAÑO MÁXIMO DEL ÁRIDO 20 mm | 6.3 | 66.21 | 417.12 |
| Q040007A01 | h | Retroexcavadora hidráulica sobre ruedas. De 7 t de masa | 0.289 | 56.72 | 16.39 |
| Q140000A05 | h | Grúa autopropulsada (sin accesorios). Grúas todoterreno (desplazamiento lento). Para carga máxima de 30 t | 1 | 95.03 | 95.03 |
| Q060201A01 | h | Camión. Con caja fija y grúa auxiliar. Para 16 t | 1 | 58.08 | 58.08 |
| Q140506A05 | h | Plataformas elevadoras móviles para personal (PEMP). Elevadoras sobre remolque (telescópicas). De 15 m de altura | 1 | 42.52 | 42.52 |
| MT01060001 | m3 | HORMIGÓN DE LIMPIEZA HL-150 DE CONSISTENCIA BLANDA Y TAMAÑO MÁXIMO DEL ÁRIDO 20 mm | 0.63 | 44.83 | 28.24 |
| MT01110001 | kg | ACERO CORRUGADO B 500 S O B 500 SD EN BARRAS ELABORADO | 315 | 1.2 | 378.00 |
| MT03010030 | kg | ACERO S275 JR GALVANIZADO ENSAMBLADO EN OBRA | 2491.2 | 2.4 | 5978.88 |
|  |  | Total |  |  | 7145.06 |

**701.0310** ud BANDEROLA ACERO GALVANIZADO, DE HASTA 7,00 M DE BRAZO Y HASTA 30M² DE CARTELERÍA (NO INCLUIDA)
Precio: 8052.91
BANDEROLA DE ACERO GALVANIZADO DE HASTA 7,00 m DE BRAZO Y/O HASTA 30 m² DE CARTEL i/ EXCAVACIÓN, RELLENO, CIMENTACIÓN MEDIANTE HORMIGÓN ARMADO Y ANCLAJES Y TRANSPORTE A LUGAR DE EMPLEO, COMPLETAMENTE COLOCADA (SIN INCLUIR CARTEL).

| Código | Ud | Descripción | Rendimiento | Precio | Importe |
|---|---|---|---|---|---|
| MO00000002 | h | Capataz | 0.5 | 21.32 | 10.66 |
| MO00000003 | h | Oficial 1ª | 3 | 20.87 | 62.61 |
| MO00000007 | h | Peón ordinario | 6 | 19.6 | 117.60 |
| MT01060045 | m3 | HORMIGÓN ARMADO HA-25 DE CONSISTENCIA FLUIDA Y TAMAÑO MÁXIMO DEL ÁRIDO 20 mm | 7.2 | 66.21 | 476.71 |
| Q040007A01 | h | Retroexcavadora hidráulica sobre ruedas. De 7 t de masa | 0.33 | 56.72 | 18.72 |
| Q140000A05 | h | Grúa autopropulsada (sin accesorios). Grúas todoterreno (desplazamiento lento). Para carga máxima de 30 t | 1.5 | 95.03 | 142.55 |
| Q060201A01 | h | Camión. Con caja fija y grúa auxiliar. Para 16 t | 1.5 | 58.08 | 87.12 |
| Q140506A05 | h | Plataformas elevadoras móviles para personal (PEMP). Elevadoras sobre remolque (telescópicas). De 15 m de altura | 1.5 | 42.52 | 63.78 |
| MT01060001 | m3 | HORMIGÓN DE LIMPIEZA HL-150 DE CONSISTENCIA BLANDA Y TAMAÑO MÁXIMO DEL ÁRIDO 20 mm | 0.72 | 44.83 | 32.28 |
| MT01110001 | kg | ACERO CORRUGADO B 500 S O B 500 SD EN BARRAS ELABORADO | 360 | 1.2 | 432.00 |
| MT03010030 | kg | ACERO S275 JR GALVANIZADO ENSAMBLADO EN OBRA | 2753.7 | 2.4 | 6608.88 |
|  |  | Total |  |  | 8052.91 |

**701.0320** ud BANDEROLA ACERO GALVANIZADO, DE HASTA 8,00 M DE BRAZO Y HASTA 35M² DE CARTELERÍA (NO INCLUIDA)
Precio: 8484.31
BANDEROLA DE ACERO GALVANIZADO DE HASTA 8,00 m DE BRAZO Y/O HASTA 35 m² DE CARTEL i/ EXCAVACIÓN, RELLENO, CIMENTACIÓN MEDIANTE HORMIGÓN ARMADO Y ANCLAJES Y TRANSPORTE A LUGAR DE EMPLEO, COMPLETAMENTE COLOCADA (SIN INCLUIR CARTEL).

| Código | Ud | Descripción | Rendimiento | Precio | Importe |
|---|---|---|---|---|---|
| MO00000002 | h | Capataz | 0.5 | 21.32 | 10.66 |
| MO00000003 | h | Oficial 1ª | 3 | 20.87 | 62.61 |
| MO00000007 | h | Peón ordinario | 6 | 19.6 | 117.60 |
| MT01060045 | m3 | HORMIGÓN ARMADO HA-25 DE CONSISTENCIA FLUIDA Y TAMAÑO MÁXIMO DEL ÁRIDO 20 mm | 7.7 | 66.21 | 509.82 |
| Q040007A01 | h | Retroexcavadora hidráulica sobre ruedas. De 7 t de masa | 0.353 | 56.72 | 20.02 |
| Q140000A05 | h | Grúa autopropulsada (sin accesorios). Grúas todoterreno (desplazamiento lento). Para carga máxima de 30 t | 1.5 | 95.03 | 142.55 |
| Q060201A01 | h | Camión. Con caja fija y grúa auxiliar. Para 16 t | 1.5 | 58.08 | 87.12 |
| Q140506A05 | h | Plataformas elevadoras móviles para personal (PEMP). Elevadoras sobre remolque (telescópicas). De 15 m de altura | 1.5 | 42.52 | 63.78 |
| MT01060001 | m3 | HORMIGÓN DE LIMPIEZA HL-150 DE CONSISTENCIA BLANDA Y TAMAÑO MÁXIMO DEL ÁRIDO 20 mm | 0.77 | 44.83 | 34.52 |
| MT01110001 | kg | ACERO CORRUGADO B 500 S O B 500 SD EN BARRAS ELABORADO | 385 | 1.2 | 462.00 |
| MT03010030 | kg | ACERO S275 JR GALVANIZADO ENSAMBLADO EN OBRA | 2905.68 | 2.4 | 6973.63 |
|  |  | Total |  |  | 8484.31 |

**701.0330** ud PÓRTICO ACERO GALVANIZADO, LUZ HASTA 14,00 M Y HASTA 40 M2 DE CARTELERÍA (NO INCLUIDA)
Precio: 15502.49
PÓRTICO DE ACERO GALVANIZADO DE HASTA 14,00 m DE LUZ Y HASTA 40 m² DE CARTEL i/ EXCAVACIÓN, RELLENO, CIMENTACIÓN MEDIANTE HORMIGÓN ARMADO Y ANCLAJES Y TRANSPORTE A LUGAR DE EMPLEO, COMPLETAMENTE COLOCADO (SIN INCLUIR CARTEL).

| Código | Ud | Descripción | Rendimiento | Precio | Importe |
|---|---|---|---|---|---|
| MO00000002 | h | Capataz | 1 | 21.32 | 21.32 |
| MO00000003 | h | Oficial 1ª | 4 | 20.87 | 83.48 |
| MO00000007 | h | Peón ordinario | 8 | 19.6 | 156.80 |
| MT01060045 | m3 | HORMIGÓN ARMADO HA-25 DE CONSISTENCIA FLUIDA Y TAMAÑO MÁXIMO DEL ÁRIDO 20 mm | 16.5 | 66.21 | 1092.47 |
| Q040007A01 | h | Retroexcavadora hidráulica sobre ruedas. De 7 t de masa | 0.757 | 56.72 | 42.94 |
| Q140000A05 | h | Grúa autopropulsada (sin accesorios). Grúas todoterreno (desplazamiento lento). Para carga máxima de 30 t | 2 | 95.03 | 190.06 |
| Q060201A01 | h | Camión. Con caja fija y grúa auxiliar. Para 16 t | 2 | 58.08 | 116.16 |
| Q140506A05 | h | Plataformas elevadoras móviles para personal (PEMP). Elevadoras sobre remolque (telescópicas). De 15 m de altura | 2 | 42.52 | 85.04 |
| MT01060001 | m3 | HORMIGÓN DE LIMPIEZA HL-150 DE CONSISTENCIA BLANDA Y TAMAÑO MÁXIMO DEL ÁRIDO 20 mm | 0.825 | 44.83 | 36.98 |
| MT01110001 | kg | ACERO CORRUGADO B 500 S O B 500 SD EN BARRAS ELABORADO | 825 | 1.2 | 990.00 |
| MT03010030 | kg | ACERO S275 JR GALVANIZADO ENSAMBLADO EN OBRA | 5286.35 | 2.4 | 12687.24 |
|  |  | Total |  |  | 15502.49 |

**701.0340** ud PÓRTICO ACERO GALVANIZADO, LUZ HASTA 16,00 M Y HASTA 40 M2 DE CARTELERÍA (NO INCLUIDA)
Precio: 18227.11
PÓRTICO DE ACERO GALVANIZADO DE HASTA 16,00 m DE LUZ Y HASTA 40 m² DE CARTEL i/ EXCAVACIÓN, RELLENO, CIMENTACIÓN MEDIANTE HORMIGÓN ARMADO Y ANCLAJES Y TRANSPORTE A LUGAR DE EMPLEO, COMPLETAMENTE COLOCADO (SIN INCLUIR CARTEL).

| Código | Ud | Descripción | Rendimiento | Precio | Importe |
|---|---|---|---|---|---|
| MO00000002 | h | Capataz | 1 | 21.32 | 21.32 |
| MO00000003 | h | Oficial 1ª | 4 | 20.87 | 83.48 |
| MO00000007 | h | Peón ordinario | 8 | 19.6 | 156.80 |
| MT01060045 | m3 | HORMIGÓN ARMADO HA-25 DE CONSISTENCIA FLUIDA Y TAMAÑO MÁXIMO DEL ÁRIDO 20 mm | 29.7 | 66.21 | 1966.44 |
| Q040007A01 | h | Retroexcavadora hidráulica sobre ruedas. De 7 t de masa | 1.362 | 56.72 | 77.25 |
| Q140000A05 | h | Grúa autopropulsada (sin accesorios). Grúas todoterreno (desplazamiento lento). Para carga máxima de 30 t | 2 | 95.03 | 190.06 |
| Q060201A01 | h | Camión. Con caja fija y grúa auxiliar. Para 16 t | 2 | 58.08 | 116.16 |
| Q140506A05 | h | Plataformas elevadoras móviles para personal (PEMP). Elevadoras sobre remolque (telescópicas). De 15 m de altura | 2 | 42.52 | 85.04 |
| MT01060001 | m3 | HORMIGÓN DE LIMPIEZA HL-150 DE CONSISTENCIA BLANDA Y TAMAÑO MÁXIMO DEL ÁRIDO 20 mm | 1.485 | 44.83 | 66.57 |
| MT01110001 | kg | ACERO CORRUGADO B 500 S O B 500 SD EN BARRAS ELABORADO | 1485 | 1.2 | 1782.00 |
| MT03010030 | kg | ACERO S275 JR GALVANIZADO ENSAMBLADO EN OBRA | 5700.83 | 2.4 | 13681.99 |
|  |  | Total |  |  | 18227.11 |

**701.0350** ud PÓRTICO ACERO GALVANIZADO, LUZ HASTA 17,00 M Y HASTA 60 M2 DE CARTELERÍA (NO INCLUIDA)
Precio: 18813.86
PÓRTICO DE ACERO GALVANIZADO DE HASTA 17,00 m DE LUZ Y HASTA 60 m² DE CARTEL i/ EXCAVACIÓN, RELLENO, CIMENTACIÓN MEDIANTE HORMIGÓN ARMADO Y ANCLAJES Y TRANSPORTE A LUGAR DE EMPLEO, COMPLETAMENTE COLOCADO (SIN INCLUIR CARTEL).

| Código | Ud | Descripción | Rendimiento | Precio | Importe |
|---|---|---|---|---|---|
| MO00000002 | h | Capataz | 1 | 21.32 | 21.32 |
| MO00000003 | h | Oficial 1ª | 5 | 20.87 | 104.35 |
| MO00000007 | h | Peón ordinario | 9 | 19.6 | 176.40 |
| MT01060045 | m3 | HORMIGÓN ARMADO HA-25 DE CONSISTENCIA FLUIDA Y TAMAÑO MÁXIMO DEL ÁRIDO 20 mm | 29.7 | 66.21 | 1966.44 |
| Q040007A01 | h | Retroexcavadora hidráulica sobre ruedas. De 7 t de masa | 1.362 | 56.72 | 77.25 |
| Q140000A05 | h | Grúa autopropulsada (sin accesorios). Grúas todoterreno (desplazamiento lento). Para carga máxima de 30 t | 2.25 | 95.03 | 213.82 |
| Q060201A01 | h | Camión. Con caja fija y grúa auxiliar. Para 16 t | 2.25 | 58.08 | 130.68 |
| Q140506A05 | h | Plataformas elevadoras móviles para personal (PEMP). Elevadoras sobre remolque (telescópicas). De 15 m de altura | 2.25 | 42.52 | 95.67 |
| MT01060001 | m3 | HORMIGÓN DE LIMPIEZA HL-150 DE CONSISTENCIA BLANDA Y TAMAÑO MÁXIMO DEL ÁRIDO 20 mm | 1.485 | 44.83 | 66.57 |
| MT01110001 | kg | ACERO CORRUGADO B 500 S O B 500 SD EN BARRAS ELABORADO | 1485 | 1.2 | 1782.00 |
| MT03010030 | kg | ACERO S275 JR GALVANIZADO ENSAMBLADO EN OBRA | 5908.067 | 2.4 | 14179.36 |
|  |  | Total |  |  | 18813.86 |

**701.0360** ud PÓRTICO ACERO GALVANIZADO, LUZ HASTA 18,00 M Y HASTA 60 M2 DE CARTELERÍA (NO INCLUIDA)
Precio: 19311.24
PÓRTICO DE ACERO GALVANIZADO DE HASTA 18,00 m DE LUZ Y HASTA 60 m² DE CARTEL i/ EXCAVACIÓN, RELLENO, CIMENTACIÓN MEDIANTE HORMIGÓN ARMADO Y ANCLAJES Y TRANSPORTE A LUGAR DE EMPLEO, COMPLETAMENTE COLOCADO (SIN INCLUIR CARTEL).

| Código | Ud | Descripción | Rendimiento | Precio | Importe |
|---|---|---|---|---|---|
| MO00000002 | h | Capataz | 1 | 21.32 | 21.32 |
| MO00000003 | h | Oficial 1ª | 5 | 20.87 | 104.35 |
| MO00000007 | h | Peón ordinario | 9 | 19.6 | 176.40 |
| MT01060045 | m3 | HORMIGÓN ARMADO HA-25 DE CONSISTENCIA FLUIDA Y TAMAÑO MÁXIMO DEL ÁRIDO 20 mm | 29.7 | 66.21 | 1966.44 |
| Q040007A01 | h | Retroexcavadora hidráulica sobre ruedas. De 7 t de masa | 1.362 | 56.72 | 77.25 |
| Q140000A05 | h | Grúa autopropulsada (sin accesorios). Grúas todoterreno (desplazamiento lento). Para carga máxima de 30 t | 2.25 | 95.03 | 213.82 |
| Q060201A01 | h | Camión. Con caja fija y grúa auxiliar. Para 16 t | 2.25 | 58.08 | 130.68 |
| Q140506A05 | h | Plataformas elevadoras móviles para personal (PEMP). Elevadoras sobre remolque (telescópicas). De 15 m de altura | 2.25 | 42.52 | 95.67 |
| MT01060001 | m3 | HORMIGÓN DE LIMPIEZA HL-150 DE CONSISTENCIA BLANDA Y TAMAÑO MÁXIMO DEL ÁRIDO 20 mm | 1.485 | 44.83 | 66.57 |
| MT01110001 | kg | ACERO CORRUGADO B 500 S O B 500 SD EN BARRAS ELABORADO | 1485 | 1.2 | 1782.00 |
| MT03010030 | kg | ACERO S275 JR GALVANIZADO ENSAMBLADO EN OBRA | 6115.31 | 2.4 | 14676.74 |
|  |  | Total |  |  | 19311.24 |

**701.0370** ud PÓRTICO ACERO GALVANIZADO, LUZ HASTA 20,00 M Y HASTA 60 M2 DE CARTELERÍA (NO INCLUIDA)
Precio: 25502.11
PÓRTICO DE ACERO GALVANIZADO DE HASTA 20,00 m DE LUZ Y HASTA 60 m² DE CARTEL i/ EXCAVACIÓN, RELLENO, CIMENTACIÓN MEDIANTE HORMIGÓN ARMADO Y ANCLAJES Y TRANSPORTE A LUGAR DE EMPLEO, COMPLETAMENTE COLOCADO (SIN INCLUIR CARTEL).

| Código | Ud | Descripción | Rendimiento | Precio | Importe |
|---|---|---|---|---|---|
| MO00000002 | h | Capataz | 1.5 | 21.32 | 31.98 |
| MO00000003 | h | Oficial 1ª | 5 | 20.87 | 104.35 |
| MO00000007 | h | Peón ordinario | 10 | 19.6 | 196.00 |
| MT01060045 | m3 | HORMIGÓN ARMADO HA-25 DE CONSISTENCIA FLUIDA Y TAMAÑO MÁXIMO DEL ÁRIDO 20 mm | 31.28 | 66.21 | 2071.05 |
| Q040007A01 | h | Retroexcavadora hidráulica sobre ruedas. De 7 t de masa | 1.435 | 56.72 | 81.39 |
| Q140000A05 | h | Grúa autopropulsada (sin accesorios). Grúas todoterreno (desplazamiento lento). Para carga máxima de 30 t | 3 | 95.03 | 285.09 |
| Q060201A01 | h | Camión. Con caja fija y grúa auxiliar. Para 16 t | 2 | 58.08 | 116.16 |
| Q140506A05 | h | Plataformas elevadoras móviles para personal (PEMP). Elevadoras sobre remolque (telescópicas). De 15 m de altura | 3 | 42.52 | 127.56 |
| MT01060001 | m3 | HORMIGÓN DE LIMPIEZA HL-150 DE CONSISTENCIA BLANDA Y TAMAÑO MÁXIMO DEL ÁRIDO 20 mm | 1.564 | 44.83 | 70.11 |
| MT01110001 | kg | ACERO CORRUGADO B 500 S O B 500 SD EN BARRAS ELABORADO | 1564 | 1.2 | 1876.80 |
| MT03010030 | kg | ACERO S275 JR GALVANIZADO ENSAMBLADO EN OBRA | 8559.01 | 2.4 | 20541.62 |
|  |  | Total |  |  | 25502.11 |

**701.0380** ud PÓRTICO ACERO GALVANIZADO, LUZ HASTA 22,00 M Y HASTA 60 M2 DE CARTELERÍA (NO INCLUIDA)
Precio: 26828.45
PÓRTICO DE ACERO GALVANIZADO DE HASTA 22,00 m DE LUZ Y HASTA 60 m² DE CARTEL i/ EXCAVACIÓN, RELLENO, CIMENTACIÓN MEDIANTE HORMIGÓN ARMADO Y ANCLAJES Y TRANSPORTE A LUGAR DE EMPLEO, COMPLETAMENTE COLOCADO (SIN INCLUIR CARTEL).

| Código | Ud | Descripción | Rendimiento | Precio | Importe |
|---|---|---|---|---|---|
| MO00000002 | h | Capataz | 1.5 | 21.32 | 31.98 |
| MO00000003 | h | Oficial 1ª | 5 | 20.87 | 104.35 |
| MO00000007 | h | Peón ordinario | 10 | 19.6 | 196.00 |
| MT01060045 | m3 | HORMIGÓN ARMADO HA-25 DE CONSISTENCIA FLUIDA Y TAMAÑO MÁXIMO DEL ÁRIDO 20 mm | 31.28 | 66.21 | 2071.05 |
| Q040007A01 | h | Retroexcavadora hidráulica sobre ruedas. De 7 t de masa | 1.435 | 56.72 | 81.39 |
| Q140000A05 | h | Grúa autopropulsada (sin accesorios). Grúas todoterreno (desplazamiento lento). Para carga máxima de 30 t | 3 | 95.03 | 285.09 |
| Q060201A01 | h | Camión. Con caja fija y grúa auxiliar. Para 16 t | 2 | 58.08 | 116.16 |
| Q140506A05 | h | Plataformas elevadoras móviles para personal (PEMP). Elevadoras sobre remolque (telescópicas). De 15 m de altura | 3 | 42.52 | 127.56 |
| MT01060001 | m3 | HORMIGÓN DE LIMPIEZA HL-150 DE CONSISTENCIA BLANDA Y TAMAÑO MÁXIMO DEL ÁRIDO 20 mm | 1.564 | 44.83 | 70.11 |
| MT01110001 | kg | ACERO CORRUGADO B 500 S O B 500 SD EN BARRAS ELABORADO | 1564 | 1.2 | 1876.80 |
| MT03010030 | kg | ACERO S275 JR GALVANIZADO ENSAMBLADO EN OBRA | 9111.65 | 2.4 | 21867.96 |
|  |  | Total |  |  | 26828.45 |

**701.0390** ud PÓRTICO ACERO GALVANIZADO, LUZ HASTA 24,00 M Y HASTA 80 M2 DE CARTELERÍA (NO INCLUIDA)
Precio: 42644.42
PÓRTICO DE ACERO GALVANIZADO DE HASTA 24,00 m DE LUZ Y HASTA 80 m² DE CARTEL i/ EXCAVACIÓN, RELLENO, CIMENTACIÓN MEDIANTE HORMIGÓN ARMADO Y ANCLAJES Y TRANSPORTE A LUGAR DE EMPLEO, COMPLETAMENTE COLOCADO (SIN INCLUIR CARTEL).

| Código | Ud | Descripción | Rendimiento | Precio | Importe |
|---|---|---|---|---|---|
| MO00000002 | h | Capataz | 2 | 21.32 | 42.64 |
| MO00000003 | h | Oficial 1ª | 6 | 20.87 | 125.22 |
| MO00000007 | h | Peón ordinario | 12 | 19.6 | 235.20 |
| MT01060045 | m3 | HORMIGÓN ARMADO HA-25 DE CONSISTENCIA FLUIDA Y TAMAÑO MÁXIMO DEL ÁRIDO 20 mm | 32.9 | 66.21 | 2178.31 |
| Q040007A01 | h | Retroexcavadora hidráulica sobre ruedas. De 7 t de masa | 1.509 | 56.72 | 85.59 |
| Q140000A05 | h | Grúa autopropulsada (sin accesorios). Grúas todoterreno (desplazamiento lento). Para carga máxima de 30 t | 6 | 95.03 | 570.18 |
| Q060201A01 | h | Camión. Con caja fija y grúa auxiliar. Para 16 t | 3 | 58.08 | 174.24 |
| Q140506A05 | h | Plataformas elevadoras móviles para personal (PEMP). Elevadoras sobre remolque (telescópicas). De 15 m de altura | 6 | 42.52 | 255.12 |
| MT01060001 | m3 | HORMIGÓN DE LIMPIEZA HL-150 DE CONSISTENCIA BLANDA Y TAMAÑO MÁXIMO DEL ÁRIDO 20 mm | 1.645 | 44.83 | 73.75 |
| MT01110001 | kg | ACERO CORRUGADO B 500 S O B 500 SD EN BARRAS ELABORADO | 1645 | 1.2 | 1974.00 |
| MT03010030 | kg | ACERO S275 JR GALVANIZADO ENSAMBLADO EN OBRA | 15387.57 | 2.4 | 36930.17 |
|  |  | Total |  |  | 42644.42 |

**701.0400** ud PÓRTICO DE ALUMINIO DE LUZ ENTRE 15,00 Y 20,00 m
Precio: 13968.7
PÓRTICO DE ALUMINIO DE LUZ ENTRE 15 m Y 20 m i/ EXCAVACIÓN, RELLENO, CIMENTACIÓN MEDIANTE HORMIGÓN ARMADO Y ANCLAJES Y TRANSPORTE A LUGAR DE EMPLEO, COMPLETAMENTE COLOCADA (SIN INCLUIR CARTEL).

| Código | Ud | Descripción | Rendimiento | Precio | Importe |
|---|---|---|---|---|---|
| MO00000002 | h | Capataz | 2 | 21.32 | 42.64 |
| MO00000003 | h | Oficial 1ª | 6 | 20.87 | 125.22 |
| MO00000007 | h | Peón ordinario | 12 | 19.6 | 235.20 |
| MT09050055 | ud | PÓRTICO DE ALUMINIO DE LUZ ENTRE 15 Y 20 m (material) | 1 | 8790 | 8790.00 |
| MT01060045 | m3 | HORMIGÓN ARMADO HA-25 DE CONSISTENCIA FLUIDA Y TAMAÑO MÁXIMO DEL ÁRIDO 20 mm | 29.7 | 66.21 | 1966.44 |
| Q040007A01 | h | Retroexcavadora hidráulica sobre ruedas. De 7 t de masa | 1.362 | 56.72 | 77.25 |
| Q140000A05 | h | Grúa autopropulsada (sin accesorios). Grúas todoterreno (desplazamiento lento). Para carga máxima de 30 t | 6 | 95.03 | 570.18 |
| Q060201A01 | h | Camión. Con caja fija y grúa auxiliar. Para 16 t | 1 | 58.08 | 58.08 |
| Q140506A05 | h | Plataformas elevadoras móviles para personal (PEMP). Elevadoras sobre remolque (telescópicas). De 15 m de altura | 6 | 42.52 | 255.12 |
| MT01060001 | m3 | HORMIGÓN DE LIMPIEZA HL-150 DE CONSISTENCIA BLANDA Y TAMAÑO MÁXIMO DEL ÁRIDO 20 mm | 1.485 | 44.83 | 66.57 |
| MT01110001 | kg | ACERO CORRUGADO B 500 S O B 500 SD EN BARRAS ELABORADO | 1485 | 1.2 | 1782.00 |
|  |  | Total |  |  | 13968.7 |

### 07.02 SEÑALIZACIÓN HORIZONTAL (17/04/2012)

**700.0010** m MARCA VIAL BLANCA REFLECTANTE, TERMOPLÁSTICA EN CALIENTE, ANCHO 10 cm (17/04/2012)
Precio: 0.5
MARCA VIAL DE TIPO II (RR), DE PINTURA BLANCA REFLECTANTE, TIPO TERMOPLÁSTICA EN CALIENTE, DE 10 cm DE ANCHO i/ PREPARACIÓN DE LA SUPERFICIE Y PREMARCAJE (MEDIDA LA LONGITUD REALMENTE PINTADA).

| Código | Ud | Descripción | Rendimiento | Precio | Importe |
|---|---|---|---|---|---|
| MO00000003 | h | Oficial 1ª | 0.002 | 20.87 | 0.04 |
| Q100002A05 | h | Máquinas para pintar bandas. De 225 l de capacidad (maquinaria; 17/04/2012) | 0.002 | 37.7 | 0.08 |
| Q100003A01 | h | Barredora y aspirador de polvo. Remolcada sin aspiración de polvo, de 60 kW | 0.001 | 26.87 | 0.03 |
| Q040105A01 | h | Minicargadoras. De 43 kW de potencia (60 l/m) (maquinaria; 17/04/2012) | 0.001 | 34.74 | 0.03 |
| MT09060020 | kg | PINTURA TERMOPLÁSTICA EN CALIENTE PARA MARCAS VIALES (material; 29/06/2021) | 0.3 | 0.94 | 0.28 |
| MT09060005 | kg | MICROESFERAS DE VIDRIO (material; 29/06/2021) | 0.05 | 0.82 | 0.04 |
|  |  | Total |  |  | 0.5 |

**700.0020** m MARCA VIAL BLANCA REFLECTANTE, TERMOPLÁSTICA EN CALIENTE, ANCHO 15 cm (17/04/2012)
Precio: 0.66
MARCA VIAL DE TIPO II (RR), DE PINTURA BLANCA REFLECTANTE, TIPO TERMOPLÁSTICA EN CALIENTE, DE 15 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060020 | kg | PINTURA TERMOPLÁSTICA EN CALIENTE PARA MARCAS VIALES | 0.45 | 0.94 | 0.42 |
| MT09060005 | kg | MICROESFERAS DE VIDRIO | 0.075 | 0.82 | 0.06 |
|  |  | Total |  |  | 0.66 |

**700.0030** m MARCA VIAL BLANCA REFLECTANTE, TERMOPLÁSTICA EN CALIENTE, ANCHO 20 cm (17/04/2012)
Precio: 0.82
MARCA VIAL DE TIPO II (RR), DE PINTURA BLANCA REFLECTANTE, TIPO TERMOPLÁSTICA EN CALIENTE, DE 20 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060020 | kg | PINTURA TERMOPLÁSTICA EN CALIENTE PARA MARCAS VIALES | 0.6 | 0.94 | 0.56 |
| MT09060005 | kg | MICROESFERAS DE VIDRIO | 0.1 | 0.82 | 0.08 |
|  |  | Total |  |  | 0.82 |

**700.0040** m MARCA VIAL BLANCA REFLECTANTE, TIPO ACRÍLICA, ANCHO 10 cm (17/04/2012)
Precio: 0.33
MARCA VIAL DE TIPO II (RR), DE PINTURA BLANCA REFLECTANTE, TIPO ACRÍLICA, DE 10 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060010 | kg | PINTURA ACRÍLICA (material; 29/06/2021) | 0.072 | 1.48 | 0.11 |
| MT09060005 | kg | MICROESFERAS DE VIDRIO | 0.048 | 0.82 | 0.04 |
|  |  | Total |  |  | 0.33 |

**700.0050** m MARCA VIAL BLANCA REFLECTANTE, TIPO ACRÍLICA, ANCHO 15 cm (17/04/2012)
Precio: 0.4
MARCA VIAL DE TIPO II (RR), DE PINTURA BLANCA REFLECTANTE, TIPO ACRÍLICA, DE 15 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060010 | kg | PINTURA ACRÍLICA | 0.108 | 1.48 | 0.16 |
| MT09060005 | kg | MICROESFERAS DE VIDRIO | 0.072 | 0.82 | 0.06 |
|  |  | Total |  |  | 0.4 |

**700.0060** m MARCA VIAL BLANCA REFLECTANTE, TIPO ACRÍLICA, ANCHO 20 cm (17/04/2012)
Precio: 0.47
MARCA VIAL DE TIPO II (RR), DE PINTURA BLANCA REFLECTANTE, TIPO ACRÍLICA, DE 20 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060010 | kg | PINTURA ACRÍLICA | 0.144 | 1.48 | 0.21 |
| MT09060005 | kg | MICROESFERAS DE VIDRIO | 0.096 | 0.82 | 0.08 |
|  |  | Total |  |  | 0.47 |

**700.0070** m MARCA VIAL REFLECTANTE, ACRÍLICA EN BASE AGUA AUTORRETICULABLE, ANCHO 10 cm (17/04/2012)
Precio: 0.61
MARCA VIAL DE TIPO II (RR), DE PINTURA REFLECTANTE, TIPO ACRÍLICA EN BASE AGUA AUTORRETICULABLE, DE 10 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060001 | kg | PINTURA ACRÍLICA EN SOLUCIÓN ACUOSA O CON DISOLVENTE, PARA MARCAS VIALES (material; 29/06/2021) | 0.25 | 1.5 | 0.38 |
| MT09060005 | kg | MICROESFERAS DE VIDRIO | 0.06 | 0.82 | 0.05 |
|  |  | Total |  |  | 0.61 |

**700.0080** m MARCA VIAL REFLECTANTE, ACRÍLICA EN BASE AGUA AUTORRETICULABLE, ANCHO 15 cm (17/04/2012)
Precio: 0.81
MARCA VIAL DE TIPO II (RR), DE PINTURA REFLECTANTE, TIPO ACRÍLICA EN BASE AGUA AUTORRETICULABLE, DE 15 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060001 | kg | PINTURA ACRÍLICA EN SOLUCIÓN ACUOSA | 0.375 | 1.5 | 0.56 |
| MT09060005 | kg | MICROESFERAS DE VIDRIO | 0.09 | 0.82 | 0.07 |
|  |  | Total |  |  | 0.81 |

**700.0090** m MARCA VIAL REFLECTANTE, ACRÍLICA EN BASE AGUA AUTORRETICULABLE, ANCHO 20 cm (17/04/2012)
Precio: 1.03
MARCA VIAL DE TIPO II (RR), DE PINTURA REFLECTANTE, TIPO ACRÍLICA EN BASE AGUA AUTORRETICULABLE, DE 20 cm DE ANCHO i/ PREPARACIÓN DE LA SUPERFICIE Y PREMARCAJE (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060001 | kg | PINTURA ACRÍLICA EN SOLUCIÓN ACUOSA | 0.5 | 1.5 | 0.75 |
| MT09060005 | kg | MICROESFERAS DE VIDRIO | 0.12 | 0.82 | 0.10 |
|  |  | Total |  |  | 1.03 |

**700.0100** m MARCA VIAL AMARILLA REFLECTANTE, TIPO ACRÍLICA, ANCHO 10 cm (17/04/2012)
Precio: 0.33
MARCA VIAL DE PINTURA AMARILLA REFLECTANTE, TIPO ACRÍLICA, DE 10 cm DE ANCHO i/ PREPARACIÓN DE LA SUPERFICIE, PREMARCAJE Y ELIMINACIÓN POSTERIOR (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060015 | kg | PINTURA AMARILLA PARA MARCAS VIALES (material; 29/06/2021) | 0.072 | 1.58 | 0.11 |
| MT09060005 | kg | MICROESFERAS DE VIDRIO | 0.048 | 0.82 | 0.04 |
|  |  | Total |  |  | 0.33 |

**700.0110** m MARCA VIAL AMARILLA REFLECTANTE, TIPO ACRÍLICA, ANCHO 15 cm (17/04/2012)
Precio: 0.41
MARCA VIAL DE PINTURA AMARILLA REFLECTANTE, TIPO ACRÍLICA, DE 15 cm DE ANCHO i/ PREPARACIÓN DE LA SUPERFICIE, PREMARCAJE Y ELIMINACIÓN POSTERIOR (MEDIDA LA LONGITUD REALMENTE PINTADA).

| Código | Ud | Descripción | Rendimiento | Precio | Importe |
|---|---|---|---|---|---|
| MO00000003 | h | Oficial 1ª | 0.002 | 20.87 | 0.04 |
| Q100002A05 | h | Máquinas para pintar bandas. De 225 l de capacidad | 0.002 | 37.7 | 0.08 |
| Q100003A01 | h | Barredora y aspirador de polvo. Remolcada sin aspiración de polvo, de 60 kW | 0.001 | 26.87 | 0.03 |
| Q040105A01 | h | Minicargadoras. De 43 kW de potencia (60 l/m) | 0.001 | 34.74 | 0.03 |
| MT09060015 | kg | PINTURA AMARILLA PARA MARCAS VIALES | 0.108 | 1.58 | 0.17 |
| MT09060005 | kg | MICROESFERAS DE VIDRIO | 0.072 | 0.82 | 0.06 |
|  |  | Total |  |  | 0.41 |

**700.0120** m2 MARCA VIAL BLANCA REFLECTANTE, TERMOPLÁSTICA EN CALIENTE, EN SÍMBOLOS Y CEBREADOS (17/04/2012)
Precio: 3.88
MARCA VIAL DE PINTURA BLANCA REFLECTANTE, TIPO TERMOPLÁSTICA EN CALIENTE, EN SÍMBOLOS Y CEBREADOS

| Código | Ud | Descripción | Rendimiento | Precio | Importe |
|---|---|---|---|---|---|
| MO00000003 | h | Oficial 1ª | 0.01 | 20.87 | 0.21 |
| Q100002A05 | h | Máquinas para pintar bandas. De 225 l de capacidad | 0.01 | 37.7 | 0.38 |
| Q100003A01 | h | Barredora y aspirador de polvo. Remolcada sin aspiración de polvo, de 60 kW | 0.001 | 26.87 | 0.03 |
| Q040105A01 | h | Minicargadoras. De 43 kW de potencia (60 l/m) | 0.001 | 34.74 | 0.03 |
| MT09060020 | kg | PINTURA TERMOPLÁSTICA EN CALIENTE PARA MARCAS VIALES | 3 | 0.94 | 2.82 |
| MT09060005 | kg | MICROESFERAS DE VIDRIO | 0.5 | 0.82 | 0.41 |
|  |  | Total |  |  | 3.88 |

**700.0130** m2 MARCA VIAL BLANCA REFLECTANTE, TIPO ACRÍLICA, EN SÍMBOLOS (17/04/2012)
Precio: 2.11
MARCA VIAL DE PINTURA BLANCA REFLECTANTE, TIPO ACRÍLICA, EN SÍMBOLOS Y CEBREADOS

| Código | Ud | Descripción | Rendimiento | Precio | Importe |
|---|---|---|---|---|---|
| MO00000003 | h | Oficial 1ª | 0.01 | 20.87 | 0.21 |
| Q100002A05 | h | Máquinas para pintar bandas. De 225 l de capacidad | 0.01 | 37.7 | 0.38 |
| Q100003A01 | h | Barredora y aspirador de polvo. Remolcada sin aspiración de polvo, de 60 kW | 0.001 | 26.87 | 0.03 |
| Q040105A01 | h | Minicargadoras. De 43 kW de potencia (60 l/m) | 0.001 | 34.74 | 0.03 |
| MT09060010 | kg | PINTURA ACRÍLICA | 0.72 | 1.48 | 1.07 |
| MT09060005 | kg | MICROESFERAS DE VIDRIO | 0.48 | 0.82 | 0.39 |
|  |  | Total |  |  | 2.11 |

**700.0140** m2 MARCA VIAL REFLECTANTE, ACRÍLICA EN BASE AGUA AUTORRETICULABLE, EN SÍMBOLOS (17/04/2012)
Precio: 4.89
MARCA VIAL DE PINTURA REFLECTANTE, TIPO ACRÍLICA EN BASE AGUA AUTORRETICULABLE, EN SÍMBOLOS Y CEBREADOS

| Código | Ud | Descripción | Rendimiento | Precio | Importe |
|---|---|---|---|---|---|
| MO00000003 | h | Oficial 1ª | 0.01 | 20.87 | 0.21 |
| Q100002A05 | h | Máquinas para pintar bandas. De 225 l de capacidad | 0.01 | 37.7 | 0.38 |
| Q100003A01 | h | Barredora y aspirador de polvo. Remolcada sin aspiración de polvo, de 60 kW | 0.001 | 26.87 | 0.03 |
| Q040105A01 | h | Minicargadoras. De 43 kW de potencia (60 l/m) | 0.001 | 34.74 | 0.03 |
| MT09060001 | kg | PINTURA ACRÍLICA EN SOLUCIÓN ACUOSA | 2.5 | 1.5 | 3.75 |
| MT09060005 | kg | MICROESFERAS DE VIDRIO | 0.6 | 0.82 | 0.49 |
|  |  | Total |  |  | 4.89 |

**700.0150** m2 BANDA TRANSVERSAL DE ALERTA (BTA) (17/04/2012)
Precio: 77.91
BANDA TRANSVERSAL DE ALERTA DE 0,50m DE ANCHO, CON RESALTOS DE 100x50x10mm, REALIZADA CON PINTURA TERMOPLÁSTICA EN FRÍO CON MICROESFERAS DE VIDRIO, INCLUSO PREPARACIÓN DE LA SUPERFICIE Y PREMARCAJE, TOTALMENTE TERMINADA.

| Código | Ud | Descripción | Rendimiento | Precio | Importe |
|---|---|---|---|---|---|
| MO00000002 | h | Capataz | 0.3 | 21.32 | 6.40 |
| MO00000003 | h | Oficial 1ª | 0.6 | 20.87 | 12.52 |
| MO00000007 | h | Peón ordinario | 0.8 | 19.6 | 15.68 |
| MT09060030 | kg | PINTURA PLÁSTICA BLANCA EN FRÍO (material; 16/06/2021) | 5 | 1.83 | 9.15 |
| MT09060005 | kg | MICROESFERAS DE VIDRIO | 0.6 | 0.82 | 0.49 |
| MT09060025 | ud | PASTILLAS PREFABRICADAS PARA BANDA SONORA (BTA) (material; 16/06/2021) | 30 | 0.5 | 15.00 |
| MT01090030 | kg | ADHESIVO PARA PASTILLAS PREFABRICADAS EN BTA (material; 16/06/2021) | 1.5 | 9 | 13.50 |
| Q100002A05 | h | Máquinas para pintar bandas. De 225 l de capacidad | 0.08 | 37.7 | 3.02 |
| Q100003A01 | h | Barredora y aspirador de polvo. Remolcada sin aspiración de polvo, de 60 kW | 0.08 | 26.87 | 2.15 |
|  |  | Total |  |  | 77.91 |

### 07.03 BALIZAMIENTO

**703.0010** ud BALIZA CILÍNDRICA CH-75 DE CLASE RA2
Precio: 41.8
BALIZA CILÍNDRICA CH-75 CON MATERIAL REFLECTANTE CLASE RA2, TOTALMENTE COLOCADA.

| Código | Ud | Descripción | Rendimiento | Precio | Importe |
|---|---|---|---|---|---|
| MO00000007 | h | Peón ordinario | 0.5 | 19.6 | 9.80 |
| MT09010065 | ud | BALIZA CH-75 RETRORREFLECTANTE DE CLASE RA2 CON BASE Y ANCLAJE (material) | 1 | 32 | 32.00 |
|  |  | Total |  |  | 41.8 |

**703.0020** ud HITO DE VÉRTICE N-120 DE CLASE RA2
Precio: 312.71
HITO DE VÉRTICE N-120 CON MATERIAL REFLECTANTE CLASE RA2, LASTRADO CON GRAVA O GRAVILLA, TOTALMENTE COLOCADO.

| Código | Ud | Descripción | Rendimiento | Precio | Importe |
|---|---|---|---|---|---|
| MO00000007 | h | Peón ordinario | 1 | 19.6 | 19.60 |
| MT09010070 | ud | HITO DE VÉRTICE N-120 RETRORREFLECTANTE DE CLASE RA2 (material) | 1 | 290 | 290.00 |
| MT01030020 | m3 | GRAVA SILÍCEA DE 20 A 40 mm | 0.283 | 11 | 3.11 |
|  |  | Total |  |  | 312.71 |

**703.0025** ud HITO DE VÉRTICE N-120 DE CLASE RA3
Precio: 362.71
HITO DE VÉRTICE N-120 CON MATERIAL REFLECTANTE CLASE RA3, LASTRADO CON GRAVA O GRAVILLA, TOTALMENTE COLOCADO.

| Código | Ud | Descripción | Rendimiento | Precio | Importe |
|---|---|---|---|---|---|
| MO00000007 | h | Peón ordinario | 1 | 19.6 | 19.60 |
| MT09010071 | ud | HITO DE VÉRTICE N-120 RETRORREFLECTANTE DE CLASE RA3 (material; 31/03/2014) | 1 | 340 | 340.00 |
| MT01030020 | m3 | GRAVA SILÍCEA DE 20 A 40 mm | 0.283 | 11 | 3.11 |
|  |  | Total |  |  | 362.71 |

**703.0030** ud HITO DE VÉRTICE N-180 DE CLASE RA2
Precio: 476.59
HITO DE VÉRTICE N-180 CON MATERIAL REFLECTANTE CLASE RA2, LASTRADO CON GRAVA O GRAVILLA, TOTALMENTE COLOCADO.

| Código | Ud | Descripción | Rendimiento | Precio | Importe |
|---|---|---|---|---|---|
| MO00000007 | h | Peón ordinario | 1 | 19.6 | 19.60 |
| MT09010075 | ud | HITO DE VÉRTICE N-180 RETRORREFLECTANTE DE CLASE RA2 (material) | 1 | 450 | 450.00 |
| MT01030020 | m3 | GRAVA SILÍCEA DE 20 A 40 mm | 0.635 | 11 | 6.99 |
|  |  | Total |  |  | 476.59 |

**703.0035** ud HITO DE VÉRTICE N-180 DE CLASE RA3
Precio: 556.59
HITO DE VÉRTICE N-180 CON MATERIAL REFLECTANTE CLASE RA3, LASTRADO CON GRAVA O GRAVILLA, TOTALMENTE COLOCADO.

| Código | Ud | Descripción | Rendimiento | Precio | Importe |
|---|---|---|---|---|---|
| MO00000007 | h | Peón ordinario | 1 | 19.6 | 19.60 |
| MT09010076 | ud | HITO DE VÉRTICE N-180 RETRORREFLECTANTE DE CLASE RA3 (material; 31/03/2014) | 1 | 530 | 530.00 |
| MT01030020 | m3 | GRAVA SILÍCEA DE 20 A 40 mm | 0.635 | 11 | 6.99 |
|  |  | Total |  |  | 556.59 |

**703.0040** ud HITO DE ARISTA DE H-155 CM DE TIPO I DE CLASE RA3
Precio: 15.37
HITO DE ARISTA (DE 155 cm) TIPO I (PARA CARRETERA CONVENCIONAL), DE RETRORREFLECTANCIA CLASE RA3, TOTALMENTE COLOCADO.

| Código | Ud | Descripción | Rendimiento | Precio | Importe |
|---|---|---|---|---|---|
| MO00000007 | h | Peón ordinario | 0.2 | 19.6 | 3.92 |
| MT09010001 | ud | HITO DE ARISTA DE 155 cm DE TIPO I CLASE RA3 (material) | 1 | 11.45 | 11.45 |
|  |  | Total |  |  | 15.37 |

**703.0045** ud HITO DE ARISTA DE H-155 CM DE TIPO I DE CLASE RA2 (17/04/2012)
Precio: 14.67
HITO DE ARISTA (DE 155 cm) TIPO I (PARA CARRETERA CONVENCIONAL), RETRORREFLECTANCIA DE CLASE RA2, TOTALMENTE COLOCADO.

| Código | Ud | Descripción | Rendimiento | Precio | Importe |
|---|---|---|---|---|---|
| MO00000007 | h | Peón ordinario | 0.2 | 19.6 | 3.92 |
| MT09010002 | ud | HITO DE ARISTA DE 155 cm DE TIPO I CLASE RA2 (material; 31/03/2014) | 1 | 10.75 | 10.75 |
|  |  | Total |  |  | 14.67 |

**703.0050** ud HITO DE ARISTA DE H-155 CM DE TIPO II DE CLASE RA3
Precio: 11.82
HITO DE ARISTA (DE 155 cm) TIPO II (PARA AUTOPISTA O AUTOVÍA), DE RETRORREFLECTANCIA CLASE RA3, TOTALMENTE COLOCADO.

| Código | Ud | Descripción | Rendimiento | Precio | Importe |
|---|---|---|---|---|---|
| MO00000007 | h | Peón ordinario | 0.2 | 19.6 | 3.92 |
| MT09010005 | ud | HITO DE ARISTA DE 155 cm DE TIPO II CLASE RA3 (material) | 1 | 7.9 | 7.90 |
|  |  | Total |  |  | 11.82 |

**703.0055** ud HITO DE ARISTA DE H-155 CM DE TIPO II DE CLASE RA2 (17/04/2012)
Precio: 11.62
HITO DE ARISTA (DE 155 cm) TIPO II (PARA AUTOPISTA O AUTOVÍA), DE RETRORREFLECTANCIA CLASE RA2, TOTALMENTE COLOCADO.

| Código | Ud | Descripción | Rendimiento | Precio | Importe |
|---|---|---|---|---|---|
| MO00000007 | h | Peón ordinario | 0.2 | 19.6 | 3.92 |
| MT09010004 | ud | HITO DE ARISTA DE 155 cm DE TIPO II CLASE RA2 (material; 31/03/2014) | 1 | 7.7 | 7.70 |
|  |  | Total |  |  | 11.62 |

**703.0060** ud HITO DE ARISTA DE H-45 CM DE TIPO I DE CLASE RA3, SOBRE BARRERA
Precio: 15.33
HITO DE ARISTA (DE 45 cm) TIPO I (PARA CARRETERA CONVENCIONAL), DE RETRORREFLECTANCIA CLASE RA3, SOBRE BARRERA, TOTALMENTE COLOCADO.

| Código | Ud | Descripción | Rendimiento | Precio | Importe |
|---|---|---|---|---|---|
| MO00000007 | h | Peón ordinario | 0.3 | 19.6 | 5.88 |
| MT09010010 | ud | HITO DE ARISTA DE 45 cm DE TIPO I DE CLASE RA3, CON ANCLAJE PARA BARRERA (material) | 1 | 9.45 | 9.45 |
|  |  | Total |  |  | 15.33 |

**703.0065** ud HITO DE ARISTA DE H-45 CM DE TIPO I DE CLASE RA2, SOBRE BARRERA (17/04/2012)
Precio: 14.63
HITO DE ARISTA (DE 45 cm) TIPO I (PARA CARRETERA CONVENCIONAL), DE RETRORREFLECTANCIA CLASE RA2, SOBRE BARRERA, TOTALMENTE COLOCADO.

| Código | Ud | Descripción | Rendimiento | Precio | Importe |
|---|---|---|---|---|---|
| MO00000007 | h | Peón ordinario | 0.3 | 19.6 | 5.88 |
| MT09010009 | ud | HITO DE ARISTA DE 45 cm DE TIPO I CLASE RA2, CON ANCLAJE PARA BARRERA (material; 31/03/2014) | 1 | 8.75 | 8.75 |
|  |  | Total |  |  | 14.63 |

**703.0070** ud HITO DE ARISTA DE H-45 CM DE TIPO II DE CLASE RA3, SOBRE BARRERA
Precio: 13.48
HITO DE ARISTA (DE 45 cm) TIPO II (PARA AUTOPISTA O AUTOVÍA), DE RETRORREFLECTANCIA CLASE RA3, SOBRE BARRERA, TOTALMENTE COLOCADO.

| Código | Ud | Descripción | Rendimiento | Precio | Importe |
|---|---|---|---|---|---|
| MO00000007 | h | Peón ordinario | 0.3 | 19.6 | 5.88 |
| MT09010015 | ud | HITO DE ARISTA DE 45 cm DE TIPO II CLASE RA3, CON ANCLAJE PARA BARRERA (material) | 1 | 7.6 | 7.60 |
|  |  | Total |  |  | 13.48 |

**703.0075** ud HITO DE ARISTA DE H-45 CM DE TIPO II DE CLASE RA2, SOBRE BARRERA (17/04/2012)
Precio: 13.28
HITO DE ARISTA (DE 45 cm) TIPO II (PARA AUTOPISTA O AUTOVÍA), DE RETRORREFLECTANCIA CLASE RA2, SOBRE BARRERA, TOTALMENTE COLOCADO.

| Código | Ud | Descripción | Rendimiento | Precio | Importe |
|---|---|---|---|---|---|
| MO00000007 | h | Peón ordinario | 0.3 | 19.6 | 5.88 |
| MT09010014 | ud | HITO DE ARISTA DE 45 cm DE TIPO II CLASE RA2, CON ANCLAJE PARA BARRERA (material; 31/03/2014) | 1 | 7.4 | 7.40 |
|  |  | Total |  |  | 13.28 |

**703.0080** ud PANEL DIRECCIONAL 160x40 cm, CON CLASE RA2
Precio: 141.35
PANEL DIRECCIONAL DE 160x40 cm Y RETRORREFLACTANCIA CLASE RA2 i/ TORNILLERÍA, ELEMENTOS DE FIJACIÓN, POSTES Y CIMENTACIÓN Y TRANSPORTE A LUGAR DE EMPLEO.

| Código | Ud | Descripción | Rendimiento | Precio | Importe |
|---|---|---|---|---|---|
| MO00000007 | h | Peón ordinario | 0.8 | 19.6 | 15.68 |
| MT09010080 | ud | PANEL DIRECCIONAL DE 160 X 40 cm DE CLASE RA2 (material) | 1 | 77.58 | 77.58 |
| MT09070010 | m | POSTE DE 80 X 40 X 2 mm | 4.4 | 6.49 | 28.56 |
| MT01060015 | m3 | HORMIGÓN EN MASA HM-20 DE CONSISTENCIA PLÁSTICA Y TAMAÑO MÁXIMO DEL ÁRIDO 20 mm | 0.2 | 60.14 | 12.03 |
| MT09070045 | ud | JUEGO DE TORNILLERÍA Y ANCLAJE (material; 06/10/2011) | 0.25 | 2.07 | 0.52 |
| Q040201A01 | h | Retrocargadoras sobre ruedas. De 60 kW de potencia | 0.1 | 40.8 | 4.08 |
| Q060201A01 | h | Camión. Con caja fija y grúa auxiliar. Para 16 t | 0.05 | 58.08 | 2.90 |
|  |  | Total |  |  | 141.35 |

**703.0090** ud PANEL DIRECCIONAL DOBLE 160x40 cm, CON CLASE RA2
Precio: 235.76
PANEL DIRECCIONAL DOBLE DE 160x40 cm Y CLASE RA2 i/ TORNILLERÍA, ELEMENTOS DE FIJACIÓN, POSTES Y CIMENTACIÓN Y TRANSPORTE A LUGAR DE EMPLEO.

| Código | Ud | Descripción | Rendimiento | Precio | Importe |
|---|---|---|---|---|---|
| MO00000007 | h | Peón ordinario | 1.1 | 19.6 | 21.56 |
| MT09010080 | ud | PANEL DIRECCIONAL DE 160 X 40 cm DE CLASE RA2 | 2 | 77.58 | 155.16 |
| MT09070010 | m | POSTE DE 80 X 40 X 2 mm | 5.2 | 6.49 | 33.75 |
| MT01060015 | m3 | HORMIGÓN EN MASA HM-20 DE CONSISTENCIA PLÁSTICA Y TAMAÑO MÁXIMO DEL ÁRIDO 20 mm | 0.26 | 60.14 | 15.64 |
| MT09070045 | ud | JUEGO DE TORNILLERÍA | 0.5 | 2.07 | 1.04 |
| Q040201A01 | h | Retrocargadoras sobre ruedas. De 60 kW de potencia | 0.14 | 40.8 | 5.71 |
| Q060201A01 | h | Camión. Con caja fija y grúa auxiliar. Para 16 t | 0.05 | 58.08 | 2.90 |
|  |  | Total |  |  | 235.76 |

**703.0100** ud PANEL DIRECCIONAL TRIPLE 160x40 cm, CON CLASE RA2
Precio: 329.75
PANEL DIRECCIONAL TRIPLE DE 160x40 cm Y CLASE RA2 i/ TORNILLERÍA, ELEMENTOS DE FIJACIÓN, POSTES Y CIMENTACIÓN Y TRANSPORTE A LUGAR DE EMPLEO.

| Código | Ud | Descripción | Rendimiento | Precio | Importe |
|---|---|---|---|---|---|
| MO00000007 | h | Peón ordinario | 1.4 | 19.6 | 27.44 |
| MT09010080 | ud | PANEL DIRECCIONAL DE 160 X 40 cm DE CLASE RA2 | 3 | 77.58 | 232.74 |
| MT09070010 | m | POSTE DE 80 X 40 X 2 mm | 6 | 6.49 | 38.94 |
| MT01060015 | m3 | HORMIGÓN EN MASA HM-20 DE CONSISTENCIA PLÁSTICA Y TAMAÑO MÁXIMO DEL ÁRIDO 20 mm | 0.32 | 60.14 | 19.24 |
| MT09070045 | ud | JUEGO DE TORNILLERÍA | 0.75 | 2.07 | 1.55 |
| Q040201A01 | h | Retrocargadoras sobre ruedas. De 60 kW de potencia | 0.17 | 40.8 | 6.94 |
| Q060201A01 | h | Camión. Con caja fija y grúa auxiliar. Para 16 t | 0.05 | 58.08 | 2.90 |
|  |  | Total |  |  | 329.75 |

**703.0110** ud PANEL DIRECCIONAL 80x40 cm, CON CLASE RA2
Precio: 90.64
PANEL DIRECCIONAL DE 80x40 cm Y CLASE RA2 i/ TORNILLERÍA, ELEMENTOS DE FIJACIÓN, POSTES Y CIMENTACIÓN Y TRANSPORTE A LUGAR DE EMPLEO.

| Código | Ud | Descripción | Rendimiento | Precio | Importe |
|---|---|---|---|---|---|
| MO00000007 | h | Peón ordinario | 0.5 | 19.6 | 9.80 |
| MT09010085 | ud | PANEL DIRECCIONAL DE 80 X 40 cm DE CLASE RA2 (material) | 1 | 36.79 | 36.79 |
| MT09070010 | m | POSTE DE 80 X 40 X 2 mm | 4.4 | 6.49 | 28.56 |
| MT01060015 | m3 | HORMIGÓN EN MASA HM-20 DE CONSISTENCIA PLÁSTICA Y TAMAÑO MÁXIMO DEL ÁRIDO 20 mm | 0.16 | 60.14 | 9.62 |
| MT09070045 | ud | JUEGO DE TORNILLERÍA | 0.25 | 2.07 | 0.52 |
| Q040201A01 | h | Retrocargadoras sobre ruedas. De 60 kW de potencia | 0.06 | 40.8 | 2.45 |
| Q060201A01 | h | Camión. Con caja fija y grúa auxiliar. Para 16 t | 0.05 | 58.08 | 2.90 |
|  |  | Total |  |  | 90.64 |

**703.0120** ud PANEL DIRECCIONAL DOBLE 80x40 cm, CON CLASE RA2
Precio: 144.26
PANEL DIRECCIONAL DOBLE DE 80x40 cm Y CLASE RA2 i/ TORNILLERÍA, ELEMENTOS DE FIJACIÓN, POSTES Y CIMENTACIÓN Y TRANSPORTE A LUGAR DE EMPLEO.

| Código | Ud | Descripción | Rendimiento | Precio | Importe |
|---|---|---|---|---|---|
| MO00000007 | h | Peón ordinario | 0.8 | 19.6 | 15.68 |
| MT09010085 | ud | PANEL DIRECCIONAL DE 80 X 40 cm DE CLASE RA2 | 2 | 36.79 | 73.58 |
| MT09070010 | m | POSTE DE 80 X 40 X 2 mm | 5.2 | 6.49 | 33.75 |
| MT01060015 | m3 | HORMIGÓN EN MASA HM-20 DE CONSISTENCIA PLÁSTICA Y TAMAÑO MÁXIMO DEL ÁRIDO 20 mm | 0.22 | 60.14 | 13.23 |
| MT09070045 | ud | JUEGO DE TORNILLERÍA | 0.5 | 2.07 | 1.04 |
| Q040201A01 | h | Retrocargadoras sobre ruedas. De 60 kW de potencia | 0.1 | 40.8 | 4.08 |
| Q060201A01 | h | Camión. Con caja fija y grúa auxiliar. Para 16 t | 0.05 | 58.08 | 2.90 |
|  |  | Total |  |  | 144.26 |

**703.0130** ud PANEL DIRECCIONAL TRIPLE 80x40 cm, CON CLASE RA2
Precio: 198.28
PANEL DIRECCIONAL TRIPLE DE 80x40 cm Y CLASE RA2 i/ TORNILLERÍA, ELEMENTOS DE FIJACIÓN, POSTES Y CIMENTACIÓN Y TRANSPORTE A LUGAR DE EMPLEO.

| Código | Ud | Descripción | Rendimiento | Precio | Importe |
|---|---|---|---|---|---|
| MO00000007 | h | Peón ordinario | 1.1 | 19.6 | 21.56 |
| MT09010085 | ud | PANEL DIRECCIONAL DE 80 X 40 cm DE CLASE RA2 | 3 | 36.79 | 110.37 |
| MT09070010 | m | POSTE DE 80 X 40 X 2 mm | 6 | 6.49 | 38.94 |
| MT01060015 | m3 | HORMIGÓN EN MASA HM-20 DE CONSISTENCIA PLÁSTICA Y TAMAÑO MÁXIMO DEL ÁRIDO 20 mm | 0.28 | 60.14 | 16.84 |
| MT09070045 | ud | JUEGO DE TORNILLERÍA | 0.75 | 2.07 | 1.55 |
| Q040201A01 | h | Retrocargadoras sobre ruedas. De 60 kW de potencia | 0.15 | 40.8 | 6.12 |
| Q060201A01 | h | Camión. Con caja fija y grúa auxiliar. Para 16 t | 0.05 | 58.08 | 2.90 |
|  |  | Total |  |  | 198.28 |

**702.0010** ud CAPTAFAROS HORIZONTAL "OJO DE GATO" CON REFLECTANCIA A UNA CARA
Precio: 5.1
CAPTAFAROS HORIZONTAL "OJO DE GATO", CON REFLECTANCIA A UNA CARA.

| Código | Ud | Descripción | Rendimiento | Precio | Importe |
|---|---|---|---|---|---|
| MO00000006 | h | Peón especialista | 0.07 | 19.97 | 1.40 |
| MT09010095 | ud | CAPTAFARO HORIZONTAL "OJO DE GATO" CON REFLECTANCIA A UNA CARA (material) | 1 | 2.8 | 2.80 |
| MT01090020 | kg | ADHESIVO EPOXY PARA CAPTAFARO "OJOS DE GATO" (material) | 0.1 | 9 | 0.90 |
|  |  | Total |  |  | 5.1 |

**702.0020** ud CAPTAFAROS HORIZONTAL "OJO DE GATO" CON REFLECTANCIA A DOS CARAS
Precio: 6.1
CAPTAFAROS HORIZONTAL "OJO DE GATO", CON REFLECTANCIA A DOS CARAS.

| Código | Ud | Descripción | Rendimiento | Precio | Importe |
|---|---|---|---|---|---|
| MO00000006 | h | Peón especialista | 0.07 | 19.97 | 1.40 |
| MT09010090 | ud | CAPTAFARO HORIZONTAL "OJO DE GATO" CON REFLECTANCIA A DOS CARAS (material) | 1 | 3.8 | 3.80 |
| MT01090020 | kg | ADHESIVO EPOXY PARA CAPTAFARO "OJOS DE GATO" | 0.1 | 9 | 0.90 |
|  |  | Total |  |  | 6.1 |

**701.0410** ud HITO KILOMÉTRICO S-570 DE 60x60 CM DE LADO CON CLASE RA3
Precio: 117.62
HITO KILOMÉTRICO S-570 DE 60x60 cm DE LADO, CON MATERIAL REFLECTANTE DE CLASE RA3 i/ POSTE, TORNILLERÍA Y CIMENTACIÓN, TOTALMENTE COLOCADO.

| Código | Ud | Descripción | Rendimiento | Precio | Importe |
|---|---|---|---|---|---|
| MO00000003 | h | Oficial 1ª | 0.1 | 20.87 | 2.09 |
| MO00000007 | h | Peón ordinario | 0.8 | 19.6 | 15.68 |
| MT09010050 | ud | HITO KILOMÉTRICO S-570 DE 60 X 60 cm DE LADO, DE CLASE RA3 (material) | 1 | 70.06 | 70.06 |
| MT09070010 | m | POSTE DE 80 X 40 X 2 mm | 2.2 | 6.49 | 14.28 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 117.62 |

**701.0420** ud HITO KILOMÉTRICO S-571 DE 60x80 cm DE LADO, CON CLASE RA3
Precio: 133.72
HITO KILOMÉTRICO S-571 DE 60x80 cm DE LADO, CON MATERIAL REFLECTANTE DE CLASE RA3 i/ POSTE, TORNILLERÍA Y CIMENTACIÓN, TOTALMENTE COLOCADO.

| Código | Ud | Descripción | Rendimiento | Precio | Importe |
|---|---|---|---|---|---|
| MO00000003 | h | Oficial 1ª | 0.1 | 20.87 | 2.09 |
| MO00000007 | h | Peón ordinario | 0.8 | 19.6 | 15.68 |
| MT09010025 | ud | HITO KILOMÉTRICO S-571 DE 60 X 80 cm DE LADO, DE CLASE RA3 (material) | 1 | 84.86 | 84.86 |
| MT09070010 | m | POSTE DE 80 X 40 X 2 mm | 2.4 | 6.49 | 15.58 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 133.72 |

**701.0425** ud HITO KILOMÉTRICO S-571 DE 60x80 cm DE LADO, CON CLASE RA2
Precio: 105.8
HITO KILOMÉTRICO S-571 DE 60x80 cm DE LADO, CON MATERIAL REFLECTANTE DE CLASE RA2 i/ POSTE, TORNILLERÍA Y CIMENTACIÓN, TOTALMENTE COLOCADO.

| Código | Ud | Descripción | Rendimiento | Precio | Importe |
|---|---|---|---|---|---|
| MO00000003 | h | Oficial 1ª | 0.1 | 20.87 | 2.09 |
| MO00000007 | h | Peón ordinario | 0.8 | 19.6 | 15.68 |
| MT09010024 | ud | HITO KILOMÉTRICO S-571 DE 60 X 80 cm DE LADO, DE CLASE RA2 (material; 01/04/2014) | 1 | 56.94 | 56.94 |
| MT09070010 | m | POSTE DE 80 X 40 X 2 mm | 2.4 | 6.49 | 15.58 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 105.8 |

**701.0430** ud HITO KILOMÉTRICO S-572 DE 40x60 CM DE LADO CON CLASE RA2
Precio: 82.56
HITO KILOMÉTRICO S-572 DE 40x60 cm DE LADO, CON MATERIAL REFLECTANTE CLASE RA2 i/ POSTE, TORNILLERÍA Y CIMENTACIÓN, TOTALMENTE COLOCADO.

| Código | Ud | Descripción | Rendimiento | Precio | Importe |
|---|---|---|---|---|---|
| MO00000003 | h | Oficial 1ª | 0.1 | 20.87 | 2.09 |
| MO00000007 | h | Peón ordinario | 0.8 | 19.6 | 15.68 |
| MT09010030 | ud | HITO KILOMÉTRICO S-572 DE 40 X 60 cm DE LADO, DE CLASE RA2 (material) | 1 | 35 | 35.00 |
| MT09070010 | m | POSTE DE 80 X 40 X 2 mm | 2.2 | 6.49 | 14.28 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 82.56 |

**701.0440** ud HITO KILOMÉTRICO S-572 DE 40x60 CM DE LADO CON CLASE RA3
Precio: 96.36
HITO KILOMÉTRICO S-572 DE 40x60 cm DE LADO, CON MATERIAL REFLECTANTE CLASE RA3
i/ POSTE, TORNILLERÍA Y CIMENTACIÓN, TOTALMENTE COLOCADO.

| Código | Ud | Descripción | Rendimiento | Precio | Importe |
|---|---|---|---|---|---|
| MO00000003 | h | Oficial 1ª | 0.1 | 20.87 | 2.09 |
| MO00000007 | h | Peón ordinario | 0.8 | 19.6 | 15.68 |
| MT09010035 | ud | HITO KILOMÉTRICO S-572 DE 40 X 60 cm DE LADO, DE CLASE RA3 (material) | 1 | 48.8 | 48.80 |
| MT09070010 | m | POSTE DE 80 X 40 X 2 mm | 2.2 | 6.49 | 14.28 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 96.36 |

**701.0450** ud HITO KILOMÉTRICO S-573 DE 40x80 cm DE LADO, CON CLASE RA2
Precio: 96.76
HITO KILOMÉTRICO S-573 DE 40x80 cm DE LADO, CON MATERIAL REFLECTANTE CLASE RA2 i/ POSTE, TORNILLERÍA Y CIMENTACIÓN, TOTALMENTE COLOCADO.

| Código | Ud | Descripción | Rendimiento | Precio | Importe |
|---|---|---|---|---|---|
| MO00000003 | h | Oficial 1ª | 0.1 | 20.87 | 2.09 |
| MO00000007 | h | Peón ordinario | 0.8 | 19.6 | 15.68 |
| MT09010040 | ud | HITO KILOMÉTRICO S-573 DE 40 X 80 cm DE LADO, DE CLASE RA2 (material) | 1 | 47.9 | 47.90 |
| MT09070010 | m | POSTE DE 80 X 40 X 2 mm | 2.4 | 6.49 | 15.58 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 96.76 |

**701.0460** ud HITO KILOMÉTRICO S-573 DE 40x80 cm DE LADO, CON CLASE RA3
Precio: 113.86
HITO KILOMÉTRICO S-573 DE 40x80 cm DE LADO, CON MATERIAL REFLECTANTE CLASE RA3 i/ POSTE, TORNILLERÍA Y CIMENTACIÓN, TOTALMENTE COLOCADO.

| Código | Ud | Descripción | Rendimiento | Precio | Importe |
|---|---|---|---|---|---|
| MO00000003 | h | Oficial 1ª | 0.1 | 20.87 | 2.09 |
| MO00000007 | h | Peón ordinario | 0.8 | 19.6 | 15.68 |
| MT09010045 | ud | HITO KILOMÉTRICO S-573 DE 40 X 80 cm DE LADO, DE CLASE RA3 (material) | 1 | 65 | 65.00 |
| MT09070010 | m | POSTE DE 80 X 40 X 2 mm | 2.4 | 6.49 | 15.58 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 113.86 |

**701.0470** ud HITO MIRAMÉTRICO CLASE RA2
Precio: 400.95
HITO MIRIAMÉTRICO RETRORREFLECTANTE CLASE RA2 i/ TORNILLERÍA, EXCAVACIÓN Y CIMENTACIÓN, TOTALMENTE COLOCADO.

| Código | Ud | Descripción | Rendimiento | Precio | Importe |
|---|---|---|---|---|---|
| MO00000003 | h | Oficial 1ª | 0.4 | 20.87 | 8.35 |
| MO00000007 | h | Peón ordinario | 1.5 | 19.6 | 29.40 |
| MT09010055 | ud | HITO MIRIAMÉTRICO DE CLASE RA2 (material) | 1 | 338.62 | 338.62 |
| MT01060015 | m3 | HORMIGÓN EN MASA HM-20 DE CONSISTENCIA PLÁSTICA Y TAMAÑO MÁXIMO DEL ÁRIDO 20 mm | 0.25 | 60.14 | 15.04 |
| MT09070045 | ud | JUEGO DE TORNILLERÍA | 0.45 | 2.07 | 0.93 |
| Q040201A01 | h | Retrocargadoras sobre ruedas. De 60 kW de potencia | 0.14 | 40.8 | 5.71 |
| Q060201A01 | h | Camión. Con caja fija y grúa auxiliar. Para 16 t | 0.05 | 58.08 | 2.90 |
|  |  | Total |  |  | 400.95 |

**701.0480** ud HITO MIRAMÉTRICO CLASE RA3
Precio: 493.91
HITO MIRIAMÉTRICO RETRORREFLECTANTE CLASE RA3 i/ TORNILLERÍA, EXCAVACIÓN Y CIMENTACIÓN, TOTALMENTE COLOCADO.

| Código | Ud | Descripción | Rendimiento | Precio | Importe |
|---|---|---|---|---|---|
| MO00000003 | h | Oficial 1ª | 0.4 | 20.87 | 8.35 |
| MO00000007 | h | Peón ordinario | 1.5 | 19.6 | 29.40 |
| MT09010060 | ud | HITO MIRIAMÉTRICO DE CLASE RA3 (material) | 1 | 431.58 | 431.58 |
| MT01060015 | m3 | HORMIGÓN EN MASA HM-20 DE CONSISTENCIA PLÁSTICA Y TAMAÑO MÁXIMO DEL ÁRIDO 20 mm | 0.25 | 60.14 | 15.04 |
| MT09070045 | ud | JUEGO DE TORNILLERÍA | 0.45 | 2.07 | 0.93 |
| Q040201A01 | h | Retrocargadoras sobre ruedas. De 60 kW de potencia | 0.14 | 40.8 | 5.71 |
| Q060201A01 | h | Camión. Con caja fija y grúa auxiliar. Para 16 t | 0.05 | 58.08 | 2.90 |
|  |  | Total |  |  | 493.91 |

**701.0490** ud HITO HECTOMÉTRICO DE 40 cm DE LADO Y RA3
Precio: 85.13
HITO HECTOMÉTRICO DE 40 cm DE LADO Y RETROREFLECTANCIA CLASE RA3, COLOCADA SOBRE POSTE GALVANIZADO FIJADO A TIERRA MEDIANTE HORMIGONADO i/ TORNILLERÍA Y ELEMENTOS DE FIJACIÓN Y TRANSPORTE A LUGAR DE EMPLEO.

| Código | Ud | Descripción | Rendimiento | Precio | Importe |
|---|---|---|---|---|---|
| MO00000003 | h | Oficial 1ª | 0.1 | 20.87 | 2.09 |
| MO00000007 | h | Peón ordinario | 0.8 | 19.6 | 15.68 |
| MT09010020 | ud | HITO HECTOMÉTRICO DE 40 cm DE LADO Y CLASE RA3 (material) | 1 | 37.57 | 37.57 |
| MT09070010 | m | POSTE DE 80 X 40 X 2 mm | 2.2 | 6.49 | 14.28 |
| MT01060015 | m3 | HORMIGÓN EN MASA HM-20 DE CONSISTENCIA PLÁSTICA Y TAMAÑO MÁXIMO DEL ÁRIDO 20 mm | 0.14 | 60.14 | 8.42 |
| MT09070045 | ud | JUEGO DE TORNILLERÍA | 0.45 | 2.07 | 0.93 |
| Q040201A01 | h | Retrocargadoras sobre ruedas. De 60 kW de potencia | 0.08 | 40.8 | 3.26 |
| Q060201A01 | h | Camión. Con caja fija y grúa auxiliar. Para 16 t | 0.05 | 58.08 | 2.90 |
|  |  | Total |  |  | 85.13 |

### 07.04 DEFENSAS (17/04/2012)

**617.0010** m PRETIL CLASE CONTENCIÓN ALTA, H2, W5 O INFERIOR, D=0,90 m O INFERIOR, ÍNDICE SEVERIDAD B (17/04/2012)
Precio: 144.59
PRETIL CON NIVEL DE CONTENCIÓN H2, ANCHURA DE TRABAJO W5 O INFERIOR, DEFLEXIÓN DINÁMICA 0,90 m O INFERIOR, ÍNDICE DE SEVERIDAD B i/ ANCLAJES Y TODOS LOS MATERIALES Y OPERACIONES NECESARIOS PARA LA CORRECTA EJECUCIÓN DE LA UNIDAD DE OBRA.
NOTA: SE MEDIRÁ EL TERMINAL O LA TRANSICIÓN COMO LONGITUD DE PRETIL (INCLUIR EN PPTP).

| Código | Ud | Descripción | Rendimiento | Precio | Importe |
|---|---|---|---|---|---|
| MO00000003 | h | Oficial 1ª | 0.2 | 20.87 | 4.17 |
| MO00000007 | h | Peón ordinario | 0.6 | 19.6 | 11.76 |
| MO00000005 | h | Ayudante | 0.2 | 19.36 | 3.87 |
| Q060200A05 | h | Camión. Con caja fija. Para 16 t | 0.05 | 55.87 | 2.79 |
| MT09040180 | ud | PRETIL METÁLICO DE CONTENCIÓN ALTA H2, ÍNDICE DE SEVERIDAD B, ANCHURA DE TRABAJO W5, DEFLEXIÓN DINÁMICA 0,90 m O INFERIOR (material; 29/06/2021) | 1 | 122 | 122.00 |
|  |  | Total |  |  | 144.59 |

**617.0020** m PRETIL CLASE CONTENCIÓN ALTA, H3, W2 O INFERIOR, D=0,60 m O INFERIOR, ÍNDICE SEVERIDAD B (17/04/2012)
Precio: 190.09
PRETIL CON NIVEL DE CONTENCIÓN H3, ANCHURA DE TRABAJO W2 O INFERIOR, DEFLEXIÓN DINÁMICA 0,60 m O INFERIOR, ÍNDICE DE SEVERIDAD B i/ ANCLAJES Y TODOS LOS MATERIALES Y OPERACIONES NECESARIOS PARA LA CORRECTA EJECUCIÓN DE LA UNIDAD DE OBRA.
NOTA: SE MEDIRÁ EL TERMINAL O LA TRANSICIÓN COMO LONGITUD DE PRETIL (INCLUIR EN PPTP).

| Código | Ud | Descripción | Rendimiento | Precio | Importe |
|---|---|---|---|---|---|
| MO00000003 | h | Oficial 1ª | 0.2 | 20.87 | 4.17 |
| MO00000007 | h | Peón ordinario | 0.6 | 19.6 | 11.76 |
| MO00000005 | h | Ayudante | 0.2 | 19.36 | 3.87 |
| Q060200A05 | h | Camión. Con caja fija. Para 16 t | 0.05 | 55.87 | 2.79 |
| MT09040165 | ud | PRETIL METÁLICO DE CONTENCIÓN ALTA H3, ÍNDICE DE SEVERIDAD B, ANCHURA DE TRABAJO W2, DEFLEXIÓN DINÁMICA 0,60 m O INFERIOR (material; 29/06/2021) | 1 | 167.5 | 167.50 |
|  |  | Total |  |  | 190.09 |

**617.0030** m PRETIL CLASE CONTENCIÓN ALTA, H4b, W4 O INFERIOR, D=1,00 m O INFERIOR, ÍNDICE SEVERIDAD B (17/04/2012)
Precio: 230.09
PRETIL CON NIVEL DE CONTENCIÓN H4b, ANCHURA DE TRABAJO W4 O INFERIOR, DEFLEXIÓN DINÁMICA 1,00 m O INFERIOR, ÍNDICE DE SEVERIDAD B i/ ANCLAJES Y TODOS LOS MATERIALES Y OPERACIONES NECESARIOS PARA LA CORRECTA EJECUCIÓN DE LA UNIDAD DE OBRA.
NOTA: SE MEDIRÁ EL TERMINAL O LA TRANSICIÓN COMO LONGITUD DE PRETIL (INCLUIR EN PPTP).

| Código | Ud | Descripción | Rendimiento | Precio | Importe |
|---|---|---|---|---|---|
| MO00000003 | h | Oficial 1ª | 0.2 | 20.87 | 4.17 |
| MO00000007 | h | Peón ordinario | 0.6 | 19.6 | 11.76 |
| MO00000005 | h | Ayudante | 0.2 | 19.36 | 3.87 |
| Q060200A05 | h | Camión. Con caja fija. Para 16 t | 0.05 | 55.87 | 2.79 |
| MT09040160 | ud | PRETIL METÁLICO DE CONTENCIÓN MUY ALTA H4b, ÍNDICE DE SEVERIDAD B, ANCHURA DE TRABAJO W4, DEFLEXIÓN DINÁMICA 1,00 m O INFERIOR (material; 29/06/2021) | 1 | 207.5 | 207.50 |
|  |  | Total |  |  | 230.09 |

**704.0010** m BARRERA SEGURIDAD SIMPLE, CLASE CONTENCIÓN NORMAL, N2, W5 O INFERIOR, D=1,50 m O INFERIOR, ÍNDICE SEVERIDAD A (17/04/2012)
Precio: 22.96
BARRERA DE SEGURIDAD SIMPLE, CON NIVEL DE CONTENCIÓN N2, ANCHURA DE TRABAJO W5 O INFERIOR, DEFLEXIÓN DINÁMICA 1,50 m O INFERIOR, ÍNDICE DE SEVERIDAD A i/ CAPTAFAROS, POSTES, P.P. DE UNIONES, TORNILLERÍA Y ANCLAJES, TOTALMENTE INSTALADA.
NOTA: SE MEDIRÁ LA TRANSICIÓN O ABATIMIENTO COMO LONGITUD DE BARRERA (INCLUIR EN PPTP).

| Código | Ud | Descripción | Rendimiento | Precio | Importe |
|---|---|---|---|---|---|
| MO00000003 | h | Oficial 1ª | 0.045 | 20.87 | 0.94 |
| MO00000007 | h | Peón ordinario | 0.135 | 19.6 | 2.65 |
| MO00000005 | h | Ayudante | 0.045 | 19.36 | 0.87 |
| Q060202A01 | h | Camión. Con caja basculante 4x4. De 199 kW de potencia | 0.003 | 72.23 | 0.22 |
| Q100001B01 | h | Maquina colocación bionda. Automotriz. De 10 kW de potencia (maquinaria; 17/03/2014) | 0.012 | 11.29 | 0.14 |
| MT09010100 | ud | CAPTAFAROS TRIANGULAR BARRERA DOS CARAS H.I. (material; 29/06/2021) | 0.125 | 2.7 | 0.34 |
| MT09040105 | m | BARRERA METÁLICA SIMPLE GALVANIZADA DE CONTENCIÓN NORMAL N2, ÍNDICE DE SEVERIDAD A, ANCHURA DE TRABAJO W5, DEFLEXIÓN DINÁMICA 1, (material; 21/04/2014) | 1 | 17.8 | 17.80 |
|  |  | Total |  |  | 22.96 |

**704.0020** m BARRERA SEGURIDAD SIMPLE, CLASE CONTENCIÓN NORMAL, N2, W4 O INFERIOR, D=1,10 m O INFERIOR, ÍNDICE SEVERIDAD A (17/04/2012)
Precio: 27.16
BARRERA DE SEGURIDAD SIMPLE, CON NIVEL DE CONTENCIÓN N2, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.045 | 20.87 | 0.94 |
| MO00000007 | h | Peón ordinario | 0.135 | 19.6 | 2.65 |
| MO00000005 | h | Ayudante | 0.045 | 19.36 | 0.87 |
| Q060202A01 | h | Camión. Con caja basculante 4x4. De 199 kW de potencia | 0.003 | 72.23 | 0.22 |
| Q100001B01 | h | Maquina colocación bionda. Automotriz. De 10 kW de potencia | 0.012 | 11.29 | 0.14 |
| MT09010100 | ud | CAPTAFAROS TRIANGULAR BARRERA DOS CARAS H.I. | 0.125 | 2.7 | 0.34 |
| MT09040085 | m | BARRERA METÁLICA SIMPLE GALVANIZADA DE CONTENCIÓN NORMAL N2, ÍNDICE DE SEVERIDAD A, ANCHURA DE TRABAJO W4, DEFLEXIÓN DINÁMICA 1, (material; 21/04/2014) | 1 | 22 | 22.00 |
|  |  | Total |  |  | 27.16 |

**704.0030** m BARRERA SEGURIDAD SIMPLE, CLASE CONTENCIÓN NORMAL N2, W3 O INFERIOR, D=0,70 m O INFERIOR, ÍNDICE SEVERIDAD A (17/04/2012)
Precio: 31.66
BARRERA DE SEGURIDAD SIMPLE, CON NIVEL DE CONTENCIÓN N2, ANCHURA DE TRABAJO W3 O INFERIOR, DEFLEXIÓN DINÁMICA 0,70 m O INFERIOR, ÍNDICE DE SEVERIDAD A i/ CAPTAFAROS, POSTES, P.P. DE UNIONES, TORNILLERÍA Y ANCLAJES, TOTALMENTE INSTALADA.
NOTA: SE MEDIRÁ LA TRANSICIÓN O ABATIMIENTO COMO LONGITUD DE BARRERA (INCLUIR EN PPTP).

| Código | Ud | Descripción | Rendimiento | Precio | Importe |
|---|---|---|---|---|---|
| MO00000003 | h | Oficial 1ª | 0.045 | 20.87 | 0.94 |
| MO00000007 | h | Peón ordinario | 0.135 | 19.6 | 2.65 |
| MO00000005 | h | Ayudante | 0.045 | 19.36 | 0.87 |
| Q060202A01 | h | Camión. Con caja basculante 4x4. De 199 kW de potencia | 0.003 | 72.23 | 0.22 |
| Q100001B01 | h | Maquina colocación bionda. Automotriz. De 10 kW de potencia | 0.012 | 11.29 | 0.14 |
| MT09010100 | ud | CAPTAFAROS TRIANGULAR BARRERA DOS CARAS H.I. | 0.125 | 2.7 | 0.34 |
| MT09040075 | m | BARRERA METÁLICA SIMPLE GALVANIZADA DE CONTENCIÓN NORMAL N2, ÍNDICE DE SEVERIDAD A, ANCHURA DE TRABAJO W3, DEFLEXIÓN DINÁMICA 0, (material; 21/04/2014) | 1 | 26.5 | 26.50 |
|  |  | Total |  |  | 31.66 |

**704.0040** m BARRERA SEGURIDAD SIMPLE, CLASE CONTENCIÓN ALTA, H1, W5 O INFERIOR, D=1,20 m O INFERIOR, ÍNDICE SEVERIDAD A (17/04/2012)
Precio: 40.36
BARRERA DE SEGURIDAD SIMPLE, CON NIVEL DE CONTENCIÓN H1, ANCHURA DE TRABAJO W5 O INFERIOR, DEFLEXIÓN DINÁMICA 1,20 m O INFERIOR, ÍNDICE DE SEVERIDAD A i/ CAPTAFAROS, POSTES, P.P. DE UNIONES, TORNILLERÍA Y ANCLAJES, TOTALMENTE INSTALADA.
NOTA: SE MEDIRÁ LA TRANSICIÓN O ABATIMIENTO COMO LONGITUD DE BARRERA (INCLUIR EN PPTP).

| Código | Ud | Descripción | Rendimiento | Precio | Importe |
|---|---|---|---|---|---|
| MO00000003 | h | Oficial 1ª | 0.055 | 20.87 | 1.15 |
| MO00000007 | h | Peón ordinario | 0.165 | 19.6 | 3.23 |
| MO00000005 | h | Ayudante | 0.055 | 19.36 | 1.06 |
| Q060202A01 | h | Camión. Con caja basculante 4x4. De 199 kW de potencia | 0.003 | 72.23 | 0.22 |
| Q100001B01 | h | Maquina colocación bionda. Automotriz. De 10 kW de potencia | 0.014 | 11.29 | 0.16 |
| MT09010100 | ud | CAPTAFAROS TRIANGULAR BARRERA DOS CARAS H.I. | 0.125 | 2.7 | 0.34 |
| MT09040060 | m | BARRERA METÁLICA SIMPLE GALVANIZADA DE CONTENCIÓN ALTA H1, ÍNDICE DE SEVERIDAD A, ANCHURA DE TRABAJO W5, DEFLEXIÓN DINÁMICA 1,20 (material; 21/04/2014) | 1 | 34.2 | 34.20 |
|  |  | Total |  |  | 40.36 |

**704.0050** m BARRERA SEGURIDAD DOBLE, CLASE CONTENCIÓN ALTA, H1, W4 O INFERIOR, D=0,70 m O INFERIOR, ÍNDICE SEVERIDAD A (17/04/2012)
Precio: 41.9
BARRERA DE SEGURIDAD DOBLE, CON NIVEL DE CONTENCIÓN H1, ANCHURA DE TRABAJO W4 O INFERIOR, DEFLEXIÓN DINÁMICA 0,70 m O INFERIOR, ÍNDICE DE SEVERIDAD A i/ CAPTAFAROS, POSTES, P.P. DE UNIONES, TORNILLERÍA Y ANCLAJES, TOTALMENTE INSTALADA.
NOTA: SE MEDIRÁ LA TRANSICIÓN O ABATIMIENTO COMO LONGITUD DE BARRERA (INCLUIR EN PPTP).

| Código | Ud | Descripción | Rendimiento | Precio | Importe |
|---|---|---|---|---|---|
| MO00000003 | h | Oficial 1ª | 0.067 | 20.87 | 1.40 |
| MO00000007 | h | Peón ordinario | 0.201 | 19.6 | 3.94 |
| MO00000005 | h | Ayudante | 0.067 | 19.36 | 1.30 |
| Q060202A01 | h | Camión. Con caja basculante 4x4. De 199 kW de potencia | 0.004 | 72.23 | 0.29 |
| Q100001B01 | h | Maquina colocación bionda. Automotriz. De 10 kW de potencia | 0.017 | 11.29 | 0.19 |
| MT09010100 | ud | CAPTAFAROS TRIANGULAR BARRERA DOS CARAS H.I. | 0.25 | 2.7 | 0.68 |
| MT09040005 | m | BARRERA METÁLICA DOBLE GALVANIZADA DE CONTENCIÓN ALTA H1, ÍNDICE DE SEVERIDAD A, ANCHURA DE TRABAJO W4, DEFLEXIÓN DINÁMICA 0,70 (material; 21/04/2014) | 1 | 34.1 | 34.10 |
|  |  | Total |  |  | 41.9 |

**704.0060** m BARRERA SEGURIDAD SIMPLE, CLASE CONTENCIÓN ALTA, H2, W5 O INFERIOR, D=1,40 m O INFERIOR, ÍNDICE SEVERIDAD A (17/04/2012)
Precio: 53.36
BARRERA DE SEGURIDAD SIMPLE, CON NIVEL DE CONTENCIÓN H2, ANCHURA DE TRABAJO W5 O INFERIOR, DEFLEXIÓN DINÁMICA 1,40 m O INFERIOR, ÍNDICE DE SEVERIDAD A i/ CAPTAFAROS, POSTES, P.P. DE UNIONES, TORNILLERÍA Y ANCLAJES, TOTALMENTE INSTALADA.
NOTA: SE MEDIRÁ LA TRANSICIÓN O ABATIMIENTO COMO LONGITUD DE BARRERA (INCLUIR EN PPTP).

| Código | Ud | Descripción | Rendimiento | Precio | Importe |
|---|---|---|---|---|---|
| MO00000003 | h | Oficial 1ª | 0.055 | 20.87 | 1.15 |
| MO00000007 | h | Peón ordinario | 0.165 | 19.6 | 3.23 |
| MO00000005 | h | Ayudante | 0.055 | 19.36 | 1.06 |
| Q060202A01 | h | Camión. Con caja basculante 4x4. De 199 kW de potencia | 0.003 | 72.23 | 0.22 |
| Q100001B01 | h | Maquina colocación bionda. Automotriz. De 10 kW de potencia | 0.014 | 11.29 | 0.16 |
| MT09010100 | ud | CAPTAFAROS TRIANGULAR BARRERA DOS CARAS H.I. | 0.125 | 2.7 | 0.34 |
| MT09040035 | m | BARRERA METÁLICA SIMPLE GALVANIZADA DE CONTENCIÓN ALTA H2, ÍNDICE DE SEVERIDAD A, ANCHURA DE TRABAJO W5, DEFLEXIÓN DINÁMICA 1,40 (material; 21/04/2014) | 1 | 47.2 | 47.20 |
|  |  | Total |  |  | 53.36 |

**704.0070** m BARRERA SEGURIDAD SIMPLE CON SPM, CLASE CONTENCIÓN NORMAL, N2, W5 O INFERIOR, D=1,40 m O INFERIOR, ÍNDICE SEVERIDAD A, NIVEL DE (17/04/2012)
Precio: 38.31
BARRERA DE SEGURIDAD SIMPLE CON SISTEMA PARA PROTECCIÓN DE MOTOCICLISTAS (SPM), CON NIVEL DE CONTENCIÓN N2, ANCHURA DE TRABAJO W5 O INFERIOR, DEFLEXIÓN DINÁMICA 1,40 m O INFERIOR, ÍNDICE DE SEVERIDAD A Y NIVEL DE SEVERIDAD I i/ CAPTAFAROS, POSTES, P.P. DE UNIONES, TORNILLERÍA Y ANCLAJES, TOTALMENTE INSTALADA.
NOTA: SE MEDIRÁ LA TRANSICIÓN O ABATIMIENTO COMO LONGITUD DE BARRERA (INCLUIR EN PPTP).

| Código | Ud | Descripción | Rendimiento | Precio | Importe |
|---|---|---|---|---|---|
| MO00000003 | h | Oficial 1ª | 0.055 | 20.87 | 1.15 |
| MO00000007 | h | Peón ordinario | 0.165 | 19.6 | 3.23 |
| MO00000005 | h | Ayudante | 0.055 | 19.36 | 1.06 |
| Q060202A01 | h | Camión. Con caja basculante 4x4. De 199 kW de potencia | 0.004 | 72.23 | 0.29 |
| Q100001B01 | h | Maquina colocación bionda. Automotriz. De 10 kW de potencia | 0.012 | 11.29 | 0.14 |
| MT09010100 | ud | CAPTAFAROS TRIANGULAR BARRERA DOS CARAS H.I. | 0.125 | 2.7 | 0.34 |
| MT09040100 | m | BARRERA METÁLICA SIMPLE GALVANIZADA CON SPM DE CONTENCIÓN NORMAL N2, ÍNDICE DE SEVERIDAD A, ANCHURA DE TRABAJO W5, DEFLEXIÓN DIN (material; 21/04/2014) | 1 | 32.1 | 32.10 |
|  |  | Total |  |  | 38.31 |

**704.0080** m BARRERA SEGURIDAD SIMPLE CON SPM, CLASE CONTENCIÓN NORMAL, N2, W4 O INFERIOR, D=1,20 m O INFERIOR, ÍNDICE SEVERIDAD A, NIVEL DE (17/04/2012)
Precio: 39.61
BARRERA DE SEGURIDAD SIMPLE CON SISTEMA PARA PROTECCIÓN DE MOTOCICLISTAS (SPM), CON NIVEL DE CONTENCIÓN N2, ANCHURA DE TRABAJO W4 O INFERIOR, DEFLEXIÓN DINÁMICA 1,20 m O INFERIOR, ÍNDICE DE SEVERIDAD A Y NIVEL DE SEVERIDAD I i/ CAPTAFAROS, POSTES, P.P. DE UNIONES, TORNILLERÍA Y ANCLAJES, TOTALMENTE INSTALADA.
NOTA: SE MEDIRÁ LA TRANSICIÓN O ABATIMIENTO COMO LONGITUD DE BARRERA (INCLUIR EN PPTP).

| Código | Ud | Descripción | Rendimiento | Precio | Importe |
|---|---|---|---|---|---|
| MO00000003 | h | Oficial 1ª | 0.055 | 20.87 | 1.15 |
| MO00000007 | h | Peón ordinario | 0.165 | 19.6 | 3.23 |
| MO00000005 | h | Ayudante | 0.055 | 19.36 | 1.06 |
| Q060202A01 | h | Camión. Con caja basculante 4x4. De 199 kW de potencia | 0.004 | 72.23 | 0.29 |
| Q100001B01 | h | Maquina colocación bionda. Automotriz. De 10 kW de potencia | 0.012 | 11.29 | 0.14 |
| MT09010100 | ud | CAPTAFAROS TRIANGULAR BARRERA DOS CARAS H.I. | 0.125 | 2.7 | 0.34 |
| MT09040095 | m | BARRERA METÁLICA SIMPLE GALVANIZADA CON SPM DE CONTENCIÓN NORMAL N2, ÍNDICE DE SEVERIDAD A, ANCHURA DE TRABAJO W4, DEFLEXIÓN DIN (material; 02/06/2014) | 1 | 33.4 | 33.40 |
|  |  | Total |  |  | 39.61 |

**704.0090** m BARRERA SEGURIDAD SIMPLE CON SPM, CLASE CONTENCIÓN ALTA, H1, W5 O INFERIOR, D=1,20 m O INFERIOR, ÍNDICE SEVERIDAD A, NIVEL DE SE (17/04/2012)
Precio: 53.83
BARRERA DE SEGURIDAD SIMPLE CON SISTEMA PARA PROTECCIÓN DE MOTOCICLISTAS (SPM), CON NIVEL DE CONTENCIÓN H1, ANCHURA DE TRABAJO W5 O INFERIOR, DEFLEXIÓN DINÁMICA 1,20 m O INFERIOR, ÍNDICE DE SEVERIDAD A Y NIVEL DE SEVERIDAD I i/ CAPTAFAROS, POSTES, P.P. DE UNIONES, TORNILLERÍA Y ANCLAJES, TOTALMENTE INSTALADA.
NOTA: SE MEDIRÁ LA TRANSICIÓN O ABATIMIENTO COMO LONGITUD DE BARRERA (INCLUIR EN PPTP).

| Código | Ud | Descripción | Rendimiento | Precio | Importe |
|---|---|---|---|---|---|
| MO00000003 | h | Oficial 1ª | 0.06 | 20.87 | 1.25 |
| MO00000007 | h | Peón ordinario | 0.18 | 19.6 | 3.53 |
| MO00000005 | h | Ayudante | 0.06 | 19.36 | 1.16 |
| Q060202A01 | h | Camión. Con caja basculante 4x4. De 199 kW de potencia | 0.004 | 72.23 | 0.29 |
| Q100001B01 | h | Maquina colocación bionda. Automotriz. De 10 kW de potencia | 0.014 | 11.29 | 0.16 |
| MT09010100 | ud | CAPTAFAROS TRIANGULAR BARRERA DOS CARAS H.I. | 0.125 | 2.7 | 0.34 |
| MT09040065 | m | BARRERA METÁLICA SIMPLE GALVANIZADA CON SPM DE CONTENCIÓN ALTA H1, ÍNDICE DE SEVERIDAD A, ANCHURA DE TRABAJO W5, DEFLEXIÓN DINÁM (material; 02/06/2014) | 1 | 47.1 | 47.10 |
|  |  | Total |  |  | 53.83 |

**704.0100** m BARRERA SEGURIDAD DOBLE, CLASE CONTENCIÓN NORMAL, N2, W4 O INFERIOR, D=1,10 m O INFERIOR, ÍNDICE SEVERIDAD A (17/04/2012)
Precio: 42.45
BARRERA DE SEGURIDAD DOBLE, CON NIVEL DE CONTENCIÓN N2, ANCHURA DE TRABAJO W4 O INFERIOR, DEFLEXIÓN DINÁMICA 1,10 m O INFERIOR, ÍNDICE DE SEVERIDAD A i/ CAPTAFAROS, POSTES, P.P. DE UNIONES, TORNILLERÍA Y ANCLAJES, TOTALMENTE INSTALADA.
NOTA: SE MEDIRÁ LA TRANSICIÓN O ABATIMIENTO COMO LONGITUD DE BARRERA (INCLUIR EN PPTP).

| Código | Ud | Descripción | Rendimiento | Precio | Importe |
|---|---|---|---|---|---|
| MO00000003 | h | Oficial 1ª | 0.06 | 20.87 | 1.25 |
| MO00000007 | h | Peón ordinario | 0.18 | 19.6 | 3.53 |
| MO00000005 | h | Ayudante | 0.06 | 19.36 | 1.16 |
| Q060202A01 | h | Camión. Con caja basculante 4x4. De 199 kW de potencia | 0.004 | 72.23 | 0.29 |
| Q100001B01 | h | Maquina colocación bionda. Automotriz. De 10 kW de potencia | 0.012 | 11.29 | 0.14 |
| MT09010100 | ud | CAPTAFAROS TRIANGULAR BARRERA DOS CARAS H.I. | 0.25 | 2.7 | 0.68 |
| MT09040030 | m | BARRERA METÁLICA DOBLE GALVANIZADA DE CONTENCIÓN NORMAL N2, ÍNDICE DE SEVERIDAD A, ANCHURA DE TRABAJO W4, DEFLEXIÓN DINÁMICA 1,1 (material; 21/04/2014) | 1 | 35.4 | 35.40 |
|  |  | Total |  |  | 42.45 |

**704.0110** m BARRERA SEGURIDAD DOBLE, CLASE CONTENCIÓN NORMAL, N2, W2 O INFERIOR, D=0,60 m O INFERIOR, ÍNDICE SEVERIDAD A (17/04/2012)
Precio: 48.55
BARRERA DE SEGURIDAD DOBLE, CON NIVEL DE CONTENCIÓN N2, ANCHURA DE TRABAJO W2 O INFERIOR, DEFLEXIÓN DINÁMICA 0,60 m O INFERIOR, ÍNDICE DE SEVERIDAD A i/ CAPTAFAROS, POSTES, P.P. DE UNIONES, TORNILLERÍA Y ANCLAJES, TOTALMENTE INSTALADA.
NOTA: SE MEDIRÁ LA TRANSICIÓN O ABATIMIENTO COMO LONGITUD DE BARRERA (INCLUIR EN PPTP).

| Código | Ud | Descripción | Rendimiento | Precio | Importe |
|---|---|---|---|---|---|
| MO00000003 | h | Oficial 1ª | 0.06 | 20.87 | 1.25 |
| MO00000007 | h | Peón ordinario | 0.18 | 19.6 | 3.53 |
| MO00000005 | h | Ayudante | 0.06 | 19.36 | 1.16 |
| Q060202A01 | h | Camión. Con caja basculante 4x4. De 199 kW de potencia | 0.004 | 72.23 | 0.29 |
| Q100001B01 | h | Maquina colocación bionda. Automotriz. De 10 kW de potencia | 0.012 | 11.29 | 0.14 |
| MT09010100 | ud | CAPTAFAROS TRIANGULAR BARRERA DOS CARAS H.I. | 0.25 | 2.7 | 0.68 |
| MT09040025 | m | BARRERA METÁLICA DOBLE GALVANIZADA DE CONTENCIÓN NORMAL N2, ÍNDICE DE SEVERIDAD A, ANCHURA DE TRABAJO W2, DEFLEXIÓN DINÁMICA 0,6 (material; 21/04/2014) | 1 | 41.5 | 41.50 |
|  |  | Total |  |  | 48.55 |

**704.0120** m BARRERA SEGURIDAD DOBLE, CLASE CONTENCIÓN ALTA, H1, W5 O INFERIOR, D=1,00 m O INFERIOR, ÍNDICE SEVERIDAD A (17/04/2012)
Precio: 46.3
BARRERA DE SEGURIDAD DOBLE, CON NIVEL DE CONTENCIÓN H1, ANCHURA DE TRABAJO W5 O INFERIOR, DEFLEXIÓN DINÁMICA 1,00 m O INFERIOR, ÍNDICE DE SEVERIDAD A i/ CAPTAFAROS, POSTES, P.P. DE UNIONES, TORNILLERÍA Y ANCLAJES, TOTALMENTE INSTALADA.
NOTA: SE MEDIRÁ LA TRANSICIÓN O ABATIMIENTO COMO LONGITUD DE BARRERA (INCLUIR EN PPTP).

| Código | Ud | Descripción | Rendimiento | Precio | Importe |
|---|---|---|---|---|---|
| MO00000003 | h | Oficial 1ª | 0.067 | 20.87 | 1.40 |
| MO00000007 | h | Peón ordinario | 0.201 | 19.6 | 3.94 |
| MO00000005 | h | Ayudante | 0.067 | 19.36 | 1.30 |
| Q060202A01 | h | Camión. Con caja basculante 4x4. De 199 kW de potencia | 0.004 | 72.23 | 0.29 |
| Q100001B01 | h | Maquina colocación bionda. Automotriz. De 10 kW de potencia | 0.017 | 11.29 | 0.19 |
| MT09010100 | ud | CAPTAFAROS TRIANGULAR BARRERA DOS CARAS H.I. | 0.25 | 2.7 | 0.68 |
| MT09040015 | m | BARRERA METÁLICA DOBLE GALVANIZADA DE CONTENCIÓN ALTA H1, ÍNDICE DE SEVERIDAD A, ANCHURA DE TRABAJO W5, DEFLEXIÓN DINÁMICA 1,00 (material; 21/04/2014) | 1 | 38.5 | 38.50 |
|  |  | Total |  |  | 46.3 |

**704.0130** m BARRERA SEGURIDAD DOBLE, CLASE CONTENCIÓN ALTA, H2, W6 O INFERIOR, D=1,60 m O INFERIOR, ÍNDICE SEVERIDAD A (17/04/2012)
Precio: 52.3
BARRERA DE SEGURIDAD DOBLE, CON NIVEL DE CONTENCIÓN H2, ANCHURA DE TRABAJO W6 O INFERIOR, DEFLEXIÓN DINÁMICA 1,60 m O INFERIOR, ÍNDICE DE SEVERIDAD A i/ CAPTAFAROS, POSTES, P.P. DE UNIONES, TORNILLERÍA Y ANCLAJES, TOTALMENTE INSTALADA.
NOTA: SE MEDIRÁ LA TRANSICIÓN O ABATIMIENTO COMO LONGITUD DE BARRERA (INCLUIR EN PPTP).

| Código | Ud | Descripción | Rendimiento | Precio | Importe |
|---|---|---|---|---|---|
| MO00000003 | h | Oficial 1ª | 0.067 | 20.87 | 1.40 |
| MO00000007 | h | Peón ordinario | 0.201 | 19.6 | 3.94 |
| MO00000005 | h | Ayudante | 0.067 | 19.36 | 1.30 |
| Q060202A01 | h | Camión. Con caja basculante 4x4. De 199 kW de potencia | 0.004 | 72.23 | 0.29 |
| Q100001B01 | h | Maquina colocación bionda. Automotriz. De 10 kW de potencia | 0.017 | 11.29 | 0.19 |
| MT09010100 | ud | CAPTAFAROS TRIANGULAR BARRERA DOS CARAS H.I. | 0.25 | 2.7 | 0.68 |
| MT09040001 | m | BARRERA METÁLICA DOBLE GALVANIZADA DE CONTENCIÓN ALTA H2, ÍNDICE DE SEVERIDAD A, ANCHURA DE TRABAJO W6, DEFLEXIÓN DINÁMICA 1,60 (material; 21/04/2014) | 1 | 44.5 | 44.50 |
|  |  | Total |  |  | 52.3 |

## 08 INTEGRACIÓN AMBIENTAL

**330.0010** m3 TIERRA VEGETAL PROCEDENTE DE PRÉSTAMO (17/04/2012)
Precio: 6.37
TIERRA VEGETAL PROCEDENTE DE PRÉSTAMO i/ CANON DE PRÉSTAMO, CARGA Y TRANSPORTE AL LUGAR DE EMPLEO, FORMACIÓN DE ACOPIOS, ESCARIFICADO DE TALUDES, EXTENDIDO SOBRE TALUDES Y ZONAS A REVEGETAR Y PERFILADO.

| Código | Ud | Descripción | Rendimiento | Precio | Importe |
|---|---|---|---|---|---|
| MO00000002 | h | Capataz | 0.006 | 21.32 | 0.13 |
| MO00000006 | h | Peón especialista | 0.009 | 19.97 | 0.18 |
| Q040101A05 | h | Cargadoras sobre ruedas. De 60 kW de potencia (1 m³) | 0.005 | 42.59 | 0.21 |
| Q060204A01 | h | Camión. Con caja basculante 6x6. De 258 kW de potencia | 0.021 | 87.45 | 1.84 |
| Q040404A05 | h | Tractores tipo agrícola. De 50 kW de potencia (maquinaria; 17/04/2012) | 0.032 | 34.1 | 1.09 |
| MT12050020 | m3 | CANON TIERRA VEGETAL DE PRÉSTAMO (material; 08/05/2014) | 1 | 2.92 | 2.92 |
|  |  | Total |  |  | 6.37 |

Claves: talud, vegetal, explanación, aportación, tierra

**801.0010** m JALONAMIENTO CON CINTA PLÁSTICA Y ESTACAS DE MADERA
Precio: 0.48
JALONAMIENTO PARA DELIMITACIÓN DE VEGETACIÓN DE INTERÉS, REALIZADO CON CINTA PLÁSTICA Y ESTACAS DE MADERA DE 1,5 m DE ALTURA Y SEPARADAS UNOS 10 m ENTRE SÍ, TOTALMENTE TERMINADO Y DESMANTELAMIENTO FINAL.

| Código | Ud | Descripción | Rendimiento | Precio | Importe |
|---|---|---|---|---|---|
| MO00000006 | h | Peón especialista | 0.005 | 19.97 | 0.10 |
| MT09020015 | ud | ESTACA DE MADERA DE 1,5 m DE LONGITUD (material) | 0.1 | 2 | 0.20 |
| MT09020020 | m | CINTA DE SEÑALIZACIÓN DE OBRA (material; 16/04/2014) | 1 | 0.18 | 0.18 |
|  |  | Total |  |  | 0.48 |

Claves: protección, metal, colocación, soporte, angular, señalización, unión, cinta, tiempo

**801.0020** m MALLA DE 1,5 m DE ALTURA CON REDONDOS DE ACERO CADA 2 m
Precio: 2.13
DELIMITACIÓN DEL PERÍMETRO DE OBRA CON MALLA DE 1,5 m DE ALTURA SUJETA CON REDONDOS DE ACERO CADA 2 m, TOTALMENTE COLOCADA i/ RETIRADA DE LA MISMA AL FINALIZAR LA ACTIVIDAD.

| Código | Ud | Descripción | Rendimiento | Precio | Importe |
|---|---|---|---|---|---|
| MO00000006 | h | Peón especialista | 0.016 | 19.97 | 0.32 |
| MT01110009 | kg | Acero corrugado B 500 S o B 500 SD en barras | 1.58 | 0.84 | 1.33 |
| MT09020010 | m | MALLA DE 1,5 m DE ALTURA PARA DELIMITACIÓN DE PERÍMETRO DE OBRA (material; 06/10/2011) | 1 | 0.48 | 0.48 |
|  |  | Total |  |  | 2.13 |

**801.0030** m JALONAMIENTO TEMPORAL CON SOPORTES ANGULARES METÁLICOS
Precio: 0.56
JALONAMIENTO TEMPORAL DE PROTECCIÓN FORMADO POR SOPORTES ANGULARES METÁLICOS DE 30 mm Y 1 m DE LONGITUD UNIDOS ENTRE SI MEDIANTE UNA CINTA DE SEÑALIZACIÓN DE OBRA Y COLOCADOS CADA 8 m.

| Código | Ud | Descripción | Rendimiento | Precio | Importe |
|---|---|---|---|---|---|
| MO00000006 | h | Peón especialista | 0.006 | 19.97 | 0.12 |
| MT01110075 | ud | SOPORTE ANGULAR METÁLICO DE 30 mm Y 1 m DE LONGITUD (material) | 0.125 | 2.08 | 0.26 |
| MT09020020 | m | CINTA DE SEÑALIZACIÓN DE OBRA | 1 | 0.18 | 0.18 |
|  |  | Total |  |  | 0.56 |

Claves: señalización, soporte, tiempo, cinta, unión, colocación, metal, angular, protección

**801.0040** ud TRASPLANTE DE ÁRBOL DE HASTA 300 cm DE DIÁMETRO
Precio: 1127.7
TRASPLANTE DE ÁRBOL CON MÁQUINA TRASPLANTADORA HIDRÁULICA TIPO OPTIMAL O SIMILAR, SOBRE CAMIÓN ESPECIAL, PARA CEPELLONES DE HASTA 300 cm DE DIÁMETRO i/ TRABAJOS DE PODA Y TRATAMIENTO ANTITRANSPIRANTE, ASÍ COMO SUMINISTRO Y COLOCACIÓN DE ANCLAJES, EN UN RADIO MÁXIMO DE ACCIÓN DE 300 m, MEDIDA LA UNIDAD TRASPLANTADA.

| Código | Ud | Descripción | Rendimiento | Precio | Importe |
|---|---|---|---|---|---|
| MO00000003 | h | Oficial 1ª | 0.5 | 20.87 | 10.44 |
| MO00000006 | h | Peón especialista | 1.2 | 19.97 | 23.96 |
| Q170201A01 | h | MÁQUINA PARA TRASPLANTE HIDRÁULICO DE CEPELLÓN DE DIÁMETRO 300 cm (maquinaria; 04/10/2011) | 1.2 | 811 | 973.20 |
| MT12080010 | l | ANTITRANSPIRANTE FOLIAR CONCENTRADO (material) | 0.3 | 17 | 5.10 |
| MT12080005 | ud | PEQUEÑO MATERIAL DE JARDINERÍA (material) | 100 | 1.15 | 115.00 |
|  |  | Total |  |  | 1127.7 |

**801.0050** m3 EXTENSIÓN DE TIERRA VEGETAL DE LA PROPIA OBRA EN SUPERFICIES HORIZONTALES (17/04/2012)
Precio: 1.03
ACOPIO, MANTENIMIENTO, CARGA, TRANSPORTE Y EXTENSIÓN DE TIERRA VEGETAL DE LA PROPIA OBRA, EN SUPERFICIES HORIZONTALES.

| Código | Ud | Descripción | Rendimiento | Precio | Importe |
|---|---|---|---|---|---|
| MO00000006 | h | Peón especialista | 0.01 | 19.97 | 0.20 |
| Q040201A10 | h | Retrocargadoras sobre ruedas. De 75 kW de potencia | 0.01 | 44.39 | 0.44 |
| Q060203A01 | h | Camión. Con caja basculante 4x4. De 221 kW de potencia | 0.005 | 78.93 | 0.39 |
|  |  | Total |  |  | 1.03 |

**801.0060** m3 EXTENSIÓN DE TIERRA VEGETAL DE LA PROPIA OBRA EN TALUDES (17/04/2012)
Precio: 1.44
ACOPIO, MANTENIMIENTO, CARGA, TRANSPORTE Y EXTENSIÓN DE TIERRA VEGETAL DE LA PROPIA OBRA EN TALUDES.

| Código | Ud | Descripción | Rendimiento | Precio | Importe |
|---|---|---|---|---|---|
| MO00000006 | h | Peón especialista | 0.015 | 19.97 | 0.30 |
| Q040201A10 | h | Retrocargadoras sobre ruedas. De 75 kW de potencia | 0.015 | 44.39 | 0.67 |
| Q060203A01 | h | Camión. Con caja basculante 4x4. De 221 kW de potencia | 0.006 | 78.93 | 0.47 |
|  |  | Total |  |  | 1.44 |

**801.0070** m2 HIDROSIEMBRA CON MEZCLA DE SEMILLAS HERBÁCEAS
Precio: 1.06
HIDROSIEMBRA CON MEZCLA DE SEMILLAS HERBÁCEAS i/ PREPARACIÓN DE LA SUPERFICIE, ABONADO Y MANTENIMIENTO.

| Código | Ud | Descripción | Rendimiento | Precio | Importe |
|---|---|---|---|---|---|
| MO00000002 | h | Capataz | 0.001 | 21.32 | 0.02 |
| MO00000003 | h | Oficial 1ª | 0.004 | 20.87 | 0.08 |
| MO00000006 | h | Peón especialista | 0.008 | 19.97 | 0.16 |
| Q170001A01 | h | HIDROSEMBRADORA 6.000 L, SOBRE CAMIÓN 2 EJES (12 t) (maquinaria; 09/05/2014) | 0.01 | 43.08 | 0.43 |
| MT01010001 | m3 | Agua | 0.014 | 0.58 | 0.01 |
| MT12010001 | kg | BIACTIVADOR MICROBIANO (material) | 0.022 | 5.58 | 0.12 |
| MT12020001 | kg | ESTABILIZADOR SINTÉTICO DE BASE ACRÍLICA (material) | 0.011 | 6.47 | 0.07 |
| MT12040001 | kg | ABONO MINERAL DE LIBERACIÓN MUY LENTO (15-8-11%+2MGO) GR (material; 16/04/2014) | 0.058 | 0.97 | 0.06 |
| MT12050001 | kg | ENCOJINAMIENTO PROTECTOR PARA HIDROSIEMBRAS DE FIBRA LARGA (material) | 0.022 | 0.77 | 0.02 |
| MT12070001 | kg | MEZCLA DE HIDROSIEMBRA DE ESPECIES HERBÁCEAS ADAPTADAS AGROCLIMATICAMENTE (material) | 0.028 | 3.32 | 0.09 |
|  |  | Total |  |  | 1.06 |

**801.0080** ud ESTRUCTURA DE ESCAPE DE FAUNA EN VALLADO PERIMETRAL, TOTALMENTE INSTALADA
Precio: 157.26

| Código | Ud | Descripción | Rendimiento | Precio | Importe |
|---|---|---|---|---|---|
| MO00000003 | h | Oficial 1ª | 0.3 | 20.87 | 6.26 |
| MO00000005 | h | Ayudante | 0.5 | 19.36 | 9.68 |
| MO00000007 | h | Peón ordinario | 1.5 | 19.6 | 29.40 |
| MT08010005 | ud | DISPOSITIVO DE ESCAPE PARA ESPECIES DE FAUNA SILVESTRE Y DOMÉSTICA (material) | 1 | 111.92 | 111.92 |
|  |  | Total |  |  | 157.26 |

**801.0090** m2 PANEL HORMIGON POROSO ABSORBENTE (17/04/2012)
Precio: 76.6
COLOCACIÓN DE PANEL DE HORMIGÓN POROSO ABSORBENTE, SIN INCLUIR PERFILES NI CIMENTACIÓN.

| Código | Ud | Descripción | Rendimiento | Precio | Importe |
|---|---|---|---|---|---|
| MO00000003 | h | Oficial 1ª | 0.03 | 20.87 | 0.63 |
| MO00000006 | h | Peón especialista | 0.06 | 19.97 | 1.20 |
| Q140000A01 | h | Grúa autopropulsada (sin accesorios). Grúas todoterreno (desplazamiento lento). Para carga máxima de 20 t | 0.03 | 88.62 | 2.66 |
| MT04020001 | m2 | PANEL DE HORMIGÓN POROSO ABSORBENTE (material; 14/04/2014) | 1 | 72.11 | 72.11 |
|  |  | Total |  |  | 76.6 |

Claves: neopreno, absorción, metal, plano, aislamiento, estructura, junta, ajustar, pantalla, porosidad, absorbente, cuadrado, terminación, sección, perfil, acústico, hormigón

**801.0100** m2 PANEL METÁLICO ACÚSTICO FONOABSORBENTE (22/07/2009)
Precio: 101.16
COLOCACIÓN DE PANEL METÁLICO ACÚSTICO FONOABSORBENTE, SIN INCLUIR PERFILES NI CIMENTACIÓN.

| Código | Ud | Descripción | Rendimiento | Precio | Importe |
|---|---|---|---|---|---|
| MO00000003 | h | Oficial 1ª | 0.04 | 20.87 | 0.83 |
| MO00000006 | h | Peón especialista | 0.04 | 19.97 | 0.80 |
| Q140000A01 | h | Grúa autopropulsada (sin accesorios). Grúas todoterreno (desplazamiento lento). Para carga máxima de 20 t | 0.03 | 88.62 | 2.66 |
| MT04020005 | m2 | PANEL METÁLICO DE CHAPA LISA+PANEL ABSORBENTE+CHAPA (material; 22/07/2009) | 1 | 96.87 | 96.87 |
|  |  | Total |  |  | 101.16 |

Claves: fonoabsorbente, chapa, neopreno, aislamiento, roca, acero, pantalla, panel, acústico, persiana, terminación, absorción, metal, galvanizar, lana, módulo, estructura, plano, núcleo, compuesto, ajustar, perfil

**801.0110** m2 PANEL ACÚSTICO DE POLIMETACRILATO DE METILO (01/01/2010)
Precio: 110.09
COLOCACIÓN DE PANEL ACÚSTICO DE POLIMETACRILATO DE METILO, SIN INCLUIR PERFILES NI CIMENTACIÓN.

| Código | Ud | Descripción | Rendimiento | Precio | Importe |
|---|---|---|---|---|---|
| MO00000003 | h | Oficial 1ª | 0.03 | 20.87 | 0.63 |
| MO00000006 | h | Peón especialista | 0.03 | 19.97 | 0.60 |
| Q140000A01 | h | Grúa autopropulsada (sin accesorios). Grúas todoterreno (desplazamiento lento). Para carga máxima de 20 t | 0.03 | 88.62 | 2.66 |
| MT04020010 | m2 | PANEL DE POLIMETACRILATO DE METILO DE 20 mm DE ESPESOR CON AISLAMIENTO MAYOR DE 25 dB i/ JUNTAS DE GOMA EPDM Y PERFILES DE ACERO INOXIDABLE DE 1,5 mm DE ESPESOR Y ANGULARES DE ACERO S275JR (material; 01/01/2010) | 1 | 106.2 | 106.20 |
|  |  | Total |  |  | 110.09 |

Claves: perfil, pantalla, metal, acero, angular, polimetacrilato, panel, junta, acústico, inoxidable, plano, terminación, estructura, ajustar, goma, metilo, aislamiento

**801.0120** m2 SIEMBRA EN SECO MECANIZADA DE PRADERA POLIFITA (23/02/2011)
Precio: 0.68
SIEMBRA EN SECO MECANIZADA DE PRADERA POLIFITA DE BAJO MANTENIMIENTO, REALIZADA MEDIANTE TRACTOR SOBRE RUEDAS CON SEMBRADORA CENTRÍFUGA ACOPLADA, CON DÓSIS DE SEMILLA DE 25 gr/m² Y ABONADO MINERAL COMPLEJO 12-24-12 EN DÓSIS DE 35 gr/m², EN ZONAS DE PENDIENTE INFERIOR AL 25%, EJECUTADA EN SUPERFICIES SUPERIORES A 5000 m² i/ LABOREO PREVIO CON GRADA DE DISCOS.

| Código | Ud | Descripción | Rendimiento | Precio | Importe |
|---|---|---|---|---|---|
| MO00000002 | h | Capataz | 0.005 | 21.32 | 0.11 |
| MO00000006 | h | Peón especialista | 0.01 | 19.97 | 0.20 |
| Q040404A05 | h | Tractores tipo agrícola. De 50 kW de potencia | 0.005 | 34.1 | 0.17 |
| Q170101A01 | h | Grada de discos (maquinaria; 09/05/2014) | 0.005 | 15.05 | 0.08 |
| MT12070005 | kg | MEZCLA SIEMBRA MECANIZADA (material; 23/02/2011) | 0.025 | 2.69 | 0.07 |
| MT12030002 | kg | ABONO MINERAL COMPLEJO 12-24-12 (material; 29/05/2014) | 0.035 | 1.44 | 0.05 |
|  |  | Total |  |  | 0.68 |

Claves: mecanismo, semilla, previo, inferior, disco, ejecución, superficie, rueda, centrífugo, mineral, acoplar, seco, grada, tractor, complejo, siembra

**801.0130** m2 SIEMBRA CON MEDIOS MANUALES (23/02/2011)
Precio: 1.75
SIEMBRA CON MEDIOS MANUALES, EN UNA PENDIENTE < 30 %, SUPERFICIE < 500 m² i/ EL RULETEADO POSTERIOR Y LA PRIMERA SIEGA.

| Código | Ud | Descripción | Rendimiento | Precio | Importe |
|---|---|---|---|---|---|
| MO00000002 | h | Capataz | 0.01 | 21.32 | 0.21 |
| MO00000006 | h | Peón especialista | 0.07 | 19.97 | 1.40 |
| MT12030001 | kg | ABONO MINERAL SIMPLE, NO SOLUBLE (material; 16/04/2014) | 0.035 | 0.58 | 0.02 |
| MT12070010 | kg | MEZCLA SIEMBRA MANUAL (material; 23/02/2011) | 0.025 | 4.6 | 0.12 |
|  |  | Total |  |  | 1.75 |

Claves: superficie, medio, siembra, manual

**801.0140** ud PLANTACIÓN DE QUERCUS ILEX SUBSP BALLOTA (ENCINA)
Precio: 3.72
EJECUCIÓN DE PLANTACIÓN QUERCUS ILEX SUBSP BALLOTA (ENCINA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL (material; 16/04/2014) | 0.5 | 0.33 | 0.17 |
| MT12030001 | kg | ABONO MINERAL SIMPLE, NO SOLUBLE | 0.05 | 0.58 | 0.03 |
| MT12080001 | ud | TUTOR DE CAÑA DE BAMBÚ (material; 16/04/2014) | 1 | 0.22 | 0.22 |
| MT12060001 | ud | PLANTA QUERCUS ILEX SUBSP BALLOTA (ENCINA) DE 1/2 SAVIAS (material; 16/04/2014) | 1 | 0.46 | 0.46 |
|  |  | Total |  |  | 3.72 |

Claves: EXCAVACIÓN, manual, alcorque, ejecución, transporte, descarga, colocación, abono, planta, tierra, vegetal, relleno, plantación, mineral, suministro, riego, caña, encina, medio, bambú, alveolo

**801.0150** ud PLANTACIÓN DE QUERCUS SUBER (ALCORNOQUE MEDITERRÁNEO)
Precio: 3.72
EJECUCIÓN DE PLANTACIÓN QUERCUS SUBER (ALCORNOQUE MEDITERRÁNEO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060005 | ud | PLANTA QUERCUS SUBER (ALCORNOQUE MEDITERRÁNEO) DE 1/2 SAVIAS (material; 16/04/2014) | 1 | 0.46 | 0.46 |
|  |  | Total |  |  | 3.72 |

Claves: planta, descarga, manual, mediterráneo, suministro, transporte, caña, relleno, tierra, colocación, alcornoque, abono, vegetal, ejecución, mineral, EXCAVACIÓN, alcorque, bambú, plantación, alveolo, riego, medio

**801.0160** ud PLANTACIÓN DE QUERCUS FAGINEA (QUEJIGO, ROBLE CARRASQUEÑO O CARVALLO)
Precio: 3.95
EJECUCIÓN DE PLANTACIÓN QUERCUS FAGINEA (QUEJIGO, ROBLE CARRASQUEÑO O CARVALLO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060010 | ud | PLANTA QUERCUS FAGINEA (QUEJIGO, ROBLE CARRASQUEÑO O CARVALLO) DE 1/2 SAVIAS (material; 16/04/2014) | 1 | 0.69 | 0.69 |
|  |  | Total |  |  | 3.95 |

Claves: alveolo, alcorque, transporte, medio, bambú, relleno, descarga, tierra, caña, ejecución, mineral, suministro, manual, vegetal, colocación, planta, abono, plantación, roble, EXCAVACIÓN, riego

**801.0170** ud PLANTACIÓN DE FRAXINUS ANGUSTIFOLIA (FRESNO DE HOJAS ESTRECHAS)
Precio: 4.34
EJECUCIÓN DE PLANTACIÓN FRAXINUS ANGUSTIFOLIA (FRESNO DE HOJAS ESTRECHAS) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060015 | ud | PLANTA FRAXINUS ANGUSTIFOLIA (FRESNO DE HOJAS ESTRECHAS) DE 1/2 SAVIAS (material; 16/04/2014) | 1 | 1.08 | 1.08 |
|  |  | Total |  |  | 4.34 |

Claves: descarga, mineral, alcorque, plantación, fresno, hoja, bambú, transporte, tierra, caña, ejecución, colocación, vegetal, planta, manual, alveolo, abono, riego, relleno, EXCAVACIÓN, suministro, medio

**801.0180** ud PLANTACIÓN DE PINUS PINASTER (PINO RODENO O PINO MARÍTIMO O PINO RUBIAL)
Precio: 3.65
EJECUCIÓN DE PLANTACIÓN PINUS PINASTER (PINO RODENO O PINO MARÍTIMO O PINO RUBIAL) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060020 | ud | PLANTA PINUS PINASTER (PINO RODENO O PINO MARÍTIMO O PINO RUBIAL) DE 1/2 SAVIAS (material; 16/04/2014) | 1 | 0.39 | 0.39 |
|  |  | Total |  |  | 3.65 |

Claves: rodeno, descarga, alcorque, bambú, manual, plantación, EXCAVACIÓN, abono, alveolo, relleno, pino, medio, riego, transporte, planta, caña, vegetal, ejecución, colocación, suministro, tierra, mineral

**801.0190** ud PLANTACIÓN DE GENISTA HIRSUTA (AULAGA O TOJO ALFILETERO)
Precio: 3.69
EJECUCIÓN DE PLANTACIÓN GENISTA HIRSUTA (AULAGA O TOJO ALFILETERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060025 | ud | PLANTA GENISTA HIRSUTA (AULAGA O TOJO ALFILETERO) DE 1/2 SAVIAS (material) | 1 | 0.43 | 0.43 |
|  |  | Total |  |  | 3.69 |

Claves: vegetal, tierra, descarga, manual, relleno, alveolo, colocación, medio, EXCAVACIÓN, ejecución, plantación, bambú, riego, suministro, planta, transporte, caña, alcorque, mineral, abono

**801.0200** ud PLANTACIÓN DE CISTUS SALVIFOLIUS (JARA DE HOJA DE SALVIA, JAGUARZO MORISCO, CARPAZA, ESTEPA BORDA, ESTEPA BORRERA, ESTEPA NEGRA,
Precio: 3.77
EJECUCIÓN DE PLANTACIÓN CISTUS SALVIFOLIUS (JARA DE HOJA DE SALVIA, JAGUARZO MORISCO, CARPAZA, ESTEPA BORDA, ESTEPA BORRERA, ESTEPA NEGRA, TOMILLO BLANCO, HIERBA LOBERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060030 | ud | PLANTA CISTUS SALVIFOLIUS (JARA DE HOJA DE SALVIA, JAGUARZO MORISCO, CARPAZA, ESTEPA BORDA, ESTEPA BORRERA, ESTEPA NEGRA, TOMILLO BLANCO, HIERBA LOBERA) DE 1/2 SAVIAS (material; 16/04/2014) | 1 | 0.51 | 0.51 |
|  |  | Total |  |  | 3.77 |

Claves: plantación, planta, manual, tierra, transporte, descarga, riego, vegetal, blanco, medio, colocación, alveolo, relleno, suministro, abono, caña, hoja, hierba, bambú, ejecución, negro, alcorque, mineral, EXCAVACIÓN

**801.0210** ud PLANTACIÓN DE LAVANDULA STOECHAS (CANTUESO O TOMILLO BORRIQUERO)
Precio: 3.73
EJECUCIÓN DE PLANTACIÓN LAVÁNDULA STOECHAS (CANTUESO O TOMILLO BORRIQUERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060035 | ud | PLANTA LAVÁNDULA STOECHAS (CANTUESO O TOMILLO BORRIQUERO) DE 1/2 SAVIAS (material; 16/04/2014) | 1 | 0.47 | 0.47 |
|  |  | Total |  |  | 3.73 |

Claves: tierra, vegetal, alcorque, colocación, bambú, abono, alveolo, relleno, EXCAVACIÓN, medio, transporte, descarga, planta, caña, plantación, riego, ejecución, mineral, manual, suministro

**801.0220** ud PLANTACIÓN DE CYSTUS MULTIFLORUS (GENISTA BLANCA)
Precio: 3.7
EJECUCIÓN DE PLANTACIÓN CYSTUS MULTIFLORUS (GENISTA BLANCA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060040 | ud | PLANTA CYSTUS MULTIFLORUS (GENISTA BLANCA) DE 1/2 SAVIAS (material) | 1 | 0.44 | 0.44 |
|  |  | Total |  |  | 3.7 |

Claves: descarga, alcorque, suministro, riego, mineral, EXCAVACIÓN, bambú, alveolo, vegetal, plantación, transporte, ejecución, colocación, manual, relleno, tierra, medio, abono, blanco, planta, caña

**801.0230** ud PLANTACIÓN DE THYMUS VULGARIS (TOMILLO)
Precio: 3.98
EJECUCIÓN DE PLANTACIÓN THYMUS VULGARIS (TOMILLO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060045 | ud | PLANTA THYMUS VULGARIS (TOMILLO) DE 1/2 SAVIAS (material; 16/04/2014) | 1 | 0.72 | 0.72 |
|  |  | Total |  |  | 3.98 |

Claves: alcorque, relleno, caña, transporte, manual, abono, bambú, suministro, tierra, colocación, EXCAVACIÓN, ejecución, mineral, planta, descarga, vegetal, riego, medio, alveolo, plantación

**801.0240** ud PLANTACIÓN DE JUNCUS SPIRALIS (JUNCO, JUNCO FINO, JUNCO DE ESTERAS, JUNQUERA)
Precio: 3.75
EJECUCIÓN DE PLANTACIÓN JUNCUS SPIRALIS (JUNCO, JUNCO FINO, JUNCO DE ÉSTERAS, JUNQUERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060050 | ud | PLANTA JUNCUS SPIRALIS (JUNCO, JUNCO FINO, JUNCO DE ESTERAS, JUNQUERA) DE 1/2 SAVIAS (material; 16/04/2014) | 1 | 0.49 | 0.49 |
|  |  | Total |  |  | 3.75 |

Claves: riego, suministro, mineral, bambú, abono, colocación, alcorque, caña, EXCAVACIÓN, vegetal, transporte, manual, tierra, medio, plantación, planta, relleno, ejecución, fino, alveolo, descarga

**801.0250** ud PLANTACIÓN DE SCIRPUS HOLOSCHOENUS (JUNCO AGRUPADO O JUNCO DE CHURRERO)
Precio: 3.87
EJECUCIÓN DE PLANTACIÓN SCIRPUS HOLOSCHOENUS (JUNCO AGRUPADO O JUNCO DE CHURRERO) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060055 | ud | PLANTA SCIRPUS HOLOSCHOENUS (JUNCO AGRUPADO O JUNCO DE CHURRERO) DE 1/2 SAVIAS (material; 16/04/2014) | 1 | 0.61 | 0.61 |
|  |  | Total |  |  | 3.87 |

Claves: caña, alveolo, manual, relleno, EXCAVACIÓN, plantación, planta, colocación, alcorque, vegetal, abono, tierra, riego, suministro, transporte, descarga, bambú, medio, mineral, ejecución

**801.0260** ud PLANTACIÓN DE PISTACIA LENTISCUS (LENTISCO, ENTINA O MATA CHARNECA)
Precio: 4.04
EJECUCIÓN DE PLANTACIÓN PISTACIA LENTISCUS (LENTISCO, ENTINA O MATA CHARNECA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.52 | 0.58 | 0.30 |
| MT12080001 | ud | TUTOR DE CAÑA DE BAMBÚ | 1 | 0.22 | 0.22 |
| MT12060060 | ud | PLANTA PISTACIA LENTISCUS (LENTISCO, ENTINA O MATA CHARNECA) DE 1/2 SAVIAS (material; 16/04/2014) | 1 | 0.51 | 0.51 |
|  |  | Total |  |  | 4.04 |

Claves: ejecución, caña, mineral, colocación, plantación, bambú, medio, alveolo, abono, planta, tierra, relleno, EXCAVACIÓN, transporte, riego, mat, manual, vegetal, descarga, alcorque, suministro

**801.0270** ud PLANTACIÓN DE ASPARAGUS ACUTIFOLIUS (ESPARRAGUERA TRIGUERA)
Precio: 4
EJECUCIÓN DE PLANTACIÓN ASPARAGUS ACUTIFOLIUS (ESPARRAGUERA TRIGUERA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060065 | ud | PLANTA ASPARAGUS ACUTIFOLIUS (ESPARRAGUERA TRIGUERA) DE 1/2 SAVIAS (material) | 1 | 0.74 | 0.74 |
|  |  | Total |  |  | 4 |

Claves: colocación, esparraguera, planta, ejecución, medio, relleno, mineral, transporte, riego, EXCAVACIÓN, tierra, bambú, abono, alveolo, vegetal, alcorque, plantación, caña, descarga, manual, suministro

**801.0280** ud PLANTACIÓN DE PHYLIREA ANGUSTIFOLIA (LABIÉRNAGO U OLIVILLA)
Precio: 3.79
EJECUCIÓN DE PLANTACIÓN PHYLIREA ANGUSTIFOLIA (LABIÉRNAGO U OLIVILLA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060070 | ud | PLANTA PHYLIREA ANGUSTIFOLIA (LABIÉRNAGO U OLIVILLA) DE 1/2 SAVIAS (material; 16/04/2014) | 1 | 0.53 | 0.53 |
|  |  | Total |  |  | 3.79 |

Claves: transporte, medio, planta, alcorque, bambú, abono, ejecución, plantación, descarga, caña, vegetal, mineral, suministro, tierra, EXCAVACIÓN, riego, alveolo, colocación, relleno, manual

**801.0290** ud PLANTACIÓN DE TAMUS COMMUNIS (NUEZA NEGRA, BRIONIA NEGRA, ENREDADERA, ESPÁRRAGO CULEBRA)
Precio: 4
EJECUCIÓN DE PLANTACIÓN TAMUS COMMUNIS (NUEZA NEGRA, BRIONIA NEGRA, ENREDADERA, ESPÁRRAGO CULEBRA) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060075 | ud | PLANTA TAMUS COMMUNIS (NUEZA NEGRA, BRIONIA NEGRA, ENREDADERA, ESPÁRRAGO CULEBRA) DE 1/2 SAVIAS (material) | 1 | 0.74 | 0.74 |
|  |  | Total |  |  | 4 |

Claves: relleno, descarga, transporte, riego, abono, vegetal, mineral, caña, tierra, plantación, suministro, alcorque, manual, EXCAVACIÓN, alveolo, negro, bambú, medio, planta, colocación, ejecución

**801.0300** ud PLANTACIÓN DE CYTISUS GRANDIFLORUS (ESCOBÓN)
Precio: 3.7
EJECUCIÓN DE PLANTACIÓN CYTISUS GRANDIFLORUS (ESCOBÓN) DE 1/2 SAVIAS EN ALVEOLO FORESTAL DE 300 cc, EXCAVACIÓN DE HOYO DE PLANTACIÓN DE 30 X 30 X 30 cm CON MEDIOS MANUALES Y RELLENO DEL HOYO CON TIERRA DE LA EXCAVACIÓN Y TIERRA VEGETAL i/ FORMACIÓN ALCORQUE, COLOCACIÓN DE TUTOR DE CAÑA DE BAMBÚ, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060080 | ud | PLANTA CYTISUS GRANDIFLORUS (ESCOBÓN) DE 1/2 SAVIAS (material) | 1 | 0.44 | 0.44 |
|  |  | Total |  |  | 3.7 |

Claves: alveolo, transporte, riego, planta, vegetal, suministro, descarga, caña, colocación, tierra, EXCAVACIÓN, relleno, abono, bambú, mineral, medio, alcorque, plantación, manual, ejecución

**801.0310** ud PLANTACIÓN DE CEDRUS ATLANTICA (CEDRO DEL ATLAS, CEDRO PLATEADO O CEDRO ATLÁNTICO)
Precio: 101.23
EJECUCIÓN DE PLANTACIÓN CEDRUS ATLÁNTICA (CEDRO DEL ATLAS, CEDRO PLATEADO O CEDRO ATLÁNTICO) DE 200/250 cm DE ALTURA, EN CEPELLÓN, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.04 | 20.87 | 0.83 |
| MO00000006 | h | Peón especialista | 0.4 | 19.97 | 7.99 |
| Q060500A01 | h | Camión con tanque para agua. De 10 m³ de capacidad | 0.01 | 54.84 | 0.55 |
| Q060202A01 | h | Camión. Con caja basculante 4x4. De 199 kW de potencia | 0.002 | 72.23 | 0.14 |
| MT01010001 | m3 | Agua | 0.05 | 0.58 | 0.03 |
| MT12050010 | kg | ESTIÉRCOL | 0.5 | 0.33 | 0.17 |
| MT12030001 | kg | ABONO MINERAL SIMPLE, NO SOLUBLE | 0.05 | 0.58 | 0.03 |
| MT12080001 | ud | TUTOR DE CAÑA DE BAMBÚ | 1 | 0.22 | 0.22 |
| MT12060085 | ud | CEDRUS ATLÁNTICA (CEDRO DEL ATLAS, CEDRO PLATEADO O CEDRO ATLÁNTICO) DE 200/250 cm DE ALTURA, EN CEPELLÓN (material; 16/04/2014) | 1 | 91.27 | 91.27 |
|  |  | Total |  |  | 101.23 |

Claves: transporte, suministro, medio, manual, descarga, plata, cedro, dimensión, colocación, relleno, plantación, EXCAVACIÓN, abono, caña, planta, tierra, bambú, mineral, alcorque, vegetal, ejecución, riego, cepellón

**801.0320** ud PLANTACIÓN DE CUPRESSUS SEMPERVIRENS (CIPRÉS COMÚN O CIPRÉS MEDITERRÁNEO)
Precio: 6.39
EJECUCIÓN DE PLANTACIÓN CUPRESSUS SEMPERVIRENS (CIPRÉS COMÚN O CIPRÉS MEDITERRÁNEO) DE 125/150 cm DE ALTURA, EN CONTENEDOR, PARA SETOS, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.01 | 20.87 | 0.21 |
| MO00000006 | h | Peón especialista | 0.1 | 19.97 | 2.00 |
| Q060500A01 | h | Camión con tanque para agua. De 10 m³ de capacidad | 0.01 | 54.84 | 0.55 |
| Q060202A01 | h | Camión. Con caja basculante 4x4. De 199 kW de potencia | 0.001 | 72.23 | 0.07 |
| MT01010001 | m3 | Agua | 0.01 | 0.58 | 0.01 |
| MT12050010 | kg | ESTIÉRCOL | 0.5 | 0.33 | 0.17 |
| MT12030001 | kg | ABONO MINERAL SIMPLE, NO SOLUBLE | 0.05 | 0.58 | 0.03 |
| MT12080001 | ud | TUTOR DE CAÑA DE BAMBÚ | 1 | 0.22 | 0.22 |
| MT12060090 | ud | CUPRESSUS SEMPERVIRENS (CIPRÉS COMÚN O CIPRÉS MEDITERRÁNEO) DE 125/150 cm DE ALTURA, EN CONTENEDOR, PARA SETOS (material; 16/04/2014) | 1 | 3.13 | 3.13 |
|  |  | Total |  |  | 6.39 |

Claves: medio, tierra, abono, dimensión, riego, alcorque, ciprés, vegetal, bambú, planta, contenedor, relleno, colocación, descarga, manual, EXCAVACIÓN, caña, transporte, mineral, ejecución, plantación, mediterráneo, suministro

**801.0330** ud PLANTACIÓN DE PINUS HALEPENSIS (PINO CARRASCO, PINCARRASCO, PINO DE ALEPO O PINO DE JERUSALÉN)
Precio: 58.92
EJECUCIÓN DE PLANTACIÓN PINUS HALEPENSIS (PINO CARRASCO, PINCARRASCO, PINO DE ALEPO O PINO DE JERUSALÉN) DE 200/250 cm DE ALTURA, EN CEPELLÓN ESCAYOLADO, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.04 | 20.87 | 0.83 |
| MO00000006 | h | Peón especialista | 0.4 | 19.97 | 7.99 |
| Q060500A01 | h | Camión con tanque para agua. De 10 m³ de capacidad | 0.01 | 54.84 | 0.55 |
| Q060202A01 | h | Camión. Con caja basculante 4x4. De 199 kW de potencia | 0.002 | 72.23 | 0.14 |
| MT01010001 | m3 | Agua | 0.05 | 0.58 | 0.03 |
| MT12050010 | kg | ESTIÉRCOL | 0.5 | 0.33 | 0.17 |
| MT12030001 | kg | ABONO MINERAL SIMPLE, NO SOLUBLE | 0.05 | 0.58 | 0.03 |
| MT12080001 | ud | TUTOR DE CAÑA DE BAMBÚ | 1 | 0.22 | 0.22 |
| MT12060095 | ud | PINUS HALEPENSIS (PINO CARRASCO, PINCARRASCO, PINO DE ALEPO O PINO DE JERUSALÉN) DE 200/250 cm DE ALTURA, EN CEPELLÓN ESCAYOLADO (material; 16/04/2014) | 1 | 48.96 | 48.96 |
|  |  | Total |  |  | 58.92 |

Claves: dimensión, relleno, escayola, suministro, medio, mineral, tierra, plantación, pino, abono, EXCAVACIÓN, ejecución, Jerusalén, vegetal, descarga, alcorque, bambú, cepellón, riego, planta, manual, colocación, transporte, caña

**801.0340** ud PLANTACIÓN DE PINUS PINEA (PINO PIÑONERO, PINO MANSO, PINO DONCEL O PINO ALBAR)
Precio: 97.68
EJECUCIÓN DE PLANTACIÓN PINUS PINEA (PINO PIÑONERO, PINO MANSO, PINO DONCEL O PINO ALBAR) DE 200/250 cm DE ALTURA, EN CEPELLÓN ESCAYOLADO, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.04 | 20.87 | 0.83 |
| MO00000006 | h | Peón especialista | 0.4 | 19.97 | 7.99 |
| Q060500A01 | h | Camión con tanque para agua. De 10 m³ de capacidad | 0.01 | 54.84 | 0.55 |
| Q060202A01 | h | Camión. Con caja basculante 4x4. De 199 kW de potencia | 0.002 | 72.23 | 0.14 |
| MT01010001 | m3 | Agua | 0.05 | 0.58 | 0.03 |
| MT12050010 | kg | ESTIÉRCOL | 0.5 | 0.33 | 0.17 |
| MT12030001 | kg | ABONO MINERAL SIMPLE, NO SOLUBLE | 0.05 | 0.58 | 0.03 |
| MT12080001 | ud | TUTOR DE CAÑA DE BAMBÚ | 1 | 0.22 | 0.22 |
| MT12060105 | ud | PINUS PINEA (PINO PIÑONERO, PINO MANSO, PINO DONCEL O PINO ALBAR) DE 200/250 cm DE ALTURA, EN CEPELLÓN ESCAYOLADO (material; 16/04/2014) | 1 | 87.72 | 87.72 |
|  |  | Total |  |  | 97.68 |

Claves: tierra, dimensión, mineral, pino, alcorque, caña, abono, medio, planta, bambú, relleno, suministro, ejecución, manual, colocación, descarga, vegetal, transporte, riego, escayola, cepellón, plantación, EXCAVACIÓN

**801.0350** ud PLANTACIÓN DE PRUNUS CERASIFERA (CIRUELO-CEREZO O CIRUELO DE JARDÍN)
Precio: 85.8
EJECUCIÓN DE PLANTACIÓN PRUNUS CERASIFERA (CIRUELO-CEREZO O CIRUELO DE JARDÍN) DE 10-12 cm DE DIÁMETRO, EN CEPELLÓN, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.04 | 20.87 | 0.83 |
| MO00000006 | h | Peón especialista | 0.4 | 19.97 | 7.99 |
| Q060500A01 | h | Camión con tanque para agua. De 10 m³ de capacidad | 0.01 | 54.84 | 0.55 |
| Q060202A01 | h | Camión. Con caja basculante 4x4. De 199 kW de potencia | 0.002 | 72.23 | 0.14 |
| MT01010001 | m3 | Agua | 0.05 | 0.58 | 0.03 |
| MT12050010 | kg | ESTIÉRCOL | 0.5 | 0.33 | 0.17 |
| MT12030001 | kg | ABONO MINERAL SIMPLE, NO SOLUBLE | 0.05 | 0.58 | 0.03 |
| MT12080001 | ud | TUTOR DE CAÑA DE BAMBÚ | 1 | 0.22 | 0.22 |
| MT12060110 | ud | PRUNUS CERASIFERA (CIRUELO-CEREZO O CIRUELO DE JARDÍN) DE 10-12 cm DE DIÁMETRO, EN CEPELLÓN (material; 16/04/2014) | 1 | 75.84 | 75.84 |
|  |  | Total |  |  | 85.8 |

Claves: alcorque, tierra, descarga, ejecución, suministro, abono, riego, jardinería, cepellón, caña, EXCAVACIÓN, transporte, plantación, mineral, diámetro, medio, ciruelo, dimensión, vegetal, relleno, bambú, manual, planta, colocación

**801.0360** ud PLANTACIÓN DE OLEA EUROPAEA (OLIVO O ACEITUNO)
Precio: 80.67
EJECUCIÓN DE PLANTACIÓN OLEA EUROPAEA (OLIVO O ACEITUNO) DE 25-30 cm DE DIÁMETRO, EN CONTENEDOR, EXCAVACIÓN DE HOYO DE PLANTACIÓN CON LAS DIMENSIONES NECESARIAS CON MEDIOS MANUALES Y RELLENO DEL HOYO CON TIERRA DE LA EXCAVACIÓN Y TIERRA VEGETAL i/ FORMACIÓN ALCORQUE, COLOCACIÓN DE TUTOR DE CAÑA DE BAMBÚ SI FUERA NECESARIO, ABONO MINERAL Y PRIMER RIEGO DE PLANTACIÓN, SUMINISTRO, TRANSPORTE Y DESCARGA DE LA PLANTA.

| Código | Ud | Descripción | Rendimiento | Precio | Importe |
|---|---|---|---|---|---|
| MO00000003 | h | Oficial 1ª | 0.04 | 20.87 | 0.83 |
| MO00000006 | h | Peón especialista | 0.4 | 19.97 | 7.99 |
| Q060500A01 | h | Camión con tanque para agua. De 10 m³ de capacidad | 0.01 | 54.84 | 0.55 |
| Q060202A01 | h | Camión. Con caja basculante 4x4. De 199 kW de potencia | 0.002 | 72.23 | 0.14 |
| MT01010001 | m3 | Agua | 0.05 | 0.58 | 0.03 |
| MT12050010 | kg | ESTIÉRCOL | 0.5 | 0.33 | 0.17 |
| MT12030001 | kg | ABONO MINERAL SIMPLE, NO SOLUBLE | 0.05 | 0.58 | 0.03 |
| MT12080001 | ud | TUTOR DE CAÑA DE BAMBÚ | 1 | 0.22 | 0.22 |
| MT12060115 | ud | OLEA EUROPAEA (OLIVO O ACEITUNO) DE 25-30 cm DE DIÁMETRO, EN CONTENEDOR (material; 14/04/2014) | 1 | 70.71 | 70.71 |
|  |  | Total |  |  | 80.67 |

Claves: olivo, plantación, dimensión, caña, riego, ejecución, abono, descarga, bambú, vegetal, diámetro, transporte, relleno, medio, contenedor, colocación, suministro, alcorque, mineral, manual, planta, EXCAVACIÓN, tierra

**801.0370** ud RIEGO DE ÁRBOLES
Precio: 2.11
RIEGO DE ÁRBOLES MEDIANTE CAMIÓN CISTERNA 8000 l i/ CARGA Y TRANSPORTE DESDE PUNTO DE ABASTECIMIENTO HASTA EL LUGAR DE USO.

| Código | Ud | Descripción | Rendimiento | Precio | Importe |
|---|---|---|---|---|---|
| MO00000006 | h | Peón especialista | 0.08 | 19.97 | 1.60 |
| Q090201B01 | h | Camión cisterna para riego. Para una cantidad de 8000 litros | 0.006 | 80.74 | 0.48 |
| MT01010001 | m3 | Agua | 0.05 | 0.58 | 0.03 |
|  |  | Total |  |  | 2.11 |

Claves: cisterna, riego, abastecer, camión, punto, árbol, carga, transporte

**801.0380** ud RIEGO DE ARBUSTOS
Precio: 1.7
RIEGO DE ARBUSTOS MEDIANTE CAMIÓN CISTERNA 8000 l i/ CARGA Y TRANSPORTE DESDE PUNTO DE ABASTECIMIENTO HASTA EL LUGAR DE USO.

| Código | Ud | Descripción | Rendimiento | Precio | Importe |
|---|---|---|---|---|---|
| MO00000006 | h | Peón especialista | 0.06 | 19.97 | 1.20 |
| Q090201B01 | h | Camión cisterna para riego. Para una cantidad de 8000 litros | 0.006 | 80.74 | 0.48 |
| MT01010001 | m3 | Agua | 0.03 | 0.58 | 0.02 |
|  |  | Total |  |  | 1.7 |

Claves: punto, camión, abastecer, transporte, arbusto, carga, riego, cisterna

**801.0390** Ha PROSPECCION ARQUEOLÓGICA (17/06/2021)
Precio: 35.23
PROSPECCIÓN ARQUEOLÓGICA SUPERFICIAL MEDIANTE LA PRESENCIA DIRECTA DE ARQUEÓLOGO EXPRESAMENTE AUTORIZADO A PIE DE OBRA PREVIA A LA REALIZACIÓN DE LOS MOVIMIENTOS DE TIERRAS, INCLUYE LA EMISIÓN DE INFORMES.

| Código | Ud | Descripción | Rendimiento | Precio | Importe |
|---|---|---|---|---|---|
| MO00000008 | h | Titulado superior (mano de obra; 17/06/2021) | 1.3 | 27.1 | 35.23 |
|  |  | Total |  |  | 35.23 |

**801.0400** ud CATAS ARQUEOLÓGICAS MANUALES (17/04/2012)
Precio: 671.98
EJECUCIÓN DE CATAS ARQUEOLÓGICAS MANUALES, EN LAS ÁREAS DE RESPETO DE YACIMIENTOS ARQUEOLÓGICOS, DE FORMA PREVIA A LAS OBRAS, INCLUSO PARTE PROPORCIONAL DE INFORME DE RESULTADOS FIRMADO POR ARQUEÓLOGO DIRECTOR

| Código | Ud | Descripción | Rendimiento | Precio | Importe |
|---|---|---|---|---|---|
| MO00000002 | h | Capataz | 0.05 | 21.32 | 1.07 |
| MO00000006 | h | Peón especialista | 0.5 | 19.97 | 9.99 |
| MO00000008 | h | Titulado superior | 10 | 27.1 | 271.00 |
| MO00000009 | h | Titulado medio (mano de obra; 17/06/2021) | 16 | 24.37 | 389.92 |
|  |  | Total |  |  | 671.98 |

**801.0410** m2 SONDEOS GEO-ARQUEOLÓGICOS CON MEDIOS MECÁNICOS (17/04/2012)
Precio: 17.73
REALIZACIÓN DE SONDEOS GEO-ARQUEOLÓGICOS MECÁNICOS.

| Código | Ud | Descripción | Rendimiento | Precio | Importe |
|---|---|---|---|---|---|
| MO00000002 | h | Capataz | 0.04 | 21.32 | 0.85 |
| MO00000008 | h | Titulado superior | 0.5 | 27.1 | 13.55 |
| MO00000006 | h | Peón especialista | 0.04 | 19.97 | 0.80 |
| Q030000C01 | h | Martillo picador neumático. De 22 kg de masa | 0.04 | 0.63 | 0.03 |
| Q060200A01 | h | Camión. Con caja fija. Para 10 t | 0.04 | 44.95 | 1.80 |
| Q010302C10 | h | Compresor transportable con motor diésel. De pistones. Alta presión (1000 a 2000kpa). De 8 m3/minuto de caudal | 0.04 | 17.61 | 0.70 |
|  |  | Total |  |  | 17.73 |

**801.0420** m2 DECAPAJE ARQUEOLÓGICO POR MEDIOS MECÁNICOS (17/04/2012)
Precio: 5.85
DECAPAJE ARQUEOLÓGICO POR MEDIOS MECÁNICOS CON SUPERVISIÓN DE UN ARQUEÓLOGO, INCLUSO RETIRADA MANUAL DEL MATERIAL SOBRANTE HASTA LLEGAR AL NIVEL DE INICIO DE LA EXCAVACIÓN ARQUEOLÓGICA

| Código | Ud | Descripción | Rendimiento | Precio | Importe |
|---|---|---|---|---|---|
| MO00000006 | h | Peón especialista | 0.04 | 19.97 | 0.80 |
| MO00000008 | h | Titulado superior | 0.01 | 27.1 | 0.27 |
| Q060203A01 | h | Camión. Con caja basculante 4x4. De 221 kW de potencia | 0.05 | 78.93 | 3.95 |
| Q040006B10 | h | Excavadora hidráulica sobre rueda. De 22 t de masa | 0.01 | 82.7 | 0.83 |
|  |  | Total |  |  | 5.85 |

**801.0430** Ha PROSPECCIÓN ARQUEOLÓGICA CON GEORRADAR (17/04/2012)
Precio: 5293.01
PROSPECCIÓN MEDIANTE SISTEMA DE DETECCIÓN ARQUEOLÓGICA MEDIANTE RADAR DE PENETRACIÓN DE TIERRA, GEORADAR, DESPLAZADO POR VEHÍCULO. LOS DATOS SON ADQUIRIDOS POR UN EQUIPO TOMOGRÁFICO Y GPS PARA LA GEOLOCALIZACIÓN DE LAS ANOMALÍAS EN OBRA; EN TERRENOS DONDE SE PRESUME RAZONADAMENTE LA EXISTENCIA DE RESTOS ARQUEOLÓGICOS. ÁREAS LIBRES DE OBSTÁCULOS Y SIN PANTALLAS QUE IMPIDAN LA GEOLOCALIZACIÓN POR GPS. INCLUYE EL EXPEDIENTE ADMINISTRATIVO PARA LA SOLICITUD DE LA AUTORIZACIÓN ASÍ COMO EL PROCESADO DE DATOS Y EL INFORME DE RESULTADOS POR DUPLICADO, SIENDO UNA COPIA PARA LA ENTIDAD CONTRATANTE Y OTRA PARA LA ADMINISTRACIÓN COMPETENTE QUE DEBE AUTORIZAR LA ACTUACIÓN.

| Código | Ud | Descripción | Rendimiento | Precio | Importe |
|---|---|---|---|---|---|
| MO00000008 | h | Titulado superior | 40 | 27.1 | 1084.00 |
| MO00000010 | h | Técnico en georadar (mano de obra; 17/06/2021) | 65 | 37.85 | 2460.25 |
| MO00000005 | h | Ayudante | 16 | 19.36 | 309.76 |
| MT12090001 | ud | Materiales varios y utillaje para arqueología (material; 17/06/2021) | 1 | 1439 | 1439.00 |
|  |  | Total |  |  | 5293.01 |

**801.0440** m PANTALLA DE MADERA PARA PASOS DE FAUNA
Precio: 153.31
PANTALLA OPACA DE MADERA TRATADA DE 2 M DE ALTURA PARA PASOS DE FAUNA REALIZADA CON DOBLE CAPA DE TABLA ANTIDESLIZANTE Y LISTONES DE UNIÓN INTERMEDIOS, INCLUSO MATERIAL NECESARIO PARA EL SOSTENIMIENTO Y SISTEMA DE ANCLAJE AL TABLERO INCLUIDA LA COLOCACIÓN.

| Código | Ud | Descripción | Rendimiento | Precio | Importe |
|---|---|---|---|---|---|
| MO00000002 | h | Capataz | 0.15 | 21.32 | 3.20 |
| MO00000003 | h | Oficial 1ª | 1.55 | 20.87 | 32.35 |
| MO00000005 | h | Ayudante | 1.5 | 19.36 | 29.04 |
| MO00000007 | h | Peón ordinario | 1.2 | 19.6 | 23.52 |
| Q060201A01 | h | Camión. Con caja fija y grúa auxiliar. Para 16 t | 0.6 | 58.08 | 34.85 |
| MT01120047 | m3 | Tablón de pino 2,50/5,50X2,05X0,76 (material; 17/06/2021) | 0.1 | 195.65 | 19.57 |
| MT01110006 | kg | Palastro 15 mm (material; 17/06/2021) | 10 | 0.83 | 8.30 |
| MT01110008 | kg | ACERO CORRUGADO B 500 SD EN BARRAS | 2.1 | 0.84 | 1.76 |
| MT05041040 | ud | ANCLAJE MECÁNICO DE EXPANSIÓN, CARGAS MEDIANAS, HORMIGÓN FISURADO Y CARGAS SISMICAS, D<10 MM, L=90 - 120 MM, ACERO AL CARBONO GA (material; 17/06/2021) | 0.5 | 1.43 | 0.72 |
|  |  | Total |  |  | 153.31 |

**801.0450** m BARRERA DE PROTECCIÓN DE AVES
Precio: 168.61
BARANDILLA DE PROTECCIÓN DE AVES, DE ACERO CON TRATAMIENTO ANTICORROSIÓN Y PINTADO, COMPUESTA POR PERFILES TUBULARES DE DIÁMETRO 50 MM DE 3 M DE ALTURA, ALTERNADOS CON DOS PERFILES TUBULARES DE 40 MM DE DIÁMETRO Y 1,10 M DE ALTURA DISPUESTOS COMO EN PLANOS I/ P.P. DE CHAPAS Y ELEMENTOS DE ANCLAJE, ASÍ COMO CUALQUIER MATERIAL O MAQUINARIA AUXILIAR NECESARIA PARA SU CORRECTA EJECUCIÓN, TOTALMENTE COLOCADO.

| Código | Ud | Descripción | Rendimiento | Precio | Importe |
|---|---|---|---|---|---|
| MO00000002 | h | Capataz | 0.1 | 21.32 | 2.13 |
| MO00000007 | h | Peón ordinario | 1 | 19.6 | 19.60 |
| Q060201A01 | h | Camión. Con caja fija y grúa auxiliar. Para 16 t | 0.2 | 58.08 | 11.62 |
| Q010000A30 | h | Grupo electrógeno. Con motor diesel. De 80 kVA de potencia | 0.18 | 16.01 | 2.88 |
| MT01070001 | m3 | MORTERO SECO DE CEMENTO 1:4, CON ADITIVOS PLASTIFICANTES | 0.002 | 73.03 | 0.15 |
| MT01110001 | kg | ACERO CORRUGADO B 500 S O B 500 SD EN BARRAS ELABORADO | 2.15 | 1.2 | 2.58 |
| MT03010010 | kg | ACERO S275JR EN PERFILES LAMINADOS O PLANCHA, CORTADO A MEDIDA i/ IMPRIMACIÓN ANTIOXIDANTE | 107.2 | 1.18 | 126.50 |
| Q130105A02 | h | Equipo de soldadura eléctrica (maquinaria; 17/06/2021) | 0.5 | 6.3 | 3.15 |
|  |  | Total |  |  | 168.61 |

## 09 OBRAS COMPLEMENTARIAS (19/03/1991)

**915.0010** m CERRAMIENTO COMPUESTO POR POSTES METÁLICOS Y MALLA DE ACERO GALVANIZADO SIMPLE TORSIÓN
Precio: 18.03
CERRAMIENTO DE 2 M DE ALTURA COMPUESTO POR POSTES METÁLICOS CADA 4 M, ARRIOSTRAMIENTO CADA 40 M Y MALLA DE ACERO GALVANIZADO ANUDADA CON DISTANCIA ENTRE LOS HILOS VERTICALES DE 15 CM Y DISTANCIA ENTRE LOS HORIZONTALES CON AUMENTO PROGRESIVO DESDE 5-15 CM EN LA PARTE INFERIOR HASTA 15- 20 CM EN LA SUPERIOR, CON MALLA DE ACERO GALVANIZA DE REFUERZO TRIPLE TORSIÓN DE 1 M PARA PEQUEÑOS VERTEBRADOS ADOSADA EN LA BASE, ENTERRADAS 20 CM i/ PARTE PROPORCIONAL DE CIMIENTOS, TOTALMENTE COLOCADO. EXCEPTO PUERTAS

| Código | Ud | Descripción | Rendimiento | Precio | Importe |
|---|---|---|---|---|---|
| MO00000002 | h | Capataz | 0.1 | 21.32 | 2.13 |
| MO00000007 | h | Peón ordinario | 0.5 | 19.6 | 9.80 |
| MT04010001 | m | ENREJADO DE MALLA METÁLICA ANUDADA DE 2,00 m DE ALTURA Y REFUERZO DE UN METRO DE MALLA TRIPLE TORSION (material) | 1 | 2.63 | 2.63 |
| MT01060015 | m3 | HORMIGÓN EN MASA HM-20 DE CONSISTENCIA PLÁSTICA Y TAMAÑO MÁXIMO DEL ÁRIDO 20 mm | 0.01 | 60.14 | 0.60 |
| MT09070012 | m | POSTE DE ACERO GALVANIZADO D=50mm (material; 27/03/2014) | 0.35 | 7.26 | 2.54 |
| Q040007A10 | h | Retroexcavadora hidráulica sobre ruedas. De 11 t de masa. | 0.005 | 65.92 | 0.33 |
|  |  | Total |  |  | 18.03 |

**915.0020** ud PUERTA PARA CERRAMIENTO DE UNA HOJA, TOTALMENTE COLOCADA (17/04/2012)
Precio: 231.66

| Código | Ud | Descripción | Rendimiento | Precio | Importe |
|---|---|---|---|---|---|
| MO00000003 | h | Oficial 1ª | 0.2 | 20.87 | 4.17 |
| MO00000005 | h | Ayudante | 1 | 19.36 | 19.36 |
| MT08010001 | ud | PUERTA DE UNA HOJA, FORMADA POR PERFILES DE ACERO GALVANIZADO Y MALLA DE TRIPLE TORSIÓN (material; 29/06/2021) | 1 | 208.13 | 208.13 |
|  |  | Total |  |  | 231.66 |

Claves: hoja, puerta, cerramiento

**915.0025** ud PUERTA DE DOS HOJAS, FORMADA POR PERFILES DE ACERO GALVANIZADO Y MALLA DE TRIPLE TORSIÓN (17/04/2012)
Precio: 336.64

| Código | Ud | Descripción | Rendimiento | Precio | Importe |
|---|---|---|---|---|---|
| MO00000003 | h | Oficial 1ª | 0.2 | 20.87 | 4.17 |
| MO00000005 | h | Ayudante | 1 | 19.36 | 19.36 |
| MT08010002 | ud | PUERTA DE DOS HOJAS, FORMADA POR PERFILES DE ACERO GALVANIZADO Y MALLA DE TRIPLE TORSIÓN (material; 17/06/2021) | 1 | 313.11 | 313.11 |
|  |  | Total |  |  | 336.64 |

**915.0030** ud HITO DE EXPROPIACIÓN LISO PREFABRICADO DE HORMIGÓN BASE 20x20 Y ALTURA 1,15 m (12/11/2009)
Precio: 35.42
HITO DE EXPROPIACIÓN LISO PREFABRICADO EN HORMIGÓN BLANCO DE DIMENSIONES 1,15 M DE ALTURA, 20X20 CM EN LA BASE INFERIOR, 15X15 CM EN EL EXTREMO SUPERIOR, ACABADO EN PUNTA PIRAMIDAL CON INSCRIPCIÓN DEL ENTE AL QUE PERTENECE, 80 KG DE PESO, CON 4 VARILLAS DE ACERO CORRUGADO B 500 S DE 8 MM DE DIÁMETRO Y 1,30 M DE LARGO, ASOMANDO POR LA BASE INFERIOR 20 CM APROXIMADAMENTE, PARA POSTERIOR HORMIGONADO EN HOYO, INCLUSO EXCAVACIÓN DE HOYO Y CIMENTACIÓN DE HORMIGÓN HM-15, TOTALMENTE COLOCADO.

| Código | Ud | Descripción | Rendimiento | Precio | Importe |
|---|---|---|---|---|---|
| MO00000002 | h | Capataz | 0.1 | 21.32 | 2.13 |
| MO00000007 | h | Peón ordinario | 0.33 | 19.6 | 6.47 |
| Q060200A01 | h | Camión. Con caja fija. Para 10 t | 0.1 | 44.95 | 4.50 |
| Q040201A01 | h | Retrocargadoras sobre ruedas. De 60 kW de potencia | 0.16 | 40.8 | 6.53 |
| MT01060001 | m3 | HORMIGÓN DE LIMPIEZA HL-150 DE CONSISTENCIA BLANDA Y TAMAÑO MÁXIMO DEL ÁRIDO 20 mm | 0.027 | 44.83 | 1.21 |
| MT08010010 | ud | Hito de Expropiación, prefabricado de Hormigón blanco (material; 17/06/2021) | 1 | 14.58 | 14.58 |
|  |  | Total |  |  | 35.42 |

**920.0010** ud BÁCULO TRONCOCÓNICO PARA LUMINARIA DE 12 m DE ALTURA EN CHAPA DE ACERO GALVANIZADA (19/03/1991)
Precio: 645.61
BÁCULO TRONCOCÓNICO EN CHAPA DE ACERO GALVANIZADA DE 12 m DE ALTURA PARA SOPORTE DE UNA LUMINARIA i/ COLOCACIÓN, SUMINISTRO, PLACA BASE, TUBO DE PVC CORRUGADO HASTA ARQUETA, ARQUETA DE BASE, CABLEADO INTERIOR A CADA LUMINARIA EN CABLE DE COBRE DESDE LA CAJA DE DERIVACIÓN INTERIOR, Y CAJA DE DERIVACIÓN EN PVC CON PLACA, FUSIBLES, PORTAFUSIBLES, BORNAS DE CONEXIÓN, PINTADO Y PICA DE TOMA DE TIERRA.

| Código | Ud | Descripción | Rendimiento | Precio | Importe |
|---|---|---|---|---|---|
| MO00000003 | h | Oficial 1ª | 0.5 | 20.87 | 10.44 |
| MT11030085 | ud | BÁCULO TRONCOCÓNICO DE 12 m (material) | 1 | 444.58 | 444.58 |
| AUX410.0100 | ud | ARQUETA DE BASE | 1 | 101.65 | 101.65 |
| MT11030087 | ud | CAJA DERIVACIÓN PVC CON FUSIBLES (material; 29/04/2014) | 1 | 5.78 | 5.78 |
| MT11010002 | m | COND. AISLA. RV-K 0,6-1KV 2X2,5MM2 CU (material; 27/03/2014) | 12 | 1.16 | 13.92 |
| MT11010006 | m | CONDUC COBRE DESNUDO 35 MM2 (material; 15/04/2014) | 2 | 2.85 | 5.70 |
| MT11020002 | ud | PICA TOMA TIERRA ALUMBRADO INSTALADA (material; 14/04/2014) | 1 | 18.8 | 18.80 |
| MT11030086 | ud | PEQUEÑO MATERIAL ALUMBRADO (material; 14/04/2014) | 1 | 1.32 | 1.32 |
| MT11010001 | m | TUBO PARA CABLES PVC Ø 110 mm (material; 29/06/2021) | 13 | 2.18 | 28.34 |
| MT11030065 | ud | PLACA DE COBRE DE 500 X 500 X 2 mm PARA CONEXIÓN A TIERRA (material; 19/03/1991) | 1 | 3.46 | 3.46 |
| Q060201A01 | h | Camión. Con caja fija y grúa auxiliar. Para 16 t | 0.2 | 58.08 | 11.62 |
|  |  | Total |  |  | 645.61 |

**920.0020** ud BASE PARA CIMENTACION DE BACULOS DE ILUMINACION
Precio: 210.92
BASE PARA CIMENTACIÓN DE BÁCULOS DE ILUMINACIÓN (10<H<12 m) i/ EXCAVACIÓN, HORMIGÓN DE LIMPIEZA, HORMIGÓN PARA ZAPATA DE CIMENTACIÓN, ARMADURAS EN CASO NECESARIO, ENCOFRADOS, IMPERMEABILIZACIÓN CON BREA, RELLENO LOCALIZADO, PERNOS DE ANCLAJE Y TODAS LAS OPERACIONES Y MEDIOS NECESARIOS PARA LA CORRECTA EJECUCIÓN DE LA UNIDAD DE OBRA.

| Código | Ud | Descripción | Rendimiento | Precio | Importe |
|---|---|---|---|---|---|
| MO00000003 | h | Oficial 1ª | 1 | 20.87 | 20.87 |
| MO00000005 | h | Ayudante | 1 | 19.36 | 19.36 |
| MO00000007 | h | Peón ordinario | 0.5 | 19.6 | 9.80 |
| Q040201A01 | h | Retrocargadoras sobre ruedas. De 60 kW de potencia | 0.15 | 40.8 | 6.12 |
| Q060200A01 | h | Camión. Con caja fija. Para 10 t | 0.1 | 44.95 | 4.50 |
| Q081100A01 | h | Vibradores de hormigones. De 36 mm de diámetro | 0.28 | 0.38 | 0.11 |
| Q081101A10 | h | Convertidores y grupos electrógenos de alta frecuencia para vibradores de hormigón (4,9 kW de potencia) | 0.28 | 1.36 | 0.38 |
| Q050000A15 | h | Compactadores de conducción manual. Bandejas vibrantes. De 1000 kg de masa | 0.03 | 9.37 | 0.28 |
| MT01060010 | m3 | HORMIGÓN NO ESTRUCTURAL DE 20 N/mm² (HNE-20), CON CONSISTENCIA PLÁSTICA I GRANULADO 20 mm | 0.064 | 60.14 | 3.85 |
| MT01060045 | m3 | HORMIGÓN ARMADO HA-25 DE CONSISTENCIA FLUIDA Y TAMAÑO MÁXIMO DEL ÁRIDO 20 mm | 0.768 | 66.21 | 50.85 |
| MT01120015 | ud | AMORTIZACIÓN DE PUNTAL METÁLICO Y TELESCÓPICO DE 5 m Y 150 USOS | 4 | 0.18 | 0.72 |
| MT01120005 | m2 | AMORTIZACIÓN DE TABLÓN DE MADERA DE PINO DE 22 mm PLANO PARA 10 USOS | 3.84 | 1.25 | 4.80 |
| MT01120050 | l | DESENCOFRANTE | 0.096 | 1.75 | 0.17 |
| MT01120040 | kg | MATERIALES AUXILIARES PARA ENCOFRAR | 0.85 | 1.25 | 1.06 |
| MT01100005 | kg | ALAMBRE DE ATAR RECOCIDO Ø 1,3 mm | 0.61 | 0.94 | 0.57 |
| MT01110001 | kg | ACERO CORRUGADO B 500 S O B 500 SD EN BARRAS ELABORADO | 61.44 | 1.2 | 73.73 |
| MT07010090 | t | EMULSIÓN BITUMINOSA TIPO C50BF4 IMP | 0.004 | 326.83 | 1.31 |
| MT01100352 | ud | PERNO DE ANCLAJE D=2 CM L=70 MM (material; 21/05/2014) | 4 | 3.11 | 12.44 |
|  |  | Total |  |  | 210.92 |

**920.0030** ud LUMINARIA CERRADA CON CARCASA DE FUNDICIÓN INYECTADA DE ALUMINIO (04/10/2011)
Precio: 444.07
LUMINARIA CERRADA CON CARCASA DE FUNDICIÓN INYECTADA DE ALUMINIO, REFLECTOR DE ALUMINIO FACETADO, CONJUNTO ÓPTICO CON SELLADO ENTRE REFLECTOR Y CIERRE DE VIDRIO CURVO TEMPLADO TRANSPARENTE, APERTURA SUPERIOR PARA ACCESOS A EQUIPO ELÉCTRICO Y LÁMPARA, SIN HERRAMIENTAS, UNIDAD ELÉCTRICA MONTADA EN CARCASA INFERIOR, CONJUNTO ÓPTICO IP66 Y CONJUNTO EQUIPO IP44, Y EQUIPADA CON LÁMPARA SAP DE 250 W CON REDUCTOR DE CONSUMO i/ SUMINISTRO Y MONTAJE.

| Código | Ud | Descripción | Rendimiento | Precio | Importe |
|---|---|---|---|---|---|
| MO00000003 | h | Oficial 1ª | 0.5 | 20.87 | 10.44 |
| MT11030030 | ud | LÁMPARA SAP DE 250 W CON REDUCTOR DE CONSUMO (material; 04/10/2011) | 1 | 24.05 | 24.05 |
| MT11030035 | ud | LUMINARIA CERRADA CON CARCASA DE FUNDICIÓN INYECTADA DE ALUMINIO (material; 04/10/2011) | 1 | 387 | 387.00 |
| MT11030086 | ud | PEQUEÑO MATERIAL ALUMBRADO | 1 | 1.32 | 1.32 |
| Q140506A05 | h | Plataformas elevadoras móviles para personal (PEMP). Elevadoras sobre remolque (telescópicas). De 15 m de altura | 0.5 | 42.52 | 21.26 |
|  |  | Total |  |  | 444.07 |

**920.0040** m CANALIZACIÓN Y CONDUCTOR DE ALUMBRADO
Precio: 34.85
CANALIZACIÓN Y CONDUCTOR DE ALUMBRADO CON DOS TUBOS DE PVC, I/ EXCAVACIÓN EN ZANJA, CAMA DE ARENA, CUBRICIÓN DE HORMIGÓN Y POSTERIOR RELLENO DE ZANJA.

| Código | Ud | Descripción | Rendimiento | Precio | Importe |
|---|---|---|---|---|---|
| MO00000003 | h | Oficial 1ª | 0.025 | 20.87 | 0.52 |
| MO00000007 | h | Peón ordinario | 0.25 | 19.6 | 4.90 |
| Q040007A10 | h | Retroexcavadora hidráulica sobre ruedas. De 11 t de masa. | 0.053 | 65.92 | 3.49 |
| Q060202A01 | h | Camión. Con caja basculante 4x4. De 199 kW de potencia | 0.008 | 72.23 | 0.58 |
| Q050000A15 | h | Compactadores de conducción manual. Bandejas vibrantes. De 1000 kg de masa | 0.5 | 9.37 | 4.69 |
| MT11010001 | m | TUBO PARA CABLES PVC Ø 110 mm | 2 | 2.18 | 4.36 |
| MT11010003 | m | CON. AISLA. RV-K 0,6-1KV 16MM2 CU (material; 15/04/2014) | 2 | 2.89 | 5.78 |
| MT11030086 | ud | PEQUEÑO MATERIAL ALUMBRADO | 1 | 1.32 | 1.32 |
| MT01060015 | m3 | HORMIGÓN EN MASA HM-20 DE CONSISTENCIA PLÁSTICA Y TAMAÑO MÁXIMO DEL ÁRIDO 20 mm | 0.116 | 60.14 | 6.98 |
| MT01030085 | m3 | ARENA DE RÍO (material; 04/10/2011) | 0.045 | 13.76 | 0.62 |
| MT11010005 | m | CUERDA PLÁSTICO GUÍA CABLE (material; 04/10/2011) | 2 | 0.4 | 0.80 |
| MT01030105 | m3 | SUELO SELECCIONADO PROCEDENTE DE CANTERA (material; 17/12/2004) | 0.18 | 4.5 | 0.81 |
|  |  | Total |  |  | 34.85 |

**920.0050** ud CENTRO DE MANDO Y FUERZA PARA CONTROL DE ILUMINACIÓN
Precio: 3162.23
CENTRO DE MANDO Y FUERZA PARA CONTROL DE ILUMINACIÓN EN CARRETERA, PARA 8 SALIDAS, CON GRUPO DE MEDIDA, CABLEADO, INTERRUPTOR CREPUSCULAR Y RELOJ, APARALLAJE, ARMARIO, CONEXIONES, TOTALMENTE INSTALADO Y PROBADO.

| Código | Ud | Descripción | Rendimiento | Precio | Importe |
|---|---|---|---|---|---|
| MO00000002 | h | Capataz | 7 | 21.32 | 149.24 |
| MO00000003 | h | Oficial 1ª | 8 | 20.87 | 166.96 |
| MO00000005 | h | Ayudante | 2 | 19.36 | 38.72 |
| MO00000007 | h | Peón ordinario | 2 | 19.6 | 39.20 |
| Q060200A01 | h | Camión. Con caja fija. Para 10 t | 0.06 | 44.95 | 2.70 |
| Q081101A10 | h | Convertidores y grupos electrógenos de alta frecuencia para vibradores de hormigón (4,9 kW de potencia) | 0.146 | 1.36 | 0.20 |
| Q081100A01 | h | Vibradores de hormigones. De 36 mm de diámetro | 0.146 | 0.38 | 0.06 |
| Q040201A01 | h | Retrocargadoras sobre ruedas. De 60 kW de potencia | 0.087 | 40.8 | 3.55 |
| MT11030011 | ud | ARMARIO DE POLIESTER REFORZADO CON FIBRA DE VIDRIO (material; 21/05/2014) | 1 | 427.45 | 427.45 |
| MT11030060 | ud | PIA LEGRAND 4 X 32 A (material; 23/11/2001) | 1 | 101.94 | 101.94 |
| MT11030055 | ud | PIA LEGRAND 4 X 25 A (material; 23/11/2001) | 10 | 96.36 | 963.60 |
| MT11030050 | ud | PIA LEGRAND 2 X 10 A (material; 23/11/2001) | 1 | 41.73 | 41.73 |
| MT11030020 | ud | CONTACTOR TETRAPOLAR 40 A (material; 23/11/2001) | 2 | 110.59 | 221.18 |
| MT11030005 | ud | INTERRUPTOR AUTOMÁTICO DIFERENCIAL 4 X 25 A 30 MA (material; 23/11/2001) | 4 | 174.6 | 698.40 |
| MT11030001 | ud | INTERRUPTOR AUTOMÁTICO DIFERENCIAL 2 X 25 A 30 MA (material; 23/11/2001) | 1 | 56.37 | 56.37 |
| MT11030086 | ud | PEQUEÑO MATERIAL ALUMBRADO | 14 | 1.32 | 18.48 |
| MT11030015 | ud | CÉLULA FOTOELÉCTRICA (material; 23/11/2001) | 1 | 70.22 | 70.22 |
| MT11030080 | ud | RELOJ NORMALIZADO (material; 23/11/2001) | 1 | 86.59 | 86.59 |
| MT01110001 | kg | ACERO CORRUGADO B 500 S O B 500 SD EN BARRAS ELABORADO | 20.25 | 1.2 | 24.30 |
| MT11010004 | m | COND. AISLA. RV-K 0,6-1KV 25MM2 CU (material; 22/05/2014) | 4 | 4.55 | 18.20 |
| MT01060045 | m3 | HORMIGÓN ARMADO HA-25 DE CONSISTENCIA FLUIDA Y TAMAÑO MÁXIMO DEL ÁRIDO 20 mm | 0.405 | 66.21 | 26.82 |
| MT01100351 | ud | PERNO ANCLAJE D=1,4 CM. L=30 CM. (material; 22/05/2014) | 4 | 1.58 | 6.32 |
|  |  | Total |  |  | 3162.23 |

**920.0060** ud PROYECTOR CON LÁMPARA V.S.A.P. DE 250 W, GRADO DE PROTECCIÓN IP66 (23/11/2001)
Precio: 354.33
PROYECTOR CON LÁMPARA V.S.A.P. DE 250 W, GRADO DE PROTECCIÓN IP66 CON CARCASA DE FUNDICIÓN INYECTADA DE ALUMINIO EN DOS PIEZAS, CIERRE PLANO DE VIDRIO TEMPLADO, CONJUNTO ÓPTICO CON REFLECTOR DE ALUMINIO HIDROCONFORMADO, LIRA DE MONTAJE, ACCESO FRONTAL A LA LÁMPARA Y EQUIPO i/ SUMINISTRO Y MONTAJE.

| Código | Ud | Descripción | Rendimiento | Precio | Importe |
|---|---|---|---|---|---|
| MO00000003 | h | Oficial 1ª | 0.5 | 20.87 | 10.44 |
| MT11030075 | ud | PROYECTOR SIMÉTRICO LÁMPARA VSAP DE 250 W (material; 23/11/2001) | 1 | 287.16 | 287.16 |
| MT11030025 | ud | LÁMPARA DE VSAP DE 250 W (material; 23/11/2001) | 1 | 34.15 | 34.15 |
| Q140506A05 | h | Plataformas elevadoras móviles para personal (PEMP). Elevadoras sobre remolque (telescópicas). De 15 m de altura | 0.5 | 42.52 | 21.26 |
| MT11030086 | ud | PEQUEÑO MATERIAL ALUMBRADO | 1 | 1.32 | 1.32 |
|  |  | Total |  |  | 354.33 |

## 10 GESTIÓN DE RESIDUOS (14/04/2011)

**950.0010** t CLASIFICACIÓN Y RECOGIDA SELECTIVA (17/04/2012)
Precio: 5.89
Clasificación y recogida selectiva de residuos, excepto tierras y piedras de excavación, mediante medios manuales y mecánicos de los residuos y su depósito en la zona principal de almacenamiento de residuos de la obra.

| Código | Ud | Descripción | Rendimiento | Precio | Importe |
|---|---|---|---|---|---|
| MO00000007 | h | Peón ordinario | 0.2 | 19.6 | 3.92 |
| Q040201A10 | h | Retrocargadoras sobre ruedas. De 75 kW de potencia | 0.03 | 44.39 | 1.33 |
| Q040800A05 | h | Motovolquetes. De 3.000 kg de carga (maquinaria; 17/03/2014) | 0.02 | 32.04 | 0.64 |
|  |  | Total |  |  | 5.89 |

**950.0020** t GESTIÓN DE RNP NO PÉTREOS (14/04/2011)
Precio: 10.34
Carga y transporte de residuos de construcción y demolición no peligroso - RNP- de carácter no pétreo (cartón-papel, madera, vidrio, plásticos y metales incluidos envases y embalajes de estos materiales así como biodegradables del desbroce) a planta de valorización autorizada por transportista autorizado (por Consejería de Medio Ambiente), a una distancia de 20 km., considerando ida y vuelta, en camiones de hasta 16 t. de peso, cargados con pala cargadora, incluso canon de entrada a planta, sin medidas de protección colectivas.

| Código | Ud | Descripción | Rendimiento | Precio | Importe |
|---|---|---|---|---|---|
| Q040201A10 | h | Retrocargadoras sobre ruedas. De 75 kW de potencia | 0.01 | 44.39 | 0.44 |
| Q060201A01 | h | Camión. Con caja fija y grúa auxiliar. Para 16 t | 0.05 | 58.08 | 2.90 |
| MT13GR0001 | t | CANON A PLANTA (RCD NO PÉTREO) (material; 14/04/2011) | 1 | 7 | 7.00 |
|  |  | Total |  |  | 10.34 |

**950.0030** t GESTIÓN DE RNP PÉTREOS (17/04/2012)
Precio: 7.34
Carga y transporte de residuos de construcción y demolición no peligrosos -RNP- de carácter pétreo (excepto tierras y piedras) constituidos por hormigón, ladrillos, tejas y materiales cerámicos (o mezcla de éstos), yeso y/o mezclas bituminosas a planta de valorización por transportista autorizado (por Consejería de Medio Ambiente), a una distancia de 20 km., considerando ida y vuelta, en camiones basculantes de hasta 16 t. de peso, cargados con pala cargadora incluso canon de entrada a planta, sin medidas de protección colectivas.

| Código | Ud | Descripción | Rendimiento | Precio | Importe |
|---|---|---|---|---|---|
| Q040201A10 | h | Retrocargadoras sobre ruedas. De 75 kW de potencia | 0.01 | 44.39 | 0.44 |
| Q060201A01 | h | Camión. Con caja fija y grúa auxiliar. Para 16 t | 0.05 | 58.08 | 2.90 |
| MT13GR0002 | t | CANON A PLANTA (RCD PÉTREO) (material; 05/07/2012) | 1 | 4 | 4.00 |
|  |  | Total |  |  | 7.34 |

Claves: residuo, madero, escombro, carga, demolición, protección, cargador, medio, colectivo, entrada, peso, planta, camión, basculante, nacional, autónomo, plástico, construcción

**950.0040** t GESTIÓN DE TIERRAS (17/04/2012)
Precio: 6.55
Carga y transporte de residuos de construcción y demolición de carácter pétreo constituidos por tierras y piedras a planta de valorización por transportista autorizado (por Consejería de Medio Ambiente), a una distancia de 20 km., considerando ida y vuelta, en camiones basculantes de hasta 20 t. de peso, cargados con pala cargadora incluso canon de entrada a planta, sin medidas de protección colectivas.

| Código | Ud | Descripción | Rendimiento | Precio | Importe |
|---|---|---|---|---|---|
| Q040201A10 | h | Retrocargadoras sobre ruedas. De 75 kW de potencia | 0.01 | 44.39 | 0.44 |
| Q060202A01 | h | Camión. Con caja basculante 4x4. De 199 kW de potencia | 0.05 | 72.23 | 3.61 |
| MT13GR0003 | t | CANON A PLANTA (TIERRAS) (material; 05/07/2012) | 1 | 2.5 | 2.50 |
|  |  | Total |  |  | 6.55 |

**950.0050** t GESTIÓN DE RP (17/04/2012)
Precio: 309.15
Carga y transporte de residuos peligrosos -RP- a planta de valorización por transportista autorizado (por Consejería de Medio Ambiente), a una distancia de 20 km., considerando ida y vuelta, en camiones basculantes de hasta 16 t. de peso, cargados con pala cargadora incluso canon de entrada a planta, sin medidas de protección colectivas.

| Código | Ud | Descripción | Rendimiento | Precio | Importe |
|---|---|---|---|---|---|
| Q040201A10 | h | Retrocargadoras sobre ruedas. De 75 kW de potencia | 0.01 | 44.39 | 0.44 |
| Q060201A01 | h | Camión. Con caja fija y grúa auxiliar. Para 16 t | 0.15 | 58.08 | 8.71 |
| MT13GR0004 | t | Canon a planta (RP) (material; 07/07/2014) | 1 | 300 | 300.00 |
|  |  | Total |  |  | 309.15 |

**950.0060** t CANON GESTIÓN DE RNP NO PÉTREOS (14/04/2011)
Precio: 7
CANON DE ENTRADA A PLANTA DE GESTIÓN DE RESIDUOS NO PÉTREOS. NO SE INCLUYE EL TRANSPORTE.

| Código | Ud | Descripción | Rendimiento | Precio | Importe |
|---|---|---|---|---|---|
| MT13GR0001 | t | CANON A PLANTA (RCD NO PÉTREO) | 1 | 7 | 7.00 |
|  |  | Total |  |  | 7 |

**950.0070** t CANON GESTIÓN DE RNP PÉTREOS (05/07/2012)
Precio: 4
CANON DE ENTRADA A PLANTA DE GESTIÓN DE RESIDUOS PÉTREOS. NO SE INCLUYE EL TRANSPORTE.

| Código | Ud | Descripción | Rendimiento | Precio | Importe |
|---|---|---|---|---|---|
| MT13GR0002 | t | CANON A PLANTA (RCD PÉTREO) | 1 | 4 | 4.00 |
|  |  | Total |  |  | 4 |

**950.0080** t CANON GESTIÓN DE TIERRAS (05/07/2012)
Precio: 2.5
CANON DE ENTRA A PLANTA DE GESTIÓN DE RESIUDOS DE TIERRAS. NO SE INCLUYE EL TRANSPORTE.

| Código | Ud | Descripción | Rendimiento | Precio | Importe |
|---|---|---|---|---|---|
| MT13GR0003 | t | CANON A PLANTA (TIERRAS) | 1 | 2.5 | 2.50 |
|  |  | Total |  |  | 2.5 |

**950.0090** t CANON GESTIÓN DE RP (07/07/2014)
Precio: 300
CANON DE ENTRADA A PLANTA DE GESTIÓN DE RESIDUOS PELIGROSOS. NO SE INCLUYE EL TRANSPORTE.

| Código | Ud | Descripción | Rendimiento | Precio | Importe |
|---|---|---|---|---|---|
| MT13GR0004 | t | Canon a planta (RP) | 1 | 300 | 300.00 |
|  |  | Total |  |  | 300 |

## Precios auxiliares

**AUX332.0100** m3 Relleno localizado en trasdós de muro de escamas prefabricadas (17/04/2012)
Precio: 10.01

| Código | Ud | Descripción | Rendimiento | Precio | Importe |
|---|---|---|---|---|---|
| MO00000002 | h | Capataz | 0.045 | 21.32 | 0.96 |
| MO00000007 | h | Peón ordinario | 0.09 | 19.6 | 1.76 |
| MT01033000 | m3 | Material para relleno de muros de escamas prefabricadas (material; 09/07/2014) | 1 | 5.2 | 5.20 |
| Q050000A15 | h | Compactadores de conducción manual. Bandejas vibrantes. De 1000 kg de masa | 0.045 | 9.37 | 0.42 |
| Q050202B05 | h | Compactador vibrante autopropulsado, de un cilindro, liso. De 12 t de masa | 0.018 | 48.17 | 0.87 |
| Q040201A10 | h | Retrocargadoras sobre ruedas. De 75 kW de potencia | 0.018 | 44.39 | 0.80 |
|  |  | Total |  |  | 10.01 |

**AUX610.5000** m3 HORMIGÓN NO ESTRUCTURAL HNE-15 EN FORMACIÓN DE MURETE GUÍA
Precio: 62.48
HORMIGÓN NO ESTRUCTURAL HNE-15 EN FORMACIÓN DE MURETE GUÍA, FORMADO POR 2 MURETES DE 70 cm DE ALTO Y 25 cm DE ESPESOR, ENCOFRADO A DOS CARAS

| Código | Ud | Descripción | Rendimiento | Precio | Importe |
|---|---|---|---|---|---|
| MO00000002 | h | Capataz | 0.042 | 21.32 | 0.90 |
| MO00000003 | h | Oficial 1ª | 0.125 | 20.87 | 2.61 |
| MO00000005 | h | Ayudante | 0.125 | 19.36 | 2.42 |
| MO00000007 | h | Peón ordinario | 0.125 | 19.6 | 2.45 |
| MT01060005 | m3 | HORMIGÓN NO ESTRUCTURAL DE 15 N/mm² (HNE-15), CON CONSISTENCIA PLÁSTICA I GRANULADO 20 mm (material; 29/06/2021) | 1.05 | 44.83 | 47.07 |
| MT01120020 | m2 | AMORTIZACIÓN DE PANEL METÁLICO PLANO PARA 40 USOS | 2.4 | 1.94 | 4.66 |
| MT01120050 | l | DESENCOFRANTE | 1.2 | 1.75 | 2.10 |
| MT01100320 | kg | CLAVOS DE ACERO | 0.18 | 1.27 | 0.23 |
| Q081100A15 | h | Vibradores de hormigones. De 76 mm de diámetro | 0.02 | 0.64 | 0.01 |
| Q081101A10 | h | Convertidores y grupos electrógenos de alta frecuencia para vibradores de hormigón (4,9 kW de potencia) | 0.02 | 1.36 | 0.03 |
|  |  | Total |  |  | 62.48 |

Claves: alto, encofrar, guía, hormigón, estructura, muro, cara

**AUX410.0100** ud ARQUETA DE BASE
Precio: 101.65

| Código | Ud | Descripción | Rendimiento | Precio | Importe |
|---|---|---|---|---|---|
| MO00000003 | h | Oficial 1ª | 0.8 | 20.87 | 16.70 |
| MO00000005 | h | Ayudante | 1 | 19.36 | 19.36 |
| MO00000007 | h | Peón ordinario | 2 | 19.6 | 39.20 |
| MT01060015 | m3 | HORMIGÓN EN MASA HM-20 DE CONSISTENCIA PLÁSTICA Y TAMAÑO MÁXIMO DEL ÁRIDO 20 mm | 0.03 | 60.14 | 1.80 |
| MT10030006 | ud | CERCO 40X40 CM. Y TAPA FUNDICIÓN (material; 21/05/2014) | 1 | 16.72 | 16.72 |
| MT01070011 | m3 | MORTERO CEM. GRIS II/B-M 32,5 M-5/CEM (material; 21/05/2014) | 0.025 | 61.31 | 1.53 |
| MT01120071 | mud | LADRILLO PERFORADO TOSCO 24X11,5X7 CM (material; 21/05/2014) | 0.049 | 71.04 | 3.48 |
| Q040201A01 | h | Retrocargadoras sobre ruedas. De 60 kW de potencia | 0.07 | 40.8 | 2.86 |
|  |  | Total |  |  | 101.65 |

## Recursos

**MT01010001** m3 Agua
Claves: agua

**Q030004A01** h Equipo aspiración de polvo
Claves: polvo, equipo, aspiración

**Q160301A02** h Equipo de máquina de sierra de disco de diamante para cortar
Equipo maquina sierra disco diamante para cortar
Claves: equipo, diamante, cortador, máquina, disco, sierra

**Q160301A01** h Equipo de corte con hilo de diamante
Claves: cable, diamante, corte, equipo

**MT01080020** ud Palet de madera 100x100mm
Palet de madera para acopio de material de dimensiones 100x100 mm.

**MT01020001** kg Dinamita con p.p. de mecha y detonante
Claves: detonante, mecha

**MT01030202** m3 CANON SUELO SELECCIONADO DE PRÉSTAMO O CANTERA
SUELO SELECCIONADO PROCEDENTE DE CANTERA
Claves: suelo

**MT01030015** m3 Suelo Tolerable, Adecuado o Seleccionado para impermeabilización de Bermas
Suelos con cernido por el tamiz 0,0080 UNE>25%. Tolerables (con un contenido en sales solubles<0,2%), adecuados o seleccionados.

**MT02030030** m2 Tela metálica de triple torsión de alambre galvanizado de 50 mm de paso de malla y de ø 1,5 mm
Claves: tela, triple, galvanizar, torsión, alambre, paso, malla, metal

**MT01110009** kg Acero corrugado B 500 S o B 500 SD en barras
Acero para armaduras B 500 S o B 500 SD de límite elástico 5100 kP/cm² en barras
Claves: armadura, acero, límite, barra, elástico

**MT02030001** m Cable de acero para sujeción de mallas protectoras
Claves: malla, cable, sujeción, acero, protección

**MT01050030** t Lechada de cemento para inyectar
Claves: nivel, placa, circulación, alto, reflejo, pintura, intensidad

**MT02030025** ud PIQUETA ACERO CORRUGADO Ø 8 mm, 20-8-20
PIQUETA DE ACERO CORRUGADO DE 8 mm DE DIÁMETRO Y DIMENSIONES 20-8-20
Claves: acero, diámetro, corrugado, dimensión

**MT02030035** m2 Tela metálica de triple torsión de alambre galvanizado de 80 mm de paso de malla y de ø 2,4 mm
Claves: triple, malla, galvanizar, tela, alambre, torsión, metal, paso

**MT02030090** m2 Malla de cables de acero de alto límite elástico
Claves: placa, reflejo, circulación, alto, pintura, nivel, intensidad

**Q030601C01** h Equipo para anclaje de pernos con compresor
Claves: equipo, compresor, anclaje, perno

**MT01110050** m2 MALLA DE TRIPLE TORSIÓN REFORZADA
Claves: malla, triple, torsión, refuerzo

**MT01060015** m3 HORMIGÓN EN MASA HM-20 DE CONSISTENCIA PLÁSTICA Y TAMAÑO MÁXIMO DEL ÁRIDO 20 mm
Claves: plástico, masa, máximo, consistencia, hormigón

**MT05050005** m2 SUMINISTRO DE GEOTEXTIL NO TEJIDO TIPO 2
Claves: suministro, tejido, geotextil

**MT02010001** m3 GAVIÓN DE BLOQUE DE PIEDRA, TELA METÁLICA DE ALAMBRE DE ACERO GALVANIZADO DE Ø 2,4 mm Y 8 X 10 cm DE PASO DE MALLA
Claves: piedra, malla, gavión, paso, tela, galvanizar, acero, alambre, metal, bloque

**MT01100025** m PERNO METÁLICO Ø 25 mm
PERNO METÁLICO DE DIÁMETRO 25 mm
Claves: perno, diámetro, metal

**MT01100330** ud ARANDELA CUADRADA DE 200 X 200 mm, PARA PERNO CON TUERCA
ARANDELA CUADRADA DE 200 X 200 mm PARA PERNO CON TUERCA
Claves: tuerca, perno, arandela, cuadrado

**MT13020010** ud CARTUCHO DE RESINA PARA EMPERNAJES
Claves: cartucho, resina

**MT01100030** m PERNO METÁLICO Ø 32 mm
PERNO METÁLICO DE DIÁMETRO 32 mm
Claves: perno, metal, diámetro

**MT03050025** kg ACERO EN BARRAS PARA BULONES TESADOS
ACERO EN BARRAS TIPO GEW1
Claves: acero, barra

**MT01050010** t CEMENTO CEM II/A-P 42,5 R GRANEL
Claves: cemento, granel

**Q081200A01** h Equipo de tesado
Claves: inyección, equipo, cemento

**MT01100225** ud PLACA DE ANCLAJE PARA BARRAS DE 30/16 Y 22 t
PLACA DE ANCLAJE PARA BARRAS DE 30/16 DE DIÁMETRO Y 22 t DE CARGA DE ROTURA
Claves: diámetro, rotura, barra, anclaje, placa, carga

**MT01100285** ud TUERCA SEMIESFÉRICA PARA BULONES DE 22 t
Claves: esfera, tuerca

**MT01100075** m BARRA DE BULÓN AUTOPERFORANTE 30/16 Y 22 t DE CARGA DE ROTURA
Claves: rotura, carga, barra

**MT01100145** ud BROCA DE CRUZ A ROTOPERCUSIÓN DE 55 mm DE DIÁMETRO
Claves: cruz, diámetro

**MT01100175** ud MANGUITO DE EMPALME PARA BARRA 30/16 DE 22 t
Claves: manguito, barra, empalme

**MT01050005** t CEMENTO PORTLAND CEM II/B-S/42,5
Claves: cemento

**MT01100210** ud PLACA DE ANCLAJE PARA BARRAS DE 30/11 Y 32 t
PLACA DE ANCLAJE PARA BARRAS DE 30/11 DE DIÁMETRO Y 32 t DE CARGA DE ROTURA
Claves: barra, anclaje, rotura, carga, diámetro, placa

**MT01100300** ud TUERCA SEMIESFÉRICA PARA BULONES DE 32 t
Claves: esfera, tuerca

**MT01100085** m BARRA DE BULÓN AUTOPERFORANTE 30/11 Y 32 t DE CARGA DE ROTURA
Claves: barra, rotura, carga

**MT01100165** ud MANGUITO DE EMPALME PARA BARRA 30/11 DE 32 t
Claves: empalme, barra, manguito

**MT10010210** m TUBO DE HORMIGÓN ARMADO DE DIÁMETRO NOMINAL 300 mm CLASE 135
TUBO DE HORMIGÓN ARMADO DE 300 mm DE DIÁMETRO CLASE 135, SEGÚN UNE-EN 1916 CON MEDIANTE JUNTA ELÁSTICA i/ P.P. DE ELEMENTOS DE MONTAJE PARA TUBO DE HORMIGÓN ARMADO PREFABRICADO
Claves: tubo, prefabricado, armadura, clase, diámetro, junta, montaje, elástico, hormigón

**MT01060010** m3 HORMIGÓN NO ESTRUCTURAL DE 20 N/mm² (HNE-20), CON CONSISTENCIA PLÁSTICA I GRANULADO 20 mm
HORMIGÓN NO ESTRUCTURAL DE 20 N/mm² DE RESISTENCIA CARACTERÍSTICA A LA COMPRESIÓN, CONSISTENCIA PLÁSTICA Y GRANULADO MÁXIMO 20 mm i/ TRANSPORTE A LA OBRA
Claves: compresión, plástico, granular, consistencia, resistencia, máximo, estructura, transporte, hormigón

**MT10010205** m TUBO DE HORMIGÓN ARMADO DE DIÁMETRO NOMINAL 300 mm CLASE 180
TUBO DE HORMIGÓN ARMADO DE 300 mm DE DIÁMETRO CLASE 180, SEGÚN UNE-EN 1916 CON MEDIANTE JUNTA ELÁSTICA i/ P.P. DE ELEMENTOS DE MONTAJE PARA TUBO DE HORMIGÓN ARMADO PREFABRICADO
Claves: montaje, hormigón, armadura, diámetro, junta, elástico, tubo, clase, prefabricado

**MT10010200** m TUBO DE HORMIGÓN ARMADO DE DIÁMETRO NOMINAL 400 mm CLASE 135
TUBO DE HORMIGÓN ARMADO DE 400 mm DE DIÁMETRO CLASE 135, SEGÚN UNE-EN 1916 CON MEDIANTE JUNTA ELÁSTICA i/ P.P. DE ELEMENTOS DE MONTAJE PARA TUBO DE HORMIGÓN ARMADO PREFABRICADO
Claves: elástico, junta, hormigón, armadura, montaje, prefabricado, tubo, clase, diámetro

**MT10010195** m TUBO DE HORMIGÓN ARMADO DE DIÁMETRO NOMINAL 400 mm CLASE 180
TUBO DE HORMIGÓN ARMADO DE 400 mm DE DIÁMETRO CLASE 180, SEGÚN UNE-EN 1916 CON MEDIANTE JUNTA ELÁSTICA i/ P.P. DE ELEMENTOS DE MONTAJE PARA TUBO DE HORMIGÓN ARMADO PREFABRICADO
Claves: junta, prefabricado, tubo, montaje, elástico, hormigón, armadura, diámetro, clase

**MT10010190** m TUBO DE HORMIGÓN ARMADO DE DIÁMETRO NOMINAL 500 mm CLASE 135
TUBO DE HORMIGÓN ARMADO DE 500 mm DE DIÁMETRO CLASE 135, SEGÚN UNE-EN 1916 CON MEDIANTE JUNTA ELÁSTICA i/ P.P. DE ELEMENTOS DE MONTAJE PARA TUBO DE HORMIGÓN ARMADO PREFABRICADO
Claves: hormigón, clase, armadura, prefabricado, tubo, montaje, elástico, diámetro, junta

**MT10010185** m TUBO DE HORMIGÓN ARMADO DE DIÁMETRO NOMINAL 500 mm CLASE 180
TUBO DE HORMIGÓN ARMADO DE 500 mm DE DIÁMETRO CLASE 180, SEGÚN UNE-EN 1916 CON MEDIANTE JUNTA ELÁSTICA i/ P.P. DE ELEMENTOS DE MONTAJE PARA TUBO DE HORMIGÓN ARMADO PREFABRICADO
Claves: hormigón, diámetro, armadura, montaje, clase, tubo, junta, prefabricado, elástico

**MT10010180** m TUBO DE HORMIGÓN ARMADO DE DIÁMETRO NOMINAL 600 mm CLASE 90
TUBO DE HORMIGÓN ARMADO DE 600 mm DE DIÁMETRO CLASE 90, SEGÚN UNE-EN 1916 CON UNIÓN DE CAMPANA CON ANILLA ELASTOMÉRICA i/ P.P. DE ELEMENTOS DE MONTAJE PARA TUBO DE HORMIGÓN ARMADO PREFABRICADO
Claves: hormigón, prefabricado, unión, elastomérico, montaje, tubo, diámetro, campana, armadura, clase, anillo

**MT10010175** m TUBO DE HORMIGÓN ARMADO DE DIÁMETRO NOMINAL 600 mm CLASE 135
TUBO DE HORMIGÓN ARMADO DE 600 mm DE DIÁMETRO CLASE 135, SEGÚN UNE-EN 1916 CON MEDIANTE JUNTA ELÁSTICA i/ P.P. DE ELEMENTOS DE MONTAJE PARA TUBO DE HORMIGÓN ARMADO PREFABRICADO
Claves: clase, tubo, junta, prefabricado, armadura, diámetro, elástico, montaje, hormigón

**MT10010170** m TUBO DE HORMIGÓN ARMADO DE DIÁMETRO NOMINAL 600 mm CLASE 180
TUBO DE HORMIGÓN ARMADO DE 600 mm DE DIÁMETRO CLASE 180, SEGÚN UNE-EN 1916 CON MEDIANTE JUNTA ELÁSTICA i/ P.P. DE ELEMENTOS DE MONTAJE PARA TUBO DE HORMIGÓN ARMADO PREFABRICADO
Claves: montaje, diámetro, junta, clase, prefabricado, elástico, hormigón, armadura, tubo

**MT10010165** m TUBO DE HORMIGÓN ARMADO DE DIÁMETRO NOMINAL 800 mm CLASE 90
TUBO DE HORMIGÓN ARMADO DE 800 mm DE DIÁMETRO CLASE 90, SEGÚN UNE-EN 1916 CON MEDIANTE JUNTA ELÁSTICA i/ P.P. DE ELEMENTOS DE MONTAJE PARA TUBO DE HORMIGÓN ARMADO PREFABRICADO
Claves: armadura, prefabricado, elástico, diámetro, hormigón, tubo, montaje, junta, clase

**MT10010160** m TUBO DE HORMIGÓN ARMADO DE DIÁMETRO NOMINAL 800 mm CLASE 135
TUBO DE HORMIGÓN ARMADO DE 800 mm DE DIÁMETRO CLASE 135, SEGÚN UNE-EN 1916 CON MEDIANTE JUNTA ELÁSTICA i/ P.P. DE ELEMENTOS DE MONTAJE PARA TUBO DE HORMIGÓN ARMADO PREFABRICADO
Claves: tubo, clase, elástico, armadura, junta, diámetro, prefabricado, hormigón, montaje

**MT10010155** m TUBO DE HORMIGÓN ARMADO DE DIÁMETRO NOMINAL 800 mm CLASE 180
TUBO DE HORMIGÓN ARMADO DE 800 mm DE DIÁMETRO CLASE 180, SEGÚN UNE-EN 1916 CON MEDIANTE JUNTA ELÁSTICA i/ P.P. DE ELEMENTOS DE MONTAJE PARA TUBO DE HORMIGÓN ARMADO PREFABRICADO
Claves: elástico, junta, clase, armadura, diámetro, hormigón, tubo, prefabricado, montaje

**MT10010150** m TUBO DE HORMIGÓN ARMADO DE DIÁMETRO NOMINAL 1000 mm CLASE 90
TUBO DE HORMIGÓN ARMADO DE 1000 mm DE DIÁMETRO CLASE 90, SEGÚN UNE-EN 1916 CON MEDIANTE JUNTA ELÁSTICA i/ P.P. DE ELEMENTOS DE MONTAJE PARA TUBO DE HORMIGÓN ARMADO PREFABRICADO
Claves: clase, tubo, prefabricado, elástico, montaje, armadura, hormigón, junta, diámetro

**MT10010145** m TUBO DE HORMIGÓN ARMADO DE DIÁMETRO NOMINAL 1000 mm CLASE 135
TUBO DE HORMIGÓN ARMADO DE 1000 mm DE DIÁMETRO CLASE 135, SEGÚN UNE-EN 1916 CON MEDIANTE JUNTA ELÁSTICA i/ P.P. DE ELEMENTOS DE MONTAJE PARA TUBO DE HORMIGÓN ARMADO PREFABRICADO
Claves: diámetro, prefabricado, montaje, junta, elástico, tubo, clase, armadura, hormigón

**MT10010140** m TUBO DE HORMIGÓN ARMADO DE DIÁMETRO NOMINAL 1000 mm CLASE 180
TUBO DE HORMIGÓN ARMADO DE 1000 mm DE DIÁMETRO CLASE 180, SEGÚN UNE-EN 1916 CON MEDIANTE JUNTA ELÁSTICA i/ P.P. DE ELEMENTOS DE MONTAJE PARA TUBO DE HORMIGÓN ARMADO PREFABRICADO
Claves: tubo, diámetro, armadura, hormigón, elástico, clase, junta, prefabricado, montaje

**MT10010135** m TUBO DE HORMIGÓN ARMADO DE DIÁMETRO NOMINAL 1200 mm CLASE 90
TUBO DE HORMIGÓN ARMADO DE 1200 mm DE DIÁMETRO CLASE 90, SEGÚN UNE-EN 1916 CON MEDIANTE JUNTA ELÁSTICA i/ P.P. DE ELEMENTOS DE MONTAJE PARA TUBO DE HORMIGÓN ARMADO PREFABRICADO
Claves: elástico, diámetro, prefabricado, tubo, armadura, clase, montaje, hormigón, junta

**MT10010130** m TUBO DE HORMIGÓN ARMADO DE DIÁMETRO NOMINAL 1200 mm CLASE 135
TUBO DE HORMIGÓN ARMADO DE 1200 mm DE DIÁMETRO CLASE 135, SEGÚN UNE-EN 1916 CON MEDIANTE JUNTA ELÁSTICA i/ P.P. DE ELEMENTOS DE MONTAJE PARA TUBO DE HORMIGÓN ARMADO PREFABRICADO
Claves: diámetro, hormigón, armadura, clase, prefabricado, montaje, elástico, tubo, junta

**MT10010125** m TUBO DE HORMIGÓN ARMADO DE DIÁMETRO NOMINAL 1200 mm CLASE 180
TUBO DE HORMIGÓN ARMADO DE 1200 mm DE DIÁMETRO CLASE 180, SEGÚN UNE-EN 1916 CON MEDIANTE JUNTA ELÁSTICA i/ P.P. DE ELEMENTOS DE MONTAJE PARA TUBO DE HORMIGÓN ARMADO PREFABRICADO
Claves: junta, montaje, clase, armadura, tubo, hormigón, prefabricado, elástico, diámetro

**MT10010120** m TUBO DE HORMIGÓN ARMADO DE DIÁMETRO NOMINAL 1500 mm CLASE 90
TUBO DE HORMIGÓN ARMADO DE 1500 mm DE DIÁMETRO CLASE 90, SEGÚN UNE-EN 1916 CON MEDIANTE JUNTA ELÁSTICA i/ P.P. DE ELEMENTOS DE MONTAJE PARA TUBO DE HORMIGÓN ARMADO PREFABRICADO
Claves: tubo, junta, elástico, montaje, clase, hormigón, prefabricado, armadura, diámetro

**MT10010115** m TUBO DE HORMIGÓN ARMADO DE DIÁMETRO NOMINAL 1500 mm CLASE 135
TUBO DE HORMIGÓN ARMADO DE 1500 mm DE DIÁMETRO CLASE 135, SEGÚN UNE-EN 1916 CON MEDIANTE JUNTA ELÁSTICA i/ P.P. DE ELEMENTOS DE MONTAJE PARA TUBO DE HORMIGÓN ARMADO PREFABRICADO
Claves: hormigón, prefabricado, diámetro, armadura, tubo, elástico, junta, montaje, clase

**MT10010110** m TUBO DE HORMIGÓN ARMADO DE DIÁMETRO NOMINAL 1500 mm CLASE 180
TUBO DE HORMIGÓN ARMADO DE 1500 mm DE DIÁMETRO CLASE 180, SEGÚN UNE-EN 1916 CON MEDIANTE JUNTA ELÁSTICA i/ P.P. DE ELEMENTOS DE MONTAJE PARA TUBO DE HORMIGÓN ARMADO PREFABRICADO
Claves: prefabricado, junta, diámetro, montaje, hormigón, clase, elástico, armadura, tubo

**MT10010105** m TUBO DE HORMIGÓN ARMADO DE DIÁMETRO NOMINAL 1800 mm CLASE 90
TUBO DE HORMIGÓN ARMADO DE 1800 mm DE DIÁMETRO CLASE 90, SEGÚN UNE-EN 1916 CON MEDIANTE JUNTA ELÁSTICA i/ P.P. DE ELEMENTOS DE MONTAJE PARA TUBO DE HORMIGÓN ARMADO PREFABRICADO
Claves: junta, elástico, diámetro, clase, montaje, tubo, armadura, prefabricado, hormigón

**MT10010100** m TUBO DE HORMIGÓN ARMADO DE DIÁMETRO NOMINAL 1800 mm CLASE 135
TUBO DE HORMIGÓN ARMADO DE 1800 mm DE DIÁMETRO CLASE 135, SEGÚN UNE-EN 1916 CON MEDIANTE JUNTA ELÁSTICA i/ P.P. DE ELEMENTOS DE MONTAJE PARA TUBO DE HORMIGÓN ARMADO PREFABRICADO
Claves: montaje, armadura, hormigón, junta, tubo, clase, prefabricado, diámetro, elástico

**MT10010095** m TUBO DE HORMIGÓN ARMADO DE DIÁMETRO NOMINAL 1800 mm CLASE 180
TUBO DE HORMIGÓN ARMADO DE 1800 mm DE DIÁMETRO CLASE 180, SEGÚN UNE-EN 1916 CON MEDIANTE JUNTA ELÁSTICA i/ P.P. DE ELEMENTOS DE MONTAJE PARA TUBO DE HORMIGÓN ARMADO PREFABRICADO
Claves: junta, hormigón, elástico, tubo, montaje, diámetro, clase, prefabricado, armadura

**MT10010090** m TUBO DE HORMIGÓN ARMADO DE DIÁMETRO NOMINAL 2000 mm CLASE 90
TUBO DE HORMIGÓN ARMADO DE 2000 mm DE DIÁMETRO CLASE 90, SEGÚN UNE-EN 1916 CON MEDIANTE JUNTA ELÁSTICA i/ P.P. DE ELEMENTOS DE MONTAJE PARA TUBO DE HORMIGÓN ARMADO PREFABRICADO
Claves: clase, elástico, junta, armadura, montaje, tubo, prefabricado, diámetro, hormigón

**MT10010085** m TUBO DE HORMIGÓN ARMADO DE DIÁMETRO NOMINAL 2000 mm CLASE 135
TUBO DE HORMIGÓN ARMADO DE 2000 mm DE DIÁMETRO CLASE 135, SEGÚN UNE-EN 1916 CON MEDIANTE JUNTA ELÁSTICA i/ P.P. DE ELEMENTOS DE MONTAJE PARA TUBO DE HORMIGÓN ARMADO PREFABRICADO
Claves: diámetro, armadura, hormigón, clase, tubo, montaje, elástico, prefabricado, junta

**MT10010080** m TUBO DE HORMIGÓN ARMADO DE DIÁMETRO NOMINAL 2000 mm CLASE 180
TUBO DE HORMIGÓN ARMADO DE 2000 mm DE DIÁMETRO CLASE 180, SEGÚN UNE-EN 1916 CON MEDIANTE JUNTA ELÁSTICA i/ P.P. DE ELEMENTOS DE MONTAJE PARA TUBO DE HORMIGÓN ARMADO PREFABRICADO
Claves: armadura, junta, diámetro, clase, hormigón, montaje, prefabricado, tubo, elástico

**MT01120020** m2 AMORTIZACIÓN DE PANEL METÁLICO PLANO PARA 40 USOS
Claves: plano, amortización, metal, panel

**MT01120050** l DESENCOFRANTE
Claves: desencofrante

**MT01100320** kg CLAVOS DE ACERO
Claves: clavo, acero

**MT01060045** m3 HORMIGÓN ARMADO HA-25 DE CONSISTENCIA FLUIDA Y TAMAÑO MÁXIMO DEL ÁRIDO 20 mm
Claves: fluido, armadura, hormigón, consistencia, máximo

**MT10010001** m TUBO DE PVC DE DIÁMETRO 50 mm
Claves: PVC, liso, tubo, diámetro

**MT01030001** m3 ARENA SILÍCEA DE 0 A 5 mm
Claves: areno

**MT10010006** m TUBO DE PVC DE DIÁMETRO 110 mm
Claves: liso, diámetro, tubo, PVC

**MT10010011** m TUBO DE PVC DE DIÁMETRO 160 mm
Claves: tubo, diámetro, liso, PVC

**MT10010015** m TUBO DE PVC DE DIÁMETRO 250 mm
Claves: diámetro, tubo, liso, PVC

**MT10010021** m TUBO DE PVC DE DIÁMETRO 315 mm
Claves: PVC, tubo, diámetro, liso

**MT10010025** m TUBO DE PVC DE DIÁMETRO 400 mm
Claves: PVC, tubo, liso, diámetro

**MT10010046** m TUBO RANURADO DE PVC Ø 110 mm
TUBO RANURADO DE PVC DE DIÁMETRO 110 mm
Claves: PVC, tubo, diámetro, ranura

**MT01030020** m3 GRAVA SILÍCEA DE 20 A 40 mm
Claves: grava

**MT05050001** m2 SUMINISTRO DE GEOTEXTIL NO TEJIDO TIPO 1
Claves: geotextil, suministro, tejido

**MT10010051** m TUBO RANURADO DE PVC Ø 160 mm
TUBO RANURADO DE PVC DE DIÁMETRO 16
0 mm
Claves: ranura, tubo, PVC, diámetro

**MT10010055** m TUBO RANURADO DE PVC Ø 250 mm
TUBO RANURADO DE PVC DE DIÁMETRO 250 mm
Claves: ranura, tubo, diámetro, PVC

**MT10010061** m TUBO RANURADO DE PVC Ø 315 mm
TUBO RANURADO DE PVC DE DIÁMETRO 315 mm
Claves: ranura, diámetro, tubo, PVC

**MT10010065** m TUBO RANURADO DE PVC Ø 400 mm
TUBO RANURADO DE PVC DE DIÁMETRO 400 mm
Claves: tubo, diámetro, PVC, ranura

**MT10010070** m TUBO RANURADO DE PVC Ø 600 mm
TUBO RANURADO DE PVC DE DIÁMETRO 600 mm
Claves: ranura, tubo, PVC, diámetro

**MT01070010** m3 MORTERO M-80
Claves: mortero

**MT10010215** m BAJANTE PREFABRICADA DE 0,30 m DE ANCHO
Claves: prefabricado, bajante

**MT10010220** m BAJANTE PREFABRICADA DE 0,40 m DE ANCHO
Claves: prefabricado, bajante

**MT10010225** m BAJANTE PREFABRICADA DE 0,50 m DE ANCHO
Claves: bajante, prefabricado

**MT10010230** m BAJANTE PREFABRICADA DE 0,60 m DE ANCHO
Claves: bajante, prefabricado

**MT10010235** m BAJANTE PREFABRICADA DE 0,70 m DE ANCHO
Claves: bajante, prefabricado

**MT01120001** m AMORTIZACIÓN DE TABLÓN DE MADERA DE PINO PARA 10 USOS
Claves: madero, amortización, pino, tablón

**MT01120005** m2 AMORTIZACIÓN DE TABLÓN DE MADERA DE PINO DE 22 mm PLANO PARA 10 USOS
Claves: pino, plano, tablón, amortización, madero

**MT10030015** m2 REJILLA ACERO SISTEMA TRAMEX, INCLUSO ANCLAJES
REJILLA ELECTROSOLDADA FORMADA POR PLETINA DE ACERO GALVANIZADO, FORMANDO CUADRÍCULA DE 30X30 MM Y BASTIDOR CON UNIONES ELECTROSOLDADAS, INCLUSO ANCLAJES.

**MT01030030** m3 PIEDRA DE CANTERA PARA ENCACHADO
Claves: piedra, cantera, encachado

**MT01070005** m3 MORTERO DE CEMENTO PORTLAND, MCP-5, DE DOSIFICACIÓN 1:4
Claves: dosificación, cemento, mortero

**MT10030001** ud PELDAÑO DE POLIPROPILENO ARMADO DE 300 X 300 X 300 mm
Claves: armadura, polipropileno, peldaño

**MT01120045** m3 MADERA PARA ENCOFRAR
Claves: encofrar, madero

**MT01120040** kg MATERIALES AUXILIARES PARA ENCOFRAR
Claves: encofrar, auxiliar, material

**MT05050015** m2 SUMINISTRO DE GEOTEXTIL NO TEJIDO TIPO 4
Claves: suministro, tejido, geotextil

**MT10010035** m TUBO RANURADO DE PVC Ø 65 mm
TUBO RANURADO DE PVC DE DIÁMETRO 65 mm
Claves: ranura, diámetro, tubo, PVC

**Q030002E01** h Máquinas para perforación
MÁQUINA PARA PERFORACIÓN DE SONDEOS, HINCA Y PANTALLA, DE NEUMÁTICOS CON MARTILLO EN FONDO. DE 51 A 76mm DE DIÁMETRO DE PERFORACIÓN.

**MT10010040** m TUBO RANURADO DE PVC Ø 75 mm
TUBO RANURADO DE PVC DE DIÁMETRO 80 mm
Claves: tubo, PVC, ranura, diámetro

**MT03050040** kg MACROFIBRA ESTRUCTURAL DE POLIPROPILENO DE 50 mm DE LONGITUD DESARROLLADA Y 0,70 mm
MACROFIBRA ESTRUCTURAL DE POLIPROPILENO DE 50 mm DE LONGITUD DESARROLLADA Y 0,7 mm DE DIÁMETRO EQUIVALENTE
Claves: desarrollar, polipropileno, diámetro, estructura, equivalente

**MT02040020** m2 MURO DE ESCAMAS PREFABRICADO DE MENOS DE 6 m DE ALTO i/JUNTAS Y FLEJES
MURO DE ESCAMAS PREFABRICADO DE MENOS DE 6 m
Claves: alto, muro, prefabricado

**MT02040025** m2 MURO DE ESCAMAS PREFABRICADO DE 6 m A 12 m DE ALTO i/JUNTAS Y FLEJES
MURO DE ESCAMAS PREFABRICADO DE 6 m A 12 m DE ALTO
Claves: alto, muro, prefabricado

**MT02040030** m2 MURO DE ESCAMAS PREFABRICADO DE 12 m A 18 m DE ALTO i/ JUNTAS Y FLEJES
MURO DE ESCAMAS PREFABRICADO DE 12 m A 18 m DE ALTO
Claves: prefabricado, muro, alto

**MT02040035** m2 MURO DE ESCAMAS PREFABRICADO DE 18 m A 24 m DE ALTO i/JUNTAS Y FLEJES
MURO DE ESCAMAS PREFABRICADO DE 18 m A 24 m DE ALTO
Claves: muro, prefabricado, alto

**MT03020060** m VIGA PREFABRICADA TIPO ARTESA DE 90 cm
VIGA PREFABRICADA DE HORMIGÓN CON ARMADURAS PRETENSADAS TIPO ARTESA DE 90 cm DE CANTO DE MÁS DE 33 m
Claves: hormigón, armadura, prefabricado, pretensado, viga, canto

**MT03020065** m VIGA PREFABRICADA TIPO ARTESA DE 100 cm
VIGA PREFABRICADA DE HORMIGÓN CON ARMADURAS PRETENSADAS TIPO ARTESA DE 100 cm DE CANTO DE MÁS DE 33 m
Claves: viga, canto, armadura, prefabricado, hormigón, pretensado

**MT03020070** m VIGA PREFABRICADA TIPO ARTESA DE 120 cm
VIGA PREFABRICADA DE HORMIGÓN CON ARMADURAS PRETENSADAS TIPO ARTESA DE 120 cm DE CANTO DE MÁS DE 33 m
Claves: armadura, pretensado, prefabricado, canto, hormigón, viga

**MT03020075** m VIGA PREFABRICADA TIPO ARTESA DE 140 cm
VIGA PREFABRICADA DE HORMIGÓN CON ARMADURAS PRETENSADAS TIPO ARTESA DE 140 cm DE CANTO DE MÁS DE 33 m
Claves: pretensado, armadura, prefabricado, hormigón, viga, canto

**MT03020080** m VIGA PREFABRICADA TIPO ARTESA DE 160 cm
VIGA PREFABRICADA DE HORMIGÓN CON ARMADURAS PRETENSADAS TIPO ARTESA DE 160 cm DE CANTO DE MÁS DE 33 m
Claves: canto, pretensado, armadura, prefabricado, viga, hormigón

**MT03020085** m VIGA PREFABRICADA TIPO ARTESA DE 180 cm
VIGA PREFABRICADA DE HORMIGÓN CON ARMADURAS PRETENSADAS TIPO ARTESA DE 180 cm DE CANTO DE MÁS DE 33 m
Claves: prefabricado, canto, armadura, viga, hormigón, pretensado

**MT03020090** m VIGA PREFABRICADA TIPO ARTESA DE 200 cm
VIGA PREFABRICADA DE HORMIGÓN CON ARMADURAS PRETENSADAS TIPO ARTESA DE 200 cm DE CANTO DE MÁS DE 33 m
Claves: armadura, hormigón, pretensado, prefabricado, canto, viga

**MT03020095** m VIGA PREFABRICADA TIPO ARTESA DE 220 cm
VIGA PREFABRICADA DE HORMIGÓN CON ARMADURAS PRETENSADAS TIPO ARTESA DE 220 cm DE CANTO DE MÁS DE 33 m
Claves: pretensado, hormigón, viga, canto, armadura, prefabricado

**MT03020195** m VIGA PREFABRICADA TIPO ARTESA MONOCAJÓN DE 90 cm
Claves: canto, pretensado, armadura, viga, prefabricado, hormigón

**MT03020200** m VIGA PREFABRICADA TIPO ARTESA MONOCAJÓN DE 120 cm
Claves: prefabricado, hormigón, armadura, canto, pretensado, viga

**MT03020205** m VIGA PREFABRICADA TIPO ARTESA MONOCAJÓN DE 140 cm
Claves: hormigón, viga, prefabricado, armadura, canto, pretensado

**MT03020210** m VIGA PREFABRICADA TIPO ARTESA MONOCAJÓN DE 160 cm
Claves: hormigón, prefabricado, viga, pretensado, canto, armadura

**MT03020215** m VIGA PREFABRICADA TIPO ARTESA MONOCAJÓN DE 180 cm
Claves: armadura, viga, canto, prefabricado, hormigón, pretensado

**MT03020220** m VIGA PREFABRICADA TIPO ARTESA MONOCAJÓN DE 200 cm
Claves: viga, canto, hormigón, pretensado, prefabricado, armadura

**MT03020155** m VIGA PREFABRICADA DOBLE T DE 90 cm CANTO
Claves: prefabricado, pretensado, hormigón, armadura, canto, viga

**MT03020160** m VIGA PREFABRICADA DOBLE T DE 100 cm CANTO
Claves: armadura, prefabricado, viga, canto, hormigón, pretensado

**MT03020165** m VIGA PREFABRICADA DOBLE T DE 120 cm CANTO
Claves: pretensado, viga, prefabricado, hormigón, canto, armadura

**MT03020170** m VIGA PREFABRICADA DOBLE T DE 140 cm CANTO
Claves: prefabricado, viga, pretensado, canto, armadura, hormigón

**MT03020175** m VIGA PREFABRICADA DOBLE T DE 160 cm CANTO
Claves: armadura, prefabricado, hormigón, pretensado, viga, canto

**MT03020180** m VIGA PREFABRICADA DOBLE T DE 180 cm CANTO
Claves: prefabricado, pretensado, armadura, hormigón, viga, canto

**MT03020185** m VIGA PREFABRICADA DOBLE T DE 200 cm CANTO
Claves: pretensado, armadura, canto, prefabricado, viga, hormigón

**MT03020190** m VIGA PREFABRICADA DOBLE T DE 220 cm CANTO
Claves: canto, hormigón, pretensado, prefabricado, armadura, viga

**MT10040001** m MARCO PREFABRICADO, 2,00 X 1,25 mm
MARCO PREFABRICADO DE DIMENSIONES 2,00 X 1,25 mm
Claves: prefabricado, dimensión, marco

**MT01030050** t ARENAS CALIZAS
Claves: areno, calizo

**MT10040005** m MARCO PREFABRICADO, 2,00 X 1,50 m
MARCO PREFABRICADO DE DIMENSIONES 2,00 X 1,50 mm
Claves: dimensión, prefabricado, marco

**MT10040010** m MARCO PREFABRICADO, 2,00 X 2,00 m
MARCO PREFABRICADO DE DIMENSIONES 2,00 X 2,00 m
Claves: prefabricado, marco, dimensión

**MT10040015** m MARCO PREFABRICADO, 2,00 X 2,50 m
MARCO PREFABRICADO DE DIMENSIONES 2,00 X 2,50 m
Claves: marco, dimensión, prefabricado

**MT10040020** m MARCO PREFABRICADO, 2,50 X 2,00 m
MARCO PREFABRICADO DE DIMENSIONES 2,50 X 2,00 m
Claves: marco, prefabricado, dimensión

**MT10040025** m MARCO PREFABRICADO, 2,50 X 2,50 m
MARCO PREFABRICADO DE DIMENSIONES 2,50 X 2,50 m
Claves: marco, prefabricado, dimensión

**MT10040030** m MARCO PREFABRICADO, 3,00 X 2,00 m
MARCO PREFABRICADO DE DIMENSIONES 3,00 X 2,00 m
Claves: prefabricado, marco, dimensión

**MT10040035** m MARCO PREFABRICADO, 3,00 X 2,50 m
MARCO PREFABRICADO DE DIMENSIONES 3,00 X 2,50 m
Claves: dimensión, marco, prefabricado

**MT10040040** m MARCO PREFABRICADO, 3,00 X 3,00 m
MARCO PREFABRICADO DE DIMENSIONES 3,00 X 3,00 m
Claves: marco, prefabricado, dimensión

**MT10040045** m MARCO PREFABRICADO, 3,50 X 2,50 m
MARCO PREFABRICADO DE DIMENSIONES 3,50 X 2,50 m
Claves: marco, dimensión, prefabricado

**MT10050050** m MARCO PREFABRICADO, 3,50 X 3,50 m
MARCO PREFABRICADO DE DIMENSIONES 3,50 X 3,50 m
Claves: prefabricado, marco, dimensión

**MT02040001** m2 MURO HA PREFABRICADO MENOR O IGUAL 6 m DE ALTO
MURO HA PREFABRICADO DE 3 A 6 m DE ALTO
Claves: prefabricado, muro, alto

**MT02040005** m2 MURO HA PREFABRICADO DE 6 A 9 m DE ALTO
Claves: alto, prefabricado, muro

**MT02040010** m2 MURO HA PREFABRICADO DE 9 A 12 m DE ALTO
Claves: alto, prefabricado, muro

**MT02040015** m2 MURO HA PREFABRICADO DE 12 A 15 m DE ALTO
MURO HA PREFABRICADO DE MÁS DE 12 m DE ALTO
Claves: prefabricado, alto, muro

**MT03030005** m2 PRELOSA COLABORANTE DE HORMIGÓN ARMADADO HA-25
PRELOSA COLABORANTE DE HORMIGÓN ARMADO HA-25
Claves: tablero, losa

**MT03030001** m2 PRELOSA COLABORANTE DE HORMIGÓN ARMADO HA-25 ARMADO CON CELOSÍA
PRELOSA COLABORANTE DE HORMIGÓN ARMADO HA-25 CON CELOSÍA EN LOSA SUPERIOR DE TABLERO DE VIADUCTO
Claves: celosía, tablero, losa

**MT01060001** m3 HORMIGÓN DE LIMPIEZA HL-150 DE CONSISTENCIA BLANDA Y TAMAÑO MÁXIMO DEL ÁRIDO 20 mm
Claves: limpieza, consistencia, blando, máximo, hormigón

**MT01060050** m3 HORMIGÓN ARMADO HA-30 DE CONSISTENCIA FLUIDA Y TAMAÑO MÁXIMO DEL ÁRIDO 20 mm
Claves: hormigón, máximo, consistencia, armadura, fluido

**MT01060055** m3 HORMIGÓN ARMADO HA-35 DE CONSISTENCIA FLUIDA Y TAMAÑO MÁXIMO DEL ÁRIDO 20 mm
Claves: hormigón, armadura, ambiente, consistencia, máximo, fluido, central

**MT01060056** m3 HORMIGÓN ARMADO HA-40 DE CONSISTENCIA PLÁSTICA Y TAMAÑO MÁXIMO DEL ÁRIDO 20 mm
HORMIGÓN ARMADO HA-35 DE CONSISTENCIA PLÁSTICA Y TAMAÑO MÁXIMO DEL ÁRIDO 20 mm
Claves: ambiente, consistencia, armadura, hormigón, central, plástico, máximo

**MT01060085** m3 HORMIGÓN PRETENSADO HP-40 DE CONSISTENCIA FLUIDA Y TAMAÑO MÁXIMO DEL ÁRIDO 20 mm
Claves: pretensado, fluido, consistencia, hormigón, máximo

**MT01060095** m3 HORMIGÓN HP-45 S/HORMIGÓN DE PLANTA
Claves: hormigón, planta

**MT01060065** m3 HORMIGÓN ARMADO HA-50 DE CONSISTENCIA PLÁSTICA Y TAMAÑO MÁXIMO DEL ÁRIDO 20 mm
Claves: consistencia, central, hormigón, máximo, ambiente, plástico, armadura

**MT01060200** m3 HORMIGÓN PRETENSADO HP-60 DE CONSISTENCIA FLUIDA Y TAMAÑO MÁXIMO DEL ÁRIDO 20 mm
Claves: pretensado, hormigón, máximo, consistencia

**MT01060210** m3 HORMIGÓN ARMADO HA-80 CON TAMAÑO MÁXIMO DEL ÁRIDO 12 mm
Claves: hormigón, máximo, armadura

**MT01030035** m3 PIEDRA PARA HORMIGÓN CICLÓPEO DE TAMAÑO MÍNIMO 200 mm
Claves: piedra, ciclópeo, hormigón

**MT01050020** kg SUPLEMENTO DE CUALQUIER TIPO DE ADITIVO PARA m³ DE HORMIGÓN
Claves: suplemento, hormigón, aditivo

**MT01120015** ud AMORTIZACIÓN DE PUNTAL METÁLICO Y TELESCÓPICO DE 5 m Y 150 USOS
Claves: puntal, amortización, telescópico, metal

**MT01120010** m2 AMORTIZACIÓN DE TABLÓN MACHIHEMBRADO DE MADERA DE PINO DE 22 mm PLANO PARA 3 USOS
Claves: madero, unión, tablón, pino, plano, amortización

**MT01120070** m3 POLIESTIRENO EXPANDIDO
ELEMENTO DE POLIESTIRENO EXPANDIDO CON LA FORMA DEL ALIGERAMIENTO
Claves: poliestireno, expandido

**MT01030040** m3 ZAHORRA
Claves: artificial, zahorra

**MT01120065** m3 CIMBRA METÁLICA
ALQUILER DE CIMBRA
Claves: cimbra, alquiler

**MT03060001** m2 CIMBRA PÓRTICO
ALQUILER DE CELOSÍA PÓRTICO
Claves: alquiler, cimbra

**MT01100005** kg ALAMBRE DE ATAR RECOCIDO Ø 1,3 mm
ALAMBRE RECOCIDO DE 1,3 mm DE DIÁMETRO
Claves: alambre, recocido, diámetro

**MT01110005** kg ACERO CORRUGADO B 500 S EN BARRAS
ACERO PARA ARMADURAS B 500 S DE LÍMITE ELÁSTICO 5100 kP/cm² EN BARRAS
Claves: límite, acero, armadura, barra, elástico

**MT01110008** kg ACERO CORRUGADO B 500 SD EN BARRAS
ACERO PARA ARMADURAS B 500 SD DE LÍMITE ELÁSTICO 5100 kP/cm² EN BARRAS
Claves: barra, elástico, acero, límite, armadura

**MT01050031** t LECHADA DE CEMENTO PARA INYECTAR
Claves: placa, alto, nivel, pintura, reflejo, intensidad, circulación

**MT03010005** kg ACERO ESPECIAL Y 1860 S7 EN CORDONES PARA PRETENSAR
Claves: cordón, acero

**MT01090005** ud CARTUCHO DE RESINA EPOXI PARA ANCLAJES
Claves: resina, epoxi, anclaje, cartucho

**MT01100345** kg ACERO S235JRC CORTADO A MEDIDA Y CON UNA CAPA DE IMPRIMACIÓN ANTIOXIDANTE
Claves: capa, cortador, acero, oxidación, imprimación

**MT01100340** kg ACERO LAMINADO S275JR, CORTADO A MEDIDA Y CON UNA CAPA DE IMPRIMACIÓN ANTIOXIDANTE
Claves: acero, cortador, imprimación, lámina, capa, oxidación

**MT03010040** kg ACERO LAMINADO S355JR, CORTADO A MEDIDA Y CON UNA CAPA DE IMPRIMACIÓN ANTIOXIDANTE
Claves: imprimación, capa, lámina, acero, cortador, oxidación

**MT03010020** kg ACERO S355J2W RESISTENTE A LA CORROSIÓN
Claves: oxidación, simple, cuadrado, perfil, lámina, redondo, imprimación, pieza, capa, acero, hueco, cortador

**MT03040275** dm² NEOPRENO ARMADO PARA APOYOS SUSTITUIBLE
Claves: neopreno, apoyo, armadura

**MT03040040** ud APOYO DE NEOPRENO CONFINADO-TEFLÓN TIPO POT PL-200 SUSTITUIBLE
Claves: neopreno, apoyo

**MT03040045** ud APOYO DE NEOPRENO CONFINADO-TEFLÓN TIPO POT PL-300 SUSTITUIBLE
Claves: neopreno, apoyo

**MT03040050** ud APOYO DE NEOPRENO CONFINADO-TEFLÓN TIPO POT PL-400 SUSTITUIBLE
Claves: apoyo, neopreno

**MT03040055** ud APOYO DE NEOPRENO CONFINADO-TEFLÓN TIPO POT PL-500 SUSTITUIBLE
Claves: neopreno, apoyo

**MT03040060** ud APOYO DE NEOPRENO CONFINADO-TEFLÓN TIPO POT PL-600 SUSTITUIBLE
Claves: apoyo, neopreno

**MT03040065** ud APOYO DE NEOPRENO CONFINADO-TEFLÓN TIPO POT PL-700 SUSTITUIBLE
Claves: apoyo, neopreno

**MT03040070** ud APOYO DE NEOPRENO CONFINADO-TEFLÓN TIPO POT PL-800 SUSTITUIBLE
Claves: apoyo, neopreno

**MT03040075** ud APOYO DE NEOPRENO CONFINADO-TEFLÓN TIPO POT PL-900 SUSTITUIBLE
Claves: apoyo, neopreno

**MT03040080** ud APOYO DE NEOPRENO CONFINADO-TEFLÓN TIPO POT PL-1000 SUSTITUIBLE
Claves: apoyo, neopreno

**MT03040085** ud APOYO DE NEOPRENO CONFINADO-TEFLÓN TIPO POT PL-1100 SUSTITUIBLE
Claves: apoyo, neopreno

**MT03040090** ud APOYO DE NEOPRENO CONFINADO-TEFLÓN TIPO POT PL-1200 SUSTITUIBLE
Claves: neopreno, apoyo

**MT03040095** ud APOYO DE NEOPRENO CONFINADO-TEFLÓN TIPO POT PL-1300 SUSTITUIBLE
Claves: apoyo

**MT03040100** ud APOYO DE NEOPRENO CONFINADO-TEFLÓN TIPO POT PL-1400 SUSTITUIBLE
Claves: apoyo, neopreno

**MT03040105** ud APOYO DE NEOPRENO CONFINADO-TEFLÓN TIPO POT PL-1600 SUSTITUIBLE
Claves: apoyo, neopreno

**MT03040110** ud APOYO DE NEOPRENO CONFINADO-TEFLÓN TIPO POT PL-1800 SUSTITUIBLE
Claves: neopreno, apoyo

**MT03040115** ud APOYO DE NEOPRENO CONFINADO-TEFLÓN TIPO POT PL-2000 SUSTITUIBLE
Claves: neopreno, apoyo

**MT03040120** ud APOYO DE NEOPRENO CONFINADO-TEFLÓN TIPO POT PL-2500 SUSTITUIBLE
Claves: neopreno, apoyo

**MT03040125** ud APOYO DE NEOPRENO CONFINADO-TEFLÓN TIPO POT PU-200 SUSTITUIBLE
Claves: neopreno, apoyo

**MT03040130** ud APOYO DE NEOPRENO CONFINADO-TEFLÓN TIPO POT PU-300 SUSTITUIBLE
Claves: neopreno, apoyo

**MT03040135** ud APOYO DE NEOPRENO CONFINADO-TEFLÓN TIPO POT PU-400 SUSTITUIBLE
Claves: neopreno, apoyo

**MT03040140** ud APOYO DE NEOPRENO CONFINADO-TEFLÓN TIPO POT PU-500 SUSTITUIBLE
Claves: neopreno, apoyo

**MT03040145** ud APOYO DE NEOPRENO CONFINADO-TEFLÓN TIPO POT PU-600 SUSTITUIBLE
Claves: apoyo, neopreno

**MT03040150** ud APOYO DE NEOPRENO CONFINADO-TEFLÓN TIPO POT PU-700 SUSTITUIBLE
Claves: neopreno, apoyo

**MT03040155** ud APOYO DE NEOPRENO CONFINADO-TEFLÓN TIPO POT PU-800 SUSTITUIBLE
Claves: apoyo, neopreno

**MT03040160** ud APOYO DE NEOPRENO CONFINADO-TEFLÓN TIPO POT PU-900 SUSTITUIBLE
Claves: neopreno, apoyo

**MT03040165** ud APOYO DE NEOPRENO CONFINADO-TEFLÓN TIPO POT PU-1000 SUSTITUIBLE
Claves: apoyo, neopreno

**MT03040170** ud APOYO DE NEOPRENO CONFINADO-TEFLÓN TIPO POT PU-1100 SUSTITUIBLE
Claves: neopreno, apoyo

**MT03040175** ud APOYO DE NEOPRENO CONFINADO-TEFLÓN TIPO POT PU-1200 SUSTITUIBLE
Claves: neopreno, apoyo

**MT03040180** ud APOYO DE NEOPRENO CONFINADO-TEFLÓN TIPO POT PU-1300 SUSTITUIBLE
Claves: apoyo

**MT03040185** ud APOYO DE NEOPRENO CONFINADO-TEFLÓN TIPO POT PU-1400 SUSTITUIBLE
Claves: apoyo, neopreno

**MT03040190** ud APOYO DE NEOPRENO CONFINADO-TEFLÓN TIPO POT PU-1600 SUSTITUIBLE
Claves: neopreno, apoyo

**MT03040195** ud APOYO DE NEOPRENO CONFINADO-TEFLÓN TIPO POT PU-1800 SUSTITUIBLE
Claves: apoyo

**MT03040200** ud APOYO DE NEOPRENO CONFINADO-TEFLÓN TIPO POT PU-2000 SUSTITUIBLE
Claves: neopreno, apoyo

**MT03040205** ud APOYO DE NEOPRENO CONFINADO-TEFLÓN TIPO POT PU-2500 SUSTITUIBLE
Claves: apoyo, neopreno

**MT03040210** ud APOYO DE NEOPRENO CONFINADO-TEFLÓN TIPO POT PU-4500 SUSTITUIBLE
Claves: apoyo, neopreno

**MT03040001** ud APOYO DE NEOPRENO CONFINADO-TEFLÓN TIPO POT PF-300 SUSTITUIBLE
Claves: neopreno, apoyo

**MT03040005** ud APOYO DE NEOPRENO CONFINADO-TEFLÓN TIPO POT PF-400 SUSTITUIBLE
Claves: neopreno, apoyo

**MT03040010** ud APOYO DE NEOPRENO CONFINADO-TEFLÓN TIPO POT PF-500 SUSTITUIBLE
Claves: apoyo

**MT03040015** ud APOYO DE NEOPRENO CONFINADO-TEFLÓN TIPO POT PF-600 SUSTITUIBLE
Claves: apoyo, neopreno

**MT03040020** ud APOYO DE NEOPRENO CONFINADO-TEFLÓN TIPO POT PF-700 SUSTITUIBLE
Claves: apoyo, neopreno

**MT03040025** ud APOYO DE NEOPRENO CONFINADO-TEFLÓN TIPO POT PF-800 SUSTITUIBLE
Claves: neopreno, apoyo

**MT03040030** ud APOYO DE NEOPRENO CONFINADO-TEFLÓN TIPO POT PF-900 SUSTITUIBLE
Claves: neopreno, apoyo

**MT03040035** ud APOYO DE NEOPRENO CONFINADO-TEFLÓN TIPO POT PF-1000 SUSTITUIBLE
Claves: apoyo, neopreno

**MT03040215** ud APOYO ESFÉRICO KGA CARGA EN SERVICIO 600 t
APARATO DE APOYO ESFÉRICO CON MSM TIPO KGA O SIMILAR, PARA UNA FUERZA VERTICAL MÁXIMA EN SERVICIO DE 600 t
Claves: fuerza, máximo, esfera, servicio, apoyo, vertical, aparato

**MT03040220** ud APOYO ESFÉRICO KGE CARGA EN SERVICIO 600 t
APARATO DE APOYO ESFÉRICO CON MSM TIPO KGE O SIMILAR, PARA UNA FUERZA VERTICAL MÁXIMA EN SERVICIO DE 600 t
Claves: servicio, vertical, apoyo, aparato, máximo, fuerza, esfera

**MT03040225** ud APOYO ESFÉRICO KGA CARGA EN SERVICIO 900 t
APARATO DE APOYO ESFÉRICO CON MSM TIPO KGA O SIMILAR, PARA UNA FUERZA VERTICAL MÁXIMA EN SERVICIO DE 900 t
Claves: fuerza, esfera, servicio, aparato, vertical, máximo, apoyo

**MT03040230** ud APOYO ESFÉRICO KGE CARGA EN SERVICIO 900 t
APARATO DE APOYO ESFÉRICO CON MSM TIPO KGE O SIMILAR, PARA UNA FUERZA VERTICAL MÁXIMA EN SERVICIO DE 900 t
Claves: fuerza, vertical, servicio, máximo, apoyo, aparato, esfera

**MT03040235** ud APOYO ESFÉRICO KGA CARGA EN SERVICIO 1600 t
APARATO DE APOYO ESFÉRICO CON MSM TIPO KGA O SIMILAR, PARA UNA FUERZA VERTICAL MÁXIMA EN SERVICIO DE 1600 t
Claves: fuerza, vertical, esfera, máximo, apoyo, servicio, aparato

**MT03040240** ud APOYO ESFÉRICO KGE CARGA EN SERVICIO 1600 t
APARATO DE APOYO ESFÉRICO CON MSM TIPO KGE O SIMILAR, PARA UNA FUERZA VERTICAL MÁXIMA EN SERVICIO DE 1600 t
Claves: servicio, fuerza, aparato, máximo, vertical, apoyo, esfera

**MT03040245** ud APOYO ESFÉRICO KGA CARGA EN SERVICIO 1900 t
APARATO DE APOYO ESFÉRICO CON MSM TIPO KGA O SIMILAR, PARA UNA FUERZA VERTICAL MÁXIMA EN SERVICIO DE 1900 t
Claves: apoyo, máximo, esfera, aparato, fuerza, servicio, vertical

**MT03040250** ud APOYO ESFÉRICO KGE CARGA EN SERVICIO 1900 t
APARATO DE APOYO ESFÉRICO CON MSM TIPO KGE O SIMILAR, PARA UNA FUERZA VERTICAL MÁXIMA EN SERVICIO DE 1900 t
Claves: servicio, aparato, máximo, fuerza, vertical, apoyo, esfera

**MT03040255** ud APOYO ESFÉRICO KGA CARGA EN SERVICIO 2200 t
APARATO DE APOYO ESFÉRICO CON MSM TIPO KGA O SIMILAR, PARA UNA FUERZA VERTICAL MÁXIMA EN SERVICIO DE 2200 t
Claves: vertical, apoyo, esfera, servicio, fuerza, aparato, máximo

**MT03040260** ud APOYO ESFÉRICO KGE CARGA EN SERVICIO 2200 t
APARATO DE APOYO ESFÉRICO CON MSM TIPO KGE O SIMILAR, PARA UNA FUERZA VERTICAL MÁXIMA EN SERVICIO DE 2200 t
Claves: apoyo, esfera, servicio, vertical, fuerza, aparato, máximo

**MT03040265** ud APOYO ESFÉRICO KGA CARGA EN SERVICIO 3200 t
APARATO DE APOYO ESFÉRICO CON MSM TIPO KGA O SIMILAR, PARA UNA FUERZA VERTICAL MÁXIMA EN SERVICIO DE 3200 t
Claves: esfera, vertical, servicio, máximo, fuerza, aparato, apoyo

**MT03040270** ud APOYO ESFÉRICO KGE CARGA EN SERVICIO 3200 t
APARATO DE APOYO ESFÉRICO CON MSM TIPO KGE O SIMILAR, PARA UNA FUERZA VERTICAL MÁXIMA EN SERVICIO DE 3200 t
Claves: vertical, esfera, servicio, máximo, aparato, apoyo, fuerza

**MT05045000** m JUNTA DE DILATACIÓN CALZADA DE 50 mm DE RECORRIDO MÁXIMO
JUNTA DE DILATACIÓN CALZADA DESDE 50 HASTA 200 cm

**MT05045010** m JUNTA DE DILATACIÓN CALZADA DE 70 mm DE RECORRIDO MÁXIMO
JUNTA DE DILATACIÓN CALZADA DESDE 50 HASTA 200 cm

**MT05045020** m JUNTA DE DILATACIÓN CALZADA DE 80 mm DE RECORRIDO MÁXIMO
JUNTA DE DILATACIÓN CALZADA DESDE 50 HASTA 200 cm

**MT05045030** m JUNTA DE DILATACIÓN CALZADA DE 100 mm DE RECORRIDO MÁXIMO
JUNTA DE DILATACIÓN CALZADA DESDE 50 HASTA 200 cm

**MT05045040** m JUNTA DE DILATACIÓN CALZADA DE 160 mm DE RECORRIDO MÁXIMO
JUNTA DE DILATACIÓN CALZADA DESDE 50 HASTA 200 cm

**MT05045050** m JUNTA DE DILATACIÓN CALZADA DE 230 mm DE RECORRIDO MÁXIMO
JUNTA DE DILATACIÓN CALZADA DESDE 50 HASTA 200 cm

**MT07010080** t EMULSIÓN BITUMINOSA TIPO C60BF4 IMP
Claves: reflejo, alto, nivel, pintura, intensidad, circulación, placa

**MT01090010** kg OXIASFALTO EN SACOS TIPO OA 80/25, DE APLICACIÓN EN CALIENTE
OXIASFALTO EN SACOS TIPO OA 80/25 DE APLICACIÓN EN CALIENTE
Claves: aplicación, oxiasfalto, caliente

**MT05010001** m2 LÁMINA DE IMPERMEABILIZACIÓN DE BETÚN ASFÁLTICO DE 4 kg/m²
Claves: lámina, asfalto, betún, impermeable

**MT05020001** m2 LÁMINA DE PVC DE 2,00 mm DE ESPESOR
Claves: lámina, PVC

**MT10010075** m TUBO RANURADO DE PVC Ø 50 mm
TUBO RANURADO DE PVC DE DIÁMETRO 50 mm
Claves: ranura, tubo, PVC, diámetro

**MT10010005** m TUBO DE PVC Ø 100 mm
TUBO DE PVC DE DIÁMETRO 100 mm
Claves: tubo, liso, diámetro, PVC

**MT16010001** ud REDACCIÓN DE "PROYECTO E INFORME DE PRUEBA DE CARGA" EN PUENTE ISOSTÁTICO
REDACCIÓN DE "PROYECTO E INFORME DE PRUEBA DE CARGA" DESCRIBIENDO LOS MEDIOS EMPLEADOS Y LOS RESULTADOS OBTENIDOS i/ LA REALIZACION DE LOS CALCULOS Y LA DEFINICION DE LOS PLANOS QUE SE CONSIDERE NECESARIO, EN PUENTES ISOSTÁTICOS
Claves: medio, cálculo, carga, prueba, plano, proyección

**MT16010010** ud REDACCIÓN DE "PROYECTO E INFORME DE PRUEBA DE CARGA" EN PUENTE HIPERESTÁTICO
REDACCIÓN DE "PROYECTO E INFORME DE PRUEBA DE CARGA" DESCRIBIENDO LOS MEDIOS EMPLEADOS Y LOS RESULTADOS OBTENIDOS i/ LA REALIZACION DE LOS CALCULOS Y LA DEFINICION DE LOS PLANOS QUE SE CONSIDERE NECESARIO, EN PUENTES HIPERESTÁTICOS
Claves: proyección, medio, carga, plano, cálculo, prueba

**MT16010020** ud REALIZACIÓN DE PRUEBA DE CARGA EN MARCO O PÓRTICO DE HORMIGÓN ARMADO
Claves: carga, marco, pórtico, hormigón, armadura, prueba

**MT16010030** ud REALIZACIÓN DE PRUEBA DE CARGA EN PUENTE ISOSTÁTICO DE UN VANO <= 20 m O EN EL 1ER VANO DE UN PUENTE DE VARIOS VANOS
Claves: carga, lucernario, prueba, hueco

**MT16010040** ud REALIZACIÓN DE PRUEBA DE CARGA EN PUENTE ISOSTÁTICO DE VARIOS VANOS POR CADA VANO DE LUZ <= 20 m
Claves: luz, hueco, carga, prueba

**MT16010050** ud REALIZACIÓN DE PRUEBA DE CARGA EN PUENTE ISOSTÁTICO DE UN VANO > 20 m O EN EL 1ER VANO DE UN PUENTE DE VARIOS VANOS
Claves: prueba, carga, hueco, lucernario

**MT16010060** ud REALIZACIÓN DE PRUEBA DE CARGA EN PUENTE ISOSTÁTICO DE VARIOS VANOS POR CADA VANO DE LUZ > 20 m
REALIZACIÓN DE PRUEBA DE CARGA EN PUENTE ISOSTÁTICO DE VARIOS VANOS POR CADA VANO DE LUZ > 20 m, EXCEPTO EN EL PRIMER VANO
Claves: hueco, carga, luz, prueba

**MT16010070** ud REALIZACIÓN DE PRUEBA DE CARGA EN PUENTE HIPERESTÁTICO DE HASTA 4 VANOS DE LUZ MÁXIMA <= 40 m
Claves: carga, luz, máximo, hueco, prueba

**MT16010080** ud REALIZACIÓN DE PRUEBA DE CARGA EN PUENTE HIPERESTÁTICO DE MÁS DE 4 VANOS DE LUZ MÁXIMA <= 40 m
Claves: carga, luz, máximo, prueba, hueco

**MT16010090** ud REALIZACIÓN DE PRUEBA DE CARGA EN PUENTE HIPERESTÁTICO DE HASTA 4 VANOS DE LUZ MÁXIMA > 40 m
Claves: hueco, carga, máximo, prueba, luz

**MT16010100** ud REALIZACIÓN DE PRUEBA DE CARGA EN PUENTE HIPERESTÁTICO DE MÁS DE 4 VANOS DE LUZ MÁXIMA > 40 m
Claves: prueba, máximo, luz, hueco, carga

**MT16010110** d PUESTA A DISPOSICIÓN Y PRESTACIÓN DE SERVICIO DE VEHÍCULO DE SUMINISTRO DE CARGA
Claves: carga, suministro, servicio, vehículo

**MT05050010** m2 SUMINISTRO DE GEOTEXTIL NO TEJIDO TIPO 3
Claves: tejido, geotextil, suministro

**MT05050020** m2 SUMINISTRO DE GEOTEXTIL NO TEJIDO TIPO 5
Claves: tejido, geotextil, suministro

**MT05050025** m2 SUMINISTRO DE GEOTEXTIL NO TEJIDO TIPO 6
Claves: tejido, geotextil, suministro

**MT05050030** m2 SUMINISTRO DE GEOTEXTIL NO TEJIDO TIPO 7
Claves: geotextil, tejido, suministro

**MT05050035** m2 SUMINISTRO DE GEOTEXTIL NO TEJIDO TIPO 8
Claves: suministro, tejido, geotextil

**MT05050040** m2 SUMINISTRO DE GEOTEXTIL NO TEJIDO TIPO 9
Claves: suministro, geotextil, tejido

**MT02030005** m2 GEOCELDA 3D HEXAGONAL DE POLIETILENO ALTA DENSIDAD, H=100 mm Ø 200 mm
GEOCELDA DE ESTRUCTURA ALVEOLAR 3D DE CELDAS HEXAGONALES DE 100 mm DE ALTURA Y 200 mm DE DIÁMETRO, FABRICADAS EN POLIETILENO DE ALTA DENSIDAD
Claves: densidad, polietileno, hexagonal, fabricación, estructura, alveolo, diámetro, alto

**MT12050015** m3 COMPOST DE CLASE I, DE ORIGEN ANIMAL A GRANEL
COMPOST DE CLASE I, DE ORIGEN ANIMAL, SEGÚN NTJ 05C, SUMINISTRADO A GRANEL
Claves: clase, granel, suministro

**MT02030010** m2 GEOCELDA 3D HEXAGONAL DE POLIETILENO ALTA DENSIDAD, H=100 mm Ø 300 mm
GEOCELDA DE ESTRUCTURA ALVEOLAR 3D DE CELDAS HEXAGONALES DE 100 mm DE ALTURA Y 300 mm DE DIÁMETRO, FABRICADAS EN POLIETILENO DE ALTA DENSIDAD
Claves: polietileno, densidad, alveolo, alto, estructura, fabricación, hexagonal, diámetro

**MT02030015** m2 GEOCELDAS H=100 mm, 35 CELDAS/m²+PERFORACIONES
GEOCELDAS DE ESTRUCTURA ALVEOLAR DE (LARGO X ALTO) 100 mm DE ALTURA, DE 35 CELDAS/m² CON PERFORACIONES EN LAS PAREDES DE LAS CELDAS
Claves: alveolo, alto, perforación, estructura, pared

**MT12050005** m3 TIERRA VEGETAL
Claves: tierra, vegetal

**MT02030020** m2 GEOMALLA 3D,E=20-22 mm
GEOMALLA TRIDIMENSIONAL FORMADA POR MONOFILAMENTOS SINTÉTICOS TERMOSOLDADOS CON UN PORCENTAJE DE HUECOS SUPERIOR AL 90 % Y DE 20 A 22 mm DE ESPESOR
Claves: sintético, hueco

**MT01030025** m3 GRAVA DE MACHAQUEO
Claves: machaqueo, grava

**Q030700B01** ud Transporte, montaje y retirada equipo jet-grouting
Claves: circulación, pintura, placa, alto, nivel, intensidad, reflejo

**Q050300A01** h Equipo para compactación dinámica i/ maza impacto
EQUIPO PARA COMPACTACIÓN DINÁMICA i/ MAZA DE IMPACTO
Claves: compacto, mazo, impacto, equipo

**Q180100A01** h Equipo de control de penetración dinámica y asientos
Claves: asiento, equipo, penetración, control

**MT10020001** m MECHA PLANA DRENANTE A=100 mm Y E=4 mm
MECHA PLANA DRENANTE DE 100 mm DE ANCHURA Y 4 mm DE ESPESOR CON NUCLEO DE POLIETILENO Y REVESTIMIENTO FILTRANTE DE GEOTEXTIL
Claves: plano, revestimiento, geotextil, polietileno, filtro, drenaje, mecha

**Q030104A01** h Equipo de maquinaria especial para hinca de mechas drenantes
Claves: equipo, drenaje, maquinaria, hinca, especial, mecha

**MT01110065** m JUEGO DE 1 CABLE DE ANCLAJE
Claves: pintura, nivel, intensidad, circulación, alto, placa, reflejo

**MT01110070** m JUEGO DE 8 CABLES DE ANCLAJE
Claves: circulación, nivel, placa, reflejo, pintura, alto, intensidad

**MT01100100** m BARRA DE ACERO ROSCADA Ø 25 mm Y PROTECCIÓN ANTICORROSIVA
BARRA DE ACERO ROSCADA Ø 25 mm CON ACERO DE CALIDAD 500/550 Y PROTECCIÓN ANTICORROSIVA Y P.P. DE CABEZA DE ANCLAJE
Claves: protección, cabeza, calidad, rosca, anclaje, acero, anticorrosivo, barra

**MT01110060** m BARRA DE ACERO ROSCADA Ø 40 mm Y PROTECCIÓN ANTICORROSIVA
BARRA DE ACERO ROSCADA Ø 40 mm CON ACERO DE CALIDAD 500/550 Y PROTECCIÓN ANTICORROSIVA Y P.P. DE CABEZA DE ANCLAJE
Claves: alto, reflejo, intensidad, placa, pintura, nivel, circulación

**MT02010010** ud ACCESORIOS PARA ANCLAJE PROVISIONAL
Claves: circulación, alto, nivel, placa, pintura, reflejo, intensidad

**MT02010005** ud ACCESORIOS PARA ANCLAJE PERMANENTE
Claves: nivel, circulación, placa, alto, reflejo, pintura, intensidad

**MT06020015** m2 MANTA ORGÁNICA DE PAJA DE DENSIDAD APROXIMADA 300 g/m²
Claves: soporte, absorción, talud, galvanizar, protección, barrera, piedra, acero, perfil, malla, diámetro, articulación

**MT09020005** ud PIQUETA METÁLICA PARA SUJECIÓN DE REDES Y MALLAS
Claves: protección, diámetro, absorción, barrera, perfil, articulación, soporte, galvanizar, talud, piedra, acero, malla

**MT09020001** ud GRAPA METÁLICA PARA SUJECIÓN DE REDES Y MALLAS
Claves: malla, absorción, protección, acero, barrera, soporte, diámetro, galvanizar, piedra, perfil, talud, articulación

**MT06020001** m2 MANTA ORGÁNICA DE 50% PAJA Y 50% COCO CON UNA DENSIDAD APROXIMADA 300 g/m²
Claves: protección, galvanizar, diámetro, piedra, perfil, articulación, soporte, barrera, talud, absorción, acero, malla

**MT06020005** m2 MANTA ORGÁNICA DE COCO DE DENSIDAD APROXIMADA 300 g/m²
Claves: articulación, absorción, diámetro, malla, soporte, acero, piedra, perfil, galvanizar, protección, barrera, talud

**MT06020010** m2 MANTA ORGÁNICA DE COCO DE DENSIDAD APROXIMADA 400 g/m²
Claves: piedra, talud, barrera, malla, articulación, acero, absorción, perfil, galvanizar, protección, diámetro, soporte

**MT02030040** m2 BARRERA DINÁMICA PARA PROTECCIÓN DE TALUDES CONTRA CAIDAS DE PIEDRAS CON UNA CAPACIDAD DE ABSORCIÓN DE 150 kJ
Claves: soporte, talud, perfil, protección, acero, articulación, malla, galvanizar, diámetro, piedra, absorción, barrera

**MT02030055** m2 BARRERA DINÁMICA PARA PROTECCIÓN DE TALUDES CONTRA CAIDAS DE PIEDRAS CON UNA CAPACIDAD DE ABSORCIÓN DE 250 kJ
Claves: barrera, soporte, absorción, piedra, galvanizar, malla, articulación, acero, perfil, diámetro, talud, protección

**MT02030060** m2 BARRERA DINÁMICA PARA PROTECCIÓN DE TALUDES CONTRA CAIDAS DE PIEDRAS CON UNA CAPACIDAD DE ABSORCIÓN DE 300 kJ
Claves: protección, acero, perfil, articulación, barrera, soporte, absorción, piedra, malla, diámetro, talud, galvanizar

**MT02030070** m2 BARRERA DINÁMICA PARA PROTECCIÓN DE TALUDES CONTRA CAIDAS DE PIEDRAS CON UNA CAPACIDAD DE ABSORCIÓN DE 500 kJ
Claves: absorción, perfil, galvanizar, soporte, acero, protección, talud, malla, articulación, barrera, piedra, diámetro

**MT02030075** m2 BARRERA DINÁMICA PARA PROTECCIÓN DE TALUDES CONTRA CAIDAS DE PIEDRAS CON UNA CAPACIDAD DE ABSORCIÓN DE 750 kJ
Claves: malla, galvanizar, articulación, talud, soporte, barrera, perfil, absorción, piedra, diámetro, acero, protección

**MT02030045** m2 BARRERA DINÁMICA PARA PROTECCIÓN DE TALUDES CONTRA CAIDAS DE PIEDRAS CON UNA CAPACIDAD DE ABSORCIÓN DE 1500 kJ
Claves: soporte, diámetro, barrera, articulación, malla, piedra, protección, acero, perfil, talud, absorción, galvanizar

**MT02030050** m2 BARRERA DINÁMICA PARA PROTECCIÓN DE TALUDES CONTRA CAIDAS DE PIEDRAS CON UNA CAPACIDAD DE ABSORCIÓN DE 2000 kJ
Claves: acero, galvanizar, barrera, perfil, diámetro, articulación, protección, piedra, absorción, talud, malla, soporte

**MT02030065** m2 BARRERA DINÁMICA PARA PROTECCIÓN DE TALUDES CONTRA CAIDAS DE PIEDRAS CON UNA CAPACIDAD DE ABSORCIÓN DE 3000 kJ
Claves: protección, diámetro, absorción, articulación, galvanizar, malla, barrera, acero, talud, soporte, perfil, piedra

**MT14040020** m PERFORACIÓN A ROTACIÓN EN RELLENOS O SUELOS, Ø < 120 mm CON EXTRACCIÓN CONTINUA DE TESTIGO
PERFORACIÓN A ROTACIÓN EN RELLENOS O SUELOS, CON DIÁMETROS COMERCIALES Ø < 120 mm CON EXTRACCIÓN CONTINUA DE TESTIGO i/ SUMINISTRO DE AGUA Y TESTIFICACIÓN IN SITU POR TÉCNICO COMPETENTE

**MT14040035** m PERFORACIÓN A ROTACIÓN O ROTOPERCUSIÓN EN GRAVAS-BOLOS, Ø < 120 mm
PERFORACIÓN A ROTACIÓN O ROTOPERCUSIÓN EN GRAVAS-BOLOS, CON DIÁMETROS COMERCIALES Ø < 120 mm i/ SUMINISTRO DE AGUA Y TESTIFICACIÓN IN SITU POR TÉCNICO COMPETENTE

**MT14040025** m PERFORACIÓN A ROTACIÓN EN ROCAS RESISTENCIA COMPRESIÓN SIMPLE > 100 MPA, Ø < 120 mm CON EXTRACCIÓN CONTINUA DE TESTIGO
PERFORACIÓN A ROTACIÓN EN ROCAS DE RESISTENCIA A COMPRESIÓN SIMPLE > 100 MPa, CON DIÁMETROS COMERCIALES Ø < 120 mm CON EXTRACCIÓN CONTINUA DE TESTIGO i/ SUMINISTRO DE AGUA Y TESTIFICACIÓN IN SITU POR TÉCNICO COMPETENTE

**MT14040030** m PERFORACIÓN A ROTACIÓN EN ROCAS RESISTENCIA COMPRESIÓN SIMPLE > 100 MPA, Ø < 120 mm CON EXTRACCIÓN CONTINUA DE TESTIGO
PERFORACIÓN A ROTACIÓN EN ROCAS DE RESISTENCIA A COMPRESIÓN SIMPLE > 100 MPa, CON DIÁMETROS COMERCIALES Ø < 120 mm CON EXTRACCIÓN CONTINUA DE TESTIGO i/ SUMINISTRO DE AGUA Y TESTIFICACIÓN IN SITU POR TÉCNICO COMPETENTE

**MT14030001** m RECARGO ADICIONAL POR PERFORACIÓN CON DIÁMETRO F > 120 mm
Claves: diámetro, recargo, perforación

**MT14010485** ud TESTIGO PARAFINADO DE LONGITUD L > 35 CM DE Y Ø > 70 mm A CUALQUIER PROFUNDIDAD
TESTIGO PARAFINADO DE LONGITUD L > 35 cm DE Y Ø > 70 mm, A CUALQUIER PROFUNDIDAD

**MT10010240** m TUBO RANURADO DE PVC, DE DIÁMETRO Ø > 60 mm COLOCADO EN EL INTERIOR DE SONDEO
TUBO RANURADO DE PVC, DE DIÁMETRO Ø > 60 mm, COLOCADO EN EL INTERIOR DE SONDEO

**MT15010005** m TUBERÍA INCLINOMÉTRICA DE ALUMINIO Ø > 75 mm
TUBERÍA INCLINOMÉTRICA DE ALUMINIO Ø >= 75 mm i/ LA PARTE PROPORCIONAL DE TAPÓN DE FONDO Y TAPA CON CANDADO

**MT15010010** m TUBERÍA INCLINOMÉTRICA DE PVC Ø > 75 mm
TUBERÍA INCLINOMÉTRICA DE PVC Ø >= 75 mm i/ LA PARTE PROPORCIONAL DE TAPÓN DE FONDO Y TAPA CON CANDADO

**MT14040001** m PENETRACIÓN DINÁMICA TIPO DPL, DPM, DPH Y DPSH, Y ENSAYO BORRO
PENETRACIÓN DINÁMICA TIPO DPL, DPM, DPH Y DPSH, SEGÚN UNE EN ISO 22476-2, Y ENSAYO BORRO, SEGÚN UNE 103809, A CUALQUIER PROFUNDIDAD

**MT14060015** ud TOMA DE MUESTRA EN SACO, DE MENOS DE 30 kg
TOMA DE MUESTRA EN SACO EN CALICATA CANTERA O ZONA CANTERABLE, ACOPIO U OTROS PUNTOS, DE MENOS DE 30 kg

**MT14060010** ud TOMA DE MUESTRA EN SACO, DE MÁS DE 30 kg
TOMA DE MUESTRA EN SACO EN CALICATA CANTERA O ZONA CANTERABLE, ACOPIO U OTROS PUNTOS, DE MÁS DE 30 kg

**MT14010025** ud APERTURA Y PREPARACIÓN DE MUESTRAS DE SUELOS (UNA MUESTRA PARA VARIOS ENSAYOS)
APERTURA Y PREPARACIÓN DE MUESTRAS DE SUELOS, CUANDO UNA MISMA MUESTRA (NORMALMENTE INALTERADA) DEBA SERVIR PARA LA REALIZACIÓN DE MÁS DE UN ENSAYO. APLICABLE UNA SOLA VEZ POR MUESTRA

**MT14010020** ud APERTURA Y PREPARACIÓN DE MUESTRAS DE ROCA (UNA MUESTRA PARA VARIOS ENSAYOS)
APERTURA Y PREPARACIÓN DE MUESTRAS DE ROCA, CUANDO UNA MISMA MUESTRA DEBA SERVIR PARA LA REALIZACIÓN DE MÁS DE UN ENSAYO. APLICABLE UNA SOLA VEZ POR MUESTRA

**MT14010070** ud DETERMINACIÓN DE LA DENSIDAD DE UN SUELO (MÉTODO DE LA BALANZA HIDROSTÁTICA)
DETERMINACIÓN DE LA DENSIDAD DE UN SUELO. MÉTODO DE LA BALANZA HIDROSTÁTICA, UNE 103301

**MT14020001** ud ANÁLISIS MINERALÓGICO MEDIANTE DIFRACCIÓN DE RAYOS X
Claves: rayo, análisis, mineral

**MT14010115** ud DETERMINACIÓN DE LA PERMEABILIDAD DE UNA MUESTRA DE SUELO (MÉTODO DE CARGA CONSTANTE)
DETERMINACIÓN DE LA PERMEABILIDAD DE UNA MUESTRA DE SUELO. MÉTODO DE CARGA CONSTANTE, UNE 103403

**MT14010450** ud ESTUDIO PETROGRÁFICO CON RECUENTO MINERALÓGICO, INCLUSO PREPARACIÓN DE LÁMINA DELGADA
ESTUDIO PETROGRÁFICO CON RECUENTO MINERALÓGICO i/ PREPARACIÓN DE LÁMINA DELGADA

**Q190101A01** ud TRANSPORTE, MONTAJE Y RETIRADA DEL EQUIPO Y MEDIOS AUXILIARES PARA EJECUCIÓN DE PILOTES DE DIÁMETRO HASTA 1200 mm
EQUIPO Y MEDIOS AUXILIARES PARA PILOTES HASTA 1200 mm
Claves: placa, pintura, alto, circulación, nivel, reflejo, intensidad

**Q190101A15** ud TRANSPORTE, MONTAJE Y RETIRADA DEL EQUIPO Y MEDIOS AUXILIARES PARA EJECUCIÓN DE PILOTES DE DIÁMETRO DESDE 1200 mm HASTA
EQUIPO Y MEDIOS AUXILIARES PARA PILOTES DESDE 1200 mm HASTA 2000 mm
Claves: pintura, nivel, reflejo, alto, intensidad, placa, circulación

**Q190101A10** ud TRANSPORTE, MONTAJE Y RETIRADA DEL EQUIPO Y MEDIOS AUXILIARES PARA CAMBIO ENTRE TAJOS PARA PILOTES HASTA 1200 mm CON
EQUIPO Y MEDIOS AUXILIARES PARA CAMBIO ENTRE TAJOS PARA PILOTES HASTA 1200 mm CON GÓNDOLA
Claves: intensidad, alto, placa, circulación, reflejo, nivel, pintura

**Q190101A05** ud TRANSPORTE, MONTAJE Y RETIRADA DEL EQUIPO Y MEDIOS AUXILIARES PARA CAMBIO ENTRE TAJOS PARA PILOTES DESDE 1200 mm A 2000
EQUIPO Y MEDIOS AUXILIARES PARA CAMBIO ENTRE TAJOS PARA PILOTES DESDE 1200 mm HASTA 2000 mm CON GÓNDOLA
Claves: reflejo, nivel, placa, pintura, circulación, alto, intensidad

**MT02050005** kg ACERO EN CAMISA PERDIDA
TUBO METÁLICO DE ENTUBACIÓN
Claves: tubo, entubación, metal

**MT02050001** kg AMORTIZACIÓN DE ACERO EN CAMISA RECUPERABLE EN PILOTE
Claves: pilote, acero, amortización, recuperable

**MT02050020** m PILOTE PREFABRICADO DE 20 A 25 cm DE LADO+AZUCHE NORMAL
PILOTE PREFABRICADO DE HORMIGÓN ARMADO DE 25 cm DE LADO CON AZUCHE NORMAL
Claves: hormigón, prefabricado, armadura, pilote

**MT02050025** m PILOTE PREFABRICADO DE 25 A 30 cm DE LADO+AZUCHE NORMAL
PILOTE PREFABRICADO DE HORMIGÓN ARMADO DE 30 cm DE LADO CON AZUCHE NORMAL
Claves: pilote, prefabricado, hormigón, armadura

**MT02050030** m PILOTE PREFABRICADO DE 30 A 35 cm DE LADO+AZUCHE NORMAL
PILOTE PREFABRICADO DE HORMIGÓN ARMADO DE 35 cm DE LADO CON AZUCHE NORMAL
Claves: pilote, armadura, prefabricado, hormigón

**MT02050035** m PILOTE PREFABRICADO DE 35 A 40 cm DE LADO+AZUCHE NORMAL
PILOTE PREFABRICADO DE HORMIGÓN ARMADO DE 40 cm DE LADO CON AZUCHE NORMAL
Claves: armadura, hormigón, pilote, prefabricado

**MT14050020** ud TRANSPORTE A OBRA DE PERSONAL Y EQUIPOS PARA ENSAYOS EN ELEMENTOS DE CIMENTACIÓN
MANO DE OBRA, MATERIALES E INFORME DE RESULTADOS DE LA REALIZACIÓN DE ENSAYO DE ACEPTACIÓN O RECEPCIÓN DE UN ANCLAJE AL TERRENO POR LABORATORIO DE ENSAYOS HOMOLOGADO
Claves: nivel, reflejo, placa, intensidad, circulación, pintura, alto

**MT14010420** ud ENSAYO POR "CROSS-HOLE" ULTRASÓNICO (3 TUBOS, 3 DIAGRAFÍAS POR PILOTE) HASTA 20 m DE PROFUNDIDAD
MANO DE OBRA, MATERIALES E INFORME DE RESULTADOS DE LA REALIZACIÓN DE ENSAYO POR "CROSS-HOLE" ULTRASÓNICO (3 TUBOS, 3 DIAGRAFÍAS POR PILOTE) HASTA 20 m DE PROFUNDIDAD POR LABORATORIO DE ENSAYOS HOMOLOGADO
Claves: alto, placa, nivel, intensidad, circulación, reflejo, pintura

**MT14010430** ud ENSAYO POR "CROSS-HOLE" ULTRASÓNICO (4 TUBOS, 6 DIAGRAFÍAS POR PILOTE) HASTA 35 m DE PROFUNDIDAD
MANO DE OBRA, MATERIALES E INFORME DE RESULTADOS DE LA REALIZACIÓN DE ENSAYO POR "CROSS-HOLE" ULTRASÓNICO (4 TUBOS, 6 DIAGRAFÍAS POR PILOTE) HASTA 35 m DE PROFUNDIDAD POR LABORATORIO DE ENSAYOS HOMOLOGADO
Claves: circulación, alto, intensidad, pintura, placa, nivel, reflejo

**MT14010425** ud ENSAYO POR "CROSS-HOLE" ULTRASÓNICO (4 TUBOS, 6 DIAGRAFÍAS POR PILOTE) A PARTIR DE 35 m DE PROFUNDIDAD
MANO DE OBRA, MATERIALES E INFORME DE RESULTADOS DE LA REALIZACIÓN DE ENSAYO POR "CROSS-HOLE" ULTRASÓNICO (4 TUBOS, 6 DIAGRAFÍAS POR PILOTE) A PARTIR DE 35 m DE PROFUNDIDAD POR LABORATORIO DE ENSAYOS HOMOLOGADO
Claves: circulación, reflejo, nivel, pintura, intensidad, alto, placa

**MT14010235** ud ENSAYO DE ADECUACIÓN O IDONEIDAD DE UN ANCLAJE AL TERRENO
MANO DE OBRA, MATERIALES E INFORME DE RESULTADOS DE LA REALIZACIÓN DE ENSAYO DE ADECUACIÓN O IDONEIDAD DE UN ANCLAJE AL TERRENO POR LABORATORIO DE ENSAYOS HOMOLOGADO
Claves: reflejo, alto, placa, nivel, circulación, pintura, intensidad

**MT14010230** ud ENSAYO DE ACEPTACIÓN O RECEPCIÓN DE UN ANCLAJE AL TERRENO
MANO DE OBRA, MATERIALES E INFORME DE RESULTADOS DE LA REALIZACIÓN DE ENSAYO DE ACEPTACIÓN O RECEPCIÓN DE UN ANCLAJE AL TERRENO POR LABORATORIO DE ENSAYOS HOMOLOGADO
Claves: reflejo, nivel, placa, alto, circulación, intensidad, pintura

**Q180100B01** ud Desplazamiento del equipo y medios auxiliares para inyecciones en punta de pilotes
Claves: reflejo, placa, alto, circulación, pintura, nivel, intensidad

**Q190101B01** ud Movilización y posicionamiento de la perforadora y de la inyectora
Claves: intensidad, alto, circulación, placa, pintura, nivel, reflejo

**MT13010001** ud TUBO SÓNICO PARA INYECCIÓN DE LECHADA DE CEMENTO
Claves: circulación, nivel, pintura, alto, intensidad, placa, reflejo

**Q030303A01** h Equipo de perforación de pantallas mediante trépano
Claves: equipo, perforación, pantalla

**Q030601B01** ud Transporte, montaje y retirada de equipo de micropilotes
Claves: circulación, placa, reflejo, pintura, nivel, intensidad, alto

**MT03010015** kg ACERO S355J2H EN PERFIL HUECO
ACERO S275J0H FORMADO POR PIEZA SIMPLE, EN PERFILES HUECOS LAMINADOS EN CALIENTE SERIE REDONDO, CUADRADO Y RECTANGULAR, CORTADO A MEDIDA Y CON UNA CAPA DE IMPRIMACIÓN ANTIOXIDANTE
Claves: cortador, oxidación, acero, hueco, pieza, capa, perfil, cuadrado, imprimación, redondo, lámina, simple

**MT01030065** t ÁRIDO 5/2
Claves: alto, intensidad, reflejo, circulación, pintura, placa, nivel

**MT01050001** t CEMENTO PORTLAND
Claves: cemento

**MT01050003** t CONGLOMERANTE HIDRÁULICO DE ENDURECIMIENTO RÁPIDO TIPO HRB E4 SEGÚN UNE-EN 13282
Claves: cemento

**MT01050002** t CONGLOMERANTE HIDRÁULICO TIPO HRB N4 DE ENDURECIMIENTO NORMAL
CONGLOMERANTE HIDRÁULICO DE ENDURECIMIENTO NORMAL TIPO HRB N4 SEGÚN UNE-EN 13282, RESISTENCIA MÍNIMA A 56 DÍAS 32,5 MPA Y CONTENIDO MÍNIMO DE CLÍNKER 20%
Claves: cemento

**MT01030070** t ÁRIDO EMPLEADO EN RIEGOS DE IMPRIMACIÓN O DE CURADO
Claves: pintura, circulación, nivel, intensidad, placa, reflejo, alto

**MT07010050** t EMULSIÓN BITUMINOSA TIPO C60B3 ADH / C60 B3 CUR
EMULSIÓN BITUMINOSA TIPO C60B3 ADH / C60B4 ADH / C60B3 CUR / C60B4 CUR
Claves: catiónico, betún, emulsión

**MT07010065** t EMULSIÓN BITUMINOSA TIPO C60BP3 ADH
Claves: nivel, intensidad, reflejo, circulación, placa, alto, pintura

**MT01050032** t Lechada de cal con conglomerante tipo CL-90 S y dotación mínima 250 g/m2
LECHADA DE CEMENTO PARA INYECTAR
Claves: alto, pintura, circulación, nivel, reflejo, placa, intensidad

**MT07010070** t EMULSIÓN BITUMINOSA TIPO C60B3 TER / C60B4 TER
Claves: catiónico, emulsión, betún

**MT07010085** t EMULSIÓN BITUMINOSA TIPO C60BP3 TER/C60BP4 TER
Claves: intensidad, nivel, reflejo, alto, pintura, circulación, placa

**MT07010075** t EMULSIÓN BITUMINOSA TIPO C60B5 MIC
Claves: intensidad, nivel, circulación, pintura, placa, alto, reflejo

**MT07010060** t EMULSIÓN BITUMINOSA TIPO C60BP5 MIC
Claves: placa, circulación, pintura, intensidad, reflejo, alto, nivel

**MT07020001** m3 HORMIGÓN PARA PAVIMENTOS HF-4,5
Claves: intensidad, alto, pintura, nivel, circulación, placa, reflejo

**MT05010002** m2 Lámina de polietileno antiahderencia con capa hormigón magro
Claves: lámina, impermeable, asfalto, betún

**MT01110055** kg ACERO LISO EN PASADORES i/ PARTE PROPORCIONAL DE VAINAS
Claves: intensidad, nivel, placa, reflejo, circulación, pintura, alto

**MT07010055** t EMULSIÓN BITUMINOSA TIPO C65B3 TRG / C65B4 TRG / C65B4 MBC / C65B5 MBC
Claves: circulación, intensidad, reflejo, alto, pintura, nivel, placa

**MT07010001** t BETÚN ASFÁLTICO B15/25 (B 13/22)
Claves: reflejo, pintura, placa, nivel, intensidad, alto, circulación

**MT07010005** t BETÚN ASFÁLTICO B35/50 (B 40/50)
Claves: pintura, circulación, nivel, reflejo, intensidad, placa, alto

**MT07010010** t BETÚN ASFÁLTICO B50/70 (B 60/70)
Claves: placa, alto, circulación, reflejo, pintura, nivel, intensidad

**MT07010015** t BETÚN ASFÁLTICO B70/100
Claves: alto, placa, pintura, circulación, intensidad, nivel, reflejo

**MT07010030** t BETÚN PMB 10/40-70 MODIFICADO CON POLÍMEROS
Claves: nivel, intensidad, alto, pintura, placa, circulación, reflejo

**MT07010035** t BETÚN PMB 25/55-65 MODIFICADO CON POLÍMEROS
Claves: nivel, reflejo, circulación, placa, alto, pintura, intensidad

**MT07010040** t BETÚN PMB 45/80-60 MODIFICADO CON POLÍMEROS
Claves: placa, alto, circulación, nivel, reflejo, pintura, intensidad

**MT07010045** t BETÚN PMB 45/80-65 MODIFICADO CON POLÍMEROS
Claves: circulación, reflejo, pintura, alto, nivel, intensidad, placa

**MT07010020** t BETÚN MEJORADO CON CAUCHO PROCEDENTE DE POLVO DE NFS, TIPO BC35/50
Claves: intensidad, reflejo, circulación, pintura, alto, placa, nivel

**MT07010025** t BETÚN MEJORADO CON CAUCHO PROCEDENTE DE POLVO DE NFS, TIPO BC50/70
Claves: intensidad, circulación, alto, nivel, pintura, placa, reflejo

**MT01050035** t POLVO MINERAL DE APORTACIÓN UTILIZADO EN LA FABRICACIÓN DE MEZCLAS BITUMINOSAS
Claves: nivel, intensidad, reflejo, circulación, alto, placa, pintura

**MT01050036** t CEMENTO PORTLAND EMPLEADO COMO POLVO MINERAL DE APORTACIÓN
Claves: intensidad, reflejo, circulación, alto, pintura, nivel, placa

**MT01030075** t ÁRIDO ESPECIAL PARA RODADURA
Claves: circulación, reflejo, alto, placa, pintura, nivel, intensidad

**MT01080005** t ADITIVO DE CONTROL DE ROTURA
Claves: reflejo, nivel, pintura, circulación, placa, intensidad, alto

**Q120501A01** h Equipo de maquinaria auxiliar para túneles
Claves: maquinaria, auxiliar, equipo

**MT01100220** ud PLACA DE ANCLAJE PARA BARRAS DE 30/16 Y 10 t
PLACA DE ANCLAJE PARA BARRAS DE 30/16 DE DIÁMETRO Y 10 t DE CARGA DE ROTURA
Claves: anclaje, barra, rotura, carga, placa, diámetro

**MT01100270** ud TUERCA SEMIESFÉRICA PARA BULONES DE 10 t
Claves: tuerca, esfera

**MT01100070** m BARRA DE BULÓN AUTOPERFORANTE 30/16 Y 10 t DE CARGA DE ROTURA
Claves: barra, carga, rotura

**MT01100125** ud BROCA DE CRUZ A ROTOPERCUSIÓN PARA 30/16 DE 10 t
BROCA DE CRUZ A ROTOPERCUSIÓN PARA BULÓN AUTOPERFORANTE DE 30/16 Y 10 t
Claves: cruz

**MT01100170** ud MANGUITO DE EMPALME PARA BARRA 30/16 DE 10 t
Claves: manguito, empalme, barra

**MT01100215** ud PLACA DE ANCLAJE PARA BARRAS DE 30/11 Y 15 t
PLACA DE ANCLAJE PARA BARRAS DE 30/11 DE DIÁMETRO Y 15 t DE CARGA DE ROTURA
Claves: anclaje, carga, rotura, barra, diámetro, placa

**MT01100275** ud TUERCA SEMIESFÉRICA PARA BULONES DE 15 t
Claves: esfera, tuerca

**MT01100080** m BARRA DE BULÓN AUTOPERFORANTE 30/11 Y 15 t DE CARGA DE ROTURA
Claves: barra, carga, rotura

**MT01100130** ud BROCA DE CRUZ A ROTOPERCUSIÓN PARA 30/11 DE 15 t
BROCA DE CRUZ A ROTOPERCUSIÓN PARA BULÓN AUTOPERFORANTE DE 30/11 Y 15 t
Claves: cruz

**MT01100160** ud MANGUITO DE EMPALME PARA BARRA 30/11 DE 15 t
Claves: barra, empalme, manguito

**MT01100235** ud PLACA DE ANCLAJE PARA BARRAS DE 40/20 Y 24 t
PLACA DE ANCLAJE PARA BARRAS DE 40/20 DE DIÁMETRO Y 24 t DE CARGA DE ROTURA
Claves: anclaje, barra, carga, placa, rotura, diámetro

**MT01100290** ud TUERCA SEMIESFÉRICA PARA BULONES DE 24 t
Claves: esfera, tuerca

**MT01100060** m BARRA DE BULÓN AUTOPERFORANTE 40/20 Y 24 t DE CARGA DE ROTURA
Claves: carga, barra, rotura

**MT01100115** ud BROCA DE CRUZ A ROTOPERCUSIÓN PARA 40/20 DE 24 t
BROCA DE CRUZ A ROTOPERCUSIÓN PARA BULÓN AUTOPERFORANTE DE 40/20 Y 24 t
Claves: cruz

**MT01100185** ud MANGUITO DE EMPALME PARA BARRA 40/20 DE 24 t
Claves: empalme, manguito, barra

**MT01100230** ud PLACA DE ANCLAJE PARA BARRAS DE 40/16 Y 30 t
PLACA DE ANCLAJE PARA BARRAS DE 40/16 DE DIÁMETRO Y 30 t DE CARGA DE ROTURA
Claves: barra, placa, rotura, diámetro, anclaje, carga

**MT01100295** ud TUERCA SEMIESFÉRICA PARA BULONES DE 30 t
Claves: tuerca, esfera

**MT01100065** m BARRA DE BULÓN AUTOPERFORANTE 40/16 Y 30 t DE CARGA DE ROTURA
Claves: rotura, carga, barra

**MT01100120** ud BROCA DE CRUZ A ROTOPERCUSIÓN PARA 40/16 DE 30 t
BROCA DE CRUZ A ROTOPERCUSIÓN PARA BULÓN AUTOPERFORANTE DE 40/16 Y 30 t
Claves: cruz

**MT01100180** ud MANGUITO DE EMPALME PARA BARRA 40/16 DE 30 t
Claves: manguito, empalme, barra

**MT01100240** ud PLACA DE ANCLAJE PARA BARRAS DE 52/26 Y 40 t
PLACA DE ANCLAJE PARA BARRAS DE 52/26 DE DIÁMETRO Y 40 t DE CARGA DE ROTURA
Claves: rotura, carga, diámetro, barra, placa, anclaje

**MT01100305** ud TUERCA SEMIESFÉRICA PARA BULONES DE 40 t
Claves: tuerca, esfera

**MT01100055** m BARRA DE BULÓN AUTOPERFORANTE 52/26 Y 40 t DE CARGA DE ROTURA
Claves: barra, rotura, carga

**MT01100110** ud BROCA DE CRUZ A ROTOPERCUSIÓN PARA 52/26 DE 40 t
BROCA DE CRUZ A ROTOPERCUSIÓN PARA BULÓN AUTOPERFORANTE DE 52/26 DE 40 t
Claves: cruz

**MT01100190** ud MANGUITO DE EMPALME PARA BARRA 52/26 DE 40 t
Claves: manguito, barra, empalme

**MT01100245** ud PLACA DE ANCLAJE PARA BARRAS DE 73/53 Y 55 t
PLACA DE ANCLAJE PARA BARRAS DE 73/53 DE DIÁMETRO Y 55 t DE CARGA DE ROTURA
Claves: placa, rotura, barra, anclaje, carga, diámetro

**MT01100310** ud TUERCA SEMIESFÉRICA PARA BULONES DE 55 t
Claves: tuerca, esfera

**MT01100050** m BARRA DE BULÓN AUTOPERFORANTE 73/53 Y 55 t DE CARGA DE ROTURA
Claves: carga, rotura, barra

**MT01100105** ud BROCA DE CRUZ A ROTOPERCUSIÓN PARA 73/53 DE 55 t
BROCA DE CRUZ A ROTOPERCUSIÓN PARA BULÓN AUTOPERFORANTE DE 73/53 DE 55 t
Claves: cruz

**MT01100195** ud MANGUITO DE EMPALME PARA BARRA 73/53 DE 55 t
Claves: barra, manguito, empalme

**MT01100200** ud PLACA DE ANCLAJE PARA BARRAS DE 103/78 Y 90 t
PLACA DE ANCLAJE PARA BARRAS DE 103/78 DE DIÁMETRO Y 90 t DE CARGA DE ROTURA
Claves: barra, diámetro, placa, anclaje, carga, rotura

**MT01100315** ud TUERCA SEMIESFÉRICA PARA BULONES DE 90 t
Claves: esfera, tuerca

**MT01100095** m BARRA DE BULÓN AUTOPERFORANTE 103/78 Y 90 t DE CARGA DE ROTURA
Claves: carga, barra, rotura

**MT01100140** ud BROCA DE CRUZ A ROTOPERCUSIÓN PARA 103/78 DE 90 t
BROCA DE CRUZ A ROTOPERCUSIÓN PARA BULÓN AUTOPERFORANTE DE 103/78 DE 90 t
Claves: cruz

**MT01100150** ud MANGUITO DE EMPALME PARA BARRA 103/78 DE 90 t
Claves: empalme, barra, manguito

**MT01100205** ud PLACA DE ANCLAJE PARA BARRAS DE 105/53 Y 150 t
PLACA DE ANCLAJE PARA BARRAS DE 105/53 DE DIÁMETRO Y 150 t DE CARGA DE ROTURA
Claves: anclaje, carga, barra, placa, rotura, diámetro

**MT01100280** ud TUERCA SEMIESFÉRICA PARA BULONES DE 150 t
Claves: tuerca, esfera

**MT01100090** m BARRA DE BULÓN AUTOPERFORANTE 105/53 Y 150 t DE CARGA DE ROTURA
Claves: rotura, barra, carga

**MT01100135** ud BROCA DE CRUZ A ROTOPERCUSIÓN PARA 105/53 DE 150 t
BROCA DE CRUZ A ROTOPERCUSIÓN PARA BULÓN AUTOPERFORANTE DE 105/53 DE 150 t
Claves: cruz

**MT01100155** ud MANGUITO DE EMPALME PARA BARRA 105/53 DE 150 t
Claves: manguito, empalme, barra

**MT01100255** ud PLACA DE REPARTO 150 X 150 mm
Claves: reparto, placa

**MT01100250** ud PLACA DE REPARTO 200 X 200 mm
PLACA DE REPARTO 200 X 200 X 8 mm
Claves: placa, reparto

**MT01100040** m BULÓN FIBRA DE VIDRIO Ø 25 mm
Claves: vidrio, fibra

**MT01100045** m BULÓN FIBRA DE VIDRIO Ø 32 mm
Claves: fibra, vidrio

**MT01110010** m2 MALLA 10 X 10 X 4
MALLA ELECTROSOLDADA DE ACERO CORRUGADO B 500 T DE 10 X 10 cm Y 4 mm DE DIÁMETRO
Claves: diámetro, electrosoldadura, acero, corrugado, malla

**MT01110015** m2 MALLA 10 X 10 X 5
MALLA ELECTROSOLDADA DE ACERO CORRUGADO B 500 T DE 10 X 10 cm Y 5 mm DE DIÁMETRO
Claves: malla

**MT01110030** m2 MALLA 15 X 15 X 5
MALLA ELECTROSOLDADA DE ACERO CORRUGADO B 500 T DE 15 X 15 cm Y 5 mm DE DIÁMETRO
Claves: malla

**MT01110020** m2 MALLA 10 X 10 X 6
MALLA ELECTROSOLDADA DE ACERO CORRUGADO B 500 T DE 10 X 10 cm Y 6 mm DE DIÁMETRO
Claves: malla, electrosoldadura

**MT01110035** m2 MALLA 15 X 15 X 6
MALLA ELECTROSOLDADA DE ACERO CORRUGADO B 500 T DE 15 X 15 cm Y 6 mm DE DIÁMETRO
Claves: acero, diámetro, corrugado, electrosoldadura, malla

**MT01110025** m2 MALLA 10 X 10 X 8
MALLA ELECTROSOLDADA DE ACERO CORRUGADO B 500 T DE 10 X 10 cm Y 8 mm DE DIÁMETRO
Claves: malla, electrosoldadura

**MT01110040** m2 MALLA 15 X 15 X 8
MALLA ELECTROSOLDADA DE ACERO CORRUGADO B 500 T DE 15 X 15 cm Y 8 mm DE DIÁMETRO
Claves: malla

**MT01110045** m2 MALLA 15 X 15 X 10
MALLA ELECTROSOLDADA DE ACERO CORRUGADO B 500 T DE 15 X 15 cm Y 10 mm DE DIÁMETRO
Claves: malla

**MT03010011** kg ACERO LAMINADO S355JR, CORTADO A MEDIDA Y CON UNA CAPA DE IMPRIMACIÓN ANTIOXIDANTE
Claves: cortador, imprimación, oxidación, capa, lámina, acero

**MT03050005** ud GRAPA Y ELEMENTO DE FIJACIÓN PARA THN 16,5 kg
GRAPA Y ELEMENTOS DE FIJACIÓN PARA PERFIL TIPO THN DE 29 kg
Claves: fijación, grapa, perfil

**MT03050010** ud GRAPA Y ELEMENTO DE FIJACIÓN PARA THN 21 kg
GRAPA Y ELEMENTOS DE FIJACIÓN PARA PERFIL TIPO THN DE 29 kg
Claves: fijación, perfil, grapa

**MT03050015** ud GRAPA Y ELEMENTO DE FIJACIÓN PARA THN 29 kg
GRAPA Y ELEMENTOS DE FIJACIÓN PARA PERFIL TIPO THN DE 29 kg
Claves: fijación, perfil, grapa

**MT03010022** ud PLACA DE ACERO DE 250 X 300 X 10 MM
Placa de acero de 250 mm x 300 mm de 10 mm de espesor para unión entre cerchas

**MT03050020** kg ACERO LAMINADO EN PERFILES RETICULARES TIPO "TE"
Claves: retícula, perfil, lámina, acero, te

**MT03050035** ud ELEMENTOS DE FIJACIÓN PARA TE 130 kg
Claves: te, fijación

**MT03010021** ud PLACA DE ACERO DE 150 X 200 X 8 MM
Placa de acero de 150 mm x 200 mm de 8 mm de espesor para unión entre cerchas

**MT03050030** ud ELEMENTOS DE FIJACIÓN PARA TE 95 kg
Claves: te, fijación

**MT01080001** kg ADITIVO PARA GUNITADOS
Claves: gunitado, aditivo

**MT01060100** m3 HORMIGÓN PARA PROYECTAR DE 300 kg/cm² DE RESISTENCIA CON UN 2% DE HUMO DE SÍLICE
Claves: proyección, plástico, aditivo, hormigón, máximo, resistencia, humo, consistencia, sílice, previo

**MT01060105** m3 HORMIGÓN PARA PROYECTAR DE 350 kg/cm² DE RESISTENCIA CON UN 2% DE HUMO DE SÍLICE
Claves: sílice, resistencia, hormigón, aditivo, previo, plástico, consistencia, proyección, máximo, humo

**MT01060110** m3 HORMIGÓN PARA PROYECTAR DE 400 kg/cm² DE RESISTENCIA CON UN 2% DE HUMO DE SÍLICE
Claves: proyección, resistencia, previo, máximo, aditivo, sílice, hormigón, plástico, consistencia, humo

**MT10010030** m TUBO RANURADO DE PVC Ø 51 mm
TUBO RANURADO DE PVC DE DIÁMETRO 51 mm
Claves: ranura, diámetro, tubo, PVC

**MT02020040** m TUBO DE ACERO DE 88,9 mm DE DIÁMETRO Y 10 mm DE ESPESOR DE PARED
Claves: tubo, pared, diámetro, acero

**MT02020025** m TUBO DE ACERO DE 101,6 mm DE DIÁMETRO Y 10 mm DE ESPESOR DE PARED
Claves: acero, pared, tubo, diámetro

**MT02020030** m TUBO DE ACERO DE 150 mm DE DIÁMETRO Y 10 mm DE ESPESOR DE PARED
Claves: tubo, diámetro, acero, pared

**MT02020035** m TUBO DE ACERO DE 200 mm DE DIÁMETRO Y 10 mm DE ESPESOR DE PARED
Claves: acero, pared, diámetro, tubo

**MT02020045** ud VÁLVULA PARA INYECCIÓN Y REINYECCIÓN DE LECHADA DE CEMENTO
Claves: lechada, inyección, válvula, cemento

**MT03010010** kg ACERO S275JR EN PERFILES LAMINADOS O PLANCHA, CORTADO A MEDIDA i/ IMPRIMACIÓN ANTIOXIDANTE
Claves: perfil, oxidación, imprimación, cortador, plancha, acero, lámina

**MT01100325** kg FIBRAS DE ACERO DE 30 mm DE LONGITUD Y 0,50 mm DE DIÁMETRO
FIBRAS DE ACERO DE 30 mm DE LONGITUD DESARROLLADA Y 0,50 mm DE DIÁMETRO EQUIVALENTE
Claves: acero, fibra

**MT03050045** kg MACROFIBRA ESTRUCTURAL DE POLIPROPILENO DE 48 mm DE LONGITUD DESARROLLADA Y 0,90 mm
MACROFIBRA ESTRUCTURAL DE RESINA DE POLIOLEFINA DE 48 mm DE LONGITUD Y 0,9 DE DENSIDAD ESPECÍFICA
Claves: estructura, resina, densidad, específico

**MT01060020** m3 HORMIGÓN EN MASA HM-25 DE CONSISTENCIA PLÁSTICA Y TAMAÑO MÁXIMO DEL ÁRIDO 20 mm
Claves: plástico, masa, hormigón, máximo, consistencia, cemento

**MT01060025** m3 HORMIGÓN EN MASA HM-30 DE CONSISTENCIA PLÁSTICA Y TAMAÑO MÁXIMO DEL ÁRIDO 20 mm
Claves: masa, consistencia, hormigón, máximo, plástico

**MT01060030** m3 HORMIGÓN EN MASA HM-35 DE CONSISTENCIA PLÁSTICA Y TAMAÑO MÁXIMO DEL ÁRIDO 20 mm
Claves: consistencia, hormigón, masa, máximo, plástico

**MT01060035** m3 HORMIGÓN EN MASA HM-40 DE CONSISTENCIA PLÁSTICA Y TAMAÑO MÁXIMO DEL ÁRIDO 20 mm
Claves: plástico, ambiente, consistencia, máximo, central, masa, hormigón

**MT01120025** m2 AMORTIZACIÓN DE PANEL METÁLICO CURVO PARA 40 USOS
Claves: panel, curva, amortización, metal

**MT01120030** ud AMORTIZACIÓN DE ELEMENTOS DE FIJACIÓN PARA ENCOFRADO METÁLICO
Claves: metal, encofrar, amortización, fijación

**MT01120035** m2 AMORTIZACIÓN DE 'CARRO' METÁLICO CURVO PARA 50 USOS
Claves: amortización, curva, metal

**MT06010001** kg MICRO FIBRA DE POLIPROPILENO DE 12 mm DE LONGITUD Y 31 µm
Claves: resistencia, diámetro, punto, hormigón, fibra, polipropileno, fuego, revestimiento, mejora

**MT01070001** m3 MORTERO SECO DE CEMENTO 1:4, CON ADITIVOS PLASTIFICANTES
Claves: cemento, seco, mortero, plasticidad, aditivo

**MT01090001** kg ADHESIVO DE PVC
Claves: PVC, adhesivo

**MT01120036** m2 ANDAMIO PARA COLOCACIÓN DE IMPERMEABILIZACIÓN
CARRO PARA COLOCACIÓN DE IMPERMEABILIZACIÓN
Claves: impermeable, colocación

**MT10010045** m TUBO RANURADO DE PVC Ø 100 mm
TUBO RANURADO DE PVC DE DIÁMETRO 100 mm
Claves: PVC, tubo, ranura, diámetro

**MT10010050** m TUBO RANURADO DE PVC Ø 150 mm
TUBO RANURADO DE PVC DE DIÁMETRO 150 mm
Claves: PVC, tubo, ranura, diámetro

**MT10010010** m TUBO DE PVC Ø 150 mm
TUBO DE PVC DE DIÁMETRO 150 mm
Claves: tubo, diámetro, liso, PVC

**MT10010060** m TUBO RANURADO DE PVC Ø 300 mm
TUBO RANURADO DE PVC DE DIÁMETRO 300 mm
Claves: PVC, tubo, ranura, diámetro

**MT10010020** m TUBO DE PVC DE DIÁMETRO 300 mm
Claves: diámetro, liso, tubo, PVC

**MT15010001** ud CÉLULA DE PRESIÓN
Claves: escala, célula, cableado, centralización, presión, armario

**MT13020001** ud PERNO PARA MEDIDA CONVERGENCIAS
PERNO PARA MEDIDA DE CONVERGENCIAS
Claves: perno

**MT09030035** ud PLACA TRIANGULAR DE 175 cm DE LADO CON RA3
PLACA TRIANGULAR DE 175 cm DE LADO CON PINTURA REFLECTANTE DE CLASE RA3
Claves: intensidad, alto, pintura, circulación, nivel, placa, reflejo

**MT09070005** m POSTE DE 120 X 60 X 3 mm
Claves: poste, tubo

**MT09030030** ud PLACA TRIANGULAR DE 175 cm DE LADO CON RA2
PLACA TRIANGULAR DE 175 cm DE LADO CON PINTURA REFLECTANTE DE CLASE RA2
Claves: pintura, intensidad, reflejo, placa, alto, nivel, circulación

**MT09030025** ud PLACA TRIANGULAR DE 135 cm DE LADO CON RA3
PLACA TRIANGULAR DE 135 cm DE LADO CON PINTURA REFLECTANTE DE CLASE RA3
Claves: pintura, alto, nivel, intensidad, placa, circulación, reflejo

**MT09070001** m POSTE DE 100 X 50 X 3 mm
Claves: poste, tubo

**MT09030020** ud PLACA TRIANGULAR DE 135 cm DE LADO CON RA2
PLACA TRIANGULAR DE 135 cm DE LADO CON PINTURA REFLECTANTE DE CLASE RA2
Claves: reflejo, pintura, nivel, circulación, intensidad, alto, placa

**MT09030015** ud PLACA CIRCULAR DE 120 cm DE DIÁMETRO CON RA3
PLACA CIRCULAR DE 120 cm DE DIÁMETRO CON PINTURA REFLECTANTE DE CLASE RA3
Claves: placa, reflejo, alto, nivel, intensidad, circulación, pintura

**MT09030010** ud PLACA CIRCULAR DE 120 cm DE DIÁMETRO CON RA2
PLACA CIRCULAR DE 120 cm DE DIÁMETRO CON PINTURA REFLECTANTE DE CLASE RA2
Claves: intensidad, pintura, reflejo, alto, placa, circulación, nivel

**MT09030005** ud PLACA CIRCULAR DE 90 cm DE DIÁMETRO CON RA3
PLACA CIRCULAR DE 90 cm DE DIÁMETRO CON PINTURA REFLECTANTE DE CLASE RA3
Claves: nivel, intensidad, reflejo, alto, placa, pintura, circulación

**MT09030001** ud PLACA CIRCULAR DE 90 cm DE DIÁMETRO CON RA2
PLACA CIRCULAR DE 90 cm DE DIÁMETRO CON PINTURA REFLECTANTE DE CLASE RA2
Claves: pintura, alto, nivel, reflejo, intensidad, placa, circulación

**MT09030090** ud PLACA CIRCULAR DE 60 cm DE DIÁMETRO CON PINTURA REFLECTANTE DE NIVEL 3
PLACA CIRCULAR DE 60 cm DE DIÁMETRO CON PINTURA REFLECTANTE DE CLASE RA3
Claves: nivel, alto, circulación, reflejo, pintura, placa, intensidad

**MT09070010** m POSTE DE 80 X 40 X 2 mm
Claves: tubo, poste

**MT09030095** ud PLACA CIRCULAR DE 60 cm DE DIÁMETRO CON PINTURA REFLECTANTE DE NIVEL 2
PLACA CIRCULAR DE 60 cm DE DIÁMETRO CON PINTURA REFLECTANTE DE CLASE RA2
Claves: nivel, reflejo, pintura, intensidad, alto, placa, circulación

**MT09030100** ud PLACA OCTOGONAL CON DOBLE APOTEMA DE 90 cm Y RETRORREFLECTANCIA DE NIVEL 2
PLACA OCTOGONAL CON DOBLE APOTEMA DE 90 cm Y RETRORREFLECTANCIA NIVEL 2
Claves: pintura, alto, circulación, reflejo, placa, intensidad, nivel

**MT09030055** ud PLACA CUADRADA DE 120 cm DE LADO CON RA3
PLACA CUADRADA DE 120 cm DE LADO CON PINTURA REFLECTANTE DE CLASE RA3
Claves: nivel, intensidad, reflejo, circulación, alto, pintura, placa

**MT09030050** ud PLACA CUADRADA DE 120 cm DE LADO CON RA2
PLACA CUADRADA DE 120 cm DE LADO CON PINTURA REFLECTANTE DE CLASE RA2
Claves: circulación, reflejo, nivel, intensidad, placa, alto, pintura

**MT09030045** ud PLACA CUADRADA DE 90 cm DE LADO CON RA3
PLACA CUADRADA DE 120 cm DE LADO CON PINTURA REFLECTANTE DE CLASE RA3
Claves: intensidad, pintura, placa, circulación, alto, reflejo, nivel

**MT09030040** ud PLACA CUADRADA DE 90 cm DE LADO CON RA2
PLACA CUADRADA DE 90 cm DE LADO CON PINTURA REFLECTANTE DE CLASE RA2
Claves: nivel, alto, placa, intensidad, pintura, reflejo, circulación

**MT09030085** ud PLACA RECTANGULAR DE 120 X 180 cm DE LADO CON RA3
PLACA RECTANGULAR DE 120 X 180 cm DE LADO CON PINTURA REFLECTANTE DE CLASE RA3
Claves: pintura, alto, nivel, circulación, reflejo, intensidad, placa

**MT09030080** ud PLACA RECTANGULAR DE 120 X 180 cm DE LADO CON RA2
PLACA RECTANGULAR DE 120 X 180 cm DE LADO CON PINTURA REFLECTANTE DE CLASE RA2
Claves: nivel, placa, intensidad, pintura, circulación, alto, reflejo

**MT09030075** ud PLACA RECTANGULAR DE 90 X 135 cm DE LADO CON RA3
PLACA RECTANGULAR DE 90 X 135 cm DE LADO CON PINTURA REFLECTANTE DE CLASE RA3
Claves: intensidad, circulación, nivel, pintura, placa, reflejo, alto

**MT09030070** ud PLACA RECTANGULAR DE 90 X 135 cm DE LADO CON RA2
PLACA RECTANGULAR DE 90 X 135 cm DE LADO CON PINTURA REFLECTANTE DE CLASE RA2
Claves: reflejo, alto, intensidad, nivel, pintura, placa, circulación

**MT09030065** ud PLACA RECTANGULAR DE 60 X 120 cm DE LADO CON RA3
PLACA RECTANGULAR DE 60 X 120 cm DE LADO CON PINTURA REFLECTANTE DE CLASE RA3
Claves: pintura, nivel, intensidad, placa, reflejo, alto, circulación

**MT09030060** ud PLACA RECTANGULAR DE 60 X 120 cm DE LADO CON RA2
PLACA RECTANGULAR DE 60 X 120 cm DE LADO CON PINTURA REFLECTANTE DE CLASE RA2
Claves: circulación, pintura, intensidad, reflejo, alto, nivel, placa

**MT09050020** m2 CARTEL DE CHAPA DE ACERO CLASE RA3
Claves: intensidad, circulación, alto, nivel, pintura, reflejo, placa

**MT09050015** m2 CARTEL DE CHAPA DE ACERO CLASE RA2
Claves: intensidad, circulación, nivel, reflejo, placa, pintura, alto

**MT09050005** m2 CARTEL DE LAMAS DE ACERO DE 175 mm DE CLASE RA3
Claves: reflejo, alto, nivel, pintura, placa, circulación, intensidad

**MT09050001** m2 CARTEL DE LAMAS DE ACERO DE 175 mm DE CLASE RA2
Claves: intensidad, nivel, reflejo, pintura, placa, alto, circulación

**MT09050010** m2 CARTEL DE LAMAS DE ALUMINIO EXTRUSIONADO DE 175 mm DE CLASE RA3
Claves: circulación, reflejo, alto, placa, pintura, nivel, intensidad

**MT01110001** kg ACERO CORRUGADO B 500 S O B 500 SD EN BARRAS ELABORADO
ACERO PARA ARMADURAS B 500 S O B 500 SD DE LÍMITE ELÁSTICO 5100 kP/cm² EN BARRAS ELABORADO
Claves: elástico, límite, acero, elaboración, armadura

**MT09050055** ud PÓRTICO DE ALUMINIO DE LUZ ENTRE 15 Y 20 m
Claves: circulación, alto, placa, nivel, reflejo, intensidad, pintura

**MT09060020** kg PINTURA TERMOPLÁSTICA EN CALIENTE PARA MARCAS VIALES
Claves: diámetro, talud, piedra, barrera, soporte, malla, galvanizar, acero, absorción, protección, perfil, articulación

**MT09060005** kg MICROESFERAS DE VIDRIO
Claves: vidrio

**MT09060010** kg PINTURA ACRÍLICA
Claves: acero, perfil, articulación, diámetro, galvanizar, malla, soporte, protección, talud, barrera, piedra, absorción

**MT09060001** kg PINTURA ACRÍLICA EN SOLUCIÓN ACUOSA
Claves: disolvente, pintura, vial, acrílico, agua

**MT09060015** kg PINTURA AMARILLA PARA MARCAS VIALES
Claves: diámetro, articulación, barrera, talud, acero, soporte, perfil, piedra, malla, galvanizar, protección, absorción

**MT09060025** ud PASTILLAS PREFABRICADAS PARA BANDA SONORA (BTA)
PASTILLA PREFABRICADA PARA BANDA SONORA DE 100x50x10mm.

**MT01090030** kg ADHESIVO PARA PASTILLAS PREFABRICADAS EN BTA
ADHESIVO QUÍMICO PARA FIJACIÓN DE PASTILLAS PREFABRICADAS EN BANDA TRANSVERSAL DE ALERTA (BTA).

**MT09010065** ud BALIZA CH-75 RETRORREFLECTANTE DE CLASE RA2 CON BASE Y ANCLAJE
BALIZA H-75 RETRORREFLECTANTE DE CLASE RA2
Claves: placa, alto, reflejo, intensidad, circulación, pintura, nivel

**MT09010070** ud HITO DE VÉRTICE N-120 RETRORREFLECTANTE DE CLASE RA2
Claves: placa, reflejo, pintura, intensidad, circulación, alto, nivel

**MT09010075** ud HITO DE VÉRTICE N-180 RETRORREFLECTANTE DE CLASE RA2
Claves: placa, intensidad, circulación, reflejo, pintura, alto, nivel

**MT09010001** ud HITO DE ARISTA DE 155 cm DE TIPO I CLASE RA3
HITO DE ARISTA (DE 155 cm) TIPO I (PARA CARRETERA CONVENCIONAL), RETRORREFLECTANCIA NIVEL 3
Claves: circulación, alto, reflejo, intensidad, nivel, pintura, placa

**MT09010005** ud HITO DE ARISTA DE 155 cm DE TIPO II CLASE RA3
HITO DE ARISTA (DE 155 cm) TIPO II (PARA AUTOPISTA O AUTOVÍA), RETRORREFLECTANCIA NIVEL 3
Claves: pintura, placa, reflejo, intensidad, alto, circulación, nivel

**MT09010010** ud HITO DE ARISTA DE 45 cm DE TIPO I DE CLASE RA3, CON ANCLAJE PARA BARRERA
HITO DE ARISTA (DE 45 cm) TIPO I (PARA CARRETERA CONVENCIONAL), RETRORREFLECTANCIA NIVEL 3, SOBRE BARRERA
Claves: placa, alto, pintura, nivel, intensidad, circulación, reflejo

**MT09010015** ud HITO DE ARISTA DE 45 cm DE TIPO II CLASE RA3, CON ANCLAJE PARA BARRERA
HITO DE ARISTA (DE 45 cm) TIPO II (PARA AUTOPISTA O AUTOVÍA), RETRORREFLECTANCIA NIVEL 3, SOBRE BARRERA
Claves: reflejo, nivel, intensidad, placa, pintura, circulación, alto

**MT09010080** ud PANEL DIRECCIONAL DE 160 X 40 cm DE CLASE RA2
PANEL DIRECCIONAL DOBLE DE 160 X 40 cm DE RETRORREFLECTANCIA NIVEL 2
Claves: nivel, placa, reflejo, intensidad, alto, circulación, pintura

**MT09010085** ud PANEL DIRECCIONAL DE 80 X 40 cm DE CLASE RA2
PANEL DIRECCIONAL DOBLE DE 80 X 40 cm DE RETRORREFLECTANCIA NIVEL 2
Claves: reflejo, nivel, circulación, placa, intensidad, pintura, alto

**MT09010095** ud CAPTAFARO HORIZONTAL "OJO DE GATO" CON REFLECTANCIA A UNA CARA
Claves: reflejo, circulación, nivel, placa, intensidad, pintura, alto

**MT01090020** kg ADHESIVO EPOXY PARA CAPTAFARO "OJOS DE GATO"
Claves: placa, circulación, pintura, nivel, intensidad, alto, reflejo

**MT09010090** ud CAPTAFARO HORIZONTAL "OJO DE GATO" CON REFLECTANCIA A DOS CARAS
Claves: alto, reflejo, intensidad, placa, nivel, pintura, circulación

**MT09010050** ud HITO KILOMÉTRICO S-570 DE 60 X 60 cm DE LADO, DE CLASE RA3
HITO KILOMÉTRICO S-570 DE 60x60 cm DE LADO, CON MATERIAL REFLECTANTE NIVEL 3
Claves: intensidad, nivel, alto, circulación, reflejo, pintura, placa

**MT09010025** ud HITO KILOMÉTRICO S-571 DE 60 X 80 cm DE LADO, DE CLASE RA3
HITO KILOMÉTRICO S-571 DE 60x80 cm DE LADO, CON MATERIAL REFLECTANTE NIVEL 3
Claves: intensidad, alto, circulación, pintura, nivel, reflejo, placa

**MT09010030** ud HITO KILOMÉTRICO S-572 DE 40 X 60 cm DE LADO, DE CLASE RA2
HITO KILOMÉTRICO S-572 DE 40 X 60 cm DE LADO, CON MATERIAL REFLECTANTE NIVEL 2
Claves: reflejo, circulación, nivel, alto, placa, intensidad, pintura

**MT09010035** ud HITO KILOMÉTRICO S-572 DE 40 X 60 cm DE LADO, DE CLASE RA3
HITO KILOMÉTRICO S-572 DE 40 X 60 cm DE LADO, CON MATERIAL REFLECTANTE NIVEL 3
Claves: nivel, circulación, alto, pintura, reflejo, intensidad, placa

**MT09010040** ud HITO KILOMÉTRICO S-573 DE 40 X 80 cm DE LADO, DE CLASE RA2
HITO KILOMÉTRICO S-573 DE 40 X 80 cm DE LADO, CON MATERIAL REFLECTANTE NIVEL 2
Claves: reflejo, circulación, intensidad, pintura, nivel, alto, placa

**MT09010045** ud HITO KILOMÉTRICO S-573 DE 40 X 80 cm DE LADO, DE CLASE RA3
HITO KILOMÉTRICO S-573 DE 40 X 80 cm DE LADO, CON MATERIAL REFLECTANTE NIVEL 3
Claves: circulación, nivel, pintura, alto, placa, intensidad, reflejo

**MT09010055** ud HITO MIRIAMÉTRICO DE CLASE RA2
HITO MIRIAMÉTRICO RETRORREFLECTANTE NIVEL 2
Claves: reflejo, pintura, nivel, alto, placa, circulación, intensidad

**MT09010060** ud HITO MIRIAMÉTRICO DE CLASE RA3
HITO MIRIAMÉTRICO RETRORREFLECTANTE NIVEL 3
Claves: pintura, nivel, alto, circulación, placa, reflejo, intensidad

**MT09010020** ud HITO HECTOMÉTRICO DE 40 cm DE LADO Y CLASE RA3
HITO HECTOMÉTRICO DE 40 cm DE LADO Y RETRORREFLECTANCIA NIVEL 3
Claves: placa, reflejo, alto, circulación, pintura, intensidad, nivel

**MT09040180** ud PRETIL METÁLICO DE CONTENCIÓN ALTA H2
PRETIL METÁLICO CLASE CONTENCIÓN ALTA, H2, W5 O INFERIOR, D=0,90 m O INFERIOR, ÍNDICE SEVERIDAD B
Claves: absorción, articulación, diámetro, acero, barrera, protección, piedra, talud, malla, galvanizar, perfil, soporte

**MT09040165** ud PRETIL METÁLICO DE CONTENCIÓN ALTA H3
PRETIL METÁLICO CLASE CONTENCIÓN ALTA, H3, W2 O INFERIOR, D=0,60 m O INFERIOR, ÍNDICE SEVERIDAD B
Claves: diámetro, malla, protección, perfil, piedra, galvanizar, articulación, acero, talud, absorción, soporte, barrera

**MT09040160** ud PRETIL METÁLICO DE CONTENCIÓN MUY ALTA H4b
PRETIL METÁLICO CLASE CONTENCIÓN ALTA, H4b, W4 O INFERIOR, D=1,00 m O INFERIOR, ÍNDICE SEVERIDAD B
Claves: talud, acero, galvanizar, soporte, piedra, articulación, perfil, malla, diámetro, barrera, protección, absorción

**MT09010100** ud CAPTAFAROS TRIANGULAR BARRERA DOS CARAS H.I
Claves: talud, soporte, piedra, malla, galvanizar, diámetro, protección, absorción, acero, barrera, articulación, perfil

**MT09020015** ud ESTACA DE MADERA DE 1,5 m DE LONGITUD
SOPORTE DE MADERA DE 1,5 m DE LONGITUD
Claves: metal, soporte, angular, diámetro

**MT09020020** m CINTA DE SEÑALIZACIÓN DE OBRA
Claves: señalización, cinta

**MT01110075** ud SOPORTE ANGULAR METÁLICO DE 30 mm Y 1 m DE LONGITUD
SOPORTE ANGULAR METÁLICO DE 30 mm DE DIÁMETRO Y 1 m DE LONGITUD
Claves: metal, soporte, angular, diámetro

**MT12080010** l ANTITRANSPIRANTE FOLIAR CONCENTRADO
Claves: pretensado, viga, hormigón, prefabricado, armadura, canto

**MT12080005** ud PEQUEÑO MATERIAL DE JARDINERÍA
Claves: canto, prefabricado, armadura, viga, hormigón, pretensado

**MT12020001** kg ESTABILIZADOR SINTÉTICO DE BASE ACRÍLICA
Claves: base, estable, acrílico, sintético

**MT12040001** kg ABONO MINERAL DE LIBERACIÓN MUY LENTO (15-8-11%+2MGO) GR
Claves: abono, mineral

**MT12050001** kg ENCOJINAMIENTO PROTECTOR PARA HIDROSIEMBRAS
Claves: protección, fibra

**MT12070001** kg MEZCLA DE HIDROSIEMBRA DE ESPECIES HERBÁCEAS
Claves: mezcla, adaptar

**MT08010005** ud DISPOSITIVO DE ESCAPE PARA ESPECIES DE FAUNA SILVESTRE Y DOMÉSTICA
Claves: hormigón, pretensado, viga, armadura, prefabricado, canto

**MT04020001** m2 PANEL DE HORMIGÓN POROSO ABSORBENTE
PANEL ACÚSTICO DE HORMIGÓN POROSO ABSORBENTE i/ JUNTAS DE NEOPRENO Y PERFIL TUBULAR METÁLICO
Claves: acústico, panel, absorbente, metal, neopreno, hormigón, junta, porosidad, perfil

**MT04020005** m2 PANEL METÁLICO DE CHAPA LISA+PANEL ABSORBENTE+CHAPA
PANEL MODULAR ACÚSTICO TIPO SANDWICH, FORMADO DE INTERIOR A EXTERIOR POR UNA CHAPA DE ACERO GALVANIZADA, MATERIAL ABSORBENTE O AISLANTE A BASE DE LANA DE ROCA DE 70 kg/m³ CON VELO ANTIDESFIBRANTE Y UN ACABADO EXTERIOR DE CHAPA DE METAL DISTENDIDO ESTRUCTURADO EN PERSIANA, CON UN ESPESOR TORAL DE 85 mm i/ PERFILERÍA AUXILIAR, PIEZAS ESPECIALES PARA EL MONTAJE DE LOS PANELES Y PERFILES DE NEOPRENO
Claves: pieza, persiana, chapa, perfil, toral, material, absorbente, metal, exterior, especial, acústico, módulo, galvanizar, roca, auxiliar, interior, base, neopreno, acero, montaje, panel, estructura, lana, aislante

**MT04020010** m2 PANEL DE POLIMETACRILATO DE METILO DE 20 mm DE ESPESOR
Claves: angular, acero, perfil, inoxidable, junta, metilo, panel, aislamiento, goma, polimetacrilato

**Q170101A01** h Grada de discos
GRADA DE 20 DISCOS

**MT12070005** kg MEZCLA SIEMBRA MECANIZADA
MEZCLA PARA SIEMBRA MECANIZADA
Claves: mecanismo, siembra

**MT12030001** kg ABONO MINERAL SIMPLE, NO SOLUBLE
Claves: mineral, abono, simple

**MT12070010** kg MEZCLA SIEMBRA MANUAL
MEZCLA PARA SIEMBRA MANUAL
Claves: siembra, mecanismo

**MT12080001** ud TUTOR DE CAÑA DE BAMBÚ
PROTECTOR FORESTAL PARA ÁRBOLES O ARBUSTOS CON 2 CAÑAS DE BAMBÚ DE 60 cm Y Ø 1 cm PARA SUBJECCIÓN Y SEÑALIZACIÓN
Claves: arbusto, caña, árbol, señalización, bambú, protección

**MT12060001** ud PLANTA QUERCUS ILEX SUBSP BALLOTA (ENCINA) DE 1/2 SAVIAS
Claves: planta, encina

**MT12060005** ud PLANTA QUERCUS SUBER (ALCORNOQUE MEDITERRÁNEO) DE 1/2 SAVIAS
Claves: alcornoque, mediterráneo, planta

**MT12060010** ud PLANTA QUERCUS FAGINEA (QUEJIGO, ROBLE CARRASQUEÑO O CARVALLO) DE 1/2 SAVIAS
Claves: planta, roble

**MT12060015** ud PLANTA FRAXINUS ANGUSTIFOLIA (FRESNO DE HOJAS ESTRECHAS) DE 1/2 SAVIAS
Claves: fresno, planta, hoja

**MT12060020** ud PLANTA PINUS PINASTER (PINO RODENO O PINO MARÍTIMO O PINO RUBIAL) DE 1/2 SAVIAS
Claves: planta, rodeno, pino

**MT12060025** ud PLANTA GENISTA HIRSUTA (AULAGA O TOJO ALFILETERO) DE 1/2 SAVIAS
Claves: planta

**MT12060030** ud PLANTA CISTUS SALVIFOLIUS (JARA DE HOJA DE SALVIA
Claves: planta, hierba, blanco, negro, hoja

**MT12060035** ud PLANTA LAVÁNDULA STOECHAS (CANTUESO O TOMILLO BORRIQUERO) DE 1/2 SAVIAS
Claves: planta

**MT12060040** ud PLANTA CYSTUS MULTIFLORUS (GENISTA BLANCA) DE 1/2 SAVIAS
Claves: planta, blanco

**MT12060045** ud PLANTA THYMUS VULGARIS (TOMILLO) DE 1/2 SAVIAS
Claves: planta

**MT12060050** ud PLANTA JUNCUS SPIRALIS (JUNCO, JUNCO FINO, JUNCO DE ESTERAS, JUNQUERA) DE 1/2 SAVIAS
Claves: planta, fino

**MT12060055** ud PLANTA SCIRPUS HOLOSCHOENUS (JUNCO AGRUPADO O JUNCO DE CHURRERO) DE 1/2 SAVIAS
Claves: planta

**MT12060060** ud PLANTA PISTACIA LENTISCUS (LENTISCO, ENTINA O MATA CHARNECA) DE 1/2 SAVIAS
Claves: planta, mat

**MT12060065** ud PLANTA ASPARAGUS ACUTIFOLIUS (ESPARRAGUERA TRIGUERA) DE 1/2 SAVIAS
Claves: esparraguera, planta

**MT12060070** ud PLANTA PHYLIREA ANGUSTIFOLIA (LABIÉRNAGO U OLIVILLA) DE 1/2 SAVIAS
Claves: planta

**MT12060075** ud PLANTA TAMUS COMMUNIS (NUEZA NEGRA, BRIONIA NEGRA, ENREDADERA, ESPÁRRAGO CULEBRA) DE 1/2 SAVIAS
Claves: planta, negro

**MT12060080** ud PLANTA CYTISUS GRANDIFLORUS (ESCOBÓN) DE 1/2 SAVIAS
Claves: planta

**MT12060085** ud CEDRUS ATLÁNTICA (CEDRO DEL ATLAS, CEDRO PLATEADO O CEDRO ATLÁNTICO) DE 200/250 cm DE ALTURA, EN CEPELLÓN
Claves: cedro, plata, cepellón

**MT12060090** ud CUPRESSUS SEMPERVIRENS (CIPRÉS COMÚN O CIPRÉS MEDITERRÁNEO) DE 125/150 cm DE ALTURA, EN CONTENEDOR, PARA SETOS
Claves: mediterráneo, ciprés, contenedor

**MT12060095** ud PINUS HALEPENSIS (PINO CARRASCO
Claves: escayola, Jerusalén, cepellón, pino

**MT12060105** ud PINUS PINEA (PINO PIÑONERO, PINO MANSO, PINO DONCEL O PINO ALBAR) DE 200/250 cm DE ALTURA, EN CEPELLÓN ESCAYOLADO
Claves: escayola, pino, cepellón

**MT12060110** ud PRUNUS CERASIFERA (CIRUELO-CEREZO O CIRUELO DE JARDÍN) DE 10-12 cm DE DIÁMETRO, EN CEPELLÓN
Claves: cepellón, diámetro, ciruelo, jardinería

**MT12060115** ud OLEA EUROPAEA (OLIVO O ACEITUNO) DE 25-30 cm DE DIÁMETRO, EN CONTENEDOR
Claves: olivo, diámetro, contenedor

**MT04010001** m ENREJADO DE MALLA METÁLICA ANUDADA DE 2,00 m DE ALTURA Y REFUERZO DE UN METRO DE MALLA TRIPLE TORSION
Claves: metal, poste, enrejado, torsión, simple, malla

**MT08010001** ud PUERTA DE UNA HOJA, FORMADA POR PERFILES DE ACERO GALVANIZADO Y MALLA DE TRIPLE TORSIÓN
Claves: puerta, hoja, malla, torsión, triple, acero, perfil, galvanizar

**MT11030085** ud BÁCULO TRONCOCÓNICO DE 12 m
Claves: prefabricado, canto, armadura, viga, pretensado, hormigón

**MT11010001** m TUBO PARA CABLES PVC Ø 110 mm
TUBO PARA CABLES DE PVC DE 110 mm DE DIÁMETRO
Claves: PVC, cable, diámetro, tubo

**MT01030105** m3 SUELO SELECCIONADO PROCEDENTE DE CANTERA
Claves: suelo

**MT11030075** ud PROYECTOR SIMÉTRICO LÁMPARA VSAP DE 250 W
PROYECTOR DE VSAP DE 250 W

**MT11030025** ud LÁMPARA DE VSAP DE 250 W
PROYECTOR DE VSAP DE 250 W

**MT01060005** m3 HORMIGÓN NO ESTRUCTURAL DE 15 N/mm² (HNE-15), CON CONSISTENCIA PLÁSTICA I GRANULADO 20 mm
HORMIGÓN NO ESTRUCTURAL DE 15 N/mm² DE RESISTENCIA CARACTERÍSTICA A LA COMPRESIÓN, CONSISTENCIA PLÁSTICA Y GRANULADO MÁXIMO 20 mm i/ TRANSPORTE A LA OBRA
Claves: plástico, compresión, resistencia, máximo, consistencia, estructura, transporte, granular, hormigón
